# Edificio Contenedor Instit. Universit. Investigacion Campus Bada

- Propiedad del archivo: SOFT S.A.
- Formato: FIEBDC-3/2002
- Programa: Presto 8.8
- Fecha de los precios: 13/04/2009
- Divisa: EUR
- Costes indirectos: 4 %
- Código: EDFCONTENEDOR (14/05/1999)
Importe: 6683605.89

## C00 ACTUACIONES PREVIAS
Importe: 23580.7

**E02AM030** m2 LIMPIEZA,TALA Y RETIR.ÁRBOLES
12610 m2 × 1.15 (1.2 con costes indirectos) = 15132.00
Desbroce y limpieza superficial del terreno, por medios mecánicos, con tala y retirada de árboles y arbustos, arrancado de tocones, incluso carga y transporte a vertedero de ramas y el resto de los productos resultantes, y con p.p. de medios auxiliares.

| Código | Ud | Descripción | Rendimiento | Precio | Importe |
|---|---|---|---|---|---|
| O01A070 | h. | Peón ordinario (mano de obra; 17/04/2009) | 0.05 | 11.88 | 0.59 |
| M05PN010 | h. | Pala carg.neumát. 85 CV/1,2m3 (maquinaria) | 0.012 | 37.41 | 0.45 |
| M10MM010 | h. | Motosierra gasolina l=40cm.1,8CV (maquinaria) | 0.05 | 2.15 | 0.11 |
|  |  | Total |  |  | 1.15 |

| Medición | Uds. | Largo | Parcial |
|---|---|---|---|
| PARCELA | 1 | 12610 | 12610.00 |
| Total |  |  | 12610 |

**E02AM020** m2 RETIR.CAPA T.VEGETAL A MÁQUINA
12610 m2 × 0.64 (0.67 con costes indirectos) = 8448.70
Retirada y apilado de capa de tierra vegetal superficial, por medios mecánicos, retirando una capa de 20 cm de espesor aproximadamente, incluso carga y transporte de escombros al vertedero (con el volumen esponjado) (considerado este precio en la partida de gestión de residuos). Incluso con p.p. de medios auxilares.

| Código | Ud | Descripción | Rendimiento | Precio | Importe |
|---|---|---|---|---|---|
| O01A070 | h. | Peón ordinario | 0.005 | 11.88 | 0.06 |
| M05PN020 | h. | Pala carg.neumát. 155 CV/2,5m3 (maquinaria) | 0.012 | 48.19 | 0.58 |
|  |  | Total |  |  | 0.64 |

| Medición | Uds. | Largo | Parcial |
|---|---|---|---|
| PARCELA | 1 | 12610 | 12610.00 |
| Total |  |  | 12610 |

## C01 MOVIMIENTOS DE TIERRA
Importe: 101708.81

**E02DM030** m3 EXC.VAC.A MÁQUINA T.COMPACTOS
6697.67 m3 × 1.62 (1.68 con costes indirectos) = 11252.09
Excavación a cielo abierto, en terrenos compactos, por medios mecánicos, con extracción de tierras fuera de la excavación, en vaciados, incluso carga y transporte de escombros al vertedero (con el volumen esponjado) (considerado este precio en la partida de gestión de residuos). Incluso con p.p. de medios auxilares.

| Código | Ud | Descripción | Rendimiento | Precio | Importe |
|---|---|---|---|---|---|
| O01A070 | h. | Peón ordinario | 0.025 | 11.88 | 0.30 |
| M05RN030 | h. | Retrocargadora neum. 100 CV (maquinaria) | 0.03 | 43.84 | 1.32 |
|  |  | Total |  |  | 1.62 |

| Medición | Uds. | Largo | Ancho | Alto | Parcial |
|---|---|---|---|---|---|
| desmonte | 1 | 1575 |  | 0.6 | 945.00 |
| sotano +1 | 1 | 1040 |  | 3.6 | 3744.00 |
| planta baja +0.60 | 1 | 2685 |  | 0.7 | 1879.50 |
| cuarto basuras | 1 | 7.8 | 4.6 | 3.6 | 129.17 |
| Total |  |  |  |  | 6697.67 |

**E02PM030** m3 EXC.POZOS A MÁQUINA T.COMPACT
1859.05 m3 × 7.71 (8.02 con costes indirectos) = 14909.58
Excavación en pozos en terrenos compactos incluso posible demolición de roca o cimentaciones existentes, agotamiento, realizado por medios mecánicos, con extracción de tierras a los bordes, incluso carga y transporte de escombros al vertedero (con el volumen esponjado) (considerado este precio en la partida de gestión de residuos). Incluso con p.p. de medios auxilares.

| Código | Ud | Descripción | Rendimiento | Precio | Importe |
|---|---|---|---|---|---|
| O01A070 | h. | Peón ordinario | 0.13 | 11.88 | 1.54 |
| M05EN030 | h. | Excav.hidr.neumáticos 100 CV (maquinaria) | 0.13 | 44.13 | 5.74 |
| M05RN060 | h. | Retro-pala con martillo rompedor (maquinaria) | 0.01 | 42.94 | 0.43 |
|  |  | Total |  |  | 7.71 |

| Medición | Uds. | Largo | Ancho | Alto | Parcial |
|---|---|---|---|---|---|
| ------ELEMENTOS DE CIMENTACIÓN (+175.75)------- |  |  |  |  |  |
| Zapatas |  |  |  |  |  |
| P158, P159 y P160 | 3 | 3.2 | 3.2 | 2 | 61.44 |
| P177, P178, P179, P196, P197 y P198 | 6 | 2.3 | 2.3 | 2 | 63.48 |
| P192, P193 y P194 | 3 | 2.8 | 2.8 | 2 | 47.04 |
| Zapatas de muros |  |  |  |  |  |
| M1 | 1 | 4.15 | 2.6 | 2 | 21.58 |
| M2 | 1 | 14.5 | 1.4 | 2 | 40.60 |
| M16 | 1 | 17.9 | 1.4 | 2 | 50.12 |
| M18 | 1 | 7.6 | 1.4 | 2 | 21.28 |
| M4 | 1 | 24.25 | 1.7 | 2 | 82.45 |
| M21 | 1 | 3.4 | 1.9 | 2 | 12.92 |
| M17 | 1 | 4.65 | 3.1 | 2 | 28.83 |
| M23 | 1 | 16.7 | 1.4 | 2 | 46.76 |
| M8 | 1 | 17 | 1.4 | 2 | 47.60 |
| M9 | 1 | 24.3 | 1.4 | 2 | 68.04 |
| M3 | 1 | 17.55 | 1.4 | 2 | 49.14 |
| M10 | 1 | 13.3 | 1.7 | 2 | 45.22 |
| M19 | 1 | 4.15 | 3 | 2 | 24.90 |
| M20 | 1 | 7.5 | 2.4 | 2 | 36.00 |
| FOSO (+175.10) | 1 | 5.1 | 3.8 | 2 | 38.76 |
| Zapatas corridas |  |  |  |  |  |
| ZC-1 | 2 | 10.75 | 0.75 | 2 | 32.25 |
| ------ELEMENTOS DE CIMENTACIÓN (+178.80)-------- |  |  |  |  |  |
| Zapatas |  |  |  |  |  |
| P142, P143, P144, P150, P151, P152 y P187 | 7 | 2.8 | 2.8 | 2 | 109.76 |
| P145, P149, P153, P185 y P186 | 5 | 2.6 | 2.6 | 2 | 67.60 |
| P146, P147 y P148 | 3 | 2.2 | 2.2 | 2 | 29.04 |
| P154, P155, P156, P182, P183, P184, P188, P189 y P190 | 9 | 2.3 | 2.3 | 2 | 95.22 |
| P163, P164 y P165 | 3 | 2 | 2 | 2 | 24.00 |
| P166, P167 y P168 | 3 | 1.7 | 1.7 | 2 | 17.34 |
| P169, P170 y P171 | 3 | 2 | 2 | 2 | 24.00 |
| PANT2 (+178.20) | 1 | 4.25 | 6 | 2 | 51.00 |
| PANT3 | 1 | 2.6 | 5.2 | 2 | 27.04 |
| Zapatas de muros |  |  |  |  |  |
| M5 | 1 | 4.15 | 3.6 | 2 | 29.88 |
| M7 | 1 | 7.5 | 2.6 | 2 | 39.00 |
| Vigas de cimentación |  |  |  |  |  |
| V0 | 2 | 85.9 | 1.3 | 2 | 446.68 |
|  | 1 | 30.8 | 1.3 | 2 | 80.08 |
| Total |  |  |  |  | 1859.05 |

**E02ZM030** m3 EXC.ZANJA A MÁQUINA T. COMPACTO
35.83 m3 × 7.44 (7.74 con costes indirectos) = 277.32
Excavación en zanjas, en terrenos compactos incluso posible demolición de roca o cimentaciones existentes, agotamiento, realizado por medios mecánicos, con extracción de tierras a los bordes, incluso carga y transporte de escombros al vertedero (con el volumen esponjado) (considerado este precio en la partida de gestión de residuos). Incluso con p.p. de medios auxilares.

| Código | Ud | Descripción | Rendimiento | Precio | Importe |
|---|---|---|---|---|---|
| O01A070 | h. | Peón ordinario | 0.125 | 11.88 | 1.49 |
| M05EN030 | h. | Excav.hidr.neumáticos 100 CV | 0.125 | 44.13 | 5.52 |
| M05RN060 | h. | Retro-pala con martillo rompedor | 0.01 | 42.94 | 0.43 |
|  |  | Total |  |  | 7.44 |

| Medición | Uds. | Largo | Ancho | Alto | Parcial |
|---|---|---|---|---|---|
| ------ELEMENTOS DE CIMENTACIÓN (+175.75)------- |  |  |  |  |  |
| Vigas de atado |  |  |  |  |  |
| C.1 | 2 | 1.5 | 0.4 | 0.5 | 0.60 |
|  | 1 | 1.75 | 0.4 | 0.5 | 0.35 |
|  | 1 | 6.7 | 0.4 | 0.5 | 1.34 |
|  | 3 | 0.65 | 0.4 | 0.5 | 0.39 |
|  | 2 | 2.35 | 0.4 | 0.5 | 0.94 |
|  | 5 | 2.7 | 0.4 | 0.5 | 2.70 |
|  | 2 | 1.45 | 0.4 | 0.5 | 0.58 |
|  | 1 | 2.2 | 0.4 | 0.5 | 0.44 |
|  | 2 | 1.8 | 0.4 | 0.5 | 0.72 |
|  | 1 | 2.3 | 0.4 | 0.5 | 0.46 |
|  | 2 | 2.2 | 0.4 | 0.5 | 0.88 |
|  | 3 | 1.65 | 0.4 | 0.5 | 0.99 |
|  | 1 | 1 | 0.4 | 0.5 | 0.20 |
| ------ELEMENTOS DE CIMENTACIÓN (+178.80)-------- |  |  |  |  |  |
| Vigas de atado |  |  |  |  |  |
| C.3.1 | 4 | 2.3 | 0.4 | 0.5 | 1.84 |
|  | 4 | 2.2 | 0.4 | 0.5 | 1.76 |
|  | 2 | 2.6 | 0.4 | 0.5 | 1.04 |
|  | 2 | 2.8 | 0.4 | 0.5 | 1.12 |
|  | 1 | 2.55 | 0.4 | 0.5 | 0.51 |
|  | 2 | 2.7 | 0.4 | 0.5 | 1.08 |
|  | 1 | 5.95 | 0.4 | 0.5 | 1.19 |
|  | 1 | 5.5 | 0.4 | 0.5 | 1.10 |
|  | 1 | 2.2 | 0.4 | 0.5 | 0.44 |
|  | 2 | 3 | 0.4 | 0.5 | 1.20 |
|  | 1 | 3.8 | 0.4 | 0.5 | 0.76 |
|  | 1 | 3.95 | 0.4 | 0.5 | 0.79 |
|  | 2 | 3.3 | 0.4 | 0.5 | 1.32 |
|  | 1 | 2.85 | 0.4 | 0.5 | 0.57 |
|  | 1 | 2.75 | 0.4 | 0.5 | 0.55 |
|  | 2 | 3 | 0.4 | 0.5 | 1.20 |
|  | 8 | 1.6 | 0.4 | 0.5 | 2.56 |
|  | 1 | 1.5 | 0.4 | 0.5 | 0.30 |
|  | 1 | 2.05 | 0.4 | 0.5 | 0.41 |
|  | 2 | 2.7 | 0.4 | 0.5 | 1.08 |
|  | 1 | 3.65 | 0.4 | 0.5 | 0.73 |
|  | 1 | 3.5 | 0.4 | 0.5 | 0.70 |
|  | 1 | 2.4 | 0.4 | 0.5 | 0.48 |
|  | 2 | 2.3 | 0.4 | 0.5 | 0.92 |
|  | 1 | 2.55 | 0.4 | 0.5 | 0.51 |
|  | 2 | 2.7 | 0.4 | 0.5 | 1.08 |
| Total |  |  |  |  | 35.83 |

**E02SA040** m3 RELL/APIS.MEC.C.ABIER.ZAHORRA NATURAL
6844 m3 × 6.04 (6.28 con costes indirectos) = 42980.32
Relleno, extendido y apisonado de zahorra natural a cielo abierto, por medios mecánicos, en tongadas de 30 cm. de espesor, considerando el macadam a pie de tajo, incluso refino de taludes, y con p.p. de medios auxiliares.

| Código | Ud | Descripción | Rendimiento | Precio | Importe |
|---|---|---|---|---|---|
| O01A070 | h. | Peón ordinario | 0.085 | 11.88 | 1.01 |
| P01AF090 | m3 | Zahorra natural (material; 12/12/2011) | 1.15 | 2.5 | 2.88 |
| M08RT030 | h. | Rodillo v.autop.tándem 7,5 t. (maquinaria) | 0.03 | 35.78 | 1.07 |
| M08NM020 | h. | Motoniveladora de 200 CV (maquinaria) | 0.02 | 54.05 | 1.08 |
|  |  | Total |  |  | 6.04 |

| Medición | Uds. | Largo | Alto | Parcial |
|---|---|---|---|---|
|  | 1 | 3195 | 0.9 | 2875.50 |
|  | 1 | 6430 | 1 | 6430.00 |
|  | 1 | 1425 | 0.9 | 1282.50 |
| a deducir |  |  |  |  |
| sotano +1 | -1 | 1040 | 3.6 | -3744.00 |
| Total |  |  |  | 6844 |

**E02SA030** m3 RELL/APIS.MEC.C.ABIER.ZAHORRA ARTIFICIAL
1879.5 m3 × 9.28 (9.65 con costes indirectos) = 18137.18
Relleno, extendido y apisonado de zahorra artificial a cielo abierto, por medios mecánicos, en tongadas de 30 cm. de espesor, hasta conseguir un grado de compactación del 95% del proctor normal, incluso regado de las mismas y refino de taludes, y con p.p. de medios auxilares, considerando las zahorras a pie de tajo.

| Código | Ud | Descripción | Rendimiento | Precio | Importe |
|---|---|---|---|---|---|
| O01A070 | h. | Peón ordinario | 0.08 | 11.88 | 0.95 |
| P01AF060 | m3 | Zahorra normalizada artificial (material; 16/12/2011) | 1.2 | 5.06 | 6.07 |
| M08NM020 | h. | Motoniveladora de 200 CV | 0.015 | 54.05 | 0.81 |
| M08RN020 | h. | Rodillo vibr.autopr.mixto 7 t. (maquinaria) | 0.095 | 9.22 | 0.88 |
| M08CA110 | h. | Cisterna agua s/camión 10.000 l. (maquinaria) | 0.02 | 28.27 | 0.57 |
|  |  | Total |  |  | 9.28 |

| Medición | Uds. | Largo | Alto | Parcial |
|---|---|---|---|---|
| planta baja +0.60 | 1 | 2685 | 0.7 | 1879.50 |
| Total |  |  |  | 1879.5 |

**E02SA060** m3 RELL/APIS.CIELO AB.MEC.S/APORTE
3744 m3 × 3.63 (3.78 con costes indirectos) = 14152.32
Relleno extendido y apisonado de tierras propias a cielo abierto, por medios mecánicos, en tongadas de 30 cm. de espesor, hasta conseguir un grado de compactación del 95% del proctor normal, sin aporte de tierras, incluso regado de las mismas y refino de taludes, y con p.p. de medios auxiliares.

| Código | Ud | Descripción | Rendimiento | Precio | Importe |
|---|---|---|---|---|---|
| O01A070 | h. | Peón ordinario | 0.07 | 11.88 | 0.83 |
| M05PN010 | h. | Pala carg.neumát. 85 CV/1,2m3 | 0.015 | 37.41 | 0.56 |
| M08NM020 | h. | Motoniveladora de 200 CV | 0.015 | 54.05 | 0.81 |
| M07CB010 | h. | Camión basculante 4x2 10 t. (maquinaria) | 0.015 | 14.58 | 0.22 |
| M08RN010 | h. | Rodillo vibr.autopr.mixto 3 t. (maquinaria) | 0.085 | 7.51 | 0.64 |
| M08CA110 | h. | Cisterna agua s/camión 10.000 l. | 0.02 | 28.27 | 0.57 |
|  |  | Total |  |  | 3.63 |

| Medición | Uds. | Largo | Alto | Parcial |
|---|---|---|---|---|
| sotano +1 | 1 | 1040 | 3.6 | 3744.00 |
| Total |  |  |  | 3744 |

## C02 CIMENTACION (25/03/2009)
Importe: 447740.9

**E04CM060** m3 HORM. HM-20/B/32/I CIM. V.MANUAL
1217.75 m3 × 42.07 (43.75 con costes indirectos) = 53276.56
Hormigón en masa HM-20/B/32/I, de 20 N/mm2., consistencia blanda, Tmáx.32, ambiente normal, elaborado en central en relleno de zapatas y zanjas de cimentación, encofrado y desencofrado si fuera necesario, incluso encamillado de pilares y muros, vertido por medios manuales, vibrado, curado y colocación. Según EHE-08 y DB-SE-C.

| Código | Ud | Descripción | Rendimiento | Precio | Importe |
|---|---|---|---|---|---|
| O01B010 | h. | Oficial 1ª Encofrador (mano de obra; 30/04/2009) | 0.2 | 13.5 | 2.70 |
| O01B020 | h. | Ayudante- Encofrador (mano de obra; 18/04/2009) | 0.2 | 13.02 | 2.60 |
| M10HV080 | h. | Vibrador hormigón gasolina 75 mm (maquinaria; 14/04/2009) | 0.4 | 1.56 | 0.62 |
| P01HC002 | m3 | Hormigón HM-20/B/32/I central (material; 16/12/2011) | 1.06 | 33.31 | 35.31 |
| P01ES130 | m3 | Madera pino encofrar 26 mm. (material) | 0.005 | 142.83 | 0.71 |
| P03AA020 | kg | Alambre atar 1,30 mm. (material) | 0.1 | 0.93 | 0.09 |
| P01UC030 | kg | Puntas 20x100 (material) | 0.05 | 0.79 | 0.04 |
|  |  | Total |  |  | 42.07 |

| Medición | Uds. | Largo | Ancho | Alto | Parcial |
|---|---|---|---|---|---|
| ------ELEMENTOS DE CIMENTACIÓN (+175.75)------- |  |  |  |  |  |
| Zapatas |  |  |  |  |  |
| P158, P159 y P160 | 3 | 3.2 | 3.2 | 1.2 | 36.86 |
| P177, P178, P179, P196, P197 y P198 | 6 | 2.3 | 2.3 | 1.3 | 41.26 |
| P192, P193 y P194 | 3 | 2.8 | 2.8 | 1.3 | 30.58 |
| Zapatas de muros |  |  |  |  |  |
| M1 | 1 | 4.15 | 2.6 | 1.3 | 14.03 |
| M2 | 1 | 14.5 | 1.4 | 1.3 | 26.39 |
| M16 | 1 | 17.9 | 1.4 | 1.3 | 32.58 |
| M18 | 1 | 7.6 | 1.4 | 1.3 | 13.83 |
| M4 | 1 | 24.25 | 1.7 | 1.3 | 53.59 |
| M21 | 1 | 3.4 | 1.9 | 1.3 | 8.40 |
| M17 | 1 | 4.65 | 3.1 | 1.2 | 17.30 |
| M23 | 1 | 16.7 | 1.4 | 1.3 | 30.39 |
| M8 | 1 | 17 | 1.4 | 1.3 | 30.94 |
| M9 | 1 | 24.3 | 1.4 | 1.3 | 44.23 |
| M3 | 1 | 17.55 | 1.4 | 1.3 | 31.94 |
| M10 | 1 | 13.3 | 1.7 | 1.3 | 29.39 |
| M19 | 1 | 4.15 | 3 | 1.3 | 16.19 |
| M20 | 1 | 7.5 | 2.4 | 1.3 | 23.40 |
| FOSO (+175.10) | 1 | 5.1 | 3.8 | 1.7 | 32.95 |
| Zapatas corridas |  |  |  |  |  |
| ZC-1 | 2 | 10.75 | 0.75 | 1.3 | 20.96 |
| Vigas de atado |  |  |  |  |  |
| C.1 | 2 | 1.5 | 0.4 | 0.1 | 0.12 |
|  | 1 | 1.75 | 0.4 | 0.1 | 0.07 |
|  | 1 | 6.7 | 0.4 | 0.1 | 0.27 |
|  | 3 | 0.65 | 0.4 | 0.1 | 0.08 |
|  | 2 | 2.35 | 0.4 | 0.1 | 0.19 |
|  | 5 | 2.7 | 0.4 | 0.1 | 0.54 |
|  | 2 | 1.45 | 0.4 | 0.1 | 0.12 |
|  | 1 | 2.2 | 0.4 | 0.1 | 0.09 |
|  | 2 | 1.8 | 0.4 | 0.1 | 0.14 |
|  | 1 | 2.3 | 0.4 | 0.1 | 0.09 |
|  | 2 | 2.2 | 0.4 | 0.1 | 0.18 |
|  | 3 | 1.65 | 0.4 | 0.1 | 0.20 |
|  | 1 | 1 | 0.4 | 0.1 | 0.04 |
| ------ELEMENTOS DE CIMENTACIÓN (+178.80)-------- |  |  |  |  |  |
| Zapatas |  |  |  |  |  |
| P142, P143, P144, P150, P151, P152 y P187 | 7 | 2.8 | 2.8 | 1.3 | 71.34 |
| P145, P149, P153, P185 y P186 | 5 | 2.6 | 2.6 | 1.3 | 43.94 |
| P146, P147 y P148 | 3 | 2.2 | 2.2 | 1.3 | 18.88 |
| P154, P155, P156, P182, P183, P184, P188, P189 y P190 | 9 | 2.3 | 2.3 | 1.3 | 61.89 |
| P163, P164 y P165 | 3 | 2 | 2 | 1.3 | 15.60 |
| P166, P167 y P168 | 3 | 1.7 | 1.7 | 1.3 | 11.27 |
| P169, P170 y P171 | 3 | 2 | 2 | 1.2 | 14.40 |
| PANT2 (+178.20) | 1 | 4.25 | 6 | 1.3 | 33.15 |
| PANT3 | 1 | 2.6 | 5.2 | 1.3 | 17.58 |
| Zapatas de muros |  |  |  |  |  |
| M5 | 1 | 4.15 | 3.6 | 1.2 | 17.93 |
| M7 | 1 | 7.5 | 2.6 | 1.2 | 23.40 |
| Vigas de cimentación |  |  |  |  |  |
| V0 | 2 | 85.9 | 1.3 | 1.3 | 290.34 |
|  | 1 | 30.8 | 1.3 | 1.3 | 52.05 |
| Vigas de atado |  |  |  |  |  |
| C.3.1 | 4 | 2.3 | 0.4 | 0.1 | 0.37 |
|  | 4 | 2.2 | 0.4 | 0.1 | 0.35 |
|  | 2 | 2.6 | 0.4 | 0.1 | 0.21 |
|  | 2 | 2.8 | 0.4 | 0.1 | 0.22 |
|  | 1 | 2.55 | 0.4 | 0.1 | 0.10 |
|  | 2 | 2.7 | 0.4 | 0.1 | 0.22 |
|  | 1 | 5.95 | 0.4 | 0.1 | 0.24 |
|  | 1 | 5.5 | 0.4 | 0.1 | 0.22 |
|  | 1 | 2.2 | 0.4 | 0.1 | 0.09 |
|  | 2 | 3 | 0.4 | 0.1 | 0.24 |
|  | 1 | 3.8 | 0.4 | 0.1 | 0.15 |
|  | 1 | 3.95 | 0.4 | 0.1 | 0.16 |
|  | 2 | 3.3 | 0.4 | 0.1 | 0.26 |
|  | 1 | 2.85 | 0.4 | 0.1 | 0.11 |
|  | 1 | 2.75 | 0.4 | 0.1 | 0.11 |
|  | 2 | 3 | 0.4 | 0.1 | 0.24 |
|  | 8 | 1.6 | 0.4 | 0.1 | 0.51 |
|  | 1 | 1.5 | 0.4 | 0.1 | 0.06 |
|  | 1 | 2.05 | 0.4 | 0.1 | 0.08 |
|  | 2 | 2.7 | 0.4 | 0.1 | 0.22 |
|  | 1 | 3.65 | 0.4 | 0.1 | 0.15 |
|  | 1 | 3.5 | 0.4 | 0.1 | 0.14 |
|  | 1 | 2.4 | 0.4 | 0.1 | 0.10 |
|  | 2 | 2.3 | 0.4 | 0.1 | 0.18 |
|  | 1 | 2.55 | 0.4 | 0.1 | 0.10 |
|  | 2 | 2.7 | 0.4 | 0.1 | 0.22 |
| CUARTO BASURAS | 1 | 7.8 | 4.6 | 0.1 | 3.59 |
| Total |  |  |  |  | 1217.75 |

**E04CA060** m3 H.ARM. HA-25/B/32/IIa CIM.V.G.ENCOF (25/03/2009)
724.99 m3 × 163.37 (169.9 con costes indirectos) = 123175.80
Hormigón armado HA-25/B/32/IIa, de 25 N/mm2., consistencia blanda, Tmáx. 32 mm., para ambiente humedad alta, elaborado en central en relleno de zapatas y zanjas de cimentación, incluso armadura (90 kg/m3.), placas de anclaje de pilares metálicos, cartelas, material auxiliar, encofrado y desencofrado, vertido con grúa, vibrado, curado y colocado. Según EHE-08 y DB-SE-C.

| Código | Ud | Descripción | Rendimiento | Precio | Importe |
|---|---|---|---|---|---|
| E04CA040 | m3 | H.ARM. HA-25/B/32/IIa CIM. V. GRÚA (material) | 1 | 71.82 | 71.82 |
| E04CE020 | m2 | ENCOF.MAD.ZAP.Y VIG.RIOS.Y ENCE. (material) | 0.35 | 9.56 | 3.35 |
| E04AB020 | kg | ACERO CORRUGADO B 500 S/SD (material; 25/03/2009) | 90 | 0.98 | 88.20 |
|  |  | Total |  |  | 163.37 |

| Medición | Uds. | Largo | Ancho | Alto | Parcial |
|---|---|---|---|---|---|
| ------ELEMENTOS DE CIMENTACIÓN (+175.75)------- |  |  |  |  |  |
| Zapatas |  |  |  |  |  |
| P158, P159 y P160 | 3 | 3.2 | 3.2 | 0.8 | 24.58 |
| P177, P178, P179, P196, P197 y P198 | 6 | 2.3 | 2.3 | 0.7 | 22.22 |
| P192, P193 y P194 | 3 | 2.8 | 2.8 | 0.7 | 16.46 |
| Zapatas de muros |  |  |  |  |  |
| M1 | 1 | 4.15 | 2.6 | 0.7 | 7.55 |
| M2 | 1 | 14.5 | 1.4 | 0.7 | 14.21 |
| M16 | 1 | 17.9 | 1.4 | 0.7 | 17.54 |
| M18 | 1 | 7.6 | 1.4 | 0.7 | 7.45 |
| M4 | 1 | 24.25 | 1.7 | 0.7 | 28.86 |
| M21 | 1 | 3.4 | 1.9 | 0.7 | 4.52 |
| M17 | 1 | 4.65 | 3.1 | 0.8 | 11.53 |
| M23 | 1 | 16.7 | 1.4 | 0.7 | 16.37 |
| M8 | 1 | 17 | 1.4 | 0.7 | 16.66 |
| M9 | 1 | 24.3 | 1.4 | 0.7 | 23.81 |
| M3 | 1 | 17.55 | 1.4 | 0.7 | 17.20 |
| M10 | 1 | 13.3 | 1.7 | 0.7 | 15.83 |
| M19 | 1 | 4.15 | 3 | 0.7 | 8.72 |
| M20 | 1 | 7.5 | 2.4 | 0.7 | 12.60 |
| FOSO (+175.10) | 1 | 5.1 | 3.8 | 0.3 | 5.81 |
| Zapatas corridas |  |  |  |  |  |
| ZC-1 | 2 | 10.75 | 0.75 | 0.7 | 11.29 |
| Vigas de atado |  |  |  |  |  |
| C.1 | 2 | 1.5 | 0.4 | 0.4 | 0.48 |
|  | 1 | 1.75 | 0.4 | 0.4 | 0.28 |
|  | 1 | 6.7 | 0.4 | 0.4 | 1.07 |
|  | 3 | 0.65 | 0.4 | 0.4 | 0.31 |
|  | 2 | 2.35 | 0.4 | 0.4 | 0.75 |
|  | 5 | 2.7 | 0.4 | 0.4 | 2.16 |
|  | 2 | 1.45 | 0.4 | 0.4 | 0.46 |
|  | 1 | 2.2 | 0.4 | 0.4 | 0.35 |
|  | 2 | 1.8 | 0.4 | 0.4 | 0.58 |
|  | 1 | 2.3 | 0.4 | 0.4 | 0.37 |
|  | 2 | 2.2 | 0.4 | 0.4 | 0.70 |
|  | 3 | 1.65 | 0.4 | 0.4 | 0.79 |
|  | 1 | 1 | 0.4 | 0.4 | 0.16 |
| ------ELEMENTOS DE CIMENTACIÓN (+178.80)-------- |  |  |  |  |  |
| Zapatas |  |  |  |  |  |
| P142, P143, P144, P150, P151, P152 y P187 | 7 | 2.8 | 2.8 | 0.7 | 38.42 |
| P145, P149, P153, P185 y P186 | 5 | 2.6 | 2.6 | 0.7 | 23.66 |
| P146, P147 y P148 | 3 | 2.2 | 2.2 | 0.7 | 10.16 |
| P154, P155, P156, P182, P183, P184, P188, P189 y P190 | 9 | 2.3 | 2.3 | 0.7 | 33.33 |
| P163, P164 y P165 | 3 | 2 | 2 | 0.7 | 8.40 |
| P166, P167 y P168 | 3 | 1.7 | 1.7 | 0.7 | 6.07 |
| P169, P170 y P171 | 3 | 2 | 2 | 0.8 | 9.60 |
| PANT2 (+178.20) | 1 | 4.25 | 6 | 0.7 | 17.85 |
| PANT3 | 1 | 2.6 | 5.2 | 0.7 | 9.46 |
| Zapatas de muros |  |  |  |  |  |
| M5 | 1 | 4.15 | 3.6 | 0.8 | 11.95 |
| M7 | 1 | 7.5 | 2.6 | 0.8 | 15.60 |
| Vigas de cimentación |  |  |  |  |  |
| V0 | 2 | 85.9 | 1.3 | 0.7 | 156.34 |
|  | 1 | 30.8 | 1.3 | 0.7 | 28.03 |
| Zuncho de borde cimentacion |  |  |  |  |  |
|  | 2 | 85.9 | 0.35 | 0.55 | 33.07 |
|  | 1 | 30.8 | 0.35 | 0.55 | 5.93 |
| Macizado zona cartelas pilares metalicos |  |  |  |  |  |
| eje A | 44 | 0.5 | 0.5 | 0.15 | 1.65 |
| eje Z | 44 | 0.5 | 0.5 | 0.15 | 1.65 |
| eje 1 | 26 | 0.5 | 0.5 | 0.15 | 0.98 |
| eje 44 | 26 | 0.5 | 0.5 | 0.15 | 0.98 |
| Vigas de atado |  |  |  |  |  |
| C.3.1 | 4 | 2.3 | 0.4 | 0.4 | 1.47 |
|  | 4 | 2.2 | 0.4 | 0.4 | 1.41 |
|  | 2 | 2.6 | 0.4 | 0.4 | 0.83 |
|  | 2 | 2.8 | 0.4 | 0.4 | 0.90 |
|  | 1 | 2.55 | 0.4 | 0.4 | 0.41 |
|  | 2 | 2.7 | 0.4 | 0.4 | 0.86 |
|  | 1 | 5.95 | 0.4 | 0.4 | 0.95 |
|  | 1 | 5.5 | 0.4 | 0.4 | 0.88 |
|  | 1 | 2.2 | 0.4 | 0.4 | 0.35 |
|  | 2 | 3 | 0.4 | 0.4 | 0.96 |
|  | 1 | 3.8 | 0.4 | 0.4 | 0.61 |
|  | 1 | 3.95 | 0.4 | 0.4 | 0.63 |
|  | 2 | 3.3 | 0.4 | 0.4 | 1.06 |
|  | 1 | 2.85 | 0.4 | 0.4 | 0.46 |
|  | 1 | 2.75 | 0.4 | 0.4 | 0.44 |
|  | 2 | 3 | 0.4 | 0.4 | 0.96 |
|  | 8 | 1.6 | 0.4 | 0.4 | 2.05 |
|  | 1 | 1.5 | 0.4 | 0.4 | 0.24 |
|  | 1 | 2.05 | 0.4 | 0.4 | 0.33 |
|  | 2 | 2.7 | 0.4 | 0.4 | 0.86 |
|  | 1 | 3.65 | 0.4 | 0.4 | 0.58 |
|  | 1 | 3.5 | 0.4 | 0.4 | 0.56 |
|  | 1 | 2.4 | 0.4 | 0.4 | 0.38 |
|  | 2 | 2.3 | 0.4 | 0.4 | 0.74 |
|  | 1 | 2.55 | 0.4 | 0.4 | 0.41 |
|  | 2 | 2.7 | 0.4 | 0.4 | 0.86 |
| Total |  |  |  |  | 724.99 |

**E04MA20je** m3 HA-25/B/20/IIb M. PANTALLA TABLILLAS 2CV (25/03/2009)
230.17 m3 × 237.5 (247 con costes indirectos) = 56851.99
Suministro y puesta en obra de Hormigón armado en pantallas vistas de las siguientes características:
- Hormigón HA-25/B/20/IIb, según Instrucción EHE, Tam. máx. 20 mm, con cualquiera de los cementos propuestos en el P.P.T. del proyecto, para este tipo de elementos, elaborado en central para la formación de muros.
- Vertido por medios manuales y/o mecánicos, bombeo, vibrado y curado.
- Armado con acero tipo B 500-S, certificado, en posesión de la marca ARCER, con una cuantía según planos, elaborado en taller según planos y colocado después de prefabricada la armadura, con separadores plásticos para conseguir un recubrimiento de 3,5 cm, alambre de atar, despuntes, solapes, grifados, soldaduras y p.p. de medios auxiliares, según EHE.
- Encofrado a dos caras tipo Peri o equivalente para pantallas con encofrado de estructura metálica y tableros de panel fenólico con un recubrimiento de 220 gr/m² mínimo y molde por una cara realizado con tablas machihembradas de tarima de pino de Suecia de 20-22 mm de espesor y 10-12 cm de anchura, con acabado sierra, sin cepillar y con similar capacidad de succión o absorción y ausencia de nudos, uso cuidada con 12 puestas como máximo (siempre que la D.F. considere que se encuentra en condiciones de obtener el acabado previsto), pedidas y suministradas en una sola partida para evitar irregularidades en el suministro; para quedar visto H. tipo "natural", clasificado como "especial" (arquitectónico), según la comisión W.29 de C.I.B. (informe nº 24), incluso sellado de los paneles con poliuretano en cada puesta para evitar pérdidas de lechada; con p.p. de colocación y posterior retirada de berenjenos en juntas y esquinas, p.p. de anclajes, protecciones colectivas de seguridad y desencofrado, incluidos todos los elementos del sistema y parte proporcional de los componentes de seguridad y salud que les son propios según su fabricante. Incluso empleo de vibradores externos.
Se controlará que el número de puestas de las tablas sea el mismo, o sensiblemente igual, para evitar la falta de uniformidad en el color. En el caso de emplearse tablas nuevas, se impregnarán éstas, al menos dos veces, dado que su absorción suele ser mayor.
- Realización de juntas de retracción cada 6 metros mediante la colocación de berenjenos verticales de sección triangular en ambas caras,
- Sellado de juntas de dilatación con masilla elástica de poliuretano previa colocación de cordón de fondo de junta y previa imprimación de los bordes de la junta.
- Curado específico con los productos y medios adecuados para un clima seco con humedades relativas inferiores al 30% en los meses calurosos, como es el caso de Badajoz, realizado de forma continua, mediante un peine de aspersores situado bajo la plataforma del encofrado y alimentado mediante manguera flexible.
- Conos y vainas para latiguillos con una longitud 2 mm superior al espesor teórico del muro para garantizar la estanquidad y evitar la pérdida de lechada.
- Negativos constituidos por elementos metálicos ( mecanismos de anclaje en losa a base de cajetín metálico hembra, grasa consistente y todas aquellas piezas previstas en proyecto para materialeizar la pieza ) placas para posterior fijación de otros elementos.
- Canaletas con tapa específicas para protección de armaduras de anclaje en losas interiores del núcleo.
- Parte proporcional de conectores, sean del tipo que sean, cuando el despiece no permita el empalme de armaduras.
- Incluso pasatubos, contramoldes para huecos, posicionado y protección de conductos y cajas en el interior del encofrado, separadores dotados de funda plástica y retacado de los orificios y con p.p. de placas en coronación, termómetros para medir la temperatura exterior e interior del hormigón, anemómetro para controlar el viento y medios auxiliares.
- Incluso realización de cuatro muestras de acabado con diferentes moldes y texturas de 3 x 3 m.
- Empleo de cualquier tipo de medio de elevación y alcance que el elemento requiera, como grúa pluma, grúa autopropulsada telescópica, grúa sobre cadenas,..
- Medido sin descontar huecos inferiores a 3 m2.
Todo ello ejecutado según planos de cimentación y estructura, planos de taller efectuados por el Dto técnico de la empresa constructora, Pliego de Condiciones de Proyecto e indicaciones de la Dirección Facultativa. Según normas NTE-CCM, EME y EHE.

| Código | Ud | Descripción | Rendimiento | Precio | Importe |
|---|---|---|---|---|---|
| E04CA040 | m3 | H.ARM. HA-25/B/32/IIa CIM. V. GRÚA | 1 | 71.82 | 71.82 |
| E04MEM051 | m2 | ENCOF.TAB.AGLO.MUROS 2CV PARA FORRAR 2C (material) | 5 | 8.07 | 40.35 |
| P01ES50je2 | m2 | p.p.molde tablillas madera pino suecia (material; 23/03/2012) | 5.004 | 3.01 | 15.06 |
| E04AB020 | kg | ACERO CORRUGADO B 500 S/SD | 110 | 0.98 | 107.80 |
| M02GC091 | h. | Grúa celosía s/cadenas 200 t. (maquinaria; 10/12/2011) | 0.013 | 95 | 1.24 |
| M01HA030 | h. | Autob.hormig.<40m3, pluma 43m (maquinaria; 23/03/2012) | 0.013 | 94.9 | 1.23 |
|  |  | Total |  |  | 237.5 |

| Medición | Uds. | Largo | Ancho | Alto | Parcial |
|---|---|---|---|---|---|
| CUARTO BASURAS | 2 | 4.25 | 0.3 | 2.85 | 7.27 |
|  | 1 | 7.8 | 0.3 | 2.85 | 6.67 |
| SOTANO |  |  |  |  |  |
| C | 1 | 15 | 0.25 | 2.85 | 10.69 |
| C1 | 1 | 3.75 | 0.4 | 2.85 | 4.28 |
|  | 1 | 11.65 | 0.4 | 2.85 | 13.28 |
| PLANTA BAJA |  |  |  |  |  |
| C1 | 2 | 11.65 | 0.4 | 3.25 | 30.29 |
|  | 4 | 4.15 | 0.4 | 3.25 | 21.58 |
| PLANTA PRIMERA |  |  |  |  |  |
| C1 | 2 | 11.65 | 0.4 | 3.25 | 30.29 |
|  | 4 | 4.15 | 0.4 | 3.25 | 21.58 |
| PLANTA SEGUNDA |  |  |  |  |  |
| C1 | 2 | 11.65 | 0.4 | 3.25 | 30.29 |
|  | 4 | 4.15 | 0.4 | 3.25 | 21.58 |
| CUBIERTA |  |  |  |  |  |
| C1 | 6 | 4.15 | 0.4 | 3.25 | 32.37 |
| Total |  |  |  |  | 230.17 |

**E04MA19je** m3 HA-25/B/20/IIb M. PANTALLA TABLILLAS 1CV (25/03/2009)
160.55 m3 × 231.32 (240.57 con costes indirectos) = 38623.51
Suministro y puesta en obra de Hormigón armado en muros de las siguientes características:
- Hormigón HA-25/B/20/IIb, según Instrucción EHE, Tam. máx. 20 mm, con cualquiera de los cementos propuestos en el P.P.T. del proyecto, para este tipo de elementos, elaborado en central para la formación de muros.
- Vertido por medios manuales y/o mecánicos, bombeo, vibrado y curado.
- Armado con acero tipo B 500-S, certificado, en posesiónde sello CIETSID o la marca N AENOR, con una cuantía según planos, elaborado en taller según planos y colocado después de prefabricada la armadura, con separadores plásticos para conseguir un recubrimiento de 3,5 cm, alambre de atar, despuntes, solapes, grifados, soldaduras y p.p. de medios auxiliares, según EHE.
- Incluso encofrado a dos caras, (considerando 5 puestas como máximo) con panel fenólico en ambas caras con un recubrimiento de 220 gr/m² mínimo para quedar visto H. tipo "natural", clasificado como "cuidado", según la comisión W.29 de C.I.B. (informe nº 24), incluso sellado de los paneles con silicona en cada puesta para evitar pérdidas de lechada; con p.p. de colocación y posterior retirada de berenjenos en juntas y esquinas sin ningún empalme en toda su altura, p.p. de anclajes, parte proporcional de los componentes de seguridad y salud que les son propios según su fabricante, y desencofrado además a una cara molde realizado con tablas machihembradas de tarima de pino de Suecia de 20-22 mm de espesor y 10-12 cm de anchura, con acabado sierra, sin cepillar y con similar capacidad de succión o absorción y ausencia de nudos, uso cuidada con 12 puestas como máximo (siempre que la D.F. considere que se encuentra en condiciones de obtener el acabado previsto), pedidas y suministradas en una sola partida para evitar irregularidades en el suministro; para quedar visto H. tipo "natural", clasificado como "especial" (arquitectónico), según la comisión W.29 de C.I.B. (informe nº 24), incluso sellado de los paneles con poliuretano en cada puesta para evitar pérdidas de lechada; con p.p. de colocación y posterior retirada de berenjenos en juntas y esquinas, p.p. de anclajes, protecciones colectivas de seguridad y desencofrado, incluidos todos los elementos del sistema y parte proporcional de los componentes de seguridad y salud que les son propios según su fabricante. Incluso empleo de vibradores externos.
Se controlará que el número de puestas de las tablas sea el mismo, o sensiblemente igual, para evitar la falta de uniformidad en el color. En el caso de emplearse tablas nuevas, se impregnarán éstas, al menos dos veces, dado que su absorción suele ser mayor.
- Conos y vainas para latiguillos con una longitud 2 mm superior al espesor teórico del muro para garantizar la estanquidad y evitar la pérdida de lechada.
- Realización de juntas de retracción cada 6 metros mediante la colocación de berenjenos verticales de sección triangular en ambas caras,
- Sellado de juntas de dilatación con masilla elástica de poliuretano previa colocación de cordón de fondo de junta y previa imprimación de los bordes de la junta.
- Incluso pasatubos, contramoldes para huecos, posicionado y protección de conductos y cajas en el interior del encofrado, separadores dotados de funda plástica y retacado de los orificios y con p.p. de medios auxiliares.
- Medido sin descontar huecos inferiores a 3 m2.
Todo ello ejecutado según planos de cimentación y estructura, Pliego de Condiciones de Proyecto e indicaciones de la Dirección Facultativa. Según normas NTE-CCM, EME y EHE.

| Código | Ud | Descripción | Rendimiento | Precio | Importe |
|---|---|---|---|---|---|
| E04CA040 | m3 | H.ARM. HA-25/B/32/IIa CIM. V. GRÚA | 1 | 71.82 | 71.82 |
| E04MEM052 | m2 | ENCOF.TAB.AGLO.MUROS 2CV PARA FORRAR 1C (material) | 5 | 8.34 | 41.70 |
| E04AB020 | kg | ACERO CORRUGADO B 500 S/SD | 110 | 0.98 | 107.80 |
| P01ES50je2 | m2 | p.p.molde tablillas madera pino suecia | 2.5 | 3.01 | 7.53 |
| M02GC091 | h. | Grúa celosía s/cadenas 200 t. | 0.013 | 95 | 1.24 |
| M01HA030 | h. | Autob.hormig.<40m3, pluma 43m | 0.013 | 94.9 | 1.23 |
|  |  | Total |  |  | 231.32 |

| Medición | Uds. | Largo | Ancho | Alto | Parcial |
|---|---|---|---|---|---|
| SOTANO |  |  |  |  |  |
| C | 1 | 18.3 | 0.4 | 2.85 | 20.86 |
|  | 1 | 22.55 | 0.32 | 2.85 | 20.57 |
|  | 1 | 17.9 | 0.32 | 2.85 | 16.32 |
|  | 1 | 14.55 | 0.62 | 2.85 | 25.71 |
|  | 1 | 22.65 | 0.32 | 2.85 | 20.66 |
|  | 1 | 7.4 | 0.4 | 2.85 | 8.44 |
|  | 1 | 20 | 0.32 | 2.85 | 18.24 |
| C2 | 1 | 6.5 | 0.4 | 2.85 | 7.41 |
| C0 | 1 | 19.6 | 0.4 | 2.85 | 22.34 |
| Total |  |  |  |  | 160.55 |

**E04SA01011** m2 SOLERA ALIGERADA 15+10 BOV. POLIPROPILENO TIPO "CAVITI" (25/03/2009)
3235 m2 × 24.06 (25.02 con costes indirectos) = 80939.70
Solera aligerada de 15+10 cm para una sobrecarga (uso+permanentes) de 11 kN/m2 con bov edilla de polipropileno reciclado de 15 cm de altura, ref. C-30 de la serie bovedillas polipropileno de CAVITI o equivalente, malla electrosoldada B 500 T de 15x 15 cm, y 8 mm de D, hormigón HA-25/B/20/IIa vertido con bomba.

| Código | Ud | Descripción | Rendimiento | Precio | Importe |
|---|---|---|---|---|---|
| O01B010 | h. | Oficial 1ª Encofrador | 0.1 | 13.5 | 1.35 |
| O01B020 | h. | Ayudante- Encofrador | 0.1 | 13.02 | 1.30 |
| O01B025 | h. | Oficial 1ª Gruista (mano de obra; 18/04/2009) | 0.05 | 12.15 | 0.61 |
| M02GT002 | h. | Grúa pluma 30 m./0,75t. (maquinaria) | 0.05 | 22.36 | 1.12 |
| P01HC090 | m3 | Hormigón HA-25/B/20/IIa central (material; 18/02/2010) | 0.125 | 59.92 | 7.49 |
| P03BP14011 | ud | Bovedill.poliestireno 60x60x15 cm (material; 15/02/2010) | 2.78 | 1.93 | 5.37 |
| E04AB020 | kg | ACERO CORRUGADO B 500 S/SD | 2 | 0.98 | 1.96 |
| P03AM040 | m2 | ME 15x15 A Ø 8-8 B500T 6x2.2 (4,735 kg/m2) (material) | 1 | 4.23 | 4.23 |
| P01HB020 | m3 | Bomb.hgón. 56a75 m3, pluma <=32m (material; 23/03/2012) | 0.125 | 5 | 0.63 |
|  |  | Total |  |  | 24.06 |

| Medición | Uds. | Largo | Parcial |
|---|---|---|---|
| SOTANO | 1 | 890 | 890.00 |
| PLANTA BAJA | 1 | 2635 | 2635.00 |
| a deducir |  |  |  |
| patio | -2 | 145 | -290.00 |
| Total |  |  | 3235 |

**E04SA030** m2 SOLER.HA-25/B/16/IIa 10cm.#15x15/8 (25/03/2009)
3235 m2 × 14.72 (15.31 con costes indirectos) = 49527.85
Solera de hormigón armado de 10 cm. de espesor, realizada con hormigón HA-25/B/16/IIa, de central, i/vertido, curado, colocación y armado con # 15x15/8, p.p. de juntas, aserrado de las mismas y fratasado. Según la normativa en vigor EHE-08 y DB-SE-C.

| Código | Ud | Descripción | Rendimiento | Precio | Importe |
|---|---|---|---|---|---|
| E04SE070 | m3 | HORMIGÓN HA-25/B/16/IIa EN SOLERA (material; 14/04/2009) | 0.1 | 75.84 | 7.58 |
| E04AM090 | m2 | ME 15x15 A Ø 8-8 B500T 6x2,2 (material; 25/03/2009) | 1.3 | 5.49 | 7.14 |
|  |  | Total |  |  | 14.72 |

| Medición | Uds. | Largo | Parcial |
|---|---|---|---|
| SOTANO | 1 | 890 | 890.00 |
| PLANTA BAJA | 1 | 2635 | 2635.00 |
| a deducir |  |  |  |
| patio | -2 | 145 | -290.00 |
| Total |  |  | 3235 |

**E04SA040** m2 SOLER.HA-25/B/16/IIa 15cm.#15x15/8 (25/03/2009)
290 m2 × 18.52 (19.26 con costes indirectos) = 5585.40
Solera de hormigón armado de 15 cm. de espesor, realizada con hormigón HA-25/B/16/IIa, de central, i/vertido, curado, colocación y armado con # 15x15/8, p.p. de juntas, aserrado de las mismas y fratasado. Según la normativa en vigor EHE-08 y DB-SE-C.

| Código | Ud | Descripción | Rendimiento | Precio | Importe |
|---|---|---|---|---|---|
| E04SE070 | m3 | HORMIGÓN HA-25/B/16/IIa EN SOLERA | 0.15 | 75.84 | 11.38 |
| E04AM090 | m2 | ME 15x15 A Ø 8-8 B500T 6x2,2 | 1.3 | 5.49 | 7.14 |
|  |  | Total |  |  | 18.52 |

| Medición | Uds. | Largo | Parcial |
|---|---|---|---|
| PATIOS | 2 | 145 | 290.00 |
| Total |  |  | 290 |

**E04SE025** m3 ENCACHADO PIEDRA 40/80
712.18 m3 × 24.08 (25.04 con costes indirectos) = 17832.99
Encachado de piedra caliza 40/80 en sub-base de solera, i/extendido y compactado con pisón.

| Código | Ud | Descripción | Rendimiento | Precio | Importe |
|---|---|---|---|---|---|
| O01A070 | h. | Peón ordinario | 1 | 11.88 | 11.88 |
| P01AG150 | m3 | Grava 40/80 mm. (material; 09/03/2012) | 1.05 | 9.53 | 10.01 |
| M08RI010 | h. | Pisón vibrante 70 kg. (maquinaria) | 1 | 2.19 | 2.19 |
|  |  | Total |  |  | 24.08 |

| Medición | Uds. | Largo | Ancho | Alto | Parcial |
|---|---|---|---|---|---|
| SOTANO | 1 | 890 |  | 0.2 | 178.00 |
| PLANTA BAJA | 1 | 2635 |  | 0.2 | 527.00 |
| CUARTO BASURAS | 1 | 7.8 | 4.6 | 0.2 | 7.18 |
| Total |  |  |  |  | 712.18 |

**E04SE041** m2 GEOTEXTIL FP-115g/m2 (17/04/2009)
3532.8 m2 × 0.72 (0.75 con costes indirectos) = 2649.60
Fieltro geotextil FP-115g/m2, como capa separadora entre la base y el encachado, con p.p. de solapes de 30 cm entre piezas de lámina, totalmente instalada, i/solapes, medios auxiliares y costes indirectos.

| Código | Ud | Descripción | Rendimiento | Precio | Importe |
|---|---|---|---|---|---|
| O01A050 | h. | Ayudante (mano de obra; 17/04/2009) | 0.02 | 12.12 | 0.24 |
| P06BG050 | m2 | Fieltro geotextil FP-115g/m2 (material; 23/03/2012) | 1.06 | 0.45 | 0.48 |
|  |  | Total |  |  | 0.72 |

| Medición | Uds. | Largo | Parcial |
|---|---|---|---|
| SOTANO | 1 | 890 | 890.00 |
| PLANTA BAJA | 1 | 2635 | 2635.00 |
| CUARTO BASURAS | 1 | 7.8 | 7.80 |
| Total |  |  | 3532.8 |

**E09ATB030** m2 BARRERA VAPOR LAM.PVC. 1mm
3560.88 m2 × 4.71 (4.9 con costes indirectos) = 17448.31
Aislamiento barrera de vapor realizada con lámina de pvc de 1 mm. de espesor, totalmente instalada, i/medios auxiliares y costes indirectos.

| Código | Ud | Descripción | Rendimiento | Precio | Importe |
|---|---|---|---|---|---|
| O01A030 | h. | Oficial primera (mano de obra; 11/05/2009) | 0.05 | 12.32 | 0.62 |
| P06SL010 | m2 | Lám.PVC. armd.FV e=1 mm. (material; 24/01/2012) | 1.15 | 3 | 3.45 |
| P06WA080 | ud | Taco fijación (material) | 5 | 0.11 | 0.55 |
| P01DW020 | ud | Pequeño material (material; 24/01/2012) | 1.25 | 0.07 | 0.09 |
|  |  | Total |  |  | 4.71 |

| Medición | Uds. | Largo | Ancho | Parcial |
|---|---|---|---|---|
| SOTANO | 1 | 890 |  | 890.00 |
| PLANTA BAJA | 1 | 2635 |  | 2635.00 |
| CUARTO BASURAS | 1 | 7.8 | 4.6 | 35.88 |
| Total |  |  |  | 3560.88 |

**E04LA030** m3 H.ARM.HA-25/B/16/IIa LOSA CIM. V.G (25/03/2009)
14.35 m3 × 122.57 (127.47 con costes indirectos) = 1829.19
Hormigón armado HA-25/B/16/IIa, de 25 N/mm2., consistencia blanda, Tmáx. 16 mm., para ambiente humedad alta, elaborado en central en relleno de losa de cimentación, incluso armadura (50 kg/m3.), vertido con grúa, vibrado, curado y colocado. Según EHE-08 y DB-SE-C.

| Código | Ud | Descripción | Rendimiento | Precio | Importe |
|---|---|---|---|---|---|
| E04LM030 | m3 | HORM HA-25/B/16/IIa LOSA CIM.V.GRÚA (material) | 1 | 73.57 | 73.57 |
| E04AB020 | kg | ACERO CORRUGADO B 500 S/SD | 50 | 0.98 | 49.00 |
|  |  | Total |  |  | 122.57 |

| Medición | Uds. | Largo | Ancho | Alto | Parcial |
|---|---|---|---|---|---|
| CUARTO BASURAS | 1 | 7.8 | 4.6 | 0.4 | 14.35 |
| Total |  |  |  |  | 14.35 |

## C03 RED DE DRENAJE (03/12/2004)
Importe: 29974.8

**E03MA010** ud ACOMETIDA RED GRAL.SANEAMIENTO
2 ud × 188.74 (196.29 con costes indirectos) = 392.58
Acometida de saneamiento a la red general municipal, formada por: rotura del pavimento con compresor, excavación manual de zanjas de saneamiento en terrenos de consistencia dura, colocación de tubería de hormigón en masa de enchufe de campana, con junta de goma de 20 cm. de diámetro interior, tapado posterior de la acometida y reposición del pavimento con hormigón en masa HM-15/B/32, sin incluir formación del pozo en el punto de acometida y con p.p. de medios auxiliares.

| Código | Ud | Descripción | Rendimiento | Precio | Importe |
|---|---|---|---|---|---|
| O01A040 | h. | Oficial segunda (mano de obra; 17/04/2009) | 0.75 | 12.18 | 9.14 |
| O01A060 | h. | Peón especializado (mano de obra; 17/04/2009) | 1.5 | 11.94 | 17.91 |
| M06CM010 | h. | Compres.port.diesel m.p.2m3/min (maquinaria) | 1 | 3.61 | 3.61 |
| M06MI110 | h. | Mart.manual picador neum.9kg (maquinaria) | 1 | 0.49 | 0.49 |
| P01HD140 | m3 | Horm.elem. no resist.HM-15/B/32 central (material; 18/02/2010) | 0.72 | 45.43 | 32.71 |
| E03CAE020 | m. | TUBERÍA HGÓN.ENCH/CAMP.D=20cm (material) | 8 | 15.61 | 124.88 |
|  |  | Total |  |  | 188.74 |

**E03CZP040** m. TUB.DREN.PVC ESTR.RANUR.250mm.
490 m. × 18.27 (19 con costes indirectos) = 9310.00
Tubería enterrada de drenaje, de PVC pared estructurada y ranurado, de 250 mm. de diámetro interior, colocada sobre cama de arena de río de 10 cm. de espesor, revestida con geotextil de 130 g/m2 y rellena con grava filtrante 25 cm. por encima del tubo con cierre de doble solapa del paquete filtrante (realizado con el propio geotextil), sin incluir la excavación de la zanja, ni el tapado posterior de la misma por encima de la grava, y con p.p. de medios auxiliares, cumpliendo normas de colocación y diseños recogidas en el DB-HS5.

| Código | Ud | Descripción | Rendimiento | Precio | Importe |
|---|---|---|---|---|---|
| O01A030 | h. | Oficial primera | 0.1 | 12.32 | 1.23 |
| O01A060 | h. | Peón especializado | 0.1 | 11.94 | 1.19 |
| P02RV225 | m. | Tubo drenaje PVC p.estruc.D=250 (material; 24/01/2012) | 1 | 12.81 | 12.81 |
| P01HD010 | m3 | Horm.elem. no resist. HM-5/P/40 central (material) | 0.04 | 34.54 | 1.38 |
| P06BG065 | m2 | Fieltro geotextil FP-130g/m2 (material) | 2.55 | 0.65 | 1.66 |
|  |  | Total |  |  | 18.27 |

| Medición | Uds. | Largo | Parcial |
|---|---|---|---|
| FACHADA |  |  |  |
|  | 2 | 120 | 240.00 |
|  | 2 | 40 | 80.00 |
| SOTANO | 2 | 25 | 50.00 |
|  | 2 | 40 | 80.00 |
|  | 2 | 20 | 40.00 |
| Total |  |  | 490 |

**E09IAW020** m2 IMP.MUROS LÁM.ASFÁLT.+LAM.DREN.
791 m2 × 13.35 (13.88 con costes indirectos) = 10979.08
Impermeabilización de muros de cimentación por su cara externa, constituida por: Pintura asfáltica de base orgánica especialmente orientada para la imprimación y preparación de paramentos verticales; lámina bituminosa de superficie no protegida compuesta por una armadura de fieltro de poliéster no tejido de 130 g/m2, recubierta por ambas caras con un mástico de betún modificado con elastómero, usando como material antiadherente un film plástico por ambas caras, con una masa nominal de 4 kg/m2; totalmente adherida al muro con soplete; lámina drenante, fijada mecánicamente al soporte; lista para verter las tierras.Según normas de diseño y colocación DB-HS1.

| Código | Ud | Descripción | Rendimiento | Precio | Importe |
|---|---|---|---|---|---|
| O01A030 | h. | Oficial primera | 0.1 | 12.32 | 1.23 |
| O01A050 | h. | Ayudante | 0.1 | 12.12 | 1.21 |
| P06BI030 | kg | Pintura asfált. base orgánica (material) | 0.3 | 3.49 | 1.05 |
| P06BL090 | m2 | L.oxias.4kg/m2 LO-40-FP(130g/m2) (material) | 1.1 | 4.09 | 4.50 |
| P06BG080 | m2 | Lámina drenante (material) | 1.1 | 3.47 | 3.82 |
| P07WA160 | ud | Anclaje mecánico PVC (material) | 2 | 0.77 | 1.54 |
|  |  | Total |  |  | 13.35 |

| Medición | Uds. | Largo | Alto | Parcial |
|---|---|---|---|---|
| FACHADA |  |  |  |  |
|  | 2 | 95 | 1 | 190.00 |
|  | 1 | 40 | 1 | 40.00 |
| SOTANO | 2 | 25 | 3.3 | 165.00 |
|  | 2 | 40 | 3.3 | 264.00 |
|  | 2 | 20 | 3.3 | 132.00 |
| Total |  |  |  | 791 |

**E02SA050** m3 RELLENO BOLOS C.ABIERTO MECÁN.
699 m3 × 5.63 (5.86 con costes indirectos) = 4096.14
Relleno y extendido de bolos a cielo abierto sin seleccionar, lavado, vertido por medios mecánicos, y con p.p. de medios auxilares.

| Código | Ud | Descripción | Rendimiento | Precio | Importe |
|---|---|---|---|---|---|
| O01A070 | h. | Peón ordinario | 0.09 | 11.88 | 1.07 |
| P01AG170 | m3 | Morro 80/150 mm. (material) | 1.15 | 2.5 | 2.88 |
| M05PN010 | h. | Pala carg.neumát. 85 CV/1,2m3 | 0.045 | 37.41 | 1.68 |
|  |  | Total |  |  | 5.63 |

| Medición | Uds. | Largo | Ancho | Alto | Parcial |
|---|---|---|---|---|---|
| FACHADA |  |  |  |  |  |
|  | 2 | 95 | 0.6 | 1 | 114.00 |
|  | 1 | 40 | 0.6 | 1 | 24.00 |
| SOTANO | 2 | 25 | 1 | 3.3 | 165.00 |
|  | 2 | 40 | 1 | 3.3 | 264.00 |
|  | 2 | 20 | 1 | 3.3 | 132.00 |
| Total |  |  |  |  | 699 |

**E03CPE040** m. TUBERÍA ENTERRADO PVC D=160mm
70 m. × 14.64 (15.23 con costes indirectos) = 1066.10
Colector de saneamiento enterrado de PVC homologado para sistema de saneamiento sin arquetas, de diámetro 160 mm., con rigidez anular nominal de 4 kN/m2 (SN4) y con unión de junta pegada o elastica; incluso p.p. de pasamuros, piezas especiales en desvíos, accesorios, codos, tes, anillos, injertos, reducciones, manguitos, p.p de registros, etc., medios auxiliares y ayudas de albañilería: instalado. Comprende todos los trabajos, materiales y medios auxiliares necesarios para dejar la unidad completa, totalmente instalada, probada y en perfecto estado de funcionamiento, segun Documentos de Proyecto, indicaciones de la D.F. y normativa vigente. s/ CTE y DB-HS-5.

| Código | Ud | Descripción | Rendimiento | Precio | Importe |
|---|---|---|---|---|---|
| O01A030 | h. | Oficial primera | 0.1 | 12.32 | 1.23 |
| O01A060 | h. | Peón especializado | 0.1 | 11.94 | 1.19 |
| P02TP050 | m. | Tub.liso PVC san.j.peg.160mm s.F (material) | 1 | 6.28 | 6.28 |
| P01AA030 | m3 | Arena de río 0/5 mm. (material; 05/08/2009) | 0.317 | 8.8 | 2.79 |
| P02TW030 | kg | Adhesivo para tubos de PVC (material) | 0.15 | 21.01 | 3.15 |
|  |  | Total |  |  | 14.64 |

| Medición | Uds. | Largo | Parcial |
|---|---|---|---|
| drenaje | 10 | 2 | 20.00 |
| arqueta a conex. red saneamiento | 10 | 5 | 50.00 |
| Total |  |  | 70 |

**E03AACP010** ud ARQUETA ENT.DE PASO 51x51x65 cm (03/12/2004)
10 ud × 57.01 (59.29 con costes indirectos) = 592.90
Arqueta enterrada no registrable, de 51x51x65 cm. de medidas interiores, construida con fábrica de ladrillo macizo tosco de 1/2 pie de espesor, recibido con mortero de cemento, colocado sobre solera de hormigón en masa HM-10/B/32 de 10 cm de espesor, enfoscada y bruñida por el interior con mortero de cemento, realizando medias cañas en los encuentros entre paramentos,con tapa de hormigón armado prefabricada, conformando un cierre hermético mediante la colocación de una junta de goma perimetra y con p.p. de medios auxiliares, incluso la excavación, y el relleno perimetral posterior, s/ normas de diseño recogidas en el DB-HS5.

| Código | Ud | Descripción | Rendimiento | Precio | Importe |
|---|---|---|---|---|---|
| O01A030 | h. | Oficial primera | 1.7 | 12.32 | 20.94 |
| O01A060 | h. | Peón especializado | 0.85 | 11.94 | 10.15 |
| P01HD070 | m3 | Horm.elem. no resist.HM-10/B/32 central (material; 18/02/2010) | 0.06 | 41.41 | 2.48 |
| P01LT020 | ud | Ladrillo perfora. tosco 25x12x7 (material) | 91 | 0.04 | 3.64 |
| P01MC040 | m3 | Mortero 1/6 de central (M-5) (material) | 0.035 | 28.1 | 0.98 |
| P01MC010 | m3 | Mortero 1/5 de central (M-7,5) (material) | 0.025 | 47.68 | 1.19 |
| P02AC030 | ud | Tapa arqueta HA 60x60x6 cm. (material) | 1 | 14.91 | 14.91 |
| %5 | % | Material Auxiliar (03/12/2004) | 5 % | 54.29 | 2.71 |
|  |  | Total |  |  | 57.01 |

| Medición | Uds. | Parcial |
|---|---|---|
| drenaje | 10 | 10.00 |
| Total |  | 10 |

**E20WBV050** ud PERISCOPIO DE PVC SERIE B J.PEG. 90 mm. (14/02/2008)
145 ud × 10.56 (10.98 con costes indirectos) = 1592.10
Periscopio realizado mediante tuberia de PVC serie B junta pegada, de 90 mm. de diámetro, con sistema de unión por enchufe con junta pegada (UNE EN1453-1), codos, rejilla metalica exterior de ventilacion, colocada con abrazaderas metálicas, instalada, incluso con p.p. de piezas especiales de PVC, funcionando. s/CTE-HS-5

| Código | Ud | Descripción | Rendimiento | Precio | Importe |
|---|---|---|---|---|---|
| O01B170 | h. | Oficial 1ª Fontanero/Calefactor (mano de obra; 25/03/2009) | 0.15 | 14.12 | 2.12 |
| P17VC050 | m. | Tubo PVC evac.serie B j.peg.90mm (material; 14/02/2008) | 1.25 | 3.4 | 4.25 |
| P17VP050 | ud | Codo M-H 87º PVC evac. j.peg. 90 mm. (material; 14/02/2008) | 0.5 | 2.8 | 1.40 |
| P17VP130 | ud | Injerto M-H 45º PVC evac. j.peg. 90 mm. (material; 14/02/2008) | 0.3 | 5.48 | 1.64 |
| P17JP060 | ud | Collarín bajante PVC c/cierre D90mm. (material; 14/02/2008) | 0.75 | 1.53 | 1.15 |
|  |  | Total |  |  | 10.56 |

| Medición | Uds. | Parcial |
|---|---|---|
| VENT. CAVITI |  |  |
|  | 110 | 110.00 |
|  | 35 | 35.00 |
| Total |  | 145 |

**E12HW011** ud REJILLA VENT.
145 ud × 12.9 (13.42 con costes indirectos) = 1945.90
Rejilla de ventilación esmaltada en color a elegir por la D.F., colocada en platabanda metálica de forro del forjado antihumedad, i/apertura de hueco, recibido y remates, medida la unidad terminada.

| Código | Ud | Descripción | Rendimiento | Precio | Importe |
|---|---|---|---|---|---|
| O01A030 | h. | Oficial primera | 0.42 | 12.32 | 5.17 |
| O01A050 | h. | Ayudante | 0.42 | 12.12 | 5.09 |
| P10CW110 | ud | Rejilla ventilación esmal.15x15 (material) | 2 | 1.25 | 2.50 |
| A01MA200 | m3 | MORTERO CEMENTO M-5 (material) | 0.001 | 59.95 | 0.06 |
| A01AA030 | m3 | PASTA DE YESO NEGRO (material) | 0.001 | 75.66 | 0.08 |
|  |  | Total |  |  | 12.9 |

| Medición | Uds. | Parcial |
|---|---|---|
| VENT. CAVITI |  |  |
|  | 110 | 110.00 |
|  | 35 | 35.00 |
| Total |  | 145 |

## C04 ESTRUCTURA (25/03/2009)
Importe: 1118574.07

**E05AAL010** kg ACERO S275 JR ESTR. SOLDADA (25/03/2009)
302442.58 kg × 1.38 (1.44 con costes indirectos) = 435517.32
Acero laminado S275 JR, en perfiles laminados en caliente para vigas, pilares, zunchos y correas, mediante uniones soldadas; i/p.p. de soldaduras, cortes, piezas especiales, despuntes y dos manos de imprimación con pintura de minio de plomo, y dos manos de terminacion con pintura al esmalte en color a elegir por la df., totalmente montado y colocado. Según DB-SE-A.

| Código | Ud | Descripción | Rendimiento | Precio | Importe |
|---|---|---|---|---|---|
| O01B041 | h. | Oficial 1ª Cerrajero (mano de obra; 25/03/2009) | 0.01 | 13.92 | 0.14 |
| O01B042 | h. | Ayudante-Cerrajero (mano de obra; 25/03/2009) | 0.01 | 13.31 | 0.13 |
| P03AL160 | kg | Acero laminado S 275 JR (material) | 1.05 | 1.06 | 1.11 |
|  |  | Total |  |  | 1.38 |

| Medición | Uds. | Largo | Alto | Parcial |
|---|---|---|---|---|
| PILARES EXTERIORES |  |  |  |  |
| HEB 320 |  |  |  |  |
| fórmula: 127 | 44 |  | 15.1 | 84378.80 |
| fórmula: 127 | 44 |  | 15.1 | 84378.80 |
| fórmula: 127 | 26 |  | 15.1 | 49860.20 |
| fórmula: 127 | 26 |  | 15.1 | 49860.20 |
| VIGA CORONACION |  |  |  |  |
| HEB 300 |  |  |  |  |
| fórmula: 117 | 2 | 108.7 |  | 25435.80 |
| fórmula: 117 | 2 | 31.75 |  | 7429.50 |
| ANGULO ESQUINA |  |  |  |  |
| L 120 x 120 x 10 |  |  |  |  |
| fórmula: 18.2 | 4 |  | 15.1 | 1099.28 |
| Total |  |  |  | 302442.58 |

**E05AW0101** kg ACERO S 275 JR P.LAM. CHAPONES (25/03/2009)
24502.21 kg × 1.58 (1.64 con costes indirectos) = 40183.62
Acero laminado S 275 JR en chapones en cantos de forjado o cimentación, 2 manos de pintura de minio de plomo, y dos manos de terminacion con pintura al esmalte en color a elegir por la df., totalmente colocado.Según normas DB-SE-A.

| Código | Ud | Descripción | Rendimiento | Precio | Importe |
|---|---|---|---|---|---|
| O01B041 | h. | Oficial 1ª Cerrajero | 0.01 | 13.92 | 0.14 |
| O01B042 | h. | Ayudante-Cerrajero | 0.01 | 13.31 | 0.13 |
| P03AL160 | kg | Acero laminado S 275 JR | 1.05 | 1.06 | 1.11 |
| P24OU050 | kg | Minio electrolítico (material) | 0.01 | 10.55 | 0.11 |
| P24JA010 | kg | Esmalte mate s/metal (material) | 0.01 | 8.63 | 0.09 |
|  |  | Total |  |  | 1.58 |

| Medición | Uds. | Largo | Alto | Parcial |
|---|---|---|---|---|
| PERFIL CIERRE LOSA |  |  |  |  |
| fórmula: 157 | 2 | 108.65 | 0.65 | 22175.47 |
| fórmula: 157 | 2 | 32.4 | 0.65 | 6612.84 |
| fórmula: 157 | -88 | 0.3 | 0.65 | -2694.12 |
| fórmula: 157 | -52 | 0.3 | 0.65 | -1591.98 |
| Total |  |  |  | 24502.21 |

**E05AW010** kg ACERO S 275 JR P.LAM. DINTELES GALVANIZADO (25/03/2009)
4834.66 kg × 1.63 (1.7 con costes indirectos) = 8218.92
Acero laminado S 275 JR perfil IPN, IPE, UPN, T o HEB en dinteles de huecos, galvanizado, i/sujeción, totalmente colocado.Según normas DB-SE-A.

| Código | Ud | Descripción | Rendimiento | Precio | Importe |
|---|---|---|---|---|---|
| O01B041 | h. | Oficial 1ª Cerrajero | 0.03 | 13.92 | 0.42 |
| P03AL161 | kg | Acero laminado S 275 JR Galvanizado por inmers. (material; 23/03/2012) | 1.1 | 1.1 | 1.21 |
|  |  | Total |  |  | 1.63 |

| Medición | Uds. | Largo | Parcial |
|---|---|---|---|
| SOPORTE UGLAS |  |  |  |
| UPN 100 |  |  |  |
| C5 |  |  |  |
| PLANTA BAJA |  |  |  |
| zona centro |  |  |  |
| fórmula: 10.6 | 4 | 7.1 | 301.04 |
| fórmula: 10.6 | 8 | 4.6 | 390.08 |
| fórmula: 10.6 | 1 | 25.1 | 266.06 |
| fórmula: 10.6 | 4 | 6.15 | 260.76 |
| fórmula: 10.6 | 2 | 4.9 | 103.88 |
| fórmula: 10.6 | 2 | 20.1 | 426.12 |
| fórmula: 10.6 | 1 | 30.1 | 319.06 |
| fórmula: 10.6 | 1 | 7.4 | 78.44 |
| fórmula: 10.6 | 1 | 1.05 | 11.13 |
| fórmula: 10.6 | 1 | 2.6 | 27.56 |
| fórmula: 10.6 | 1 | 2.8 | 29.68 |
| PLANTA PRIMERA |  |  |  |
| fórmula: 10.6 | 1 | 2.2 | 23.32 |
| fórmula: 10.6 | 1 | 2.3 | 24.38 |
| fórmula: 10.6 | 4 | 7.1 | 301.04 |
| fórmula: 10.6 | 8 | 4.6 | 390.08 |
| PLANTA SEGUNDA |  |  |  |
| fórmula: 10.6 | 1 | 2.2 | 23.32 |
| fórmula: 10.6 | 1 | 2.3 | 24.38 |
| fórmula: 10.6 | 4 | 7.1 | 301.04 |
| fórmula: 10.6 | 8 | 4.6 | 390.08 |
| C5** |  |  |  |
| CUBIERTA |  |  |  |
| fórmula: 10.6 | 18 | 4.6 | 877.68 |
| fórmula: 10.6 | 3 | 3.85 | 122.43 |
| fórmula: 10.6 | 6 | 2.25 | 143.10 |
| Total |  |  | 4834.66 |

**E05PLAC** m2 ESTRUCT. FOR.PLACA ALVEOL.c=45;HA-25/B/20/I (25/03/2009)
10085 m2 × 60.02 (62.42 con costes indirectos) = 629505.70
Estructura compuesta de pilares de hormigon armado cara vista y forjado de placa alveolada aligerada prefabricada de hormigón, canto 40 cm de la casa Farlap P5 o equivalente, en piezas de 1,20 m. de ancho, con capa de compresión de 5 cm de hormigón HA-25/B/20/IIb y armadura ME 20x30 A Ø 5-5 B 500 T 6x2,2, incluso p.p. de negativos y conectores metálicos a viga de borde, chapón de borde, placas de anclaje, armadura antipuzonamiento, encofrado, desencofrado, aislamiento, placas de yeso laminado, vertido, vibrado, curado de hormigón, con ayuda de grúa telescópica para montaje, terminado según EHE-08 y DB-SE-AE. Medición según línea exterior sin descontar huecos menores de 5 m2. Incuso p.p de vigas, pilares, conectores metálicos, incluso p.p. platabanda perimetral del forjado de 450x12 mm., placas de conexión en juntas con Plakasteel RBC/CR con pasadores Titan™ de la casa Plaka o equivalente, según las especificaciones siguientes:
- Hormigón HA-25/B/20/IIb, consistencia blanda, Tam. máx. 15 mm, con cualquiera de los cementos propuestos en el P.P.T. del proyecto, para este tipo de elementos, elaborado en central incluso vertido (con bomba), vibrado, fratasado y curado, en losa inferior, nervios, zunchos, vigas y capa de compresión.
- Armado con acero tipo B 500-S, certificado, en posesión de la marca ARCER, con una cuantía según planos, elaborado y colocado según planos, con separadores para conseguir un recubrimiento de (20+10) mm, alambre de atar, despuntes, solapes, grifados, soldaduras y p.p. de medios auxiliares.
- Incluso p.p. Encofrado y desencofrado con entablado continuo de tablero fenólico de 18 mm con un recubrimiento de 220 gr/m² mínimo, para obtener un hormigón visto H. tipo "natural", clasificado como "especial", según la comisión W.29 de C.I.B. (informe nº 24), compuesto por estructura modular metálica prefabricada (pórticos de módulos tipo andamio) "Sistema IN" o equivalente, arriostrada con cruces de San Andrés en sentido longitudinal y mediante separadores/ distanciadores en sentido transversal, dotada de bases regulables, crucetas, horquillas deslizantes, tapones, sopandas, tableros y ménsulas perimetrales con plataforma de trabajo y barandilla de seguridad incluso parte proporcional de los componentes de seguridad y salud que les son propios según su fabricante; considerando 15 puestas siempre que la D.F. copnsidere que se encuentra en condiciones de obtener el acabado previsto, incluso encofrado de bordes y huecos, incluso limpieza del encofrado con agua a presion y espátula en cada puesta, y planchas de poliestireno expandido en tabicas de bordes de huecos, zunchos de borde y en juntas de dilatación, p.p. de colocación de berenjenos longitudinales dispuestos cada 150 cm, así como en esquinas vistas y en formación de goterones, con p.p. de tabicas perimetrales metálicas de tipo industrializado dotadas de sistema de arriostramiento o sujeción formado por tornapuntas metálicos abatibles comercializados.
- P.p. de losas de escalera realizada con Hormigón HA-25/B/20/IIb con terminación de sus superficies vista en fondo y laterales, incluso armado y peldañeado con hormigon.
- Incluso p.p. Sellado de juntas de dilatación con masilla elástica de poliuretano previa colocación de cordón de fondo de junta y previa imprimación de los bordes de la junta.
Incluso:
- Realización de huecos para pasos de instalaciones y p.p. de medios auxiliares.
- Aplicación de producto de curado nada más finalizar el hormigonado con una capa continua y homogenea de Masterkure 100 de Bettor o equivalente aplicado bien mediante máquinas de spray de curado o bien mediante pistolas de pintura sin aporte de aire, con una dosificación mínima de 120 g/m².
- P.p. de vigas y zuncho de Hormigón HA-25/B/20/IIb.
- P.p. Suministro y puesta en obra de hormigón armado en pilares vistos de las siguientes características:
- Hormigón HA-25/B/20/IIb, consistencia blanda (asiento 6-9), Tam. máx. 20 mm, con cualquiera de los cementos propuestos en el P.P.T. del proyecto, para este tipo de elementos, elaborado en central para la formación de pilares.
- Vertido mediante grúa o bomba, vibrado y curado.
- Armado con acero tipo B 500-S, certificado, en posesión de la marca ARCER, con una cuantía según planos, elaborado y colocado según planos, con colocación de separadores para conseguir un recubrimiento de (20+10) mm, alambre de atar, despuntes, solapes, grifados, soldaduras y p.p. de medios auxiliares.
- Incluso encofrado con paneles modulares, siendo de una sola pieza por cara hasta 3 mts de altura, formados por estructura metálica portante y superficie encofrante de contrachapado fenólico con un recubrimiento de 220 gr/m², sistema exento de latiguillos que atraviesen el pilar, que garantice que el acabado cumpla como mínimo las condiciones fijadas por la Comision W-29 del CIB (Informe nº 24) para la clase "cuidada", limpieza del encofrado con agua a presion y espátula en cada puesta., apuntalamiento, arriostramientos, clavazón, piezas de inmovilización, colocación de berenjenos continuos en las esquinas sin ningún empalme en toda su altura, desencofrado después de un mínimo de 24 horas tras el hormigonado y p.p. de medios auxiliares.
- P.p. de protección de los pilares vistos, una vez desencofrados, mediante lámina de polietileno rodeando el pilar para evitar manchas, y colocación de tablas de madera de 2 metros de altura en las esquinas (dos por esquina) sujetas con alambre protegiendo los cantos frente a golpes (de maquinaria, etc.)
- P.p. de saneado y regularización de juntas de dilatación entre pilares incluso sellado de las mismas con masilla de poliuretano.
- Antes de hormigonar se retacará la base del encofrado con arena húmeda para evitar perdidas de lechada.
Todo ello ejecutado según planos, Pliego de Condiciones de Proyecto e indicaciones de la Dirección Facultativa. Medida la superficie ejecutada.

| Código | Ud | Descripción | Rendimiento | Precio | Importe |
|---|---|---|---|---|---|
| O01A090 | h. | Cuadrilla A (mano de obra; 17/04/2009) | 0.2 | 30.38 | 6.08 |
| P03EL290 | m2 | Placa alv.ali.II c=40+5.L=9m.Q=1000kg/m2 (material; 24/01/2012) | 1 | 23 | 23.00 |
| P01HC072 | m3 | Hormigón HA-25/B/16/I central (material; 08/02/2010) | 0.07 | 57.11 | 4.00 |
| P03AM190 | m2 | Malla 20x30x5 1,284 kg/m2 (material; 13/05/2009) | 1.25 | 0.93 | 1.16 |
| E05HVA010 | m3 | HA-25/P/20/I E.MADER.JÁCENAS PLA (material; 25/03/2009) | 0.01 | 462.58 | 4.63 |
| E05HSA010 | m3 | HA-25/P/20/I E.METÁL. PILARES (material; 25/03/2009) | 0.018 | 226.52 | 4.08 |
| E05HVA060 | m3 | HA-25/P/20/I E.MADER. ZUNCHOS PL (material; 25/03/2009) | 0.004 | 447.58 | 1.79 |
| P03AC210 | kg | Acero corrug. B 500 S/SD pref. (material) | 2.8 | 1.9 | 5.32 |
| E05HFE021 | ud | ENCOFRADO FORJADO PLACA PREFAB. (material; 23/03/2012) | 1 | 0.67 | 0.67 |
| M02GE200 | h. | Grúa telescópica s/cam. 36-50 t. (material; 23/03/2012) | 0.028 | 85.56 | 2.40 |
| PACER | ud | Estructura acero en anclaje, conectores antipunzonamiento, etc (material; 11/12/2011) | 1 | 3 | 3.00 |
| plak | ud | Pasadores de titan (material; 24/01/2012) | 0.01 | 250 | 2.50 |
| P03AL160 | kg | Acero laminado S 275 JR | 0.55 | 1.06 | 0.58 |
| P06SI040 | kg | Imprimación caucho sintético (material) | 0.01 | 10.52 | 0.11 |
| P06SI050 | kg | Caucho sintético (material) | 0.05 | 9.61 | 0.48 |
| P06SI060 | m. | Cordón sellador poliuretano (material; 26/02/2012) | 0.5 | 0.44 | 0.22 |
|  |  | Total |  |  | 60.02 |

| Medición | Uds. | Largo | Parcial |
|---|---|---|---|
| SOTANO | 1 | 890 | 890.00 |
| a deducir patios | -1 | 55 | -55.00 |
| salon de actos | -1 | 160 | -160.00 |
| PLANTA BAJA | 1 | 3430 | 3430.00 |
| a deducir patios | -2 | 140 | -280.00 |
|  | -3 | 55 | -165.00 |
| PLANTA 1ª | 1 | 3430 | 3430.00 |
| a deducir patios | -2 | 140 | -280.00 |
|  | -3 | 55 | -165.00 |
| PLANTA 2ª | 1 | 3430 | 3430.00 |
| a deducir patios | -2 | 140 | -280.00 |
|  | -3 | 55 | -165.00 |
| CUBIERTA | 1 | 455 | 455.00 |
| Total |  |  | 10085 |

**E05HFA080** m2 FORJA.VIGA.AUT. 25+5, B-70 HORM. (25/03/2009)
82 m2 × 44.62 (46.4 con costes indirectos) = 3804.80
Forjado inclinado de 25+5 cm., formado a base de viguetas de hormigón pretensadas autorresistentes, separadas 70 cm. entre ejes, bovedilla de hormigón 60x20x25 cm. y capa de compresión de 5 cm., i/p.p. de vigas, zunchos y macizado de 10 cm en encuentros con zunchos, según planos de estructura realizado con HA-25/B/16/I, de 25 N/mm2., consistencia blanda, Tmáx.16 mm. y ambiente normal, de central, i/armadura ME 20x30 A Ø 5-5 B 500 T 6x2,2, armadura de zunchos, vigas, negativos y conectores de viguetas. Totalmente colocado y terminado. Según normas EHE y DB-SE.

| Código | Ud | Descripción | Rendimiento | Precio | Importe |
|---|---|---|---|---|---|
| O01B010 | h. | Oficial 1ª Encofrador | 0.3 | 13.5 | 4.05 |
| O01B020 | h. | Ayudante- Encofrador | 0.3 | 13.02 | 3.91 |
| O01B025 | h. | Oficial 1ª Gruista | 0.15 | 12.15 | 1.82 |
| M02GT002 | h. | Grúa pluma 30 m./0,75t. | 0.15 | 22.36 | 3.35 |
| P03VA030 | m. | Vigueta h.D/T pret.18cm >5 m. (material) | 1.4 | 5.91 | 8.27 |
| P03BH105 | ud | Bovedilla hormigón 60x20x25cm (material; 17/06/2009) | 6 | 0.89 | 5.34 |
| P01HC072 | m3 | Hormigón HA-25/B/16/I central | 0.094 | 57.11 | 5.37 |
| E04AM050 | m2 | ME 20x30 A Ø 5-5 B500T 6x2,2 (material; 25/03/2009) | 1 | 2.13 | 2.13 |
| E05HFE010 | m2 | ENCOF. MADERA EN FORJADOS (material) | 1 | 2.54 | 2.54 |
| E04AB020 | kg | ACERO CORRUGADO B 500 S/SD | 8 | 0.98 | 7.84 |
|  |  | Total |  |  | 44.62 |

**E05HLA090** m3 HA-25/B/16 E.MADERA LOSAS (25/03/2009)
5.38 m3 × 240.15 (249.76 con costes indirectos) = 1343.71
Hormigón armado HA-25/B/16/I, de 25 N/mm2., consistencia blanda, Tmáx.16 mm. y ambiente normal, elaborado en central, en losas planas, i/p.p. de armadura (85 kg/m3), encofrado de madera y desencofrado, vertido con pluma-grúa, vibrado, curado y colocado. Según EHE-08 y DB-SE-AE.

| Código | Ud | Descripción | Rendimiento | Precio | Importe |
|---|---|---|---|---|---|
| E05HLM050 | m3 | H. P/ARMAR HA-25/B/16/I LOSA PLANA (material) | 1 | 64.55 | 64.55 |
| E05HLE010 | m2 | ENCOFR. MADERA LOSAS 4 POST. (material) | 10 | 9.23 | 92.30 |
| E04AB020 | kg | ACERO CORRUGADO B 500 S/SD | 85 | 0.98 | 83.30 |
|  |  | Total |  |  | 240.15 |

| Medición | Uds. | Largo | Ancho | Alto | Parcial |
|---|---|---|---|---|---|
| CUARTO BASURAS | 1 | 7.8 | 4.6 | 0.15 | 5.38 |
| Total |  |  |  |  | 5.38 |

## C05 CUBIERTA (21/02/2007)
Importe: 231609.35

**E07PAF010** m2 CUB.INVERV.PAV.FILTRANTE HORMIGON POROSO
3572 m2 × 50.23 (52.24 con costes indirectos) = 186601.28
Cubierta invertida transitable constituída por: hormigón celular de espesor medio 10 cm.en formación de pendiente (pte. según planos), con tendido de mortero de cemento (M-5) de 2 cm. de espesor; barrera de vapor de oxiasfalto 2 kg/m2, doble lámina de betún elastómero de superficie no protegida, compuesta por una armadura de fieltro de fibra de fibra de vidrio 100 g/m2, recubierta por ambas caras con un mástico de betún modificado con elastómero, usando como material antiadherente un filme plástico por ambas caras, con una masa nominal de 4,8 kg/m2, en posición flotante respecto al soporte, salvo en perímetros y puntos singulares que se colocara idem lamina con terminacion en pizarrilla; lámina geotextil de poliéster de 115 g/m2, aislamiento con panel de poliestireno extruído de 5 cm. de espesor escalonado y geotextil de 150 g/m2., capa de hormigón de protección de 3 cm de espesor, p.p. de junta de dilatación estructural en formación de pendiente y terminación de la cubierta, terminacion en solado con hormigón poroso 10 cm. de espesor medio tipo Tenisport bicapa o equivalente, compuesto de aglomerado con piedra de granulometría seleccionada en capa drenante, 1º capa con arido de granulometria 6/12 mm y la 2º capa con terminacion en arido 3/6 mm, incluso pp juntas de dilatación de caucho neopreno, con terminación de pintura acrílica especial pavimentos deportivos, en color a elegir por la df, incluso pp de refuerzos previos de láminas en puntos singulares, imprimación necesaria para permitir una adecuada adherencia con el soporte, juntas de dilatación estructural, juntas de dilatación de cubierta, medida la superficie ejecutada. DB-HS1.

| Código | Ud | Descripción | Rendimiento | Precio | Importe |
|---|---|---|---|---|---|
| O01A030 | h. | Oficial primera | 0.18 | 12.32 | 2.22 |
| O01A050 | h. | Ayudante | 0.2 | 12.12 | 2.42 |
| E06DBL060 | m2 | TABICÓN LADRILLO H/D 25x12x8 cm. (material) | 0.08 | 11.77 | 0.94 |
| A01RS010 | m3 | HORMIG. CELULAR CEM II/B-M 32,5R (material) | 0.11 | 59.83 | 6.58 |
| A01MA200 | m3 | MORTERO CEMENTO M-5 | 0.05 | 59.95 | 3.00 |
| P06BI020 | kg | Emuls.asfált. de base acuosa (material) | 0.3 | 1.9 | 0.57 |
| P06BS030 | m2 | L.LBM(SBS)48-FV 100g/m2 (material; 14/12/2011) | 2.2 | 4.5 | 9.90 |
| P06BG050 | m2 | Fieltro geotextil FP-115g/m2 | 1.06 | 0.45 | 0.48 |
| P07TX050 | m2 | P.polies.extruido e=50mm.35kg/m3 (material; 24/01/2012) | 1.06 | 7 | 7.42 |
| P06BG060 | m2 | Fieltro geotextil FP-150g/m2 (material; 11/12/2011) | 1.06 | 0.75 | 0.80 |
| P06BF021 | m2 | Hormigon poroso sistema Tenisport ó equivalente (material; 16/12/2011) | 1.06 | 15 | 15.90 |
|  |  | Total |  |  | 50.23 |

| Medición | Uds. | Largo | Parcial |
|---|---|---|---|
| CUBIERTA |  |  |  |
| CU1 | 1 | 3430 | 3430.00 |
| a deducir patios | -2 | 140 | -280.00 |
|  | -3 | 55 | -165.00 |
| caja escalera | -2 | 84 | -168.00 |
| CU2 | 1 | 455 | 455.00 |
| PATIOS |  |  |  |
| CU1 | 2 | 150 | 300.00 |
| Total |  |  | 3572 |

**E11CF040** m REMATE DE LAM. IMPERMEAB. EN PETOS CON PLACA HCA 10 cm -C14-
641.7 m × 35.36 (36.77 con costes indirectos) = 23595.31
Remate interior de petos de cubierta mediante chapado de panel HCA de hormigon poroso en autoclave de 10 cm. de espesor de AKG GAZABETON o equivalente, recibido con mortero de cemento adhesivo o cola aplicado con llana dentada especial de HCA, macizando toda la superficie ,fijado con anclaje oculto especial de panle HCA, rejuntado con lechada de cemento especial de HCA y limpieza, medido deduciendo huecos. Segun RC-08.

| Código | Ud | Descripción | Rendimiento | Precio | Importe |
|---|---|---|---|---|---|
| O01A030 | h. | Oficial primera | 0.5 | 12.32 | 6.16 |
| O01A070 | h. | Peón ordinario | 0.2 | 11.88 | 2.38 |
| P09CV020 | m2 | Chap.HCA 10 cm. espesor akg gazbeton (material; 16/12/2011) | 1.06 | 18 | 19.08 |
| P09WA010 | ud | Mat.auxiliar para chapado panel akg gazbeton (material) | 1 | 3.75 | 3.75 |
| A01MS210 | m2 | MORTERO CEMENTO ADHESIVO-COLA 5-7 mm ESPESOR akg gazbeton (material) | 1.06 | 3.63 | 3.85 |
| A01AL090 | m3 | LECHADA CEM. BLANCO BL-V 22,5 akg gazbeton (material) | 0.001 | 143.92 | 0.14 |
|  |  | Total |  |  | 35.36 |

| Medición | Uds. | Largo | Parcial |
|---|---|---|---|
| CUBIERTA |  |  |  |
| perimetro exterior | 2 | 107.75 | 215.50 |
|  | 2 | 31 | 62.00 |
| hueco | 1 | 6.55 | 6.55 |
| patinillos | 10 | 2.85 | 28.50 |
|  | 10 | 1.1 | 11.00 |
| castillete | 2 | 100.65 | 201.30 |
|  | 2 | 4.5 | 9.00 |
| C5** |  |  |  |
| CUBIERTA |  |  |  |
|  | 18 | 4.6 | 82.80 |
|  | 3 | 3.85 | 11.55 |
|  | 6 | 2.25 | 13.50 |
| Total |  |  | 641.7 |

**E11RAN020** m. ALBARDILLA PIEDRA CALIZA 35x3 cm
543 m. × 17.48 (18.18 con costes indirectos) = 9871.74
Albardilla de piedra caliza de 35x3 cm. con goterón según CTE, recibida con mortero de cemento CEM II/B-M 32,5 R y arena de río 1/6 (mortero tipo M-5), i/rejuntado con lechada de cemento blanco BL-V 22,5 y limpieza, medida en su longitud.Segun RC-08.

| Código | Ud | Descripción | Rendimiento | Precio | Importe |
|---|---|---|---|---|---|
| O01A030 | h. | Oficial primera | 0.21 | 12.32 | 2.59 |
| O01A040 | h. | Oficial segunda | 0.21 | 12.18 | 2.56 |
| O01A070 | h. | Peón ordinario | 0.1 | 11.88 | 1.19 |
| P10AN020 | m. | Albardilla piedra caliza 35x3 cm (material) | 1 | 9.2 | 9.20 |
| A01AL090 | m3 | LECHADA CEM. BLANCO BL-V 22,5 akg gazbeton | 0.001 | 143.92 | 0.14 |
| A01MA200 | m3 | MORTERO CEMENTO M-5 | 0.03 | 59.95 | 1.80 |
|  |  | Total |  |  | 17.48 |

| Medición | Uds. | Largo | Parcial |
|---|---|---|---|
| CUBIERTA |  |  |  |
| perimetro exterior | 2 | 107.75 | 215.50 |
|  | 2 | 31 | 62.00 |
| hueco | 1 | 6.55 | 6.55 |
| patinillos | 10 | 2.85 | 28.50 |
|  | 10 | 1.1 | 11.00 |
| patios | 4 | 20.6 | 82.40 |
|  | 4 | 7.3 | 29.20 |
| C5** |  |  |  |
| CUBIERTA |  |  |  |
|  | 18 | 4.6 | 82.80 |
|  | 3 | 3.85 | 11.55 |
|  | 6 | 2.25 | 13.50 |
| Total |  |  | 543 |

**E05HVM031** m3 HORM.P/ARMAR EN BANCADA DE CONDUCTOS DE CUB. HA-25/P/20/I (21/02/2007)
35.2 m3 × 98.31 (102.24 con costes indirectos) = 3598.85
Bancada de conductos en cubierta realizado con hormigon armado ligeramente, encofrado y desencofrado, realizado con hormigón para armar HA-25/P/20/I, elaborado en central, asi como armado ligero con mallazo del 8 mm encuadricula de 15x15 cm., en bancada de conductos, fratasado de su superficie, incluso vertido con pluma-grúa, vibrado y colocado. Según normas NTE y EHE.

| Código | Ud | Descripción | Rendimiento | Precio | Importe |
|---|---|---|---|---|---|
| O01B010 | h. | Oficial 1ª Encofrador | 0.2 | 13.5 | 2.70 |
| O01B020 | h. | Ayudante- Encofrador | 0.2 | 13.02 | 2.60 |
| O01B025 | h. | Oficial 1ª Gruista | 0.1 | 12.15 | 1.22 |
| M02GT002 | h. | Grúa pluma 30 m./0,75t. | 0.1 | 22.36 | 2.24 |
| P01HA010 | m3 | Hormigón HA-25/P/20/I central (material; 21/02/2007) | 1 | 79.75 | 79.75 |
| E04AB020 | kg | ACERO CORRUGADO B 500 S/SD | 10 | 0.98 | 9.80 |
|  |  | Total |  |  | 98.31 |

| Medición | Uds. | Largo | Ancho | Alto | Parcial |
|---|---|---|---|---|---|
| Bancadas en cubierta | 27 | 4 | 1 | 0.2 | 21.60 |
|  | 1 | 2 | 5 | 0.2 | 2.00 |
|  | 2 | 3 | 5 | 0.2 | 6.00 |
|  | 1 | 2.5 | 4 | 0.2 | 2.00 |
|  | 1 | 6 | 3 | 0.2 | 3.60 |
| Total |  |  |  |  | 35.2 |

**E11RAH0201** m. ALBARD.HOR.PREFA.3 cm+GOTERON SCHLUTER+EPOXI ANTIDESLZ
210.3 m. × 18.93 (19.69 con costes indirectos) = 4140.81
Albardilla de hormigón prefabricado en blanco en piezas de dimensiones y desarrollo vertical-horizontal segun planos y espesor 3 cm. con goterón s/detalle realizado con perfil schluter Bara RKL o equivalente de alumnio anodizado con abertura de desague, recibida con mortero de cemento CEM II/B-M 32,5 R y arena de río 1/6 (mortero tipo M-5), i/rejuntado con lechada de cemento blanco BL-V 22,5 y limpieza, medida en su longitud.Segun RC-08.

| Código | Ud | Descripción | Rendimiento | Precio | Importe |
|---|---|---|---|---|---|
| O01A030 | h. | Oficial primera | 0.21 | 12.32 | 2.59 |
| O01A040 | h. | Oficial segunda | 0.21 | 12.18 | 2.56 |
| O01A070 | h. | Peón ordinario | 0.1 | 11.88 | 1.19 |
| P10AH060 | m. | Albardi.hor.pref.blanco 3 cm s/detalle (material) | 1.05 | 5.22 | 5.48 |
| P10AH060001 | m. | Formac. goteron a. galv s/detalle (material; 12/04/2010) | 1.05 | 3.21 | 3.37 |
| P24RO040 | kg | Tratam. JENSEN SI22 o equiv. -pigmentacion+protector (material; 14/04/2010) | 0.36 | 5 | 1.80 |
| A01AL090 | m3 | LECHADA CEM. BLANCO BL-V 22,5 akg gazbeton | 0.001 | 143.92 | 0.14 |
| A01MA200 | m3 | MORTERO CEMENTO M-5 | 0.03 | 59.95 | 1.80 |
|  |  | Total |  |  | 18.93 |

| Medición | Uds. | Largo | Parcial |
|---|---|---|---|
| CASTILLETE | 2 | 100.65 | 201.30 |
|  | 2 | 4.5 | 9.00 |
| Total |  |  | 210.3 |

**R08E180** ud. GÁRGOLA PLOMO 40 mm DIAM (17/04/2009)
20 ud. × 44.26 (46.03 con costes indirectos) = 920.60
Gárgola en plomo con pendiente hacia el exterior, ejecutada mediante conducto de plomo de diametro 40 mm, que sobresaldrá 5cm de la cara exterior, remate en zona de conexion con impermeabilizacion con sombrerete para solape de esta y terminacion del conducto en pico flauta, sistemas de anclaje o sujeción, incluso medios de elevación, carga y descarga, posicionamiento, acabado superficial y limpieza, ejecutada y colocada, según NTE-EFP.

| Código | Ud | Descripción | Rendimiento | Precio | Importe |
|---|---|---|---|---|---|
| O01A030 | h. | Oficial primera | 1 | 12.32 | 12.32 |
| O01A060 | h. | Peón especializado | 1 | 11.94 | 11.94 |
| P01SM500 | ud | Gargola plomo 40mm (material; 24/02/2012) | 1 | 20 | 20.00 |
|  |  | Total |  |  | 44.26 |

Claves: absorción, piedra, sección, gris, calidad, peso, específico, porosidad, resistencia, compresión, ejecución, agua, talla, pieza, envolvente, medio, anclaje, carga, granito, elevación, sujeción, limpieza, descarga, creces, cantera, superficie, colocación, labrador, escuadrar, merma, sencillo

**E13JWR010** ud. CAZOLETA AC. GALV. PERFORADO (25/03/2009)
28 ud. × 40.15 (41.76 con costes indirectos) = 1169.28
Cazoleta de acero galvanizado perforado de 1,5mm de espesor para registro de sumidero, de 25x25x25 cm., realizada con cerco de angular de 25x25x3 mm., contracerco de angular de 30x30x3 mm. y tapa realizado con misma chapa de acero galvanizado perforado de 1,5 mm, con patillas para recibido y pletinas macizas de 20x3 mm. colocadas de canto, elaborada en taller i/montaje en obra (incluso recibido de albañilería).

| Código | Ud | Descripción | Rendimiento | Precio | Importe |
|---|---|---|---|---|---|
| O01B041 | h. | Oficial 1ª Cerrajero | 1.795 | 13.92 | 24.99 |
| O01B042 | h. | Ayudante-Cerrajero | 0.58 | 13.31 | 7.72 |
| P13WW170 | m. | Angular acero 30x30x3 mm. (material) | 2.1 | 0.95 | 2.00 |
| P13WW180 | m. | Angular acero 25x25x3 mm. (material) | 2.1 | 0.67 | 1.41 |
| P13WW201 | kg | Pletina acero galvanizado perf. 1,5 mm. (material) | 6.3 | 0.64 | 4.03 |
|  |  | Total |  |  | 40.15 |

**E07PAA010** m2 CUB.TRANS.C/A.BV PN-1 A SOLAR
35.88 m2 × 45.87 (47.7 con costes indirectos) = 1711.48
Cubierta transitable constituida por: lámina asfáltica de superficie no protegida con armadura de aluminio gofrado de 50/1000 mm. de 3 kg/m2 de peso medio, terminada en polietileno por ambas caras, como barrera de vapor, hormigón celular de espesor medio 10 cm., aislamiento térmico de 40 mm. de espesor de poliestireno extruido 35 kg/m3, lámina asfáltica de betún elastómero de armadura de poliéster (fieltro no tejido de 160 g/m2, peso medio 4 kg/m2.), en posición flotante respecto al soporte, salvo en perímetros y puntos singulares; lámina geotextil de poliéster de 115 g/m2. Lista para solar con pavimento a elegir. Solución según membrana PN-1 Según normas de diseño y colocación recogidas en el DB-HS.

| Código | Ud | Descripción | Rendimiento | Precio | Importe |
|---|---|---|---|---|---|
| O01A030 | h. | Oficial primera | 0.31 | 12.32 | 3.82 |
| O01A050 | h. | Ayudante | 0.31 | 12.12 | 3.76 |
| E06DBL060 | m2 | TABICÓN LADRILLO H/D 25x12x8 cm. | 0.08 | 11.77 | 0.94 |
| A01RS010 | m3 | HORMIG. CELULAR CEM II/B-M 32,5R | 0.11 | 59.83 | 6.58 |
| A01MA200 | m3 | MORTERO CEMENTO M-5 | 0.02 | 59.95 | 1.20 |
| P06BI020 | kg | Emuls.asfált. de base acuosa | 0.3 | 1.9 | 0.57 |
| P06BL110 | m2 | L.oxias.3kg/m2 armd.alum.50/1000 (material) | 1.1 | 5.46 | 6.01 |
| P07TX040 | m2 | P.polies.extruido e=40mm.35kg/m3 (material) | 1.06 | 14.09 | 14.94 |
| P06BS230 | m2 | Lam.LBM(SBS)40-FP 160g/m2 (material) | 1.1 | 6.88 | 7.57 |
| P06BG050 | m2 | Fieltro geotextil FP-115g/m2 | 1.06 | 0.45 | 0.48 |
|  |  | Total |  |  | 45.87 |

| Medición | Uds. | Largo | Ancho | Parcial |
|---|---|---|---|---|
| CUARTO BASURAS | 1 | 7.8 | 4.6 | 35.88 |
| Total |  |  |  | 35.88 |

## C06 ALBAÑILERIA (03/12/2004)
Importe: 582742.07

**E11CF041** m2 CERRAMIENTO PLACA HCA 15 cm AKG GAZBETON
4432.87 m2 × 41.01 (42.65 con costes indirectos) = 189061.91
Cerramiento de fachada realizado mediante panel HCA de hormigon poroso en autoclave de 15 cm. de espesor de AKG GAZABETON o equivalente, recibido con mortero de cemento adhesivo o cola aplicado con llana dentada especial de HCA, macizando toda la superficie , fijado con anclaje oculto especial de panle HCA, rejuntado con lechada de cemento especial de HCA y limpieza, pp de cargadero formado por angular 100.100.10 colgado de forjado con pletinas 30.2 cada 50cms., medido deduciendo huecos. Segun RC-08.

| Código | Ud | Descripción | Rendimiento | Precio | Importe |
|---|---|---|---|---|---|
| O01A030 | h. | Oficial primera | 0.2 | 12.32 | 2.46 |
| O01A070 | h. | Peón ordinario | 0.2 | 11.88 | 2.38 |
| P09CV021 | m2 | Panel HCA 15 cm. espesor akg gazbeton (material; 16/12/2011) | 1.06 | 30.5 | 32.33 |
| P09WA010 | ud | Mat.auxiliar para chapado panel akg gazbeton | 0.5 | 3.75 | 1.88 |
| A01MS210 | m2 | MORTERO CEMENTO ADHESIVO-COLA 5-7 mm ESPESOR akg gazbeton | 0.5 | 3.63 | 1.82 |
| A01AL090 | m3 | LECHADA CEM. BLANCO BL-V 22,5 akg gazbeton | 0.001 | 143.92 | 0.14 |
|  |  | Total |  |  | 41.01 |

| Medición | Uds. | Largo | Alto | Parcial |
|---|---|---|---|---|
| C3 |  |  |  |  |
| SOTANO |  |  |  |  |
|  | 2 | 2.6 | 2.85 | 14.82 |
|  | 1 | 7.25 | 2.85 | 20.66 |
| PLANTA BAJA |  |  |  |  |
|  | 1 | 107.75 | 3.25 | 350.19 |
|  | 1 | 21.45 | 3.25 | 69.71 |
|  | 1 | 2.8 | 3.25 | 9.10 |
|  | 1 | 17.8 | 3.25 | 57.85 |
|  | 1 | 2.4 | 3.25 | 7.80 |
| PLANTA PRIMERA |  |  |  |  |
|  | 2 | 107.75 | 3.25 | 700.38 |
|  | 1 | 21.1 | 3.25 | 68.58 |
|  | 2 | 7.6 | 3.25 | 49.40 |
|  | 3 | 2.8 | 3.25 | 27.30 |
|  | 2 | 7.4 | 3.25 | 48.10 |
|  | 1 | 17.8 | 3.25 | 57.85 |
|  | 1 | 2.4 | 3.25 | 7.80 |
| PLANTA SEGUNDA |  |  |  |  |
|  | 1 | 107.75 | 3.25 | 350.19 |
|  | 1 | 104.7 | 3.25 | 340.28 |
|  | 1 | 21.1 | 3.25 | 68.58 |
|  | 2 | 7.6 | 3.25 | 49.40 |
|  | 3 | 2.8 | 3.25 | 27.30 |
|  | 2 | 7.4 | 3.25 | 48.10 |
|  | 1 | 17.8 | 3.25 | 57.85 |
|  | 1 | 2.4 | 3.25 | 7.80 |
| C4 |  |  |  |  |
| SOTANO |  |  |  |  |
|  | 1 | 19.6 | 2.85 | 55.86 |
| PLANTA BAJA |  |  |  |  |
|  | 4 | 19.6 | 3.25 | 254.80 |
| PLANTA PRIMERA |  |  |  |  |
|  | 4 | 19.6 | 3.25 | 254.80 |
| PLANTA SEGUNDA |  |  |  |  |
|  | 4 | 19.6 | 3.25 | 254.80 |
| CUBIERTA |  |  |  |  |
|  | 4 | 19.6 | 3.25 | 254.80 |
| C6 |  |  |  |  |
| SOTANO |  |  |  |  |
|  | 1 | 17.4 | 2.85 | 49.59 |
|  | 1 | 13.45 | 2.85 | 38.33 |
|  | 1 | 3.45 | 2.85 | 9.83 |
|  | 1 | 2.2 | 2.85 | 6.27 |
|  | 1 | 16.25 | 2.85 | 46.31 |
|  | 1 | 6.4 | 2.85 | 18.24 |
|  | 2 | 3.9 | 2.85 | 22.23 |
|  | 1 | 2.5 | 2.85 | 7.13 |
| a deducir |  |  |  |  |
| P13 | -1 | 3.3 | 2.5 | -8.25 |
| C7 |  |  |  |  |
| SOTANO |  |  |  |  |
|  | 3 | 4.6 | 2.85 | 39.33 |
|  | 1 | 2.4 | 2.85 | 6.84 |
| C14 |  |  |  |  |
| CUBIERTA |  |  |  |  |
| petos | 2 | 107.75 | 1.5 | 323.25 |
|  | 2 | 31 | 1.5 | 93.00 |
| hueco | 1 | 3.65 | 1.5 | 5.48 |
|  | 1 | 2.65 | 1.5 | 3.98 |
| patinillos inst. | 20 | 2.75 | 2.5 | 137.50 |
|  | 20 | 1.1 | 2.5 | 55.00 |
| C5** |  |  |  |  |
| CUBIERTA |  |  |  |  |
|  | 18 | 4.6 | 0.6 | 49.68 |
|  | 3 | 3.85 | 0.6 | 6.93 |
|  | 6 | 2.25 | 0.6 | 8.10 |
| Total |  |  |  | 4432.87 |

**E15SO010** m2 TRATAMIENTO SUPERFICIAL HORM. JENSEN SI-22 (25/03/2009)
813.14 m2 × 5.21 (5.42 con costes indirectos) = 4407.22
Tratamiento superficial sobre superficies de hormigon mediante aplicacion de 1): dos manos de sistema de pigmentacion Jensen SI22 o equivalente, y 2): dos manos de protector SI22 ó equivalente, aplicado a pistola y posteriormente frotado, a rodillo o manopla, color con la intensidad y efecto a definir por la d.f., no formando pelicula y penetrando en la superficie a tratar, dando un aspecto totalmente natural y mate, con una capacidad de endurecimiento de la superficie tratada de hasta practicamente el doble, con una capacidad impermeabilizante de entre un 85%-100% y una capacidad de penetracion de hasta 1 cm, sobre paramnetos de hormigon, i/lijado o limpieza, mano de imprimación especial, plastecido de golpes con masilla especial y lijado de parches, Según RC-08 y condiciones del CTE, recogidas en el Pliego de Condiciones.

| Código | Ud | Descripción | Rendimiento | Precio | Importe |
|---|---|---|---|---|---|
| O01B230 | h. | Oficial 1ª Pintor (mano de obra; 25/03/2009) | 0.1 | 12.72 | 1.27 |
| O01B240 | h. | Ayudante-Pintor (mano de obra; 25/03/2009) | 0.1 | 12.33 | 1.23 |
| P24MT030 | l. | Catalizador (material) | 0.1 | 6.98 | 0.70 |
| P24RO040 | kg | Tratam. JENSEN SI22 o equiv. -pigmentacion+protector | 0.36 | 5 | 1.80 |
| P24WW220 | ud | Pequeño material (material) | 0.2 | 1.03 | 0.21 |
|  |  | Total |  |  | 5.21 |

| Medición | Uds. | Largo | Alto | Parcial |
|---|---|---|---|---|
| C1 |  |  |  |  |
| SOTANO |  |  |  |  |
|  | 1 | 3.75 | 2.85 | 10.69 |
|  | 1 | 11.65 | 2.85 | 33.20 |
|  | 3 | 0.4 | 2.85 | 3.42 |
| PLANTA BAJA |  |  |  |  |
|  | 3 | 11.65 | 3.25 | 113.59 |
|  | 4 | 4.15 | 3.25 | 53.95 |
|  | 12 | 0.4 | 3.25 | 15.60 |
| PLANTA PRIMERA |  |  |  |  |
|  | 3 | 11.65 | 3.25 | 113.59 |
|  | 4 | 4.15 | 3.25 | 53.95 |
|  | 12 | 0.4 | 3.25 | 15.60 |
| PLANTA SEGUNDA |  |  |  |  |
|  | 3 | 11.65 | 3.25 | 113.59 |
|  | 4 | 4.15 | 3.25 | 53.95 |
|  | 12 | 0.4 | 3.25 | 15.60 |
| CUBIERTA |  |  |  |  |
|  | 8 | 4.15 | 3.25 | 107.90 |
|  | 12 | 0.4 | 3.25 | 15.60 |
| C15 |  |  |  |  |
| CUARTO BASURAS | 4 | 4.25 | 2.85 | 48.45 |
|  | 2 | 7.8 | 2.85 | 44.46 |
| Total |  |  |  | 813.14 |

**E06LP020** m2 FÁB.LADR.PERF.REV.10cm 1/2p. -murfor- (03/12/2004)
103.86 m2 × 18.75 (19.5 con costes indirectos) = 2025.27
Fábrica de ladrillo perforado de 25x12x10 cm. de 1/2 pie de espesor en fachada, recibido con mortero de cemento CEM II/B-M 32,5 R y arena de río 1/6, mortero tipo M-5, para revestir, con p.p. de malla MURFOR o equivalente cada 50 cm., i/replanteo, nivelación y aplomado, p.p. de enjarjes, mermas, roturas, humedecido de las piezas, rejuntado, limpieza y medios auxiliares, s/DB-SE-F y RC-08, medida deduciendo huecos superiores a 1 m2.

| Código | Ud | Descripción | Rendimiento | Precio | Importe |
|---|---|---|---|---|---|
| O01A030 | h. | Oficial primera | 0.61 | 12.32 | 7.52 |
| O01A070 | h. | Peón ordinario | 0.305 | 11.88 | 3.62 |
| P01LT010 | ud | Ladrillo perfora. tosco 25x12x10 (material) | 40 | 0.13 | 5.20 |
| A01MA200 | m3 | MORTERO CEMENTO M-5 | 0.02 | 59.95 | 1.20 |
| P01LA040 | ud | Arm.D=4mm.galv.e.muro=15cm.3,05m (material; 03/12/2004) | 0.33 | 3.67 | 1.21 |
|  |  | Total |  |  | 18.75 |

| Medición | Uds. | Largo | Alto | Parcial |
|---|---|---|---|---|
| SOTANO |  |  |  |  |
| ascensor | 2 | 1.8 | 2.85 | 10.26 |
| PLANTA BAJA |  |  |  |  |
| ascensor | 4 | 1.8 | 3.25 | 23.40 |
| PLANTA PRIMERA |  |  |  |  |
| ascensor | 4 | 1.8 | 3.25 | 23.40 |
| PLANTA SEGUNDA |  |  |  |  |
| ascensor | 4 | 1.8 | 3.25 | 23.40 |
| PLANTA CUBIERTA |  |  |  |  |
| ascensor | 4 | 1.8 | 3.25 | 23.40 |
| Total |  |  |  | 103.86 |

**E06LP040** m2 FÁB LADR PERF.REV.10cm 1 pie -murfor- (03/12/2004)
66 m2 × 31.15 (32.4 con costes indirectos) = 2138.40
Fábrica de ladrillo perforado de 25x12x10 cm. de 1 pie de espesor recibido con mortero de cemento CEM II/B-M 32,5 R y arena de río 1/6, mortero tipo M-5, para revestir, con p.p. de malla MURFOR o equivalente cada 50 cm., i/replanteo, nivelación y aplomado, p.p. de enjarjes, mermas, roturas, humedecido de las piezas, rejuntado, limpieza y medios auxiliares, s/DB-SE-F y RC-08, medida deduciendo huecos superiores a 1 m2.

| Código | Ud | Descripción | Rendimiento | Precio | Importe |
|---|---|---|---|---|---|
| O01A030 | h. | Oficial primera | 0.96 | 12.32 | 11.83 |
| O01A070 | h. | Peón ordinario | 0.48 | 11.88 | 5.70 |
| P01LT010 | ud | Ladrillo perfora. tosco 25x12x10 | 77 | 0.13 | 10.01 |
| A01MA200 | m3 | MORTERO CEMENTO M-5 | 0.04 | 59.95 | 2.40 |
| P01LA040 | ud | Arm.D=4mm.galv.e.muro=15cm.3,05m | 0.33 | 3.67 | 1.21 |
|  |  | Total |  |  | 31.15 |

| Medición | Uds. | Largo | Alto | Parcial |
|---|---|---|---|---|
| Murete forjado inclinado | 4 | 11 | 1.5 | 66.00 |
| Total |  |  |  | 66 |

**E06BDYA051** m2 TRASDOS.AUTOPORT.E=100mm./400(15+15+70) + AISLAM. 40 (03/12/2004)
3514.1 m2 × 22.88 (23.8 con costes indirectos) = 83635.58
Trasdosado autoportante formado por montantes separados 400 mm. y canales de perfiles de chapa de acero galvanizado de 70 mm., atornillado por la cara externa dos placas de yeso laminado de 15 mm. de espesor con un ancho total de 100 mm., aislamiento de lana de roca de 40 mm. I/p.p. de tratamiento de huecos, paso de instalaciones, tornillería, pastas de agarre y juntas, cintas para juntas, anclajes para suelo y techo, limpieza y medios auxiliares, i/pp de placa WR en locales húmedos, I/p.p. de banda acústica en zonas de la perfilería autoportante en contacto con elementos por donde se pueda producir transmisión de ruidos, tratamiento de huecos, paso de instalaciones, tornillería, pastas de agarre y juntas, cintas para juntas, anclajes para suelo y techo, banda elást.autoadhesiva (acústica) 3x46 mm, asi como pp. de refuerzo con membrana acústica autoadhesiva formada por una lámina bituminosa de superficie no protegida, compuesta por una armadura de fieltro de fibra de vidrio de 60 g/m2, recubierta, por ambas caras, con una masa bituminosa autoadhesiva de betún modificado con elastómero utilizando cargas de alta densidad para conferirle sus propiedades acústicas; como material de protección en su cara externa se utiliza un film plástico y como material antiadherente por su cara interna un film de poliéster, con un espesor total de 4 mm, para colocar en paramentos verticales u horizontales, totalmente adherido al soporte mediante pegamento cola, i. p.p. de elementos de remate, limpieza y medios auxiliares. Totalmente terminado y listo para imprimar y pintar o decorar. Según UNE 102040 IN y ATEDY y DB-HR. Medido a cinta corrida para compensar los recibidos de carpintería.

| Código | Ud | Descripción | Rendimiento | Precio | Importe |
|---|---|---|---|---|---|
| O01A030 | h. | Oficial primera | 0.15 | 12.32 | 1.85 |
| O01A050 | h. | Ayudante | 0.15 | 12.12 | 1.82 |
| P04PY040 | m2 | Placa yeso terminac.normal 15 mm (material; 09/03/2012) | 2.05 | 4.01 | 8.22 |
| P04PW040 | kg | Pasta para juntas placas de yeso (material) | 0.4 | 0.93 | 0.37 |
| P04PW010 | m. | Cinta juntas placas cart-yeso (material) | 1.3 | 0.08 | 0.10 |
| P04PW250 | m. | Canal 73 mm. (material; 27/10/2010) | 0.95 | 1.15 | 1.09 |
| P04PW170 | m. | Montante de 70 mm. (material; 27/10/2010) | 3.5 | 1.33 | 4.66 |
| P04PW400 | m. | Banda elást.autoadhesiva (acústica) 70 mm (material) | 0.95 | 0.56 | 0.53 |
| P07AL350 | m2 | Panel lana mineral Arena-40 (material; 12/12/2011) | 1.05 | 3 | 3.15 |
| %5 | % | Material Auxiliar | 5 % | 21.79 | 1.09 |
|  |  | Total |  |  | 22.88 |

| Medición | Uds. | Largo | Alto | Parcial |
|---|---|---|---|---|
| C3 |  |  |  |  |
| SOTANO |  |  |  |  |
|  | 2 | 2.6 | 2.85 | 14.82 |
|  | 1 | 7.25 | 2.85 | 20.66 |
| PLANTA BAJA |  |  |  |  |
|  | 1 | 107.75 | 3.25 | 350.19 |
|  | 1 | 21.45 | 3.25 | 69.71 |
|  | 1 | 2.8 | 3.25 | 9.10 |
|  | 1 | 17.8 | 3.25 | 57.85 |
|  | 1 | 2.4 | 3.25 | 7.80 |
| PLANTA PRIMERA |  |  |  |  |
|  | 2 | 107.75 | 3.25 | 700.38 |
|  | 1 | 21.1 | 3.25 | 68.58 |
|  | 2 | 7.6 | 3.25 | 49.40 |
|  | 3 | 2.8 | 3.25 | 27.30 |
|  | 2 | 7.4 | 3.25 | 48.10 |
|  | 1 | 17.8 | 3.25 | 57.85 |
|  | 1 | 2.4 | 3.25 | 7.80 |
| PLANTA SEGUNDA |  |  |  |  |
|  | 1 | 107.75 | 3.25 | 350.19 |
|  | 1 | 104.7 | 3.25 | 340.28 |
|  | 1 | 21.1 | 3.25 | 68.58 |
|  | 2 | 7.6 | 3.25 | 49.40 |
|  | 3 | 2.8 | 3.25 | 27.30 |
|  | 2 | 7.4 | 3.25 | 48.10 |
|  | 1 | 17.8 | 3.25 | 57.85 |
|  | 1 | 2.4 | 3.25 | 7.80 |
| C4 |  |  |  |  |
| SOTANO |  |  |  |  |
|  | 1 | 19.6 | 2.85 | 55.86 |
| PLANTA BAJA |  |  |  |  |
|  | 4 | 19.6 | 3.25 | 254.80 |
| PLANTA PRIMERA |  |  |  |  |
|  | 4 | 19.6 | 3.25 | 254.80 |
| PLANTA SEGUNDA |  |  |  |  |
|  | 4 | 19.6 | 3.25 | 254.80 |
| CUBIERTA |  |  |  |  |
|  | 4 | 19.6 | 3.25 | 254.80 |
| Total |  |  |  | 3514.1 |

**E06BDYA050** m2 TRASDOS.AUTOPORT.E=76mm./400(15+15+46) + AISLAM. 40 (03/12/2004)
594.56 m2 × 21.88 (22.76 con costes indirectos) = 13532.19
Trasdosado autoportante formado por montantes separados 400 mm. y canales de perfiles de chapa de acero galvanizado de 46 mm., atornillado por la cara externa dos placas de yeso laminado de 15 mm. de espesor con un ancho total de 76 mm., aislamiento de lana de roca de 40 mm. I/p.p. de tratamiento de huecos, paso de instalaciones, tornillería, pastas de agarre y juntas, cintas para juntas, anclajes para suelo y techo, limpieza y medios auxiliares, i/pp de placa WR en locales húmedos, I/p.p. de banda acústica en zonas de la perfilería autoportante en contacto con elementos por donde se pueda producir transmisión de ruidos, tratamiento de huecos, paso de instalaciones, tornillería, pastas de agarre y juntas, cintas para juntas, anclajes para suelo y techo, banda elást.autoadhesiva (acústica) 3x46 mm, asi como pp. de refuerzo con membrana acústica autoadhesiva formada por una lámina bituminosa de superficie no protegida, compuesta por una armadura de fieltro de fibra de vidrio de 60 g/m2, recubierta, por ambas caras, con una masa bituminosa autoadhesiva de betún modificado con elastómero utilizando cargas de alta densidad para conferirle sus propiedades acústicas; como material de protección en su cara externa se utiliza un film plástico y como material antiadherente por su cara interna un film de poliéster, con un espesor total de 4 mm, para colocar en paramentos verticales u horizontales, totalmente adherido al soporte mediante pegamento cola, i. p.p. de elementos de remate, limpieza y medios auxiliares. Totalmente terminado y listo para imprimar y pintar o decorar. Según UNE 102040 IN y ATEDY y DB-HR. Medido a cinta corrida para compensar los recibidos de carpintería.

| Código | Ud | Descripción | Rendimiento | Precio | Importe |
|---|---|---|---|---|---|
| O01A030 | h. | Oficial primera | 0.1 | 12.32 | 1.23 |
| O01A050 | h. | Ayudante | 0.1 | 12.12 | 1.21 |
| P04PY040 | m2 | Placa yeso terminac.normal 15 mm | 2.05 | 4.01 | 8.22 |
| P04PW040 | kg | Pasta para juntas placas de yeso | 0.4 | 0.93 | 0.37 |
| P04PW010 | m. | Cinta juntas placas cart-yeso | 1.3 | 0.08 | 0.10 |
| P04PW240 | m. | Canal 48 mm. (material) | 0.95 | 1.41 | 1.34 |
| P04PW158 | m. | Montante de 36 mm. (material) | 2.33 | 1.57 | 3.66 |
| P04PW390 | m. | Banda elást.autoadhesiva (acústica) 45 mm (material) | 1.9 | 0.82 | 1.56 |
| P07AL350 | m2 | Panel lana mineral Arena-40 | 1.05 | 3 | 3.15 |
| %5 | % | Material Auxiliar | 5 % | 20.84 | 1.04 |
|  |  | Total |  |  | 21.88 |

| Medición | Uds. | Largo | Alto | Parcial |
|---|---|---|---|---|
| C0 |  |  |  |  |
| SOTANO | 1 | 19.6 | 2.85 | 55.86 |
| C2 |  |  |  |  |
| SOTANO | 1 | 6.5 | 2.85 | 18.53 |
|  | 1 | 3.75 | 2.85 | 10.69 |
|  | 1 | 11.65 | 2.85 | 33.20 |
| PLANTA BAJA |  |  |  |  |
|  | 1 | 11.65 | 3.25 | 37.86 |
|  | 4 | 4.15 | 3.25 | 53.95 |
| PLANTA PRIMERA |  |  |  |  |
|  | 1 | 11.65 | 3.25 | 37.86 |
|  | 4 | 4.15 | 3.25 | 53.95 |
| PLANTA SEGUNDA |  |  |  |  |
|  | 1 | 11.65 | 3.25 | 37.86 |
|  | 4 | 4.15 | 3.25 | 53.95 |
| CUBIERTA |  |  |  |  |
|  | 4 | 4.15 | 3.25 | 53.95 |
| C8 |  |  |  |  |
| PLANTA BAJA |  |  |  |  |
|  | 2 | 20.1 | 3.25 | 130.65 |
|  | 2 | 2.5 | 3.25 | 16.25 |
| Total |  |  |  | 594.56 |

**E06BDYB0201** m2 TABIQUE SENCILLO PROMATEC 100 (15+70+15+15) E=115mm./400+AISLAM
2138.74 m2 × 26.5 (27.56 con costes indirectos) = 58943.67
Tabique sencillo autoportante formado por montantes separados 400 mm. y canales de perfiles de chapa de acero galvanizado de 70 mm., atornillado por una cara una placa PROMATEC 100 o equivalente de 15 mm. de espesor y por la otra con dos placas de yeso laminado de 15 mm. de espesor con un ancho total de 115 mm.. i/pp de placa WR en locales húmedos, con panel aislantes a base de fibras minerales de 40 mm de espesor. I/p.p. de tratamiento de huecos, paso de instalaciones, tornillería, pastas de agarre y juntas, cintas para juntas, anclajes para suelo y techo, asi como pp de tiras inferior y superior de idem. material, banda elást.autoadhesiva (acústica) 3x70 mm, asi, i. p.p. de elementos de remate, limpieza y medios auxiliares. Totalmente terminado y listo para imprimar y pintar o decorar. Según UNE 102040 IN y ATEDY. Medido a cinta corrida para compensar los recibidos de carpintería.

| Código | Ud | Descripción | Rendimiento | Precio | Importe |
|---|---|---|---|---|---|
| O01A030 | h. | Oficial primera | 0.1 | 12.32 | 1.23 |
| O01A050 | h. | Ayudante | 0.1 | 12.12 | 1.21 |
| P04PY0401 | m2 | Placa yeso PROMATEC 15 mm (material; 09/03/2012) | 1.05 | 4.75 | 4.99 |
| P04PY040 | m2 | Placa yeso terminac.normal 15 mm | 2.1 | 4.01 | 8.42 |
| P04PY0402 | m2 | Placa yeso 15 mm WR (material; 27/10/2010) | 0.03 | 4.25 | 0.13 |
| P04PW040 | kg | Pasta para juntas placas de yeso | 0.9 | 0.93 | 0.84 |
| P04PW010 | m. | Cinta juntas placas cart-yeso | 3.15 | 0.08 | 0.25 |
| P04PW250 | m. | Canal 73 mm. | 0.95 | 1.15 | 1.09 |
| P04PW170 | m. | Montante de 70 mm. | 3.5 | 1.33 | 4.66 |
| P04PW400 | m. | Banda elást.autoadhesiva (acústica) 70 mm | 0.95 | 0.56 | 0.53 |
| P07AL350 | m2 | Panel lana mineral Arena-40 | 1.05 | 3 | 3.15 |
|  |  | Total |  |  | 26.5 |

| Medición | Uds. | Largo | Alto | Parcial |
|---|---|---|---|---|
| C9 |  |  |  |  |
| PLANTA BAJA |  |  |  |  |
|  | 4 | 7.3 | 2.15 | 62.78 |
|  | 2 | 9.75 | 2.15 | 41.93 |
|  | 1 | 99.8 | 2.15 | 214.57 |
| PLANTA PRIMERA |  |  |  |  |
|  | 6 | 7.4 | 3.15 | 139.86 |
|  | 1 | 99.8 | 3.15 | 314.37 |
|  | 1 | 60.1 | 3.15 | 189.32 |
|  | 1 | 40.1 | 3.15 | 126.32 |
|  | 1 | 7.4 | 3.15 | 23.31 |
|  | 2 | 7.3 | 3.15 | 45.99 |
|  | 4 | 3.75 | 3.15 | 47.25 |
|  | 2 | 3.7 | 3.15 | 23.31 |
| PLANTA SEGUNDA |  |  |  |  |
|  | 6 | 7.4 | 3.15 | 139.86 |
|  | 1 | 99.8 | 3.15 | 314.37 |
|  | 1 | 60.1 | 3.15 | 189.32 |
|  | 1 | 40.1 | 3.15 | 126.32 |
|  | 1 | 7.4 | 3.15 | 23.31 |
|  | 2 | 7.3 | 3.15 | 45.99 |
|  | 4 | 3.75 | 3.15 | 47.25 |
|  | 2 | 3.7 | 3.15 | 23.31 |
| Total |  |  |  | 2138.74 |

**E06BDYB0202** m2 TABIQUE SENCILLO PROMATEC 100 (15+70+15) E=100mm./400+ AISLAM 40
929.73 m2 × 23.07 (23.99 con costes indirectos) = 22304.22
Tabique sencillo autoportante formado por montantes separados 400 mm. y canales de perfiles de chapa de acero galvanizado de 70 mm., atornillado por doble cara una placa PROMATEC 100 o equivalente de 15 mm. de espesor con un ancho total de 100 mm.. i/pp de placa WR en locales húmedos, con panel aislantes a base de fibras minerales de 40 mm de espesor. I/p.p. de tratamiento de huecos, paso de instalaciones, tornillería, pastas de agarre y juntas, cintas para juntas, anclajes para suelo y techo, asi como pp de tiras inferior y superior de idem. material, banda elást.autoadhesiva (acústica) 3x70 mm, asi, i. p.p. de elementos de remate, limpieza y medios auxiliares. Totalmente terminado y listo para imprimar y pintar o decorar. Según UNE 102040 IN y ATEDY. Medido a cinta corrida para compensar los recibidos de carpintería.

| Código | Ud | Descripción | Rendimiento | Precio | Importe |
|---|---|---|---|---|---|
| O01A030 | h. | Oficial primera | 0.1 | 12.32 | 1.23 |
| O01A050 | h. | Ayudante | 0.1 | 12.12 | 1.21 |
| P04PY0401 | m2 | Placa yeso PROMATEC 15 mm | 2.1 | 4.75 | 9.98 |
| P04PY0402 | m2 | Placa yeso 15 mm WR | 0.03 | 4.25 | 0.13 |
| P04PW040 | kg | Pasta para juntas placas de yeso | 0.9 | 0.93 | 0.84 |
| P04PW010 | m. | Cinta juntas placas cart-yeso | 3.15 | 0.08 | 0.25 |
| P04PW250 | m. | Canal 73 mm. | 0.95 | 1.15 | 1.09 |
| P04PW170 | m. | Montante de 70 mm. | 3.5 | 1.33 | 4.66 |
| P04PW400 | m. | Banda elást.autoadhesiva (acústica) 70 mm | 0.95 | 0.56 | 0.53 |
| P07AL350 | m2 | Panel lana mineral Arena-40 | 1.05 | 3 | 3.15 |
|  |  | Total |  |  | 23.07 |

| Medición | Uds. | Largo | Alto | Parcial |
|---|---|---|---|---|
| C10 |  |  |  |  |
| SOTANO |  |  |  |  |
| aseos | 6 | 3.35 | 2.75 | 55.28 |
|  | 1 | 2.85 | 2.75 | 7.84 |
| PLANTA BAJA |  |  |  |  |
|  | 5 | 2.35 | 3.15 | 37.01 |
|  | 5 | 1.25 | 3.15 | 19.69 |
|  | 3 | 2.4 | 3.15 | 22.68 |
| aseos | 12 | 3.35 | 3.15 | 126.63 |
|  | 2 | 2.85 | 3.15 | 17.96 |
| PLANTA PRIMERA |  |  |  |  |
|  | 10 | 2.35 | 3.15 | 74.03 |
|  | 10 | 1.25 | 3.15 | 39.38 |
|  | 3 | 2.4 | 3.15 | 22.68 |
| aseos | 12 | 3.35 | 3.15 | 126.63 |
|  | 2 | 2.85 | 3.15 | 17.96 |
| PLANTA SEGUNDA |  |  |  |  |
|  | 10 | 2.35 | 3.15 | 74.03 |
|  | 10 | 1.25 | 3.15 | 39.38 |
|  | 3 | 2.4 | 3.15 | 22.68 |
| aseos | 12 | 3.35 | 3.15 | 126.63 |
|  | 2 | 2.85 | 3.15 | 17.96 |
| CUBIERTA |  |  |  |  |
|  | 6 | 3.35 | 3.15 | 63.32 |
|  | 2 | 2.85 | 3.15 | 17.96 |
| Total |  |  |  | 929.73 |

**E06BDYQ08011** m2 TAB.DOB. (2x15+46+15+46+2x15) e=167 mm/400+AISLAM 40 mm (03/12/2004)
135.61 m2 × 47.22 (49.11 con costes indirectos) = 6659.81
Tabique de doble estructura con aislamiento acústico mínimo de 64 dBA, formado por montantes separados 400 mm. y canales de perfiles de chapa de acero galvanizado de 46 mm., atornillado por una de las caras por dos placas de yeso laminado de 15 mm. de espesor, y la otra estructura de 46 mm con dos placas de yeso laminado de 15 mm, i/pp de placa WR en locales húmedos, perfilerías en el interior de la cámara creada, con dos paneles aislantes a base de fibras minerales de 40 mm de espesor. I/p.p. de banda acústica en zonas de la perfilería autoportante en contacto con elementos por donde se pueda producir transmisión de ruidos, tratamiento de huecos, paso de instalaciones, tornillería, pastas de agarre y juntas, cintas para juntas, anclajes para suelo y techo, banda elást.autoadhesiva (acústica) 3x46 mm, asi como pp. de refuerzo con membrana acústica autoadhesiva formada por una lámina bituminosa de superficie no protegida, compuesta por una armadura de fieltro de fibra de vidrio de 60 g/m2, recubierta, por ambas caras, con una masa bituminosa autoadhesiva de betún modificado con elastómero utilizando cargas de alta densidad para conferirle sus propiedades acústicas; como material de protección en su cara externa se utiliza un film plástico y como material antiadherente por su cara interna un film de poliéster, con un espesor total de 4 mm, para colocar en paramentos verticales u horizontales, totalmente adherido al soporte mediante pegamento cola, i. p.p. de elementos de remate, limpieza y medios auxiliares. Totalmente terminado y listo para imprimar y pintar o decorar. Según UNE 102040 IN y DB-HR. Medido a cinta corrida para compensar los recibidos de carpintería.

| Código | Ud | Descripción | Rendimiento | Precio | Importe |
|---|---|---|---|---|---|
| O01A030 | h. | Oficial primera | 0.1 | 12.32 | 1.23 |
| O01A050 | h. | Ayudante | 0.1 | 12.12 | 1.21 |
| P04PY0402 | m2 | Placa yeso 15 mm WR | 0.05 | 4.25 | 0.21 |
| P04PY040 | m2 | Placa yeso terminac.normal 15 mm | 5.25 | 4.01 | 21.05 |
| P04PW040 | kg | Pasta para juntas placas de yeso | 0.9 | 0.93 | 0.84 |
| P04PW250 | m. | Canal 73 mm. | 1.9 | 1.15 | 2.19 |
| P04PW170 | m. | Montante de 70 mm. | 5 | 1.33 | 6.65 |
| P07AL340 | m2 | Panel lana mineral Arena-40 (material; 16/12/2011) | 2.1 | 3 | 6.30 |
| P04PW390 | m. | Banda elást.autoadhesiva (acústica) 45 mm | 1.9 | 0.82 | 1.56 |
| P04PW010 | m. | Cinta juntas placas cart-yeso | 3.15 | 0.08 | 0.25 |
| P07AM030 | m2 | L.elas.6,5kg/m2 arm.FV60g/m2 e=4 (material; 16/12/2011) | 1.06 | 3 | 3.18 |
| P07WA100 | kg | Pegamento cola (material; 27/10/2010) | 0.12 | 2.5 | 0.30 |
| %5 | % | Material Auxiliar | 5 % | 44.97 | 2.25 |
|  |  | Total |  |  | 47.22 |

| Medición | Uds. | Largo | Alto | Parcial |
|---|---|---|---|---|
| C11 |  |  |  |  |
| PLANTA BAJA |  |  |  |  |
|  | 7 | 6.15 | 3.15 | 135.61 |
| Total |  |  |  | 135.61 |

**E06BDYI030** m2 TAB.MULT.(15+15+70+15+15) e=130mm./400+AISLAM 40 mm (03/12/2004)
1802.77 m2 × 29.88 (31.08 con costes indirectos) = 56030.09
Tabique múltiple autoportante formado por montantes separados 400 mm. y canales de perfiles de chapa de acero galvanizado de 70 mm., atornillado por cada cara dos placas de yeso laminado de 15 mm. de espesor i/pp de placa WR en locales húmedos, con un ancho total de 130 mm., con panel aislantes a base de fibras minerales de 40 mm de espesor. I/p.p. de tratamiento de huecos, paso de instalaciones, tornillería, pastas de agarre y juntas, cintas para juntas, anclajes para suelo y techo, banda autoadhesiva (acústica) 3x70 mm, limpieza y medios auxiliares. Totalmente terminado y listo para imprimar y pintar o decorar. Según UNE 102040 IN y ATEDY. Medido a cinta corrida para compensar los recibidos de carpintería.

| Código | Ud | Descripción | Rendimiento | Precio | Importe |
|---|---|---|---|---|---|
| O01A030 | h. | Oficial primera | 0.1 | 12.32 | 1.2320 |
| O01A050 | h. | Ayudante | 0.1 | 12.12 | 1.2120 |
| P04PY040 | m2 | Placa yeso terminac.normal 15 mm | 4.2 | 4.01 | 16.8420 |
| P04PY0402 | m2 | Placa yeso 15 mm WR | 0.05 | 4.25 | 0.2125 |
| P04PW040 | kg | Pasta para juntas placas de yeso | 0.9 | 0.93 | 0.8370 |
| P04PW010 | m. | Cinta juntas placas cart-yeso | 3.15 | 0.08 | 0.2520 |
| P04PW250 | m. | Canal 73 mm. | 0.95 | 1.15 | 1.0925 |
| P04PW170 | m. | Montante de 70 mm. | 2.33 | 1.33 | 3.0989 |
| P04PW400 | m. | Banda elást.autoadhesiva (acústica) 70 mm | 0.95 | 0.56 | 0.5320 |
| P07AL350 | m2 | Panel lana mineral Arena-40 | 1.05 | 3 | 3.1500 |
| %5 | % | Material Auxiliar | 5 % | 28.4609 | 1.4230 |
|  |  | Total |  |  | 29.88 |

| Medición | Uds. | Largo | Alto | Parcial |
|---|---|---|---|---|
| C12 |  |  |  |  |
| PLANTA BAJA |  |  |  |  |
|  | 5 | 7.3 | 3.15 | 114.98 |
|  | 5 | 6.2 | 3.15 | 97.65 |
|  | 5 | 7.4 | 3.15 | 116.55 |
|  | 3 | 7.1 | 3.15 | 67.10 |
|  | 2 | 6.15 | 3.15 | 38.75 |
|  | 1 | 4.9 | 3.15 | 15.44 |
| PLANTA PRIMERA |  |  |  |  |
|  | 19 | 7.4 | 3.15 | 442.89 |
|  | 6 | 6.2 | 3.15 | 117.18 |
|  | 3 | 6.2 | 3.15 | 58.59 |
|  | 4 | 3.7 | 3.15 | 46.62 |
| PLANTA SEGUNDA |  |  |  |  |
|  | 19 | 7.4 | 3.15 | 442.89 |
|  | 6 | 6.2 | 3.15 | 117.18 |
|  | 3 | 6.2 | 3.15 | 58.59 |
|  | 4 | 3.7 | 3.15 | 46.62 |
| C13 |  |  |  |  |
| PLANTA BAJA |  |  |  |  |
|  | 3 | 2.3 | 3.15 | 21.74 |
| Total |  |  |  | 1802.77 |

**E07NF010** m2 FACH.VENT.CHAPA GALV. PERFORADA 30% ARCELOR +EPS+SUBESTR 40.40.3 (26/02/2009)
1260.13 m2 × 55.04 (57.24 con costes indirectos) = 72129.84
Suministro y montaje de cerramiento formado por chapa de arcelor mitthal modelo Nergalf 10.12.1000B de 1,2 mm o equivalente de 60 mm, zincado y lacado, con 30% perforada, con aislamiento de poliestireno expandido en el interior. I/p.p. proporcional de subestructura 40.40.3 mm. en tubular cuadrado soldado y galvanizado en caliente formando cuadricula cada 500 mm. en los dos sentidos; fijaciones a la solera y estructura con taco y tornillo. Preparación de los elementos de sujeción incorporados previamente a la obra. Elevación y situación del panel en fachada mediante grúa. Eliminación de restos y limpieza final. Totalmente montado. P.p. de andamiajes y medios auxiliares. Según UNE EN 12 467. Medido deduciendo los huecos de superficie mayor de 4 m2.

| Código | Ud | Descripción | Rendimiento | Precio | Importe |
|---|---|---|---|---|---|
| O01B505 | h. | Oficial 1ª Montador (mano de obra; 03/11/2010) | 0.1 | 11.71 | 1.17 |
| O01A050 | h. | Ayudante | 0.2 | 12.12 | 2.42 |
| O01A070 | h. | Peón ordinario | 0.1 | 11.88 | 1.19 |
| O01B041 | h. | Oficial 1ª Cerrajero | 0.04 | 13.92 | 0.56 |
| P04FCP010 | m2 | Chapa lacada acero mithal nergalf 10.12.1000B de 1,2 mm o equiv. (material; 23/03/2012) | 1.05 | 22.86 | 24.00 |
| P13TT0801 | kg | Tubo rectangular 40x40x3 mm. galv. (material) | 10 | 0.92 | 9.20 |
| P04FCV010 | m. | Perfil en U de 40x40x1,5 mm. galv. (material; 26/02/2009) | 1.05 | 3.83 | 4.02 |
| P04FCV020 | m. | Perfil en H de 60x37x0,8 mm. galv. (material; 26/02/2009) | 1.2 | 3.55 | 4.26 |
| P04FCV030 | ud | Tornillo TI (SPTE SFS) 4,3x30 mm. (material; 26/02/2009) | 10 | 0.56 | 5.60 |
| %250011 | % | Medios auxiliares (13/12/2009) | 5 % | 52.42 | 2.62 |
|  |  | Total |  |  | 55.04 |

| Medición | Uds. | Largo | Alto | Parcial |
|---|---|---|---|---|
| C4 |  |  |  |  |
| SOTANO |  |  |  |  |
|  | 1 | 19.6 | 2.85 | 55.86 |
| PLANTA BAJA |  |  |  |  |
|  | 4 | 19.6 | 3.25 | 254.80 |
| PLANTA PRIMERA |  |  |  |  |
|  | 4 | 19.6 | 3.25 | 254.80 |
| PLANTA SEGUNDA |  |  |  |  |
|  | 4 | 19.6 | 3.25 | 254.80 |
| CUBIERTA |  |  |  |  |
|  | 4 | 19.6 | 3.25 | 254.80 |
| C7 |  |  |  |  |
| SOTANO |  |  |  |  |
|  | 3 | 4.6 | 2.85 | 39.33 |
|  | 1 | 2.4 | 2.85 | 6.84 |
| C8 |  |  |  |  |
| PLANTA BAJA |  |  |  |  |
|  | 2 | 20.1 | 3.25 | 130.65 |
|  | 2 | 2.5 | 3.25 | 16.25 |
| a deducir | -1 | 8 | 1 | -8.00 |
| Total |  |  |  | 1260.13 |

**E13JWF010** m2 FORRAD.MET.C/CHAPA GALVANIZADA 1,5 mm (25/03/2009)
168.64 m2 × 69.29 (72.06 con costes indirectos) = 12152.20
Forrado de paramentos con chapa de acero lisa galvanizada de 1,5 mm. de espesor, i/corte, montaje, remaches, soldadura y recibido a paramnetos verticales de pladur, con montaje y despiece sugun planos de detalles, totalmente terminado.

| Código | Ud | Descripción | Rendimiento | Precio | Importe |
|---|---|---|---|---|---|
| O01B041 | h. | Oficial 1ª Cerrajero | 2.285 | 13.92 | 31.81 |
| O01B042 | h. | Ayudante-Cerrajero | 2.285 | 13.31 | 30.41 |
| P13TC060 | m2 | Chapa lisa galvanizada de 1,5 mm. (material) | 1 | 7.07 | 7.07 |
|  |  | Total |  |  | 69.29 |

| Medición | Uds. | Largo | Alto | Parcial |
|---|---|---|---|---|
| C8 |  |  |  |  |
| PLANTA BAJA |  |  |  |  |
|  | 2 | 20.1 | 3.25 | 130.65 |
|  | 2 | 2.5 | 3.25 | 16.25 |
| C13 |  |  |  |  |
| PLANTA BAJA |  |  |  |  |
|  | 3 | 2.3 | 3.15 | 21.74 |
| Total |  |  |  | 168.64 |

**C060001** m2 PART. PANEL ALUM. ANOD. e=1,5 + SUBESTR. 60.40.1,5 + AIS. e=6mm (26/02/2009)
132.13 m2 × 57.04 (59.32 con costes indirectos) = 7837.95
Suministro y montaje de partición formado por paneles de aluminio anodizado de 1,5 mm, con aislamiento de lana de roca de 60mm de espesor y densidad d=50k/m3. I/p.p. proporcional de subestructura 60.40.1,5 mm. en tubular cuadrado de aluminio formando cuadricula cada 500 mm. en los dos sentidos; fijaciones a la estructura con taco y tornillo y sellado de juntas con sellante elastomérico. Preparación de los elementos de sujeción incorporados previamente a la obra. Eliminación de restos y limpieza final. Totalmente montado. P.p. de andamiajes y medios auxiliares. Según UNE EN 12 467. Medido deduciendo los huecos de superficie mayor de 4 m2.

| Código | Ud | Descripción | Rendimiento | Precio | Importe |
|---|---|---|---|---|---|
| O01B041 | h. | Oficial 1ª Cerrajero | 1.5 | 13.92 | 20.88 |
| O01B042 | h. | Ayudante-Cerrajero | 0.8 | 13.31 | 10.65 |
| P13TC061 | m2 | Chapa lisa aluminio anodizado 1,5 mm. (material; 09/03/2012) | 2.02 | 5.8 | 11.72 |
| P07AL365 | m2 | Panel lana mineral Arena-60 d=50K/m3 (material; 09/03/2012) | 1.05 | 3.8 | 3.99 |
| P13TT071 | m | Tubo rectangular alum. 60x40x1,5 mm. (material; 09/03/2012) | 4.1 | 0.9 | 3.69 |
| P04FCV030 | ud | Tornillo TI (SPTE SFS) 4,3x30 mm. | 10 | 0.56 | 5.60 |
| P04FCV040 | ud | Cartucho sellante elastomero (300 cc). (material; 26/02/2009) | 0.15 | 3.38 | 0.51 |
|  |  | Total |  |  | 57.04 |

| Medición | Uds. | Largo | Alto | Parcial |
|---|---|---|---|---|
| C5* |  |  |  |  |
| PLANTA BAJA |  |  |  |  |
| zona centro |  |  |  |  |
|  | 9 | 4.6 | 0.65 | 26.91 |
| zona sur | 1 | 25.1 | 0.65 | 16.32 |
|  | 1 | 20.1 | 0.65 | 13.07 |
|  | 1 | 27.5 | 0.65 | 17.88 |
|  | 1 | 6.35 | 0.65 | 4.13 |
| PLANTA PRIMERA |  |  |  |  |
|  | 9 | 4.6 | 0.65 | 26.91 |
| PLANTA SEGUNDA |  |  |  |  |
|  | 9 | 4.6 | 0.65 | 26.91 |
| Total |  |  |  | 132.13 |

**E06WA011** ud AYUDA ALBAÑILERÍA A ELECTRIC. (17/04/2009)
1 ud × 13883 (14438.32 con costes indirectos) = 14438.32
Ayuda de albañilería a instalación de electricidad, incluyendo mano de obra en carga y descarga, materiales, apertura y tapado de rozas, recibidos, limpieza, remates y medios auxiliares. Incluso relleno y sellado de todos los huecos abiertos para paso de instalaciones de electricidad entre sectores de incendios, a base de productos adecuados para conseguir el grado de resistencia al fuego exigido al elemento compartimentador.

| Código | Ud | Descripción | Rendimiento | Precio | Importe |
|---|---|---|---|---|---|
| P01WA011 | ud | Material ayudas de albañilería de la instalación de electricidad (material; 09/03/2012) | 1 | 4769 | 4769.00 |
| O01A090 | h. | Cuadrilla A | 300 | 30.38 | 9114.00 |
|  |  | Total |  |  | 13883 |

| Medición | Uds. | Parcial |
|---|---|---|
| GENERALES | 1 | 1.00 |
| Total |  | 1 |

**E06WA012** ud AYUDA ALBAÑILERÍA A PROTECCION (17/04/2009)
1 ud × 5723 (5951.92 con costes indirectos) = 5951.92
Ayuda de albañilería a instalación de protección incluyendo mano de obra en carga y descarga, materiales, apertura y tapado de rozas, recibidos, limpieza, remates y medios auxiliares. Incluso relleno y sellado de todos los huecos abiertos para paso de instalaciones de protección entre sectores de incendios, a base de productos adecuados para conseguir el grado de resistencia al fuego exigido al elemento compartimentador.

| Código | Ud | Descripción | Rendimiento | Precio | Importe |
|---|---|---|---|---|---|
| P01WA012 | ud | Material ayudas de albañilería de la instalación protección (material; 09/03/2012) | 1 | 2685 | 2685.00 |
| O01A090 | h. | Cuadrilla A | 100 | 30.38 | 3038.00 |
|  |  | Total |  |  | 5723 |

| Medición | Uds. | Parcial |
|---|---|---|
| GENERALES | 1 | 1.00 |
| Total |  | 1 |

**E06WA013** ud AYUDA ALBAÑILERÍA A CALEFACCIÓN Y CLIMATIZACIÓN (17/04/2009)
1 ud × 15401.5 (16017.56 con costes indirectos) = 16017.56
Ayuda de albañilería a instalación de calefacción y climatización incluyendo mano de obra en carga y descarga, materiales, apertura y tapado de rozas, recibidos, limpieza, remates y medios auxiliares. Incluso relleno y sellado de todos los huecos abiertos para paso de instalaciones de climatización entre sectores de incendios, a base de productos adecuados para conseguir el grado de resistencia al fuego exigido al elemento compartimentador.

| Código | Ud | Descripción | Rendimiento | Precio | Importe |
|---|---|---|---|---|---|
| P01WA013 | ud | Material ayudas de albañilería de la instalación de calefacción (material; 09/03/2012) | 1 | 2490 | 2490.00 |
| O01A090 | h. | Cuadrilla A | 425 | 30.38 | 12911.50 |
|  |  | Total |  |  | 15401.5 |

| Medición | Uds. | Parcial |
|---|---|---|
| GENERALES | 1 | 1.00 |
| Total |  | 1 |

**E06WA014** ud AYUDA ALBAÑILERÍA A COMUNICACIONES (17/04/2009)
1 ud × 5248 (5457.92 con costes indirectos) = 5457.92
Ayuda de albañilería a instalación de comunicaciones incluyendo mano de obra en carga y descarga, materiales, apertura y tapado de rozas, recibidos, limpieza, remates y medios auxiliares. Incluso relleno y sellado de todos los huecos abiertos para paso de instalaciones de comunicaciones entre sectores de incendios, a base de productos adecuados para conseguir el grado de resistencia al fuego exigido al elemento compartimentador.

| Código | Ud | Descripción | Rendimiento | Precio | Importe |
|---|---|---|---|---|---|
| P01WA014 | ud | Material ayudas de albañilería de la instalación de comunicacion (material; 03/06/2010) | 1 | 2210 | 2210.00 |
| O01A090 | h. | Cuadrilla A | 100 | 30.38 | 3038.00 |
|  |  | Total |  |  | 5248 |

| Medición | Uds. | Parcial |
|---|---|---|
| GENERALES | 1 | 1.00 |
| Total |  | 1 |

**E06WA015** ud AYUDA ALBAÑILERÍA A FONTANERIA (17/04/2009)
1 ud × 5551.8 (5773.87 con costes indirectos) = 5773.87
Ayuda de albañilería a instalación de fontanería y desagües incluyendo mano de obra en carga y descarga, materiales, apertura y tapado de rozas, recibidos, limpieza, remates y medios auxiliares. Incluso relleno y sellado de todos los huecos abiertos para paso de instalaciones de fontanería y desagües entre sectores de incendios, a base de productos adecuados para conseguir el grado de resistencia al fuego exigido al elemento compartimentador.

| Código | Ud | Descripción | Rendimiento | Precio | Importe |
|---|---|---|---|---|---|
| P01WA015 | ud | Material ayudas de albañilería de la instalación de fontanería (material; 03/06/2010) | 1 | 2210 | 2210.00 |
| O01A090 | h. | Cuadrilla A | 110 | 30.38 | 3341.80 |
|  |  | Total |  |  | 5551.8 |

| Medición | Uds. | Parcial |
|---|---|---|
| GENERALES | 1 | 1.00 |
| Total |  | 1 |

**E06WA016** ud AYUDA ALBAÑILERÍA A GAS (17/04/2009)
1 ud × 2473.3 (2572.23 con costes indirectos) = 2572.23
Ayuda de albañilería a instalación de gas incluyendo mano de obra en carga y descarga, materiales, apertura y tapado de rozas, recibidos, limpieza, remates y medios auxiliares. Incluso relleno y sellado de todos los huecos abiertos para paso de instalaciones de gas entre sectores de incendios, a base de productos adecuados para conseguir el grado de resistencia al fuego exigido al elemento compartimentador.

| Código | Ud | Descripción | Rendimiento | Precio | Importe |
|---|---|---|---|---|---|
| P01WA016 | ud | Material ayudas de albañilería de la instalación de gas (material; 09/03/2012) | 1 | 1410 | 1410.00 |
| O01A090 | h. | Cuadrilla A | 35 | 30.38 | 1063.30 |
|  |  | Total |  |  | 2473.3 |

| Medición | Uds. | Parcial |
|---|---|---|
| GENERALES | 1 | 1.00 |
| Total |  | 1 |

**E06WA017** ud AYUDA ALBAÑILERÍA A ENERGIA SOLAR (17/04/2009)
1 ud × 1607.6 (1671.9 con costes indirectos) = 1671.90
Ayuda de albañilería a instalación de energía solar incluyendo mano de obra en carga y descarga, materiales, apertura y tapado de rozas, recibidos, limpieza, remates y medios auxiliares. Incluso relleno y sellado de todos los huecos abiertos para paso de instalaciones de energía solar entre sectores de incendios, a base de productos adecuados para conseguir el grado de resistencia al fuego exigido al elemento compartimentador.

| Código | Ud | Descripción | Rendimiento | Precio | Importe |
|---|---|---|---|---|---|
| P01WA017 | ud | Material ayudas de albañilería de la instalación de energía sola (material; 09/03/2012) | 1 | 1000 | 1000.00 |
| O01A090 | h. | Cuadrilla A | 20 | 30.38 | 607.60 |
|  |  | Total |  |  | 1607.6 |

| Medición | Uds. | Parcial |
|---|---|---|
| GENERALES | 1 | 1.00 |
| Total |  | 1 |

## C07 AISLAMIENTO E IMPERMEABILIZACIÓN (11/12/2006)
Importe: 91753.71

**E09AAR040** m2 AISLAM. RUIDO IMPAC.PE.RETIC.8mm+SOL. HORM. ARM. 5cm (17/04/2009)
9280.06 m2 × 5.06 (5.26 con costes indirectos) = 48813.12
Aislamiento acústico a ruidos de impacto realizado con lámina acústica termica reflesiva WURTH TERMOPLANE ó equivalente de polietileno reticulado en célula cerrada, de 8 mm. de espesor, colocada bajo pavimento en posición horizontal, incluso uniones entre las distintas láminas, mediante cinta específica de aluminio, así como solera de hormigón armado de 5 cm. de espesor, realizada con hormigón HA-15/B/16/IIa, de central, i/vertido, curado, colocación y armado con # 15x15/6, p.p. de juntas, aserrado de las mismas y fratasado. Según la normativa en vigor EHE-08 y DB-SE-C., medida la superficie ejecutada.

| Código | Ud | Descripción | Rendimiento | Precio | Importe |
|---|---|---|---|---|---|
| O01A030 | h. | Oficial primera | 0.02 | 12.32 | 0.25 |
| O01A050 | h. | Ayudante | 0.02 | 12.12 | 0.24 |
| P07AI120 | m2 | Lam.PE.reticul. e=8 mm 27kg/m3 (material; 23/03/2012) | 1.05 | 1.05 | 1.10 |
| P01HD160 | m3 | Horm.elem. no resist.HM-15/B/16 central (material; 23/03/2012) | 0.05 | 43.02 | 2.15 |
| P03AM030 | m2 | ME 15x15 A Ø 6-6 B500T 6x2.2 (2,663 kg/m2) (material; 24/01/2012) | 1.1 | 1.2 | 1.32 |
|  |  | Total |  |  | 5.06 |

| Medición | Uds. | Largo | Parcial |
|---|---|---|---|
| SOTANO |  |  |  |
|  | 1 | 830 | 830.00 |
| a deducir |  |  |  |
| lucernario | -1 | 58.37 | -58.37 |
| peldaños | -1 | 6.75 | -6.75 |
|  | -1 | 10.2 | -10.20 |
| PLANTA BAJA |  |  |  |
|  | 1 | 3345.51 | 3345.51 |
| a deducir |  |  |  |
| lucernarios | -3 | 64 | -192.00 |
| patios | -2 | 145 | -290.00 |
| peldaños | -2 | 10.2 | -20.40 |
|  | -1 | 6.75 | -6.75 |
| patinillos instalaciones | -1 | 7.9 | -7.90 |
| hueco ascensor | -1 | 3.6 | -3.60 |
| PLANTA PRIMERA |  |  |  |
|  | 1 | 3345.51 | 3345.51 |
| a deducir |  |  |  |
| lucernarios | -3 | 64 | -192.00 |
| patios | -2 | 145 | -290.00 |
| peldaños | -2 | 10.2 | -20.40 |
|  | -1 | 6.75 | -6.75 |
| patinillos instalaciones | -2 | 7.9 | -15.80 |
|  | -5 | 2.5 | -12.50 |
| hueco ascensor | -2 | 3.6 | -7.20 |
| PLANTA SEGUNDA |  |  |  |
|  | 1 | 3345.51 | 3345.51 |
| a deducir |  |  |  |
| lucernarios | -3 | 64 | -192.00 |
| patios | -2 | 145 | -290.00 |
| patinillos instalaciones | -2 | 7.9 | -15.80 |
|  | -10 | 2.5 | -25.00 |
| hueco ascensor | -2 | 3.6 | -7.20 |
| CUBIERTA |  |  |  |
| castillete | 2 | 67.15 | 134.30 |
| peldaños | -2 | 10.2 | -20.40 |
|  | -1 | 6.75 | -6.75 |
| patinillos instalaciones | -2 | 7.9 | -15.80 |
| hueco ascensor | -2 | 3.6 | -7.20 |
| Total |  |  | 9280.06 |

**E09ATV031** m2 AIS.TÉRM.ACÚST. P.LV. 40 mm.
146.9 m2 × 3.61 (3.75 con costes indirectos) = 550.88
Aislamiento termo-acústico en cámara de aire con panel de lana de vidrio de 40 mm. de espesor, revestido con papel de aluminio autoadhesivo como barrera de vapor, totalmente adherido mediante adhesivo impermeabilizante de betún elastomérico , aplicado en contínuo por proyección sobre la cara interior del cerramiento de fachada, incluso p.p. cortes, sellado de uniones y medios auxiliares.

| Código | Ud | Descripción | Rendimiento | Precio | Importe |
|---|---|---|---|---|---|
| O01A030 | h. | Oficial primera | 0.05 | 12.32 | 0.62 |
| P07TV371 | m2 | Panel lana vidrio 40 mm. (material; 24/01/2012) | 1.1 | 2.5 | 2.75 |
| P07WA040 | kg | Adhesivo imp.betún elast. (material) | 0.1 | 2.36 | 0.24 |
|  |  | Total |  |  | 3.61 |

| Medición | Uds. | Largo | Alto | Parcial |
|---|---|---|---|---|
| C8 |  |  |  |  |
| PLANTA BAJA |  |  |  |  |
|  | 2 | 20.1 | 3.25 | 130.65 |
|  | 2 | 2.5 | 3.25 | 16.25 |
| Total |  |  |  | 146.9 |

**E10ATV110** m2 T3 REVESTIMIENTO MALLA TEXTIL AISLANTE ECOVENT-50 (14/02/2008)
2550.83 m2 × 13.49 (14.03 con costes indirectos) = 35788.14
Aislamiento termoacústico con manta de lana mineral Ecovent de Isover o equivalente, espesor 50 mm. y d=50K/m3, hidrofugada y revestida por una de sus caras con tejido textil, compatible con cualquier tipo de revestimiento, la fijación del aislamiento se realiza mediante cintas adhesivas del mismo material, i/p.p. de corte, colocación, medios auxiliares.

| Código | Ud | Descripción | Rendimiento | Precio | Importe |
|---|---|---|---|---|---|
| O01A030 | h. | Oficial primera | 0.15 | 12.32 | 1.85 |
| O01A050 | h. | Ayudante | 0.2 | 12.12 | 2.42 |
| P07TV810 | m2 | Manta l.v. c/tejido vidrio Ecovent 50 (material; 19/01/2010) | 1.05 | 8.02 | 8.42 |
| P07W900 | ud | Fijación mecánica aislamiento (material; 14/02/2008) | 4 | 0.2 | 0.80 |
|  |  | Total |  |  | 13.49 |

Claves: cerramiento, aislamiento, vidrio, tejido, exterior, fachada, manta, lana, mineral, revestir, cara, acústico, hidrofugación, aire, colocación, auxiliar, cámara, revestimiento, ventilación, plástico, directo, taladro, corte, medio, fijación

| Medición | Uds. | Largo | Parcial |
|---|---|---|---|
| T3 |  |  |  |
| SOTANO |  |  |  |
| Vestibulo Ascensor | 1 | 4.35 | 4.35 |
| Circulaciones | 1 | 47.35 | 47.35 |
|  | 1 | 49.75 | 49.75 |
|  | 1 | 44.1 | 44.10 |
| Baños-vestuarios | 1 | 23.8 | 23.80 |
| PLANTA BAJA |  |  |  |
| Salon de grado | 1 | 221.3 | 221.30 |
| Cafeteria | 1 | 97.5 | 97.50 |
| Cafeteria (cocina-barra) | 1 | 45.55 | 45.55 |
| Circulaciones | 1 | 230.4 | 230.40 |
|  | 1 | 235.5 | 235.50 |
|  | 1 | 28.2 | 28.20 |
|  | 1 | 27.6 | 27.60 |
|  | 1 | 25.9 | 25.90 |
| Vestibulo Ascensor | 2 | 4.9 | 9.80 |
| Acceso esc. lateral | 1 | 14.52 | 14.52 |
| Cortavientos | 1 | 30.65 | 30.65 |
|  | 1 | 24.5 | 24.50 |
|  | 1 | 12 | 12.00 |
| Porche | 1 | 75.12 | 75.12 |
| Entrada | 1 | 6.4 | 6.40 |
|  | 1 | 5.9 | 5.90 |
| Aseos | 2 | 24.9 | 49.80 |
| PLANTA PRIMERA |  |  |  |
| Circulaciones | 1 | 235 | 235.00 |
|  | 1 | 225 | 225.00 |
|  | 1 | 27.7 | 27.70 |
|  | 1 | 27.6 | 27.60 |
|  | 1 | 25.9 | 25.90 |
| Vestibulo Ascensor | 2 | 4.9 | 9.80 |
| Acceso esc. lateral | 1 | 14.52 | 14.52 |
| Aseos | 2 | 25 | 50.00 |
| PLANTA SEGUNDA |  |  |  |
| Circulaciones | 1 | 235 | 235.00 |
|  | 1 | 225 | 225.00 |
|  | 1 | 27.7 | 27.70 |
|  | 1 | 27.6 | 27.60 |
|  | 1 | 25.9 | 25.90 |
| Vestibulo Ascensor | 2 | 4.9 | 9.80 |
| Acceso esc. lateral | 1 | 14.52 | 14.52 |
| Aseos | 2 | 25 | 50.00 |
| PLANTA CUBIERTA |  |  |  |
| Circulaciones | 2 | 4.9 | 9.80 |
| Total |  |  | 2550.83 |

**E25FK60tf** ud CONJUNT.SELLADOS RF CONDUCTOS, BANDEJAS Y CABLES (11/12/2006)
1 ud × 6347.66 (6601.57 con costes indirectos) = 6601.57
Conjunto de sellados ignífugos verticales y horizontales para paso de bandejas de cables, conductos y bajantes a través de paramentos de sectorización de incendios, formada por:
- Colocación de dos paneles de lana de roca de 145 Kg/m³ de densidad y 50 mm. de espesor tipo Promastop panel o equivalente para conseguir un RF(EI)-180.
- Aplicación de revestimiento resistente al fuego tipo Promastop o equivalente con un espesor de 1-2 mm. en la zona de penetración y 25 cm a cada lado de la misma revistiendo los cables.
- Rellenado de huecos y aberturas con lana mineral recubierta con revestimiento resistente al fuego
- Aplicación en las superficies vistas de los paneles de revestimiento resistente al fuego tipo Promastop o equivalente con un espesor mínimo de 2 mm.
- Sacos intumescentes en pasos de bandejas
Colocado según memoria, especificaciones del fabricante e indicaciones de la D.F.
Incluso limpieza y p.p. de medios auxiliares.

| Código | Ud | Descripción | Rendimiento | Precio | Importe |
|---|---|---|---|---|---|
| O01A030 | h. | Oficial primera | 19.276 | 12.32 | 237.48 |
| O01A050 | h. | Ayudante | 19.276 | 12.12 | 233.63 |
| P23FL200c1 | m2 | Panel ignífugo rígido Promastop (material; 09/03/2012) | 50 | 50.8 | 2540.00 |
| P07TR01cl | kg | Lana de roca (material; 11/12/2006) | 15 | 2.27 | 34.05 |
| P23FL150 | m2 | Mortero igníf. proyectado RF-120 (material; 11/12/2006) | 150 | 17.95 | 2692.50 |
| E12PFKW010 | ud | SACO IGNÍF. INTUMESC.200x150x40 (material) | 10 | 27.34 | 273.40 |
| E12PFKW020 | ud | SACO IGNÍF. INTUMESC.300x200x100 (material) | 10 | 33.66 | 336.60 |
|  |  | Total |  |  | 6347.66 |

## C08 REVESTIMIENTOS Y FALSOS TECHOS (14/11/2007)
Importe: 164078.24

**E08PFA030** m2 ENFOSCADO M-5 CÁMARAS
3962.71 m2 × 4.81 (5 con costes indirectos) = 19813.55
Enfoscado a buena vista sin maestrear, aplicado con llana, con mortero de cemento CEM II/B-M 32,5 R y arena de río 1/6 (M-40) en interior de cámaras de aire de 20 mm. de espesor, i/p.p. de andamiaje, medido deduciendo huecos. Según RC-08.

| Código | Ud | Descripción | Rendimiento | Precio | Importe |
|---|---|---|---|---|---|
| O01A030 | h. | Oficial primera | 0.19 | 12.32 | 2.34 |
| O01A050 | h. | Ayudante | 0.095 | 12.12 | 1.15 |
| A01MA200 | m3 | MORTERO CEMENTO M-5 | 0.022 | 59.95 | 1.32 |
|  |  | Total |  |  | 4.81 |

| Medición | Uds. | Largo | Alto | Parcial |
|---|---|---|---|---|
| Placa HCA 15 cm | 4432.87 |  |  | 4432.87 |
| A deducir C14 |  |  |  |  |
| CUBIERTA |  |  |  |  |
| petos | -2 | 107.75 | 1.5 | -323.25 |
|  | -2 | 31 | 1.5 | -93.00 |
| hueco | -1 | 3.65 | 1.5 | -5.48 |
|  | -1 | 2.65 | 1.5 | -3.98 |
| patinillos inst. | -20 | 2.75 | 2.5 | -137.50 |
|  | -20 | 1.1 | 2.5 | -55.00 |
| INTERIOR ASCENSORES |  |  |  |  |
| SOTANO |  |  |  |  |
| ascensor | 2 | 1.8 | 2.6 | 9.36 |
|  | 1 | 1.65 | 2.6 | 4.29 |
| PLANTA BAJA |  |  |  |  |
| ascensor | 4 | 1.8 | 3.2 | 23.04 |
|  | 2 | 1.65 | 3.2 | 10.56 |
| PLANTA 1ª |  |  |  |  |
| ascensor | 4 | 1.8 | 3.2 | 23.04 |
|  | 2 | 1.65 | 3.2 | 10.56 |
| PLANTA 2ª |  |  |  |  |
| ascensor | 4 | 1.8 | 3.2 | 23.04 |
|  | 2 | 1.65 | 3.2 | 10.56 |
| PLANTA CUBIERTA |  |  |  |  |
| ascensor | 4 | 1.8 | 3.2 | 23.04 |
|  | 2 | 1.65 | 3.2 | 10.56 |
| Total |  |  |  | 3962.71 |

**E08FAK0101** m2 F.TECHO PERFILES GALVANIZADOS TC-40
2550.83 m2 × 14.81 (15.4 con costes indirectos) = 39282.78
Falso techo formado por celosía de perfiles galvanizados TC-40 colocados cada 10 cm. a eje, colocada sobre una estructura auxiliar PH-45, perfil de cuelgue varilla roscada cada 40 cm, i/replanteo auxiliar, accesorios de fijación, nivelación, montaje y desmontaje de andamios, totalmente terminado, medido deduciendo huecos superiores a 2 m2.

| Código | Ud | Descripción | Rendimiento | Precio | Importe |
|---|---|---|---|---|---|
| O01A030 | h. | Oficial primera | 0.08 | 12.32 | 0.99 |
| O01A050 | h. | Ayudante | 0.08 | 12.12 | 0.97 |
| P04PW150 | m. | Perfil laminado U 34x31x34 mm (material; 09/03/2012) | 0.7 | 0.8 | 0.56 |
| P04TW070 | m. | Perfil techo continuo T/C (material; 09/03/2012) | 10 | 0.92 | 9.20 |
| P04TW080 | ud | Pieza empalme techo T-40 (material) | 0.32 | 0.29 | 0.09 |
| P04TW090 | ud | Horquilla techo T-40 (material) | 1.26 | 0.42 | 0.53 |
| P04TW220 | ud | Conector empalme. (material; 27/10/2010) | 0.83 | 0.62 | 0.51 |
| P04TW210 | ud | Cuelgue regulable (material; 27/10/2010) | 1.1 | 0.78 | 0.86 |
| P04TW153 | m. | Varilla cuelgue (material; 27/10/2010) | 1.1 | 0.35 | 0.39 |
| %250011 | % | Medios auxiliares | 5 % | 14.10 | 0.71 |
|  |  | Total |  |  | 14.81 |

| Medición | Uds. | Largo | Parcial |
|---|---|---|---|
| T3 |  |  |  |
| SOTANO |  |  |  |
| Vestibulo Ascensor | 1 | 4.35 | 4.35 |
| Circulaciones | 1 | 47.35 | 47.35 |
|  | 1 | 49.75 | 49.75 |
|  | 1 | 44.1 | 44.10 |
| Baños-vestuarios | 1 | 23.8 | 23.80 |
| PLANTA BAJA |  |  |  |
| Salon de grado | 1 | 221.3 | 221.30 |
| Cafeteria | 1 | 97.5 | 97.50 |
| Cafeteria (cocina-barra) | 1 | 45.55 | 45.55 |
| Circulaciones | 1 | 230.4 | 230.40 |
|  | 1 | 235.5 | 235.50 |
|  | 1 | 28.2 | 28.20 |
|  | 1 | 27.6 | 27.60 |
|  | 1 | 25.9 | 25.90 |
| Vestibulo Ascensor | 2 | 4.9 | 9.80 |
| Acceso esc. lateral | 1 | 14.52 | 14.52 |
| Cortavientos | 1 | 30.65 | 30.65 |
|  | 1 | 24.5 | 24.50 |
|  | 1 | 12 | 12.00 |
| Porche | 1 | 75.12 | 75.12 |
| Entrada | 1 | 6.4 | 6.40 |
|  | 1 | 5.9 | 5.90 |
| Aseos | 2 | 24.9 | 49.80 |
| PLANTA PRIMERA |  |  |  |
| Circulaciones | 1 | 235 | 235.00 |
|  | 1 | 225 | 225.00 |
|  | 1 | 27.7 | 27.70 |
|  | 1 | 27.6 | 27.60 |
|  | 1 | 25.9 | 25.90 |
| Vestibulo Ascensor | 2 | 4.9 | 9.80 |
| Acceso esc. lateral | 1 | 14.52 | 14.52 |
| Aseos | 2 | 25 | 50.00 |
| PLANTA SEGUNDA |  |  |  |
| Circulaciones | 1 | 235 | 235.00 |
|  | 1 | 225 | 225.00 |
|  | 1 | 27.7 | 27.70 |
|  | 1 | 27.6 | 27.60 |
|  | 1 | 25.9 | 25.90 |
| Vestibulo Ascensor | 2 | 4.9 | 9.80 |
| Acceso esc. lateral | 1 | 14.52 | 14.52 |
| Aseos | 2 | 25 | 50.00 |
| PLANTA CUBIERTA |  |  |  |
| Circulaciones | 2 | 4.9 | 9.80 |
| Total |  |  | 2550.83 |

**E08FAE061** m2 F.TECHO MIXTO 30x120
4161.95 m2 × 14.23 (14.8 con costes indirectos) = 61596.86
Falso techo mixto formado por:
Placas de escayola aligeradas con panel fisurado de 30x120 cm. suspendido de perfilería vista lacada en blanco, comprendiendo perfiles primarios, secundarios y angulares de remate fijados al techo, i/p.p. de accesorios de fijación mediante varilla roscada;
Placas de cartón yeso formado por una placa de yeso de 13 mm. de espesor, colocada sobre una estructura oculta de acero galvanizado, formada por perfiles T/C de 40 mm. cada 40 cm. y perfilería U de 34x31x34 mm. p.p. de foseado perimetral en zonas de fachada según planos, i/replanteo auxiliar, accesorios de fijación, nivelación y repaso de juntas con cinta y pasta;
I/p.p. Montaje y desmontaje de andamios, así como replanteo de todo el falso techo mediante laser, medido deduciendo huecos.

| Código | Ud | Descripción | Rendimiento | Precio | Importe |
|---|---|---|---|---|---|
| O01A030 | h. | Oficial primera | 0.15 | 12.32 | 1.85 |
| O01A050 | h. | Ayudante | 0.12 | 12.12 | 1.45 |
| P04TE041 | m2 | Placa escayola fisurada 30x120 cm (material) | 0.85 | 5.46 | 4.64 |
| P04TW050 | m. | Perfilería vista blanca (material) | 3.1 | 1.16 | 3.60 |
| P04TW030 | m. | Perfil angular remates (material) | 0.45 | 0.75 | 0.34 |
| P04TW040 | ud | Pieza cuelgue perfil TR (material) | 0.8 | 0.19 | 0.15 |
| P04PY030 | m2 | Placa yeso terminac.normal 15 mm (material; 16/12/2011) | 0.23 | 5.02 | 1.15 |
| P04PW040 | kg | Pasta para juntas placas de yeso | 0.1 | 0.93 | 0.09 |
| P04PW010 | m. | Cinta juntas placas cart-yeso | 0.2 | 0.08 | 0.02 |
| P04PW150 | m. | Perfil laminado U 34x31x34 mm | 0.12 | 0.8 | 0.10 |
| P04TW070 | m. | Perfil techo continuo T/C | 0.6 | 0.92 | 0.55 |
| P04PW090 | ud | Tornillo PM-25 mm. (material) | 2.5 | 0.01 | 0.03 |
| P04PW100 | ud | Tornillo MM-9,5 mm. (material) | 1.2 | 0.03 | 0.04 |
| P04TW080 | ud | Pieza empalme techo T-40 | 0.11 | 0.29 | 0.03 |
| P04TW090 | ud | Horquilla techo T-40 | 0.3 | 0.42 | 0.13 |
| P04PW030 | kg | Pasta de agarre para placa yeso (material) | 0.1 | 0.64 | 0.06 |
|  |  | Total |  |  | 14.23 |

| Medición | Uds. | Largo | Alto | Parcial |
|---|---|---|---|---|
| T2 |  |  |  |  |
| PLANTA BAJA |  |  |  |  |
| Laboratorio de investigacion | 5 | 91.2 |  | 456.00 |
| Despacho de investigadores | 5 | 14.35 |  | 71.75 |
| Gabinete de investigacion | 5 | 35.9 |  | 179.50 |
| Sala de servidores | 1 | 101.52 |  | 101.52 |
| Tabicas |  |  |  |  |
|  | 1 | 104.9 | 0.4 | 41.96 |
|  | 1 | 21.15 | 0.4 | 8.46 |
| a deducir | -2 | 1 | 0.4 | -0.80 |
| PLANTA PRIMERA |  |  |  |  |
| Laboratorio de investigacion | 2 | 91.95 |  | 183.90 |
|  | 7 | 91.2 |  | 638.40 |
|  | 1 | 91 |  | 91.00 |
| Despacho de investigadores | 5 | 14.35 |  | 71.75 |
|  | 4 | 12.95 |  | 51.80 |
|  | 1 | 14.2 |  | 14.20 |
| Gabinete de investigacion | 10 | 35.9 |  | 359.00 |
| Entrada laboratorio | 2 | 19.85 |  | 39.70 |
| Laboratorios comunes | 1 | 103.65 |  | 103.65 |
| Tabicas |  |  |  |  |
|  | 2 | 104.9 | 0.4 | 83.92 |
|  | 1 | 21.15 | 0.4 | 8.46 |
|  | 2 | 7.5 | 0.4 | 6.00 |
| PLANTA SEGUNDA |  |  |  |  |
| Laboratorio de investigacion | 2 | 91.95 |  | 183.90 |
|  | 7 | 91.2 |  | 638.40 |
|  | 1 | 91 |  | 91.00 |
| Despacho de investigadores | 5 | 14.35 |  | 71.75 |
|  | 4 | 12.95 |  | 51.80 |
|  | 1 | 14.2 |  | 14.20 |
| Gabinete de investigacion | 10 | 35.9 |  | 359.00 |
| Entrada laboratorio | 2 | 19.85 |  | 39.70 |
| Laboratorios comunes | 1 | 103.65 |  | 103.65 |
| Tabicas |  |  |  |  |
|  | 2 | 104.9 | 0.4 | 83.92 |
|  | 1 | 21.15 | 0.4 | 8.46 |
|  | 2 | 7.5 | 0.4 | 6.00 |
| Total |  |  |  | 4161.95 |

**E08RF020** m2 REVES.F.VIDRIO TIPO VELOGLAS GEL-COAT (25/03/2009)
766.42 m2 × 26.34 (27.39 con costes indirectos) = 20992.24
Revestimiento constituido por capas de fibra de vidrio MAT-450 g/m2 y resina de poliester, imprimación, plastecido de golpes, extendido de cola en toda la superficie, colocación de capa de fibra de vidrio, mano de doblado de cola y terminación con resina de poliester de fibra de vidrio y acabado GEL-coat isostatico parafinado o equivalente, Ral a elegir por la D.F., consiguiéndose así la llamada "pintura armada de alta resistencia". Incluida la fibra de vidrio.

| Código | Ud | Descripción | Rendimiento | Precio | Importe |
|---|---|---|---|---|---|
| O01B230 | h. | Oficial 1ª Pintor | 0.2 | 12.72 | 2.54 |
| O01B240 | h. | Ayudante-Pintor | 0.2 | 12.33 | 2.47 |
| P24OF050 | kg | Plaste (material) | 0.2 | 2.91 | 0.58 |
| P24OS030 | l. | Imprimación sintética (material) | 0.06 | 9.03 | 0.54 |
| P24VX030 | m2 | Revestimiento fib. vidrio mat450 (material) | 1.2 | 3.14 | 3.77 |
| P24VX010 | kg | Cola especial fibra vidrio (material) | 0.35 | 2.48 | 0.87 |
| P24PX060 | kg | P.resina de poliester gel-coat (material; 15/04/2010) | 0.3 | 50 | 15.00 |
| P24WW220 | ud | Pequeño material | 0.55 | 1.03 | 0.57 |
|  |  | Total |  |  | 26.34 |

| Medición | Uds. | Largo | Alto | Parcial |
|---|---|---|---|---|
| SOTANO |  |  |  |  |
| aseos | 6 | 3.55 | 2.75 | 58.58 |
|  | 6 | 2.35 | 2.75 | 38.78 |
| PLANTA BAJA |  |  |  |  |
| aseos | 12 | 3.55 | 3.15 | 134.19 |
|  | 12 | 2.35 | 3.15 | 88.83 |
| PLANTA PRIMERA |  |  |  |  |
| aseos | 12 | 3.55 | 3.15 | 134.19 |
|  | 12 | 2.35 | 3.15 | 88.83 |
| PLANTA SEGUNDA |  |  |  |  |
| aseos | 12 | 3.55 | 3.15 | 134.19 |
|  | 12 | 2.35 | 3.15 | 88.83 |
| Total |  |  |  | 766.42 |

**E11RAZ010** m. VIERTEAGUAS CHAPA ALUMINIO ANODIZADO 1,5 mm
594.95 m. × 21.73 (22.6 con costes indirectos) = 13445.87
Vierteaguas de chapa de aluminio anodizado de 13 micras, 1,5 mm. de espesor, con goterón, y pendiente mínima según CTE, recibido con mortero de cemento CEM II/B-M 32,5 R y arena de río 1/6 (mortero tipo M-5) y adhesivo de resina epoxi, i/sellado de juntas con silicona y limpieza, medido en su longitud.Segun RC-08.

| Código | Ud | Descripción | Rendimiento | Precio | Importe |
|---|---|---|---|---|---|
| O01A030 | h. | Oficial primera | 0.158 | 12.32 | 1.95 |
| O01A040 | h. | Oficial segunda | 0.158 | 12.18 | 1.92 |
| P09WA030 | m. | Chapa de aluminio lacado (material; 24/01/2012) | 1 | 12.1 | 12.10 |
| P01UJ030 | m. | Sellado silicona neutra e=7 mm. (material) | 2.25 | 1.76 | 3.96 |
| A01MA200 | m3 | MORTERO CEMENTO M-5 | 0.03 | 59.95 | 1.80 |
|  |  | Total |  |  | 21.73 |

| Medición | Uds. | Largo | Parcial |
|---|---|---|---|
| CARPINTERIA - VENTANAS |  |  |  |
| V0 | 206 | 2.3 | 473.80 |
| V1 | 59 | 1.05 | 61.95 |
| V2 | 24 | 2.1 | 50.40 |
| V3 | 8 | 1.1 | 8.80 |
| Total |  |  | 594.95 |

**E11RVZ020** m. VIERTEAGUAS CHAPA ALUMINIO ANODIZADO 1,2 mm
320.4 m. × 20.04 (20.84 con costes indirectos) = 6677.14
Vierteaguas de chapa de aluminio anodizado de 13 micras, 1,2 mm. de espesor, con goterón, y pendiente 10º, recibido con mortero de cemento CEM II/B-M 32,5 R y arena de río 1/6 (mortero tipo M-5), i/sellado de juntas con silicona incolora y limpieza, medido en su longitud.Segun RC-08.

| Código | Ud | Descripción | Rendimiento | Precio | Importe |
|---|---|---|---|---|---|
| O01A030 | h. | Oficial primera | 0.24 | 12.32 | 2.96 |
| O01A040 | h. | Oficial segunda | 0.24 | 12.18 | 2.92 |
| P10VW010 | m. | Vierteaguas chapa galvan.0,33 m. (material) | 1 | 8.4 | 8.40 |
| P01UJ030 | m. | Sellado silicona neutra e=7 mm. | 2.25 | 1.76 | 3.96 |
| A01MA200 | m3 | MORTERO CEMENTO M-5 | 0.03 | 59.95 | 1.80 |
|  |  | Total |  |  | 20.04 |

| Medición | Uds. | Largo | Parcial |
|---|---|---|---|
| PATIOS |  |  |  |
| PLANTA BAJA |  |  |  |
|  | 4 | 19.6 | 78.40 |
|  | 4 | 7.1 | 28.40 |
| PLANTA PRIMERA |  |  |  |
|  | 4 | 19.6 | 78.40 |
|  | 4 | 7.1 | 28.40 |
| PLANTA SEGUNDA |  |  |  |
|  | 4 | 19.6 | 78.40 |
|  | 4 | 7.1 | 28.40 |
| Total |  |  | 320.4 |

**E10RRA060** m. TAPETA JUNTA DILATACION DM LACADO 7x1 cm. (25/03/2009)
219.4 m. × 2.79 (2.9 con costes indirectos) = 636.26
Tapeta en junta de dilatación de paramentos verticales realizada en DM acabado lacado en color blanco de 7x1 cm., lacado en fábrica, clavado en paramentos, medido en su longitud. Según condiciones del CTE, recogidas en el Pliego de Condiciones.

| Código | Ud | Descripción | Rendimiento | Precio | Importe |
|---|---|---|---|---|---|
| O01B160 | h. | Ayudante-Carpintero (mano de obra; 25/03/2009) | 0.091 | 11.38 | 1.04 |
| P08MR110 | m. | Tapeta DM acabado lacado 7x1cm (material) | 1.05 | 1.67 | 1.75 |
|  |  | Total |  |  | 2.79 |

| Medición | Uds. | Alto | Parcial |
|---|---|---|---|
| SOTANO | 4 | 2.85 | 11.40 |
| PLANTA BAJA | 20 | 3.25 | 65.00 |
| PLANTA PRIMERA | 20 | 3.25 | 65.00 |
| PLANTA SEGUNDA | 20 | 3.25 | 65.00 |
| CUBIERTA | 4 | 3.25 | 13.00 |
| Total |  |  | 219.4 |

**E09J040** m. SELL.JUNTAS FACHADAS C/POLIURET.
115.6 m. × 7.27 (7.56 con costes indirectos) = 873.94
Sellado de juntas de dilatación verticales de fachadas de 20 mm. de anchura con un fondo de 1 cm. sobre fondo de juntas y cordón realizado con sellante de poliuretano monocomponente, incluso medios auxiliares.

| Código | Ud | Descripción | Rendimiento | Precio | Importe |
|---|---|---|---|---|---|
| O01A030 | h. | Oficial primera | 0.05 | 12.32 | 0.62 |
| P01UJ070 | m. | Sellado poliuretano e=20 mm. (material) | 1.25 | 4.68 | 5.85 |
| P06SI080 | m. | Fondo de juntas para sellado (material) | 1 | 0.8 | 0.80 |
|  |  | Total |  |  | 7.27 |

| Medición | Uds. | Alto | Parcial |
|---|---|---|---|
| PLANTA BAJA | 8 | 3.7 | 29.60 |
| PLANTA PRIMERA | 8 | 3.7 | 29.60 |
| PLANTA SEGUNDA | 8 | 3.7 | 29.60 |
| CUBIERTA | 4 | 3.7 | 14.80 |
| petos | 8 | 1.5 | 12.00 |
| Total |  |  | 115.6 |

**E11ABC080** m2 ALIC.AZU.BLA.20x20 1ª C/PEGAMEN. S/CART.YES.
10 m2 × 12.25 (12.74 con costes indirectos) = 127.40
Alicatado con azulejo color 20x20 cm. 1ª, recibido con pegamento gris, aplicado con llana dentada, macizando toda la superficie, sobre soportes de cartón yeso o similares, p.p. de cortes, ingletes, piezas especiales, rejuntado con lechada de cemento blanco BL-V 22,5 y limpieza, medido deduciendo huecos superiores a 1 m2. Segun RC-08.

| Código | Ud | Descripción | Rendimiento | Precio | Importe |
|---|---|---|---|---|---|
| O01A030 | h. | Oficial primera | 0.1 | 12.32 | 1.23 |
| O01A070 | h. | Peón ordinario | 0.15 | 11.88 | 1.78 |
| P09AC080 | m2 | Azulejo blanco 20x20 cm. 1ª (material; 09/03/2012) | 1.05 | 5 | 5.25 |
| A01MS210 | m2 | MORTERO CEMENTO ADHESIVO-COLA 5-7 mm ESPESOR akg gazbeton | 1.06 | 3.63 | 3.85 |
| A01AL090 | m3 | LECHADA CEM. BLANCO BL-V 22,5 akg gazbeton | 0.001 | 143.92 | 0.14 |
|  |  | Total |  |  | 12.25 |

**E11ABP480** m2 ALIC. PORCEL. MOSAICO 10x10 cm.C/MALLA EN 30x30 cm.S/ CART.YES (14/11/2007)
25 m2 × 15.62 (16.24 con costes indirectos) = 406.00
Alicatado con azulejo de gres porcelánico mosaico en 10x10 cm. con malla en formato de 30x30 cm., recibido con pegamento gris específico para materiales porcelánicos, aplicado con llana dentada, macizando toda la superficie, sobre soporte de cartón yeso o similar, i/p.p. de cortes, ingletes, piezas especiales, i/rejuntado con mortero tapajuntas junta color y limpieza, medido en superficie realmente ejecutada. Según RC-08.

| Código | Ud | Descripción | Rendimiento | Precio | Importe |
|---|---|---|---|---|---|
| O01A030 | h. | Oficial primera | 0.1 | 12.32 | 1.23 |
| O01A070 | h. | Peón ordinario | 0.05 | 11.88 | 0.59 |
| P09AB290 | m2 | Azul. porcel. mosaico 10x10 cm. 30x30 cm. (material; 09/03/2012) | 1.06 | 8.25 | 8.75 |
| A01MS230 | m2 | MORTERO CEMENTO ADHESIVO-COLA 5-7 mm ESPESOR/ MAT. PORCELÁNICOS (material) | 1.06 | 4.59 | 4.87 |
| P01FJ060 | kg | Mortero rejuntado color junta flexible (material; 14/11/2007) | 0.2 | 0.89 | 0.18 |
|  |  | Total |  |  | 15.62 |

**E08FAK011** m2 F.TECHO CARTÓN YESO LISO 15mm
8 m2 × 12.09 (12.57 con costes indirectos) = 100.56
Falso techo de cartón yeso formado por una placa de yeso de 15 mm. de espesor, colocada sobre una estructura oculta de acero galvanizado, formada por perfiles T/C de 40 mm. cada 40 cm. y perfilería U de 34x31x34 mm., i/replanteo auxiliar, accesorios de fijación, nivelación y repaso de juntas con cinta y pasta, montaje y desmontaje de andamios, totalmente terminado, medido deduciendo huecos superiores a 2 m2.

| Código | Ud | Descripción | Rendimiento | Precio | Importe |
|---|---|---|---|---|---|
| O01A030 | h. | Oficial primera | 0.1 | 12.32 | 1.23 |
| O01A050 | h. | Ayudante | 0.1 | 12.12 | 1.21 |
| P04PY030 | m2 | Placa yeso terminac.normal 15 mm | 1.05 | 5.02 | 5.27 |
| P04PW040 | kg | Pasta para juntas placas de yeso | 0.47 | 0.93 | 0.44 |
| P04PW010 | m. | Cinta juntas placas cart-yeso | 1.89 | 0.08 | 0.15 |
| P04PW150 | m. | Perfil laminado U 34x31x34 mm | 0.7 | 0.8 | 0.56 |
| P04TW070 | m. | Perfil techo continuo T/C | 2.2 | 0.92 | 2.02 |
| P04PW090 | ud | Tornillo PM-25 mm. | 10 | 0.01 | 0.10 |
| P04PW100 | ud | Tornillo MM-9,5 mm. | 5 | 0.03 | 0.15 |
| P04TW080 | ud | Pieza empalme techo T-40 | 0.32 | 0.29 | 0.09 |
| P04TW090 | ud | Horquilla techo T-40 | 1.26 | 0.42 | 0.53 |
| P04PW030 | kg | Pasta de agarre para placa yeso | 0.53 | 0.64 | 0.34 |
|  |  | Total |  |  | 12.09 |

**E08FAE060** m2 F.TECHO ESCAY.DESMON. 60x60 P.V.
12 m2 × 10.07 (10.47 con costes indirectos) = 125.64
Falso techo desmontable de placas de escayola aligeradas con panel fisurado de 60x60 cm. suspendido de perfilería vista lacada en blanco, comprendiendo perfiles primarios, secundarios y angulares de remate fijados al techo, i/p.p. de accesorios de fijación, montaje y desmontaje de andamios, medido deduciendo huecos.

| Código | Ud | Descripción | Rendimiento | Precio | Importe |
|---|---|---|---|---|---|
| O01A030 | h. | Oficial primera | 0.1 | 12.32 | 1.23 |
| O01A050 | h. | Ayudante | 0.1 | 12.12 | 1.21 |
| P04TE040 | m2 | Placa escayola fisurada 60x60 cm (material; 09/03/2012) | 1.05 | 2.23 | 2.34 |
| P04TW050 | m. | Perfilería vista blanca | 4 | 1.16 | 4.64 |
| P04TW030 | m. | Perfil angular remates | 0.6 | 0.75 | 0.45 |
| P04TW040 | ud | Pieza cuelgue perfil TR | 1.05 | 0.19 | 0.20 |
|  |  | Total |  |  | 10.07 |

## C09 PAVIMENTOS (14/11/2007)
Importe: 285867.75

**E10CTB080** m2 SOL.BALD.TERRAZO 50x50 MICROGRA.+ RODAPIE -S1 y S3-
9036.78 m2 × 23.07 (23.99 con costes indirectos) = 216792.35
Solado de baldosa de terrazo grano pequeño 5/7 mm. de 50x50 cm. tipo Solana ó equivalente, color negro, con terminación pulida ó apomazada segun zonas, recibida con mortero de cemento CEM II/B-M 32,5 R y arena de miga 1/6 (Mortero tipo M-5), i/cama de arena de 2 cm. de espesor, juntas entre todas las piezas mediante crucetas de 1,5 mm, rejuntado con lechada de cemento blanco BL-V 22,5 y droga especial de la casa segun coloracion del terrazo y limpieza, juntas de dilatacion segun especificaciones de la casa mediante piezas especiales de la casa Schluter ó equivalentes para su cometido, asi como pp rodapié de aluminio anodizado 40X10X1,5 mm s/detalle, fijado mecanicamente a subestructura metalica. Ind. Resbaladicidad: Clase 1, medido en superficie realmente ejecutada. Según RC-08.Según condiciones del CTE, recogidas en el Pliego de Condiciones.

| Código | Ud | Descripción | Rendimiento | Precio | Importe |
|---|---|---|---|---|---|
| O01A030 | h. | Oficial primera | 0.18 | 12.32 | 2.22 |
| O01A050 | h. | Ayudante | 0.175 | 12.12 | 2.12 |
| O01A070 | h. | Peón ordinario | 0.15 | 11.88 | 1.78 |
| P08TB120 | m2 | Baldo.terr.50x50 micrograno (material; 23/03/2012) | 1.06 | 12.3 | 13.04 |
| A01MA240 | m3 | MORTERO CEMENTO M-5 C/ A.MIGA (material) | 0.025 | 63.99 | 1.60 |
| P01AA030 | m3 | Arena de río 0/5 mm. | 0.021 | 8.8 | 0.18 |
| A01AL090 | m3 | LECHADA CEM. BLANCO BL-V 22,5 akg gazbeton | 0.001 | 143.92 | 0.14 |
| P01CC160 | t. | Cemento blanco BL-V 22,5 sacos* (material) | 0.001 | 239.25 | 0.24 |
| P08GR1301 | m. | Rod.alum. anod. fij. mec. s/detalle (material; 03/06/2010) | 0.5 | 3.5 | 1.75 |
|  |  | Total |  |  | 23.07 |

| Medición | Uds. | Largo | Ancho | Parcial |
|---|---|---|---|---|
| CUARTO BASURAS |  |  |  |  |
|  | 1 | 7.8 | 4.25 | 33.15 |
| SOTANO |  |  |  |  |
|  | 1 | 830 |  | 830.00 |
| a deducir |  |  |  |  |
| lucernario | -1 | 58.37 |  | -58.37 |
| peldaños | -1 | 6.75 |  | -6.75 |
|  | -1 | 10.2 |  | -10.20 |
| PLANTA BAJA |  |  |  |  |
|  | 1 | 3350 |  | 3350.00 |
| a deducir |  |  |  |  |
| lucernarios | -3 | 64 |  | -192.00 |
| patios | -2 | 145 |  | -290.00 |
| peldaños | -2 | 10.2 |  | -20.40 |
|  | -1 | 6.75 |  | -6.75 |
| patinillos instalaciones | -1 | 7.9 |  | -7.90 |
| hueco ascensor | -1 | 3.6 |  | -3.60 |
| PLANTA PRIMERA |  |  |  |  |
|  | 1 | 3350 |  | 3350.00 |
| a deducir |  |  |  |  |
| lucernarios | -3 | 64 |  | -192.00 |
| patios | -2 | 145 |  | -290.00 |
| peldaños | -2 | 10.2 |  | -20.40 |
|  | -1 | 6.75 |  | -6.75 |
| patinillos instalaciones | -2 | 7.9 |  | -15.80 |
|  | -5 | 2.5 |  | -12.50 |
| hueco ascensor | -2 | 3.6 |  | -7.20 |
| PLANTA SEGUNDA |  |  |  |  |
|  | 1 | 3350 |  | 3350.00 |
| a deducir |  |  |  |  |
| lucernarios | -3 | 64 |  | -192.00 |
| patios | -2 | 145 |  | -290.00 |
| patinillos instalaciones | -2 | 7.9 |  | -15.80 |
|  | -10 | 2.5 |  | -25.00 |
| hueco ascensor | -2 | 3.6 |  | -7.20 |
| CUBIERTA |  |  |  |  |
| castillete | 2 | 67.15 |  | 134.30 |
| peldaños | -2 | 10.2 |  | -20.40 |
|  | -1 | 6.75 |  | -6.75 |
| patinillos instalaciones | -2 | 7.9 |  | -15.80 |
| hueco ascensor | -2 | 3.6 |  | -7.20 |
| A DEDUCIR |  |  |  |  |
| Gres aseos | -226.85 |  |  | -226.85 |
| Terrazo abujardado | -63.05 |  |  | -63.05 |
| Total |  |  |  | 9036.78 |

**E10CTB210** m2 SOL.BALD.ABUJARD.50x50
63.05 m2 × 23.19 (24.12 con costes indirectos) = 1520.77
Solado de terrazo con baldosa abujardada tipo Solana ó equivalente, color negro, antideslizante de 50x50x3,5 cm., recibida con mortero de cemento CEM II/B-M 32,5 R y arena de río 1/6 (Mortero tipo M-5), cama de arena de río de 2 cm. de espesor, i/rejuntado con lechada de cemento blanco BL-V 22,5, juntas entre todas las piezas mediante crucetas de 1,5 mm, rejuntado con lechada de cemento blanco BL-V 22,5 y droga especial de la casa segun coloracion del terrazo y limpieza, juntas de dilatacion segun especificaciones de la casa mediante piezas especiales de la casa Schluter o equivalente para su cometido, medido en superficie realmente ejecutada. Resbaladicidad: Clase 2. Según RC-08.Según condiciones del CTE, recogidas en el Pliego de Condiciones.

| Código | Ud | Descripción | Rendimiento | Precio | Importe |
|---|---|---|---|---|---|
| O01A030 | h. | Oficial primera | 0.22 | 12.32 | 2.71 |
| O01A050 | h. | Ayudante | 0.25 | 12.12 | 3.03 |
| O01A070 | h. | Peón ordinario | 0.18 | 11.88 | 2.14 |
| P08TE087 | m2 | Bal.abujardada 50x50x3,5 (material) | 1.06 | 12.5 | 13.25 |
| P01AA030 | m3 | Arena de río 0/5 mm. | 0.021 | 8.8 | 0.18 |
| A01AL090 | m3 | LECHADA CEM. BLANCO BL-V 22,5 akg gazbeton | 0.001 | 143.92 | 0.14 |
| P01CC160 | t. | Cemento blanco BL-V 22,5 sacos* | 0.001 | 239.25 | 0.24 |
| A01MA200 | m3 | MORTERO CEMENTO M-5 | 0.025 | 59.95 | 1.50 |
|  |  | Total |  |  | 23.19 |

| Medición | Uds. | Largo | Parcial |
|---|---|---|---|
| Escaleras centrales | 9 | 3 | 27.00 |
|  | 7 | 3 | 21.00 |
| Escalera lateral | 7 | 2.15 | 15.05 |
| Total |  |  | 63.05 |

**E10CTT010** m2 PULIDO Y ABRILLANTADO TERRAZO (17/04/2009)
9036.78 m2 × 4.07 (4.23 con costes indirectos) = 38225.58
Pulido y abrillantado de terrazo in situ, incluso retirada de lodos y limpieza.Según condiciones del CTE, recogidas en el Pliego de Condiciones.

| Código | Ud | Descripción | Rendimiento | Precio | Importe |
|---|---|---|---|---|---|
| O01A060 | h. | Peón especializado | 0.03 | 11.94 | 0.36 |
| P08TW010 | m2 | Pulido y abri. in situ terrazo (material; 24/01/2012) | 1.06 | 3.5 | 3.71 |
|  |  | Total |  |  | 4.07 |

| Medición | Uds. | Parcial |
|---|---|---|
| Terrazo | 9036.78 | 9036.78 |
| Total |  | 9036.78 |

**E10CTP040** m. PEL.TER.MICROCHINA C/ ZANQUÍN -S2-
357.28 m. × 37.58 (39.08 con costes indirectos) = 13962.50
Peldaño de terrazo microchina de una sola pieza huella y tabica, color negro, con ambas piezas de 3 cm, recibido con mortero de cemento CEM II/B-M 32,5 R y arena de miga 1/6, p.p. de zanquín segun planos de detalle e instrucciones de la D.F., i/rejuntado con lechada de cemento blanco BL-V 22,5 y limpieza, medido en su longitud. Resbaladicidad: Clase 2. Según condiciones del CTE, recogidas en el Pliego de Condiciones.

| Código | Ud | Descripción | Rendimiento | Precio | Importe |
|---|---|---|---|---|---|
| O01A030 | h. | Oficial primera | 0.63 | 12.32 | 7.76 |
| O01A070 | h. | Peón ordinario | 0.038 | 11.88 | 0.45 |
| P08TP020 | m. | Peldaño terrazo microchina h/t (material; 16/12/2011) | 1.06 | 15.87 | 16.82 |
| P08TZ020 | ud | Zanquín terrazo microchina m.cab (material) | 1 | 11.39 | 11.39 |
| A01MA240 | m3 | MORTERO CEMENTO M-5 C/ A.MIGA | 0.016 | 63.99 | 1.02 |
| A01AL090 | m3 | LECHADA CEM. BLANCO BL-V 22,5 akg gazbeton | 0.001 | 143.92 | 0.14 |
|  |  | Total |  |  | 37.58 |

| Medición | Uds. | Largo | Parcial |
|---|---|---|---|
| Escalera lateral | 88 | 1.06 | 93.28 |
| Escalera central | 96 | 1.5 | 144.00 |
|  | 72 | 1.5 | 108.00 |
| Sala instalaciones | 6 | 2 | 12.00 |
| Total |  |  | 357.28 |

**E11EGO090** m2 SOL.GRES COMPACTO PORCEL. EXAG. NEGRO ANTIDES. -S4- (14/11/2007)
226.85 m2 × 39.27 (40.84 con costes indirectos) = 9264.55
Solado de baldosa de gres compacto procelanico antideslizante color negro de gran resistencia formato exagonal, recibido con adhesivo flexible para materiales porcelánicos, rejuntado con tapajuntas flexible y limpieza, colocado sobre 4-5 cm de plaston de mortero de cemento perfectamente maestreado sobre cama de arena, asi como pp de piezas especiales de encuentros con paramentos vesticales en media caña de 3 cm de radio, medido en superficie realmente ejecutada. Resbaladicidad: Clase 2. Según RC-08 y condiciones del CTE, recogidas en el Pliego de Condiciones.

| Código | Ud | Descripción | Rendimiento | Precio | Importe |
|---|---|---|---|---|---|
| O01A030 | h. | Oficial primera | 0.35 | 12.32 | 4.31 |
| O01A050 | h. | Ayudante | 0.35 | 12.12 | 4.24 |
| O01A070 | h. | Peón ordinario | 0.25 | 11.88 | 2.97 |
| E10CCF050 | m2 | RECRECIDO 5 cm. MORTERO M-5 (material) | 1 | 7.54 | 7.54 |
| P08GO100 | m2 | Bald.gres porcelánico compacto antidesliz. negro exagonal (material; 09/09/2009) | 1.1 | 12.34 | 13.57 |
| A01MS230 | m2 | MORTERO CEMENTO ADHESIVO-COLA 5-7 mm ESPESOR/ MAT. PORCELÁNICOS | 1.06 | 4.59 | 4.87 |
| P01FJ060 | kg | Mortero rejuntado color junta flexible | 0.5 | 0.89 | 0.45 |
| A01MA200 | m3 | MORTERO CEMENTO M-5 | 0.022 | 59.95 | 1.32 |
|  |  | Total |  |  | 39.27 |

| Medición | Uds. | Largo | Parcial |
|---|---|---|---|
| SOTANO |  |  |  |
| aseos | 1 | 25.3 | 25.30 |
| PLANTA BAJA |  |  |  |
| aseos | 2 | 26 | 52.00 |
| Cafeteria (cocina-barra) | 1 | 45.55 | 45.55 |
| PLANTA PRIMERA |  |  |  |
| aseos | 2 | 26 | 52.00 |
| PLANTA SEGUNDA |  |  |  |
| aseos | 2 | 26 | 52.00 |
| Total |  |  | 226.85 |

**E10W020** m. PERFIL PARA JUNTA/ METAL
198 m. × 28.3 (29.43 con costes indirectos) = 5827.14
Perfil decorativo y técnico P, para junta de dilatación (para uniones al mismo nivel), en pavimentos, realizado en aliminio lacado o anodizado y EPDM de 26 mm de alto. Según condiciones del CTE, recogidas en el Pliego de Condiciones.

| Código | Ud | Descripción | Rendimiento | Precio | Importe |
|---|---|---|---|---|---|
| O01A030 | h. | Oficial primera | 0.35 | 12.32 | 4.31 |
| O01A050 | h. | Ayudante | 0.35 | 12.12 | 4.24 |
| P08WP090 | m. | Perfil Alum. y EPDM mismo nivel h=26 mm. (material; 08/01/2010) | 1.06 | 18.54 | 19.65 |
| A01MS230 | m2 | MORTERO CEMENTO ADHESIVO-COLA 5-7 mm ESPESOR/ MAT. PORCELÁNICOS | 0.022 | 4.59 | 0.10 |
|  |  | Total |  |  | 28.3 |

| Medición | Uds. | Largo | Parcial |
|---|---|---|---|
|  | 6 | 32 | 192.00 |
|  | 1 | 6 | 6.00 |
| Total |  |  | 198 |

**E10EGB020** m2 SOLADO GRES 20x20 cm.
18 m2 × 14.68 (15.27 con costes indirectos) = 274.86
Solado de baldosa de gres de 20x20 cm. recibido con mortero de cemento CEM II/B-M 32,5 R y arena de río 1/6 (mortero tipo M-5), i/cama de 2 cm. de arena de río, rejuntado con lechada de cemento blanco BL-V 22,5 y limpieza, medido en superficie realmente ejecutada. Según RC-08.Según condiciones del CTE, recogidas en el Pliego de Condiciones.

| Código | Ud | Descripción | Rendimiento | Precio | Importe |
|---|---|---|---|---|---|
| O01A030 | h. | Oficial primera | 0.1 | 12.32 | 1.23 |
| O01A070 | h. | Peón ordinario | 0.15 | 11.88 | 1.78 |
| P08GB030 | m2 | Baldosa gres 20x20 cm. (material; 09/03/2012) | 1.06 | 8.78 | 9.31 |
| A01MA200 | m3 | MORTERO CEMENTO M-5 | 0.03 | 59.95 | 1.80 |
| P01AA030 | m3 | Arena de río 0/5 mm. | 0.021 | 8.8 | 0.18 |
| A01AL090 | m3 | LECHADA CEM. BLANCO BL-V 22,5 akg gazbeton | 0.001 | 143.92 | 0.14 |
| P01CC160 | t. | Cemento blanco BL-V 22,5 sacos* | 0.001 | 239.25 | 0.24 |
|  |  | Total |  |  | 14.68 |

| Medición | Uds. | Largo | Ancho | Parcial |
|---|---|---|---|---|
|  | 1 | 15 | 1.2 | 18.00 |
| Total |  |  |  | 18 |

## C10 CARPINTERIA DE MADERA (30/10/2001)
Importe: 154260.31

**E12PPL06012** m2 PUERTA ABATIBLE 47mm. DURALUM DE MOBIGUEZ 2 HOJAS VIDRIERA (30/10/2001)
226.25 m2 × 174.31 (181.28 con costes indirectos) = 41014.60
Puerta de paso de dos hojas vidriera normalizada abatible de 47 mm de espesor total, tipo Duralum de MOBIGUEZ ó equivalente, con perfil de alumnio extrusionado y tablero chapado en alumnio en su color con marco extensible metálico galvanizado y lacado en color plata alumnio, junquillos para fijación de vidrio 3+3 mm, cerco directo telescopico de chapa metalica de 3 mm. de dimensiones segun tabiques con tapajuntas en formacion de cerco, y herrajes de colgar y de cierre a. inox. 4 pernios y escudete cuadrado de proteccion en manilla en acero inoxidable mate de 18X18 CM., con cerradura con amaestramiento general del edificio completo, manilla de la casa Ocariz ó equivalente. totalmente montada, medios auxiliares. Colocada según plano de detalles. (incluso recibido de albañilería). Según DB-HR.

| Código | Ud | Descripción | Rendimiento | Precio | Importe |
|---|---|---|---|---|---|
| O01B150 | h. | Oficial 1ª Carpintero (mano de obra; 25/03/2009) | 1.4 | 12.11 | 16.95 |
| O01B160 | h. | Ayudante-Carpintero | 1.4 | 11.38 | 15.93 |
| P11PD020 | m. | Cerco chapa metal. 2 mm. Mobiguez (material; 04/04/2003) | 3.54 | 9.74 | 34.48 |
| P11RB080 | ud | Pernio a. inox. plano 100x58 mm. (material; 30/10/2001) | 3 | 0.53 | 1.59 |
| P11WP080 | ud | Tornillo ensamble zinc/pavón (material) | 18 | 0.02 | 0.36 |
| P11RP061 | ud | Manilla acero inox c/cerrad. Ocariz (material; 14/10/2007) | 1 | 15 | 15.00 |
| P11CA02011221 | m2 | P.paso tipo DURALUM de MOBIGUEZ o equiv. vidriera (material; 16/12/2011) | 1 | 90 | 90.00 |
|  |  | Total |  |  | 174.31 |

| Medición | Uds. | Largo | Alto | Parcial |
|---|---|---|---|---|
| P0 | 11 | 2.5 | 2.5 | 68.75 |
| P1 | 4 | 2.25 | 2.5 | 22.50 |
| P2 | 9 | 2 | 2.5 | 45.00 |
| P3 | 24 | 1.5 | 2.5 | 90.00 |
| Total |  |  |  | 226.25 |

**E12PPL060121** m2 PUERTA ABATIBLE 47mm. DURALUM DE MOBIGUEZ 1 HOJA VIDRIERA (30/10/2001)
21.88 m2 × 167.27 (173.96 con costes indirectos) = 3806.24
Puerta de paso de una hoja vidriera normalizada abatible de 47 mm de espesor total, tipo Duralum de MOBIGUEZ ó equivalente, con perfil de alumnio extrusionado y tablero chapado en alumnio en su color con marco extensible metálico galvanizado y lacado en color plata alumnio, junquillos para fijación de vidrio 3+3 mm, cerco directo telescopico de chapa metalica de 3 mm. de dimensiones segun tabiques con tapajuntas en formacion de cerco, y herrajes de colgar y de cierre a. inox. 4 pernios y escudete cuadrado de proteccion en manilla en acero inoxidable mate de 18X18 CM., con cerradura con amaestramiento general del edificio completo, manilla de la casa Ocariz ó equivalente. totalmente montada, medios auxiliares. Colocada según plano de detalles. (incluso recibido de albañilería). Según DB-HR.

| Código | Ud | Descripción | Rendimiento | Precio | Importe |
|---|---|---|---|---|---|
| O01B150 | h. | Oficial 1ª Carpintero | 1.1 | 12.11 | 13.32 |
| O01B160 | h. | Ayudante-Carpintero | 1.1 | 11.38 | 12.52 |
| P11PD020 | m. | Cerco chapa metal. 2 mm. Mobiguez | 3.54 | 9.74 | 34.48 |
| P11RB080 | ud | Pernio a. inox. plano 100x58 mm. | 3 | 0.53 | 1.59 |
| P11WP080 | ud | Tornillo ensamble zinc/pavón | 18 | 0.02 | 0.36 |
| P11RP061 | ud | Manilla acero inox c/cerrad. Ocariz | 1 | 15 | 15.00 |
| P11CA02011221 | m2 | P.paso tipo DURALUM de MOBIGUEZ o equiv. vidriera | 1 | 90 | 90.00 |
|  |  | Total |  |  | 167.27 |

| Medición | Uds. | Largo | Alto | Parcial |
|---|---|---|---|---|
| P4 | 4 | 1.25 | 2.5 | 12.50 |
| P6 | 2 | 1.25 | 2.5 | 6.25 |
| P8 | 1 | 1.25 | 2.5 | 3.13 |
| Total |  |  |  | 21.88 |

**E13MPWW010** ud PUERTA CORREDERA 47mm. DURALUM DE MOBIGUEZ VIDRIERA (04/04/2003)
253.13 ud × 169.86 (176.65 con costes indirectos) = 44715.41
Puerta de paso de una hoja vidriera corredera normalizada abatible de 47 mm de espesor total, tipo Duralum de MOBIGUEZ ó equivalente, con doble perfil de alumnio extrusionado y tablero chapado en alumnio en su color con marco extensible metálico galvanizado y lacado en color plata alumnio, junquillos para fijación de vidrio 3+3 mm, cerco directo telescopico de chapa metalica de 3 mm. de dimensiones segun tabiques con tapajuntas en formacion de cerco, y herrajes de colgar y deslizamiento y escudete cuadrado de proteccion en manilla en acero inoxidable mate de 18X18 CM., con manetas de acero inoxidable, cerradura con amaestramiento general del edificio completo, manilla de la casa Ocariz ó equivalente. totalmente montada, medios auxiliares. Colocada según plano de detalles. (incluso recibido de albañilería). Según DB-HR.

| Código | Ud | Descripción | Rendimiento | Precio | Importe |
|---|---|---|---|---|---|
| O01B150 | h. | Oficial 1ª Carpintero | 1.1 | 12.11 | 13.32 |
| O01B160 | h. | Ayudante-Carpintero | 0.55 | 11.38 | 6.26 |
| P11WH130 | ud | Herrajes p.corred.lisa croamdo Mobiguez (material) | 1 | 8.78 | 8.78 |
| P11RW050 | m. | Carril p.corredera Mobiguez (material) | 1.7 | 1.19 | 2.02 |
| P11PD020 | m. | Cerco chapa metal. 2 mm. Mobiguez | 3.54 | 9.74 | 34.48 |
| P11RP061 | ud | Manilla acero inox c/cerrad. Ocariz | 1 | 15 | 15.00 |
| P11CA02011221 | m2 | P.paso tipo DURALUM de MOBIGUEZ o equiv. vidriera | 1 | 90 | 90.00 |
|  |  | Total |  |  | 169.86 |

| Medición | Uds. | Largo | Alto | Parcial |
|---|---|---|---|---|
| P5 | 79 | 1.25 | 2.5 | 246.88 |
| P7 | 2 | 1.25 | 2.5 | 6.25 |
| Total |  |  |  | 253.13 |

**E12PPL06011** m2 PUERTA CIEGA ABATIBLE 47mm. DURALUM DE MOBIGUEZ 2 HOJAS (30/10/2001)
8.25 m2 × 174.31 (181.28 con costes indirectos) = 1495.56
Puerta de paso de dos hojas ciega normalizada abatible de 47 mm de espesor total, tipo Duralum de MOBIGUEZ ó equivalente, con perfil de alumnio extrusionado y tablero chapado en alumnio en su color con marco extensible metálico galvanizado y lacado en color plata alumnio, cerco directo telescopico de chapa metalica de 3 mm. de dimensiones segun tabiques con tapajuntas en formacion de cerco, y herrajes de colgar y de cierre a. inox. 4 pernios y escudete cuadrado de proteccion en manilla en acero inoxidable mate de 18X18 CM., con cerradura con amaestramiento general del edificio completo, manilla de la casa Ocariz ó equivalente. totalmente montada, medios auxiliares. Colocada según plano de detalles. (incluso recibido de albañilería). Según DB-HR.

| Código | Ud | Descripción | Rendimiento | Precio | Importe |
|---|---|---|---|---|---|
| O01B150 | h. | Oficial 1ª Carpintero | 1.4 | 12.11 | 16.95 |
| O01B160 | h. | Ayudante-Carpintero | 1.4 | 11.38 | 15.93 |
| P11PD020 | m. | Cerco chapa metal. 2 mm. Mobiguez | 3.54 | 9.74 | 34.48 |
| P11RB080 | ud | Pernio a. inox. plano 100x58 mm. | 3 | 0.53 | 1.59 |
| P11WP080 | ud | Tornillo ensamble zinc/pavón | 18 | 0.02 | 0.36 |
| P11CA0201122 | m2 | P.paso tipo DURALUM de MOBIGUEZ o equiv. (material; 13/05/2007) | 1 | 90 | 90.00 |
| P11RP061 | ud | Manilla acero inox c/cerrad. Ocariz | 1 | 15 | 15.00 |
|  |  | Total |  |  | 174.31 |

| Medición | Uds. | Largo | Alto | Parcial |
|---|---|---|---|---|
| P13 | 1 | 3.3 | 2.5 | 8.25 |
| Total |  |  |  | 8.25 |

**E12PPL060111** m2 PUERTA CIEGA ABATIBLE 47mm. DURALUM DE MOBIGUEZ 1 HOJA (30/10/2001)
37 m2 × 171.48 (178.34 con costes indirectos) = 6598.58
Puerta de paso de una hoja ciega normalizada abatible de 47 mm de espesor total, tipo Duralum de MOBIGUEZ ó equivalente, con perfil de alumnio extrusionado y tablero chapado en alumnio en su color con marco extensible metálico galvanizado y lacado en color plata alumnio, cerco directo telescopico de chapa metalica de 3 mm. de dimensiones segun tabiques con tapajuntas en formacion de cerco, y herrajes de colgar y de cierre a. inox. 4 pernios y escudete cuadrado de proteccion en manilla en acero inoxidable mate de 18X18 CM., con cerradura con amaestramiento general del edificio completo, manilla de la casa Ocariz ó equivalente. totalmente montada, medios auxiliares. Colocada según plano de detalles. (incluso recibido de albañilería). Según DB-HR.

| Código | Ud | Descripción | Rendimiento | Precio | Importe |
|---|---|---|---|---|---|
| O01B150 | h. | Oficial 1ª Carpintero | 1.1 | 12.11 | 13.32 |
| O01B160 | h. | Ayudante-Carpintero | 1.47 | 11.38 | 16.73 |
| P11PD020 | m. | Cerco chapa metal. 2 mm. Mobiguez | 3.54 | 9.74 | 34.48 |
| P11RB080 | ud | Pernio a. inox. plano 100x58 mm. | 3 | 0.53 | 1.59 |
| P11WP080 | ud | Tornillo ensamble zinc/pavón | 18 | 0.02 | 0.36 |
| P11CA0201122 | m2 | P.paso tipo DURALUM de MOBIGUEZ o equiv. | 1 | 90 | 90.00 |
| P11RP061 | ud | Manilla acero inox c/cerrad. Ocariz | 1 | 15 | 15.00 |
|  |  | Total |  |  | 171.48 |

| Medición | Uds. | Largo | Alto | Parcial |
|---|---|---|---|---|
| P10 | 10 | 1 | 2.5 | 25.00 |
| P14 | 4 | 1.2 | 2.5 | 12.00 |
| Total |  |  |  | 37 |

**C12.015** m2 FIJO 47mm. DURALUM DE MOBIGUEZ (25/03/2009)
5.25 m2 × 64.62 (67.2 con costes indirectos) = 352.80
Mampara fija vidriera de 47 mm de espesor total tipo Duralum de MOBIGUEZ ó equivalente, con perfil de alumnio extrusionado, cerco directo telescopico de chapa metalica de 3 mm. de dimensiones segun tabiques con tapajuntas en formacion de cerco, totalmente montada, medios auxiliares. Colocada según plano de detalles. (incluso recibido de albañilería). Según DB-HR.

| Código | Ud | Descripción | Rendimiento | Precio | Importe |
|---|---|---|---|---|---|
| O01B150 | h. | Oficial 1ª Carpintero | 1.47 | 12.11 | 17.80 |
| O01B160 | h. | Ayudante-Carpintero | 1.47 | 11.38 | 16.73 |
| P11PD0201 | m. | Fijo cerco chapa metal. 2 mm. (material; 11/12/2011) | 3.54 | 8.5 | 30.09 |
|  |  | Total |  |  | 64.62 |

| Medición | Uds. | Largo | Alto | Parcial |
|---|---|---|---|---|
| P14 | 1 | 2.1 | 2.5 | 5.25 |
| Total |  |  |  | 5.25 |

**E12PPL06013** m2 P. CIEGA ABATIBLE 47mm. DURALUM DE MOBIGUEZ 2 HOJAS CHAPA GALV. (30/10/2001)
16 m2 × 179.31 (186.48 con costes indirectos) = 2983.68
Puerta de paso de dos hojas ciega normalizada abatible de 47 mm de espesor total, tipo Duralum de MOBIGUEZ ó equivalente, con perfil de alumnio extrusionado y tablero chapado con chapa galvanizada en caliente perforada al 30% de Arcelor Mittal modelo Nergalf 10.12.1000B de 1,2 mm con marco extensible metálico galvanizado y lacado en color plata alumnio, cerco directo telescopico de chapa metalica de 3 mm. de dimensiones segun tabiques con tapajuntas en formacion de cerco, y herrajes de colgar y de cierre a. inox. 4 pernios y escudete cuadrado de proteccion en manilla en acero inoxidable mate de 18X18 CM., con cerradura con amaestramiento general del edificio completo, manilla de la casa Ocariz ó equivalente. totalmente montada, medios auxiliares. Colocada según plano de detalles. (incluso recibido de albañilería). Según DB-HR.

| Código | Ud | Descripción | Rendimiento | Precio | Importe |
|---|---|---|---|---|---|
| O01B150 | h. | Oficial 1ª Carpintero | 1.4 | 12.11 | 16.95 |
| O01B160 | h. | Ayudante-Carpintero | 1.4 | 11.38 | 15.93 |
| P11PD020 | m. | Cerco chapa metal. 2 mm. Mobiguez | 3.54 | 9.74 | 34.48 |
| P11RB080 | ud | Pernio a. inox. plano 100x58 mm. | 3 | 0.53 | 1.59 |
| P11WP080 | ud | Tornillo ensamble zinc/pavón | 18 | 0.02 | 0.36 |
| P11CA0201123 | m2 | P.paso tipo DURALUM de MOBIGUEZ o equiv. chapa acer mittal (material; 16/12/2011) | 1 | 95 | 95.00 |
| P11RP061 | ud | Manilla acero inox c/cerrad. Ocariz | 1 | 15 | 15.00 |
|  |  | Total |  |  | 179.31 |

| Medición | Uds. | Largo | Alto | Parcial |
|---|---|---|---|---|
| P16 | 4 | 2 | 2 | 16.00 |
| Total |  |  |  | 16 |

**E12PPL060131** m2 P. CIEGA ABATIBLE 47mm. DURALUM DE MOBIGUEZ 1 HOJA CHAPA GALV. (30/10/2001)
8 m2 × 180.96 (188.2 con costes indirectos) = 1505.60
Puerta de paso de una hoja ciega normalizada abatible de 47 mm de espesor total, tipo Duralum de MOBIGUEZ ó equivalente, con perfil de alumnio extrusionado y tablero chapado con chapa galvanizada en caliente perforada al 30% de Arcelor Mittal modelo Nergalf 10.12.1000B de 1,2 mm con marco extensible metálico galvanizado y lacado en color plata alumnio, cerco directo telescopico de chapa metalica de 3 mm. de dimensiones segun tabiques con tapajuntas en formacion de cerco, y herrajes de colgar y de cierre a. inox. 4 pernios y escudete cuadrado de proteccion en manilla en acero inoxidable mate de 18X18 CM., con cerradura con amaestramiento general del edificio completo, manilla de la casa Ocariz ó equivalente. totalmente montada, medios auxiliares. Colocada según plano de detalles. (incluso recibido de albañilería). Según DB-HR.

| Código | Ud | Descripción | Rendimiento | Precio | Importe |
|---|---|---|---|---|---|
| O01B150 | h. | Oficial 1ª Carpintero | 1.47 | 12.11 | 17.80 |
| O01B160 | h. | Ayudante-Carpintero | 1.47 | 11.38 | 16.73 |
| P11PD020 | m. | Cerco chapa metal. 2 mm. Mobiguez | 3.54 | 9.74 | 34.48 |
| P11RB080 | ud | Pernio a. inox. plano 100x58 mm. | 3 | 0.53 | 1.59 |
| P11WP080 | ud | Tornillo ensamble zinc/pavón | 18 | 0.02 | 0.36 |
| P11CA0201123 | m2 | P.paso tipo DURALUM de MOBIGUEZ o equiv. chapa acer mittal | 1 | 95 | 95.00 |
| P11RP061 | ud | Manilla acero inox c/cerrad. Ocariz | 1 | 15 | 15.00 |
|  |  | Total |  |  | 180.96 |

| Medición | Uds. | Largo | Alto | Parcial |
|---|---|---|---|---|
| P15 | 4 | 1 | 2 | 8.00 |
| Total |  |  |  | 8 |

**E06DF010** m2 MAMPARA PANEL FENÓLICO "MODELO K" DE KINGLAND (17/04/2009)
232.4 m2 × 106.84 (111.11 con costes indirectos) = 25821.96
División para la compartimentación de baños o vestuarios realizadas con tableros de fibras fenólicas; modelo K de Kingland ó equivalente en puerta y paredes de 10 mm. de espesor, color negro, al igual que los herrajes y accesorios que son de nylon reforzados con acero. Las patas de acero inoxidable, la barra estabilizadora y perfiles de aluminio, herrajes de cierre y seguridad de acero inoxidable. Instalada.

| Código | Ud | Descripción | Rendimiento | Precio | Importe |
|---|---|---|---|---|---|
| O01A070 | h. | Peón ordinario | 0.2 | 11.88 | 2.38 |
| O01A060 | h. | Peón especializado | 0.2 | 11.94 | 2.39 |
| P04Z010 | m2 | Panel fenól. divisiones e=10 mm. KINGLAN "K" (material; 09/03/2012) | 1.06 | 95.3 | 101.02 |
| P01DW020 | ud | Pequeño material | 15 | 0.07 | 1.05 |
|  |  | Total |  |  | 106.84 |

| Medición | Uds. | Largo | Alto | Parcial |
|---|---|---|---|---|
| M1 | 7 | 2.3 | 2 | 32.20 |
| M2 | 7 | 2.3 | 2 | 32.20 |
| M3 | 56 | 1.5 | 2 | 168.00 |
| Total |  |  |  | 232.4 |

**E06DF011** m2 FORRO PANEL FENÓLICO "MODELO K" DE KINGLAND (17/04/2009)
64.4 m2 × 97.76 (101.67 con costes indirectos) = 6547.55
Forro perimetral en la compartimentación de baños o vestuarios realizadas con tableros de fibras fenólicas; modelo K de Kingland ó equivalente en puerta y paredes de 10 mm. de espesor, color negro, al igual que los herrajes y accesorios que son de nylon reforzados con acero, realizado desede el suelo. La barra estabilizadora y perfiles de aluminio. Instalada.

| Código | Ud | Descripción | Rendimiento | Precio | Importe |
|---|---|---|---|---|---|
| O01A070 | h. | Peón ordinario | 0.5 | 11.88 | 5.94 |
| O01A060 | h. | Peón especializado | 0.5 | 11.94 | 5.97 |
| P04Z011 | m2 | Forro panel fenól. divisiones e=10 mm. KINGLAN "K" (material; 11/12/2011) | 1.06 | 80 | 84.80 |
| P01DW020 | ud | Pequeño material | 15 | 0.07 | 1.05 |
|  |  | Total |  |  | 97.76 |

| Medición | Uds. | Largo | Alto | Parcial |
|---|---|---|---|---|
| M4 | 14 | 2.3 | 2 | 64.40 |
| Total |  |  |  | 64.4 |

**E13MSPE020** m2 CORTINA VENECIANA 16mm "FROUTFIX" (25/03/2009)
538.65 m2 × 34.66 (36.05 con costes indirectos) = 19418.33
Cortina veneciana de 16mm "Froutfix" de GRADULUX o equivalente, de lamas metálicas anodizadas, idem color que carpintería, y equipada con todos sus accesorios (eje, poleas, cinta y recogedor), totalmente montada y con p.p. de medios auxiliares.

| Código | Ud | Descripción | Rendimiento | Precio | Importe |
|---|---|---|---|---|---|
| O01B150 | h. | Oficial 1ª Carpintero | 0.5 | 12.11 | 6.06 |
| P11DP020 | m2 | Cortina "Froutfix" de GRADULUX 16mm metálica (material; 09/03/2012) | 1 | 28.6 | 28.60 |
|  |  | Total |  |  | 34.66 |

| Medición | Uds. | Largo | Alto | Parcial |
|---|---|---|---|---|
| PLANTA BAJA |  |  |  |  |
|  | 2 | 29.9 | 3.15 | 188.37 |
|  | 1 | 7.4 | 3.15 | 23.31 |
|  | 2 | 2.4 | 3.15 | 15.12 |
|  | 1 | 20 | 3.15 | 63.00 |
|  | 2 | 5 | 3.15 | 31.50 |
|  | 1 | 20 | 3.15 | 63.00 |
|  | 1 | 25 | 3.15 | 78.75 |
|  | 4 | 6 | 3.15 | 75.60 |
| Total |  |  |  | 538.65 |

## C11 CARPINTERIA METALICA (30/10/2001)
Importe: 191449.73

**E13AAA440** m2 VENT.AL.NA.TEXTURIZ. SU COLOR OSCILOB.R.P.T. M.B. COR 60 CC-16 (25/03/2009)
88.35 m2 × 203.99 (212.15 con costes indirectos) = 18743.45
Carpintería de aluminio anodizado en color natural de 15 micras con sello “Qualicoat” o EWA/EURAS, en ventanas oscilobatiente con rotura de puente térmico COR 60 CC-16 o equivalente, espesor 1,5/1,7 mm segun ventanas o puertas, sistema de estanqueidad agua clase E1200, permeabilidad al aire clase 4 y resistenacia al viento clase C5, hojas rectas y junquillos rectos, con aireadores integrados en la carpinteria sin cajon de persiana, compuesta por precerco con RPT, forrado de hueco mediante cajon de aluminio de idem. caracteristicas de 1 mm de espesor, tapajuntas de aluminio anodizado de dimensiones según planos y herrajes de colgar y de seguridad, totalmente instalada sobre precerco de aluminio, sellado de juntas y limpieza, incluso maneta cremona de cortizo, con p.p. de medios auxiliares.

| Código | Ud | Descripción | Rendimiento | Precio | Importe |
|---|---|---|---|---|---|
| O01B041 | h. | Oficial 1ª Cerrajero | 0.1 | 13.92 | 1.39 |
| O01B042 | h. | Ayudante-Cerrajero | 0.1 | 13.31 | 1.33 |
| P12PW010 | m. | Premarco aluminio RPT (material; 23/03/2012) | 4 | 2.55 | 10.20 |
| P12AT100 | m2 | Vent. pract. rot.pte.térm.COR 60 CC-16+cajon forrado hueco AL (material) | 1 | 191.07 | 191.07 |
|  |  | Total |  |  | 203.99 |

| Medición | Uds. | Largo | Alto | Parcial |
|---|---|---|---|---|
| V1 | 62 | 0.95 | 1.5 | 88.35 |
| Total |  |  |  | 88.35 |

**E13AAA460** m2 VENT.AL.NA.TEXTURIZ. SU COLOR CORRE.R.P.T. M.B. COR 4200 (25/03/2009)
711.8 m2 × 171.17 (178.02 con costes indirectos) = 126714.64
Carpintería de aluminio anodizado en color natural de 15 micras con sello “Qualicoat” o EWA/EURAS, en ventanas correderas con rotura de puente térmico COR 4200 de marco de 80 mm. y hoja de 37 mm o equivalente, compuesta por espesor 1,5 mm, sistema de estanqueidad agua clase 7A, permeabilidad al aire clase 3 y resistenacia al viento clase C5, hojas rectas y junquillos rectos, con aireadores integrados en la carpinteria sin cajon de persiana, compuesta por precerco con RPT y forrado de hueco mediante cajon de aluminio de idem. caracteristicas de 1 mm de espesor, tapajuntas de aluminio anodizado de dimensiones según planos y herrajes de colgar y de seguridad, totalmente instalada sobre precerco de aluminio con RPT, sellado de juntas y limpieza, incluso maneta de cortizo, con p.p. de medios auxiliares.

| Código | Ud | Descripción | Rendimiento | Precio | Importe |
|---|---|---|---|---|---|
| O01B041 | h. | Oficial 1ª Cerrajero | 0.1 | 13.92 | 1.39 |
| O01B042 | h. | Ayudante-Cerrajero | 0.1 | 13.31 | 1.33 |
| P12PW010 | m. | Premarco aluminio RPT | 4 | 2.55 | 10.20 |
| P12AR120 | m2 | Vent. corr. r.p.t. monobloc COR 4200 de 80 mm+cajon forrado huec (material; 23/03/2012) | 1 | 158.25 | 158.25 |
|  |  | Total |  |  | 171.17 |

| Medición | Uds. | Largo | Alto | Parcial |
|---|---|---|---|---|
| V0 | 206 | 2.2 | 1.5 | 679.80 |
| V2 | 24 | 2 | 0.5 | 24.00 |
| V3 | 8 | 1 | 1 | 8.00 |
| Total |  |  |  | 711.8 |

**C11.0020** m2 PUERTA CIEGA ABATIBLE 47mm CHAPA GALV. 2 HOJAS (30/10/2001)
5 m2 × 161.13 (167.58 con costes indirectos) = 837.90
Puerta de dos hojas abatibles de espesor 47mm. con perfil de aluminio extrusionado y con chapa galvanizada en caliente perforada al 30% de Arcelor Mittal modelo Nergalf 10.12.1000b de e=1,2mm. o equivalente, con marco extensible metálico galvanizado y lacado en color plata alumnio, cerco directo telescopico de chapa metalica de 3 mm. de dimensiones segun tabiques con tapajuntas en formacion de cerco, y herrajes de colgar y de cierre a. inox. 4 pernios y escudete cuadrado de proteccion en manilla en acero inoxidable mate de 18X18 CM., con cerradura con amaestramiento general del edificio completo, manilla de la casa Ocariz ó equivalente. totalmente montada, medios auxiliares. Colocada según plano de detalles. (incluso recibido de albañilería). Según DB-HR.

| Código | Ud | Descripción | Rendimiento | Precio | Importe |
|---|---|---|---|---|---|
| O01B150 | h. | Oficial 1ª Carpintero | 1.47 | 12.11 | 17.80 |
| O01B160 | h. | Ayudante-Carpintero | 1.47 | 11.38 | 16.73 |
| P11PD021 | m. | Cerco chapa metal. 2 mm. (material; 24/02/2012) | 3.54 | 8.02 | 28.39 |
| P11RB080 | ud | Pernio a. inox. plano 100x58 mm. | 3 | 0.53 | 1.59 |
| P11WP080 | ud | Tornillo ensamble zinc/pavón | 18 | 0.02 | 0.36 |
| P11CA0201124 | ud | P.paso chapa galv. 2hojas (material; 24/02/2012) | 1 | 81.26 | 81.26 |
| P11RP061 | ud | Manilla acero inox c/cerrad. Ocariz | 1 | 15 | 15.00 |
|  |  | Total |  |  | 161.13 |

| Medición | Uds. | Largo | Alto | Parcial |
|---|---|---|---|---|
| P18 | 1 | 2 | 2.5 | 5.00 |
| Total |  |  |  | 5 |

**C12.004** m AIREADORES (25/03/2009)
195.3 m × 58.65 (61 con costes indirectos) = 11913.30
Aireador de cierre deslizante con RPT con cierre de dos lamas deslizantes que distan 6 mm entre si en posicion de cerrado, creando una camara de aire con aislamiento termico, modelo REMSON AT-THL-100-V o equivalente para colocacion vertical con un caudal de 53,10 m3/h/m, sistema manual de cierre-apertura, asi como pp de precerco RPT de fijaccion en idem. material, toatlmente montado y sellado.

| Código | Ud | Descripción | Rendimiento | Precio | Importe |
|---|---|---|---|---|---|
| O01B041 | h. | Oficial 1ª Cerrajero | 0.15 | 13.92 | 2.09 |
| O01B042 | h. | Ayudante-Cerrajero | 0.1 | 13.31 | 1.33 |
| P12PW010 | m. | Premarco aluminio RPT | 2.05 | 2.55 | 5.23 |
| CONTEN01 | ml | Aireador AT-THL-100-v de Remson ó eqivalente (material; 11/12/2011) | 1 | 50 | 50.00 |
|  |  | Total |  |  | 58.65 |

| Medición | Uds. | Largo | Parcial |
|---|---|---|---|
| PLANTA BAJA |  |  |  |
| A | 28 | 3.15 | 88.20 |
| PLANTA PRIMERA |  |  |  |
| A | 17 | 3.15 | 53.55 |
| PLANTA SEGUNDA |  |  |  |
| A | 17 | 3.15 | 53.55 |
| Total |  |  | 195.3 |

**E12PFLC060** ud PUERTA CORTAF. EI2-60 1H. 100x250 cm (25/03/2009)
41 ud × 210.81 (219.24 con costes indirectos) = 8988.84
Puerta metálica cortafuegos de una hoja pivotante de 1,00x2,50 m., homologada EI2-60-C5, construida con dos chapas de acero electrocincado de 0,80 mm. de espesor y cámara intermedia de material aislante ignífugo, sobre cerco abierto de chapa de acero galvanizado de 1,20 mm. de espesor, con siete patillas para fijación a obra, cerradura embutida y cremona de cierre automático, elaborada en taller, ajuste y fijación en obra, incluso acabado en pintura epoxi polimerizada al horno (incluso recibido de albañilería). Según DB-SI.

| Código | Ud | Descripción | Rendimiento | Precio | Importe |
|---|---|---|---|---|---|
| O01B041 | h. | Oficial 1ª Cerrajero | 0.25 | 13.92 | 3.48 |
| O01B042 | h. | Ayudante-Cerrajero | 0.25 | 13.31 | 3.33 |
| P23FM170 | ud | P. cortaf. EI2-60-C5 1H. 100x250 cm (material; 16/12/2011) | 1 | 204 | 204.00 |
|  |  | Total |  |  | 210.81 |

| Medición | Uds. | Parcial |
|---|---|---|
| P10 | 5 | 5.00 |
| P15 | 36 | 36.00 |
| Total |  | 41 |

**E12PFLC080** ud PUERTA CORTAF. EI2-60 1H. 130x250 cm (25/03/2009)
3 ud × 223.62 (232.56 con costes indirectos) = 697.68
Puerta metálica cortafuegos de una hoja pivotante de 1,30x2,50 m., homologada EI2-60-C5, construida con dos chapas de acero electrocincado de 0,80 mm. de espesor y cámara intermedia de material aislante ignífugo, sobre cerco abierto de chapa de acero galvanizado de 1,20 mm. de espesor, con siete patillas para fijación a obra, cerradura embutida y cremona de cierre automático, elaborada en taller, ajuste y fijación en obra, incluso acabado en pintura epoxi polimerizada al horno (incluso recibido de albañilería). Según DB-SI.

| Código | Ud | Descripción | Rendimiento | Precio | Importe |
|---|---|---|---|---|---|
| O01B041 | h. | Oficial 1ª Cerrajero | 0.5 | 13.92 | 6.96 |
| O01B042 | h. | Ayudante-Cerrajero | 0.5 | 13.31 | 6.66 |
| P23FM190 | ud | P. cortaf. EI2-60-C5 1H. 130x250 cm (material; 16/12/2011) | 1 | 210 | 210.00 |
|  |  | Total |  |  | 223.62 |

| Medición | Uds. | Parcial |
|---|---|---|
| P11 | 3 | 3.00 |
| Total |  | 3 |

**E12PFLC150** ud PUERTA CORTAF. 2H EI2-60 200x250 cm (25/03/2009)
47 ud × 433.62 (450.96 con costes indirectos) = 21195.12
Puerta metálica cortafuegos de dos hojas pivotantes de 2,00x2,50 m., homologada EI2-60-C5, construida con dos chapas de acero electrocincado de 0,80 mm. de espesor y cámara intermedia de material aislante ignífugo, sobre cerco abierto de chapa de acero galvanizado de 1,20 mm. de espesor, con siete patillas para fijación a obra, cerradura embutida y cremona de cierre automático, selector de cierre, elaborada en taller, ajuste y fijación en obra, incluso acabado en pintura epoxi polimerizada al horno (incluso recibido de albañilería). Según DB-SI.

| Código | Ud | Descripción | Rendimiento | Precio | Importe |
|---|---|---|---|---|---|
| O01B041 | h. | Oficial 1ª Cerrajero | 0.5 | 13.92 | 6.96 |
| O01B042 | h. | Ayudante-Cerrajero | 0.5 | 13.31 | 6.66 |
| P23FM260 | ud | P. cortaf. EI2-60-C5 2H. 200x250 cm (material; 23/03/2012) | 1 | 420 | 420.00 |
|  |  | Total |  |  | 433.62 |

| Medición | Uds. | Parcial |
|---|---|---|
| P9 | 45 | 45.00 |
| P17 | 1 | 1.00 |
| P18 | 1 | 1.00 |
| Total |  | 47 |

**E12PFLC160** ud PUERTA CORTAF. 2H EI2-60 230x250 cm (25/03/2009)
5 ud × 453.62 (471.76 con costes indirectos) = 2358.80
Puerta metálica cortafuegos de dos hojas pivotantes de 2,30x2,50 m., homologada EI2-60-C5, construida con dos chapas de acero electrocincado de 0,80 mm. de espesor y cámara intermedia de material aislante ignífugo, sobre cerco abierto de chapa de acero galvanizado de 1,20 mm. de espesor, con siete patillas para fijación a obra, cerradura embutida y cremona de cierre automático, selector de cierre, elaborada en taller, ajuste y fijación en obra, incluso acabado en pintura epoxi polimerizada al horno (incluso recibido de albañilería). Según DB-SI.

| Código | Ud | Descripción | Rendimiento | Precio | Importe |
|---|---|---|---|---|---|
| O01B041 | h. | Oficial 1ª Cerrajero | 0.5 | 13.92 | 6.96 |
| O01B042 | h. | Ayudante-Cerrajero | 0.5 | 13.31 | 6.66 |
| P23FM270 | ud | P.cortaf. EI2-60-C5 2H 230x210 cm (material; 23/03/2012) | 1 | 440 | 440.00 |
|  |  | Total |  |  | 453.62 |

| Medición | Uds. | Parcial |
|---|---|---|
| P12 | 5 | 5.00 |
| Total |  | 5 |

## C12 CERRAJERIA (25/03/2009)
Importe: 29083.34

**E13JDBA140** m. BARANDILLA ESCALERA CHAPON CONTINUO 10 mm AC. GALV. (25/03/2009)
39.84 m. × 89.78 (93.37 con costes indirectos) = 3719.86
Barandilla escaleras de chapon continuo de 10 mm de acero galvanizado, realizado todo ello segun detalles y memoria de carpinteria, prolongación para anclaje, soldado a bastidor, elaborada en taller y montaje en obra (incluso recibido de albañilería).

| Código | Ud | Descripción | Rendimiento | Precio | Importe |
|---|---|---|---|---|---|
| O01B041 | h. | Oficial 1ª Cerrajero | 0.2 | 13.92 | 2.78 |
| O01B042 | h. | Ayudante-Cerrajero | 0.15 | 13.31 | 2.00 |
| P13BT160 | m. | Barandilla chapon continuo galvanizado (material; 09/03/2012) | 1 | 85 | 85.00 |
|  |  | Total |  |  | 89.78 |

| Medición | Uds. | Largo | Alto | Parcial |
|---|---|---|---|---|
| B1 | 6 | 3.95 | 1.6 | 37.92 |
|  | 1 | 1.2 | 1.6 | 1.92 |
| Total |  |  |  | 39.84 |

**E13JDBA020** m2 BARANDILLA ESCALERA PLETINAS 50.8 mm AC. GALV. (25/03/2009)
93.99 m2 × 64.19 (66.76 con costes indirectos) = 6274.77
Barandilla escaleras de pletinas 50.8 mm en acero galvanizado, realizado todo ello segun detalles y memoria de carpinteria, prolongación para anclaje, soldado a bastidor, elaborada en taller y montaje en obra (incluso recibido de albañilería).

| Código | Ud | Descripción | Rendimiento | Precio | Importe |
|---|---|---|---|---|---|
| O01B041 | h. | Oficial 1ª Cerrajero | 0.2 | 13.92 | 2.78 |
| O01B042 | h. | Ayudante-Cerrajero | 0.2 | 13.31 | 2.66 |
| P13BT020 | m2 | Barandilla escalera pletinas 50.8 mm ac. galv. (material) | 1 | 58.75 | 58.75 |
|  |  | Total |  |  | 64.19 |

| Medición | Uds. | Largo | Alto | Parcial |
|---|---|---|---|---|
| B2 | 16 | 4.3 | 1.3 | 89.44 |
|  | 2 | 1.75 | 1.3 | 4.55 |
| Total |  |  |  | 93.99 |

**E13JDBA100** m. BARANDILLA PLETINAS 50.8 mm AC. GALV. (25/03/2009)
173.4 m. × 60.44 (62.86 con costes indirectos) = 10899.92
Barandilla de pletinas 50.8 mm en acero galvanizado, realizado todo ello segun detalles y memoria de carpinteria, prolongación para anclaje, soldado a bastidor, elaborada en taller y montaje en obra (incluso recibido de albañilería).

| Código | Ud | Descripción | Rendimiento | Precio | Importe |
|---|---|---|---|---|---|
| O01B041 | h. | Oficial 1ª Cerrajero | 0.2 | 13.92 | 2.78 |
| O01B042 | h. | Ayudante-Cerrajero | 0.2 | 13.31 | 2.66 |
| P13BT100 | m. | Barandil. pletinas 50.8 mm. ac. galv (material; 11/12/2011) | 1 | 55 | 55.00 |
|  |  | Total |  |  | 60.44 |

| Medición | Uds. | Largo | Alto | Parcial |
|---|---|---|---|---|
| B3 |  |  |  |  |
| PLANTA BAJA |  |  |  |  |
| terraza | 1 | 5.9 | 1.2 | 7.08 |
| lucernario | 3 | 4.5 | 1.2 | 16.20 |
|  | 1 | 2.2 | 1.2 | 2.64 |
|  | 1 | 3.5 | 1.2 | 4.20 |
| PLANTA PRIMERA |  |  |  |  |
| terraza | 1 | 2.1 | 1.2 | 2.52 |
| lucernario | 9 | 4.5 | 1.2 | 48.60 |
|  | 3 | 2.2 | 1.2 | 7.92 |
|  | 3 | 3.5 | 1.2 | 12.60 |
| PLANTA SEGUNDA |  |  |  |  |
| terraza | 1 | 2.1 | 1.2 | 2.52 |
| lucernario | 9 | 4.5 | 1.2 | 48.60 |
|  | 3 | 2.2 | 1.2 | 7.92 |
|  | 3 | 3.5 | 1.2 | 12.60 |
| Total |  |  |  | 173.4 |

**E13JDBA101** m. BARANDILLA PLETINAS 50.8 mm AC. GALV. + VIERTEAG. CHAPA 2mm (25/03/2009)
16.56 m. × 88.89 (92.45 con costes indirectos) = 1530.97
Barandilla de pletinas 50.8 mm en acero galvanizado con pp de vierteaguas de chapa de acero galvanizado de 2 mm de espesor, realizado todo ello segun detalles y memoria de carpinteria, prolongación para anclaje, soldado a bastidor, elaborada en taller y montaje en obra (incluso recibido de albañilería).

| Código | Ud | Descripción | Rendimiento | Precio | Importe |
|---|---|---|---|---|---|
| O01B041 | h. | Oficial 1ª Cerrajero | 0.4 | 13.92 | 5.57 |
| O01B042 | h. | Ayudante-Cerrajero | 0.4 | 13.31 | 5.32 |
| P13BT100 | m. | Barandil. pletinas 50.8 mm. ac. galv | 1 | 55 | 55.00 |
| P13BT101 | m. | Vierteaguas de 2 mm de ac. galv (material; 11/12/2011) | 1 | 23 | 23.00 |
|  |  | Total |  |  | 88.89 |

| Medición | Uds. | Largo | Alto | Parcial |
|---|---|---|---|---|
| B4 |  |  |  |  |
|  | 2 | 2.6 | 1.1 | 5.72 |
|  | 1 | 2.7 | 1.1 | 2.97 |
|  | 1 | 2.45 | 1.1 | 2.70 |
|  | 1 | 2.4 | 1.1 | 2.64 |
|  | 1 | 2.3 | 1.1 | 2.53 |
| Total |  |  |  | 16.56 |

**E13JDBP020** m. PASAMANOS PLETINA 50X8 mm (25/03/2009)
157.3 m. × 23.57 (24.51 con costes indirectos) = 3855.42
Pasamanos metálico formado por pletina 50x8 mm galvanizado en caliente, incluso p.p. de patillas de sujeción a base de pletinas lisas macizas de idem. caracteristicas, realizado segun planso de detalle e instrucciones de la df, separados cada 50 cm., i/montaje en obra (incluso recibido de albañilería).

| Código | Ud | Descripción | Rendimiento | Precio | Importe |
|---|---|---|---|---|---|
| O01B041 | h. | Oficial 1ª Cerrajero | 0.195 | 13.92 | 2.71 |
| O01B042 | h. | Ayudante-Cerrajero | 0.195 | 13.31 | 2.60 |
| P13BP020 | m. | Pasamanos pletina 50x8 mm ac. galv (material) | 1 | 18.26 | 18.26 |
|  |  | Total |  |  | 23.57 |

| Medición | Uds. | Largo | Parcial |
|---|---|---|---|
| B1 | 6 | 3.95 | 23.70 |
|  | 1 | 1.2 | 1.20 |
|  | 3 | 2.3 | 6.90 |
|  | 6 | 1.4 | 8.40 |
| B2 | 16 | 4.3 | 68.80 |
|  | 2 | 1.75 | 3.50 |
|  | 16 | 1.2 | 19.20 |
|  | 8 | 3.2 | 25.60 |
| Total |  |  | 157.3 |

**E13JDCE040** m2 TX TRAMEX EN PATINILLOS -ENTR.REJI.30x30/30x3/10x2 GALV.- (25/03/2009)
27.72 m2 × 61.9 (64.38 con costes indirectos) = 1784.61
Tramex en patinillos formado por entramado formado por rejilla de pletina-pletina de acero galvanizado de 30x3/10x2 mm., formando cuadrícula de 30x30 mm., sistema manual (pletina con pletina), bastidor perimetral, anclajes y ajuste a otros elementos, asi como recibido de albañileria.

| Código | Ud | Descripción | Rendimiento | Precio | Importe |
|---|---|---|---|---|---|
| O01B041 | h. | Oficial 1ª Cerrajero | 0.485 | 13.92 | 6.75 |
| O01B042 | h. | Ayudante-Cerrajero | 0.485 | 13.31 | 6.46 |
| P13DE100 | m2 | Rejilla 30x30/30x3/10x2 galv. (material) | 1 | 48.69 | 48.69 |
|  |  | Total |  |  | 61.9 |

| Medición | Uds. | Largo | Ancho | Parcial |
|---|---|---|---|---|
| PLANTA BAJA |  |  |  |  |
| patinillo | 1 | 3.3 | 1.2 | 3.96 |
| PLANTA PRIMERA |  |  |  |  |
| patinillo | 2 | 3.3 | 1.2 | 7.92 |
| PLANTA SEGUNDA |  |  |  |  |
| patinillo | 2 | 3.3 | 1.2 | 7.92 |
| CUBIERTA |  |  |  |  |
| patinillo | 2 | 3.3 | 1.2 | 7.92 |
| Total |  |  |  | 27.72 |

**E13JDBA120** m. B.TUBO/PLETINA 60 cm.PLET.40x6 (25/03/2009)
23.1 m. × 42.37 (44.06 con costes indirectos) = 1017.79
Barandilla de 60 cm. de altura, construida con tubos huecos de acero laminado en frío, con pasamanos superior y barandal inferior de 40x20x1,5 mm. dispuetos horizontalmente y montantes verticales de pletina de 40x6 mm. separados 12 cm., soldados entre sí, con patillas para ancleja cada metro, elaborada en taller y montaje en obra (incluso recibido de albañilería).

| Código | Ud | Descripción | Rendimiento | Precio | Importe |
|---|---|---|---|---|---|
| O01B041 | h. | Oficial 1ª Cerrajero | 0.25 | 13.92 | 3.48 |
| O01B042 | h. | Ayudante-Cerrajero | 0.25 | 13.31 | 3.33 |
| P13BT140 | m. | Barand.tubo 60 mont plet.40x6 (material) | 1 | 35.56 | 35.56 |
|  |  | Total |  |  | 42.37 |

| Medición | Uds. | Largo | Parcial |
|---|---|---|---|
| PLANTA BAJA |  |  |  |
| patinillo | 1 | 3.3 | 3.30 |
| PLANTA PRIMERA |  |  |  |
| patinillo | 2 | 3.3 | 6.60 |
| PLANTA SEGUNDA |  |  |  |
| patinillo | 2 | 3.3 | 6.60 |
| CUBIERTA |  |  |  |
| patinillo | 2 | 3.3 | 6.60 |
| Total |  |  | 23.1 |

## C13 VIDRIOS
Importe: 821380.1

**E16BF030** m2 DOBLE U-GLAS DE PILKINGTON N.P.
1509.76 m2 × 126.71 (131.78 con costes indirectos) = 198956.17
Cerramiento vertical con perfiles de vidrio colado armado con 16 hilos de acero inoxidable y junta de Impacto, en forma de U, U-GLAS PILKINGTON N.P. 26 PROFILIT TM STANDARD TRANSPARENTE Y ARMADO 16 HILOS de 41+262+41 mm. y 6 mm. de espesor o equivalente, colocado en cámara i/p.p. de perfilería perimetral RPT 950 TB o equivalente en dintel y jambas y 961 TB o equivalente en zocalo, tapajuntas, calzos de acuñado, banda de apoyo, separadores, material auxiliar y sellado elástico todo ello segun especificaciones de la casa y manual de montaje, según NTE-FVE.

| Código | Ud | Descripción | Rendimiento | Precio | Importe |
|---|---|---|---|---|---|
| O01A030 | h. | Oficial primera | 0.8 | 12.32 | 9.86 |
| O01A050 | h. | Ayudante | 0.4 | 12.12 | 4.85 |
| P14EV010 | m2 | U-Glas (41+262+41 mm.) 6 mm. pilkington NP26 arm. + perfileria (material; 14/12/2011) | 2.02 | 51.85 | 104.74 |
| P14KW060 | m. | Sellado con silicona incolora (material) | 6 | 0.56 | 3.36 |
| P14KW240 | ud | Pequeño material (material; 28/04/2009) | 3 | 1.3 | 3.90 |
|  |  | Total |  |  | 126.71 |

| Medición | Uds. | Largo | Alto | Parcial |
|---|---|---|---|---|
| C5 |  |  |  |  |
| SOTANO |  |  |  |  |
|  | 6 | 4.6 | 2.85 | 78.66 |
|  | 2 | 2.25 | 2.85 | 12.83 |
|  | 1 | 11.5 | 2.85 | 32.78 |
| PLANTA BAJA |  |  |  |  |
| zona centro |  |  |  |  |
|  | 7 | 4.6 | 3.25 | 104.65 |
|  | 6 | 2.25 | 3.25 | 43.88 |
|  | 4 | 7.6 | 3.25 | 98.80 |
|  | 2 | 2.7 | 3.25 | 17.55 |
| PLANTA PRIMERA |  |  |  |  |
|  | 3 | 7.6 | 3.25 | 74.10 |
|  | 9 | 4.6 | 3.25 | 134.55 |
|  | 4 | 3.35 | 3.25 | 43.55 |
|  | 6 | 2.25 | 3.25 | 43.88 |
| PLANTA SEGUNDA |  |  |  |  |
|  | 3 | 7.6 | 3.25 | 74.10 |
|  | 9 | 4.6 | 3.25 | 134.55 |
|  | 4 | 3.35 | 3.25 | 43.55 |
|  | 6 | 2.25 | 3.25 | 43.88 |
| C5* |  |  |  |  |
| PLANTA BAJA |  |  |  |  |
| zona centro |  |  |  |  |
|  | 9 | 4.6 | 2.6 | 107.64 |
| zona sur | 1 | 25.1 | 2.6 | 65.26 |
|  | 1 | 20.1 | 2.6 | 52.26 |
|  | 1 | 27.5 | 2.6 | 71.50 |
|  | 1 | 6.35 | 2.6 | 16.51 |
| PLANTA PRIMERA |  |  |  |  |
|  | 9 | 4.6 | 2.6 | 107.64 |
| PLANTA SEGUNDA |  |  |  |  |
|  | 9 | 4.6 | 2.6 | 107.64 |
| Total |  |  |  | 1509.76 |

**E16BF031** m2 DOBLE U-GLAS DE PILKINGTON N.P. THERMAL INSULATINS
1358.32 m2 × 131.93 (137.21 con costes indirectos) = 186375.09
Cerramiento vertical con perfiles de vidrio colado armado con 16 hilos de acero inoxidable y junta de Impacto, en forma de U, al exterior U-GLAS PILKINGTON S.P. 26 PROFILIT TM PLUS TRANSPARENTE Y ARMADO 16 HILOS de 41+262+41 mm. y 6 mm. de espesor, y al interior U-GLAS PILKINGTON PROFILIT N.P. 26 PROFILIT TM STANDARD TRANSPARENTE Y ARMADO 16 HILOS de 41+262+41 mm. y 6 mm. de espesor o equivalente, colocado en cámara i/p.p. de perfilería perimetral RPT 950 TB o equivalente en dintel y jambas y 961 TB o equivalente en zocalo, tapajuntas, calzos de acuñado, banda de apoyo, separadores, material auxiliar y sellado elástico todo ello segun especificaciones de la casa y manual de montaje, según NTE-FVE.

| Código | Ud | Descripción | Rendimiento | Precio | Importe |
|---|---|---|---|---|---|
| O01A030 | h. | Oficial primera | 0.7 | 12.32 | 8.62 |
| O01A050 | h. | Ayudante | 0.65 | 12.12 | 7.88 |
| P14EV010 | m2 | U-Glas (41+262+41 mm.) 6 mm. pilkington NP26 arm. + perfileria | 1.01 | 51.85 | 52.37 |
| P14EV012 | m2 | U-Glas (41+262+41 mm.) 6 mm. pilkington SP26 arm. + perfileria (material; 06/03/2012) | 1.01 | 55.25 | 55.80 |
| P14KW060 | m. | Sellado con silicona incolora | 6 | 0.56 | 3.36 |
| P14KW240 | ud | Pequeño material | 3 | 1.3 | 3.90 |
|  |  | Total |  |  | 131.93 |

| Medición | Uds. | Largo | Alto | Parcial |
|---|---|---|---|---|
| C5 |  |  |  |  |
| PLANTA BAJA |  |  |  |  |
| zona centro |  |  |  |  |
|  | 4 | 7.1 | 3.25 | 92.30 |
|  | 8 | 4.6 | 3.25 | 119.60 |
| zona sur | 1 | 25.1 | 3.25 | 81.58 |
|  | 4 | 6.15 | 3.25 | 79.95 |
|  | 2 | 4.9 | 3.25 | 31.85 |
|  | 2 | 20.1 | 3.25 | 130.65 |
|  | 1 | 30.1 | 3.25 | 97.83 |
|  | 1 | 7.4 | 3.25 | 24.05 |
|  | 1 | 1.05 | 3.25 | 3.41 |
|  | 1 | 2.6 | 3.25 | 8.45 |
|  | 1 | 2.8 | 3.25 | 9.10 |
| PLANTA PRIMERA |  |  |  |  |
|  | 1 | 2.2 | 3.25 | 7.15 |
|  | 1 | 2.3 | 3.25 | 7.48 |
|  | 4 | 7.1 | 3.25 | 92.30 |
|  | 8 | 4.6 | 3.25 | 119.60 |
| PLANTA SEGUNDA |  |  |  |  |
|  | 1 | 2.2 | 3.25 | 7.15 |
|  | 1 | 2.3 | 3.25 | 7.48 |
|  | 4 | 7.1 | 3.25 | 92.30 |
|  | 8 | 4.6 | 3.25 | 119.60 |
| C5** |  |  |  |  |
| CUBIERTA |  |  |  |  |
|  | 18 | 4.6 | 2.1 | 173.88 |
|  | 3 | 3.85 | 2.1 | 24.26 |
|  | 6 | 2.25 | 2.1 | 28.35 |
| Total |  |  |  | 1358.32 |

**E16BF010** m2 CELOSIA VIDRIO U-GLAS PILKINGTON S.P. ANTISOL, TRANSP. TEMPLADO
4031 m2 × 96.17 (100.02 con costes indirectos) = 403180.62
Celosía de perfiles de vidrio colado armado con hilos de acero inoxidable, en forma de U, U-GLAS PILKINGTON SP-26 PROFILIT TM ANTISOL TRANSPARENTE Y TEMPLADO de 60+262+60 mm. y 7 mm. o equivalente, colocado en celosía en modo peine o greca según detalles de planos, i/p.p. de perfilería de anclaje, calzos de acuñado, banda de apoyo, separadores, juntas de neopreno, material auxiliar y sellado elástico todo ello según especificaciones de la casa y manual de montaje, según NTE-FVE.

| Código | Ud | Descripción | Rendimiento | Precio | Importe |
|---|---|---|---|---|---|
| O01A030 | h. | Oficial primera | 0.42 | 12.32 | 5.17 |
| O01A050 | h. | Ayudante | 0.5 | 12.12 | 6.06 |
| P14EV011 | m2 | U-Glas templado (60+262+60 mm.) 7 mm. pilkington SP26 armado (material; 14/12/2011) | 1.012 | 55 | 55.66 |
| P14KW060 | m. | Sellado con silicona incolora | 3 | 0.56 | 1.68 |
| P14KW240 | ud | Pequeño material | 2 | 1.3 | 2.60 |
| CONT02 | m2 | Entramado metalico de montaje (material; 24/01/2012) | 1 | 25 | 25.00 |
|  |  | Total |  |  | 96.17 |

| Medición | Uds. | Largo | Alto | Parcial |
|---|---|---|---|---|
| FACHADA |  |  |  |  |
|  | 2 | 110 | 13.9 | 3058.00 |
|  | 2 | 35 | 13.9 | 973.00 |
| Total |  |  |  | 4031 |

**E14CA010** m2 DOBLE LUNA+CÁMARA 4/12/4 (09/03/2012)
800.15 m2 × 25.25 (26.26 con costes indirectos) = 21011.94
Acristalamiento doble formado por dos lunas de 4 mm. y cámara de aire deshidratada de 12 mm., con perfil separador de aluminio y doble sellado perimetral (junta plástica), fijación sobre carpintería con acuñado mediante calzos perimetrales y laterales y sellado en frío con silicona incolora, incluso colocación de junquillos.

| Código | Ud | Descripción | Rendimiento | Precio | Importe |
|---|---|---|---|---|---|
| P14EA010 | m2 | Doble luna+cámara (4/6/4) (material; 09/03/2012) | 1.006 | 25.1 | 25.25 |
|  |  | Total |  |  | 25.25 |

| Medición | Uds. | Largo | Alto | Parcial |
|---|---|---|---|---|
| V0 | 206 | 2.2 | 1.5 | 679.80 |
| V1 | 62 | 0.95 | 1.5 | 88.35 |
| V2 | 24 | 2 | 0.5 | 24.00 |
| V3 | 8 | 1 | 1 | 8.00 |
| Total |  |  |  | 800.15 |

**E14SA010** m2 VIDRIO LAM.SIMPLE 3+3 BUT.INC . (24/01/2012)
345.42 m2 × 28.17 (29.3 con costes indirectos) = 10120.81
Acristalamiento con vidrio laminar de seguridad simple, compuesto por dos vidrios de 3 mm. de espesor unidos mediante lámina de butiral de polivinilo incolora, fijación sobre carpintería con acuñado mediante calzos perimetrales y laterales y sellado en frío con silicona incolora, incluso colocación de junquillos.

| Código | Ud | Descripción | Rendimiento | Precio | Importe |
|---|---|---|---|---|---|
| P14EL010 | m2 | Vidrio laminar 3+3 but. (material; 24/01/2012) | 1.006 | 28 | 28.17 |
|  |  | Total |  |  | 28.17 |

| Medición | Uds. | Largo | Alto | Parcial |
|---|---|---|---|---|
| P0 | 11 | 2.5 | 1.7 | 46.75 |
| P1 | 4 | 2.25 | 1.7 | 15.30 |
| P2 | 9 | 2 | 1.7 | 30.60 |
| P3 | 24 | 0.95 | 1.7 | 38.76 |
|  | 24 | 0.45 | 2.5 | 27.00 |
| P4 | 4 | 1.25 | 1.7 | 8.50 |
| P5 | 79 | 1.25 | 1.7 | 167.88 |
| P6 | 2 | 1.25 | 1.7 | 4.25 |
| P7 | 2 | 1.25 | 1.7 | 4.25 |
| P8 | 1 | 1.25 | 1.7 | 2.13 |
| Total |  |  |  | 345.42 |

**E14AZA020** m2 ESPEJO PLATEADO 5 mm.
20.16 m2 × 57.94 (60.26 con costes indirectos) = 1214.84
Espejo plateado realizado con luna incolora de 5 mm. plateada por su cara posterior, colocado.

| Código | Ud | Descripción | Rendimiento | Precio | Importe |
|---|---|---|---|---|---|
| P14GE020 | m2 | Espejo plateado 5mm. (material) | 1.006 | 57.59 | 57.94 |
|  |  | Total |  |  | 57.94 |

| Medición | Uds. | Largo | Alto | Parcial |
|---|---|---|---|---|
| SOTANO |  |  |  |  |
| aseos | 3 | 0.8 | 1.2 | 2.88 |
| PLANTA BAJA |  |  |  |  |
| aseos | 6 | 0.8 | 1.2 | 5.76 |
| PLANTA PRIMERA |  |  |  |  |
| aseos | 6 | 0.8 | 1.2 | 5.76 |
| PLANTA SEGUNDA |  |  |  |  |
| aseos | 6 | 0.8 | 1.2 | 5.76 |
| Total |  |  |  | 20.16 |

**E14APA030** ud PUERT.TEMP.INCOL.10 mm. 209x89,6 (17/04/2009)
1 ud × 500.61 (520.63 con costes indirectos) = 520.63
Puerta de vidrio templado transparente, incolora, de 10 mm. normalizada tipo N-2 de 209x89,6 cm., incluso herraje, freno y cerradura de acero inoxidable, con llave y manivela, totalmente instalada.

| Código | Ud | Descripción | Rendimiento | Precio | Importe |
|---|---|---|---|---|---|
| O01A030 | h. | Oficial primera | 0.42 | 12.32 | 5.17 |
| O01A050 | h. | Ayudante | 0.5 | 12.12 | 6.06 |
| P14BP020 | ud | Puerta temp.inc.2090x896.N-2 (material; 09/03/2012) | 1 | 180 | 180.00 |
| P14BP120 | ud | Pernio alto 54mm.mod.101 (material; 09/03/2012) | 1 | 18.1 | 18.10 |
| P14BP130 | ud | Pernio bajo 54mm.mod.103 (material; 09/03/2012) | 1 | 36.52 | 36.52 |
| P14BP140 | ud | Punto de giro alto mod.452 (material; 09/03/2012) | 1 | 5.85 | 5.85 |
| P14BP150 | ud | Punto de giro bajo mod.463 (material; 09/03/2012) | 1 | 14.57 | 14.57 |
| P14BP160 | ud | Tapa freno 105 (material; 09/03/2012) | 1 | 8.96 | 8.96 |
| P14BP170 | ud | Caja freno 105 (material; 09/03/2012) | 1 | 16.38 | 16.38 |
| P14BP180 | ud | Mecanismo freno 105 (material; 09/03/2012) | 1 | 110 | 110.00 |
| P14BP190 | ud | Cerradura c/llave y manivela (material; 09/03/2012) | 1 | 98.89 | 98.89 |
| P01DW020 | ud | Pequeño material | 1.5 | 0.07 | 0.11 |
|  |  | Total |  |  | 500.61 |

## C14 PINTURAS (25/03/2009)
Importe: 100920.5

**E15IPA010** m2 PINTU.PLÁSTICA LISA BLANCA MATE (25/03/2009)
18180.63 m2 × 2.66 (2.77 con costes indirectos) = 50360.35
Pintura plástica lisa mate en blanco, sobre paramentos horizontales y verticales, lavable dos manos, incluso mano de imprimación de fondo, plastecido y mano de acabado.

| Código | Ud | Descripción | Rendimiento | Precio | Importe |
|---|---|---|---|---|---|
| O01B230 | h. | Oficial 1ª Pintor | 0.05 | 12.72 | 0.64 |
| P24OF040 | kg | Fondo plástico (material) | 0.1 | 1.65 | 0.17 |
| P24EI090 | kg | Pintura plástica liso mate (material; 14/12/2011) | 0.4 | 4.1 | 1.64 |
| P24WW220 | ud | Pequeño material | 0.2 | 1.03 | 0.21 |
|  |  | Total |  |  | 2.66 |

| Medición | Uds. | Largo | Parcial |
|---|---|---|---|
| C0, C2, C8 | 594.56 |  | 594.56 |
| C3, C4 | 3514.1 |  | 3514.10 |
| C9 | 4277.48 |  | 4277.48 |
| C10 | 1859.46 |  | 1859.46 |
| C11 | 271.22 |  | 271.22 |
| C12 y C13 | 3605.54 |  | 3605.54 |
| Techos | 4161.95 |  | 4161.95 |
| a deducir |  |  |  |
| Placas desmontables |  |  |  |
| Sala servidores | -3 | 8.64 | -25.92 |
| Laboratorios | -6 | 12.96 | -77.76 |
| Total |  |  | 18180.63 |

**E15PA120** m2 PREPARACIÓN SUPERFICIES HORMIGÓN (25/03/2009)
2274.1 m2 × 2.67 (2.78 con costes indirectos) = 6322.00
Preparación y limpieza de superficies de hormigón, plastecido de coqueras y oquedades y tendido de pasta especial a llana y tratamiento JENSEN-SI o equivalente, segun indicaciones DF.

| Código | Ud | Descripción | Rendimiento | Precio | Importe |
|---|---|---|---|---|---|
| O01B240 | h. | Ayudante-Pintor | 0.1 | 12.33 | 1.23 |
| P24OF061 | kg | Pasta enducida, jabelga ó veladura (material) | 0.5 | 2.88 | 1.44 |
|  |  | Total |  |  | 2.67 |

| Medición | Uds. | Largo | Parcial |
|---|---|---|---|
| T1 |  |  |  |
| SOTANO |  |  |  |
| Sala almacen y material | 1 | 180 | 180.00 |
|  | 1 | 8.2 | 8.20 |
| Salas de instalaciones | 1 | 37.5 | 37.50 |
|  | 1 | 20.65 | 20.65 |
|  | 1 | 30.15 | 30.15 |
|  | 1 | 25.45 | 25.45 |
|  | 1 | 7.2 | 7.20 |
| Disponible | 1 | 13.35 | 13.35 |
| Cuarto basuras | 1 | 28.3 | 28.30 |
| Escaleras | 1 | 22.8 | 22.80 |
|  | 1 | 16.35 | 16.35 |
| PLANTA BAJA |  |  |  |
| Sala videoconferencia | 2 | 26.65 | 53.30 |
| Despacho de directores | 2 | 18.4 | 36.80 |
| Almacenes | 2 | 26.85 | 53.70 |
| Sala reuniones | 2 | 26.65 | 53.30 |
| Sala de descanso y vending | 2 | 26 | 52.00 |
| A. semillero e incubacion spin_off | 5 | 29.55 | 147.75 |
|  | 4 | 29.85 | 119.40 |
| Despacho gerente del edificio | 1 | 23.9 | 23.90 |
| Despacho de conserjes | 1 | 11.65 | 11.65 |
| Sala gestion administrativa | 1 | 57.9 | 57.90 |
| Sala recepcion y espera |  |  |  |
| Sala de reprografia | 1 | 17.6 | 17.60 |
| Escaleras | 2 | 22.8 | 45.60 |
|  | 1 | 16.35 | 16.35 |
| PLANTA PRIMERA |  |  |  |
| Sala videoconferencia | 3 | 26.65 | 79.95 |
| Despacho de directores | 3 | 18.4 | 55.20 |
| Almacenes | 3 | 25.75 | 77.25 |
| Sala reuniones | 3 | 26.65 | 79.95 |
| Sala de descanso y vending | 3 | 26.05 | 78.15 |
| Terraza | 1 | 16.7 | 16.70 |
| Escaleras | 2 | 22.8 | 45.60 |
|  | 1 | 16.35 | 16.35 |
| PLANTA SEGUNDA |  |  |  |
| Sala videoconferencia | 3 | 26.65 | 79.95 |
| Despacho de directores | 3 | 18.4 | 55.20 |
| Almacenes | 3 | 25.75 | 77.25 |
| Sala reuniones | 3 | 26.65 | 79.95 |
| Sala de descanso y vending | 3 | 26.05 | 78.15 |
| Terraza | 1 | 16.7 | 16.70 |
| Escaleras | 2 | 22.8 | 45.60 |
|  | 1 | 16.35 | 16.35 |
| PLANTA CUBIERTA |  |  |  |
| Sala de instalaciones | 2 | 23.8 | 47.60 |
| Patinillo instalaciones | 2 | 7.2 | 14.40 |
| Escaleras | 2 | 22.8 | 45.60 |
| Lucernarios | 3 | 63 | 189.00 |
| Total |  |  | 2274.1 |

**E15SF020** m2 PINTURA INTUMESCENTE RESIST. RF-30 (25/03/2009)
4432.68 m2 × 9.6 (9.98 con costes indirectos) = 44238.15
Pintura intumescente de resinas de polimerización especial para una resistencia al fuego RF-30, con las micras necesarias para alcanzar dicha resistencia, incluso imprimación previa intumescente y terminación con dos manos de esmalte compatible con pintura intumescente.

| Código | Ud | Descripción | Rendimiento | Precio | Importe |
|---|---|---|---|---|---|
| O01B230 | h. | Oficial 1ª Pintor | 0.1 | 12.72 | 1.27 |
| O01B240 | h. | Ayudante-Pintor | 0.05 | 12.33 | 0.62 |
| P24OU005 | kg | Imprimación intumescente (material) | 0.25 | 7.29 | 1.82 |
| P24PF020 | l. | Pintura intumescente (material; 16/12/2011) | 0.95 | 6 | 5.70 |
| P24WW220 | ud | Pequeño material | 0.1 | 1.03 | 0.10 |
| P24JA011 | kg | Esmalte mate s/metal comp. intumescente (material; 24/01/2012) | 0.01 | 8.7 | 0.09 |
|  |  | Total |  |  | 9.6 |

| Medición | Uds. | Largo | Ancho | Alto | Parcial |
|---|---|---|---|---|---|
| PILARES EXTERIORES |  |  |  |  |  |
| HEB 320 |  |  |  |  |  |
| eje A | 44 | 1.85 |  | 15.1 | 1229.14 |
| eje Z | 44 | 1.85 |  | 15.1 | 1229.14 |
| eje 1 | 26 | 1.85 |  | 15.1 | 726.31 |
| eje 44 | 26 | 1.85 |  | 15.1 | 726.31 |
| VIGA CORONACION |  |  |  |  |  |
| HEB 300 |  |  |  |  |  |
|  | 2 | 108.7 | 1.75 |  | 380.45 |
|  | 2 | 31.75 | 1.75 |  | 111.13 |
| ANGULO ESQUINA |  |  |  |  |  |
| L 120 x 120 x 10 |  |  |  |  |  |
|  | 4 | 0.5 |  | 15.1 | 30.20 |
| Total |  |  |  |  | 4432.68 |

## C15 ASCENSORES (14/12/2011)
Importe: 60528

**E12LAB120** ud Ascensores – Schindler 5300 SUNSET SIN SALA MAQUINAS o equiv. 4P (14/12/2011)
1 ud × 19000 (19760 con costes indirectos) = 19760.00
Ascensor de tracción eléctrica SCHINDLER 5300 modelo Sunset SIN SALA DE MAQUINAS o equivalente, para 9 personas y 675 Kg. de carga, 4 paradas y 12 metros de recorrido. Cabina compuesta por paneles de aluminio aeronáutico de panal con acabado laminado, según catálogos a elección de al D.F., dimensiones de 1200 x 1400 Mm., suelo de una sola pieza de piedra artificial idem pulido y abrillantado a la soleria en color negro, zócalo de aluminio anodinado natural, puerta y frente en acero inoxidable, espejo con cristal de seguridad de 6 mm. en frente de la cabina y pasamanos redondo de aluminio forjado, techo en plástico liso termoformado color gris, esquineras en plástico extruido con redondeado en la parte ancha de la cabina; botonera de vidrio codificable, tipo teclado telefónico con sistema Braille en vidrio con fondo blanco, contestación a la llamada visual en display y acústico, pulsador de alarma que acciona la comunicación bidireccional en caso de personas atrapadas, luz de emergencia, indicador digital de posición, pulsador de apertura de puertas y señal acústica de sobrecarga. Fotocélula de seguridad en puertas de cabina. Equipo de tracción eléctrica accionado con motor de imanes permanentes sin reductor de bajo consumo de corriente, bajo ruido (menos de 50 Db. medido a 1m de la tracción, variador de frecuencia en bucle cerrado (VVVF), con correas de poliuretano con finos cables de acero en su interior para reducir diámetros de las poleas, reducción de ruido y reducción de mantenimiento en lugar de los cables tradicionales de acero. Sin cuadro de maniobra en los rellanos de plantas. Puertas exteriores de rellanos en acero inoxidable de 900 x 2000 y accionado por operador de puerta por variador de frecuencia (VVVF) con posibilidad de ajustar la velocidad en función de las necesidades del edifico. Dotado de dispositivo de evacuación automática de los ocupantes de la cabina en caso de fallo de corriente llevándolo a la planta más próxima y abriendo puertas automáticamente. Maniobra automática simple. Con funciones de control y auto chequeo, medidor de cargas, bloqueo de marchas, interruptor de luces de hueco. Decoraciones incluidas en precio: Modelo Sunset, terminaciones a elegir por la D.F. Ascensor totalmente instalado y funcionando según normas de la Directiva Europea de Ascensores EN 81-1. Terminado y funcionando, cumpliendo la normativa de ACCESIBILIDAD DE PERSONAS DISCAPACITADAS Y ANUNCIADOR DE VOZ EN TODAS LAS PLANTAS (NORMA EN 81-70)

| Código | Ud | Descripción | Rendimiento | Precio | Importe |
|---|---|---|---|---|---|
| P22EA12112 | ud | Ascensor trac electr. para.9 pers. 4 parad. (material; 14/12/2011) | 1 | 19000 | 19000.00 |
|  |  | Total |  |  | 19000 |

**E12LAB1203** ud Ascensores – Schindler 5300 SUNSET SIN SALA MAQUINAS o equiv. 3P (14/12/2011)
1 ud × 17300 (17992 con costes indirectos) = 17992.00
Ascensor de tracción eléctrica SCHINDLER 5300 modelo Sunset SIN SALA DE MAQUINAS o equivalente, para 9 personas y 675 Kg. de carga, 3 paradas y 12 metros de recorrido. Cabina compuesta por paneles de aluminio aeronáutico de panal con acabado laminado, según catálogos a elección de al D.F., dimensiones de 1200 x 1400 Mm., suelo de una sola pieza de piedra artificial idem pulido y abrillantado a la soleria en color negro, zócalo de aluminio anodinado natural, puerta y frente en acero inoxidable, espejo con cristal de seguridad de 6 mm. en frente de la cabina y pasamanos redondo de aluminio forjado, techo en plástico liso termoformado color gris, esquineras en plástico extruido con redondeado en la parte ancha de la cabina; botonera de vidrio codificable, tipo teclado telefónico con sistema Braille en vidrio con fondo blanco, contestación a la llamada visual en display y acústico, pulsador de alarma que acciona la comunicación bidireccional en caso de personas atrapadas, luz de emergencia, indicador digital de posición, pulsador de apertura de puertas y señal acústica de sobrecarga. Fotocélula de seguridad en puertas de cabina. Equipo de tracción eléctrica accionado con motor de imanes permanentes sin reductor de bajo consumo de corriente, bajo ruido (menos de 50 Db. medido a 1m de la tracción, variador de frecuencia en bucle cerrado (VVVF), con correas de poliuretano con finos cables de acero en su interior para reducir diámetros de las poleas, reducción de ruido y reducción de mantenimiento en lugar de los cables tradicionales de acero. Sin cuadro de maniobra en los rellanos de plantas. Puertas exteriores de rellanos en acero inoxidable de 900 x 2000 y accionado por operador de puerta por variador de frecuencia (VVVF) con posibilidad de ajustar la velocidad en función de las necesidades del edifico. Dotado de dispositivo de evacuación automática de los ocupantes de la cabina en caso de fallo de corriente llevándolo a la planta más próxima y abriendo puertas automáticamente. Maniobra automática simple. Con funciones de control y auto chequeo, medidor de cargas, bloqueo de marchas, interruptor de luces de hueco. Decoraciones incluidas en precio: Modelo Sunset, terminaciones a elegir por la D.F. Ascensor totalmente instalado y funcionando según normas de la Directiva Europea de Ascensores EN 81-1. Terminado y funcionando, cumpliendo la normativa de ACCESIBILIDAD DE PERSONAS DISCAPACITADAS Y ANUNCIADOR DE VOZ EN TODAS LAS PLANTAS (NORMA EN 81-70)

| Código | Ud | Descripción | Rendimiento | Precio | Importe |
|---|---|---|---|---|---|
| P22EA1211 | ud | Ascensor trac electr. para.9 pers. 3 parad. (material; 14/12/2011) | 1 | 17300 | 17300.00 |
|  |  | Total |  |  | 17300 |

**E12LAM010** ud Plataforma montacargas 2000 kg (14/12/2011)
1 ud × 21900 (22776 con costes indirectos) = 22776.00
Plataforma montacargas (Uso exclusivamente destinado de carga- No para personas).
Unidad de Plataforma, de 2.000 Kg. de carga útil (No esta permitido para transporte de personas), velocidad 0,20 m/s, cuatro paradas, cuatro accesos con 1 embarque recorrido 12,0 m. Tracción Hidráulica. Dimensiones de Superficie de Carga de 1.900 x 3.550 mm., puertas de piso manuales de un hojas de 2.200 x 2.200 mm. de paso libre, terminación en pintura definitiva PF-120´. El hueco necesario para una unidad sería de 2.400 x 3.650 mm. (ancho x profundo).
Normativa: Homologado según las normas Europeas vigentes.
En el caso de las plataformas, al no estar homologada para transportar personas, se rige bajo la directiva de maquinas: CE 89/37/CE, Directiva de Máquinas del Comité Europeo de Normalización.

| Código | Ud | Descripción | Rendimiento | Precio | Importe |
|---|---|---|---|---|---|
| P22ED011 | ud | Montacargas 3000 kg 4 paradas (material; 14/12/2011) | 1 | 21900 | 21900.00 |
|  |  | Total |  |  | 21900 |

## C16 INSTALACIONES (25/02/2003)
Importe: 1904934.92

### I01 SANEAMIENTO (04/04/2006)
Importe: 61598.36

#### I01A ACOMETIDA Y VARIOS (04/04/2006)
Importe: 1058.97

**04EAS00002** u ARQUETA SIFÓNICA 1x1 m EXC. EN TIERRAS (04/04/2006)
2 u × 344.58 (358.36 con costes indirectos) = 716.72
Arqueta sifónica de 1x1 m y 1,50 m de profundidad, formada por solera de hormigón HM-20 de 20 cm de espesor, fábrica de ladrillo perforado por tabla de 1 pie, enfoscada y bruñida por el interior; formación de sifón y tapa de hormigón armado con cerco de perfil laminado L 50.5 y patés de acero galvanizado, incluso excavación en tierras y relleno; construida según CTE y Ordenanza Municipal. Medida la unidad terminada.

| Código | Ud | Descripción | Rendimiento | Precio | Importe |
|---|---|---|---|---|---|
| O01A090 | h. | Cuadrilla A | 8 | 30.38 | 243.04 |
| O01A060 | h. | Peón especializado | 1.45 | 11.94 | 17.31 |
| P01HC003 | m3 | Hormigón HM-20/P/20/I central (material) | 0.486 | 33.36 | 16.21 |
| P01LT020 | ud | Ladrillo perfora. tosco 25x12x7 | 1.084 | 0.04 | 0.04 |
| M05EC010 | h | RETROEXCAVADORA (maquinaria; 04/04/2006) | 0.56 | 21.93 | 12.28 |
| UA01000 | u | TAPA INTERIOR Y CADENILLA (material; 04/04/2006) | 1 | 4 | 4.00 |
| SA00700 | m2 | TAPA DE HORMIGÓN ARMADO CON CERCO (material; 04/04/2006) | 1.21 | 16.38 | 19.82 |
| SW00400 | u | PATÉ ACERO GALVANIZADO DIÁM. 30 mm (material; 04/04/2006) | 4 | 4.1 | 16.40 |
| AGM00200 | m3 | MORTERO DE CEMENTO M15 (1:3) CEM II/A-L 32,5 N (material; 04/04/2006) | 0.062 | 42.13 | 2.61 |
| P01MC040 | m3 | Mortero 1/6 de central (M-5) | 0.458 | 28.1 | 12.87 |
|  |  | Total |  |  | 344.58 |

| Medición | Uds. | Parcial |
|---|---|---|
| Planta Baja | 2 | 2.00 |
| Total |  | 2 |

**04EEE00056** u ARQUETA DE BOMBEO 1x1 m Y PROFUNDIDAD 1,80 m (04/04/2006)
1 u × 329.09 (342.25 con costes indirectos) = 342.25
Arqueta de bombeo de 1x1 m y 1,80 de profundidad, formada por solera de hormigón HM-20 de 15 cm de espesor fábrica de ladrillo perforado por tabla de 1 pie, enfoscada y bruñida por el interior, bancada formada por dado de hormigón tapa de hormigón armado con cerco de perfil laminado L 50.5, conexión de tubos de alcantarillado, incluso excavación entierras, relleno y transporte de tierras sobrantes a vertedero; construido según CTE/DB-HS-5 y Ordenanza Municipal. Medida la unidad terminada.

| Código | Ud | Descripción | Rendimiento | Precio | Importe |
|---|---|---|---|---|---|
| O01A090 | h. | Cuadrilla A | 8 | 30.38 | 243.04 |
| O01A060 | h. | Peón especializado | 0.624 | 11.94 | 7.45 |
| P01HC003 | m3 | Hormigón HM-20/P/20/I central | 0.432 | 33.36 | 14.41 |
| P01LT020 | ud | Ladrillo perfora. tosco 25x12x7 | 1.255 | 0.04 | 0.05 |
| SA00700 | m2 | TAPA DE HORMIGÓN ARMADO CON CERCO | 1.21 | 16.38 | 19.82 |
| M05EC010 | h | RETROEXCAVADORA | 0.672 | 21.93 | 14.74 |
| P01MC040 | m3 | Mortero 1/6 de central (M-5) | 0.649 | 28.1 | 18.24 |
| AGM00200 | m3 | MORTERO DE CEMENTO M15 (1:3) CEM II/A-L 32,5 N | 0.103 | 42.13 | 4.34 |
| M07CB010 | h. | Camión basculante 4x2 10 t. | 0.48 | 14.58 | 7.00 |
|  |  | Total |  |  | 329.09 |

| Medición | Uds. | Parcial |
|---|---|---|
| Planta Sótano | 1 | 1.00 |
| Total |  | 1 |

**04WAA00001** u ACOMETIDA A LA RED GENERAL DE ALCANTARILLADO (09/10/2007)
0 u × 942.09 (979.77 con costes indirectos) = 0.00
Acometida a la red general de alcantarillado, construida según Ordenanza Municipal. Medida la unidad terminada.

| Código | Ud | Descripción | Rendimiento | Precio | Importe |
|---|---|---|---|---|---|
| SW01100 | u | ACOMETIDA ALCANTARILLADO S/NORMAS (material; 09/10/2007) | 1 | 942.09 | 942.09 |
|  |  | Total |  |  | 942.09 |

| Medición | Uds. | Parcial |
|---|---|---|
| Acometida | 1 |  |
| Total |  | 0 |

#### I01B RED ENTERRADA (04/04/2006)
Importe: 39301.29

**04ECP00011** m COLECTOR ENTERRADO TUBERIA PRES. PVC DIÁM. 315 mm (04/04/2006)
2.4 m × 57.43 (59.73 con costes indirectos) = 143.35
Colector enterrado de tubería presión de PVC 4 kg/cm2, de 315 mm de diámetro nominal, colocado sobre lecho de arena de 10 cm de espesor, incluso p.p. de cinta de señalización, piezas especiales, excavación en tierras y transporte de tierras sobrantes a vertedero; construido según CTE/DB-HS-5. Medido entre ejes de arquetas.

| Código | Ud | Descripción | Rendimiento | Precio | Importe |
|---|---|---|---|---|---|
| O01A090 | h. | Cuadrilla A | 0.15 | 30.38 | 4.56 |
| O01A060 | h. | Peón especializado | 2 | 11.94 | 23.88 |
| O01B170 | h. | Oficial 1ª Fontanero/Calefactor | 0.15 | 14.12 | 2.12 |
| SC01200 | m | TUBO PVC DIÁM. 315 mm 4 kg/cm2 (material; 09/10/2007) | 1.01 | 23.64 | 23.88 |
| MR00200 | h | PISÓN MECÁNICO MANUAL (maquinaria; 04/04/2006) | 0.2 | 1.89 | 0.38 |
| M07CB010 | h. | Camión basculante 4x2 10 t. | 0.08 | 14.58 | 1.17 |
| P01AA040 | t. | Arena de río 0/5 mm. (material) | 0.16 | 3.45 | 0.55 |
| WW00300 | u | MATERIAL COMPLEMENTARIO O PZAS. ESPECIALES (material; 11/12/2007) | 2 | 0.35 | 0.70 |
| WW00400 | u | PEQUEÑO MATERIAL (material; 15/12/2007) | 1 | 0.19 | 0.19 |
|  |  | Total |  |  | 57.43 |

| Medición | Uds. | Largo | Parcial |
|---|---|---|---|
| Planta Baja | 1 | 1.1 | 1.10 |
|  | 1 | 1.3 | 1.30 |
| Total |  |  | 2.4 |

**04ECP00010** m COLECTOR ENTERRADO TUBERIA PRES. PVC DIÁM. 250 mm (04/04/2006)
31.5 m × 41.84 (43.51 con costes indirectos) = 1370.57
Colector enterrado de tubería presión de PVC 4 kg/cm2, de 250 mm de diámetro nominal, colocado sobre lecho de arena de 10 cm de espesor, incluso p.p. de cinta de señalización, piezas especiales, excavación en tierras y transporte de tierras sobrantes a vertedero; construido según CTE/DB-HS-5. Medido entre ejes de arquetas.

| Código | Ud | Descripción | Rendimiento | Precio | Importe |
|---|---|---|---|---|---|
| O01A090 | h. | Cuadrilla A | 0.12 | 30.38 | 3.65 |
| O01A060 | h. | Peón especializado | 1.6 | 11.94 | 19.10 |
| O01B170 | h. | Oficial 1ª Fontanero/Calefactor | 0.12 | 14.12 | 1.69 |
| SC01100 | m | TUBO PVC DIÁM. 250 mm 4 kg/cm2 (material; 09/10/2007) | 1.01 | 14.94 | 15.09 |
| MR00200 | h | PISÓN MECÁNICO MANUAL | 0.18 | 1.89 | 0.34 |
| M07CB010 | h. | Camión basculante 4x2 10 t. | 0.05 | 14.58 | 0.73 |
| P01AA040 | t. | Arena de río 0/5 mm. | 0.15 | 3.45 | 0.52 |
| WW00300 | u | MATERIAL COMPLEMENTARIO O PZAS. ESPECIALES | 1.5 | 0.35 | 0.53 |
| WW00400 | u | PEQUEÑO MATERIAL | 1 | 0.19 | 0.19 |
|  |  | Total |  |  | 41.84 |

| Medición | Uds. | Largo | Parcial |
|---|---|---|---|
| Planta Baja | 1 | 15.5 | 15.50 |
|  | 1 | 1.1 | 1.10 |
|  | 1 | 3.3 | 3.30 |
|  | 1 | 11.6 | 11.60 |
| Total |  |  | 31.5 |

**04ECP00009** m COLECTOR ENTERRADO TUBERIA PRES. PVC DIÁM. 200 mm (04/04/2006)
46.3 m × 32.19 (33.48 con costes indirectos) = 1550.12
Colector enterrado de tubería presión de PVC 4 kg/cm2, de 200 mm de diámetro nominal, colocado sobre lecho de arena de 10 cm de espesor, incluso p.p. de cinta de señalización, piezas especiales, excavación en tierras y transporte de tierras sobrantes a vertedero; construido según CTE/DB-HS-5. Medido entre ejes de arquetas.

| Código | Ud | Descripción | Rendimiento | Precio | Importe |
|---|---|---|---|---|---|
| O01A090 | h. | Cuadrilla A | 0.1 | 30.38 | 3.04 |
| O01A060 | h. | Peón especializado | 1.35 | 11.94 | 16.12 |
| O01B170 | h. | Oficial 1ª Fontanero/Calefactor | 0.1 | 14.12 | 1.41 |
| SC01000 | m | TUBO PVC DIÁM. 200 mm 4 kg/cm2 (material; 09/10/2007) | 1.01 | 9.69 | 9.79 |
| MR00200 | h | PISÓN MECÁNICO MANUAL | 0.16 | 1.89 | 0.30 |
| P01AA040 | t. | Arena de río 0/5 mm. | 0.12 | 3.45 | 0.41 |
| M07CB010 | h. | Camión basculante 4x2 10 t. | 0.04 | 14.58 | 0.58 |
| WW00300 | u | MATERIAL COMPLEMENTARIO O PZAS. ESPECIALES | 1 | 0.35 | 0.35 |
| WW00400 | u | PEQUEÑO MATERIAL | 1 | 0.19 | 0.19 |
|  |  | Total |  |  | 32.19 |

| Medición | Uds. | Largo | Parcial |
|---|---|---|---|
| Planta Baja | 1 | 5.9 | 5.90 |
|  | 1 | 8 | 8.00 |
|  | 1 | 5.8 | 5.80 |
|  | 1 | 8 | 8.00 |
|  | 1 | 6.3 | 6.30 |
|  | 1 | 6.3 | 6.30 |
|  | 1 | 6 | 6.00 |
| Total |  |  | 46.3 |

**04ECP00007** m COLECTOR ENTERRADO TUBERIA PRES. PVC DIÁM. 160 mm (04/04/2006)
184 m × 26.78 (27.85 con costes indirectos) = 5124.40
Colector enterrado de tubería presión de PVC 4 kg/cm2, de 160 mm de diámetro nominal, colocado sobre lecho de arena de 10 cm de espesor, incluso p.p. de cinta de señalización, piezas especiales, excavación en tierras y transporte de tierras sobrantes a vertedero; construido según CTE/DB-HS-5. Medido entre ejes de arquetas.

| Código | Ud | Descripción | Rendimiento | Precio | Importe |
|---|---|---|---|---|---|
| O01A090 | h. | Cuadrilla A | 0.1 | 30.38 | 3.04 |
| O01A060 | h. | Peón especializado | 1.2 | 11.94 | 14.33 |
| O01B170 | h. | Oficial 1ª Fontanero/Calefactor | 0.1 | 14.12 | 1.41 |
| MR00200 | h | PISÓN MECÁNICO MANUAL | 0.15 | 1.89 | 0.28 |
| SC00800 | m | TUBO PVC DIÁM. 160 mm 4 kg/cm2 (material; 09/10/2007) | 1.01 | 6.19 | 6.25 |
| P01AA040 | t. | Arena de río 0/5 mm. | 0.1 | 3.45 | 0.35 |
| M07CB010 | h. | Camión basculante 4x2 10 t. | 0.04 | 14.58 | 0.58 |
| WW00300 | u | MATERIAL COMPLEMENTARIO O PZAS. ESPECIALES | 1 | 0.35 | 0.35 |
| WW00400 | u | PEQUEÑO MATERIAL | 1 | 0.19 | 0.19 |
|  |  | Total |  |  | 26.78 |

| Medición | Uds. | Largo | Parcial |
|---|---|---|---|
| Planta Baja | 1 | 1.1 | 1.10 |
|  | 1 | 1.4 | 1.40 |
|  | 1 | 16 | 16.00 |
|  | 1 | 1.7 | 1.70 |
|  | 1 | 0.4 | 0.40 |
|  | 1 | 1.8 | 1.80 |
|  | 1 | 0.4 | 0.40 |
|  | 1 | 20.1 | 20.10 |
|  | 1 | 0.6 | 0.60 |
|  | 1 | 3.6 | 3.60 |
|  | 1 | 7 | 7.00 |
|  | 1 | 0.7 | 0.70 |
|  | 1 | 0.6 | 0.60 |
|  | 1 | 11.6 | 11.60 |
|  | 1 | 1.8 | 1.80 |
|  | 1 | 0.4 | 0.40 |
|  | 1 | 19.9 | 19.90 |
|  | 1 | 1.6 | 1.60 |
|  | 1 | 0.4 | 0.40 |
|  | 1 | 12.7 | 12.70 |
|  | 1 | 45.2 | 45.20 |
| Planta Sótano | 1 | 3 | 3.00 |
|  | 1 | 4.1 | 4.10 |
|  | 1 | 3.8 | 3.80 |
|  | 1 | 5.7 | 5.70 |
|  | 1 | 9.4 | 9.40 |
|  | 1 | 5.8 | 5.80 |
|  | 1 | 3.2 | 3.20 |
| Total |  |  | 184 |

**SAN-CE-110** m COLECTOR ENTERRADO TUBERIA PRES. PVC DIÁM. 110 mm (04/04/2006)
124.7 m × 20.05 (20.85 con costes indirectos) = 2600.00
Colector enterrado de tubería presión de PVC 4 kg/cm2, de 110 mm de diámetro nominal, colocado sobre lecho de arena de 10 cm de espesor, incluso p.p. de cinta de señalización, piezas especiales, excavación en tierras y transporte de tierras sobrantes a vertedero; construido según CTE/DB-HS-5. Medido entre ejes de arquetas.

| Código | Ud | Descripción | Rendimiento | Precio | Importe |
|---|---|---|---|---|---|
| O01A090 | h. | Cuadrilla A | 0.08 | 30.38 | 2.43 |
| O01A060 | h. | Peón especializado | 1 | 11.94 | 11.94 |
| O01B170 | h. | Oficial 1ª Fontanero/Calefactor | 0.08 | 14.12 | 1.13 |
| SC00500 | m | TUBO PVC DIÁM. 110 mm 4 kg/cm2 (material; 09/10/2007) | 1.01 | 2.92 | 2.95 |
| MR00200 | h | PISÓN MECÁNICO MANUAL | 0.125 | 1.89 | 0.24 |
| P01AA040 | t. | Arena de río 0/5 mm. | 0.09 | 3.45 | 0.31 |
| M07CB010 | h. | Camión basculante 4x2 10 t. | 0.035 | 14.58 | 0.51 |
| WW00300 | u | MATERIAL COMPLEMENTARIO O PZAS. ESPECIALES | 1 | 0.35 | 0.35 |
| WW00400 | u | PEQUEÑO MATERIAL | 1 | 0.19 | 0.19 |
|  |  | Total |  |  | 20.05 |

| Medición | Uds. | Largo | Parcial |
|---|---|---|---|
| Planta Baja | 1 | 9.9 | 9.90 |
|  | 1 | 5.9 | 5.90 |
|  | 1 | 9.9 | 9.90 |
|  | 1 | 5.6 | 5.60 |
|  | 1 | 10.6 | 10.60 |
| Planta Sótano | 1 | 5.7 | 5.70 |
|  | 1 | 1.9 | 1.90 |
|  | 1 | 4.7 | 4.70 |
|  | 1 | 4.2 | 4.20 |
|  | 1 | 9.4 | 9.40 |
|  | 1 | 4.6 | 4.60 |
|  | 1 | 4 | 4.00 |
|  | 1 | 3.3 | 3.30 |
|  | 1 | 13 | 13.00 |
|  | 1 | 15.7 | 15.70 |
|  | 1 | 3.2 | 3.20 |
|  | 1 | 3.2 | 3.20 |
|  | 1 | 9.9 | 9.90 |
| Total |  |  | 124.7 |

**SAN-CE-63** m COLECTOR ENTERRADO TUBERIA PRES. PVC DIÁM. 63 mm (04/04/2006)
6 m × 19.25 (20.02 con costes indirectos) = 120.12
Colector enterrado de tubería presión de PVC 4 kg/cm2, de 63 mm de diámetro nominal, colocado sobre lecho de arena de 10 cm de espesor, incluso p.p. de cinta de señalización, piezas especiales, excavación en tierras y transporte de tierras sobrantes a vertedero; construido según CTE/DB-HS-5. Medido entre ejes de arquetas.

| Código | Ud | Descripción | Rendimiento | Precio | Importe |
|---|---|---|---|---|---|
| O01A090 | h. | Cuadrilla A | 0.08 | 30.38 | 2.43 |
| O01A060 | h. | Peón especializado | 1 | 11.94 | 11.94 |
| O01B170 | h. | Oficial 1ª Fontanero/Calefactor | 0.08 | 14.12 | 1.13 |
| MR00200 | h | PISÓN MECÁNICO MANUAL | 0.125 | 1.89 | 0.24 |
| P01AA040 | t. | Arena de río 0/5 mm. | 0.09 | 3.45 | 0.31 |
| M07CB010 | h. | Camión basculante 4x2 10 t. | 0.035 | 14.58 | 0.51 |
| WW00300 | u | MATERIAL COMPLEMENTARIO O PZAS. ESPECIALES | 1 | 0.35 | 0.35 |
| WW00400 | u | PEQUEÑO MATERIAL | 1 | 0.19 | 0.19 |
| IF29300 | m | TUBO PVC DIÁM. 63 mm (material; 09/10/2007) | 1.01 | 2.13 | 2.15 |
|  |  | Total |  |  | 19.25 |

| Medición | Uds. | Largo | Parcial |
|---|---|---|---|
| Planta Baja | 1 | 1 | 1.00 |
|  | 1 | 1 | 1.00 |
|  | 1 | 1 | 1.00 |
|  | 1 | 1 | 1.00 |
|  | 1 | 1 | 1.00 |
| Planta Sótano | 1 | 1 | 1.00 |
| Total |  |  | 6 |

**SAN-DR-R-315** m DRENAJE CON TUBO DE PVC RANURADO DOBLE PARED, DIÁM. 315 mm
403.8 m × 31.96 (33.24 con costes indirectos) = 13422.31
Drenaje con tubo de PVC ranurado de doble pared, de 315 mm de diámetro nominal, con pared exterior corrugada y pared interior lisa, rigidez >4 kN/m², ranurado 220º, con juntas para realizar la unión entre tubos, colocado sobre lecho de hormigón y bajo relleno de grava; incluso excavación en tierras y relleno filtrante con grava gruesa; construido según CTE-DB-HS5. Marca: URALITA ADEQUA, Ref: 1002004. Medida la unidad totalmente instalada.

| Código | Ud | Descripción | Rendimiento | Precio | Importe |
|---|---|---|---|---|---|
| O01A090 | h. | Cuadrilla A | 0.25 | 30.38 | 7.60 |
| O01A060 | h. | Peón especializado | 0.84 | 11.94 | 10.03 |
| P01AG070 | t. | Gravilla 20/40 mm. (material) | 0.3 | 3.13 | 0.94 |
| URA_1002004 | m | TUBO Ø315 mm RANURADO CORRUGADO CIRCULAR DOBLE PARED (material; 13/12/2011) | 1.01 | 13.26 | 13.39 |
|  |  | Total |  |  | 31.96 |

| Medición | Uds. | Largo | Parcial |
|---|---|---|---|
| DUP - PLANTA SÓTANO | 1 | 13.2 | 13.20 |
|  | 1 | 10.1 | 10.10 |
|  | 1 | 13.5 | 13.50 |
|  | 1 | 19.5 | 19.50 |
|  | 1 | 18.1 | 18.10 |
|  | 1 | 4.4 | 4.40 |
| DUP - PLANTA BAJA | 1 | 6.6 | 6.60 |
|  | 1 | 23.2 | 23.20 |
|  | 1 | 31.7 | 31.70 |
|  | 1 | 25.7 | 25.70 |
|  | 1 | 28.5 | 28.50 |
|  | 1 | 33.8 | 33.80 |
|  | 1 | 25.8 | 25.80 |
|  | 1 | 4.6 | 4.60 |
|  | 1 | 23.9 | 23.90 |
|  | 1 | 36.8 | 36.80 |
|  | 1 | 17.1 | 17.10 |
|  | 1 | 28 | 28.00 |
|  | 1 | 6.9 | 6.90 |
|  | 1 | 32.4 | 32.40 |
| Total |  |  | 403.8 |

**SAN-RE-G-450** m COLECTOR ENTERRADO TUBERIA GRES VITRIFICADO DIÁM. 450 mm (04/04/2006)
49.7 m × 41.33 (42.98 con costes indirectos) = 2136.11
Conducción de gres vitrificado de diámetro 450 mm interior, con unión elástica mediante junta de goma, incluso excavación en tierras, transporte de tierras sobrantes a vertedero y colocación. Medida la longitud instalada.

| Código | Ud | Descripción | Rendimiento | Precio | Importe |
|---|---|---|---|---|---|
| O01B170 | h. | Oficial 1ª Fontanero/Calefactor | 0.45 | 14.12 | 6.35 |
| O01A060 | h. | Peón especializado | 0.45 | 11.94 | 5.37 |
| M05EC010 | h | RETROEXCAVADORA | 0.09 | 21.93 | 1.97 |
| WW00400 | u | PEQUEÑO MATERIAL | 3.5 | 0.19 | 0.67 |
| SAN-RE_G-450 | m | TUBERÍA GRES VITRIFICADO DIAM 200mm. RESISTENCIA ESTANDAR (material; 08/12/2011) | 1 | 26.97 | 26.97 |
|  |  | Total |  |  | 41.33 |

| Medición | Uds. | Largo | Parcial |
|---|---|---|---|
| RED DE URBANIZACIÓN | 1 | 9.3 | 9.30 |
|  | 1 | 13.6 | 13.60 |
|  | 1 | 15.8 | 15.80 |
|  | 1 | 2 | 2.00 |
|  | 1 | 2 | 2.00 |
|  | 1 | 7 | 7.00 |
| Total |  |  | 49.7 |

**SAN-RE-G-350** m COLECTOR ENTERRADO TUBERIA GRES VITRIFICADO DIÁM. 350 mm (04/04/2006)
64.3 m × 24.6 (25.58 con costes indirectos) = 1644.79
Conducción de gres vitrificado de diámetro 350 mm interior, con unión elástica mediante junta de goma, incluso excavación en tierras, transporte de tierras sobrantes a vertedero y colocación. Medida la longitud instalada.

| Código | Ud | Descripción | Rendimiento | Precio | Importe |
|---|---|---|---|---|---|
| O01B170 | h. | Oficial 1ª Fontanero/Calefactor | 0.25 | 14.12 | 3.53 |
| O01A060 | h. | Peón especializado | 0.25 | 11.94 | 2.99 |
| M05EC010 | h | RETROEXCAVADORA | 0.046 | 21.93 | 1.01 |
| WW00400 | u | PEQUEÑO MATERIAL | 3 | 0.19 | 0.57 |
| SAN-RE_G-350 | m | TUBERÍA GRES VITRIFICADO DIAM 200mm. RESISTENCIA ESTANDAR (material; 08/12/2011) | 1.01 | 16.34 | 16.50 |
|  |  | Total |  |  | 24.6 |

| Medición | Uds. | Largo | Parcial |
|---|---|---|---|
| RED DE URBANIZACIÓN | 1 | 25.9 | 25.90 |
|  | 1 | 34 | 34.00 |
|  | 1 | 4.4 | 4.40 |
| Total |  |  | 64.3 |

**SAN-RE-G-200** m COLECTOR ENTERRADO TUBERIA GRES VITRIFICADO DIÁM. 200 mm (04/04/2006)
48.3 m × 15.21 (15.82 con costes indirectos) = 764.11
Conducción de gres vitrificado de diámetro 200 mm interior, con unión elástica mediante junta de goma, incluso excavación en tierras, transporte de tierras sobrantes a vertedero y colocación. Medida la longitud instalada.

| Código | Ud | Descripción | Rendimiento | Precio | Importe |
|---|---|---|---|---|---|
| O01B170 | h. | Oficial 1ª Fontanero/Calefactor | 0.25 | 14.12 | 3.53 |
| O01A060 | h. | Peón especializado | 0.25 | 11.94 | 2.99 |
| M05EC010 | h | RETROEXCAVADORA | 0.046 | 21.93 | 1.01 |
| WW00400 | u | PEQUEÑO MATERIAL | 3 | 0.19 | 0.57 |
| SAN-RE_G-200 | m | TUBERÍA GRES VITRIFICADO DIAM 200mm. RESISTENCIA ESTANDAR (material; 08/12/2011) | 1.01 | 7.04 | 7.11 |
|  |  | Total |  |  | 15.21 |

| Medición | Uds. | Largo | Parcial |
|---|---|---|---|
| RED DE URBANIZACIÓN | 1 | 6.2 | 6.20 |
|  | 1 | 16.9 | 16.90 |
|  | 1 | 25.2 | 25.20 |
| Total |  |  | 48.3 |

**SAN-ARC-315** u ARQUETA DE PVC CILÍNDRICA Ø315mm CON TAPA (04/04/2006)
3 u × 152.04 (158.12 con costes indirectos) = 474.36
Arqueta de pvc , con forma cilíndrica (sistema colector), de 315mm de diámetro y profundidad regulable hasta 2m mediante piezas alargaderas, color teja, con entradas y salida de diámetro 160-200 mm, con posibilidad de ejecución tanto en tierras como en el interior de losas de cimentación de H.A.; incluso conexión de tubos, excavación en tierras, relleno y transporte de tierras sobrantes a vertedero; construida segun CTE-DB-HS5. Marca: JIMTEN Modelo S-217, Ref: 27074, o identicas carácterísticas técnicas. Medida la unidad totalmente instalada.

| Código | Ud | Descripción | Rendimiento | Precio | Importe |
|---|---|---|---|---|---|
| M07CB010 | h. | Camión basculante 4x2 10 t. | 0.3 | 14.58 | 4.37 |
| M05EC010 | h | RETROEXCAVADORA | 0.15 | 21.93 | 3.29 |
| O01A070 | h. | Peón ordinario | 1 | 11.88 | 11.88 |
| P01HC003 | m3 | Hormigón HM-20/P/20/I central | 0.05 | 33.36 | 1.67 |
| O01A090 | h. | Cuadrilla A | 0.25 | 30.38 | 7.60 |
| JIM_27074 | u | ARQUETA CILÍNDRICA Ø315 PVC PARA CONEXION,SIN SUMIDERO (material; 13/12/2011) | 1 | 111.41 | 111.41 |
| SC01200 | m | TUBO PVC DIÁM. 315 mm 4 kg/cm2 | 0.5 | 23.64 | 11.82 |
|  |  | Total |  |  | 152.04 |

| Medición | Uds. | Parcial |
|---|---|---|
| PLANTA BAJA | 3 | 3.00 |
| Total |  | 3 |

**SAN-ARC-250** u ARQUETA DE PVC CILÍNDRICA Ø250mm CON TAPA (04/04/2006)
25 u × 96.6 (100.46 con costes indirectos) = 2511.50
Arqueta de pvc , con forma cilíndrica (sistema colector), de 250mm de diámetro y profundidad regulable hasta 2m mediante piezas alargaderas, color teja, con entradas y salida de diámetro 160 mm, con posibilidad de ejecución tanto en tierras como en el interior de losas de cimentación de H.A.; incluso conexión de tubos, excavación en tierras, relleno y transporte de tierras sobrantes a vertedero; construida segun CTE-DB-HS5. Marca: JIMTEN Modelo S-217, Ref: 27073 o identicas carácterísticas técnicas. Medida la unidad totalmente instalada.

| Código | Ud | Descripción | Rendimiento | Precio | Importe |
|---|---|---|---|---|---|
| M07CB010 | h. | Camión basculante 4x2 10 t. | 0.3 | 14.58 | 4.37 |
| M05EC010 | h | RETROEXCAVADORA | 0.15 | 21.93 | 3.29 |
| O01A070 | h. | Peón ordinario | 1 | 11.88 | 11.88 |
| P01HC003 | m3 | Hormigón HM-20/P/20/I central | 0.05 | 33.36 | 1.67 |
| O01A090 | h. | Cuadrilla A | 0.25 | 30.38 | 7.60 |
| JIM_27073 | u | ARQUETA CILÍNDRICA Ø250 PVC PARA CONEXION,SIN SUMIDERO (material; 13/12/2011) | 1 | 67.79 | 67.79 |
|  |  | Total |  |  | 96.6 |

| Medición | Uds. | Parcial |
|---|---|---|
| PLANTA BAJA | 14 | 14.00 |
| PLANTA SÓTANO | 11 | 11.00 |
| Total |  | 25 |

**SAN-ARC-250-S** u ARQUETA DE PVC CILÍNDRICA Ø250 mm CON SUMIDERO SIFÓNICO PVC (04/04/2006)
1 u × 103.44 (107.58 con costes indirectos) = 107.58
Arqueta de PVC , con forma cilíndrica (sistema colector), de 250mm de diámetro y profundidad regulable hasta 2m mediante piezas alargaderas, color teja, con entradas y salida de diámetro 160 mm, tapa gris con sumidero para registro y limpieza con pieza para formación de sifón, con posibilidad de ejecución tanto en tierras como en el interior de losas de cimentación de H.A.; incluso pieza para formación de sumidero sifónico, conexión de tubos, excavación en tierras, relleno y transporte de tierras sobrantes a vertedero; construida según CTE-DB-HS5. Marca: JIMTEN. Modelo: S-225, Ref: 27075 (arqueta) + 27023 (pieza para formación de sifón A63) o identicas carácterísticas técnicas. Medida la unidad totalmente instalada.

| Código | Ud | Descripción | Rendimiento | Precio | Importe |
|---|---|---|---|---|---|
| M07CB010 | h. | Camión basculante 4x2 10 t. | 0.3 | 14.58 | 4.37 |
| M05EC010 | h | RETROEXCAVADORA | 0.15 | 21.93 | 3.29 |
| O01A070 | h. | Peón ordinario | 1 | 11.88 | 11.88 |
| P01HC003 | m3 | Hormigón HM-20/P/20/I central | 0.05 | 33.36 | 1.67 |
| O01A090 | h. | Cuadrilla A | 0.25 | 30.38 | 7.60 |
| JIM_27075 | u | ARQUETA CILÍNDRICA Ø250 PVC PARA CONEXION, CON SUMIDERO (material; 13/12/2011) | 1 | 67.79 | 67.79 |
| JIM_27023 | u | PIEZA PARA FORMACIÓN DE SIFÓN A63 MEDIDA 250 (27023) GRIS (material; 13/12/2011) | 1 | 6.84 | 6.84 |
|  |  | Total |  |  | 103.44 |

| Medición | Uds. | Parcial |
|---|---|---|
| PLANTA SÓTANO | 1 | 1.00 |
| Total |  | 1 |

**SAN-ARC-250-I** u ARQUETA DE PVC CILÍNDRICA Ø250 mm CON SUMIDERO SIFÓNICO A.INOX. (04/04/2006)
6 u × 101.27 (105.32 con costes indirectos) = 631.92
Arqueta de pvc , con forma cilíndrica (sistema colector), de 250mm de diámetro y profundidad regulable hasta 2m mediante piezas alargaderas, con sumidero sifónico con rejilla en acero inoxidable, color teja, con entradas y salida de diámetro 160 mm, con posibilidad de ejecución tanto en tierras como en el interior de losas de cimentación de H.A.; incluso sumidero sifónico, conexión de tubos, excavación en tierras, relleno y transporte de tierras sobrantes a vertedero; construida segun CTE-DB-HS5. Marca: JIMTEN Modelo S-217 + S-192, Ref: 27073 + 24048, o identicas carácterísticas técnicas. Medida la unidad totalmente instalada.

| Código | Ud | Descripción | Rendimiento | Precio | Importe |
|---|---|---|---|---|---|
| M07CB010 | h. | Camión basculante 4x2 10 t. | 0.3 | 14.58 | 4.37 |
| M05EC010 | h | RETROEXCAVADORA | 0.15 | 21.93 | 3.29 |
| O01A070 | h. | Peón ordinario | 1 | 11.88 | 11.88 |
| P01HC003 | m3 | Hormigón HM-20/P/20/I central | 0.05 | 33.36 | 1.67 |
| O01A090 | h. | Cuadrilla A | 0.25 | 30.38 | 7.60 |
| JIM_27073 | u | ARQUETA CILÍNDRICA Ø250 PVC PARA CONEXION,SIN SUMIDERO | 1 | 67.79 | 67.79 |
| JIM_24048 | u | SUMIDERO SIFONICO PVC REJILLA ACERO INOX SALIDA VERTICAL Ø50mm (material; 13/12/2011) | 1 | 4.27 | 4.27 |
| IF29200 | m | TUBO PVC DIÁM. 53 mm (material; 09/10/2007) | 0.35 | 1.13 | 0.40 |
|  |  | Total |  |  | 101.27 |

| Medición | Uds. | Parcial |
|---|---|---|
| PLANTA BAJA | 4 | 4.00 |
| PLANTA SÓTANO | 2 | 2.00 |
| Total |  | 6 |

**SAN-ARC-55X55** u ARQUETA DE PP CUADRADA 550x550 mm CON TAPA DE PVC (04/04/2006)
4 u × 120.46 (125.28 con costes indirectos) = 501.12
Arqueta de polipropileno, con forma cuadrada, de 550 x 550 mm de lado y profundidad 520 mm ampliable mediante piezas alargaderas, color gris, con entradas y salida de diámetro 160 a 315 mm, con posibilidad de ejecución tanto en tierras como en el interior de losas de cimentación de H.A., con tapa de PVC; incluso conexión de tubos, excavación en tierras, relleno y transporte de tierras sobrantes a vertedero; construida segun CTE-DB-HS5. Marca: JIMTEN, Ref: 34004, o identicas carácterísticas técnicas. Medida la unidad totalmente instalada.

| Código | Ud | Descripción | Rendimiento | Precio | Importe |
|---|---|---|---|---|---|
| M07CB010 | h. | Camión basculante 4x2 10 t. | 0.3 | 14.58 | 4.37 |
| M05EC010 | h | RETROEXCAVADORA | 0.15 | 21.93 | 3.29 |
| O01A070 | h. | Peón ordinario | 1 | 11.88 | 11.88 |
| P01HC003 | m3 | Hormigón HM-20/P/20/I central | 0.05 | 33.36 | 1.67 |
| O01A090 | h. | Cuadrilla A | 0.25 | 30.38 | 7.60 |
| JIM_34004 | u | ARQUETA DE PP CUADRADA 550x550 mm CON TAPA DE PVC (material; 13/12/2011) | 1 | 45.7 | 45.70 |
| JIM_34051 | u | TAPA SIN CERCO PEATONAL (material; 13/12/2011) | 1 | 45.95 | 45.95 |
|  |  | Total |  |  | 120.46 |

| Medición | Uds. | Parcial |
|---|---|---|
| PLANTA BAJA | 4 | 4.00 |
| Total |  | 4 |

**SAN-POZ-9-11** ud POZO PREF. HA E-C D=90cm. h=1,1m. (04/04/2006)
1 ud × 458.25 (476.58 con costes indirectos) = 476.58
Pozo de registro prefabricado completo de hormigón armado, de 100 cm. de diámetro interior y de 4,15 m. de altura total, compuesto por cubeta base de pozo de 1,15 m. de altura, colocada sobre solera de hormigón HA-25/P/40/I, ligeramente armada con mallazo, dos anillos de pozo de 1 m. de altura y cono asimétrico para formación de brocal del pozo de 1 m. de altura, todos los elementos con junta de goma, incluso p.p. de pates de polipropileno, recibido de marco y tapa de hormigón armado de 62,5 cm. de diámetro y medios auxiliares; incluso la excavación del pozo y su relleno perimetral posterior y transporte de tierras sobrantes a vertedero, s/ CTE-HS-5.

| Código | Ud | Descripción | Rendimiento | Precio | Importe |
|---|---|---|---|---|---|
| O01A090 | h. | Cuadrilla A | 10 | 30.38 | 303.80 |
| O01A060 | h. | Peón especializado | 0.936 | 11.94 | 11.18 |
| M05EC010 | h | RETROEXCAVADORA | 0.92 | 21.93 | 20.18 |
| M02GE010 | h | GRUA MÓVIL AUTOPROPULSADA (maquinaria; 04/04/2006) | 0.3 | 34.84 | 10.45 |
| P01HC001 | m3 | HORMIGÓN HM-20/P/40/I, SUMINISTRADO (material; 02/08/2009) | 0.24 | 34.14 | 8.19 |
| P03AM070 | m2 | Malla 15x30x5 1,564 kg/m2 (material; 26/09/2011) | 1.208 | 0.69 | 0.83 |
| P01MC040 | m3 | Mortero 1/6 de central (M-5) | 0.715 | 28.1 | 20.09 |
| SAN-POZ-A-90 | u | Anillo pozo horm. D=90 h=50 (material; 14/02/2009) | 1 | 13.3 | 13.30 |
| SAN-POZ-C-90 | u | Cono asimétrico D=90 H=60 (material; 14/02/2009) | 1 | 17.28 | 17.28 |
| SW00700 | u | TAPA Y CERCO H. FUNDIDO DIÁM. 60 cm ROD. MEDIA (material; 04/04/2006) | 1 | 34.15 | 34.15 |
| UA00700 | u | PATE DE HIERRO DIÁM. 30 mm (material; 04/04/2006) | 8 | 2.35 | 18.80 |
|  |  | Total |  |  | 458.25 |

Claves: pozo, compuesto, cono, registro, hormigón, armadura, diámetro, interior, polipropileno, cubeta, base, colocación, ligero, solera, excavación, tapa, asimétrico, brocal, junta, goma, marco, auxiliar, relleno, anillo, mallazo, medio, perímetro, prefabricado

| Medición | Uds. | Parcial |
|---|---|---|
| RED URBANIZACIÓN | 1 | 1.00 |
| Total |  | 1 |

**SAN-POZ-9-16** ud POZO PREF. HA E-C D=90cm. h=1,6m. (04/04/2006)
2 ud × 471.55 (490.41 con costes indirectos) = 980.82
Pozo de registro prefabricado completo de hormigón armado, de 100 cm. de diámetro interior y de 4,15 m. de altura total, compuesto por cubeta base de pozo de 1,15 m. de altura, colocada sobre solera de hormigón HA-25/P/40/I, ligeramente armada con mallazo, dos anillos de pozo de 1 m. de altura y cono asimétrico para formación de brocal del pozo de 1 m. de altura, todos los elementos con junta de goma, incluso p.p. de pates de polipropileno, recibido de marco y tapa de hormigón armado de 62,5 cm. de diámetro y medios auxiliares; incluso la excavación del pozo y su relleno perimetral posterior y transporte de tierras sobrantes a vertedero, s/ CTE-HS-5.

| Código | Ud | Descripción | Rendimiento | Precio | Importe |
|---|---|---|---|---|---|
| O01A090 | h. | Cuadrilla A | 10 | 30.38 | 303.80 |
| O01A060 | h. | Peón especializado | 0.936 | 11.94 | 11.18 |
| M05EC010 | h | RETROEXCAVADORA | 0.92 | 21.93 | 20.18 |
| M02GE010 | h | GRUA MÓVIL AUTOPROPULSADA | 0.3 | 34.84 | 10.45 |
| P01HC001 | m3 | HORMIGÓN HM-20/P/40/I, SUMINISTRADO | 0.24 | 34.14 | 8.19 |
| P03AM070 | m2 | Malla 15x30x5 1,564 kg/m2 | 1.208 | 0.69 | 0.83 |
| P01MC040 | m3 | Mortero 1/6 de central (M-5) | 0.715 | 28.1 | 20.09 |
| SAN-POZ-A-90 | u | Anillo pozo horm. D=90 h=50 | 2 | 13.3 | 26.60 |
| SAN-POZ-C-90 | u | Cono asimétrico D=90 H=60 | 1 | 17.28 | 17.28 |
| SW00700 | u | TAPA Y CERCO H. FUNDIDO DIÁM. 60 cm ROD. MEDIA | 1 | 34.15 | 34.15 |
| UA00700 | u | PATE DE HIERRO DIÁM. 30 mm | 8 | 2.35 | 18.80 |
|  |  | Total |  |  | 471.55 |

Claves: pozo, compuesto, cono, registro, hormigón, armadura, diámetro, interior, polipropileno, cubeta, base, colocación, ligero, solera, excavación, tapa, asimétrico, brocal, junta, goma, marco, auxiliar, relleno, anillo, mallazo, medio, perímetro, prefabricado

| Medición | Uds. | Parcial |
|---|---|---|
| RED URBANIZACIÓN | 2 | 2.00 |
| Total |  | 2 |

**SAN-POZ-11-21** ud POZO PREF. HA E-C D=110cm. h=2,1m. (04/04/2006)
3 ud × 514.33 (534.9 con costes indirectos) = 1604.70
Pozo de registro prefabricado completo de hormigón armado, de 100 cm. de diámetro interior y de 4,15 m. de altura total, compuesto por cubeta base de pozo de 1,15 m. de altura, colocada sobre solera de hormigón HA-25/P/40/I, ligeramente armada con mallazo, dos anillos de pozo de 1 m. de altura y cono asimétrico para formación de brocal del pozo de 1 m. de altura, todos los elementos con junta de goma, incluso p.p. de pates de polipropileno, recibido de marco y tapa de hormigón armado de 62,5 cm. de diámetro y medios auxiliares; incluso la excavación del pozo y su relleno perimetral posterior y transporte de tierras sobrantes a vertedero, s/ CTE-HS-5.

| Código | Ud | Descripción | Rendimiento | Precio | Importe |
|---|---|---|---|---|---|
| O01A090 | h. | Cuadrilla A | 10 | 30.38 | 303.80 |
| O01A060 | h. | Peón especializado | 0.936 | 11.94 | 11.18 |
| M05EC010 | h | RETROEXCAVADORA | 0.92 | 21.93 | 20.18 |
| M02GE010 | h | GRUA MÓVIL AUTOPROPULSADA | 0.3 | 34.84 | 10.45 |
| P01HC001 | m3 | HORMIGÓN HM-20/P/40/I, SUMINISTRADO | 0.24 | 34.14 | 8.19 |
| P03AM070 | m2 | Malla 15x30x5 1,564 kg/m2 | 1.208 | 0.69 | 0.83 |
| P01MC040 | m3 | Mortero 1/6 de central (M-5) | 0.715 | 28.1 | 20.09 |
| SW00700 | u | TAPA Y CERCO H. FUNDIDO DIÁM. 60 cm ROD. MEDIA | 1 | 34.15 | 34.15 |
| UA00700 | u | PATE DE HIERRO DIÁM. 30 mm | 8 | 2.35 | 18.80 |
| SAN-POZ-A-11 | u | Anillo pozo horm. D=110 h=50 (material; 13/12/2011) | 3 | 20.48 | 61.44 |
| SAN-POZ-C-11 | u | Cono asimétrico D=110 H=60 (material; 13/12/2011) | 1 | 25.22 | 25.22 |
|  |  | Total |  |  | 514.33 |

Claves: pozo, compuesto, cono, registro, hormigón, armadura, diámetro, interior, polipropileno, cubeta, base, colocación, ligero, solera, excavación, tapa, asimétrico, brocal, junta, goma, marco, auxiliar, relleno, anillo, mallazo, medio, perímetro, prefabricado

| Medición | Uds. | Parcial |
|---|---|---|
| RED URBANIZACIÓN | 3 | 3.00 |
| Total |  | 3 |

**SAN-POZ-11-31** ud POZO PREF. HA E-C D=110cm. h=3,1m. (04/04/2006)
3 ud × 555.29 (577.5 con costes indirectos) = 1732.50
Pozo de registro prefabricado completo de hormigón armado, de 100 cm. de diámetro interior y de 4,15 m. de altura total, compuesto por cubeta base de pozo de 1,15 m. de altura, colocada sobre solera de hormigón HA-25/P/40/I, ligeramente armada con mallazo, dos anillos de pozo de 1 m. de altura y cono asimétrico para formación de brocal del pozo de 1 m. de altura, todos los elementos con junta de goma, incluso p.p. de pates de polipropileno, recibido de marco y tapa de hormigón armado de 62,5 cm. de diámetro y medios auxiliares; incluso la excavación del pozo y su relleno perimetral posterior y transporte de tierras sobrantes a vertedero, s/ CTE-HS-5.

| Código | Ud | Descripción | Rendimiento | Precio | Importe |
|---|---|---|---|---|---|
| O01A090 | h. | Cuadrilla A | 10 | 30.38 | 303.80 |
| O01A060 | h. | Peón especializado | 0.936 | 11.94 | 11.18 |
| M05EC010 | h | RETROEXCAVADORA | 0.92 | 21.93 | 20.18 |
| M02GE010 | h | GRUA MÓVIL AUTOPROPULSADA | 0.3 | 34.84 | 10.45 |
| P01HC001 | m3 | HORMIGÓN HM-20/P/40/I, SUMINISTRADO | 0.24 | 34.14 | 8.19 |
| P03AM070 | m2 | Malla 15x30x5 1,564 kg/m2 | 1.208 | 0.69 | 0.83 |
| P01MC040 | m3 | Mortero 1/6 de central (M-5) | 0.715 | 28.1 | 20.09 |
| SW00700 | u | TAPA Y CERCO H. FUNDIDO DIÁM. 60 cm ROD. MEDIA | 1 | 34.15 | 34.15 |
| UA00700 | u | PATE DE HIERRO DIÁM. 30 mm | 8 | 2.35 | 18.80 |
| SAN-POZ-A-11 | u | Anillo pozo horm. D=110 h=50 | 5 | 20.48 | 102.40 |
| SAN-POZ-C-11 | u | Cono asimétrico D=110 H=60 | 1 | 25.22 | 25.22 |
|  |  | Total |  |  | 555.29 |

Claves: pozo, compuesto, cono, registro, hormigón, armadura, diámetro, interior, polipropileno, cubeta, base, colocación, ligero, solera, excavación, tapa, asimétrico, brocal, junta, goma, marco, auxiliar, relleno, anillo, mallazo, medio, perímetro, prefabricado

| Medición | Uds. | Parcial |
|---|---|---|
| RED URBANIZACIÓN | 3 | 3.00 |
| Total |  | 3 |

**SAN-POZ-11-36** ud POZO PREF. HA E-C D=110cm. h=3,6m. (04/04/2006)
2 ud × 575.77 (598.8 con costes indirectos) = 1197.60
Pozo de registro prefabricado completo de hormigón armado, de 100 cm. de diámetro interior y de 4,15 m. de altura total, compuesto por cubeta base de pozo de 1,15 m. de altura, colocada sobre solera de hormigón HA-25/P/40/I, ligeramente armada con mallazo, dos anillos de pozo de 1 m. de altura y cono asimétrico para formación de brocal del pozo de 1 m. de altura, todos los elementos con junta de goma, incluso p.p. de pates de polipropileno, recibido de marco y tapa de hormigón armado de 62,5 cm. de diámetro y medios auxiliares; incluso la excavación del pozo y su relleno perimetral posterior y transporte de tierras sobrantes a vertedero, s/ CTE-HS-5.

| Código | Ud | Descripción | Rendimiento | Precio | Importe |
|---|---|---|---|---|---|
| O01A090 | h. | Cuadrilla A | 10 | 30.38 | 303.80 |
| O01A060 | h. | Peón especializado | 0.936 | 11.94 | 11.18 |
| M05EC010 | h | RETROEXCAVADORA | 0.92 | 21.93 | 20.18 |
| M02GE010 | h | GRUA MÓVIL AUTOPROPULSADA | 0.3 | 34.84 | 10.45 |
| P01HC001 | m3 | HORMIGÓN HM-20/P/40/I, SUMINISTRADO | 0.24 | 34.14 | 8.19 |
| P03AM070 | m2 | Malla 15x30x5 1,564 kg/m2 | 1.208 | 0.69 | 0.83 |
| P01MC040 | m3 | Mortero 1/6 de central (M-5) | 0.715 | 28.1 | 20.09 |
| SW00700 | u | TAPA Y CERCO H. FUNDIDO DIÁM. 60 cm ROD. MEDIA | 1 | 34.15 | 34.15 |
| UA00700 | u | PATE DE HIERRO DIÁM. 30 mm | 8 | 2.35 | 18.80 |
| SAN-POZ-A-11 | u | Anillo pozo horm. D=110 h=50 | 6 | 20.48 | 122.88 |
| SAN-POZ-C-11 | u | Cono asimétrico D=110 H=60 | 1 | 25.22 | 25.22 |
|  |  | Total |  |  | 575.77 |

Claves: pozo, compuesto, cono, registro, hormigón, armadura, diámetro, interior, polipropileno, cubeta, base, colocación, ligero, solera, excavación, tapa, asimétrico, brocal, junta, goma, marco, auxiliar, relleno, anillo, mallazo, medio, perímetro, prefabricado

| Medición | Uds. | Parcial |
|---|---|---|
| RED URBANIZACIÓN | 2 | 2.00 |
| Total |  | 2 |

**SAN-CE-90** m COLECTOR ENTERRADO TUBERIA PRES. PVC DIÁM. 90 mm (04/04/2006)
9 m × 22.09 (22.97 con costes indirectos) = 206.73
Colector enterrado de tubería presión de PVC 4 kg/cm2, de 90 mm de diámetro nominal, colocado sobre lecho de arena de 10 cm de espesor, incluso p.p. de cinta de señalización, piezas especiales, excavación en tierras y transporte de tierras sobrantes a vertedero; construido según CTE/DB-HS-5. Medido entre ejes de arquetas.

| Código | Ud | Descripción | Rendimiento | Precio | Importe |
|---|---|---|---|---|---|
| O01A090 | h. | Cuadrilla A | 0.08 | 30.38 | 2.43 |
| O01A060 | h. | Peón especializado | 1 | 11.94 | 11.94 |
| O01B170 | h. | Oficial 1ª Fontanero/Calefactor | 0.08 | 14.12 | 1.13 |
| SC00500 | m | TUBO PVC DIÁM. 110 mm 4 kg/cm2 | 1.01 | 2.92 | 2.95 |
| SC00400 | m | TUBO PVC DIÁM. 90 mm 4 kg/cm2 (material; 09/10/2007) | 1.01 | 2.02 | 2.04 |
| MR00200 | h | PISÓN MECÁNICO MANUAL | 0.125 | 1.89 | 0.24 |
| P01AA040 | t. | Arena de río 0/5 mm. | 0.09 | 3.45 | 0.31 |
| M07CB010 | h. | Camión basculante 4x2 10 t. | 0.035 | 14.58 | 0.51 |
| WW00300 | u | MATERIAL COMPLEMENTARIO O PZAS. ESPECIALES | 1 | 0.35 | 0.35 |
| WW00400 | u | PEQUEÑO MATERIAL | 1 | 0.19 | 0.19 |
|  |  | Total |  |  | 22.09 |

| Medición | Uds. | Largo | Parcial |
|---|---|---|---|
| Planta Sótano | 1 | 5.3 | 5.30 |
|  | 1 | 3.7 | 3.70 |
| Total |  |  | 9 |

#### I01C RED COLGADA (09/10/2007)
Importe: 5202.43

**04CCP00002** m COLECTOR COLGADO DE PVC DIÁM. 200 mm (09/10/2007)
12 m × 26.92 (28 con costes indirectos) = 336.00
Colector colgado de PVC, presión 4 kg/cm2, de 200 mm de diámetro nominal, incluso p.p. de piezas especiales, abrazaderas, contratubo, pequeño material y ayudas de albañilería; construido según CTE. Medida la longitud ejecutada.

| Código | Ud | Descripción | Rendimiento | Precio | Importe |
|---|---|---|---|---|---|
| O01A030 | h. | Oficial primera | 0.3 | 12.32 | 3.70 |
| O01B170 | h. | Oficial 1ª Fontanero/Calefactor | 0.8 | 14.12 | 11.30 |
| SC01000 | m | TUBO PVC DIÁM. 200 mm 4 kg/cm2 | 1.01 | 9.69 | 9.79 |
| WW00300 | u | MATERIAL COMPLEMENTARIO O PZAS. ESPECIALES | 5 | 0.35 | 1.75 |
| WW00400 | u | PEQUEÑO MATERIAL | 2 | 0.19 | 0.38 |
|  |  | Total |  |  | 26.92 |

| Medición | Uds. | Largo | Parcial |
|---|---|---|---|
| Planta Sótano | 1 | 1.1 | 1.10 |
|  | 1 | 0.7 | 0.70 |
|  | 1 | 10.2 | 10.20 |
| Total |  |  | 12 |

**04CCP00001** m COLECTOR COLGADO DE PVC DIÁM. 160 mm (09/10/2007)
22.7 m × 22.41 (23.31 con costes indirectos) = 529.14
Colector colgado de PVC, presión 4 kg/cm2, de 160 mm de diámetro nominal, incluso p.p. de piezas especiales, abrazaderas, contratubo, pequeño material y ayudas de albañilería; construido según CTE. Medida la longitud ejecutada.

| Código | Ud | Descripción | Rendimiento | Precio | Importe |
|---|---|---|---|---|---|
| O01A030 | h. | Oficial primera | 0.25 | 12.32 | 3.08 |
| O01B170 | h. | Oficial 1ª Fontanero/Calefactor | 0.8 | 14.12 | 11.30 |
| SC00800 | m | TUBO PVC DIÁM. 160 mm 4 kg/cm2 | 1.01 | 6.19 | 6.25 |
| WW00300 | u | MATERIAL COMPLEMENTARIO O PZAS. ESPECIALES | 4 | 0.35 | 1.40 |
| WW00400 | u | PEQUEÑO MATERIAL | 2 | 0.19 | 0.38 |
|  |  | Total |  |  | 22.41 |

| Medición | Uds. | Largo | Parcial |
|---|---|---|---|
| Planta Segunda | 1 | 11.4 | 11.40 |
|  | 1 | 6.2 | 6.20 |
|  | 1 | 0.6 | 0.60 |
|  | 1 | 1.1 | 1.10 |
|  | 1 | 1.1 | 1.10 |
|  | 1 | 1.2 | 1.20 |
|  | 1 | 1.1 | 1.10 |
| Total |  |  | 22.7 |

**04CCP00004** m COLECTOR COLGADO DE PVC DIÁM. 125 mm (09/10/2007)
34.7 m × 17.2 (17.89 con costes indirectos) = 620.78
Colector colgado de PVC, presión 4 kg/cm2, de 125 mm de diámetro nominal, incluso p.p. de piezas especiales, abrazaderas, contratubo,pequeño material y ayudas de albañilería; construido según CTE. Medida la longitud ejecutada.

| Código | Ud | Descripción | Rendimiento | Precio | Importe |
|---|---|---|---|---|---|
| O01A030 | h. | Oficial primera | 0.25 | 12.32 | 3.08 |
| O01B170 | h. | Oficial 1ª Fontanero/Calefactor | 0.6 | 14.12 | 8.47 |
| SC00600 | m | TUBO PVC DIÁM. 125 mm 4 kg/cm2 (material; 09/10/2007) | 1.01 | 3.83 | 3.87 |
| WW00300 | u | MATERIAL COMPLEMENTARIO O PZAS. ESPECIALES | 4 | 0.35 | 1.40 |
| WW00400 | u | PEQUEÑO MATERIAL | 2 | 0.19 | 0.38 |
|  |  | Total |  |  | 17.2 |

| Medición | Uds. | Largo | Parcial |
|---|---|---|---|
| Planta Sótano | 1 | 4.2 | 4.20 |
|  | 1 | 7.4 | 7.40 |
| Planta Segunda | 1 | 8.8 | 8.80 |
|  | 1 | 10.9 | 10.90 |
|  | 1 | 0.6 | 0.60 |
|  | 1 | 2.8 | 2.80 |
| Total |  |  | 34.7 |

**04CCP00003** m COLECTOR COLGADO DE PVC DIÁM. 110 mm (09/10/2007)
34.7 m × 16.28 (16.93 con costes indirectos) = 587.47
Colector colgado de PVC, presión 4 kg/cm2, de 110 mm de diámetro nominal, incluso p.p. de piezas especiales, abrazaderas, contratubo, pequeño material y ayudas de albañilería; construido según CTE. Medida la longitud ejecutada.

| Código | Ud | Descripción | Rendimiento | Precio | Importe |
|---|---|---|---|---|---|
| O01A030 | h. | Oficial primera | 0.25 | 12.32 | 3.08 |
| O01B170 | h. | Oficial 1ª Fontanero/Calefactor | 0.6 | 14.12 | 8.47 |
| SC00500 | m | TUBO PVC DIÁM. 110 mm 4 kg/cm2 | 1.01 | 2.92 | 2.95 |
| WW00300 | u | MATERIAL COMPLEMENTARIO O PZAS. ESPECIALES | 4 | 0.35 | 1.40 |
| WW00400 | u | PEQUEÑO MATERIAL | 2 | 0.19 | 0.38 |
|  |  | Total |  |  | 16.28 |

| Medición | Uds. | Largo | Parcial |
|---|---|---|---|
| Planta Segunda | 1 | 11.5 | 11.50 |
|  | 1 | 1.6 | 1.60 |
|  | 1 | 1.8 | 1.80 |
|  | 1 | 1.9 | 1.90 |
|  | 1 | 2 | 2.00 |
|  | 1 | 1.8 | 1.80 |
|  | 1 | 14.1 | 14.10 |
| Total |  |  | 34.7 |

**04CCP00011** m COLECTOR COLGADO DE PVC DIÁM. 90 mm (09/10/2007)
79.5 m × 12.01 (12.49 con costes indirectos) = 992.96
Colector colgado de PVC, presión 4 kg/cm2, de 90 mm de diámetro nominal, incluso p.p. de piezas especiales, abrazaderas, contratubo, pequeño material y ayudas de albañilería; construido según CTE. Medida la longitud ejecutada.

| Código | Ud | Descripción | Rendimiento | Precio | Importe |
|---|---|---|---|---|---|
| O01A030 | h. | Oficial primera | 0.25 | 12.32 | 3.08 |
| O01B170 | h. | Oficial 1ª Fontanero/Calefactor | 0.4 | 14.12 | 5.65 |
| SC00400 | m | TUBO PVC DIÁM. 90 mm 4 kg/cm2 | 1.01 | 2.02 | 2.04 |
| WW00300 | u | MATERIAL COMPLEMENTARIO O PZAS. ESPECIALES | 3 | 0.35 | 1.05 |
| WW00400 | u | PEQUEÑO MATERIAL | 1 | 0.19 | 0.19 |
|  |  | Total |  |  | 12.01 |

| Medición | Uds. | Largo | Parcial |
|---|---|---|---|
| Planta Segunda | 1 | 2 | 2.00 |
|  | 1 | 10 | 10.00 |
|  | 1 | 7.5 | 7.50 |
|  | 1 | 0.4 | 0.40 |
|  | 1 | 2 | 2.00 |
|  | 1 | 9.1 | 9.10 |
|  | 1 | 9.3 | 9.30 |
|  | 1 | 1.8 | 1.80 |
|  | 1 | 1.8 | 1.80 |
|  | 1 | 1.8 | 1.80 |
|  | 1 | 1.8 | 1.80 |
|  | 1 | 1.8 | 1.80 |
|  | 1 | 4.2 | 4.20 |
|  | 1 | 3.6 | 3.60 |
|  | 1 | 1.8 | 1.80 |
|  | 1 | 3.1 | 3.10 |
|  | 1 | 1.2 | 1.20 |
|  | 1 | 1.8 | 1.80 |
|  | 1 | 1.8 | 1.80 |
|  | 1 | 4.1 | 4.10 |
|  | 1 | 3.7 | 3.70 |
|  | 1 | 2 | 2.00 |
|  | 1 | 0.4 | 0.40 |
|  | 1 | 2.5 | 2.50 |
| Total |  |  | 79.5 |

**SAN-RC-63** m COLECTOR COLGADO DE PVC DIÁM. 63 mm (09/10/2007)
169.8 m × 12.1 (12.58 con costes indirectos) = 2136.08
Colector colgado de PVC, presión 4 kg/cm2, de 63 mm de diámetro nominal, incluso p.p. de piezas especiales, abrazaderas, contratubo, pequeño material y ayudas de albañilería; construido según CTE. Medida la longitud ejecutada.

| Código | Ud | Descripción | Rendimiento | Precio | Importe |
|---|---|---|---|---|---|
| O01A030 | h. | Oficial primera | 0.25 | 12.32 | 3.08 |
| O01B170 | h. | Oficial 1ª Fontanero/Calefactor | 0.4 | 14.12 | 5.65 |
| WW00300 | u | MATERIAL COMPLEMENTARIO O PZAS. ESPECIALES | 3 | 0.35 | 1.05 |
| WW00400 | u | PEQUEÑO MATERIAL | 1 | 0.19 | 0.19 |
| IF29300 | m | TUBO PVC DIÁM. 63 mm | 1 | 2.13 | 2.13 |
|  |  | Total |  |  | 12.1 |

| Medición | Uds. | Largo | Parcial |
|---|---|---|---|
| Planta Sótano | 1 | 9.4 | 9.40 |
| Planta Baja | 1 | 26.5 | 26.50 |
|  | 1 | 0.7 | 0.70 |
|  | 1 | 8.2 | 8.20 |
|  | 1 | 12.6 | 12.60 |
|  | 1 | 15.9 | 15.90 |
|  | 1 | 2.9 | 2.90 |
|  | 1 | 1 | 1.00 |
|  | 1 | 1 | 1.00 |
|  | 1 | 1 | 1.00 |
|  | 1 | 0.9 | 0.90 |
|  | 1 | 9.5 | 9.50 |
| Planta Primera | 1 | 26.5 | 26.50 |
|  | 1 | 0.7 | 0.70 |
|  | 1 | 8.2 | 8.20 |
|  | 1 | 12.6 | 12.60 |
|  | 1 | 15.9 | 15.90 |
|  | 1 | 2.9 | 2.90 |
|  | 1 | 1 | 1.00 |
|  | 1 | 1 | 1.00 |
|  | 1 | 1 | 1.00 |
|  | 1 | 0.9 | 0.90 |
|  | 1 | 9.5 | 9.50 |
| Total |  |  | 169.8 |

#### I01D RED VERTICAL (09/10/2007)
Importe: 4096.51

**SAN-BAJ-200** m BAJANTE DE PVC REFORZADO, DIÁM. 200 mm (09/10/2007)
31.6 m × 24.06 (25.02 con costes indirectos) = 790.63
Bajante de PVC reforzado de 200 mm de diámetro nominal, incluso sellado de uniones, pasos de forjado, abrazaderas y p.p. de piezas especiales, construido según CTE/DB-HS-5. Medida la longitud terminada.

| Código | Ud | Descripción | Rendimiento | Precio | Importe |
|---|---|---|---|---|---|
| O01A090 | h. | Cuadrilla A | 0.4 | 30.38 | 12.15 |
| SC01000 | m | TUBO PVC DIÁM. 200 mm 4 kg/cm2 | 1.01 | 9.69 | 9.79 |
| WW00300 | u | MATERIAL COMPLEMENTARIO O PZAS. ESPECIALES | 5.5 | 0.35 | 1.93 |
| WW00400 | u | PEQUEÑO MATERIAL | 1 | 0.19 | 0.19 |
|  |  | Total |  |  | 24.06 |

| Medición | Uds. | Largo | Parcial |
|---|---|---|---|
| Red Aguas Pluviales |  |  |  |
| BP-06 | 1 | 15.8 | 15.80 |
| BP-07 | 1 | 15.8 | 15.80 |
| Total |  |  | 31.6 |

**SAN-BAJ-160** m BAJANTE DE PVC REFORZADO, DIÁM. 160 mm (09/10/2007)
60.5 m × 18.67 (19.42 con costes indirectos) = 1174.91
Bajante de PVC reforzado de 160 mm de diámetro nominal, incluso sellado de uniones, pasos de forjado, abrazaderas y p.p. de piezas especiales, construido según CTE/DB-HS-5. Medida la longitud terminada.

| Código | Ud | Descripción | Rendimiento | Precio | Importe |
|---|---|---|---|---|---|
| O01A090 | h. | Cuadrilla A | 0.4 | 30.38 | 12.15 |
| SB01100 | m | BAJANTE PVC DIÁM. 160 mm (material; 09/10/2007) | 1.01 | 4.36 | 4.40 |
| WW00300 | u | MATERIAL COMPLEMENTARIO O PZAS. ESPECIALES | 5.5 | 0.35 | 1.93 |
| WW00400 | u | PEQUEÑO MATERIAL | 1 | 0.19 | 0.19 |
|  |  | Total |  |  | 18.67 |

| Medición | Uds. | Largo | Parcial |
|---|---|---|---|
| Red Aguas Pluviales |  |  |  |
| BP-01 | 1 | 12.1 | 12.10 |
| BP-02 | 1 | 12.1 | 12.10 |
| BP-03 | 1 | 12.1 | 12.10 |
| BP-04 | 1 | 12.1 | 12.10 |
| BP-05 | 1 | 12.1 | 12.10 |
| Total |  |  | 60.5 |

**SAN-BAJ-125** m BAJANTE DE PVC REFORZADO, DIÁM. 125 mm (09/10/2007)
31.6 m × 16.45 (17.11 con costes indirectos) = 540.68
Bajante de PVC reforzado, de 125 mm de diámetro nominal, incluso sellado de uniones, paso de forjados, abrazaderas y p.p. de piezas especiales; construido según CTE/DB-HS-5. Medida la longitud terminada.

| Código | Ud | Descripción | Rendimiento | Precio | Importe |
|---|---|---|---|---|---|
| O01A090 | h. | Cuadrilla A | 0.38 | 30.38 | 11.54 |
| SB01000 | m | BAJANTE PVC DIÁM. 125 mm (material; 09/10/2007) | 1.01 | 3.11 | 3.14 |
| WW00300 | u | MATERIAL COMPLEMENTARIO O PZAS. ESPECIALES | 4.5 | 0.35 | 1.58 |
| WW00400 | u | PEQUEÑO MATERIAL | 1 | 0.19 | 0.19 |
|  |  | Total |  |  | 16.45 |

| Medición | Uds. | Largo | Parcial |
|---|---|---|---|
| Red Aguas Fecales |  |  |  |
| BF-08 | 1 | 15.8 | 15.80 |
| BF-09 | 1 | 15.8 | 15.80 |
| Total |  |  | 31.6 |

**SAN-BAJ-110** m BAJANTE DE PVC REFORZADO, DIÁM. 110 mm (09/10/2007)
92.1 m × 15.29 (15.9 con costes indirectos) = 1464.39
Bajante de PVC reforzado, de 110 mm de diámetro nominal, incluso sellado de uniones, paso de forjados, abrazaderas y p.p. de piezas especiales; construido según CTE/DB-HS-5. Medida la longitud terminada.

| Código | Ud | Descripción | Rendimiento | Precio | Importe |
|---|---|---|---|---|---|
| O01A090 | h. | Cuadrilla A | 0.35 | 30.38 | 10.63 |
| SB00900 | m | BAJANTE PVC DIÁM. 110 mm (material; 09/10/2007) | 1.01 | 2.86 | 2.89 |
| WW00300 | u | MATERIAL COMPLEMENTARIO O PZAS. ESPECIALES | 4.5 | 0.35 | 1.58 |
| WW00400 | u | PEQUEÑO MATERIAL | 1 | 0.19 | 0.19 |
|  |  | Total |  |  | 15.29 |

| Medición | Uds. | Largo | Parcial |
|---|---|---|---|
| Red Aguas Fecales |  |  |  |
| BF-01 | 1 | 12.1 | 12.10 |
| BF-02 | 1 | 12.1 | 12.10 |
| BF-03 | 1 | 12.1 | 12.10 |
| BF-04 | 1 | 12.1 | 12.10 |
| BF-05 | 1 | 12.1 | 12.10 |
| BF-06 | 1 | 15.8 | 15.80 |
| BF-07 | 1 | 15.8 | 15.80 |
| Total |  |  | 92.1 |

**SAN-VENT-80** m TUBO DE PVC REFORZADO, DIÁM. 80 mm PARA VENTILACIÓN (09/10/2007)
5.5 m × 14.44 (15.02 con costes indirectos) = 82.61
Tubería de PVC reforzado, de 80 mm de diámetro nominal para ventilación de red horizontal y arqueta de bombeo, incluso sellado de uniones, paso de forjados, abrazaderas y p.p. de piezas especiales; construido según CTE/DB-HS-5. Medida la longitud terminada.

| Código | Ud | Descripción | Rendimiento | Precio | Importe |
|---|---|---|---|---|---|
| O01A090 | h. | Cuadrilla A | 0.35 | 30.38 | 10.63 |
| WW00300 | u | MATERIAL COMPLEMENTARIO O PZAS. ESPECIALES | 4.5 | 0.35 | 1.58 |
| WW00400 | u | PEQUEÑO MATERIAL | 1 | 0.19 | 0.19 |
| SC00400 | m | TUBO PVC DIÁM. 90 mm 4 kg/cm2 | 1.01 | 2.02 | 2.04 |
|  |  | Total |  |  | 14.44 |

| Medición | Uds. | Largo | Parcial |
|---|---|---|---|
| Ventilación Bombeo | 1 | 5.5 | 5.50 |
| Total |  |  | 5.5 |

**SAN-MONT-50** m CANALIZACION POLIETILENO PE-50 (Ø75/66mm) BOMBEO A. SANEAMIENTO (11/12/2007)
5.5 m × 7.57 (7.87 con costes indirectos) = 43.29
Canalización para evacuación de aguas pluviales y/o residuales procedentes de arqueta de bombeo, en montaje superficial, realizada con tubería de polietileno de alta densidad, PE-50, para conduccions de agua a presión (6 Atm), calidad según UNE 53.131, de 75mm. de diámetro exterior y 66 mm de diámetro interior; incluos p.p. de piezas especiales, pasamuros, elementos de sujeción y pequeño material. Medida la unidad totalmente instalada.

| Código | Ud | Descripción | Rendimiento | Precio | Importe |
|---|---|---|---|---|---|
| O01A090 | h. | Cuadrilla A | 0.15 | 30.38 | 4.56 |
| WW00400 | u | PEQUEÑO MATERIAL | 2 | 0.19 | 0.38 |
| WW00300 | u | MATERIAL COMPLEMENTARIO O PZAS. ESPECIALES | 2 | 0.35 | 0.70 |
| IF92964 | m | TUBO POLIETILENO PE DIÁM. 50 mm (material; 17/01/2008) | 1.01 | 1.91 | 1.93 |
|  |  | Total |  |  | 7.57 |

| Medición | Uds. | Largo | Parcial |
|---|---|---|---|
| M1 | 1 | 5.5 | 5.50 |
| Total |  |  | 5.5 |

#### I01E PEQUEÑA RED Y LOCALES HÚMEDOS (09/10/2007)
Importe: 2930.48

**04CCP00003** m COLECTOR COLGADO DE PVC DIÁM. 110 mm
45.4 m × 16.28 (16.93 con costes indirectos) = 768.62

| Medición | Uds. | Largo | Parcial |
|---|---|---|---|
| P. Red Tipo 1 | 4 | 7.1 | 28.40 |
| P. Red Tipo 2 | 2 | 6 | 12.00 |
| P. Red Tipo 3 | 1 | 5 | 5.00 |
| Total |  |  | 45.4 |

**SAN-PR-63** m CANALIZACION PVC PARA DESAGÜES Ø63 mm (09/10/2007)
19.4 m × 10.99 (11.43 con costes indirectos) = 221.74
M. de canalización para desagüe de aparatos varios, ejecución en superficie o en el interior de losa de H.A., formada por tubo de PVC de 63 mm. de diámetro interior, incluso conexiones, contratubo, p.p. de uniones, piezas especiales y ayudas de albañilería. Medida la unidad totalmente ejecutada.

| Código | Ud | Descripción | Rendimiento | Precio | Importe |
|---|---|---|---|---|---|
| O01A090 | h. | Cuadrilla A | 0.15 | 30.38 | 4.56 |
| IF29300 | m | TUBO PVC DIÁM. 63 mm | 1.01 | 2.13 | 2.15 |
| O01B170 | h. | Oficial 1ª Fontanero/Calefactor | 0.25 | 14.12 | 3.53 |
| WW00300 | u | MATERIAL COMPLEMENTARIO O PZAS. ESPECIALES | 1.6 | 0.35 | 0.56 |
| WW00400 | u | PEQUEÑO MATERIAL | 1 | 0.19 | 0.19 |
|  |  | Total |  |  | 10.99 |

| Medición | Uds. | Largo | Parcial |
|---|---|---|---|
| P. Red Tipo 1 | 4 | 2.5 | 10.00 |
| P. Red Tipo 2 | 2 | 2.2 | 4.40 |
| P. Red Tipo 3 | 1 | 2.7 | 2.70 |
| P. Red Cafetería | 1 | 2.3 | 2.30 |
| Total |  |  | 19.4 |

**SAN-PR-50** m CANALIZACION PVC PARA DESAGÜES Ø50 mm (09/10/2007)
16.1 m × 9.98 (10.38 con costes indirectos) = 167.12
M. de canalización para desagüe de aparatos varios, ejecución en superficie o en el interior de losa de H.A., formada por tubo de PVC de 50 mm. de diámetro interior, incluso conexiones, contratubo, p.p. de uniones, piezas especiales y ayudas de albañilería. Medida la unidad totalmente ejecutada.

| Código | Ud | Descripción | Rendimiento | Precio | Importe |
|---|---|---|---|---|---|
| O01A090 | h. | Cuadrilla A | 0.15 | 30.38 | 4.56 |
| IF29200 | m | TUBO PVC DIÁM. 53 mm | 1.01 | 1.13 | 1.14 |
| O01B170 | h. | Oficial 1ª Fontanero/Calefactor | 0.25 | 14.12 | 3.53 |
| WW00300 | u | MATERIAL COMPLEMENTARIO O PZAS. ESPECIALES | 1.6 | 0.35 | 0.56 |
| WW00400 | u | PEQUEÑO MATERIAL | 1 | 0.19 | 0.19 |
|  |  | Total |  |  | 9.98 |

| Medición | Uds. | Largo | Parcial |
|---|---|---|---|
| P. Red Tipo 3 | 1 | 5.5 | 5.50 |
| P. Red Cafetería | 1 | 10.6 | 10.60 |
| Total |  |  | 16.1 |

**SAN-PR-40** m CANALIZACION PVC PARA DESAGÜES Ø40 mm (09/10/2007)
20.2 m × 8.7 (9.05 con costes indirectos) = 182.81
M. de canalización para desagüe de aparatos varios, ejecución en superficie o en el interior de losa de H.A., formada por tubo de PVC de 40 mm. de diámetro interior, incluso conexiones, contratubo, p.p. de uniones, piezas especiales y ayudas de albañilería. Medida la unidad totalmente ejecutada.

| Código | Ud | Descripción | Rendimiento | Precio | Importe |
|---|---|---|---|---|---|
| IF29100 | m | TUBO PVC DIÁM. 43 mm (material; 09/10/2007) | 1.01 | 0.88 | 0.89 |
| WW00400 | u | PEQUEÑO MATERIAL | 1 | 0.19 | 0.19 |
| O01B170 | h. | Oficial 1ª Fontanero/Calefactor | 0.22 | 14.12 | 3.11 |
| O01A090 | h. | Cuadrilla A | 0.13 | 30.38 | 3.95 |
| WW00300 | u | MATERIAL COMPLEMENTARIO O PZAS. ESPECIALES | 1.6 | 0.35 | 0.56 |
|  |  | Total |  |  | 8.7 |

| Medición | Uds. | Largo | Parcial |
|---|---|---|---|
| P. Red Tipo 1 | 4 | 2.6 | 10.40 |
| P. Red Tipo 2 | 2 | 3.5 | 7.00 |
| P. Red Tipo 3 | 1 | 2.8 | 2.80 |
| Total |  |  | 20.2 |

**SAN_DES_BS_50** u BOTE SIFÓNICO PVC 125 mm CON TUBO PVC 53 mm (09/10/2007)
2 u × 29.67 (30.86 con costes indirectos) = 61.72
Bote sifónico de PVC de 125 mm de diámetro y tapa de latón roscada, instalado con tubo de PVC de 53 mm de diámetro exterior y 3 mm de espesor al manguetón, incluso conexiones, contratubo, uniones con piezas especiales, pequeño material y ayudas de albañilería. Medida la unidad ejecutada.

| Código | Ud | Descripción | Rendimiento | Precio | Importe |
|---|---|---|---|---|---|
| O01A090 | h. | Cuadrilla A | 0.3 | 30.38 | 9.11 |
| O01B170 | h. | Oficial 1ª Fontanero/Calefactor | 0.8 | 14.12 | 11.30 |
| IF05400 | u | BOTE SIFÓNICO PVCDIÁM. DIÁM. 125 mm (material; 09/10/2007) | 1 | 4.22 | 4.22 |
| IF26400 | u | TAPA LATÓN ROSCADA (material; 09/10/2007) | 1 | 2.51 | 2.51 |
| IF29200 | m | TUBO PVC DIÁM. 53 mm | 1.515 | 1.13 | 1.71 |
| WW00300 | u | MATERIAL COMPLEMENTARIO O PZAS. ESPECIALES | 1.8 | 0.35 | 0.63 |
| WW00400 | u | PEQUEÑO MATERIAL | 1 | 0.19 | 0.19 |
|  |  | Total |  |  | 29.67 |

| Medición | Uds. | Largo | Parcial |
|---|---|---|---|
| P. Red Tipo 3 | 1 | 2 | 2.00 |
| Total |  |  | 2 |

**SAN_DES_110** u DESAGÜE DE INODOROCON MANGUETÓN PVC 110 mm (09/10/2007)
45 u × 17.37 (18.06 con costes indirectos) = 812.70
Desagüe de inodoro o vertedero formado por manguetón de PVC de 113 mm de diámetro exterior y 3 mm de espesor, incluso conexiones, contratubo, uniones con piezas especiales, pequeño material y ayudas de albañilería. Medida la unidad ejecutada.

| Código | Ud | Descripción | Rendimiento | Precio | Importe |
|---|---|---|---|---|---|
| O01A090 | h. | Cuadrilla A | 0.25 | 30.38 | 7.60 |
| O01B170 | h. | Oficial 1ª Fontanero/Calefactor | 0.35 | 14.12 | 4.94 |
| IF22700 | m | MANGUETÓN PVC DIÁM. 113 mm (material; 09/10/2007) | 0.3 | 8.45 | 2.54 |
| WW00300 | u | MATERIAL COMPLEMENTARIO O PZAS. ESPECIALES | 6 | 0.35 | 2.10 |
| WW00400 | u | PEQUEÑO MATERIAL | 1 | 0.19 | 0.19 |
|  |  | Total |  |  | 17.37 |

| Medición | Uds. | Largo | Parcial |
|---|---|---|---|
| P. Red Tipo 1 | 4 | 7 | 28.00 |
| P. Red Tipo 2 | 2 | 7 | 14.00 |
| P. Red Tipo 3 | 1 | 3 | 3.00 |
| Total |  |  | 45 |

**SAN_DES_50** u DESAGÜE PVC 50 mm (09/10/2007)
4 u × 12.81 (13.32 con costes indirectos) = 53.28
Desagüe formado por tubo de PVC de 53 mm de diámetro exterior y 3 mm de espesor, instalado desde la válvula hasta el bote sifónico, incluso conexiones, contratubo, uniones con piezas especiales pequeño material y ayudas de albañilería. Medida la unidad ejecutada.

| Código | Ud | Descripción | Rendimiento | Precio | Importe |
|---|---|---|---|---|---|
| O01A090 | h. | Cuadrilla A | 0.15 | 30.38 | 4.56 |
| O01B170 | h. | Oficial 1ª Fontanero/Calefactor | 0.4 | 14.12 | 5.65 |
| IF29200 | m | TUBO PVC DIÁM. 53 mm | 1.515 | 1.13 | 1.71 |
| WW00300 | u | MATERIAL COMPLEMENTARIO O PZAS. ESPECIALES | 2 | 0.35 | 0.70 |
| WW00400 | u | PEQUEÑO MATERIAL | 1 | 0.19 | 0.19 |
|  |  | Total |  |  | 12.81 |

| Medición | Uds. | Largo | Parcial |
|---|---|---|---|
| P. Red Tipo 3 | 1 | 4 | 4.00 |
| Total |  |  | 4 |

**SAN_DES_SI_50** u DESAGÜE CON SIFÓN IND. PVC 50 mm (09/10/2007)
7 u × 15.29 (15.9 con costes indirectos) = 111.30
Desagüe con sifón individual, formado por tubo y sifón de PVC de 53 mm de diámetro exterior, instalado desde la válvula hasta el manguetón o canalización de derivación, incluso conexiones, contratubo, uniones con piezas especiales, pequeño material y ayudas de albañilería. Medida la unidad ejecutada.

| Código | Ud | Descripción | Rendimiento | Precio | Importe |
|---|---|---|---|---|---|
| O01A090 | h. | Cuadrilla A | 0.15 | 30.38 | 4.56 |
| O01B170 | h. | Oficial 1ª Fontanero/Calefactor | 0.45 | 14.12 | 6.35 |
| IF25200 | u | SIFÓN BOTELLA INDIVIDUAL DIAN. 53 mm (material; 09/10/2007) | 1 | 1.78 | 1.78 |
| IF29200 | m | TUBO PVC DIÁM. 53 mm | 1.515 | 1.13 | 1.71 |
| WW00300 | u | MATERIAL COMPLEMENTARIO O PZAS. ESPECIALES | 2 | 0.35 | 0.70 |
| WW00400 | u | PEQUEÑO MATERIAL | 1 | 0.19 | 0.19 |
|  |  | Total |  |  | 15.29 |

| Medición | Uds. | Largo | Parcial |
|---|---|---|---|
| P. Red Cafetería | 1 | 7 | 7.00 |
| Total |  |  | 7 |

**SAN_DES_SI_40** u DESAGÜE CON SIFÓN IND. PVC 40 mm (09/10/2007)
35 u × 14.8 (15.39 con costes indirectos) = 538.65
Desagüe con sifón individual, formado por tubo y sifón de PVC de 43 mm de diámetro exterior, instalado desde la válvula hasta el manguetón o canalización de derivación, incluso conexiones, contratubo, uniones con piezas especiales, pequeño material y ayudas de albañilería. Medida la unidad ejecutada.

| Código | Ud | Descripción | Rendimiento | Precio | Importe |
|---|---|---|---|---|---|
| O01A090 | h. | Cuadrilla A | 0.15 | 30.38 | 4.56 |
| O01B170 | h. | Oficial 1ª Fontanero/Calefactor | 0.45 | 14.12 | 6.35 |
| IF25100 | u | SIFÓN BOTELLA INDIVIDUAL DIÁM. 43 mm (material; 09/10/2007) | 1 | 1.67 | 1.67 |
| IF29100 | m | TUBO PVC DIÁM. 43 mm | 1.515 | 0.88 | 1.33 |
| WW00300 | u | MATERIAL COMPLEMENTARIO O PZAS. ESPECIALES | 2 | 0.35 | 0.70 |
| WW00400 | u | PEQUEÑO MATERIAL | 1 | 0.19 | 0.19 |
|  |  | Total |  |  | 14.8 |

| Medición | Uds. | Largo | Parcial |
|---|---|---|---|
| P. Red Tipo 1 | 4 | 5 | 20.00 |
| P. Red Tipo 2 | 2 | 5 | 10.00 |
| P. Red Tipo 3 | 1 | 5 | 5.00 |
| Total |  |  | 35 |

**SAN-SS-AI-H** u SUMIDERO SIFONICO PVC REJILLA ACERO INOX SALIDA HORIZONTAL Ø50mm (15/12/2007)
1 u × 12.06 (12.54 con costes indirectos) = 12.54
Sumidero sifónico de PVC con salida horizontal de 50 mm de diámetro, con rejilla plana de acero inoxidable, incluso pequeño material de recibido y colocación; construido según CTE/DB-HS-5. Marca JIMTEN Modelo S-192 Ref: 24028. Medida la unidad totalmente instalada.

| Código | Ud | Descripción | Rendimiento | Precio | Importe |
|---|---|---|---|---|---|
| O01A090 | h. | Cuadrilla A | 0.25 | 30.38 | 7.60 |
| WW00400 | u | PEQUEÑO MATERIAL | 1 | 0.19 | 0.19 |
| JIM_24028 | u | SUMIDERO SIFONICO PVC REJILLA ACERO INOX SALIDA HORIZONTAL Ø50mm (material; 13/12/2011) | 1 | 4.27 | 4.27 |
|  |  | Total |  |  | 12.06 |

| Medición | Uds. | Largo | Parcial |
|---|---|---|---|
| P. Red Tipo 3 | 1 | 1 | 1.00 |
| Total |  |  | 1 |

#### I01F ELEMENTOS COMPLEMENTARIOS (09/10/2007)
Importe: 9008.68

**SAN-CSP-1** u CALDERETA SIFONICA DE PVC CON REJILLA CUBIERTA/AZOTEA PLANA (11/12/2007)
28 u × 51.64 (53.71 con costes indirectos) = 1503.88
Caldereta sifónica de PVC de 300x300mm, salida vertical Ø110mm de diámetro, cuerpo de PVC; rejilla en PP reforzado, para instalación en cubierta plana o suelo de patio o terraza; incluso conexión a bajante, sellado de uniones, paso de forjados y p.p. de piezas especiales. Marca: JIMTEN, Modelo: S-427 Ref: 08290 o de idénticas características técnicas. Medida la unidad totalmente terminada.

| Código | Ud | Descripción | Rendimiento | Precio | Importe |
|---|---|---|---|---|---|
| O01B170 | h. | Oficial 1ª Fontanero/Calefactor | 0.4 | 14.12 | 5.65 |
| WW00300 | u | MATERIAL COMPLEMENTARIO O PZAS. ESPECIALES | 4 | 0.35 | 1.40 |
| WW00400 | u | PEQUEÑO MATERIAL | 1 | 0.19 | 0.19 |
| O01A090 | h. | Cuadrilla A | 0.25 | 30.38 | 7.60 |
| JIM_08290 | u | CALDERETA SIFONICA DE PVC. CON REJILLA CUBIERTA/AZOTEA PLANA (material; 13/12/2011) | 1 | 36.8 | 36.80 |
|  |  | Total |  |  | 51.64 |

| Medición | Uds. | Parcial |
|---|---|---|
| Planta Terraza | 28 | 28.00 |
| Total |  | 28 |

**SAN_T_REG_110** u TAPA ROSCADA DE PVC DIÁM. 110 mm PARA REGISTRO (15/12/2007)
3 u × 12.91 (13.43 con costes indirectos) = 40.29
Tapa plana roscada de PVC de 110 mm de diámetro, para registro de red colgada de Ø 110 mm. Incluso pequeño material de recibido y colocación; construido según CTE. Marca: JIMTEN, Ref: 70243 o idénticas características técnicas. Medida la unidad totalmente instalada.

| Código | Ud | Descripción | Rendimiento | Precio | Importe |
|---|---|---|---|---|---|
| O01A090 | h. | Cuadrilla A | 0.25 | 30.38 | 7.60 |
| WW00400 | u | PEQUEÑO MATERIAL | 1 | 0.19 | 0.19 |
| JIM_70243 | u | TAPÓN DE REGISTRO ROSCADO Ø 110 mm PVC (material; 13/12/2011) | 1 | 5.12 | 5.12 |
|  |  | Total |  |  | 12.91 |

| Medición | Uds. | Parcial |
|---|---|---|
| Planta Sótano | 3 | 3.00 |
| Total |  | 3 |

**SAN_T_REG_50** u TAPA OBTURADORA DE PVC DIÁM. 50 mm PARA REGISTRO (15/12/2007)
46 u × 8.63 (8.98 con costes indirectos) = 413.08
Tapón obturador macho de PVC de 50 mm de diámetro, para registro de red colgada de Ø 50 mm. Incluso pequeño material de recibido y colocación; construido según CTE. Marca: JIMTEN, Ref: 31106 o idénticas características técnicas. Medida la unidad totalmente instalada.

| Código | Ud | Descripción | Rendimiento | Precio | Importe |
|---|---|---|---|---|---|
| O01A090 | h. | Cuadrilla A | 0.25 | 30.38 | 7.60 |
| WW00400 | u | PEQUEÑO MATERIAL | 3 | 0.19 | 0.57 |
| JIM_31106 | u | TAPA OBTURADORA DE PVC Ø 50 mm PVC (material; 13/12/2011) | 1 | 0.46 | 0.46 |
|  |  | Total |  |  | 8.63 |

| Medición | Uds. | Parcial |
|---|---|---|
| Planta Sótano | 1 | 1.00 |
| Planta Baja | 14 | 14.00 |
| Planta Primera | 20 | 20.00 |
| Planta Segunda | 11 | 11.00 |
| Total |  | 46 |

**SAN_VALV** u VÁLVULA DE AIREACIÓN PARA VENTILACIÓN PRIMARIA Ø 110 (15/12/2007)
17 u × 45.19 (47 con costes indirectos) = 799.00
Ud. de válvula de aireación para ventilación primaria de bajantes MAXI-VENT Ø 110 para ventilación primaria de red de saneamiento, colocado sobre bajante de aguas pluviales o fecales en cubierta, capacidad máxima 32 l/seg a -250 Pa; incluso pequeño material de recibido y colocación. Marca: AQUATECNIC, Modelo: STUDOR MAXIVENT, Ref: 7004932 o idénticas características técnicas. Medida la unidad totalmente terminada.

| Código | Ud | Descripción | Rendimiento | Precio | Importe |
|---|---|---|---|---|---|
| O01B170 | h. | Oficial 1ª Fontanero/Calefactor | 0.1 | 14.12 | 1.41 |
| WW00400 | u | PEQUEÑO MATERIAL | 1 | 0.19 | 0.19 |
| AQU_7004932 | u | VÁLVULA AIREACIÓN STUDOR MAXIVENT EN ABS VENT PRIMARIAØ 110mm (material; 13/12/2011) | 1 | 43.59 | 43.59 |
|  |  | Total |  |  | 45.19 |

| Medición | Uds. | Parcial |
|---|---|---|
| Planta Baja | 1 | 1.00 |
| Planta Terraza | 10 | 10.00 |
| Planta Cubierta | 6 | 6.00 |
| Total |  | 17 |

**WILO-4007099** u GRUPO BOMBAS SUM. ELEV. AGUAS SUCIAS. Q=9,56 l/s a 3 m.c.a. (11/12/2007)
1 u × 2030.28 (2111.49 con costes indirectos) = 2111.49
Grupo de bombeo para elevación de aguas sucias compuesto por: 1) Grupo monobloc inundable para elevación de aguas sucias, para un caudal de 9,56 l/s a 3 m.c.a., con protección antideflagrante, para instalación sumergida vertical, con paso libre seguro de 44 mm. Motor trifásico con cable de conexión de 10 m, longitudinalmente hermético y desconectable, con rodete monocanal. Carcasa de la bomba en poliuretano, rodete de poliuretano, eje 1.4435 (AISI 316L), cierre mecánico en lado de la bomba SiC/SiC, sellado en el lado del motor en NBR, carcas del motor 1.4301 (AISI 304), paso libre 44 mm, diámetro del rodete 114 mm, diámetro nominal de impulsión DN 65, temperatura máxima 35ºC, temperatura de trabajo 20ºC, densidad 0,99819 kg/dm³, caudal 34,41 m³/h, altura de impulsión 3,00 m, potencia nominal del motor P2: 1,1 kW, velocidad nominal: 2900 1/min, tipo de corriente: 3-400V/50 Hz, intensidad nominal: 3,2 A, clase de aislamiento: F, tipo de protección: IP 68, protección antideflagrante: EEx d IIB T4, peso: 21 kg. 2) Zócalo de descarga FG 25 (EN-GJL-250), con soporte para comba, junta perfilada, accesorios de montaje y fijación, cable guía de 7 m de acero inox., para profundidad de instalación hasta 3,5 m, cadena de 5 m de acero galvanizado (peso máx. 250 kg), incl. grillete de acero inoxidable, soporte para tubo guía. 3) Válvula antirretorno en FG 25 (EN-GJL-250), con paso libre, incluso abertura de limpieza y dispositivo de ventilación, accesorios de montaje, bridas PN10/16, según UNE-EN 1092-2. 4) Llave de corte DN 65 en FG 25 (EN-GJL-250), con kit de montaje, bridas PN 10/16 según DIN 2501. Incluso piezas y válvulas de conexión (antirretorno, Te de derivación,...), accesorios, manguitos antivibratorios, conexiones de fontanería y electricidad, instalación, puesta en marcha, pequeño material y ayudas de albañilería. Instalado según CTE-HS-5 y REBT. Marca : WILO. Tipo : WILO-DRAIN TP 65 E 114/11 3-, Ref: 4007099 (grupo bombas) + 4016096 (zócalo de descarga) + 2017167 (válvula antirretorno) + 2017161 (llave de corte DN 65), o de idénticas características técnicas. Medida la unidad totalmente instalada.

| Código | Ud | Descripción | Rendimiento | Precio | Importe |
|---|---|---|---|---|---|
| O01B170 | h. | Oficial 1ª Fontanero/Calefactor | 1.5 | 14.12 | 21.18 |
| WW00300 | u | MATERIAL COMPLEMENTARIO O PZAS. ESPECIALES | 30 | 0.35 | 10.50 |
| WW00400 | u | PEQUEÑO MATERIAL | 15 | 0.19 | 2.85 |
| WILO_4007099 | u | BOMBA SUM. ELEV. AGUAS SUCIAS. Q=9,56 l/s a 3 m.c.a. (material; 13/12/2011) | 2 | 428.02 | 856.04 |
| WILO_4016096 | u | ZÓCALO DE DESCARGA DN65/80 (material; 13/12/2011) | 2 | 362.98 | 725.96 |
| WILO_2017167 | u | VÁLVULA ANTIRRETORNO (material; 13/12/2011) | 1 | 0.01 | 0.01 |
| WILO_2017161 | u | LLAVE DE CORTE DN 65 (material; 13/12/2011) | 1 | 0.01 | 0.01 |
| WILO_2847718 | u | CUADRO CONTROL 4 INTERRUPTORES DE NIVEL + SIRENA (material; 13/12/2011) | 1 | 413.73 | 413.73 |
|  |  | Total |  |  | 2030.28 |

| Medición | Uds. | Parcial |
|---|---|---|
| Planta Sótano | 1 | 1.00 |
| Total |  | 1 |

**SAN-SL-AG** m SUMIDERO LINEAL REJILLA ACERO GALVANIZADO PEATONAL (15/12/2007)
3.5 m × 33.94 (35.3 con costes indirectos) = 123.55
Canal lineal de polipropileno con rejilla tipo pasarela de acero galvanizado, para tránsito peatonal clase A-15, de dimensiones 1.000 x 130 x 98 mm (largo x ancho x alto), con tornillo de fijación e inserto para la fijación de rejilla en canal; incluso tornillo, pequeño material de recibido y colocación. Fabricada según CTE-DB-HS5. Marca: JIMTEN Modelo: DRP178 + FIXCAN1, Ref: 29069 + 29124, o de idénticas características técnicas. Medida la unidad totalmente instalada.

| Código | Ud | Descripción | Rendimiento | Precio | Importe |
|---|---|---|---|---|---|
| WW00400 | u | PEQUEÑO MATERIAL | 1 | 0.19 | 0.19 |
| O01A090 | h. | Cuadrilla A | 0.25 | 30.38 | 7.60 |
| JIM_29069 | m | SUMIDERO LINEAL POLIPROPILENO CON REJILLA ACERO GALVANIZADO (material; 13/12/2011) | 1 | 1.02 | 1.02 |
| JIM_29124 | u | CONJUNTO DE TORNILLO E INSERTO PARA FIJACIÓN DE REJILLA EN CANAL (material; 13/12/2011) | 1 | 25.13 | 25.13 |
|  |  | Total |  |  | 33.94 |

| Medición | Uds. | Largo | Parcial |
|---|---|---|---|
| Planta Sótano | 1 | 3.5 | 3.50 |
| Total |  |  | 3.5 |

**SAN_DES_SI_50** u DESAGÜE CON SIFÓN IND. PVC 50 mm
1 u × 15.29 (15.9 con costes indirectos) = 15.90

| Medición | Uds. | Parcial |
|---|---|---|
| Planta Sótano | 1 | 1.00 |
| Total |  | 1 |

**SAN-SS-PVC-H** u SUMIDERO SIFÓNICO PVC SALIDA HORIZONTAL Ø50 mm (15/12/2007)
2 u × 12.58 (13.08 con costes indirectos) = 26.16
Sumidero sifónico de PVC con salida horizontal de 50 mm de diámetro, con rejilla plana de PVC, incluso pequeño material de recibido y colocación; construido según CTE/DB-HS-5. Marca: JIMTEN, Modelo: S-192, Ref: 24038. Medida la unidad totalmente instalada.

| Código | Ud | Descripción | Rendimiento | Precio | Importe |
|---|---|---|---|---|---|
| O01A090 | h. | Cuadrilla A | 0.25 | 30.38 | 7.60 |
| WW00400 | u | PEQUEÑO MATERIAL | 1 | 0.19 | 0.19 |
| JIM_24038 | u | SUMIDERO SIFONICO PVC SALIDA HORIZONTAL Ø50mm (material; 05/12/2011) | 1 | 4.79 | 4.79 |
|  |  | Total |  |  | 12.58 |

| Medición | Uds. | Parcial |
|---|---|---|
| Centro de Transformacion | 1 | 1.00 |
| Sala Grupo Electrogeno | 1 | 1.00 |
| Total |  | 2 |

**E26FN320** ud COLLARÍN BAJANTES FRIAPHON_GLYNWED D110 mm. (14/02/2008)
23 ud × 31.4 (32.66 con costes indirectos) = 751.18
Collarín contra incendios Friaphon_Glynwed D110 mm. para sistemas plásticos de bajantes insonorizadas, empotrado o de montaje posterior, de 75 mm de altura, formado por chapa inoxidable de 0,5 mm, capa de material expansivo de 6 mm incluyendo capa de aislamiento acústico de PE de 5 mm de espesor. EI-90 para instalación en muro y EI-120 para instalación en forjados certificado mediante Dibt o similar acorde a normas, UNE-EN 1363 y UNE-EN 1634 y DIN 4102-11

| Código | Ud | Descripción | Rendimiento | Precio | Importe |
|---|---|---|---|---|---|
| O01B170 | h. | Oficial 1ª Fontanero/Calefactor | 0.02 | 14.12 | 0.28 |
| P23FR310 | ud | Collarín bajante Friaphon D110 mm. (material; 14/02/2008) | 1 | 31.12 | 31.12 |
|  |  | Total |  |  | 31.4 |

Claves: inoxidable, montaje, incendio, plástico, bajante, insonorización, empotrable, capa, material, chapa, norma, collarín, muro, acústico, aislamiento, expandido, forjado

| Medición | Uds. | Largo | Parcial |
|---|---|---|---|
| PLUVIALES | 5 | 3 | 15.00 |
|  | 2 | 4 | 8.00 |
| Total |  |  | 23 |

**PCI-COLL-125** u COLLARÍN BAJANTES FRIAPHON_GLYNWED D125 mm. (11/12/2007)
50 u × 38.09 (39.61 con costes indirectos) = 1980.50
Collarín contra incendios Friaphon_Glynwed D125 mm. para sistemas plásticos de bajantes insonorizadas, empotrado o de montaje posterior, de 75 mm de altura, formado por chapa inoxidable de 0,5 mm, capa de material expansivo de 6 mm incluyendo capa de aislamiento acústico de PE de 5 mm de espesor. EI-90 para instalación en muro y EI-120 para instalación en forjados certificado mediante Dibt o similar acorde a normas, UNE-EN 1363 y UNE-EN 1634 y DIN 4102-11

| Código | Ud | Descripción | Rendimiento | Precio | Importe |
|---|---|---|---|---|---|
| O01B170 | h. | Oficial 1ª Fontanero/Calefactor | 0.3 | 14.12 | 4.24 |
| O01A030 | h. | Oficial primera | 0.3 | 12.32 | 3.70 |
| WW00300 | u | MATERIAL COMPLEMENTARIO O PZAS. ESPECIALES | 1 | 0.35 | 0.35 |
| WW00400 | u | PEQUEÑO MATERIAL | 1 | 0.19 | 0.19 |
| JIM_400154 | u | COLLAR INTUMESCENCTE Ø125 mm (material; 16/02/2012) | 1 | 29.61 | 29.61 |
|  |  | Total |  |  | 38.09 |

| Medición | Uds. | Largo | Parcial |
|---|---|---|---|
| BAJANTES |  |  |  |
| FEC_09 | 14 | 3 | 42.00 |
| PLUVIALES | 2 | 4 | 8.00 |
| Total |  |  | 50 |

**E26FN340** ud COLLARÍN BAJANTES FRIAPHON_GLYNWED D160 mm. (14/02/2008)
15 ud × 51.49 (53.55 con costes indirectos) = 803.25
Collarín contra incendios Friaphon_Glynwed D160 mm. para sistemas plásticos de bajantes insonorizadas, empotrado o de montaje posterior, de 75 mm de altura, formado por chapa inoxidable de 0,5 mm, capa de material expansivo de 6 mm incluyendo capa de aislamiento acústico de PE de 5 mm de espesor. EI-90 para instalación en muro y EI-120 para instalación en forjados certificado mediante Dibt o similar acorde a normas, UNE-EN 1363 y UNE-EN 1634 y DIN 4102-11

| Código | Ud | Descripción | Rendimiento | Precio | Importe |
|---|---|---|---|---|---|
| O01B170 | h. | Oficial 1ª Fontanero/Calefactor | 0.02 | 14.12 | 0.28 |
| P23FR330 | ud | Collarín bajante Friaphon D160 mm. (material; 14/02/2008) | 1 | 51.21 | 51.21 |
|  |  | Total |  |  | 51.49 |

Claves: incendio, plástico, bajante, insonorización, empotrable, forjado, chapa, norma, montaje, collarín, material, expandido, aislamiento, acústico, muro, capa, inoxidable

| Medición | Uds. | Largo | Parcial |
|---|---|---|---|
| PLUVIALES | 3 | 5 | 15.00 |
| Total |  |  | 15 |

**E26FN331** ud COLLARÍN BAJANTES FRIAPHON_GLYNWED D200 mm. (25/03/2009)
8 ud × 52.93 (55.05 con costes indirectos) = 440.40
Collarín contra incendios Friaphon_Glynwed D200 mm. para sistemas plásticos de bajantes insonorizadas, empotrado o de montaje posterior, de 75 mm de altura, formado por chapa inoxidable de 0,5 mm, capa de material expansivo de 12 mm incluyendo capa de aislamiento acústico de PE de 5 mm de espesor. EI-90 para instalación en muro y EI-120 para instalación en forjados certificado mediante Dibt o similar acorde a normas, UNE-EN 1363 y UNE-EN 1634 y DIN 4102-11

| Código | Ud | Descripción | Rendimiento | Precio | Importe |
|---|---|---|---|---|---|
| O01B170 | h. | Oficial 1ª Fontanero/Calefactor | 0.02 | 14.12 | 0.28 |
| P23FR321 | ud | Collarín bajante Friaphon D200 mm. (material; 08/03/2012) | 1 | 52.65 | 52.65 |
|  |  | Total |  |  | 52.93 |

Claves: inoxidable, collarín, incendio, plástico, insonorización, empotrable, capa, montaje, chapa, material, forjado, acústico, bajante, aislamiento, norma, expandido, muro

| Medición | Uds. | Largo | Parcial |
|---|---|---|---|
| PLUVIALES | 2 | 4 | 8.00 |
| Total |  |  | 8 |

### I02 FONTANERÍA (09/10/2007)
Importe: 26009.27

#### I02A ACOMETIDA Y CONTADORES (11/12/2007)
Importe: 1863.27

**08FAA90003** u ACOMETIDA DE AGUA DE 63 A 90 mm (27/12/2007)
1 u × 991.05 (1030.69 con costes indirectos) = 1030.69
Acometida de aguas realizada en tubo de polietileno de media o alta densidad, de 50 a 80 mm de diámetro exterior, desde el punto de toma hasta la llave de registro, incluso p.p. de piezas especiales, obras complementarias y ayuda de albañilería; construido según CTE y normas de la compañía suministradora. Medida la unidad ejecutada.

| Código | Ud | Descripción | Rendimiento | Precio | Importe |
|---|---|---|---|---|---|
| IF91660 | u | ACOMETIDA AGUA DE 63 A 90 mm S/NORMAS (material; 27/12/2007) | 1 | 991.05 | 991.05 |
|  |  | Total |  |  | 991.05 |

| Medición | Uds. | Parcial |
|---|---|---|
| Acometida | 1 | 1.00 |
| Total |  | 1 |

**FON-CEI-2** u CONTADOR CON EMISOR DE IMPULSOS PARA AGUA FRIA 2", DN50 (11/12/2007)
2 u × 362.78 (377.29 con costes indirectos) = 754.58
Contador de agua con emisión de impulsos para agua fría para conducción de 2", DN50, con transmisión magnética, lectura directa, esfera seca, presión nominal de 16 bar, incluso llaves de paso, válvula antirretorno y p.p. de pequeño material y conexiones; construido según DB-HS4 y normas de la compañía suministradora. Marca: SEI, Distribuidor: SALVADOR ESCODA, Ref: AA 20 146, o modelo de idénticas características técnicas. Medida la unidad instalada y funcionando.

| Código | Ud | Descripción | Rendimiento | Precio | Importe |
|---|---|---|---|---|---|
| O01B170 | h. | Oficial 1ª Fontanero/Calefactor | 1.2 | 14.12 | 16.94 |
| WW00300 | u | MATERIAL COMPLEMENTARIO O PZAS. ESPECIALES | 2 | 0.35 | 0.70 |
| WW00400 | u | PEQUEÑO MATERIAL | 1 | 0.19 | 0.19 |
| ESC_AA03168 | u | VÁLVULA DE BOLA DE LATÓN 2" (material; 16/12/2011) | 2 | 18.46 | 36.92 |
| ESC_AA05086 | u | VÁLVULA RETENCIÓN DE LATÓN 2" (material; 16/12/2011) | 1 | 9.58 | 9.58 |
| ESC_AA20146 | u | CONTADOR CON EMISOR DE IMPULSOS PARA AGUA FRIA 2" (material; 20/02/2012) | 1 | 298.45 | 298.45 |
|  |  | Total |  |  | 362.78 |

| Medición | Uds. | Parcial |
|---|---|---|
| Red AFS | 1 | 1.00 |
| Red Riego | 1 | 1.00 |
| Total |  | 2 |

**FON-CEI-34** u CONTADOR CON EMISOR DE IMPULSOS PARA AGUA FRIA 3/4", DN20 (11/12/2007)
1 u × 75 (78 con costes indirectos) = 78.00
Contador de agua con emisión de impulsos para agua fría para conducción de 3/4", DN20, con transmisión magnética, lectura directa, esfera seca, presión nominal de 16 bar, incluso llaves de paso, válvula antirretorno y p.p. de pequeño material y conexiones; construido según DB-HS4 y normas de la compañía suministradora. Marca: SEI, Distribuidor: SALVADOR ESCODA, Ref: AA 20 142, o modelo de idénticas características técnicas. Medida la unidad instalada y funcionando.

| Código | Ud | Descripción | Rendimiento | Precio | Importe |
|---|---|---|---|---|---|
| O01B170 | h. | Oficial 1ª Fontanero/Calefactor | 1.2 | 14.12 | 16.94 |
| WW00300 | u | MATERIAL COMPLEMENTARIO O PZAS. ESPECIALES | 2 | 0.35 | 0.70 |
| WW00400 | u | PEQUEÑO MATERIAL | 1 | 0.19 | 0.19 |
| ESC_AA03164 | u | VÁLVULA DE BOLA DE LATÓN 3/4" (material; 16/12/2011) | 2 | 2.67 | 5.34 |
| ESC_AA05082 | u | VÁLVULA RETENCIÓN DE LATÓN 3/4" (material; 13/12/2011) | 1 | 1.84 | 1.84 |
| ESC_AA20142 | u | CONTADOR CON EMISOR DE IMPULSOS PARA AGUA FRIA 3/4" (material; 20/02/2012) | 1 | 49.99 | 49.99 |
|  |  | Total |  |  | 75 |

| Medición | Uds. | Parcial |
|---|---|---|
| Red BIES | 1 | 1.00 |
| Total |  | 1 |

#### I02B REDES DE AFS (17/01/2008)
Importe: 8387.14

**TUB-PEX5-110** m CANALIZACIÓN POLIETILENO RETICULADA PEX-5 Ø 110x10,0 mm (25/03/2009)
18.1 m × 50.33 (52.34 con costes indirectos) = 947.35
Canalización de polietileno reticulado de alta densidad,ejecución en superficie, de 110 mm de diámetro exterior y 10,0 mm de espesor de pared, apto uso alimentario, PN 10, fabricada conforme a la norma UNE-EN ISO 15875 según método Engel (Peróxido); incluso p.p. de uniones electrosoldadas, tes, codos y piezas especiales, pequeño material y ayudas de albañilería; instalada según CTE DB HS-4. Marca: UPONOR Modelo:PEX SERIE 5 o modelo de idénticas características técnicas. Medida la longitud totalmente instalada.

| Código | Ud | Descripción | Rendimiento | Precio |
|---|---|---|---|---|
| O01B170 | h. | Oficial 1ª Fontanero/Calefactor | 0.06 | 14.12 |
| O01A050 | h. | Ayudante | 0.06 | 12.12 |
| UPO_PEX5_110 | m | TUBO PEX-5 Ø 110x10,0 mm (material; 13/12/2011) | 1.01 | 30.15 |
| UPO%ACCPEX5 | Ud | PORCENTAJE ACCESORIOS PEX5 (29/11/2011) | 60 % |  |

| Medición | Uds. | Largo | Parcial |
|---|---|---|---|
| REDES GENERALES |  |  |  |
| Planta Baja | 1 | 18.1 | 18.10 |
| Total |  |  | 18.1 |

**TUB-PEX5-90** m CANALIZACIÓN POLIETILENO RETICULADA PEX-5 Ø 90x8,2 mm (25/03/2009)
122.5 m × 31.73 (33 con costes indirectos) = 4042.50
Canalización de polietileno reticulado de alta densidad,ejecución en superficie, de 98 mm de diámetro exterior y 8,2 mm de espesor de pared, apto uso alimentario, PN 10, fabricada conforme a la norma UNE-EN ISO 15875 según método Engel (Peróxido); incluso p.p. de uniones electrosoldadas, tes, codos y piezas especiales, pequeño material y ayudas de albañilería; instalada según CTE DB HS-4. Marca: UPONOR Modelo:PEX SERIE 5 o modelo de idénticas características técnicas. Medida la longitud totalmente instalada.

| Código | Ud | Descripción | Rendimiento | Precio | Importe |
|---|---|---|---|---|---|
| O01B170 | h. | Oficial 1ª Fontanero/Calefactor | 0.055 | 14.12 | 0.7766 |
| O01A050 | h. | Ayudante | 0.055 | 12.12 | 0.6666 |
| UPO_PEX5_90 | m | TUBO PEX-5 Ø 90x8,2 mm (material; 13/12/2011) | 1.01 | 18.75 | 18.9375 |
| UPO%ACCPEX5 | Ud | PORCENTAJE ACCESORIOS PEX5 | 60 % | 18.9375 | 11.3625 |
|  |  | Total |  |  | 31.73 |

| Medición | Uds. | Largo | Parcial |
|---|---|---|---|
| REDES GENERALES |  |  |  |
| Planta Baja | 1 | 46.1 | 46.10 |
|  | 1 | 11.6 | 11.60 |
|  | 1 | 3.5 | 3.50 |
|  | 1 | 3.7 | 3.70 |
|  | 1 | 14 | 14.00 |
|  | 1 | 25.5 | 25.50 |
|  | 1 | 18.1 | 18.10 |
| Total |  |  | 122.5 |

**TUB-PEX5-40** m CANALIZACIÓN POLIETILENO RETICULADO PEX-5 Ø 40x3,7 mm (25/03/2009)
13.4 m × 7.03 (7.31 con costes indirectos) = 97.95
Canalización de polietileno reticulado de alta densidad,ejecución en superficie, de 40 mm de diámetro exterior y 3,7 mm de espesor de pared, apto uso alimentario electrosoldadas, PN 10, fabricada conforme a la norma UNE-EN ISO 15875 según método Engel (Peróxido); incluso p.p. de uniones, tes, codos y piezas especiales, pequeño material y ayudas de albañilería; instalada según CTE DB HS-4. Marca: UPONOR Modelo:PEX SERIE 5 o modelo de idénticas características técnicas. Medida la longitud totalmente instalada.

| Código | Ud | Descripción | Rendimiento | Precio |
|---|---|---|---|---|
| O01B170 | h. | Oficial 1ª Fontanero/Calefactor | 0.038 | 14.12 |
| O01A050 | h. | Ayudante | 0.038 | 12.12 |
| UPO_PEX5_40 | m | TUBO PEX-5 Ø 40x3,7 mm (material; 13/12/2011) | 1.01 | 3.71 |
| UPO%ACCPEX5 | Ud | PORCENTAJE ACCESORIOS PEX5 | 60 % |  |

| Medición | Uds. | Largo | Parcial |
|---|---|---|---|
| REDES GENERALES |  |  |  |
| Planta Baja | 1 | 13.4 | 13.40 |
| Total |  |  | 13.4 |

**TUB-PEX5-32** m CANALIZACIÓN POLIETILENO RETICULADO PEX-5 Ø 32x2,9 mm (25/03/2009)
23.7 m × 5.45 (5.67 con costes indirectos) = 134.38
Canalización de polietileno reticulado de alta densidad,ejecución en superficie, de 32 mm de diámetro exterior y 2,9 mm de espesor de pared, apto uso alimentario, PN 10, fabricada conforme a la norma UNE-EN ISO 15875 según método Engel (Peróxido); incluso p.p. de uniones electrosoldadas, tes, codos y piezas especiales, pequeño material y ayudas de albañilería; instalada según CTE DB HS-4. Marca: UPONOR Modelo:PEX SERIE 5 o modelo de idénticas características técnicas. Medida la longitud totalmente instalada.

| Código | Ud | Descripción | Rendimiento | Precio |
|---|---|---|---|---|
| O01B170 | h. | Oficial 1ª Fontanero/Calefactor | 0.038 | 14.12 |
| O01A050 | h. | Ayudante | 0.038 | 12.12 |
| UPO_PEX5_32 | m | TUBO PEX-5 Ø 32x2,9 mm (material; 13/12/2011) | 1.01 | 2.74 |
| UPO%ACCPEX5 | Ud | PORCENTAJE ACCESORIOS PEX5 | 60 % |  |

| Medición | Uds. | Largo | Parcial |
|---|---|---|---|
| REDES GENERALES |  |  |  |
| Planta Baja | 1 | 2.5 | 2.50 |
|  | 1 | 2 | 2.00 |
|  | 1 | 11.8 | 11.80 |
| Planta Primera | 1 | 3.7 | 3.70 |
|  | 1 | 3.7 | 3.70 |
| Total |  |  | 23.7 |

**TUB-PEX5-25** m CANALIZACIÓN POLIETILENO RETICULADO PEX-5 Ø 25x2,3 mm (25/03/2009)
328.4 m × 3.35 (3.48 con costes indirectos) = 1142.83
Canalización de polietileno reticulado de alta densidad,ejecución en superficie, de 25 mm de diámetro exterior y 2,3 mm de espesor de pared, apto uso alimentario, PN 10, fabricada conforme a la norma UNE-EN ISO 15875 según método Engel (Peróxido); incluso p.p. de uniones electrosoldadas, tes, codos y piezas especiales, pequeño material y ayudas de albañilería; instalada según CTE DB HS-4. Marca: UPONOR Modelo:PEX SERIE 5 o modelo de idénticas características técnicas. Medida la longitud totalmente instalada.

| Código | Ud | Descripción | Rendimiento | Precio |
|---|---|---|---|---|
| O01B170 | h. | Oficial 1ª Fontanero/Calefactor | 0.038 | 14.12 |
| O01A050 | h. | Ayudante | 0.038 | 12.12 |
| UPO_PEX5_25 | m | TUBO PEX-5 Ø 25x2,3 mm (material; 13/12/2011) | 1.01 | 1.44 |
| UPO%ACCPEX5 | Ud | PORCENTAJE ACCESORIOS PEX5 | 60 % |  |

| Medición | Uds. | Largo | Parcial |
|---|---|---|---|
| REDES GENERALES |  |  |  |
| Planta Sótano | 1 | 3.5 | 3.50 |
|  | 1 | 46.3 | 46.30 |
| Planta Baja | 1 | 2.9 | 2.90 |
|  | 1 | 20 | 20.00 |
|  | 1 | 8.5 | 8.50 |
|  | 1 | 3.7 | 3.70 |
|  | 1 | 19.9 | 19.90 |
| Planta Primera | 1 | 8.4 | 8.40 |
|  | 1 | 8 | 8.00 |
|  | 1 | 0.9 | 0.90 |
|  | 1 | 3.7 | 3.70 |
| Planta Segunda | 1 | 3.7 | 3.70 |
|  | 1 | 3.7 | 3.70 |
|  | 1 | 3.7 | 3.70 |
|  | 1 | 8.4 | 8.40 |
|  | 1 | 8 | 8.00 |
|  | 1 | 0.9 | 0.90 |
| Planta Terraza | 1 | 3.7 | 3.70 |
|  | 1 | 3.7 | 3.70 |
|  | 1 | 3.7 | 3.70 |
|  | 1 | 3.8 | 3.80 |
|  | 1 | 3.4 | 3.40 |
|  | 1 | 0.9 | 0.90 |
|  | 1 | 3.9 | 3.90 |
|  | 1 | 3.4 | 3.40 |
|  | 1 | 11.5 | 11.50 |
|  | 1 | 16.1 | 16.10 |
|  | 1 | 2.3 | 2.30 |
| PEQUEÑAS REDES |  |  |  |
| Pequeña Red Cafetería | 1 | 7.3 | 7.30 |
| Pequeña Red Cafetería | 1 | 7.3 | 7.30 |
| RED DE BIES |  |  |  |
| Planta Baja | 1 | 27.4 | 27.40 |
|  | 1 | 4 | 4.00 |
|  | 1 | 4 | 4.00 |
| Planta Sótano | 1 | 65.8 | 65.80 |
|  | 1 | 2 | 2.00 |
| Total |  |  | 328.4 |

**TUB-PEX5-20** m CANALIZACIÓN POLIETILENO RETICULADO PEX-5 Ø 20x1,9 mm (25/03/2009)
246.4 m × 2.47 (2.57 con costes indirectos) = 633.25
Canalización de polietileno reticulado de alta densidad,ejecución en superficie, de 20 mm de diámetro exterior y 1,9 mm de espesor de pared, apto uso alimentario, PN 10, fabricada conforme a la norma UNE-EN ISO 15875 según método Engel (Peróxido); incluso p.p. de uniones electrosoldadas, tes, codos y piezas especiales, pequeño material y ayudas de albañilería; instalada según CTE DB HS-4. Marca: UPONOR Modelo:PEX SERIE 5 o modelo de idénticas características técnicas. Medida la longitud totalmente instalada.

| Código | Ud | Descripción | Rendimiento | Precio | Importe |
|---|---|---|---|---|---|
| O01B170 | h. | Oficial 1ª Fontanero/Calefactor | 0.038 | 14.12 | 0.537 |
| O01A050 | h. | Ayudante | 0.038 | 12.12 | 0.461 |
| UPO_PEX5_20 | m | TUBO PEX-5 Ø 20x1,9 mm (material; 13/12/2011) | 1.01 | 0.92 | 0.929 |
| UPO%ACCPEX5 | Ud | PORCENTAJE ACCESORIOS PEX5 | 60 % | 0.929 | 0.557 |
|  |  | Total |  |  | 2.47 |

| Medición | Uds. | Largo | Parcial |
|---|---|---|---|
| REDES GENERALES |  |  |  |
| Planta Sótano | 1 | 2.2 | 2.20 |
|  | 1 | 2.1 | 2.10 |
|  | 1 | 1.2 | 1.20 |
|  | 1 | 0.9 | 0.90 |
|  | 1 | 3.4 | 3.40 |
|  | 1 | 0.9 | 0.90 |
|  | 1 | 0.9 | 0.90 |
|  | 1 | 2.2 | 2.20 |
|  | 1 | 3.4 | 3.40 |
|  | 1 | 3.4 | 3.40 |
|  | 1 | 4.7 | 4.70 |
|  | 1 | 3.4 | 3.40 |
| Planta Baja | 1 | 7.6 | 7.60 |
|  | 1 | 3 | 3.00 |
|  | 1 | 5.5 | 5.50 |
|  | 1 | 3 | 3.00 |
|  | 1 | 0.8 | 0.80 |
|  | 1 | 0.8 | 0.80 |
|  | 1 | 0.8 | 0.80 |
|  | 1 | 0.8 | 0.80 |
|  | 1 | 0.8 | 0.80 |
|  | 1 | 0.8 | 0.80 |
|  | 1 | 8.4 | 8.40 |
|  | 1 | 19.9 | 19.90 |
| Planta Primera | 1 | 1 | 1.00 |
|  | 1 | 1 | 1.00 |
|  | 1 | 1 | 1.00 |
|  | 1 | 34.7 | 34.70 |
|  | 1 | 1 | 1.00 |
|  | 1 | 1 | 1.00 |
|  | 1 | 1 | 1.00 |
|  | 1 | 27.1 | 27.10 |
| Planta Segunda | 1 | 1 | 1.00 |
|  | 1 | 1 | 1.00 |
|  | 1 | 1 | 1.00 |
|  | 1 | 34.7 | 34.70 |
|  | 1 | 1 | 1.00 |
|  | 1 | 1 | 1.00 |
|  | 1 | 1 | 1.00 |
|  | 1 | 27.1 | 27.10 |
| Planta Terraza | 1 | 13.9 | 13.90 |
|  | 1 | 16 | 16.00 |
| Total |  |  | 246.4 |

**TUB-PEX5-16** m CANALIZACIÓN POLIETILENO RETICULADO PEX-5 Ø 16x1,8 mm (25/03/2009)
230.9 m × 2.26 (2.35 con costes indirectos) = 542.62
Canalización de polietileno reticulado de alta densidad,ejecución en superficie, de 16 mm de diámetro exterior y 1,8 mm de espesor de pared, apto uso alimentario, PN 10, fabricada conforme a la norma UNE-EN ISO 15875 según método Engel (Peróxido); incluso p.p. de uniones electrosoldadas, tes, codos y piezas especiales, pequeño material y ayudas de albañilería; instalada según CTE DB HS-4. Marca: UPONOR Modelo:PEX SERIE 5 o modelo de idénticas características técnicas. Medida la longitud totalmente instalada.

| Código | Ud | Descripción | Rendimiento | Precio | Importe |
|---|---|---|---|---|---|
| O01B170 | h. | Oficial 1ª Fontanero/Calefactor | 0.038 | 14.12 | 0.54 |
| O01A050 | h. | Ayudante | 0.038 | 12.12 | 0.46 |
| UPO_PEX5_16 | m | TUBO PEX-5 Ø16x1,8 mm (material; 13/12/2011) | 1.01 | 0.77 | 0.78 |
| UPO%ACCPEX5 | Ud | PORCENTAJE ACCESORIOS PEX5 | 60 % | 0.78 | 0.47 |
|  |  | Total |  |  | 2.26 |

| Medición | Uds. | Largo | Parcial |
|---|---|---|---|
| REDES GENERALES |  |  |  |
| Planta Baja | 1 | 1 | 1.00 |
|  | 1 | 1 | 1.00 |
|  | 1 | 1 | 1.00 |
|  | 1 | 1 | 1.00 |
|  | 1 | 1 | 1.00 |
|  | 1 | 1 | 1.00 |
|  | 1 | 1 | 1.00 |
| Planta Primera | 1 | 10.5 | 10.50 |
|  | 1 | 2.9 | 2.90 |
|  | 1 | 20 | 20.00 |
|  | 1 | 1 | 1.00 |
|  | 1 | 1 | 1.00 |
|  | 1 | 1 | 1.00 |
|  | 1 | 1 | 1.00 |
|  | 1 | 2.7 | 2.70 |
|  | 1 | 2.7 | 2.70 |
|  | 1 | 15.2 | 15.20 |
|  | 1 | 20.1 | 20.10 |
|  | 1 | 1 | 1.00 |
|  | 1 | 1 | 1.00 |
| Planta Segunda | 1 | 10.5 | 10.50 |
|  | 1 | 2.9 | 2.90 |
|  | 1 | 20 | 20.00 |
|  | 1 | 1 | 1.00 |
|  | 1 | 1 | 1.00 |
|  | 1 | 1 | 1.00 |
|  | 1 | 1 | 1.00 |
|  | 1 | 2.7 | 2.70 |
|  | 1 | 2.7 | 2.70 |
|  | 1 | 15.2 | 15.20 |
|  | 1 | 20.1 | 20.10 |
|  | 1 | 1 | 1.00 |
|  | 1 | 1 | 1.00 |
| PEQUEÑAS REDES |  |  |  |
| Pequeña Red 1 | 6 | 4.6 | 27.60 |
| Pequeña Red 2 | 1 | 31.4 | 31.40 |
| Pequeña Red Cafetería | 1 | 4.7 | 4.70 |
| Total |  |  | 230.9 |

**TUB-PEX5-16E** m CANALIZACIÓN POLIETILENO RETICULADO PEX-5 Ø 16x1,8 mm EMPOTRADA (17/01/2008)
262 m × 3.11 (3.23 con costes indirectos) = 846.26
Canalización de polietileno reticulado de alta densidad,ejecución empotrada, de 16 mm de diámetro exterior y 1,8 mm de espesor de pared, apto uso alimentario, PN 10, fabricada conforme a la norma UNE-EN ISO 15875 según método Engel (Peróxido); incluso p.p. de enfundado de protección, uniones electrosoldadas, tes, codos y piezas especiales, pequeño material y ayudas de albañilería; instalada según CTE DB HS-4. Marca: UPONOR Modelo:PEX SERIE 5 o modelo de idénticas características técnicas. Medida la longitud totalmente instalada.

| Código | Ud | Descripción | Rendimiento | Precio | Importe |
|---|---|---|---|---|---|
| O01A100 | h | Cuadrilla Albañileria (mano de obra; 17/04/2009) | 0.03 | 24.12 | 0.72 |
| IF92974 | m | TUBO CORRUGADO P/POLIETILENO DIÁM. 25 mm (material; 17/01/2008) | 1.01 | 0.13 | 0.13 |
| O01B170 | h. | Oficial 1ª Fontanero/Calefactor | 0.038 | 14.12 | 0.54 |
| O01A050 | h. | Ayudante | 0.038 | 12.12 | 0.46 |
| UPO_PEX5_16 | m | TUBO PEX-5 Ø16x1,8 mm | 1.01 | 0.77 | 0.78 |
| UPO%ACCPEX5 | Ud | PORCENTAJE ACCESORIOS PEX5 | 60 % | 0.78 | 0.47 |
|  |  | Total |  |  | 3.11 |

| Medición | Uds. | Largo | Parcial |
|---|---|---|---|
| PEQUEÑAS REDES |  |  |  |
| Pequeña Red 1 | 6 | 36 | 216.00 |
| Pequeña Red 2 | 1 | 25 | 25.00 |
| Pequeña Red Cafetería | 1 | 21 | 21.00 |
| Total |  |  | 262 |

#### I02C REDES DE ACS (25/03/2009)
Importe: 331.91

**TUB-PEX5-20C** m CAN. POLIETILENO RETICULADO PEX-5 Ø 20x1,9 mm CALORIFUGADA (25/03/2009)
25.1 m × 4.96 (5.16 con costes indirectos) = 129.52
Canalización en superficie de tubos constituida por tubo de polietileno reticulado de alta densidad, de 20 mm de diámetro exterior y 1,9 mm de espesor de pared, apto uso alimentario, PN 10, fabricada conforme a la norma UNE-EN ISO 15875 según método Engel (Peróxido), con calorifugado de coquilla elastomérica de dimensiones 25x20 mm (espesor x diámetro), temperaturas de +10 a +105 ºC, conductividad térmica a 0,036 W/(m·K); incluso p.p. de uniones electrosoldadas, tes, codos y piezas especiales, pequeño material y ayudas de albañilería; instalada según CTE DB HS-4 y RITE. Marca: UPONOR Modelo:PEX SERIE 5 para las tuberías y Marca: ARMACELL Modelo: SH/ARMAFLEX para el calorifugado, o modelo de idénticas características técnicas. Medida la longitud totalmente instalada.

| Código | Ud | Descripción | Rendimiento | Precio |
|---|---|---|---|---|
| O01B170 | h. | Oficial 1ª Fontanero/Calefactor | 0.046 | 14.12 |
| O01A050 | h. | Ayudante | 0.046 | 12.12 |
| UPO_PEX5_20 | m | TUBO PEX-5 Ø 20x1,9 mm | 1.01 | 0.92 |
| UPO%ACCPEX5 | Ud | PORCENTAJE ACCESORIOS PEX5 | 60 % |  |
| ARM_SH-25X020 | m | COQUILLA ESP. ELAST. 0,036 W/mºC 25x20mm ESP.xDIAM (material; 13/12/2011) | 1.01 | 2.26 |

| Medición | Uds. | Largo | Parcial |
|---|---|---|---|
| PEQUEÑAS REDES |  |  |  |
| Pequeña Red 2 | 1 | 2.5 | 2.50 |
| Pequeña Red Cafetería | 1 | 22.6 | 22.60 |
| Total |  |  | 25.1 |

**TUB-PEX5-16C** m CAN. POLIETILENO RETICULADO PEX-5 Ø 16x1,8 mm CALORIFUGADA (25/03/2009)
16.1 m × 4.6 (4.78 con costes indirectos) = 76.96
Canalización en superficie de tubos constituida por tubo de polietileno reticulado de alta densidad, de 16 mm de diámetro exterior y 1,8 mm de espesor de pared, apto uso alimentario, PN 10, fabricada conforme a la norma UNE-EN ISO 15875 según método Engel (Peróxido), con calorifugado de coquilla elastomérica de dimensiones 25x18 mm (espesor x diámetro), temperaturas de +10 a +105 ºC, conductividad térmica a 0,036 W/(m·K); incluso p.p. de uniones electrosoldadas, tes, codos y piezas especiales, pequeño material y ayudas de albañilería; instalada según CTE DB HS-4 y RITE. Marca: UPONOR Modelo:PEX SERIE 5 para las tuberías y Marca: ARMACELL Modelo: SH/ARMAFLEX para el calorifugado, o modelo de idénticas características técnicas. Medida la longitud totalmente instalada.

| Código | Ud | Descripción | Rendimiento | Precio | Importe |
|---|---|---|---|---|---|
| O01B170 | h. | Oficial 1ª Fontanero/Calefactor | 0.046 | 14.12 | 0.65 |
| O01A050 | h. | Ayudante | 0.046 | 12.12 | 0.56 |
| UPO_PEX5_16 | m | TUBO PEX-5 Ø16x1,8 mm | 1.01 | 0.77 | 0.78 |
| UPO%ACCPEX5 | Ud | PORCENTAJE ACCESORIOS PEX5 | 60 % | 0.78 | 0.47 |
| ARM_SH-25X015 | m | COQUILLA ESP. ELAST. 0,036 W/mºC 25x15mm ESP.xDIAM (material; 13/12/2011) | 1.01 | 2.11 | 2.13 |
|  |  | Total |  |  | 4.6 |

| Medición | Uds. | Largo | Parcial |
|---|---|---|---|
| PEQUEÑAS REDES |  |  |  |
| Pequeña Red 2 | 1 | 15.4 | 15.40 |
| Pequeña Red Cafetería | 1 | 0.7 | 0.70 |
| Total |  |  | 16.1 |

**TUB-PEX5-16CE** m CAN. POLIETILENO RETICULADO PEX-5 Ø 16x1,8 mm CALORIFUGADA EMP. (25/03/2009)
37 m × 3.26 (3.39 con costes indirectos) = 125.43
Canalización empotrada de tubos constituida por tubo de polietileno reticulado de alta densidad, de 16 mm de diámetro exterior y 1,8 mm de espesor de pared, apto uso alimentario, PN 10, fabricada conforme a la norma UNE-EN ISO 15875 según método Engel (Peróxido), con calorifugado de coquilla de polietileno de dimensiones 5x18 mm (espesor x diámetro); incluso p.p. de uniones electrosoldadas, tes, codos y piezas especiales, pequeño material y ayudas de albañilería; instalada según CTE DB HS-4 y RITE. Marca: UPONOR Modelo:PEX SERIE 5 para las tuberías y Marca: ARMACELL Modelo: TUBOLIT-DG para el calorifugado, o modelo de idénticas características técnicas. Medida la longitud totalmente instalada.

| Código | Ud | Descripción | Rendimiento | Precio | Importe |
|---|---|---|---|---|---|
| O01A100 | h | Cuadrilla Albañileria | 0.03 | 24.12 | 0.72 |
| ARM_TL-18-5DG | m | COQUILLA POLIETILENO. 0,038 W/(mK) 5x18mm ESPxDIAM (material; 13/12/2011) | 1.01 | 0.17 | 0.17 |
| O01B170 | h. | Oficial 1ª Fontanero/Calefactor | 0.046 | 14.12 | 0.65 |
| O01A050 | h. | Ayudante | 0.038 | 12.12 | 0.46 |
| UPO_PEX5_16 | m | TUBO PEX-5 Ø16x1,8 mm | 1.01 | 0.77 | 0.78 |
| UPO%ACCPEX5 | Ud | PORCENTAJE ACCESORIOS PEX5 | 60 % | 0.78 | 0.47 |
|  |  | Total |  |  | 3.26 |

| Medición | Uds. | Largo | Parcial |
|---|---|---|---|
| PEQUEÑAS REDES |  |  |  |
| Pequeña Red 2 | 1 | 19 | 19.00 |
| Pequeña Red Cafetería | 1 | 18 | 18.00 |
| Total |  |  | 37 |

#### I02D REDES SOLARES (25/03/2009)
Importe: 926.07

**TUB-INOX-35** m CAN. EXTERIOR ACERO INOXIDABLE AISI-304L Ø 35x1,0 mm CALORIFUG. (25/03/2009)
23.3 m × 13.6 (14.14 con costes indirectos) = 329.46
Canalización en superficie de tubos constituida por tubo de acero inoxidable AISI-304L, de 35 mm de diámetro exterior y 1,0 mm de espesor de pared, con calorifugado de coquilla elastomérica de dimensiones 32x35 mm (espesor x diámetro), resistencia a temperaturas de -10 a +150 ºC, conductividad térmica a 10ºC: 0,037 W/(m·K), resistencia a los rayos UVA; incluso p.p. de uniones electrosoldadas, tes, codos y piezas especiales, pequeño material y ayudas de albañilería; instalada según CTE DB HS-4 y RITE. Marca: INOXPRES Modelo:AISI 304 para las tuberías y Marca: ARMACELL Modelo: HT/ARMAFLEX S para el calorifugado, o modelo de idénticas características técnicas. Medida la longitud totalmente instalada.

| Código | Ud | Descripción | Rendimiento | Precio | Importe |
|---|---|---|---|---|---|
| O01B170 | h. | Oficial 1ª Fontanero/Calefactor | 0.1 | 14.12 | 1.41 |
| INO_35X10 | m | TUBO ACERO INOXIDABLE AISI-304L Ø 35x1,0 mm (material; 13/12/2011) | 1.01 | 2.06 | 2.08 |
| INO_35X10-C | u | ACCESORIOS AISI-304L Ø 35x1,0 mm (material; 13/12/2011) | 1 | 2.64 | 2.64 |
| INO_35X10-N | u | ANCLAJES PARA TUBO Ø 35x1,0 mm (material; 13/12/2011) | 1 | 0.24 | 0.24 |
| ARM_HTS-32X35 | m | COQUILLA ESP. ELAST. 0,037 W/mºC 32x35mm ESP.xDIAM (material; 13/12/2011) | 1.01 | 7.16 | 7.23 |
|  |  | Total |  |  | 13.6 |

| Medición | Uds. | Largo | Parcial |
|---|---|---|---|
| RED CAFETERÍA |  |  |  |
| Planta Terraza | 1 | 11 | 11.00 |
| Planta Castillete | 1 | 12.3 | 12.30 |
| Total |  |  | 23.3 |

**TUB-INOX-28** m CAN. EXTERIOR ACERO INOXIDABLE AISI-304L Ø 28x1,0 mm CALORIFUG. (25/03/2009)
3.6 m × 12.24 (12.73 con costes indirectos) = 45.83
Canalización en superficie de tubos constituida por tubo de acero inoxidable AISI-304L, de 28 mm de diámetro exterior y 1,0 mm de espesor de pared, con calorifugado de coquilla elastomérica de dimensiones 32x28 mm (espesor x diámetro), resistencia a temperaturas de -10 a +150 ºC, conductividad térmica a 10ºC: 0,037 W/(m·K), resistencia a los rayos UVA; incluso p.p. de uniones electrosoldadas, tes, codos y piezas especiales, pequeño material y ayudas de albañilería; instalada según CTE DB HS-4 y RITE. Marca: INOXPRES Modelo:AISI 304 para las tuberías y Marca: ARMACELL Modelo: HT/ARMAFLEX S para el calorifugado, o modelo de idénticas características técnicas. Medida la longitud totalmente instalada.

| Código | Ud | Descripción | Rendimiento | Precio | Importe |
|---|---|---|---|---|---|
| O01B170 | h. | Oficial 1ª Fontanero/Calefactor | 0.1 | 14.12 | 1.41 |
| INO_28X10 | m | TUBO ACERO INOXIDABLE AISI-304L Ø 28x1,0 mm (material; 13/12/2011) | 1.01 | 1.66 | 1.68 |
| INO_28X10-C | u | ACCESORIOS AISI-304L Ø 28x1,0 mm (material; 13/12/2011) | 1 | 2.15 | 2.15 |
| INO_28X10-N | u | ANCLAJES PARA TUBO Ø 28x1,0 mm (material; 13/12/2011) | 1 | 0.21 | 0.21 |
| ARM_HTS-32X28 | m | COQUILLA ESP. ELAST. 0,037 W/mºC 32x28mm ESP.xDIAM (material; 13/12/2011) | 1.01 | 6.72 | 6.79 |
|  |  | Total |  |  | 12.24 |

| Medición | Uds. | Largo | Parcial |
|---|---|---|---|
| RED CAFETERÍA |  |  |  |
| Planta Castillete | 1 | 3.6 | 3.60 |
| Total |  |  | 3.6 |

**TUB-INOX-22** m CAN. EXTERIOR ACERO INOXIDABLE AISI-304L Ø 22x1,0 mm CALORIFUG. (25/03/2009)
16.5 m × 11.01 (11.45 con costes indirectos) = 188.93
Canalización en superficie de tubos constituida por tubo de acero inoxidable AISI-304L, de 22 mm de diámetro exterior y 1,0 mm de espesor de pared, con calorifugado de coquilla elastomérica de dimensiones 32x22 mm (espesor x diámetro), resistencia a temperaturas de -10 a +150 ºC, conductividad térmica a 10ºC: 0,037 W/(m·K), resistencia a los rayos UVA; incluso p.p. de uniones electrosoldadas, tes, codos y piezas especiales, pequeño material y ayudas de albañilería; instalada según CTE DB HS-4 y RITE. Marca: INOXPRES Modelo:AISI 304 para las tuberías y Marca: ARMACELL Modelo: HT/ARMAFLEX S para el calorifugado, o modelo de idénticas características técnicas. Medida la longitud totalmente instalada.

| Código | Ud | Descripción | Rendimiento | Precio | Importe |
|---|---|---|---|---|---|
| O01B170 | h. | Oficial 1ª Fontanero/Calefactor | 0.1 | 14.12 | 1.41 |
| INO_22X10 | m | TUBO ACERO INOXIDABLE AISI-304L Ø 22x1,0 mm (material; 13/12/2011) | 1.01 | 1.32 | 1.33 |
| INO_22X10-C | u | ACCESORIOS AISI-304L Ø 22x1,0 mm (material; 13/12/2011) | 1 | 1.73 | 1.73 |
| INO_22X10-N | u | ANCLAJES PARA TUBO Ø 22x1,0 mm (material; 13/12/2011) | 1 | 0.19 | 0.19 |
| ARM_HTS-32X22 | m | COQUILLA ESP. ELAST. 0,037 W/mºC 32x22mm ESP.xDIAM (material; 13/12/2011) | 1.01 | 6.29 | 6.35 |
|  |  | Total |  |  | 11.01 |

| Medición | Uds. | Largo | Parcial |
|---|---|---|---|
| RED CAFETERÍA |  |  |  |
| Planta Castillete | 1 | 16.5 | 16.50 |
| Total |  |  | 16.5 |

**TUB-PEX5-25CS** m CAN. POLIETILENO RET. PEX-5 Ø 25x2,3 mm CALORIFUGADA SOLAR EXT. (25/03/2009)
5 m × 10.35 (10.76 con costes indirectos) = 53.80
Canalización en superficie exterior de tubos para red de energía solar térmica constituida por tubo de polietileno reticulado de alta densidad, de 25 mm de diámetro exterior y 2,3 mm de espesor de pared, apto uso alimentario, PN 10, fabricada conforme a la norma UNE-EN ISO 15875 según método Engel (Peróxido), con calorifugado de coquilla elastomérica de dimensiones 32x28 mm (espesor x diámetro), resistencia a temperaturas de -10 a +150 ºC, conductividad térmica a 10ºC: 0,037 W/(m·K), resistencia a los rayos UVA; incluso p.p. de uniones electrosoldadas, tes, codos y piezas especiales, pequeño material y ayudas de albañilería; instalada según CTE DB HS-4 y RITE. Marca: UPONOR Modelo:PEX SERIE 5 para las tuberías y Marca: ARMACELL Modelo: HT/ARMAFLEX S para el calorifugado, o modelo de idénticas características técnicas. Medida la longitud totalmente instalada.

| Código | Ud | Descripción | Rendimiento | Precio |
|---|---|---|---|---|
| O01B170 | h. | Oficial 1ª Fontanero/Calefactor | 0.046 | 14.12 |
| O01A050 | h. | Ayudante | 0.046 | 12.12 |
| UPO_PEX5_25 | m | TUBO PEX-5 Ø 25x2,3 mm | 1.01 | 1.44 |
| UPO%ACCPEX5 | Ud | PORCENTAJE ACCESORIOS PEX5 | 60 % |  |
| ARM_HTS-32X28 | m | COQUILLA ESP. ELAST. 0,037 W/mºC 32x28mm ESP.xDIAM | 1.01 | 6.72 |

| Medición | Uds. | Largo | Parcial |
|---|---|---|---|
| RED VESTUARIOS |  |  |  |
| Planta Castillete | 1 | 5 | 5.00 |
| Total |  |  | 5 |

**TUB-PEX5-25C** m CAN. POLIETILENO RETICULADO PEX-5 Ø 25x2,3 mm CALORIFUGADA (25/03/2009)
18.8 m × 6.1 (6.34 con costes indirectos) = 119.19
Canalización en superficie de tubos constituida por tubo de polietileno reticulado de alta densidad, de 25 mm de diámetro exterior y 2,3 mm de espesor de pared, apto uso alimentario, PN 10, fabricada conforme a la norma UNE-EN ISO 15875 según método Engel (Peróxido), con calorifugado de coquilla elastomérica de dimensiones 25x25 mm (espesor x diámetro), temperaturas de +10 a +105 ºC, conductividad térmica a 0,036 W/(m·K); incluso p.p. de uniones electrosoldadas, tes, codos y piezas especiales, pequeño material y ayudas de albañilería; instalada según CTE DB HS-4 y RITE. Marca: UPONOR Modelo:PEX SERIE 5 para las tuberías y Marca: ARMACELL Modelo: SH/ARMAFLEX para el calorifugado, o modelo de idénticas características técnicas. Medida la longitud totalmente instalada.

| Código | Ud | Descripción | Rendimiento | Precio |
|---|---|---|---|---|
| O01B170 | h. | Oficial 1ª Fontanero/Calefactor | 0.046 | 14.12 |
| O01A050 | h. | Ayudante | 0.046 | 12.12 |
| UPO_PEX5_25 | m | TUBO PEX-5 Ø 25x2,3 mm | 1.01 | 1.44 |
| UPO%ACCPEX5 | Ud | PORCENTAJE ACCESORIOS PEX5 | 60 % |  |
| ARM_SH-25X025 | m | COQUILLA ESP. ELAST. 0,036 W/mºC 25x25mm ESP.xDIAM (material; 13/12/2011) | 1.01 | 2.51 |

| Medición | Uds. | Largo | Parcial |
|---|---|---|---|
| RED VESTUARIOS |  |  |  |
| Planta Sótano | 1 | 4 | 4.00 |
| Planta Baja | 1 | 3.7 | 3.70 |
| Planta Primera | 1 | 3.7 | 3.70 |
| Planta Segunda | 1 | 3.7 | 3.70 |
| Planta Terraza | 1 | 3.7 | 3.70 |
| Total |  |  | 18.8 |

**TUB-PEX5-20C** m CAN. POLIETILENO RETICULADO PEX-5 Ø 20x1,9 mm CALORIFUGADA
36.6 m × 4.96 (5.16 con costes indirectos) = 188.86

| Medición | Uds. | Largo | Parcial |
|---|---|---|---|
| RED CAFETERÍA |  |  |  |
| Planta Baja | 1 | 21.5 | 21.50 |
| Planta Primera | 1 | 3.7 | 3.70 |
| Planta Segunda | 1 | 3.7 | 3.70 |
| Planta Terraza | 1 | 7.7 | 7.70 |
| Total |  |  | 36.6 |

#### I02E REDES DE RIEGO (02/10/2008)
Importe: 2591.5

**TUB-PEX5-50EN** m CAN. ENTERRADA POLIETILENO RETICULADO PEX-5 Ø 50x4,6 mm (02/10/2008)
33.9 m × 12.16 (12.65 con costes indirectos) = 428.84
Canalización enterrada de polietileno reticulado de alta densidad,ejecución en superficie, de 50 mm de diámetro exterior y 4,6 mm de espesor de pared, apto uso alimentario, PN 10, fabricada conforme a la norma UNE-EN ISO 15875 según método Engel (Peróxido); incluso p.p. de excavación de zanja de tierras realizada con medios mecánicos, uniones electrosoldadas, tes, codos y piezas especiales, pequeño material y ayudas de albañilería; instalada según CTE DB HS-4. Marca: UPONOR Modelo:PEX SERIE 5 o modelo de idénticas características técnicas. Medida la longitud totalmente instalada.

| Código | Ud | Descripción | Rendimiento | Precio | Importe |
|---|---|---|---|---|---|
| O01B170 | h. | Oficial 1ª Fontanero/Calefactor | 0.038 | 14.12 | 0.537 |
| O01A050 | h. | Ayudante | 0.038 | 12.12 | 0.461 |
| O01A060 | h. | Peón especializado | 0.05 | 11.94 | 0.597 |
| ME01400 | h | MINI RETROEXCAVADORA (maquinaria; 02/10/2008) | 0.094 | 15.23 | 1.432 |
| UPO_PEX5_50 | m | TUBO PEX-5 Ø 50x4,6 mm (material; 13/12/2011) | 1.01 | 5.65 | 5.707 |
| UPO%ACCPEX5 | Ud | PORCENTAJE ACCESORIOS PEX5 | 60 % | 5.707 | 3.424 |
|  |  | Total |  |  | 12.16 |

| Medición | Uds. | Largo | Parcial |
|---|---|---|---|
| REDES RIEGO |  |  |  |
| Red Riego Exterior | 1 | 33.9 | 33.90 |
| Total |  |  | 33.9 |

**TUB-PEX5-40EN** m CAN. ENTERRADA POLIETILENO RETICULADO PEX-5 Ø 40x3,7 mm (02/10/2008)
85.1 m × 9.06 (9.42 con costes indirectos) = 801.64
Canalización enterrada de polietileno reticulado de alta densidad,ejecución en superficie, de 40 mm de diámetro exterior y 3,7 mm de espesor de pared, apto uso alimentario, PN 10, fabricada conforme a la norma UNE-EN ISO 15875 según método Engel (Peróxido); incluso p.p. de excavación de zanja de tierras realizada con medios mecánicos, uniones electrosoldadas, tes, codos y piezas especiales, pequeño material y ayudas de albañilería; instalada según CTE DB HS-4. Marca: UPONOR Modelo:PEX SERIE 5 o modelo de idénticas características técnicas. Medida la longitud totalmente instalada.

| Código | Ud | Descripción | Rendimiento | Precio |
|---|---|---|---|---|
| O01B170 | h. | Oficial 1ª Fontanero/Calefactor | 0.038 | 14.12 |
| O01A050 | h. | Ayudante | 0.038 | 12.12 |
| O01A060 | h. | Peón especializado | 0.05 | 11.94 |
| ME01400 | h | MINI RETROEXCAVADORA | 0.094 | 15.23 |
| UPO_PEX5_40 | m | TUBO PEX-5 Ø 40x3,7 mm | 1.01 | 3.71 |
| UPO%ACCPEX5 | Ud | PORCENTAJE ACCESORIOS PEX5 | 60 % |  |

| Medición | Uds. | Largo | Parcial |
|---|---|---|---|
| REDES RIEGO |  |  |  |
| Red Riego Exterior | 1 | 85.1 | 85.10 |
| Total |  |  | 85.1 |

**TUB-PEX5-32EN** m CAN. ENTERRADA POLIETILENO RETICULADO PEX-5 Ø 32x2,9 mm (02/10/2008)
28.9 m × 7.48 (7.78 con costes indirectos) = 224.84
Canalización enterrada de polietileno reticulado de alta densidad,ejecución en superficie, de 32 mm de diámetro exterior y 2,9 mm de espesor de pared, apto uso alimentario, PN 10, fabricada conforme a la norma UNE-EN ISO 15875 según método Engel (Peróxido); incluso p.p. de excavación de zanja de tierras realizada con medios mecánicos, uniones electrosoldadas, tes, codos y piezas especiales, pequeño material y ayudas de albañilería; instalada según CTE DB HS-4. Marca: UPONOR Modelo:PEX SERIE 5 o modelo de idénticas características técnicas. Medida la longitud totalmente instalada.

| Código | Ud | Descripción | Rendimiento | Precio |
|---|---|---|---|---|
| O01B170 | h. | Oficial 1ª Fontanero/Calefactor | 0.038 | 14.12 |
| O01A050 | h. | Ayudante | 0.038 | 12.12 |
| O01A060 | h. | Peón especializado | 0.05 | 11.94 |
| ME01400 | h | MINI RETROEXCAVADORA | 0.094 | 15.23 |
| UPO_PEX5_32 | m | TUBO PEX-5 Ø 32x2,9 mm | 1.01 | 2.74 |
| UPO%ACCPEX5 | Ud | PORCENTAJE ACCESORIOS PEX5 | 60 % |  |

| Medición | Uds. | Largo | Parcial |
|---|---|---|---|
| REDES RIEGO |  |  |  |
| Red Riego Exterior | 1 | 28.9 | 28.90 |
| Total |  |  | 28.9 |

**TUB-PEX5-25EN** m CAN. ENTERRADA POLIETILENO RETICULADO PEX-5 Ø 25x2,3 mm (02/10/2008)
200.5 m × 5.38 (5.6 con costes indirectos) = 1122.80
Canalización enterrada de polietileno reticulado de alta densidad,ejecución en superficie, de 25 mm de diámetro exterior y 2,3 mm de espesor de pared, apto uso alimentario, PN 10, fabricada conforme a la norma UNE-EN ISO 15875 según método Engel (Peróxido); incluso p.p. de excavación de zanja de tierras realizada con medios mecánicos, uniones electrosoldadas, tes, codos y piezas especiales, pequeño material y ayudas de albañilería; instalada según CTE DB HS-4. Marca: UPONOR Modelo:PEX SERIE 5 o modelo de idénticas características técnicas. Medida la longitud totalmente instalada.

| Código | Ud | Descripción | Rendimiento | Precio |
|---|---|---|---|---|
| O01B170 | h. | Oficial 1ª Fontanero/Calefactor | 0.038 | 14.12 |
| O01A050 | h. | Ayudante | 0.038 | 12.12 |
| O01A060 | h. | Peón especializado | 0.05 | 11.94 |
| ME01400 | h | MINI RETROEXCAVADORA | 0.094 | 15.23 |
| UPO_PEX5_25 | m | TUBO PEX-5 Ø 25x2,3 mm | 1.01 | 1.44 |
| UPO%ACCPEX5 | Ud | PORCENTAJE ACCESORIOS PEX5 | 60 % |  |

| Medición | Uds. | Largo | Parcial |
|---|---|---|---|
| REDES RIEGO |  |  |  |
| Red Riego Exterior | 1 | 200.5 | 200.50 |
| Total |  |  | 200.5 |

**TUB-PEX5-16EN** m CAN. ENTERRADA POLIETILENO RETICULADO PEX-5 Ø 16x1,8 mm (02/10/2008)
3 m × 4.29 (4.46 con costes indirectos) = 13.38
Canalización enterrada de polietileno reticulado de alta densidad,ejecución en superficie, de 16 mm de diámetro exterior y 1,8 mm de espesor de pared, apto uso alimentario, PN 10, fabricada conforme a la norma UNE-EN ISO 15875 según método Engel (Peróxido); incluso p.p. de excavación de zanja de tierras realizada con medios mecánicos, uniones electrosoldadas, tes, codos y piezas especiales, pequeño material y ayudas de albañilería; instalada según CTE DB HS-4. Marca: UPONOR Modelo:PEX SERIE 5 o modelo de idénticas características técnicas. Medida la longitud totalmente instalada.

| Código | Ud | Descripción | Rendimiento | Precio | Importe |
|---|---|---|---|---|---|
| O01B170 | h. | Oficial 1ª Fontanero/Calefactor | 0.038 | 14.12 | 0.54 |
| O01A050 | h. | Ayudante | 0.038 | 12.12 | 0.46 |
| O01A060 | h. | Peón especializado | 0.05 | 11.94 | 0.60 |
| ME01400 | h | MINI RETROEXCAVADORA | 0.094 | 15.23 | 1.43 |
| UPO_PEX5_16 | m | TUBO PEX-5 Ø16x1,8 mm | 1.01 | 0.77 | 0.78 |
| UPO%ACCPEX5 | Ud | PORCENTAJE ACCESORIOS PEX5 | 60 % | 0.78 | 0.47 |
|  |  | Total |  |  | 4.29 |

| Medición | Uds. | Largo | Parcial |
|---|---|---|---|
| REDES RIEGO |  |  |  |
| Red Riego Exterior | 1 | 3 | 3.00 |
| Total |  |  | 3 |

#### I02F EQUIPOS (09/10/2007)
Importe: 8502.15

##### I02FA EQUIPOS AFS (15/12/2007)
Importe: 27.81

**JAR_ARQ_PLAS** u ARQUETA DE PLÁSTICO (15/12/2007)
3 u × 8.91 (9.27 con costes indirectos) = 27.81
Arqueta de plástico con tapa redonda de 28x35 cm., para red de riego, incluso pequeño material, construida según CTE-DB-HS4 e instrucciones del fabricante. Medida la unidad totalmente instalada.

| Código | Ud | Descripción | Rendimiento | Precio | Importe |
|---|---|---|---|---|---|
| O01B270 | h. | Oficial 1ª Jardinero (mano de obra; 03/11/2010) | 0.01 | 12.68 | 0.13 |
| O01A060 | h. | Peón especializado | 0.1 | 11.94 | 1.19 |
| WW00400 | u | PEQUEÑO MATERIAL | 1.25 | 0.19 | 0.24 |
| U40AK600 | Ud | Arqueta redonda con tapa (material; 14/02/2009) | 1 | 7.35 | 7.35 |
|  |  | Total |  |  | 8.91 |

| Medición | Uds. | Parcial |
|---|---|---|
| REDES GENERALES |  |  |
| Planta Sótano | 1 | 1.00 |
| Planta Baja | 2 | 2.00 |
| Total |  | 3 |

##### I02FB EQUIPOS ACS (11/12/2007)
Importe: 441.14

**FON-CAE-100** u CALENTADOR ACUMULADOR ELÉCTRICO ACS 100 LITROS (11/12/2007)
1 u × 187.64 (195.15 con costes indirectos) = 195.15
Calentador acumulador eléctrico, de 100 litros de capacidad, con 1600 w. de potencia, para montaje horizontal en techo, rectangular de dimensiones 912x489x516mm (alto x ancho x fondo), termostato regulable interior 0 a 70ºc, termostato de seguridad, piloto de funcionamiento, resistencias de acero inoxidable envainadas, válvulas de seguridad, presión máx. de trabajo 10 bar, grupo de seguridad de 4 servicios (válvula de seguridad, válvula de cierre, válvula de retención y palanca de descarga). Incluso llaves de corte de esfera de ø3/4" a la entrada y salida del termo, colocación, conexión y ayudas de albañilería; construido según CTE-DB-HS-4. Marca :EDESA, Modelo: TE-1000, Distribuidor: SALVADOR ESCODA, Referencia: CC 03 214. Medida la unidad totalmente instalada.

| Código | Ud | Descripción | Rendimiento | Precio | Importe |
|---|---|---|---|---|---|
| O01A090 | h. | Cuadrilla A | 0.35 | 30.38 | 10.63 |
| O01B170 | h. | Oficial 1ª Fontanero/Calefactor | 0.35 | 14.12 | 4.94 |
| WW00300 | u | MATERIAL COMPLEMENTARIO O PZAS. ESPECIALES | 3 | 0.35 | 1.05 |
| WW00400 | u | PEQUEÑO MATERIAL | 1 | 0.19 | 0.19 |
| ESC_CC03214 | u | CALENTADOR ACUMULADOR ELÉCTRICO ACS 100 LITROS (material; 13/12/2011) | 1 | 146.22 | 146.22 |
| ESC_AC05236 | u | GRUPO DE SEGURIDAD 4 SERVICIOS, ROSCA 3/4" (material; 13/12/2011) | 1 | 19.27 | 19.27 |
| ESC_AA03164 | u | VÁLVULA DE BOLA DE LATÓN 3/4" | 2 | 2.67 | 5.34 |
|  |  | Total |  |  | 187.64 |

| Medición | Uds. | Parcial |
|---|---|---|
| Red Vestuarios | 1 | 1.00 |
| Total |  | 1 |

**FON-CAE-150** u CALENTADOR ACUMULADOR ELÉCTRICO ACS 150 LITROS (11/12/2007)
1 u × 236.53 (245.99 con costes indirectos) = 245.99
Calentador acumulador eléctrico, de 150 litros de capacidad, con 1800 w. de potencia, para montaje horizontal en techo, rectangular de dimensiones 1251x489x516mm (alto x ancho x fondo), termostato regulable interior 0 a 70ºc, termostato de seguridad, piloto de funcionamiento, resistencias de acero inoxidable envainadas, válvulas de seguridad, presión máx. de trabajo 10 bar, grupo de seguridad de 4 servicios (válvula de seguridad, válvula de cierre, válvula de retención y palanca de descarga). Incluso llaves de corte de esfera de ø3/4" a la entrada y salida del termo, colocación, conexión y ayudas de albañilería; construido según CTE-DB-HS-4. Marca :EDESA, Modelo: TE-1500, Distribuidor: SALVADOR ESCODA, Referencia: CC 03 215. Medida la unidad totalmente instalada.

| Código | Ud | Descripción | Rendimiento | Precio | Importe |
|---|---|---|---|---|---|
| O01A090 | h. | Cuadrilla A | 0.35 | 30.38 | 10.63 |
| O01B170 | h. | Oficial 1ª Fontanero/Calefactor | 0.35 | 14.12 | 4.94 |
| WW00300 | u | MATERIAL COMPLEMENTARIO O PZAS. ESPECIALES | 3 | 0.35 | 1.05 |
| WW00400 | u | PEQUEÑO MATERIAL | 1 | 0.19 | 0.19 |
| ESC_CC03215 | u | CALENTADOR ACUMULADOR ELÉCTRICO ACS 150 LITROS (material; 13/12/2011) | 1 | 195.11 | 195.11 |
| ESC_AC05236 | u | GRUPO DE SEGURIDAD 4 SERVICIOS, ROSCA 3/4" | 1 | 19.27 | 19.27 |
| ESC_AA03164 | u | VÁLVULA DE BOLA DE LATÓN 3/4" | 2 | 2.67 | 5.34 |
|  |  | Total |  |  | 236.53 |

| Medición | Uds. | Parcial |
|---|---|---|
| Red Cafetería | 1 | 1.00 |
| Total |  | 1 |

##### I02FC EQUIPOS RIEGO (15/12/2007)
Importe: 92.7

**JAR_ARQ_PLAS** u ARQUETA DE PLÁSTICO
10 u × 8.91 (9.27 con costes indirectos) = 92.70

| Medición | Uds. | Parcial |
|---|---|---|
| REDES RIEGO |  |  |
| Red Riego Exterior | 10 | 10.00 |
| Total |  | 10 |

##### I02FD EQUIPOS SOLARES (09/10/2007)
Importe: 7940.5

**FON-SO-3X200F** u BATERÍA DE CAPTADORES SOLARES 3 x 2,3 m² (11/12/2007)
1 u × 1880.01 (1955.21 con costes indirectos) = 1955.21
Batería de captadores solares formado por: 1) 3 colectores solares planos, con certificado CE, marco marrón (RAL 8019), para el calentamiento de agua sanitaria, agua de calefacción y piscina a través de un intercambiador de calor, para el montaje sobre cubiertas inclinadas, integradas en tejado o estructura de apoyo. Alto rendimiento, compuesto por un absorbedor de cobre con recubrimiento cermet de titanio selectivo de alta eficiencia. Marco de aluminio moldeado en una pieza y junta continua. Aislamiento lateral de material celular de resina de melanina, aislamiento trasero de fibra mineral. Cubierta de vidrio solar de seguridad, transparente, de alta resistencia al impacto. Tuberías integradas para montar baterías modulares de hasta 12 colectores. Superficie bruta colector 2,49 m2, superficie de absorción 2,31 m2, anchura 2380 mm, altura 1056 mm, profundidad 90 mm, peso (vacío) 52 kg, volumen de fluido 2,48 litros, rendimiento óptico 84,1%, coeficiente de pérdida calor a1: 3,243 W/qmK, coeficiente pérdida calor a2: 0,023 W/qmk^2, presión de servicio admisible: 6 bar, temperatura de inactividad máxima: 221 ºC; 2) tubos de unión con juntas tóricas, aislamiento térmico y abrazaderas perfiladas; 3) conjunto de conexión a un lado para batería de colectores; 4) soporte para 3 colectores para cubiertas planas sobre estructura de apoyo, ángulo de emplazamiento 45º, con piezas de fijación, tornillos hexagonales, tuercas, arandelas y rieles de apoyo para el alojamiento de pesas; incluso piezas especiales y de conexión, pequeño material, montaje, instalación, ayudas de albañilería y puesta en servicio. Instalado según RITE y CTE-DB-HE4. Marca: VIESSMAN. Modelo: VITOSOL 200-F SV2A o de idénticas características técnicas. Medida la unidad totalmente instalada.

| Código | Ud | Descripción | Rendimiento | Precio | Importe |
|---|---|---|---|---|---|
| O01A100 | h | Cuadrilla Albañileria | 3.2 | 24.12 | 77.18 |
| O01B163 | h. | Oficial 1ª Instalador de energía solar (mano de obra; 30/07/2009) | 1 | 26.19 | 26.19 |
| O01B164 | h. | Ayudante instalador de energía solar (mano de obra; 30/07/2009) | 1 | 13.09 | 13.09 |
| WW00300 | u | MATERIAL COMPLEMENTARIO O PZAS. ESPECIALES | 20 | 0.35 | 7.00 |
| WW00400 | u | PEQUEÑO MATERIAL | 10 | 0.19 | 1.90 |
| VIE_7374162 | u | COLECTOR SOLAR VITOSOL 200-F SV2A 2,3 m² (material; 13/12/2011) | 3 | 461.44 | 1384.32 |
| VIE_7248239 | u | TUBOS DE UNION PARA COLECTORES (material; 13/12/2011) | 2 | 20.78 | 41.56 |
| VIE_7248240 | u | SET DE CONEXIÓN A UN LADO PARA COLECTORES (material; 13/12/2011) | 1 | 44.23 | 44.23 |
| VIE_Z009010 | u | SOPORTACION 3 COLECTORES PLANOS VERTICAL 45º (material; 13/12/2011) | 1 | 284.54 | 284.54 |
|  |  | Total |  |  | 1880.01 |

| Medición | Uds. | Parcial |
|---|---|---|
| Red Cafetería | 1 | 1.00 |
| Total |  | 1 |

**VIESS-TYFO** u LIQUIDO CALOPORTADOR 25 LITROS (30/07/2009)
1 u × 110.69 (115.12 con costes indirectos) = 115.12
Envase de 25 litros de liquido caloportador de evaporación controlada a base de 1,2 - propilenglicol para uso en instalaciones de energía solar; incluso instalación y puesta en servicio. Instalado según RITE y CTE-DB-HE4. Marca: TYFOCOR-LS o de idénticas características técnicas. Medida la unidad totalmente instalada.

| Código | Ud | Descripción | Rendimiento | Precio | Importe |
|---|---|---|---|---|---|
| O01B163 | h. | Oficial 1ª Instalador de energía solar | 1.5 | 26.19 | 39.29 |
| VIE_7159727 | u | AGENTE TÉRMICO TYFOCOR-LS 25L (material; 13/12/2011) | 1 | 71.4 | 71.40 |
|  |  | Total |  |  | 110.69 |

| Medición | Uds. | Parcial |
|---|---|---|
| Red Cafetería | 1 | 1.00 |
| Total |  | 1 |

**VIE-7188391** u ESTACIÓN DE BOMBEO (11/12/2007)
1 u × 403.24 (419.37 con costes indirectos) = 419.37
Estación de bombeo para sistema de colector solar de conexión roscada 400x250mm, con 2 termómetros, 2 llaves de paso con válvulas antirretorno, bomba de circulación de 3 etapas para corriente alterna (Groundfos, Solar 25-60), caudalímetro, manómetro, válvula de seguridad de 6 bar, aislamiento térmico; incluso piezas especials y de conexión, pequeño material, montaje, instalación, ayudas de albañilería y puesta en servicio. Instalado según RITE y CTE-DB-HE4. Marca VIESSMANN, Modelo: Solar Divicon PS 10 o de idénticas características técnicas.

| Código | Ud | Descripción | Rendimiento | Precio | Importe |
|---|---|---|---|---|---|
| O01B163 | h. | Oficial 1ª Instalador de energía solar | 1.5 | 26.19 | 39.29 |
| O01B164 | h. | Ayudante instalador de energía solar | 1.5 | 13.09 | 19.64 |
| WW00300 | u | MATERIAL COMPLEMENTARIO O PZAS. ESPECIALES | 50 | 0.35 | 17.50 |
| WW00400 | u | PEQUEÑO MATERIAL | 15 | 0.19 | 2.85 |
| VIE_7188391 | u | DIVICON SOLAR PS10 (material; 13/12/2011) | 1 | 323.96 | 323.96 |
|  |  | Total |  |  | 403.24 |

| Medición | Uds. | Parcial |
|---|---|---|
| Red Cafetería | 1 | 1.00 |
| Total |  | 1 |

**VIE-Z007387** u DISPOSITIVO REGULACIÓN ENERGÉTICA (11/12/2007)
1 u × 265.3 (275.91 con costes indirectos) = 275.91
Dispositivo de regulación energética por diferencia de temperatura para instalaciones con producción bivalente de A.C.S. con conlectores de energía solar y calderas. Con lectura digital de temperatura, balance de potencia, supresión del calentamiento posterior de la caldera, calentamiento del volumen de precalentamiento del A.C.S. y sistema de diagnóstico, para montaje en pared; incluso piezas especiales y de conexión, pequeño material, cableado, montaje, instalación y puesta en servicio. Instalado según RITE y CTE-DB-HE4. Marca: VIESSMAN o de idénticas características técnicas. Medida la unidad totalmente instalada.

| Código | Ud | Descripción | Rendimiento | Precio | Importe |
|---|---|---|---|---|---|
| O01B163 | h. | Oficial 1ª Instalador de energía solar | 0.75 | 26.19 | 19.64 |
| O01B164 | h. | Ayudante instalador de energía solar | 0.75 | 13.09 | 9.82 |
| WW00300 | u | MATERIAL COMPLEMENTARIO O PZAS. ESPECIALES | 50 | 0.35 | 17.50 |
| WW00400 | u | PEQUEÑO MATERIAL | 5 | 0.19 | 0.95 |
| VIE_Z007387 | u | VITOSOLIC 100 Typ SD1 (material; 13/12/2011) | 1 | 217.39 | 217.39 |
|  |  | Total |  |  | 265.3 |

| Medición | Uds. | Parcial |
|---|---|---|
| Red Cafetería | 1 | 1.00 |
| Total |  | 1 |

**VIE-Z002576** u INTERACUMULADOR DE A.C.S. 550L (11/12/2007)
1 u × 2323.58 (2416.52 con costes indirectos) = 2416.52
Interacumulador de agua caliente sanitaria vertical con un serpentín para su producción en combinación con calderas. Fabricado según norma DIN 4753 y DIN 4751. Temperaturas de impulsión de calefacción admisibles hasta 160 ºC. Para temperaturas de A.C.S. hasta 95 ºC. Presiones máximas de servicio en circuito primario de 25 bar y en circuito secundario de A.C.S. de hasta 10 bar. Acumulador y serpentín de acero St37-2 resistentes a la corrosión mediante esmaltado de dos capas Ceraprotect. Protección catódica adicional mediante ánodo de magnesio. Versión C según DIN 1988-2, con abertura de limpieza y de inspección frontal. Aislamiento térmico de espuma blanda de poliuretano por todos los lados, exteriormente plastificado, color plateado. Capacidad: 500 litros, dimensiones totales con aislamiento térmico: 850x898x1955 (longitud, anchura, altura), dimensiones de introducción: 650x837x1844 (longitud, anchura, altura), medida de inclinación del acumulador 1860 mm, peso con aislamiento térmico: 181 kg; incluso ailamiento térmico embalado por separado, tornillos niveladores, termómetro y vaina de inmersión soldada para sonda de temperatura del interacumulador o reguladore de temperatura, piezas especiales y de conexión, pequeño material, montaje, instalación y puesta en servicio. Instalado según RITE y CTE-DB-HE4. Marca: VIESSMAN, Modelo: VITOCELL-V 100 CVA o de idénticas características técnicas. Medida la unidad totalmente instalada.

| Código | Ud | Descripción | Rendimiento | Precio | Importe |
|---|---|---|---|---|---|
| O01A100 | h | Cuadrilla Albañileria | 1 | 24.12 | 24.12 |
| O01B163 | h. | Oficial 1ª Instalador de energía solar | 5 | 26.19 | 130.95 |
| O01B164 | h. | Ayudante instalador de energía solar | 5 | 13.09 | 65.45 |
| WW00300 | u | MATERIAL COMPLEMENTARIO O PZAS. ESPECIALES | 100 | 0.35 | 35.00 |
| WW00400 | u | PEQUEÑO MATERIAL | 20 | 0.19 | 3.80 |
| VIESS_CELL100 | u | INTERACUMULADOR A.C.S. 750L (material; 01/10/2009) | 1 | 2064.26 | 2064.26 |
|  |  | Total |  |  | 2323.58 |

| Medición | Uds. | Parcial |
|---|---|---|
| Red Cafetería | 1 | 1.00 |
| Total |  | 1 |

**FON-VE-35** u VASO DE EXPANSIÓN CERRADO 35 L MEMBRANA INTERCAMBIABLE (09/10/2007)
1 u × 177.46 (184.56 con costes indirectos) = 184.56
Vaso de expansión cerrado de 35 litros de capacidad, de membrana intercambiable, construido en chapa de acero de acuerdo a la Directiva Europea 97/23/CE de equipos a presión, presión máxima de 10 bar, conxexiones Ø 1", precarga de 2.5 bar, dimensiones 360 x 615 mm; incluso pequeño material, montaje y ayudas de albañilería. Construido e instalado según CTE-DB-HE4 y RITE. Marca: IBAIONDO, Modelo: 35 SMR-P, Distribuidor: SALVADOR ESCODA, Referencia: SO 09 026 o de idénticas características técnicas. Medida la unidad totalmente instalada.

| Código | Ud | Descripción | Rendimiento | Precio | Importe |
|---|---|---|---|---|---|
| O01A100 | h | Cuadrilla Albañileria | 0.3 | 24.12 | 7.24 |
| O01B163 | h. | Oficial 1ª Instalador de energía solar | 0.6 | 26.19 | 15.71 |
| O01B164 | h. | Ayudante instalador de energía solar | 0.6 | 13.09 | 7.85 |
| IC76700 | u | VASO EXPANSIÓN CERRADO 80 l CHAPA ACERO ELECTROSOLDADA (material; 09/10/2007) | 1 | 91.39 | 91.39 |
| WW00300 | u | MATERIAL COMPLEMENTARIO O PZAS. ESPECIALES | 12 | 0.35 | 4.20 |
| WW00400 | u | PEQUEÑO MATERIAL | 4 | 0.19 | 0.76 |
| ESC_SO09026 | u | VASO DE EXPANSIÓN CERRADO 35 L MEMBRANA INTERCAMBIABLE (material; 13/12/2011) | 1 | 50.31 | 50.31 |
|  |  | Total |  |  | 177.46 |

| Medición | Uds. | Parcial |
|---|---|---|
| Red Cafetería | 1 | 1.00 |
| Total |  | 1 |

**FON-AT-16** u AEROTERMO (DISIPADOR DE CALOR) 16kW (11/12/2007)
1 u × 471.22 (490.07 con costes indirectos) = 490.07
Disipador de calor para instalaciones de energía solar térmica para instalar a la intemperie. Con potencia de disipación de 16 kW. Ventilador helicoidal 140W con rejilla protectora. Sistema de suportación incorporado para fijar a la pared. Para un caudal de agua de 1.200 l/h, Temperatura de salida 77,19ºC, dimensiones 200x500x600 con conexiones hidráulicas 1”.
Baterías de disipación fabricadas en tubo de cobre, aleta de aluminio geometría 38. Reja de protección en la salida de aire. Instalado según CTE y según RITE. Marca: ESCOSOL, Modelo: BD 16, Distribuidor: SALVADOR ESCODA, Referencia: SO 13 022, o de idénticas características técnicas. Medida la unidad totalmente instalada.

| Código | Ud | Descripción | Rendimiento | Precio | Importe |
|---|---|---|---|---|---|
| O01B163 | h. | Oficial 1ª Instalador de energía solar | 2 | 26.19 | 52.38 |
| O01B164 | h. | Ayudante instalador de energía solar | 2 | 13.09 | 26.18 |
| WW00300 | u | MATERIAL COMPLEMENTARIO O PZAS. ESPECIALES | 30 | 0.35 | 10.50 |
| WW00400 | u | PEQUEÑO MATERIAL | 15 | 0.19 | 2.85 |
| ESC_SO13022 | u | DISIPADOR DE CALOR 16 kW (material; 13/12/2011) | 1 | 379.31 | 379.31 |
|  |  | Total |  |  | 471.22 |

| Medición | Uds. | Parcial |
|---|---|---|
| Red Cafetería | 1 | 1.00 |
| Total |  | 1 |

**FON-SO-T-300** u SISTEMA DE CAPTACIÓN SOLAR 3 m² POR TERMOSIFÓN 300 L (11/12/2007)
1 u × 2003.6 (2083.74 con costes indirectos) = 2083.74
Sistema de captación solar formado por dos equipos solares de funcionamiento termosifónico y circuito cerrado para cubierta plana, con una capacidad de 2x150 litros, equipado con dos colectores solares de 1,5 m² cada uno, con superficie de absorción integrada en los tubos de vacío, resistentes a la suciedad y a la corrosión, provistas de recubrimiento, de dimensiones 2020 mm (altura) x 1365 mm (anchura), peso 98 kg de peso neto. Sistema solar de funcionamiento por gravedad sin bomba de recirculación ni termostato difrerencial. El fluido calor-portante transfiere el calor captado del colector al acumulador mediante intercambio indirecto, el agua de consumo no está en contacto con el captador. Presión de servicio en el circuito secundario de A.C.S.: 6 bar; Consumo por unidad de tiempo: 10 l/min; Volumen de agua consumible: 120 l (t=60º) - 150 l (t=45º); Aislamiento térmico: poliuretano inyectado; Conexiones: agua fría 3/4", agua caliente 3/4"; número de de tubos de vacío: 9; superficie de absorción: 1,5 m², superficie de apertura: 1,8 m². Incluso juego de bridas para conexionado, válvulas de seguridad, pequeño material, montaje, instalación, ayudas de albañilería y puesta en servicio. Instalado según RITE, CTE-DB-HE4 e instrucciones del fabricante. Marca: VIESSMANN, Modelo: VITOSOL 222-T o de idénticas características técnicas. Medida la unidad totalmente instalada.

| Código | Ud | Descripción | Rendimiento | Precio | Importe |
|---|---|---|---|---|---|
| O01B170 | h. | Oficial 1ª Fontanero/Calefactor | 5 | 14.12 | 70.60 |
| O01A060 | h. | Peón especializado | 5 | 11.94 | 59.70 |
| WW00300 | u | MATERIAL COMPLEMENTARIO O PZAS. ESPECIALES | 10 | 0.35 | 3.50 |
| WW00400 | u | PEQUEÑO MATERIAL | 20 | 0.19 | 3.80 |
| VIE_SK02397 | u | CAPTADOR SOLAR TERMOSIFÓN 1,5 m² 150L VITOSOL 222-T (material; 13/12/2011) | 2 | 882.91 | 1765.82 |
| VIE_7437341 | u | JUEGO DE BRIDAS (material; 13/12/2011) | 2 | 21.32 | 42.64 |
| VIE_7461813 | u | VÁLVULA DE SEGURIDAD 6 BAR 95º (material; 13/12/2011) | 2 | 28.77 | 57.54 |
|  |  | Total |  |  | 2003.6 |

| Medición | Uds. | Parcial |
|---|---|---|
| Red Vestuarios | 1 | 1.00 |
| Total |  | 1 |

#### I02G VALVULERÍA Y ELEMENTOS VARIOS (09/10/2007)
Importe: 3407.23

**FON_V_BL_3** u VÁLVULA DE ESFERA DE LATÓN 3" (DN 80) (15/12/2007)
6 u × 52.86 (54.97 con costes indirectos) = 329.82
Válvula de esfera de latón colocada en canalización de 3" de diámetro, para roscar, hembra-hembra, con cuerpo de latón MS58 cromado, anillos de cierre de teflón, eje de latón estampado, incluso pequeño material, construida según CTE-DB-HS4 e instrucciones del fabricante. Marca: SEI. Distrubuidor: SALVADOR ESCODA. Ref: AA 03170 o de idénticas características técnicas. Medida la unidad totalmente instalada.

| Código | Ud | Descripción | Rendimiento | Precio | Importe |
|---|---|---|---|---|---|
| O01B170 | h. | Oficial 1ª Fontanero/Calefactor | 0.35 | 14.12 | 4.94 |
| WW00400 | u | PEQUEÑO MATERIAL | 1 | 0.19 | 0.19 |
| ESC_AA03170 | u | VÁLVULA DE BOLA DE LATÓN 3" (material; 16/12/2011) | 1 | 47.73 | 47.73 |
|  |  | Total |  |  | 52.86 |

| Medición | Uds. | Largo | Parcial |
|---|---|---|---|
| REDES GENERALES |  |  |  |
| General | 1 | 1 | 1.00 |
| Planta Baja | 1 | 1 | 1.00 |
| Derivación para planta | 1 | 1 | 1.00 |
| ARMARIO ACOMETIDA |  |  |  |
| Inicio | 1 | 1 | 1.00 |
| Final | 1 | 1 | 1.00 |
| Comprobación | 1 | 1 | 1.00 |
| Total |  |  | 6 |

**FON_V_BL_1-14** u VÁLVULA DE ESFERA DE LATÓN 1 1/ 4" (DN 32) (15/12/2007)
5 u × 12.34 (12.83 con costes indirectos) = 64.15
Válvula de esfera de latón colocada en canalización de 1 1/4" de diámetro, para roscar, hembra-hembra, con cuerpo de latón MS58 cromado, anillos de cierre de teflón, eje de latón estampado, incluso pequeño material, construida según CTE-DB-HS4 e instrucciones del fabricante. Marca: SEI. Distrubuidor: SALVADOR ESCODA. Ref: AA 03166 o de idénticas características técnicas. Medida la unidad totalmente instalada.

| Código | Ud | Descripción | Rendimiento | Precio | Importe |
|---|---|---|---|---|---|
| O01B170 | h. | Oficial 1ª Fontanero/Calefactor | 0.35 | 14.12 | 4.94 |
| WW00400 | u | PEQUEÑO MATERIAL | 1 | 0.19 | 0.19 |
| ESC_AA03166 | u | VÁLVULA DE BOLA DE LATÓN 1 1/4" (material; 16/12/2011) | 1 | 7.21 | 7.21 |
|  |  | Total |  |  | 12.34 |

| Medición | Uds. | Largo | Parcial |
|---|---|---|---|
| REDES SOLARES |  |  |  |
| Cafetería C. Primario | 1 | 5 | 5.00 |
| Total |  |  | 5 |

**FON_V_BL_1** u VÁLVULA DE ESFERA DE LATÓN 1" (DN 25) (15/12/2007)
11 u × 8.83 (9.18 con costes indirectos) = 100.98
Válvula de esfera de latón colocada en canalización de 1" de diámetro, para roscar, hembra-hembra, con cuerpo de latón MS58 cromado, anillos de cierre de teflón, eje de latón estampado, incluso pequeño material, construida según CTE-DB-HS4 e instrucciones del fabricante. Marca: SEI. Distrubuidor: SALVADOR ESCODA. Ref: AA 03165 o de idénticas características técnicas. Medida la unidad totalmente instalada.

| Código | Ud | Descripción | Rendimiento | Precio | Importe |
|---|---|---|---|---|---|
| O01B170 | h. | Oficial 1ª Fontanero/Calefactor | 0.3 | 14.12 | 4.24 |
| WW00400 | u | PEQUEÑO MATERIAL | 1 | 0.19 | 0.19 |
| ESC_AA03165 | u | VÁLVULA DE BOLA DE LATÓN 1" (material; 16/12/2011) | 1 | 4.4 | 4.40 |
|  |  | Total |  |  | 8.83 |

| Medición | Uds. | Largo | Parcial |
|---|---|---|---|
| PEQUEÑAS REDES |  |  |  |
| Pequeña Red Cafetería | 1 | 3 | 3.00 |
| REDES SOLARES |  |  |  |
| Cafetería C. Primario | 1 | 2 | 2.00 |
| RED GENERAL |  |  |  |
| Derivación Planta Primera | 2 |  | 2.00 |
| Derivación Planta Segunda | 2 |  | 2.00 |
| Derivación Planta Cubierta | 2 |  | 2.00 |
| Total |  |  | 11 |

**FON_V_BL_34** u VÁLVULA DE ESFERA DE LATÓN 3/4" (DN 20) (15/12/2007)
17 u × 6.39 (6.65 con costes indirectos) = 113.05
Válvula de esfera de latón colocada en canalización de 3/4" de diámetro, para roscar, hembra-hembra, con cuerpo de latón MS58 cromado, anillos de cierre de teflón, eje de latón estampado, incluso pequeño material, construida según CTE-DB-HS4 e instrucciones del fabricante. Marca: SEI. Distrubuidor: SALVADOR ESCODA. Ref: AA 03164 o de idénticas características técnicas. Medida la unidad totalmente instalada.

| Código | Ud | Descripción | Rendimiento | Precio | Importe |
|---|---|---|---|---|---|
| O01B170 | h. | Oficial 1ª Fontanero/Calefactor | 0.25 | 14.12 | 3.53 |
| WW00400 | u | PEQUEÑO MATERIAL | 1 | 0.19 | 0.19 |
| ESC_AA03164 | u | VÁLVULA DE BOLA DE LATÓN 3/4" | 1 | 2.67 | 2.67 |
|  |  | Total |  |  | 6.39 |

| Medición | Uds. | Largo | Parcial |
|---|---|---|---|
| REDES GENERALES |  |  |  |
| Planta Sótano | 1 | 2 | 2.00 |
| REDES SOLARES |  |  |  |
| Cafetería C. Primario | 1 | 10 | 10.00 |
| Cafetería C. Secundario | 1 | 1 | 1.00 |
| Vestuarios | 1 | 2 | 2.00 |
| PARA VACIADO |  |  |  |
| Planta Sótano | 1 | 1 | 1.00 |
| Planta Baja | 1 | 1 | 1.00 |
| Total |  |  | 17 |

**FON_V_BL_12** u VÁLVULA DE ESFERA DE LATÓN 1/2" (DN 15) (15/12/2007)
1 u × 5.55 (5.77 con costes indirectos) = 5.77
Válvula de esfera de latón colocada en canalización de 1/2" de diámetro, para roscar, hembra-hembra, con cuerpo de latón MS58 cromado, anillos de cierre de teflón, eje de latón estampado, incluso pequeño material, construida según CTE-DB-HS4 e instrucciones del fabricante. Marca: SEI. Distrubuidor: SALVADOR ESCODA. Ref: AA 03163 o de idénticas características técnicas. Medida la unidad totalmente instalada.

| Código | Ud | Descripción | Rendimiento | Precio | Importe |
|---|---|---|---|---|---|
| O01B170 | h. | Oficial 1ª Fontanero/Calefactor | 0.25 | 14.12 | 3.53 |
| WW00400 | u | PEQUEÑO MATERIAL | 1 | 0.19 | 0.19 |
| ESC_AA03163 | u | VÁLVULA DE BOLA DE LATÓN 1/2" (material; 16/12/2011) | 1 | 1.83 | 1.83 |
|  |  | Total |  |  | 5.55 |

| Medición | Uds. | Largo | Parcial |
|---|---|---|---|
| REDES SOLARES |  |  |  |
| Cafetería C. Secundario | 1 | 1 | 1.00 |
| Total |  |  | 1 |

**FON-V-CRO-34** u LLAVE PASO CROMADA EN LOCAL HÚMEDO Ø 3/4" (DN 20) CAL. MEDIA (09/10/2007)
28 u × 12.62 (13.12 con costes indirectos) = 367.36
Llave de paso cromada a juego con grifería de calidad media, colocada en canalización de 3/4"(15/20 mm) de diámetro, incluso pequeño material; construida según CTE, e instrucciones del fabricante. Medida la unidad instalada.

| Código | Ud | Descripción | Rendimiento | Precio | Importe |
|---|---|---|---|---|---|
| O01B170 | h. | Oficial 1ª Fontanero/Calefactor | 0.25 | 14.12 | 3.53 |
| IF21800 | u | LLAVE PASO CROMADA 3/4" (15/20 mm) CALIDAD MEDIA (material; 09/10/2007) | 1 | 8.9 | 8.90 |
| WW00400 | u | PEQUEÑO MATERIAL | 1 | 0.19 | 0.19 |
|  |  | Total |  |  | 12.62 |

| Medición | Uds. | Largo | Parcial |
|---|---|---|---|
| REDES GENERALES |  |  |  |
| Planta Sótano | 1 | 1 | 1.00 |
| Planta Baja | 1 | 2 | 2.00 |
| PEQUEÑAS REDES |  |  |  |
| Pequeña Red 1 | 6 | 3 | 18.00 |
| Pequeña Red 2 | 1 | 6 | 6.00 |
| Pequeña Red Cafetería | 1 | 1 | 1.00 |
| Total |  |  | 28 |

**FON-V-12** u LLAVE PASO CROMADA EN LOCAL HÚMEDO Ø 1/2" (DN 15) CAL. MEDIA (09/10/2007)
30 u × 9.48 (9.86 con costes indirectos) = 295.80
Llave de paso cromada a juego con grifería de calidad media, colocada en canalización de 1/2" (10/15 mm) de diámetro, incluso pequeño material; construida según CTE, e instrucciones del fabricante. Medida la unidad instalada.

| Código | Ud | Descripción | Rendimiento | Precio | Importe |
|---|---|---|---|---|---|
| O01B170 | h. | Oficial 1ª Fontanero/Calefactor | 0.25 | 14.12 | 3.53 |
| IF21400 | u | LLAVE PASO CROMADA 1/2" (10/15 mm) CALIDAD MEDIA (material; 09/10/2007) | 1 | 5.76 | 5.76 |
| WW00400 | u | PEQUEÑO MATERIAL | 1 | 0.19 | 0.19 |
|  |  | Total |  |  | 9.48 |

| Medición | Uds. | Largo | Parcial |
|---|---|---|---|
| REDES GENERALES |  |  |  |
| Planta Baja | 1 | 7 | 7.00 |
| Planta Primera | 1 | 11 | 11.00 |
| Planta Segunda | 1 | 11 | 11.00 |
| PEQUEÑAS REDES |  |  |  |
| Pequeña Red Cafetería | 1 | 1 | 1.00 |
| Total |  |  | 30 |

**FON_V_ESC 3-8** u VÁLVULA DE ESCUADRA 1/4 DE VUELTA 3/8" (15/12/2007)
98 u × 5.48 (5.7 con costes indirectos) = 558.60
Válvula de escuadra para conexión a conducto de 3/8", cromada, con sistema de cierre mediante 1/4 de vuelta, construida e instalada según CTE DB HS-4, e instrucciones del fabricante. Medida la unidad totalmente instalada.

| Código | Ud | Descripción | Rendimiento | Precio | Importe |
|---|---|---|---|---|---|
| O01B170 | h. | Oficial 1ª Fontanero/Calefactor | 0.25 | 14.12 | 3.53 |
| WW00400 | u | PEQUEÑO MATERIAL | 1 | 0.19 | 0.19 |
| VAL-ESC 3-8 | u | VALVULA DE ESCUADRA 3/8" CROMADA (material; 06/04/2009) | 1 | 1.76 | 1.76 |
|  |  | Total |  |  | 5.48 |

| Medición | Uds. | Largo | Parcial |
|---|---|---|---|
| Pequeña Red 1 | 6 | 12 | 72.00 |
| Pequeña Red 2 | 1 | 13 | 13.00 |
| Pequeña Red Cafetería | 1 | 13 | 13.00 |
| Total |  |  | 98 |

**FON_V_RT_1-14** u VÁLVULA RETENCIÓN DE LATÓN 1-1/4" (DN32) (15/12/2007)
1 u × 9.86 (10.25 con costes indirectos) = 10.25
Válvula de retención colocada en canalización de 1 1/4" de diámetro con cuerpo de latón, disco de nylon, junta de cierre NBR y muelle de acero inoxidable; incluso pequeño material; construida según CTE-DB-HS4 e instrucciones del fabricante. Marca: SEI. Distrubuidor: SALVADOR ESCODA. Ref: AA 05083 o de idénticas características técnicas. Medida la unidad totalmente instalada.

| Código | Ud | Descripción | Rendimiento | Precio | Importe |
|---|---|---|---|---|---|
| O01B170 | h. | Oficial 1ª Fontanero/Calefactor | 0.35 | 14.12 | 4.94 |
| WW00400 | u | PEQUEÑO MATERIAL | 1 | 0.19 | 0.19 |
| ESC_AA05084 | u | VÁLVULA RETENCIÓN DE LATÓN 1 1/4" (material; 13/12/2011) | 1 | 4.73 | 4.73 |
|  |  | Total |  |  | 9.86 |

| Medición | Uds. | Largo | Parcial |
|---|---|---|---|
| REDES SOLARES |  |  |  |
| Cafetería C. Primario | 1 | 1 | 1.00 |
| Total |  |  | 1 |

**FON_V_RT_1** u VÁLVULA RETENCIÓN DE LATÓN 1" (DN25) (15/12/2007)
1 u × 7.63 (7.94 con costes indirectos) = 7.94
Válvula de retención colocada en canalización de 1" de diámetro con cuerpo de latón, disco de nylon, junta de cierre NBR y muelle de acero inoxidable; incluso pequeño material; construida según CTE-DB-HS4 e instrucciones del fabricante. Marca: SEI. Distrubuidor: SALVADOR ESCODA. Ref: AA 05083 o de idénticas características técnicas. Medida la unidad totalmente instalada.

| Código | Ud | Descripción | Rendimiento | Precio | Importe |
|---|---|---|---|---|---|
| O01B170 | h. | Oficial 1ª Fontanero/Calefactor | 0.35 | 14.12 | 4.94 |
| WW00400 | u | PEQUEÑO MATERIAL | 1 | 0.19 | 0.19 |
| ESC_AA05083 | u | VÁLVULA RETENCIÓN DE LATÓN 1" (material; 13/12/2011) | 1 | 2.5 | 2.50 |
|  |  | Total |  |  | 7.63 |

| Medición | Uds. | Largo | Parcial |
|---|---|---|---|
| PEQUEÑAS REDES |  |  |  |
| Pequeña Red Cafetería | 1 | 1 | 1.00 |
| Total |  |  | 1 |

**FON_V_RT_34** u VÁLVULA RETENCIÓN DE LATÓN 3/4" (DN 25) (15/12/2007)
1 u × 6.27 (6.52 con costes indirectos) = 6.52
Válvula de retención colocada en canalización de 3/4" de diámetro con cuerpo de latón, disco de nylon, junta de cierre NBR y muelle de acero inoxidable; incluso pequeño material; construida según CTE-DB-HS4 e instrucciones del fabricante. Marca: SEI. Distrubuidor: SALVADOR ESCODA. Ref: AA 05082 o de idénticas características técnicas. Medida la unidad totalmente instalada.

| Código | Ud | Descripción | Rendimiento | Precio | Importe |
|---|---|---|---|---|---|
| O01B170 | h. | Oficial 1ª Fontanero/Calefactor | 0.3 | 14.12 | 4.24 |
| WW00400 | u | PEQUEÑO MATERIAL | 1 | 0.19 | 0.19 |
| ESC_AA05082 | u | VÁLVULA RETENCIÓN DE LATÓN 3/4" | 1 | 1.84 | 1.84 |
|  |  | Total |  |  | 6.27 |

| Medición | Uds. | Largo | Parcial |
|---|---|---|---|
| REDES SOLARES |  |  |  |
| Cafetería C. Primario | 1 | 1 | 1.00 |
| Total |  |  | 1 |

**FON-V-RP-3** u VÁLVULA REDUCTORA DE PRESIÓN DE LATON 3" 25bar (15/12/2007)
1 u × 192.09 (199.77 con costes indirectos) = 199.77
Válvula reductora de presión de acción compensada de latón colocada en canalización de 3" de diámetro, para presión máxima de entrada de 25 bar, presión de salida regulable a 0,5 - 6 bar, con cuerpo de latón CB753S según norma europea EN 1984, racores y tapones de latón CW617 según norma europea UNI.EN 12165, toma de manómetro en rosca de 1/4", temperatura máxima admisible. agua 130ºC - gasoleo 60ºC, máxima relación de reducción 1:10; incluso pequeño material y ayudas necesarias, construida según CTE-DB-HS4 e instrucciones del fabricante. Marca: EUROBRASS, Distrubuidor: SALVADOR ESCODA. Ref: AA 12049 o de idénticas características técnicas. Medida la unidad totalmente instalada.

| Código | Ud | Descripción | Rendimiento | Precio | Importe |
|---|---|---|---|---|---|
| O01B170 | h. | Oficial 1ª Fontanero/Calefactor | 0.3 | 14.12 | 4.24 |
| WW00400 | u | PEQUEÑO MATERIAL | 1 | 0.19 | 0.19 |
| ESC_AA12049 | u | VÁLVULA REDUCTORA DE PRESIÓN DE LATON 3" 25bar (material; 13/12/2011) | 1 | 187.66 | 187.66 |
|  |  | Total |  |  | 192.09 |

| Medición | Uds. | Largo | Parcial |
|---|---|---|---|
| REDES GENERALES |  |  |  |
| Planta Baja | 1 | 1 | 1.00 |
| Total |  |  | 1 |

**FON-V-RP-1** u VÁLVULA REDUCTORA DE PRESIÓN DE LATON 1" 25bar (15/12/2007)
1 u × 29.35 (30.52 con costes indirectos) = 30.52
Válvula reductora de presión de acción compensada de latón colocada en canalización de 1" de diámetro, para presión máxima de entrada de 25 bar, presión de salida regulable a 0,5 - 6 bar, con cuerpo de latón CB753S según norma europea EN 1984, racores y tapones de latón CW617 según norma europea UNI.EN 12165, toma de manómetro en rosca de 1/4", temperatura máxima admisible. agua 130ºC - gasoleo 60ºC, máxima relación de reducción 1:10; incluso pequeño material y ayudas necesarias, construida según CTE-DB-HS4 e instrucciones del fabricante. Marca: EUROBRASS, Distrubuidor: SALVADOR ESCODA. Ref: AA 12044 o de idénticas características técnicas. Medida la unidad totalmente instalada.

| Código | Ud | Descripción | Rendimiento | Precio | Importe |
|---|---|---|---|---|---|
| O01B170 | h. | Oficial 1ª Fontanero/Calefactor | 0.3 | 14.12 | 4.24 |
| WW00400 | u | PEQUEÑO MATERIAL | 1 | 0.19 | 0.19 |
| ESC_AA12044 | u | VÁLVULA REDUCTORA DE PRESIÓN DE LATON 1" 25bar (material; 13/12/2011) | 1 | 24.92 | 24.92 |
|  |  | Total |  |  | 29.35 |

| Medición | Uds. | Largo | Parcial |
|---|---|---|---|
| REDES GENERALES |  |  |  |
| Planta Baja | 1 | 1 | 1.00 |
| Total |  |  | 1 |

**FON-V-RP-34** u VÁLVULA REDUCTORA DE PRESIÓN DE LATON 3/4" 25bar (15/12/2007)
8 u × 26.99 (28.07 con costes indirectos) = 224.56
Válvula reductora de presión de acción compensada de latón colocada en canalización de 3/4" de diámetro, para presión máxima de entrada de 25 bar, presión de salida regulable a 0,5 - 6 bar, con cuerpo de latón CB753S según norma europea EN 1984, racores y tapones de latón CW617 según norma europea UNI.EN 12165, toma de manómetro en rosca de 1/4", temperatura máxima admisible. agua 130ºC - gasoleo 60ºC, máxima relación de reducción 1:10; incluso pequeño material y ayudas necesarias, construida según CTE-DB-HS4 e instrucciones del fabricante. Marca: EUROBRASS, Distrubuidor: SALVADOR ESCODA. Ref: AA 12043 o de idénticas características técnicas. Medida la unidad totalmente instalada.

| Código | Ud | Descripción | Rendimiento | Precio | Importe |
|---|---|---|---|---|---|
| O01B170 | h. | Oficial 1ª Fontanero/Calefactor | 0.3 | 14.12 | 4.24 |
| WW00400 | u | PEQUEÑO MATERIAL | 1 | 0.19 | 0.19 |
| ESC_AA12043 | u | VÁLVULA REDUCTORA DE PRESIÓN DE LATON 3/4" 25bar (material; 13/12/2011) | 1 | 22.56 | 22.56 |
|  |  | Total |  |  | 26.99 |

| Medición | Uds. | Largo | Parcial |
|---|---|---|---|
| REDES GENERALES |  |  |  |
| Planta Sótano | 1 | 1 | 1.00 |
| Planta Primera | 1 | 3 | 3.00 |
| Planta Segunda | 1 | 3 | 3.00 |
| RED DE BIES |  |  |  |
| Planta Baja | 1 | 1 | 1.00 |
| Total |  |  | 8 |

**FON-V-MT-1** u VÁLVULA MEZCLADORA TERMOSTÁTICA 1" 45-65 ºC (15/12/2007)
2 u × 48.48 (50.42 con costes indirectos) = 100.84
Válvula mezcladora termostática colocada en canalización de 1" de diámetro, con campo de regulación de 45 a 65 ºC, cuerpo en latón (DZR) y partes internas resistentes a la corrosión PED 97/23/EC, presión máxima 10 bar, máxima presión diferencial 3 bar, temperatura máxima 95 ºC. Incluso pequeño material y ayudas necesarias, construida según CTE-DB-HS4 e instrucciones del fabricante. Marca: ESBE, Distrubuidor: SALVADOR ESCODA. Ref: CO 10409 o de idénticas características técnicas. Medida la unidad totalmente instalada.

| Código | Ud | Descripción | Rendimiento | Precio | Importe |
|---|---|---|---|---|---|
| O01B170 | h. | Oficial 1ª Fontanero/Calefactor | 0.69 | 14.12 | 9.74 |
| WW00400 | u | PEQUEÑO MATERIAL | 1 | 0.19 | 0.19 |
| ESC_CO10409 | u | VÁLVULA MEZCLADORA TERMOSTÁTICA 1" 45-65 ºC (material; 13/12/2011) | 1 | 38.55 | 38.55 |
|  |  | Total |  |  | 48.48 |

| Medición | Uds. | Largo | Parcial |
|---|---|---|---|
| REDES SOLARES |  |  |  |
| Cafetería C. Secundario | 1 | 1 | 1.00 |
| Vestuarios | 1 | 1 | 1.00 |
| Total |  |  | 2 |

**FON-V-3T-1-12** U VALVULA MOTORIZADA DE 3 VÍAS 1 1/4" TODO-NADA (15/12/2007)
1 U × 163.4 (169.94 con costes indirectos) = 169.94
Válvula de bola motorizada de 3 vías todo-nada, para paso de 1-1/4", 16 Kv, actuador de 220V; incluos pequeño material y ayudas necesarias para su adecuado funcionamiento y montaje. Construido según CTE-DB-HE4. Marca: BELIMO, Modelo: R330 + LR230, Distribuidor: SALVADOR ESCODA, Referencia: CO 22 425, o de idénticas características técnicas. Medida la unidad totalmenteste instalada.

| Código | Ud | Descripción | Rendimiento | Precio | Importe |
|---|---|---|---|---|---|
| O01B170 | h. | Oficial 1ª Fontanero/Calefactor | 0.1 | 14.12 | 1.41 |
| WW00400 | u | PEQUEÑO MATERIAL | 10 | 0.19 | 1.90 |
| ESC_CO22425 | u | VÁLVULA MOTORIZADA DE 3 VIAS 1-1/4" TODO-NADA (material; 13/12/2011) | 1 | 160.09 | 160.09 |
|  |  | Total |  |  | 163.4 |

| Medición | Uds. | Largo | Parcial |
|---|---|---|---|
| REDES SOLARES |  |  |  |
| Cafetería C. Primario | 1 | 1 | 1.00 |
| Total |  |  | 1 |

**FON-V-MA-1-14** u MANGUITO ANTIVIBRATORIO Ø1 1/4" (15/12/2007)
2 u × 27.14 (28.23 con costes indirectos) = 56.46
Manguito antivibratorio colocado en canalización de 1 1/4" (32 mm) con cuerpo de EPDM, refuerzo interior de fibra de nylon, y bridas de acero carbono galvanizadas. Para una presión máxima de 10 bar, temperatura máxima -10 a +110°C y conexión con bridas taladradas s/DIN 2502 (PN16) de DN32. Incluso pequeño material y ayudas necesarias para su adecuado funcionamiento y montaje. Construido según CTE/DB-HS-4 e instrucciones del fabricante. Marca: SEI, Distribuidor: SALVADOR ESCODA, Ref: AA 10 001 o idénticas características técnicas. Medida la unidad totalmente instalada

| Código | Ud | Descripción | Rendimiento | Precio | Importe |
|---|---|---|---|---|---|
| O01B170 | h. | Oficial 1ª Fontanero/Calefactor | 1 | 14.12 | 14.12 |
| WW00400 | u | PEQUEÑO MATERIAL | 10 | 0.19 | 1.90 |
| ESC_AA10001 | u | MANGUITO ANTIVIBRATORIO 1 1/4" (32 mm) (material; 13/12/2011) | 1 | 11.12 | 11.12 |
|  |  | Total |  |  | 27.14 |

| Medición | Uds. | Largo | Parcial |
|---|---|---|---|
| REDES SOLARES |  |  |  |
| Cafetería C. Primario | 1 | 2 | 2.00 |
| Total |  |  | 2 |

**FON-V-MA-1** u MANGUITO ANTIVIBRATORIO ROSCADO Ø1" (15/12/2007)
2 u × 22.65 (23.56 con costes indirectos) = 47.12
Manguito antivibratorio roscado colocado en canalización de 1" con cuerpo de EPDM, refuerzo interior de fibra de nylon, tuercas de unión de fundición maleable galvanizadas y conexión mediante rosca BSP, para una presión máxima de 10 bar y temperatura máxima de -10 ºC a +110 ºC; incluso pequeño material y ayudas necesarias para su adecuado funcionamiento y montaje. Construido según CTE/DB-HS-4. Marca: SEI, Distribuidor: SALVADOR ESCODA, Ref: AA 10 102 o idénticas características técnicas. Medida la unidad totalmente instalada

| Código | Ud | Descripción | Rendimiento | Precio | Importe |
|---|---|---|---|---|---|
| O01B170 | h. | Oficial 1ª Fontanero/Calefactor | 1 | 14.12 | 14.12 |
| WW00400 | u | PEQUEÑO MATERIAL | 1 | 0.19 | 0.19 |
| ESC_AA10102 | u | MANGUITO ANTIVIBRATORIO ROSCADO 3/4" (material; 13/12/2011) | 1 | 8.34 | 8.34 |
|  |  | Total |  |  | 22.65 |

| Medición | Uds. | Largo | Parcial |
|---|---|---|---|
| REDES SOLARES |  |  |  |
| Cafetería C. Primario | 1 | 2 | 2.00 |
| Total |  |  | 2 |

**FON-V-FI-1-14** u FILTRO COLADOR MALLA Ø1 1/4" TAMIZ DE ACERO INOX (15/12/2007)
1 u × 12.92 (13.44 con costes indirectos) = 13.44
Filtro colador de cuerpo de latón rosca de Ø 1 1/4", tamiz a base de malla de acero Inoxidable Ø 0,5 mm , temperatura máxima 110ºC; incluso pequeño material. Construida según RITE y CTE-DB-HS4. Marca: SEI, Distribuidor: SALVADOR ESCODA, Referencia: AA 08 065, o idénticas características técnicas. Medida la unidad totalmente instalada.

| Código | Ud | Descripción | Rendimiento | Precio | Importe |
|---|---|---|---|---|---|
| O01B170 | h. | Oficial 1ª Fontanero/Calefactor | 0.35 | 14.12 | 4.94 |
| WW00400 | u | PEQUEÑO MATERIAL | 1 | 0.19 | 0.19 |
| ESC_AA08065 | u | FILTRO COLADOR MALLA Ø 1 1/4" ACERO INOX (material; 13/12/2011) | 1 | 7.79 | 7.79 |
|  |  | Total |  |  | 12.92 |

| Medición | Uds. | Largo | Parcial |
|---|---|---|---|
| REDES SOLARES |  |  |  |
| Cafetería C. Primario | 1 | 1 | 1.00 |
| Total |  |  | 1 |

**FON-V-CON** u CONTADOR DE AGUA FRÍA CHORRO MÚLTIPLE 1" (15/12/2007)
1 u × 70.69 (73.52 con costes indirectos) = 73.52
Contador de agua fría de chorro múltiple en canalización de 1" de diámetro, con cuerpo de fundición de latón, cámara de inyección de plástico y tapa opaca antichoque, para presión de trabajo de 16 bar, clase metrológica B; incluso pequeño material, construida según CTE-DB-HS4 e instrucciones del fabricante. Marca: SEI. Distrubuidor: SALVADOR ESCODA. Ref: AA 20 011 o de idénticas características técnicas. Medida la unidad totalmente instalada.

| Código | Ud | Descripción | Rendimiento | Precio | Importe |
|---|---|---|---|---|---|
| O01B170 | h. | Oficial 1ª Fontanero/Calefactor | 0.35 | 14.12 | 4.94 |
| WW00400 | u | PEQUEÑO MATERIAL | 1 | 0.19 | 0.19 |
| ESC_AA20011 | u | CONTADOR AGUA FRÍA CHORRO MÚLTIPLE 1" (material; 13/12/2011) | 1 | 65.56 | 65.56 |
|  |  | Total |  |  | 70.69 |

| Medición | Uds. | Parcial |
|---|---|---|
| Pequeña Red Cafetería | 1 | 1.00 |
| Total |  | 1 |

**FON-V-MAN** u MANÓMETRO DE ESFERA VERTICAL 1/2" 0 a 16 bar (11/12/2007)
1 u × 11.84 (12.31 con costes indirectos) = 12.31
Manómetro vertical de esfera para instalar en válvula con rosca de 1/2", de dimensión Ø 100 mm, escala de 0 a 16 bares. Incluso pequeño material y ayudas necesarias para su adecuado funcionamiento y montaje. Construido e instalado según CTE. Distribuidor: SALVADOR ESCODA, Referencia. IM 30 606 o idénticas características técnicas. Medida la unidad totalmente instalada y funcionando

| Código | Ud | Descripción | Rendimiento | Precio | Importe |
|---|---|---|---|---|---|
| O01B170 | h. | Oficial 1ª Fontanero/Calefactor | 0.4 | 14.12 | 5.65 |
| WW00400 | u | PEQUEÑO MATERIAL | 1 | 0.19 | 0.19 |
| WW00300 | u | MATERIAL COMPLEMENTARIO O PZAS. ESPECIALES | 1 | 0.35 | 0.35 |
| ESC_IM30606 | u | MANÓMETRO VERTICAL 1/2" 0 a 16 bar (material; 16/12/2011) | 1 | 5.65 | 5.65 |
|  |  | Total |  |  | 11.84 |

| Medición | Uds. | Largo | Parcial |
|---|---|---|---|
| REDES SOLARES |  |  |  |
| Cafetería C. Primario | 1 | 1 | 1.00 |
| Total |  |  | 1 |

**FON-V-TER** u TERMÓMETRO DE ESFERA BIMETÁLICO VERTICAL 1/2". 0-200 ºC (11/12/2007)
2 u × 18.77 (19.52 con costes indirectos) = 39.04
Termómetro bimetálico vertical con vaina, con conexión de 1/2", preparado para funcionar en el rango de temperaturas 0-200ºC, dimensiones Ø 80 mm, con varilla y tornillo. Incluso pequeño material y ayudas necesarias para su adecuado funcionamiento y montaje. Distribuidor: SALVADOR ESCODA, Referencia: IM 02 108, o idénticas características técnicas. Medida la unidad totalmente instalada y funcionando.

| Código | Ud | Descripción | Rendimiento | Precio | Importe |
|---|---|---|---|---|---|
| O01B170 | h. | Oficial 1ª Fontanero/Calefactor | 0.4 | 14.12 | 5.65 |
| WW00300 | u | MATERIAL COMPLEMENTARIO O PZAS. ESPECIALES | 1 | 0.35 | 0.35 |
| ESC_IM02108 | u | TERMÓMETRO DE ESFERA BIMETÁLICO VERTICAL 1/2". 0-200 ºC (material; 16/12/2011) | 1 | 12.77 | 12.77 |
|  |  | Total |  |  | 18.77 |

| Medición | Uds. | Largo | Parcial |
|---|---|---|---|
| REDES SOLARES |  |  |  |
| Cafetería C. Primario | 1 | 2 | 2.00 |
| Total |  |  | 2 |

**FON-V-VIE-PUR** u PURGADOR AUTOMÁTICO DE AIRE 22 mm (11/12/2007)
1 u × 34.61 (35.99 con costes indirectos) = 35.99
Purgador automático de aire de Ø 22 mm, con llave de cierre, pieza en T de latón y uniones por anillos de presión; incluso piezas especiales y de conexión, pequeño material, montaje, instalación y puesta en servicio. Construido según CTE-DB-HE4 y RITE. Marca: VIESSMANN o de idénticas características técnicas. Medida la unidad instalada.

| Código | Ud | Descripción | Rendimiento | Precio | Importe |
|---|---|---|---|---|---|
| O01B170 | h. | Oficial 1ª Fontanero/Calefactor | 0.4 | 14.12 | 5.65 |
| WW00300 | u | MATERIAL COMPLEMENTARIO O PZAS. ESPECIALES | 1.5 | 0.35 | 0.53 |
| WW00400 | u | PEQUEÑO MATERIAL | 1 | 0.19 | 0.19 |
| VIE_7316789 | u | PURGADOR AUTOMÁTICO DE AIRE 22 mm (material; 13/12/2011) | 1 | 28.24 | 28.24 |
|  |  | Total |  |  | 34.61 |

| Medición | Uds. | Largo | Parcial |
|---|---|---|---|
| REDES SOLARES |  |  |  |
| Cafetería C. Primario | 1 | 1 | 1.00 |
| Total |  |  | 1 |

**FON-V-VIE-SA** u SEPARADOR DE AIRE CON PURGADOR 22 mm (11/12/2007)
1 u × 84.15 (87.52 con costes indirectos) = 87.52
Separador de aire con purgador automático, llame de cierre, uniones por anillos de presión (22mm) y conexión R1.; incluso piezas especiales y de conexión, pequeño material, montaje, instalación y puesta en servicio. Instalado según RITE y CTE-DB-HE4. Marca: VIESSMAN o de idénticas características técnicas. Medida la unidad totalmente instalada.

| Código | Ud | Descripción | Rendimiento | Precio | Importe |
|---|---|---|---|---|---|
| O01B163 | h. | Oficial 1ª Instalador de energía solar | 0.75 | 26.19 | 19.64 |
| O01B164 | h. | Ayudante instalador de energía solar | 0.75 | 13.09 | 9.82 |
| WW00300 | u | MATERIAL COMPLEMENTARIO O PZAS. ESPECIALES | 15 | 0.35 | 5.25 |
| WW00400 | u | PEQUEÑO MATERIAL | 5 | 0.19 | 0.95 |
| VIE_7316049 | u | SEPARADOR DE AIRE 22 mm (material; 13/12/2011) | 1 | 48.49 | 48.49 |
|  |  | Total |  |  | 84.15 |

| Medición | Uds. | Largo | Parcial |
|---|---|---|---|
| REDES SOLARES |  |  |  |
| Cafetería C. Primario | 1 | 1 | 1.00 |
| Total |  |  | 1 |

**FON-V-VIE-VS** u VÁLVULA DE SEGURIDAD 6 BAR. (11/12/2007)
2 u × 61.77 (64.24 con costes indirectos) = 128.48
Válvula de seguridad para circuito solar de 6 bar.; incluso piezas especiales y de conexión, pequeño material, montaje, instalación y puesta en servicio. Instalado según RITE y CTE-DB-HE4. Marca: VIESSMAN o de idénticas características técnicas. Medida la unidad totalmente instalada.

| Código | Ud | Descripción | Rendimiento | Precio | Importe |
|---|---|---|---|---|---|
| O01B163 | h. | Oficial 1ª Instalador de energía solar | 0.75 | 26.19 | 19.64 |
| O01B164 | h. | Ayudante instalador de energía solar | 0.75 | 13.09 | 9.82 |
| WW00300 | u | MATERIAL COMPLEMENTARIO O PZAS. ESPECIALES | 15 | 0.35 | 5.25 |
| WW00400 | u | PEQUEÑO MATERIAL | 5 | 0.19 | 0.95 |
| VIE_7316272 | u | VALVULA DE SEGURIDAD 6 BAR (material; 13/12/2011) | 1 | 26.11 | 26.11 |
|  |  | Total |  |  | 61.77 |

| Medición | Uds. | Largo | Parcial |
|---|---|---|---|
| REDES SOLARES |  |  |  |
| Cafetería C. Primario | 1 | 2 | 2.00 |
| Total |  |  | 2 |

**FON-V-VIE-JV** u JUEGO DE VAINAS DE INMERSIÓN (11/12/2007)
1 u × 60.7 (63.13 con costes indirectos) = 63.13
Juego de vainas de inmersión con conexiones roscadas, incluso piezas especiales y de conexión, pequeño material, montaje, instalación y puesta en servicio. Instalado según RITE y CTE-DB-HE4. Marca: VIESSMAN o de idénticas características técnicas. Medida la unidad totalmente instalada.

| Código | Ud | Descripción | Rendimiento | Precio | Importe |
|---|---|---|---|---|---|
| O01B163 | h. | Oficial 1ª Instalador de energía solar | 0.75 | 26.19 | 19.64 |
| O01B164 | h. | Ayudante instalador de energía solar | 0.75 | 13.09 | 9.82 |
| WW00300 | u | MATERIAL COMPLEMENTARIO O PZAS. ESPECIALES | 15 | 0.35 | 5.25 |
| WW00400 | u | PEQUEÑO MATERIAL | 5 | 0.19 | 0.95 |
| VIE_7174993 | u | SET DE VAINAS DE INMERSION SISTEMAS SOLARES (material; 13/12/2011) | 1 | 25.04 | 25.04 |
|  |  | Total |  |  | 60.7 |

| Medición | Uds. | Largo | Parcial |
|---|---|---|---|
| REDES SOLARES |  |  |  |
| Cafetería C. Primario | 1 | 1 | 1.00 |
| Total |  |  | 1 |

**FON-V-VIE-CV** u CODO ROSCADO CON VAINA DE INMERSIÓN (11/12/2007)
1 u × 49.51 (51.49 con costes indirectos) = 51.49
Codo roscado con vaina de inmersión, para montar la sonda de temperatura del intracumulador; incluso piezas especiales y de conexión, pequeño material, montaje, instalación y puesta en servicio. Instalado según RITE y CTE-DB-HE4. Marca: VIESSMAN o de idénticas características técnicas. Medida la unidad totalmente instalada.

| Código | Ud | Descripción | Rendimiento | Precio | Importe |
|---|---|---|---|---|---|
| O01B163 | h. | Oficial 1ª Instalador de energía solar | 0.75 | 26.19 | 19.64 |
| O01B164 | h. | Ayudante instalador de energía solar | 0.75 | 13.09 | 9.82 |
| WW00300 | u | MATERIAL COMPLEMENTARIO O PZAS. ESPECIALES | 15 | 0.35 | 5.25 |
| WW00400 | u | PEQUEÑO MATERIAL | 5 | 0.19 | 0.95 |
| VIE_7175214 | u | ANGULO ROSCADO CON VAINA INMERSION R1/2X220 (material; 13/12/2011) | 1 | 13.85 | 13.85 |
|  |  | Total |  |  | 49.51 |

| Medición | Uds. | Largo | Parcial |
|---|---|---|---|
| REDES SOLARES |  |  |  |
| Cafetería C. Primario | 1 | 1 | 1.00 |
| Total |  |  | 1 |

**FON-V-RP-2-12** u VÁLVULA REDUCTORA DE PRESIÓN DE LATON 2-1/2" 25bar (15/12/2007)
1 u × 125.38 (130.4 con costes indirectos) = 130.40
Válvula reductora de presión de acción compensada de latón colocada en canalización de 2-1/2" de diámetro, para presión máxima de entrada de 25 bar, presión de salida regulable a 0,5 - 6 bar, con cuerpo de latón CB753S según norma europea EN 1984, racores y tapones de latón CW617 según norma europea UNI.EN 12165, toma de manómetro en rosca de 1/4", temperatura máxima admisible. agua 130ºC - gasoleo 60ºC, máxima relación de reducción 1:10; incluso pequeño material y ayudas necesarias, construida según CTE-DB-HS4 e instrucciones del fabricante. Marca: EUROBRASS, Distrubuidor: SALVADOR ESCODA. Ref: AA 12048 o de idénticas características técnicas. Medida la unidad totalmente instalada.

| Código | Ud | Descripción | Rendimiento | Precio | Importe |
|---|---|---|---|---|---|
| O01B170 | h. | Oficial 1ª Fontanero/Calefactor | 0.3 | 14.12 | 4.24 |
| WW00400 | u | PEQUEÑO MATERIAL | 1 | 0.19 | 0.19 |
| ESC_AA12048 | u | VÁLVULA REDUCTORA DE PRESIÓN DE LATON 2 1/2" 25bar (material; 16/02/2012) | 1 | 120.95 | 120.95 |
|  |  | Total |  |  | 125.38 |

| Medición | Uds. | Largo | Parcial |
|---|---|---|---|
| RED RIEGO |  |  |  |
| Planta Baja | 1 | 1 | 1.00 |
| Total |  |  | 1 |

**FON-V-FI-3** u FILTRO COLADOR MALLA Ø3" TAMIZ DE ACERO INOX (15/12/2007)
1 u × 48.24 (50.17 con costes indirectos) = 50.17
Filtro colador de cuerpo de latón rosca de Ø 4", tamiz a base de malla de acero Inoxidable Ø 0,8 mm , temperatura máxima 110ºC; incluso pequeño material. Construido e instalado según CTE-DB-HS4 e instrucciones del fabricante. Marca: SEI, Distribuidor: SALVADOR ESCODA, Referencia: AA 08 070, o idénticas características técnicas. Medida la unidad totalmente instalada.

| Código | Ud | Descripción | Rendimiento | Precio | Importe |
|---|---|---|---|---|---|
| O01B170 | h. | Oficial 1ª Fontanero/Calefactor | 0.584 | 14.12 | 8.25 |
| WW00400 | u | PEQUEÑO MATERIAL | 2 | 0.19 | 0.38 |
| ESC_AA08069 | u | FILTRO COLADOR MALLA Ø 3" ACERO INOX (material; 16/12/2011) | 1 | 39.61 | 39.61 |
|  |  | Total |  |  | 48.24 |

| Medición | Uds. | Parcial |
|---|---|---|
| RED GENERAL |  |  |
| Planta Baja | 1 | 1.00 |
| Total |  | 1 |

**FON_V_RT_3** u VÁLVULA RETENCIÓN DE LATÓN 3" (DN 80) (15/12/2007)
1 u × 31.05 (32.29 con costes indirectos) = 32.29
Válvula de retención colocada en canalización de 3" de diámetro con cuerpo de latón, disco de nylon, junta de cierre NBR y muelle de acero inoxidable; incluso pequeño material; construida según CTE-DB-HS4 e instrucciones del fabricante. Marca: SEI. Distrubuidor: SALVADOR ESCODA. Ref: AA 05088 o de idénticas características técnicas. Medida la unidad totalmente instalada.

| Código | Ud | Descripción | Rendimiento | Precio | Importe |
|---|---|---|---|---|---|
| O01B170 | h. | Oficial 1ª Fontanero/Calefactor | 0.35 | 14.12 | 4.94 |
| WW00400 | u | PEQUEÑO MATERIAL | 1 | 0.19 | 0.19 |
| ESC_AA05088 | u | VÁLVULA RETENCIÓN DE LATÓN 3" (material; 16/12/2011) | 1 | 25.92 | 25.92 |
|  |  | Total |  |  | 31.05 |

| Medición | Uds. | Largo | Parcial |
|---|---|---|---|
| ARMARIO ACOMETIDA |  |  |  |
| Acometida | 1 | 1 | 1.00 |
| Total |  |  | 1 |

### I03 IPCI (04/04/2006)
Importe: 62241.25

#### I03A DETECCIÓN (11/12/2007)
Importe: 20760.53

**AE-SA-C8** u CENTRAL MICROPROCESADA ALGORITMICA DE 8 BUCLES (11/12/2007)
1 u × 1450.54 (1508.56 con costes indirectos) = 1508.56
Central microprocesada analógica algorítmica, fabricada según la normas europeas UNE-EN 54-2 y UNE-EN 54-4, con capacidad operativa para controlar individualmente todos los equipos que componen las instalaciones de detección y extinción de incendios. Formada por Tarjeta de control de línea con microprocesador independiente que controla dos bucles analógicos bidireccionales, con 125 equipos de capacidad cada uno, a los que se conectan los detectores, pulsadores, módulos de maniobras, de control y demás elementos que configuran lainstalación. Capacidad de control de 250 equipos, que dependiendo del tipo puede significar el control de más de 1000 puntos independientes. (Un módulo de 8 entradas puede controlar 8 equipos identificables individualmente). Fuente de alimentación conmutada independiente de 27,2 Vcc 4 A, prevista para cubrir las necesidades propias de la Central y la instalación. Cargador de baterías de emergencia. La central dispone de capacidad para alojar en su interior dos baterías de 12V / 7 Ah. Módulo CPU, donde se personaliza la instalación, se programan las maniobras de salidas y se gestiona la información. Sus características principales son: Memoria de eventos no volátil, con capacidad para 4000 eventos. Reloj en tiempo real. Control completo de funcionamiento de todos los equipos que componen la instalación de forma programada o manual: Rearmes, reposiciones, niveles, conexión/desconexión de puntos, activación/desactivación de evacuaciones, cierre de puertas y compuertas cortafuegos. Modos DIA/NOCHE configurables automáticamente mediante calendario programable. Modos de test y pruebas incorporados para cada zona. Programación de retardos según norma UNE EN 54-2. Capacidad de personalizar distintos idiomas. Gestión integral de listados históricos entre dos fechas y estado de las zonas. Display gráfico de 240 x 64 puntos. Teclado de control. Indicadores luminosos y avisador acústico local, para presentación de estados generales de servicio, alarma, avería, desconexión, test, alimentación y estado de maniobras de evacuación y otros. Salidas incorporadas de evacuación(salida vigilada), alarma, prealarma y avería. Dispone de 2 puertos de comunicaciones serie interface RS232 ó RS485, seleccionable por el usuario. Puerto de impresora serie incorporado. Medidas: 500 x 390 x 145 mm. Con baterias de emergencia recargables de tipo ácido-plomo sin mantenimiento 12V 17 Ah, tarjeta de 2 bulces de sistema algoritmico y programador de direcciones del sistema algorítmico. Incluso pequeño material, montaje y conexionado, instalada según CTE-DB-SI. Marca: AGUILERA ELECTRONICA Modelo: AE/SA-C8 o de idénticas características técnicas. Medida la unidad totalmente instalada.

| Código | Ud | Descripción | Rendimiento | Precio | Importe |
|---|---|---|---|---|---|
| O01A090 | h. | Cuadrilla A | 0.4 | 30.38 | 12.15 |
| O01B200 | h. | Oficial 1ª Electricista (mano de obra; 03/11/2010) | 5 | 14.04 | 70.20 |
| O01B220 | h. | Ayudante-Electricista (mano de obra; 25/03/2009) | 5 | 12.16 | 60.80 |
| WW00300 | u | MATERIAL COMPLEMENTARIO O PZAS. ESPECIALES | 1 | 0.35 | 0.35 |
| WW00400 | u | PEQUEÑO MATERIAL | 1 | 0.19 | 0.19 |
| AE_SA-C8 | u | CENTRAL ALGORÍTMICA DE 8 BUCLES (material; 13/12/2011) | 1 | 814.73 | 814.73 |
| AE_SA-CTL | u | TARJETA DE 2 BUCLES SISTEMA ALGORITMICO (material; 13/12/2011) | 2 | 180.04 | 360.08 |
| AE_SA-PRG | u | PROGRAMADOR DIRECCIONABLE SISTEMA ALGORITMICO (material; 13/12/2011) | 1 | 59.18 | 59.18 |
| AE_B-12-15 | u | BATERÍA RECARGABLE 12 V / 17 Ah (material; 13/12/2011) | 2 | 36.43 | 72.86 |
|  |  | Total |  |  | 1450.54 |

| Medición | Uds. | Parcial |
|---|---|---|
| PLANTA BAJA | 1 | 1.00 |
| Total |  | 1 |

**AE-AE-SA-OPI** u DETECTOR ÓPTICO ALGORÍTMICO BAJO PERFIL (11/12/2007)
255 u × 33.79 (35.14 con costes indirectos) = 8960.70
Detector óptico de humos de bajo perfil, con certificados LPCB según norma EN 54-5 y EN 54-7, fabricados con tecnología SMD, con doble indicador luminoso, salida de alarma remota y misma base intercambiable de conexión. Zócalo y protector de polvo incluidos. Dimensiones Ø106 x 43mm. Conexión a 2 hilos. Alimentación entre 15 y 35 Vcc. Consumo 35 uA (reposo), 80 mA (alarma).Con suplemento de montaje para tubo visto. facilita la instalación permitiendo la entrada de 3 tubos de 20 mm.Compatible con todos los detectores algorítmicos. Fabricado en ABS. Incluso pequeño material, montaje y conexionado, instalada según CTE-DB-SI. Marca: AGUILERA ELECTRONICA. Modelo: AE/SA-OPI, o de idénticas características técnicas. Medida la unidad totalmente instalada.

| Código | Ud | Descripción | Rendimiento | Precio | Importe |
|---|---|---|---|---|---|
| O01B200 | h. | Oficial 1ª Electricista | 0.3 | 14.04 | 4.21 |
| WW00300 | u | MATERIAL COMPLEMENTARIO O PZAS. ESPECIALES | 1 | 0.35 | 0.35 |
| WW00400 | u | PEQUEÑO MATERIAL | 1 | 0.19 | 0.19 |
| AE_SA-OPI | u | DETECTOR ÓPTICO BAJO PERFIL ALGORITMICO (material; 13/12/2011) | 1 | 26.88 | 26.88 |
| AE_SA-ZB2 | u | ZÓCALO PARA DETECTOR ALGORÍTMICO (material; 13/12/2011) | 1 | 2.16 | 2.16 |
|  |  | Total |  |  | 33.79 |

| Medición | Uds. | Parcial |
|---|---|---|
| PLANTA SOTANO | 13 | 13.00 |
| PLANTA BAJA | 80 | 80.00 |
| PLANTA PRIMERA | 81 | 81.00 |
| PLANTA SEGUNDA | 81 | 81.00 |
| Total |  | 255 |

**AE-SA-T** u DETECTOR TERMOVELOCIMÉTRICO ALGORÍTMICO (11/12/2007)
1 u × 30.1 (31.3 con costes indirectos) = 31.30
Detector de calor mocroprocesado para control de parámatros de temperatura en dos niveles: diferencial para toma de medidas del incremento de temperatura en tiempo, y térmica para control de la temperatura ambiente que detecta en cada momento. Fabricado y certificado según norma UNE EN 54-5: 2001, con respuesta térmica Clase A1. Análisis y envío de ambas medidas a la central para alarma según programación. Con zócalo de detector algorítimico. Fabricado en ABS. Incluso pequeño material, ayudas necesarias para su colocación, montaje y conexionado. Instalado según CTE DB SI. Marca: AGUILERA ELECTRÓNICA, Modelo: AE/SA-T, o de idénticas características técnicas. Medida la unidad totalmente instalada y funcionando.

| Código | Ud | Descripción | Rendimiento | Precio | Importe |
|---|---|---|---|---|---|
| O01B200 | h. | Oficial 1ª Electricista | 0.3 | 14.04 | 4.21 |
| WW00300 | u | MATERIAL COMPLEMENTARIO O PZAS. ESPECIALES | 1 | 0.35 | 0.35 |
| WW00400 | u | PEQUEÑO MATERIAL | 1 | 0.19 | 0.19 |
| AE_SA-T | u | DETECTOR TERMOVELOCIMÉTRICO ALGORÍTMICO (material; 13/12/2011) | 1 | 23.19 | 23.19 |
| AE_SA-ZB2 | u | ZÓCALO PARA DETECTOR ALGORÍTMICO | 1 | 2.16 | 2.16 |
|  |  | Total |  |  | 30.1 |

| Medición | Uds. | Parcial |
|---|---|---|
| PLANTA BAJA | 1 | 1.00 |
| Total |  | 1 |

**AE-AE002-OP** u DETECTOR ÓPTICO HUMOS A 24 V (11/12/2007)
10 u × 24.63 (25.62 con costes indirectos) = 256.20
Detector óptico de humos a 24 V, fabricado según Norma UNE EN 54-7. Formado por cámara oscura, diseñada con un laberinto que permite entrar el humo pero no a la luz, provista de emisor y receptor que operan según el principio de luz dispersa y un circuito con la electrónica adecuada para un correcto control. Salida para indicador de alarma remota, estabilizador de tensión y chequeo automático de funcionamiento, visible en el led luminoso el cual queda enclavado cuando entra en alarma. Montado en carcasa de ABS blanco de 105 x 68 mm de alto. Consumo: 180 uA en reposo y 20 mA en alarma. Certificado por AENOR. Con zócalo convencional de superficie fabricado en ABS dotado con contactos de bayoneta, tuercas y arandelas para la conexión de los cables, todo en acero inoxidable. Incluso pequeño material, montaje y conexionado, instalada según CTE-DB-SI.Marca: AGUILERA ELECTRONICA. Modelo: AE002/OP + AE/ZCA,o de identicas características tecnicas. Medida la unidad totalmente instalada.

| Código | Ud | Descripción | Rendimiento | Precio | Importe |
|---|---|---|---|---|---|
| O01B200 | h. | Oficial 1ª Electricista | 0.3 | 14.04 | 4.21 |
| WW00300 | u | MATERIAL COMPLEMENTARIO O PZAS. ESPECIALES | 1 | 0.35 | 0.35 |
| WW00400 | u | PEQUEÑO MATERIAL | 1 | 0.19 | 0.19 |
| AE_AE002-OP | u | DETECTOR ÓPTICO DE HUMOS 24 V. (material; 13/12/2011) | 1 | 17.67 | 17.67 |
| AE_ZCA | u | ZÓCALO INTERCAMBIABLE SUPERFICIE (material; 13/12/2011) | 1 | 2.21 | 2.21 |
|  |  | Total |  |  | 24.63 |

| Medición | Uds. | Parcial |
|---|---|---|
| PLANTA SOTANO | 2 | 2.00 |
| PLANTA BAJA | 8 | 8.00 |
| Total |  | 10 |

**AE-SA-PT** u PULSADOR DIRECCIONABLE SISTEMA ALGORITMICO (11/12/2007)
31 u × 24.95 (25.95 con costes indirectos) = 804.45
Pulsador microprocesado direccionable fabricado según norma UNE EN 54-11:2001. Controla un interruptor presionable a través de lámina flexible (queda enclavada sin que rompa) que genera una señal de alarma en la central. Dotado con:Tapa de protección transparente, serigrafiada y medidas según normativa. Autoaislador del equipo incorporado.Conector doble para facilitar la derivación en el propio módulo. Alimentación entre 18 y 27 Vcc. Consumo: 900 uA en reposo. 3.6 mA en alarma. Incluso pequeño material, base alta para pulsador, montaje y conexionado, instalada según CTE-DB-SI. Marca: AGUILERA ELECTRONICA Modelo: AE/SA-PT, o de idénticas características técnicas. Medida la unidad totalmente instalada.

| Código | Ud | Descripción | Rendimiento | Precio | Importe |
|---|---|---|---|---|---|
| O01B200 | h. | Oficial 1ª Electricista | 0.3 | 14.04 | 4.21 |
| WW00300 | u | MATERIAL COMPLEMENTARIO O PZAS. ESPECIALES | 1 | 0.35 | 0.35 |
| WW00400 | u | PEQUEÑO MATERIAL | 1 | 0.19 | 0.19 |
| AE_SA-PT | u | PULSADOR DIRECCIONABLE SISTEMA ALGORÍTMICO (material; 13/12/2011) | 1 | 19.46 | 19.46 |
| AE_V-PSBA | u | BASE ALTA PARA PULSADOR (material; 13/12/2011) | 1 | 0.74 | 0.74 |
|  |  | Total |  |  | 24.95 |

| Medición | Uds. | Parcial |
|---|---|---|
| EN SUPERFICIE |  |  |
| PLANTA SOTANO | 1 | 1.00 |
| EN CONJUNTO |  |  |
| PLANTA SOTANO | 1 | 1.00 |
| PLANTA BAJA | 9 | 9.00 |
| PLANTA PRIMERA | 10 | 10.00 |
| PLANTA SEGUNDA | 10 | 10.00 |
| Total |  | 31 |

**AE-SA-AS1A** u SIRENA BUCLE ALGORITMICO CON AISLADOR PARA INTERIOR (11/12/2007)
14 u × 44.17 (45.94 con costes indirectos) = 643.16
Sirena electrónica de bajo consumo multitono con aislador, para conexión con sistema algorítmico, certificada según norma EN 54-3, consumo entre 6 y 33mA, dependiendo del tono, nivel sonoro de 102 dB en tono 3, dimensiones 93 x 63 mm, con base alta y módulo microprocesado para su integración directa en el bucle algorítmico; incluso pequeño material, montaje y conexionado. Instalada según CTE-DB-SI. Marga AGUILERA ELECTRÓNICA, Modelo: AE/SA-AS1A, o de idénticas características técnicas. Medida la unidad totalmente instalada.

| Código | Ud | Descripción | Rendimiento | Precio | Importe |
|---|---|---|---|---|---|
| O01B200 | h. | Oficial 1ª Electricista | 0.25 | 14.04 | 3.51 |
| WW00300 | u | MATERIAL COMPLEMENTARIO O PZAS. ESPECIALES | 1 | 0.35 | 0.35 |
| WW00400 | u | PEQUEÑO MATERIAL | 1 | 0.19 | 0.19 |
| AE_SA-AS1A | u | SIRENA BUCLE ALGORITMICO CON AISLADOR (material; 13/12/2011) | 1 | 40.12 | 40.12 |
|  |  | Total |  |  | 44.17 |

| Medición | Uds. | Parcial |
|---|---|---|
| PLANTA SOTANO | 1 | 1.00 |
| PLANTA BAJA | 5 | 5.00 |
| PLANTA PRIMERA | 4 | 4.00 |
| PLANTA SEGUNDA | 4 | 4.00 |
| Total |  | 14 |

**AE-SA-ASF1A** u SIRENA FLASH BUCLE ALGORITMICO AISLADOR PARA EXTERIOR (15/12/2007)
2 u × 72.29 (75.18 con costes indirectos) = 150.36
Sirena electrónica multitono con flash, con aislador, módulo procesado para su integración directa en el bucle algorítmico, dimensiones 93 x 80 mm, con base alta, nivel sonoro 100 dB, intensidad luminosa >0,5 Cd, consumo 25 mA; incluso pequeño material, montaje y conexionado. Instalada según CTE-DB-SI. Marga AGUILERA ELECTRÓNICA, Modelo: AE/SA-ASF1A, o de idénticas características técnicas. Medida la unidad totalmente instalada.

| Código | Ud | Descripción | Rendimiento | Precio | Importe |
|---|---|---|---|---|---|
| O01B200 | h. | Oficial 1ª Electricista | 0.3 | 14.04 | 4.21 |
| WW00400 | u | PEQUEÑO MATERIAL | 2 | 0.19 | 0.38 |
| AE_SA-ASF1A | u | SIRENA FLASH BUCLE ALGORITMICO AISLADOR (material; 13/12/2011) | 1 | 67.7 | 67.70 |
|  |  | Total |  |  | 72.29 |

| Medición | Uds. | Parcial |
|---|---|---|
| PLANTA BAJA | 2 | 2.00 |
| Total |  | 2 |

**AE-SA-AB** u MÓDULO AISLADOR DE LÍNEA (11/12/2007)
9 u × 21.7 (22.57 con costes indirectos) = 203.13
Módulo aislador de línea fabricado según norma EN 54-17:2004. Unidad microprocesada que se intercala en un bucle del sistema algorítmico, cada 32 equipos máximo, determinado por normativa EN 54-14, creando sectores. Función de controlar la corriente de circulación por el bucle y si esta se incrementa, sobrepasando los parámetros que tiene programados, abre la línea, aislando el resto del bucle para que este siga funcionando. Cuando la anomalía desaparece se repone automáticamente restableciendo el normal funcionamiento. Control de corriente bidireccional. Montado en caja ABS de 105 x 82 x 25 mm. Tensión de alimentación: 18-27 V (Bucle algorítmico tarjeta AE/SA-CTL), consumo en reposo: 100A, corrient máxima permitida: 200 mA, corriente máxima tras detección de corto: <50mA, cableado bucle algorítmico: 2 hilos, sección recomendada: 1,5 mm2, clemas extraibles para todas las conexiones, margen de temperaturas: 0º - +50ºC (temperatura ambiente), margen de humedad: humedad relativa 10% - 90% sin condensación, material de la carcasa: ABS, indicador luminoso: activación rojo fijo, sujeción: 4 orificios Ø3,5mm, peso:100g. Incluso pequeño material, montaje y conexionado, instalada según CTE-DB-SI.Marca: AGUILERA ELECTRONICA Modelo: AE/SA-AB, o de idénticas características técnicas. Medida la unidad totalmente instalada.

| Código | Ud | Descripción | Rendimiento | Precio | Importe |
|---|---|---|---|---|---|
| O01B200 | h. | Oficial 1ª Electricista | 0.25 | 14.04 | 3.51 |
| WW00300 | u | MATERIAL COMPLEMENTARIO O PZAS. ESPECIALES | 1 | 0.35 | 0.35 |
| WW00400 | u | PEQUEÑO MATERIAL | 1 | 0.19 | 0.19 |
| AE_SA-AB | u | MÓDULO AISLADOR DE LÍNEA (material; 13/12/2011) | 1 | 17.65 | 17.65 |
|  |  | Total |  |  | 21.7 |

| Medición | Uds. | Parcial |
|---|---|---|
| PLANTA BAJA | 3 | 3.00 |
| PLANTA PRIMERA | 3 | 3.00 |
| PLANTA SEGUNDA | 3 | 3.00 |
| Total |  | 9 |

**AE-SA-PX2** u PANEL DE CONTROL DE EXTINCIÓN SISTEMA ALGORÍTIMICO (11/12/2007)
2 u × 534.51 (555.89 con costes indirectos) = 1111.78
Panel de control de extinción para sistema algorítmico, fabricado según norma UNE EN 12094-1, para dos zonas de detección supervisadas, modo de funcionamiento programable como: Doble detección (dos alarmas en una zona, no operativo para detectores C5), Detección Cruzada (una alarma para cada zona), o Mixta (dos alarmas en el panel). Zona de detección supervisada para pulsador de disparo de extinción, entrada supervisada para pulsador de paro de extinción, pulsador de disparo y paro de extinción incorporados en el panel, dos entradas vigiladas independientes para supervisión de presostato o control de pesaje y control de flujo, salida vigilada de evacuación y salida para cartel de disparo, llave de selección de modo, display con indicador del tiempo restante para la descarga, tiempo de salida antes de la extinción programable entre 0 y 60 segundos, relés opcionales para repetir los estado de la central, dimensiones 320 x 272 x 125 mm, alojamiento para 2 baterías, tarjeta microprocesada para enviar información a la central algorítimica. Con baterias de emergencia recargables de tipo ácido-plomo sin mantenimiento 12V 7 Ah. Incluso pequeño material, montaje y conexionado, instalada según CTE-DB-SI. Marca: AGUILERA ELECTRONICA Modelo: AE/SA-PX2 o de idénticas características técnicas. Medida la unidad totalmente instalada.

| Código | Ud | Descripción | Rendimiento | Precio | Importe |
|---|---|---|---|---|---|
| O01A090 | h. | Cuadrilla A | 0.1 | 30.38 | 3.04 |
| O01B200 | h. | Oficial 1ª Electricista | 5 | 14.04 | 70.20 |
| O01B220 | h. | Ayudante-Electricista | 5 | 12.16 | 60.80 |
| WW00300 | u | MATERIAL COMPLEMENTARIO O PZAS. ESPECIALES | 60 | 0.35 | 21.00 |
| WW00400 | u | PEQUEÑO MATERIAL | 30 | 0.19 | 5.70 |
| AE_SA-PX2 | u | PANEL DE CONTROL EXTINCIÓN ALGORITMICO (material; 13/12/2011) | 1 | 345.33 | 345.33 |
| AE_B-12-6 | u | BATERÍA RECARGABLE 12 V / 7 Ah (material; 13/12/2011) | 2 | 14.22 | 28.44 |
|  |  | Total |  |  | 534.51 |

| Medición | Uds. | Parcial |
|---|---|---|
| PLANTA SOTANO | 1 | 1.00 |
| PLANTA BAJA | 1 | 1.00 |
| Total |  | 2 |

**AE-V-CE** u CARTEL DE EXTINCIÓN DISPARADA OPTICO-ACUSTICO USO INTERIOR (11/12/2007)
4 u × 347.05 (360.93 con costes indirectos) = 1443.72
Cartel de extinción disparada Indicado para interiores, IP40, con dos letreros adhesivos: EXTINCIÓN DISPARADA FUEGO.Se puede seleccionar el sonido fijo,intermitente o sin sonido y lailuminación fija o intermitente. Fabricado en material ABS. Consumo 95mA / 24vcc.Intensidad sonora: 108dB /1m. Dimensiones 365 x 180 x 50 mm. Con sirena electrónica con focos leds, etiquetas. INCENDIO, FUEGO, FIRE, FOGO, certificada según UNE 54-3, tensión de trabajo 24Vcc, consumo máximo 60mA, nivel sonoro 95 dB / 1 m, protección IP-30, dimensiones 110 x 190 x 55 mm. Incluso pequeño material, montaje y conexionado, instalada según CTE-DB-SI. Marca: AGUILERA ELECTRONICA. Modelo: AE/V-CE + AE/V-ASF2 o de identicas características tecnicas. Medida la unidad totalmente instalada.

| Código | Ud | Descripción | Rendimiento | Precio | Importe |
|---|---|---|---|---|---|
| WW00300 | u | MATERIAL COMPLEMENTARIO O PZAS. ESPECIALES | 30 | 0.35 | 10.50 |
| O01A090 | h. | Cuadrilla A | 0.6 | 30.38 | 18.23 |
| O01B200 | h. | Oficial 1ª Electricista | 10 | 14.04 | 140.40 |
| O01B220 | h. | Ayudante-Electricista | 10 | 12.16 | 121.60 |
| WW00400 | u | PEQUEÑO MATERIAL | 20 | 0.19 | 3.80 |
| AE_V-CE | u | CARTEL DE EXTINCIÓN ÓPTICO-ACÚSTICO USO INTERIOR (material; 13/12/2011) | 1 | 36.27 | 36.27 |
| AE_V-ASF2 | u | SIRENA ELECTRONICA CON FOCO DE LEDS (material; 13/12/2011) | 1 | 16.25 | 16.25 |
|  |  | Total |  |  | 347.05 |

| Medición | Uds. | Parcial |
|---|---|---|
| PLANTA SOTANO | 1 | 1.00 |
| PLANTA BAJA | 3 | 3.00 |
| Total |  | 4 |

**PCI_BA-1** m BUCLE DETECCIÓN MANGUERA 2x1.5mm² L.H. SUPERFICIE (15/12/2007)
2262.1 m × 2.27 (2.36 con costes indirectos) = 5338.56
Bucle de detección (sistema algorítmico) según normas en 50265, en 50266, en 50267, en 50268, formado pr manguera libre de halógenos, no propagadora de la llama y no propagadora de incendios, de dos conductores de 1.5mm² de seccion nominal, apantallados con una cinta de aluminio poliester, homologada para su sistema algorítmico, aislado con tubo semirrígido de polipropileno de 16 mm de diametro y 1 mm de pared, en montaje superficial; Incluso p.p. de cajas de derivacion, grapas, piezas especiales y ayudas de albañileria. Ejecutado según RIPCI. Medida la longitud totalmente ejecutada.

| Código | Ud | Descripción | Rendimiento | Precio | Importe |
|---|---|---|---|---|---|
| WW00400 | u | PEQUEÑO MATERIAL | 0.3 | 0.19 | 0.06 |
| O01B200 | h. | Oficial 1ª Electricista | 0.1 | 14.04 | 1.40 |
| 1.5_750_K(AS) | m | CABLE COBRE 1x1.5 mm² 750V ES07Z1-K(AS) (material; 22/02/2009) | 2.02 | 0.31 | 0.63 |
| 16MM_P_PP | m | TUBO Ø16mm FLEXIBLE SEMIRRÍGIDO POLIPROPILENO (material; 23/02/2009) | 1.01 | 0.18 | 0.18 |
|  |  | Total |  |  | 2.27 |

| Medición | Uds. | Largo | Parcial |
|---|---|---|---|
| PLANTA SOTANO | 1 | 135.6 | 135.60 |
| PLANTA BAJA | 1 | 641.4 | 641.40 |
| PLANTA PRIMERA | 1 | 672.2 | 672.20 |
| PLANTA SEGUNDA | 1 | 679.6 | 679.60 |
| SALA SERVIDORES | 1 | 109.3 | 109.30 |
| PLANTA CUBIERTA | 1 | 24 | 24.00 |
| Total |  |  | 2262.1 |

**AE-SA-2S** u MÓDULO DE 2 SALIDAS PARA MANIOBRAS (11/12/2007)
9 u × 32.97 (34.29 con costes indirectos) = 308.61
Módulo de 2 salidas para maniobras, constituido por central microprocesada direccionable fabricada según norma EN 54-18:2003, para gestión de dos salidas por relé libres de tensión, contactos N/C (contactos cerrados) y N/A (contactos abiertos), con autoaislador para aislamiento del resto de la instalación en caso de cortocircuito en su interior, conexión a dos hilos con clemas extraibles, alimentación 18-27 Vcc, consumo reposo/alarma: 2.6 mA. Montado en caja de ABS de 105 x 82 x 25 mm. Incluso pequeño material, montaje y conexionado, instalada según CTE-DB-SI. Marca: AGUILERA ELECTRONICA. Modelo: AE/SA-2S, o de idénticas características técnicas. Medida la unidad totalmente instalada.

| Código | Ud | Descripción | Rendimiento | Precio | Importe |
|---|---|---|---|---|---|
| O01B200 | h. | Oficial 1ª Electricista | 0.3 | 14.04 | 4.21 |
| WW00300 | u | MATERIAL COMPLEMENTARIO O PZAS. ESPECIALES | 1 | 0.35 | 0.35 |
| WW00400 | u | PEQUEÑO MATERIAL | 1 | 0.19 | 0.19 |
| AE_SA-2S | u | MÓDULO DE 2 SALIDAS PARA MANIOBRAS (material; 20/02/2012) | 1 | 28.22 | 28.22 |
|  |  | Total |  |  | 32.97 |

| Medición | Uds. | Parcial |
|---|---|---|
| Planta Sótano | 1 | 1.00 |
| Planta Primera | 4 | 4.00 |
| Planta Segunda | 4 | 4.00 |
| Total |  | 9 |

#### I03B EXTINCIÓN (04/04/2006)
Importe: 40635.92

**PCI-E-E4ABC** u EXTINTOR PORTÁTIL DE POLVO ABC 6 kg 21A-113B (11/12/2007)
86 u × 19.47 (20.25 con costes indirectos) = 1741.50
Extintor portátil de polvo ABC, con 4 kg de capacidad de agente extintor, eficacia 21A, 113B, formado por recipiente de chapa de acero electrosoldada, con presión incorporada, homologado por el M.I., según rgto. de recipientes a presión, válvula de descarga y boquilla con difusor según norma UNE 23110, asiento con palanca para interrupción, manómetro, herrajes de cuelgue, placa de timbre, incluso pequeño material, montaje y ayudas de albañilería; instalado según CTE y RIPCI, certificado por Aenor. Marca: GRUPO DE INCENDIOS, Ref: PI-4, o de idénticas características técnicas. Medida la unidad totalmente instalada.

| Código | Ud | Descripción | Rendimiento | Precio | Importe |
|---|---|---|---|---|---|
| O01A060 | h. | Peón especializado | 0.2 | 11.94 | 2.39 |
| WW00300 | u | MATERIAL COMPLEMENTARIO O PZAS. ESPECIALES | 1 | 0.35 | 0.35 |
| WW00400 | u | PEQUEÑO MATERIAL | 1 | 0.19 | 0.19 |
| GDI_PI-4 | u | EXTINTOR PORTÁTIL POLVO ABC 4 KG. EFICACIA 21A-113B (material; 13/12/2011) | 1 | 16.54 | 16.54 |
|  |  | Total |  |  | 19.47 |

| Medición | Uds. | Parcial |
|---|---|---|
| AISLADO |  |  |
| PLANTA SOTANO | 6 | 6.00 |
| PLANTA BAJA | 18 | 18.00 |
| PLANTA PRIMERA | 14 | 14.00 |
| PLANTA SEGUNDA | 14 | 14.00 |
| PLANTA TERRAZA | 4 | 4.00 |
| EN CONJUNTO |  |  |
| PLANTA SOTANO | 1 | 1.00 |
| PLANTA BAJA | 9 | 9.00 |
| PLANTA PRIMERA | 10 | 10.00 |
| PLANTA SEGUNDA | 10 | 10.00 |
| Total |  | 86 |

**PCI-E-ECO2** u EXTINTOR PORTÁTIL CO2 2.0 kg (11/12/2007)
3 u × 28.89 (30.05 con costes indirectos) = 90.15
Extintor portátil, de anhídrido carbónico, con 2,0 kg. de capacidad de agente exintor, eficacia 34B, formado por recipiente de acero sin soldaduras, con presión incorporada, homologado por M.I. según rgto de recipientes a presión, válvula de seguridad y descarga, boquilla, herrajes de cuelgue, placa timbrada, instalado según CTE-DB-SI y RIPCI, certificado por Aenor. Incluso pequeño material, montaje y ayudas de albañilería. Marca: GRUPO DE INCENDIOS, Ref: BILI2. Medida la unidad totalmente instalada.

| Código | Ud | Descripción | Rendimiento | Precio | Importe |
|---|---|---|---|---|---|
| O01A060 | h. | Peón especializado | 0.2 | 11.94 | 2.39 |
| WW00300 | u | MATERIAL COMPLEMENTARIO O PZAS. ESPECIALES | 1 | 0.35 | 0.35 |
| WW00400 | u | PEQUEÑO MATERIAL | 1 | 0.19 | 0.19 |
| GDI_BILI2 | u | EXTINTOR PORTÁTIL CO2 2 KG EFICACIA 34B (material; 13/12/2011) | 1 | 25.96 | 25.96 |
|  |  | Total |  |  | 28.89 |

| Medición | Uds. | Parcial |
|---|---|---|
| PLANTA SOTANO | 2 | 2.00 |
| PLANTA BAJA | 1 | 1.00 |
| Total |  | 3 |

**PCI-E-HID2B** u HIDRANTE EXTERIOR EN ARQUETA 2 SALIDAS RACOR 70mm (11/12/2007)
1 u × 290.91 (302.55 con costes indirectos) = 302.55
Hidrante exterior para instalar en arqueta, entrada de 4", con dos bocas de diámetro 2 1/2" (racor Ø70 mm), incluso construcción de arqueta completa, tapa, montaje de hidrante, conexión y ayudas de albañilería; instalado según CTE/DB-SI-4 y RIPCI. Marca: GRUPO DE INCENDIOS, Ref: GIS-E-470ES, o modelo de idénticas características técnicas. Medida la unidad totalmente instalada.

| Código | Ud | Descripción | Rendimiento | Precio | Importe |
|---|---|---|---|---|---|
| O01A090 | h. | Cuadrilla A | 1.5 | 30.38 | 45.57 |
| O01B170 | h. | Oficial 1ª Fontanero/Calefactor | 1 | 14.12 | 14.12 |
| WW00300 | u | MATERIAL COMPLEMENTARIO O PZAS. ESPECIALES | 10 | 0.35 | 3.50 |
| WW00400 | u | PEQUEÑO MATERIAL | 10 | 0.19 | 1.90 |
| PCI_HIDR | u | HIDRANTE EXTERIOR EN ARQUETA 1BOCA 2 1/2" (material; 27/01/2010) | 1 | 225.82 | 225.82 |
|  |  | Total |  |  | 290.91 |

| Medición | Uds. | Parcial |
|---|---|---|
| PLANTA BAJA | 1 | 1.00 |
| Total |  | 1 |

**ROT-BCI** u DEPÓSITO ACUMULADOR AGUA BIEs DE 4x3000 L (11/12/2007)
1 u × 1654.1 (1720.26 con costes indirectos) = 1720.26
Batería de depósitos acumuladores de 4x3000 litros de capacidad fabricados en polietileno de alta densidad mediante el método de extrusión de soplado, con superficies interiores completamente lisas sin costuras ni soldaduras, diseñado para instalar en superficie con el fin de ser utilizados en baterías, con tapones que permiten el cierre completo y una boca hombre que facilita la limpieza, volumen total 12.000 litros, longitud 2650 mm, anchura 4.300 mm, altura total 1695 mm, diámetro de salida DN 64 (2"), diámetro de entrada DN 48 (1-1/2"); incluso accesorios para conexionado, RSA de 1" con acople, indicador de nivel, setas de aireación (4 unidades), codo + contrabridas de 2" (1 unidad), pieza en TE + contrabridas de 2" (3 unidades), rebosadero DN 50, y todo pequeño material y ayudas necesarias para su acecuado funcionamiento y puesta en servicio, construido según CTE DB SI. Marca: ROTH, Modelo: BATERÍA CONTRA INCENDIOS, Referencia: 1580100236, o modelo de idénticas características técnicas. Medida la unidad totalmente instalada como batería.

| Código | Ud | Descripción | Rendimiento | Precio | Importe |
|---|---|---|---|---|---|
| O01A100 | h | Cuadrilla Albañileria | 0.03 | 24.12 | 0.72 |
| O01B170 | h. | Oficial 1ª Fontanero/Calefactor | 0.16 | 14.12 | 2.26 |
| WW00300 | u | MATERIAL COMPLEMENTARIO O PZAS. ESPECIALES | 18.35 | 0.35 | 6.42 |
| WW00400 | u | PEQUEÑO MATERIAL | 0.7 | 0.19 | 0.13 |
| ROT_BCI | u | BATERÍA CONTRA INCENDIOS PEAD 4x1200 L (material; 13/12/2011) | 1 | 1644.57 | 1644.57 |
|  |  | Total |  |  | 1654.1 |

| Medición | Uds. | Parcial |
|---|---|---|
| PLANTA SOTANO | 1 | 1.00 |
| Total |  | 1 |

**PCI-V_BL_2** u VÁLVULA DE ESFERA DE LATÓN 2" (15/12/2007)
1 u × 23.59 (24.53 con costes indirectos) = 24.53
Válvula de esfera de latón colocada en canalización de 2" de diámetro, para roscar, hembra-hembra, con cuerpo de latón MS58 cromado, anillos de cierre de teflón, eje de latón estampado, incluso pequeño material, construida según CTE-DB-SI e instrucciones del fabricante. Marca: SEI. Distrubuidor: SALVADOR ESCODA. Ref: AA 03168 o de idénticas características técnicas. Medida la unidad totalmente instalada.

| Código | Ud | Descripción | Rendimiento | Precio | Importe |
|---|---|---|---|---|---|
| O01B170 | h. | Oficial 1ª Fontanero/Calefactor | 0.35 | 14.12 | 4.94 |
| WW00400 | u | PEQUEÑO MATERIAL | 1 | 0.19 | 0.19 |
| ESC_AA03168 | u | VÁLVULA DE BOLA DE LATÓN 2" | 1 | 18.46 | 18.46 |
|  |  | Total |  |  | 23.59 |

| Medición | Uds. | Parcial |
|---|---|---|
| PLANTA SOTANO | 1 | 1.00 |
| Total |  | 1 |

**PCI-V_BL_1-12** u VÁLVULA DE ESFERA DE LATÓN 1 1/ 2" (15/12/2007)
1 u × 15.06 (15.66 con costes indirectos) = 15.66
Válvula de esfera de latón colocada en canalización de 1 1/2" de diámetro, para roscar, hembra-hembra, con cuerpo de latón MS58 cromado, anillos de cierre de teflón, eje de latón estampado, incluso pequeño material, construida según CTE-DB-SI e instrucciones del fabricante. Marca: SEI. Distrubuidor: SALVADOR ESCODA. Ref: AA 03167 o de idénticas características técnicas. Medida la unidad totalmente instalada.

| Código | Ud | Descripción | Rendimiento | Precio | Importe |
|---|---|---|---|---|---|
| O01B170 | h. | Oficial 1ª Fontanero/Calefactor | 0.35 | 14.12 | 4.94 |
| WW00400 | u | PEQUEÑO MATERIAL | 1 | 0.19 | 0.19 |
| ESC_AA03167 | u | VÁLVULA DE BOLA DE LATÓN 1 1/2" (material; 16/12/2011) | 1 | 9.93 | 9.93 |
|  |  | Total |  |  | 15.06 |

| Medición | Uds. | Parcial |
|---|---|---|
| PLANTA SOTANO | 1 | 1.00 |
| Total |  | 1 |

**PCI-E-BIE-SR** u BOCA INCENDIO SUPERFICIE 25mm MANGUERA SEMIRRÍGIDA. ROJA MET. (11/12/2007)
1 u × 152.22 (158.31 con costes indirectos) = 158.31
Boca de incendio equipada (B.I.E.), compuesta por armario de 650 alto x 680 ancho x 195 fondo. Construido en chapa blanca, pintado en pintura poliéster, con rejilla lateral para ventilación, entrada troquelada para toma de agua (por 4 posiciones diferentes) y taladros en parte inferior para desagüe. Bisagra integral y cerradura ABS abrefácil GISA. Puerta de metacrilato beige de 440x440 desmontable. Carrete pintado en rojo Ral 3002, de 525 mm, abatible 180º. Colector de poliamida-fibra de vidrio, anticorrosión y muy resistente a la fricción. Manguera semirrígida de 25 mm y 20 metros de longitud, fabricada según Norma EN 694:2001 y con certificado de producto AENOR. Modelo SATUR - 25. Válvula de asiento con salida a 110º, con roscas de 1'' y con pieza de comprobación para el manómetro. Lanza variomatic de 25 mm, triple efecto (chorro, pulverización cónica y cierre) y rosca hembra de 1'', diámetro equivalente de 10 mm. Manometro con rosca de 1/4'' GAS, escala de 0-16 kg/cm2. Instalada según CTE-DE-SI y RIPCI. Incluso montaje, conexión y ayudas de albañilería. Marca: GRUPO DE INCENDIOS, Modelo: STAR, Ref: STAR, o modelo de idénticas características técnicas. Medida la unidad totalmente instalada.

| Código | Ud | Descripción | Rendimiento | Precio | Importe |
|---|---|---|---|---|---|
| O01A090 | h. | Cuadrilla A | 0.1 | 30.38 | 3.04 |
| O01B170 | h. | Oficial 1ª Fontanero/Calefactor | 0.8 | 14.12 | 11.30 |
| WW00300 | u | MATERIAL COMPLEMENTARIO O PZAS. ESPECIALES | 6 | 0.35 | 2.10 |
| WW00400 | u | PEQUEÑO MATERIAL | 2 | 0.19 | 0.38 |
| GDI_STAR | u | BOCA DE INCENDIO EQUIPADA 25 mm MANGUERA SEMIRRIGIDA. ROJA MET. (material; 13/12/2011) | 1 | 135.4 | 135.40 |
|  |  | Total |  |  | 152.22 |

| Medición | Uds. | Parcial |
|---|---|---|
| PLANTA SOTANO | 1 | 1.00 |
| Total |  | 1 |

**PCI-BIE-CER** u ARMARIO EMP. PARA CONJUNTO BIE. MANG. SEMIRRÍG. 25 mm. ROJA MET. (11/12/2007)
30 u × 324.46 (337.44 con costes indirectos) = 10123.20
Conjunto empotrado formado por sistema modular de armario para boca de incendio equipada + armario para extintor 6 kg + módulo para alarma. 1) Boca de incendio equipada (B.I.E.), compuesta por armario de 650 alto x 680 ancho x 195 fondo. Construido en chapa blanca, pintado en pintura poliéster, con rejilla lateral para ventilación, entrada troquelada para toma de agua (por 4 posiciones diferentes) y taladros en parte inferior para desagüe. Bisagra integral y cerradura ABS abrefácil GISA. Puerta de metacrilato beige de 440x440 desmontable. Carrete pintado en rojo Ral 3002, de 525 mm, abatible 180º. Colector de poliamida-fibra de vidrio, anticorrosión y muy resistente a la fricción. Manguera semirrígida de 25 mm y 20 metros de longitud, fabricada según Norma EN 694:2001 y con certificado de producto AENOR. Modelo SATUR - 25. Válvula de asiento con salida a 110º, con roscas de 1'' y con pieza de comprobación para el manómetro. Lanza variomatic de 25 mm, triple efecto (chorro, pulverización cónica y cierre) y rosca hembra de 1'', diámetro equivalente de 10 mm. Manometro con rosca de 1/4'' GAS, escala de 0-16 kg/cm2. 2) Armario para extintor de 6k de dimensiones 650 x350 x 195 mm, construido en chapa blanca, pintado en pintura poliéster, puerta de metacrilato beige. 3) Módulo para alarma de dimensiones 650 x 150 x 195 mm, construido en chapa blanca, pintado en pintura poliéster, puerta de metacrilato beige. Instalada según CTE-DE-SI y RIPCI. Incluso premarco para empotrar montaje, conexión y ayudas de albañilería. Marca: GRUPO DE INCENDIOS, Modelo: STAR, Ref: STAR + AEB64STAR + MAHSTAR + PREMSTAR3H, o modelo de idénticas características técnicas. Medida la unidad totalmente instalada.

| Código | Ud | Descripción | Rendimiento | Precio | Importe |
|---|---|---|---|---|---|
| O01A090 | h. | Cuadrilla A | 1.5 | 30.38 | 45.57 |
| O01B170 | h. | Oficial 1ª Fontanero/Calefactor | 2 | 14.12 | 28.24 |
| WW00300 | u | MATERIAL COMPLEMENTARIO O PZAS. ESPECIALES | 10 | 0.35 | 3.50 |
| WW00400 | u | PEQUEÑO MATERIAL | 10 | 0.19 | 1.90 |
| GDI_STAR | u | BOCA DE INCENDIO EQUIPADA 25 mm MANGUERA SEMIRRIGIDA. ROJA MET. | 1 | 135.4 | 135.40 |
| GDI_AEB64STAR | u | ARMARIO DE EXTINTOR 6 KG SISTEMA MODULAR. ROJO METACRILATO (material; 13/12/2011) | 1 | 22.82 | 22.82 |
| GDI_MAHSTAR | u | COMPLEMENTO PARA ALARMA SISTEMA MODULAR. ROJO (material; 13/12/2011) | 1 | 22.82 | 22.82 |
| GDI_PREM3H | u | PREMARCO PARA EMPOTRAR CONJUNTO BIE+EXTINTOR+ALARMA (material; 13/12/2011) | 1 | 64.21 | 64.21 |
|  |  | Total |  |  | 324.46 |

| Medición | Uds. | Parcial |
|---|---|---|
| PLANTA SOTANO | 1 | 1.00 |
| PLANTA BAJA | 9 | 9.00 |
| PLANTA PRIMERA | 10 | 10.00 |
| PLANTA SEGUNDA | 10 | 10.00 |
| Total |  | 30 |

**AE-SBP367FE** u BATERÍA 3 BOTELLAS 67 LITROS FE13 CON PESAJE (11/12/2007)
1 u × 5488.01 (5707.53 con costes indirectos) = 5707.53
Batería formada por 3 botellas de FE13 de 67 litros de capacidad cada una, fabricadas en acero tratado térmicamente, sin soldadura (según instrucción MIE AP7 de aparatos a presión y Directiva Europea 84/525/CEE). Presión de trabajo 60 bar, presión de prueba 250 bar, temperatura de servicio de -10ºC a +60ºC. Grabadas y pintadas en color rojo (RAL 3002). Equipadas con válvula principal con apertura neumática a través del cabezal, válvulas antirretorno, latiguillos para el accionamiento neumático de disparo y válvula de descompresión. Peso de cada botella controlado individualmente por equipo analógico. Unidad programable que detecta la pérdida de peso desde 200 gramos formada por: célula electrónica, microprocesador y display digital que refleja el peso permanentemente. Tensor para elevar la botella fácilmente, conectores con latiguillos montados para su conexión y resto de complementos. Válvula con selenoide de disparo automático y palanca para disparo manual para conversión de una botella en botella piloto tras disparo; incluso equipo analógico de medida, válvula con selenoide, llenado de botellas, montaje, conexión y ayudas necesarias; instalada según CTE-DB-SI y RIPCI. Marca: AGUILERA ELECTRÓNICA, Modelo: AEX-SBP367FE (batería de botellas) + AEX/SBPC (equipo analógico) + AEX/FE (kilogramo de FE-13), o de idénticas características técnicas. Medida la unidad totalmente instalada.

| Código | Ud | Descripción | Rendimiento | Precio | Importe |
|---|---|---|---|---|---|
| O01B200 | h. | Oficial 1ª Electricista | 3 | 14.04 | 42.12 |
| O01B220 | h. | Ayudante-Electricista | 3 | 12.16 | 36.48 |
| WW00300 | u | MATERIAL COMPLEMENTARIO O PZAS. ESPECIALES | 10 | 0.35 | 3.50 |
| WW00400 | u | PEQUEÑO MATERIAL | 10 | 0.19 | 1.90 |
| AE_SBP367FE | u | BATERÍA FE13 E BOTELLAS 67 L. CON PESAJE (material; 13/12/2011) | 1 | 2398.13 | 2398.13 |
| AE_FE | u | KILOGRAMO FE-13 (material; 13/12/2011) | 222 | 13.54 | 3005.88 |
|  |  | Total |  |  | 5488.01 |

| Medición | Uds. | Parcial |
|---|---|---|
| PLANTA BAJA | 1 | 1.00 |
| Total |  | 1 |

**AE-CO80A** u BOTELLA AUTÓNOMA 80 LITROS CO2 (11/12/2007)
1 u × 489.74 (509.33 con costes indirectos) = 509.33
Botella de alta presión, fabricada en acero aleado, tratado térmicamente sin soldadura (según instrucción MIE AP7 de aparatos a presión y Directiva Europea 84/525/CEE). Presión de trabajo 60 bar, presión de pruebas 250 bar, temperatura de servicio de -10ºC a +60ºC, grabadas y pintadas según normativa. Equipada con: válvula principal de 1", fabricada en latón forjado con pistón de seguridad, válvula de alivio para evitar el disparo en caso de fuga, tubo sifón , selenoide de disparo de 12 W de consumo a 24 Vcc, herraje de sujeción, brida, caperuzo protector. En caso de instalación de la botella en horizontal (falso suelo, techo, etc.) será necesaria la colocación de otro herraje. Latiguillo para botellas autónomas pesaje de 5 a 80 litros. Incluso válvula principal, latiguillo, válvula con selenoide, llenado de botellas, montaje, conexión y ayudas necesarias; instalada según CTE-DB-SI y RIPCI. Marca: AGUILERA ELECTRÓNICA, Modelo: AEX-CO80A (botellas) + AE-100 (válvula principal) + AEX/CO (kilogramo de CO2) + LCO12 (latiguillo), o de idénticas características técnicas. Medida la unidad totalmente instalada.

| Código | Ud | Descripción | Rendimiento | Precio | Importe |
|---|---|---|---|---|---|
| O01B200 | h. | Oficial 1ª Electricista | 3 | 14.04 | 42.12 |
| O01B220 | h. | Ayudante-Electricista | 3 | 12.16 | 36.48 |
| WW00300 | u | MATERIAL COMPLEMENTARIO O PZAS. ESPECIALES | 10 | 0.35 | 3.50 |
| WW00400 | u | PEQUEÑO MATERIAL | 10 | 0.19 | 1.90 |
| AE_CO80A | u | BOTELLA AUTÓNOMA 80 L. CO2 (material; 13/12/2011) | 1 | 354.67 | 354.67 |
| AE_LCO12 | u | LATIGUILLO CO2 AUTON. PESAJE 5 A 80 L. (material; 13/12/2011) | 1 | 11.41 | 11.41 |
| AE_CO | u | KILOGRAMO DE CO2 (material; 13/12/2011) | 53.6 | 0.74 | 39.66 |
|  |  | Total |  |  | 489.74 |

| Medición | Uds. | Parcial |
|---|---|---|
| PLANTA SOTANO | 1 | 1.00 |
| Total |  | 1 |

**AE-DR114C** u DIFUSOR RADIAL 1-1/4" CALIBRADO HFC´S (11/12/2007)
4 u × 24.81 (25.8 con costes indirectos) = 103.20
Difusor radial para descarga de gas extintor fe-13 , para aplicación local de 1-1/4" de diámetro , construida en acero cromado, calibrador del mismo material y diámetro; incluso piezas especiales ,pequeño material y conexionado a tubería. Marca: AGUILERA ELECTRONICA. Modelo: AEX/DR114C,o de idénticas características técnicas. Incluso pequeño material, montaje y conexionado, instalada según CTE-DB-SI. Medida la unidad totalmente instalada.

| Código | Ud | Descripción | Rendimiento | Precio | Importe |
|---|---|---|---|---|---|
| O01B170 | h. | Oficial 1ª Fontanero/Calefactor | 0.25 | 14.12 | 3.53 |
| O01B195 | h. | Ayudante-Fontanero/Calefactor (mano de obra; 25/03/2009) | 0.25 | 13.05 | 3.26 |
| WW00300 | u | MATERIAL COMPLEMENTARIO O PZAS. ESPECIALES | 2.5 | 0.35 | 0.88 |
| WW00400 | u | PEQUEÑO MATERIAL | 1 | 0.19 | 0.19 |
| AE_DR114C | u | DIFUSOR RADIAL 1-1/4" CALIBRADO HFC´S (material; 13/12/2011) | 1 | 16.95 | 16.95 |
|  |  | Total |  |  | 24.81 |

| Medición | Uds. | Parcial |
|---|---|---|
| PLANTA BAJA | 4 | 4.00 |
| Total |  | 4 |

**AE-DR38C** u DIFUSOR RADIAL 3/8" CALIBRADO HFC´S (11/12/2007)
2 u × 19.15 (19.92 con costes indirectos) = 39.84
Difusor radial para descarga de gas extintor fe-13 , para aplicación local de 3/8" de diámetro , construida en acero cromado, calibrador del mismo material y diámetro; incluso piezas especiales ,pequeño material y conexionado a tubería. Marca: AGUILERA ELECTRONICA. Modelo: AEX/DR38C,o de idénticas características técnicas. Incluso pequeño material, montaje y conexionado, instalada según CTE-DB-SI. Medida la unidad totalmente instalada.

| Código | Ud | Descripción | Rendimiento | Precio | Importe |
|---|---|---|---|---|---|
| O01B170 | h. | Oficial 1ª Fontanero/Calefactor | 0.25 | 14.12 | 3.53 |
| O01B195 | h. | Ayudante-Fontanero/Calefactor | 0.25 | 13.05 | 3.26 |
| WW00300 | u | MATERIAL COMPLEMENTARIO O PZAS. ESPECIALES | 2.5 | 0.35 | 0.88 |
| WW00400 | u | PEQUEÑO MATERIAL | 1 | 0.19 | 0.19 |
| AE_DR38C | u | DIFUSOR RADIAL 3/8" CALIBRADO HFC´S (material; 13/12/2011) | 1 | 11.29 | 11.29 |
|  |  | Total |  |  | 19.15 |

| Medición | Uds. | Parcial |
|---|---|---|
| PLANTA SOTANO | 2 | 2.00 |
| Total |  | 2 |

**08PIC00018** m CANALIZACIÓN SUPERFICIAL AC. NEGRO ESTIRADO DIÁM. 2 1/2" (04/04/2006)
373.7 m × 26.49 (27.55 con costes indirectos) = 10295.44
Canalización, en montaje superficial, realizada con tubería de acero negro estirada, sin soldadura, calidad según UNE 19040, de 76,1 mm diám. exterior (2 1/2") y 3,65 mm de espesor, uniones soldadas, pintada con una mano de imprimación con minio de plomo y dos manos de esmalte sintético, p. p. de piezas especiales, pasamuros y elementos de sujección, pequeño material y ayudas de albañilería; instalada según CTE y RIPCI. Medida la longitud ejecutada.

| Código | Ud | Descripción | Rendimiento | Precio | Importe |
|---|---|---|---|---|---|
| O01A090 | h. | Cuadrilla A | 0.155 | 30.38 | 4.71 |
| O01B170 | h. | Oficial 1ª Fontanero/Calefactor | 0.5 | 14.12 | 7.06 |
| O01B195 | h. | Ayudante-Fontanero/Calefactor | 0.5 | 13.05 | 6.53 |
| IC68500 | m | TUBO ACERO NEGRO SIN SOLD. UNE 19040 76,1x3,65 mm DIÁM. x ESP. (material; 04/04/2006) | 1.01 | 5.25 | 5.30 |
| PE00200 | kg | ESMALTE SINTÉTICO (material; 04/04/2006) | 0.2 | 3.86 | 0.77 |
| PI00300 | kg | IMPRIMACIÓN ANTIOXIDANTE (material; 09/10/2007) | 0.12 | 2.69 | 0.32 |
| WW00300 | u | MATERIAL COMPLEMENTARIO O PZAS. ESPECIALES | 3.5 | 0.35 | 1.23 |
| WW00400 | u | PEQUEÑO MATERIAL | 3 | 0.19 | 0.57 |
|  |  | Total |  |  | 26.49 |

| Medición | Uds. | Largo | Parcial |
|---|---|---|---|
| RED DE BIES |  |  |  |
| PLANTA SOTANO | 1 | 2.2 | 2.20 |
|  | 1 | 56.6 | 56.60 |
| PLANTA BAJA | 1 | 3.7 | 3.70 |
|  | 1 | 52.5 | 52.50 |
|  | 1 | 50.4 | 50.40 |
|  | 1 | 1.7 | 1.70 |
|  | 1 | 3.7 | 3.70 |
| PLANTA PRIMERA | 1 | 3.7 | 3.70 |
|  | 1 | 52.5 | 52.50 |
|  | 1 | 3.7 | 3.70 |
|  | 1 | 36.5 | 36.50 |
|  | 1 | 2.4 | 2.40 |
| PLANTA SEGUNDA | 1 | 3.7 | 3.70 |
|  | 1 | 52.5 | 52.50 |
|  | 1 | 3.7 | 3.70 |
|  | 1 | 36.5 | 36.50 |
|  | 1 | 2.4 | 2.40 |
| RED DE EXTINCIÓN AUTOMÁTICA |  |  |  |
| RED SALA SERVIDORES | 1 | 3 | 3.00 |
|  | 1 | 2.3 | 2.30 |
| Total |  |  | 373.7 |

**08PIC00017** m CANALIZACIÓN SUPERFICIAL AC. NEGRO ESTIRADO DIÁM. 2" (04/04/2006)
274.1 m × 18.45 (19.19 con costes indirectos) = 5259.98
Canalización, en montaje superficial, realizada con tubería de acero negro estirada, sin soldadura, calidad según UNE 19040, de 60,3 mm diám. exterior (2") y 3,65 mm de espesor, uniones roscadas, pintada con una mano de imprimación con minio de plomo y dos manos de esmalte sintético, p. p. de piezas especiales, pasamuros y elementos de sujección, pequeño material y ayudas de albañilería; instalada según CTE y RIPCI. Medida la longitud ejecutada.

| Código | Ud | Descripción | Rendimiento | Precio | Importe |
|---|---|---|---|---|---|
| O01A090 | h. | Cuadrilla A | 0.155 | 30.38 | 4.71 |
| O01B170 | h. | Oficial 1ª Fontanero/Calefactor | 0.25 | 14.12 | 3.53 |
| O01B195 | h. | Ayudante-Fontanero/Calefactor | 0.25 | 13.05 | 3.26 |
| PI00300 | kg | IMPRIMACIÓN ANTIOXIDANTE | 0.11 | 2.69 | 0.30 |
| IC68400 | m | TUBO ACERO NEGRO SIN SOLD. UNE 19040 60,3x3,65 mm DIÁM. x ESP. (material; 04/04/2006) | 1.01 | 4.4 | 4.44 |
| PE00200 | kg | ESMALTE SINTÉTICO | 0.18 | 3.86 | 0.69 |
| WW00300 | u | MATERIAL COMPLEMENTARIO O PZAS. ESPECIALES | 3.5 | 0.35 | 1.23 |
| WW00400 | u | PEQUEÑO MATERIAL | 1.5 | 0.19 | 0.29 |
|  |  | Total |  |  | 18.45 |

| Medición | Uds. | Largo | Parcial |
|---|---|---|---|
| RED DE BIES |  |  |  |
| PLANTA SOTANO | 1 | 3.1 | 3.10 |
| PLANTA BAJA | 1 | 23.8 | 23.80 |
|  | 1 | 20.6 | 20.60 |
|  | 1 | 22.1 | 22.10 |
| PLANTA PRIMERA | 1 | 20.4 | 20.40 |
|  | 1 | 3 | 3.00 |
|  | 1 | 21.9 | 21.90 |
|  | 1 | 12.6 | 12.60 |
|  | 1 | 21.9 | 21.90 |
|  | 1 | 19.8 | 19.80 |
| PLANTA SEGUNDA | 1 | 20.4 | 20.40 |
|  | 1 | 3 | 3.00 |
|  | 1 | 21.9 | 21.90 |
|  | 1 | 12.6 | 12.60 |
|  | 1 | 21.9 | 21.90 |
|  | 1 | 19.8 | 19.80 |
| RED DE EXTINCIÓN AUTOMÁTICA |  |  |  |
| RED SALA SERVIDORES | 1 | 2.4 | 2.40 |
|  | 1 | 2.9 | 2.90 |
| Total |  |  | 274.1 |

**08PIC00015** m CANALIZACIÓN SUPERFICIAL AC. NEGRO ESTIRADO DIÁM. 1 1/2" (04/04/2006)
140.5 m × 16.04 (16.68 con costes indirectos) = 2343.54
Canalización, en montaje superficial, realizada con tubería de acero negro estirada, sin soldadura, calidad según UNE 19040, de 42,4 mm diám. exterior (1 1/2") y 3,25 mm de espesor, uniones roscadas, pintada con una mano de imprimación con minio de plomo y dos manos de esmalte sintético, p. p. de piezas especiales, pasamuros y elementos de sujección, pequeño material y ayudas de albañilería; instalada según CTE y RIPCI. Medida la longitud ejecutada.

| Código | Ud | Descripción | Rendimiento | Precio | Importe |
|---|---|---|---|---|---|
| O01A090 | h. | Cuadrilla A | 0.15 | 30.38 | 4.56 |
| O01B170 | h. | Oficial 1ª Fontanero/Calefactor | 0.22 | 14.12 | 3.11 |
| O01B195 | h. | Ayudante-Fontanero/Calefactor | 0.22 | 13.05 | 2.87 |
| PI00300 | kg | IMPRIMACIÓN ANTIOXIDANTE | 0.09 | 2.69 | 0.24 |
| PE00200 | kg | ESMALTE SINTÉTICO | 0.14 | 3.86 | 0.54 |
| IC68200 | m | TUBO ACERO NEGRO SIN SOLD. UNE 19040 42,4x3,25 mm DIÁM. x ESP. (material; 09/10/2007) | 1.01 | 3.57 | 3.61 |
| WW00300 | u | MATERIAL COMPLEMENTARIO O PZAS. ESPECIALES | 2.5 | 0.35 | 0.88 |
| WW00400 | u | PEQUEÑO MATERIAL | 1.2 | 0.19 | 0.23 |
|  |  | Total |  |  | 16.04 |

| Medición | Uds. | Largo | Parcial |
|---|---|---|---|
| RED DE BIES |  |  |  |
| PLANTA SOTANO | 1 | 2.2 | 2.20 |
|  | 1 | 1.9 | 1.90 |
|  | 1 | 2.2 | 2.20 |
| PLANTA BAJA | 1 | 2.2 | 2.20 |
|  | 1 | 2.1 | 2.10 |
|  | 1 | 2.2 | 2.20 |
|  | 1 | 2.2 | 2.20 |
|  | 1 | 31 | 31.00 |
|  | 1 | 2.2 | 2.20 |
|  | 1 | 2.1 | 2.10 |
|  | 1 | 2.2 | 2.20 |
|  | 1 | 2.1 | 2.10 |
|  | 1 | 2.2 | 2.20 |
|  | 1 | 2.2 | 2.20 |
|  | 1 | 2.1 | 2.10 |
|  | 1 | 2.2 | 2.20 |
|  | 1 | 2.2 | 2.20 |
| PLANTA PRIMERA | 1 | 2.2 | 2.20 |
|  | 1 | 5.8 | 5.80 |
|  | 1 | 2.2 | 2.20 |
|  | 1 | 2.2 | 2.20 |
|  | 1 | 2 | 2.00 |
|  | 1 | 2.2 | 2.20 |
|  | 1 | 2.2 | 2.20 |
|  | 1 | 5.8 | 5.80 |
|  | 1 | 2.2 | 2.20 |
|  | 1 | 2.2 | 2.20 |
|  | 1 | 1.9 | 1.90 |
|  | 1 | 2.2 | 2.20 |
|  | 1 | 2.2 | 2.20 |
|  | 1 | 2.2 | 2.20 |
| PLANTA SEGUNDA | 1 | 2.2 | 2.20 |
|  | 1 | 5.8 | 5.80 |
|  | 1 | 2.2 | 2.20 |
|  | 1 | 2.2 | 2.20 |
|  | 1 | 2 | 2.00 |
|  | 1 | 2.2 | 2.20 |
|  | 1 | 2.2 | 2.20 |
|  | 1 | 5.8 | 5.80 |
|  | 1 | 2.2 | 2.20 |
|  | 1 | 2.2 | 2.20 |
|  | 1 | 1.9 | 1.90 |
|  | 1 | 2.2 | 2.20 |
|  | 1 | 2.2 | 2.20 |
|  | 1 | 2.2 | 2.20 |
| Total |  |  | 140.5 |

**08PIC00014** m CANALIZACIÓN SUPERFICIAL AC. NEGRO ESTIRADO DIÁM. 1 1/4" (04/04/2006)
10.6 m × 12.55 (13.05 con costes indirectos) = 138.33
Canalización, en montaje superficial, realizada con tubería de acero negro estirada, sin soldadura, calidad según UNE 19040, de 33,7 mm diám. exterior (1 1/4") y 3,25 mm de espesor, uniones roscadas, pintada con una mano de imprimación con minio de plomo y dos manos de esmalte sintético, p. p. de piezas especiales, pasamuros y elementos de sujección, pequeño material y ayudas de albañilería; instalada según CTE y RIPCI. Medida la longitud ejecutada.

| Código | Ud | Descripción | Rendimiento | Precio | Importe |
|---|---|---|---|---|---|
| O01A090 | h. | Cuadrilla A | 0.11 | 30.38 | 3.34 |
| O01B170 | h. | Oficial 1ª Fontanero/Calefactor | 0.2 | 14.12 | 2.82 |
| O01B195 | h. | Ayudante-Fontanero/Calefactor | 0.2 | 13.05 | 2.61 |
| PI00300 | kg | IMPRIMACIÓN ANTIOXIDANTE | 0.06 | 2.69 | 0.16 |
| IC68100 | m | TUBO ACERO NEGRO SIN SOLD. UNE 19040 33,7x3,25 mm DIÁM. x ESP. (material; 04/04/2006) | 1.01 | 2.36 | 2.38 |
| PE00200 | kg | ESMALTE SINTÉTICO | 0.09 | 3.86 | 0.35 |
| WW00300 | u | MATERIAL COMPLEMENTARIO O PZAS. ESPECIALES | 2 | 0.35 | 0.70 |
| WW00400 | u | PEQUEÑO MATERIAL | 1 | 0.19 | 0.19 |
|  |  | Total |  |  | 12.55 |

| Medición | Uds. | Largo | Parcial |
|---|---|---|---|
| RED DE EXTINCIÓN AUTOMÁTICA |  |  |  |
| RED SALA SERVIDORES | 1 | 5.3 | 5.30 |
|  | 1 | 5.3 | 5.30 |
| Total |  |  | 10.6 |

**PCI-TUB-12** m CANALIZACIÓN SUPERFICIAL AC. NEGRO ESTIRADO DIÁM. 1/2" (04/04/2006)
8.4 m × 8.91 (9.27 con costes indirectos) = 77.87
Canalización, en montaje superficial, realizada con tubería de acero negro estirada, sin soldadura, calidad según UNE 19040, de 17,2 mm diám. est. (1/2") y 2,35 mm de espesor, uniones roscadas, pintada con una mano de imprimación con minio de plomo y dos manos de esmalte sintético, p. p. de piezas especiales, pasamuros y elementos de sujección, pequeño material y ayudas de albañilería; instalada según CTE y RIPCI. Medida la longitud ejecutada.

| Código | Ud | Descripción | Rendimiento | Precio | Importe |
|---|---|---|---|---|---|
| O01A090 | h. | Cuadrilla A | 0.08 | 30.38 | 2.43 |
| O01B170 | h. | Oficial 1ª Fontanero/Calefactor | 0.15 | 14.12 | 2.12 |
| O01B195 | h. | Ayudante-Fontanero/Calefactor | 0.15 | 13.05 | 1.96 |
| PI00300 | kg | IMPRIMACIÓN ANTIOXIDANTE | 0.04 | 2.69 | 0.11 |
| PE00200 | kg | ESMALTE SINTÉTICO | 0.06 | 3.86 | 0.23 |
| WW00300 | u | MATERIAL COMPLEMENTARIO O PZAS. ESPECIALES | 1.2 | 0.35 | 0.42 |
| WW00400 | u | PEQUEÑO MATERIAL | 0.6 | 0.19 | 0.11 |
| PCI_TUB-12 | m | TUBO ACERO NEGRO SIN SOLD. UNE 19040 17,2x2,35 mm DIÁM. x ESP. (material; 08/12/2011) | 1.01 | 1.51 | 1.53 |
|  |  | Total |  |  | 8.91 |

| Medición | Uds. | Largo | Parcial |
|---|---|---|---|
| RED DE EXTINCIÓN AUTOMÁTICA |  |  |  |
| RED C.TRANSFORMACIÓN | 1 | 3 | 3.00 |
|  | 1 | 5.4 | 5.40 |
| Total |  |  | 8.4 |

**PCI-TUB-38** m CANALIZACIÓN SUPERFICIAL AC. NEGRO ESTIRADO DIÁM. 3/8" (04/04/2006)
3.7 m × 74.08 (77.04 con costes indirectos) = 285.05
Canalización, en montaje superficial, realizada con tubería de acero negro estirada, sin soldadura, calidad según UNE 19040, de 13,5 mm diám. est. (3/8") y 2,35 mm de espesor, uniones roscadas, pintada con una mano de imprimación con minio de plomo y dos manos de esmalte sintético, p. p. de piezas especiales, pasamuros y elementos de sujección, pequeño material y ayudas de albañilería; instalada según CTE y RIPCI. Medida la longitud ejecutada.

| Código | Ud | Descripción | Rendimiento | Precio | Importe |
|---|---|---|---|---|---|
| O01A090 | h. | Cuadrilla A | 0.08 | 30.38 | 2.43 |
| O01B170 | h. | Oficial 1ª Fontanero/Calefactor | 0.15 | 14.12 | 2.12 |
| O01B195 | h. | Ayudante-Fontanero/Calefactor | 0.15 | 13.05 | 1.96 |
| PI00300 | kg | IMPRIMACIÓN ANTIOXIDANTE | 0.04 | 2.69 | 0.11 |
| PE00200 | kg | ESMALTE SINTÉTICO | 0.06 | 3.86 | 0.23 |
| IC67800 | m | TUBO ACERO NEGRO SIN SOLD. UNE 19040 17,2x2,35 mm DIÁM. x ESP. (material; 29/11/2010) | 1.01 | 64.57 | 65.22 |
| WW00300 | u | MATERIAL COMPLEMENTARIO O PZAS. ESPECIALES | 1.2 | 0.35 | 0.42 |
| WW00400 | u | PEQUEÑO MATERIAL | 0.6 | 0.19 | 0.11 |
| PCI_TUB-38 | m | TUBO ACERO NEGRO SIN SOLD. UNE 19040 13,5x2,35 mm DIÁM. x ESP. (material; 08/12/2011) | 1.01 | 1.47 | 1.48 |
|  |  | Total |  |  | 74.08 |

| Medición | Uds. | Largo | Parcial |
|---|---|---|---|
| RED DE EXTINCIÓN AUTOMÁTICA |  |  |  |
| RED C. TRANSFORMACIÓN | 1 | 0.3 | 0.30 |
|  | 1 | 3.4 | 3.40 |
| Total |  |  | 3.7 |

**WIL-WU12-70JE** u GRUPO DE PRESIÓN BIES 3,57 l/s a 69,5 m.c.a. (11/12/2007)
1 u × 1634.28 (1699.65 con costes indirectos) = 1699.65
Grupo de presión para instalaciones contra incendios, para un caudal de 3,57 l/s a 69,5 m.c.a., según norma UNE 23.500-90, formado por una electrobomba principal de 7,5cv. y otra auxiliar vertical (jockey) de 3 cv, cuadro, acumulador de membrana, colector de impulsión, colector de pruebas, caudalímetro, todo montado sobre bancada, cableado y dispuesto para conectar. Características de la bomba principal: modelo GKB 750 RT, orificios de impulsión/aspiración: 50/32, disposición de eje horizontal, ejecución de bomba monobloc, número de impulsores 1, caudal: 12 m³/h, altura manométrica 60 m.c.a., velocidad 2900 r.p.m., fluido de impulsión: agua, temperatura ambiente, protección IP55, refrigeración por aire, tensión 3-400 V, frecuencia 50 Hz, aislamiento/Depósito gasoil: F. Características de la bomba jockey: modelo 35 6N, orificios de impulsión/aspiración Rp 1-1/4 / Rp 1-1/4, disposición de eje vertical, ejecución de bomba multicelular, número de impulsores: 6, caudal 6 m³/h, altura manométrica 61 m.c.a., velocidad 2900 r.p.m., fluido impulsado agua, temperatura ambiente, protección IP54, tensión 3-400 V, frecuencia 50 Hz, aislamiento/Depósito gasoil: F. Diámetro de colector de impulsión: DN 50, vaso de membrana: 10 bar 20 litros, diámetro de válvula de retención: DN 50, diámetro de la válvula de bola: DN 50, colector de pruebas y caudalímetro DN 50 F30150. Incluso colector de pruebas con caudalímetro, piezas especiales, conexiones, montaje y ayudas de albañilería. Instalado según CTE-DB-SI e instrucciones del fabricante. Marca: WILO , Ref: WU 12-70 JE, o modelo de idénticas características técnicas. Medida la unidad totalmente instalada.

| Código | Ud | Descripción | Rendimiento | Precio | Importe |
|---|---|---|---|---|---|
| WW00300 | u | MATERIAL COMPLEMENTARIO O PZAS. ESPECIALES | 30 | 0.35 | 10.50 |
| O01B170 | h. | Oficial 1ª Fontanero/Calefactor | 10 | 14.12 | 141.20 |
| WW00400 | u | PEQUEÑO MATERIAL | 15 | 0.19 | 2.85 |
| O01A090 | h. | Cuadrilla A | 1.5 | 30.38 | 45.57 |
| WILO_2846945 | u | COLECTOR DE PRUEBAS + CAUDALÍMETRO (material; 13/12/2011) | 1 | 174.17 | 174.17 |
| WIL_WU12-70JE | u | GRUPO DE PRESIÓN BIES 12 m³/h a 70 m.c.a. (material; 23/02/2012) | 1 | 1259.99 | 1259.99 |
|  |  | Total |  |  | 1634.28 |

| Medición | Uds. | Parcial |
|---|---|---|
| PLANTA SOTANO | 1 | 1.00 |
| Total |  | 1 |

#### I03D SEÑALIZACIÓN (11/12/2007)
Importe: 844.8

**PCI-S-V-EX** u ROTULO FOTOLUMINESCENTE 297x210 mm "EXTINTOR" (11/12/2007)
85 u × 4.92 (5.12 con costes indirectos) = 435.20
Rótulo de señalización fotoluminiscente, de identificación de "EXTINTOR", dimensión 297x210mm; incluso pequeño material y montaje; según CTE-DB-SI y norma UNE 23035-2003. Marca: GRUPO DE INCENDIOS. Referencia: CF09, o modelo de idénticas características técnicas. Medida la unidad totalmente instalada.

| Código | Ud | Descripción | Rendimiento | Precio | Importe |
|---|---|---|---|---|---|
| O01A060 | h. | Peón especializado | 0.1 | 11.94 | 1.19 |
| WW00400 | u | PEQUEÑO MATERIAL | 1 | 0.19 | 0.19 |
| WW00300 | u | MATERIAL COMPLEMENTARIO O PZAS. ESPECIALES | 1 | 0.35 | 0.35 |
| GDI_CF09 | u | CARTEL FOTOLUMINESCENTE 297x210 mm "EXTINTOR" (material; 13/12/2011) | 1 | 3.19 | 3.19 |
|  |  | Total |  |  | 4.92 |

| Medición | Uds. | Parcial |
|---|---|---|
| PLANTA SOTANO | 6 | 6.00 |
| PLANTA BAJA | 27 | 27.00 |
| PLANTA PRIMERA | 24 | 24.00 |
| PLANTA SEGUNDA | 24 | 24.00 |
| PLANTA TERRAZA | 4 | 4.00 |
| Total |  | 85 |

**PCI-S-V-PA** u ROTULO FOTOLUMINESCENTE 297x210 mm "PULSADOR DE ALARMA" (11/12/2007)
31 u × 4.92 (5.12 con costes indirectos) = 158.72
Rótulo de señalización fotoluminiscente, de identificación de "PULSADOR DE ALARMA", dimensión 297x210mm; incluso pequeño material y montaje; según CTE-DB-SI y norma UNE 23035-2003. Marca: GRUPO DE INCENDIOS. Referencia: CF10, o modelo de idénticas características técnicas. Medida la unidad totalmente instalada.

| Código | Ud | Descripción | Rendimiento | Precio | Importe |
|---|---|---|---|---|---|
| O01A060 | h. | Peón especializado | 0.1 | 11.94 | 1.19 |
| WW00400 | u | PEQUEÑO MATERIAL | 1 | 0.19 | 0.19 |
| WW00300 | u | MATERIAL COMPLEMENTARIO O PZAS. ESPECIALES | 1 | 0.35 | 0.35 |
| GDI_CF10 | u | CARTEL FOTOLUMINESCENTE 297x210 mm "PULSADOR DE ALARMA" (material; 13/12/2011) | 1 | 3.19 | 3.19 |
|  |  | Total |  |  | 4.92 |

| Medición | Uds. | Parcial |
|---|---|---|
| PLANTA SOTANO | 2 | 2.00 |
| PLANTA BAJA | 9 | 9.00 |
| PLANTA PRIMERA | 10 | 10.00 |
| PLANTA SEGUNDA | 10 | 10.00 |
| Total |  | 31 |

**PCI-S-V-AS** u ROTULO FOTOLUMINESCENTE 297x210 mm "AVISADOR SONORO" (11/12/2007)
16 u × 4.92 (5.12 con costes indirectos) = 81.92
Rótulo de señalización fotoluminiscente, de identificación de "AVISADOR SONORO", dimensión 297x210mm; incluso pequeño material y montaje; según CTE-DB-SI y norma UNE 23035-2003. Marca: GRUPO DE INCENDIOS. Referencia: CF12, o modelo de idénticas características técnicas. Medida la unidad totalmente instalada.

| Código | Ud | Descripción | Rendimiento | Precio | Importe |
|---|---|---|---|---|---|
| O01A060 | h. | Peón especializado | 0.1 | 11.94 | 1.19 |
| WW00400 | u | PEQUEÑO MATERIAL | 1 | 0.19 | 0.19 |
| WW00300 | u | MATERIAL COMPLEMENTARIO O PZAS. ESPECIALES | 1 | 0.35 | 0.35 |
| GDI_CF12 | u | CARTEL FOTOLUMINESCENTE 297x210 mm "AVISADOR SONORO" (material; 13/12/2011) | 1 | 3.19 | 3.19 |
|  |  | Total |  |  | 4.92 |

| Medición | Uds. | Parcial |
|---|---|---|
| PLANTA SOTANO | 1 | 1.00 |
| PLANTA BAJA | 7 | 7.00 |
| PLANTA PRIMERA | 4 | 4.00 |
| PLANTA SEGUNDA | 4 | 4.00 |
| Total |  | 16 |

**PCI-S-V-EXCO2** u ROTULO FOTOLUMINESCENTE 297x210 mm "EXTINTOR CO2" (11/12/2007)
2 u × 4.92 (5.12 con costes indirectos) = 10.24
Rótulo de señalización fotoluminiscente, de identificación de "AVISADOR SONORO", dimensión 297x210mm; incluso pequeño material y montaje; según CTE-DB-SI y norma UNE 23035-2003. Marca: GRUPO DE INCENDIOS. Referencia: CF16, o modelo de idénticas características técnicas. Medida la unidad totalmente instalada.

| Código | Ud | Descripción | Rendimiento | Precio | Importe |
|---|---|---|---|---|---|
| O01A060 | h. | Peón especializado | 0.1 | 11.94 | 1.19 |
| WW00400 | u | PEQUEÑO MATERIAL | 1 | 0.19 | 0.19 |
| WW00300 | u | MATERIAL COMPLEMENTARIO O PZAS. ESPECIALES | 1 | 0.35 | 0.35 |
| GDI_CF16 | u | CARTEL FOTOLUMINESCENTE 297x210 mm "EXTINTOR CO2" (material; 13/12/2011) | 1 | 3.19 | 3.19 |
|  |  | Total |  |  | 4.92 |

| Medición | Uds. | Parcial |
|---|---|---|
| PLANTA SOTANO | 1 | 1.00 |
| PLANTA BAJA | 1 | 1.00 |
| Total |  | 2 |

**PCI-S-V-BIE** u ROTULO FOTOLUMINESCENTE 297x210 mm "BOCA DE INCENDIO" (11/12/2007)
31 u × 4.92 (5.12 con costes indirectos) = 158.72
Rótulo de señalización fotoluminiscente, de identificación de "BOCA DE INCENDIO", dimensión 297x210mm; incluso pequeño material y montaje; según CTE-DB-SI y norma UNE 23035-2003. Marca: GRUPO DE INCENDIOS. Referencia: CF17, o modelo de idénticas características técnicas. Medida la unidad totalmente instalada.

| Código | Ud | Descripción | Rendimiento | Precio | Importe |
|---|---|---|---|---|---|
| O01A060 | h. | Peón especializado | 0.1 | 11.94 | 1.19 |
| WW00400 | u | PEQUEÑO MATERIAL | 1 | 0.19 | 0.19 |
| WW00300 | u | MATERIAL COMPLEMENTARIO O PZAS. ESPECIALES | 1 | 0.35 | 0.35 |
| GDI_CF16 | u | CARTEL FOTOLUMINESCENTE 297x210 mm "EXTINTOR CO2" | 1 | 3.19 | 3.19 |
|  |  | Total |  |  | 4.92 |

| Medición | Uds. | Parcial |
|---|---|---|
| PLANTA SOTANO | 2 | 2.00 |
| PLANTA BAJA | 9 | 9.00 |
| PLANTA PRIMERA | 10 | 10.00 |
| PLANTA SEGUNDA | 10 | 10.00 |
| Total |  | 31 |

### I04 CLIMATIZACIÓN Y VENTILACIÓN (04/04/2006)
Importe: 755496.35

#### I04A EQUIPOS (04/04/2006)
Importe: 225833.86

##### I04AA PRODUCCIÓN (04/04/2006)
Importe: 98792.55

**CIA-IWEB-1350** u BOMBA DE CALOR AIRE AGUA P.FRÍO 263.1 KW, P.CAL 261.1 KW (04/04/2006)
2 u × 24121.91 (25086.79 con costes indirectos) = 50173.58
Bomba de calor aire-agua reversible con grupo motobomba. Carrocería de chapa de acero galvanizado con pintura poliéster y chasis autoportante. Ventilador helicoidal de acoplamiento directo con motor estanco clase F, IP54 y protección térmica interna. Hélices equilibradas dinámicamente y rejilla de protección exterior. Batería en V de tubos de cobre y aletas de aluminio con bandeja de recogida de condensados. Intercambiador interior de placas soldadas de acero inoxidable, aislado térmicamente. Compresor hermético scroll con aislamiento acústico. Válvula de expansión termostática con igualación externa. Resistencia de cárter y válvula de inversión de cuatro vías. Tipo de refrigerante: R-410ª. Tensión: 400 V - III ph - 50 Hz. Regulación electrónica connect 2, y bomba doble única. Las características de selección del equipo son las siguientes: Fluido refrigerante / kg: R410A / 58.9. Nº circuito(s) frigorífico(s): 2. Regulación de potencia: 100-75-50-25-0 %. Modo de arranque: en escalada. Funcionamiento en frío: Potencia frigorífica 263.1 kW. EER / EER sin bomba:2.04 / 2.19. Temperatura entrada / salida: 12.0 °C. Fluido: Agua. Temperatura entrada / salida: 12.0 °C/ 7.0 °C. Caudal: 45.3 m3/h. Presión disponible instalación: 24.9 m.c.a. Diámetro de conexión: PN10 - DN 80. Temperatura de entrada del aire: 36.8 °C. Velocidad rotación de los ventiladores: 895 rpm. Caudal de aire: 68400 m3/h. Número de ventiladores: 4. Potencia motor unitario: 2.00 kW. Potencia eléctrica absorbida: 129.2 kW. Tensión de alimentación: Trifásica 400V 50Hz + N. Intensidad para selección de cable de alimentación: 256.1 A. Intensidad de arranque: 488.0 A. Funcionamiento calor: Potencia calorífica: 261.1 kW. COP / COP sin bomba:2.27 / 2.47. Fluido: Agua. Temperatura entrada / salida: 40.0 °C / 45.0 °C. Caudal: 45.3 m3/h. Presión disponible instalación: 24.9 m.c.a. Diámetro de las conexiones: PN10 - DN 80. Velocidad rotación ventiladores: 895 rpm. Caudal de aire: 8400 m3/h. Número de ventiladores: 4. Potencia motor unitaria: 2.00 kW. Potencia eléctrica consumida: 114.8 kW. Incluso pequeño material, y ayudas necesarias para su adecuado funcionamiento y montaje. Marca CIATESA, Hidropack, modelo IWED-1350V, refrigerante R-410A, o idénticas características técnicas Medida la unidad totalmente instalada y funcionando.

| Código | Ud | Descripción | Rendimiento | Precio | Importe |
|---|---|---|---|---|---|
| O01B170 | h. | Oficial 1ª Fontanero/Calefactor | 12 | 14.12 | 169.44 |
| O01A030 | h. | Oficial primera | 2.2 | 12.32 | 27.10 |
| O01A070 | h. | Peón ordinario | 5 | 11.88 | 59.40 |
| WW00300 | u | MATERIAL COMPLEMENTARIO O PZAS. ESPECIALES | 50 | 0.35 | 17.50 |
| WW00400 | u | PEQUEÑO MATERIAL | 25 | 0.19 | 4.75 |
| MG00100 | h | GRUA MÓVIL AUTOPROPULSADA (maquinaria; 04/04/2006) | 1 | 34.84 | 34.84 |
| CIA_IWEB-1350 | u | BOMBA DE CALOR AIRE AGUA P.FRÍO 263.1 KW, P.CAL 261.1 KW (material; 16/12/2011) | 1 | 23808.88 | 23808.88 |
|  |  | Total |  |  | 24121.91 |

| Medición | Uds. | Parcial |
|---|---|---|
| PRODUCCIÓN 1 | 1 | 1.00 |
| PRODUCCIÓN 2 | 1 | 1.00 |
| Total |  | 2 |

**CIA-IWEB-1450** u BOMBA DE CALOR AIRE AGUA P.FRÍO 279.8 KW, P.CAL 283.3 KW (04/04/2006)
1 u × 25888.65 (26924.2 con costes indirectos) = 26924.20
Unidad de bomba de calor aire-agua reversible con grupo motobomba, carrocería de chapa de acero galvanizado con pintura poliéster y chasis autoportante. Ventilador helicoidal de acoplamiento directo con motor estanco clase F, IP54 y protección térmica interna. Hélices equilibradas dinámicamente y rejilla de protección exterior. Batería en V de tubos de cobre y aletas de aluminio con bandeja de recogida de condensados. Intercambiador interior de placas soldadas de acero inoxidable, aislado térmicamente. Compresor hermético scroll con aislamiento acústico. Válvula de expansión termostática con igualación externa. Resistencia de cárter y válvula de inversión de cuatro vías. Tipo de refrigerante: R-410ª. Tensión: 400 V - III ph - 50 Hz. Opcionales que incluye: Regulación electrónica connect2, y bomba doble única. Incluye circuito de recuperación de gases calientes. Las características de selección del equipo son las siguientes: Fluido refrigerante / kg: R410A / 58.8. Nº circuito(s) frigorífico(s): 2. Regulación de potencia: 100-75-50-25-0 %. Modo de arranque: en escalada. Funcionamiento frío: Potencia frigorífica: 279.8 kW. EER / EER sin bomba: 1.94 / 2.07. Temperatura entrada / salida: 12.0 °C. Fluido: Agua. Temperatura entrada / salida: 12.0 °C/ 7.0 °C. Caudal: 48.1 m3/h. Presión disponible instalación: 22.8 mca. Diámetro de conexión: PN10 - DN 80. Temperatura de entrada del aire: 36.8 °C. Velocidad rotación de los ventiladores: 895 rpm. Caudal de aire: 68400 m3/h. Número de ventiladores: 4. Potencia motor unitario: 2.00 kW. Potencia eléctrica absorbida: 44.3 kW. Tensión de alimentación: Trifásica 400V 50Hz + N. Intensidad para selección de cable de alimentación: 269.3 A. Intensidad de arranque: 506.0 A. Funcionamiento calor: Potencia calorífica: 283.3 kW. COP / COP sin bomba: 2.24 / 2.42. Fluido: Agua. Temperatura entrada / salida: 39.9 °C / 45.0 °C. Caudal: 48.1 m3/h. Presión disponible instalación: 22.8 mca. Diámetro de las conexiones: PN10 - DN 80. Velocidad rotación ventiladores: 895 rpm. Caudal de aire: 68400 m3/h. Número de ventiladores: 4. Potencia motor unitaria: 2.00 kW. Potencia eléctrica consumida: 126.3 kW. Incluso pequeño material, y ayudas necesarias para su adecuado funcionamiento y montaje. Marca CIATESA, Hidropack, modelo WED 1450V, refrigerante R-410A o idénticas características técnicas Medida la unidad totalmente instalada y funcionando.

| Código | Ud | Descripción | Rendimiento | Precio | Importe |
|---|---|---|---|---|---|
| O01B170 | h. | Oficial 1ª Fontanero/Calefactor | 12 | 14.12 | 169.44 |
| O01A030 | h. | Oficial primera | 2.2 | 12.32 | 27.10 |
| O01A070 | h. | Peón ordinario | 5 | 11.88 | 59.40 |
| WW00300 | u | MATERIAL COMPLEMENTARIO O PZAS. ESPECIALES | 50 | 0.35 | 17.50 |
| WW00400 | u | PEQUEÑO MATERIAL | 25 | 0.19 | 4.75 |
| MG00100 | h | GRUA MÓVIL AUTOPROPULSADA | 1 | 34.84 | 34.84 |
| CIA_IWEB-1450 | u | BOMBA DE CALOR AIRE AGUA P.FRÍO 279.8 KW, P.CAL 283.3 KW (material; 16/12/2011) | 1 | 25575.62 | 25575.62 |
|  |  | Total |  |  | 25888.65 |

| Medición | Uds. | Parcial |
|---|---|---|
| PRODUCCIÓN 3 | 1 | 1.00 |
| Total |  | 1 |

**CIA-IPF-320** u EQUIPO AUTÓNOMO BDC AIRE-AIRE P. FRÍO: 97,8 KW. P. CAL: 78.2 KW (04/04/2006)
1 u × 12172.16 (12659.05 con costes indirectos) = 12659.05
Equipo autónomo bomba de calor aire-aire reversible, de construcción compacta horizontal tipo roof-top. Carrocería de chapa de acero galvanizado con pintura poliéster, color blanco RAL. 7035. Aislamiento térmico de 10 mm de espesor, con clasificación al fuego M1. Chasis autoportante y paneles de acceso al cuadro eléctrico, compresores, ventiladores, etc. Ventilador(es) axial(es) de dos velocidades con acoplamiento directo al motor. Ventilador centrífugo de acoplamiento por poleas y correas. Baterías de tubos de cobre y aletas de aluminio con bandeja de recogida de condensados (en el circuito interior). Compresor(es) hermético(s) tipo scroll, con aislamiento acústico. Tipo de refrigerante: R-410ª. Tensión: 400 V - III ph - 50 Hz. Opcionales incluidos: Montaje circuito aire interior: MRC11. Regulación: PCO3 térmica. Resistencias eléctricas 27kw. Rrecuperacion frigorífica. Filtros de aire impulsion F6+F7. Ventilador cent interior imp radial PE-QE. Ventilador cent retorno 1 x OPK0198 AT1818S 4KW. Presostato de filtros sucios. Controlador caudal aire tipo de maquina maestro plan mando CP remoto. Mando privado local : mando privado local. Sonda calidad aire cond : sonda calidad COND VOC + CO2. La unidad dispone con de las siguientes prestaciones: Potencia frigorífica total: 97.8 kW. Temperatura de mezcla bs / Hr: 29.0 °C; 41.4 %(HR). Temperatura del aire exterior: 36.8 ºC. Potencia calorífica (termodinámica): 78.2 kW. Temperatura de mezcla bs: 11.8 °C. Temperatura del aire exterior bh: -2.0 °C. Potencia calorífica / Batería eléctrica: 27.0 kW. Caudal de aire de impulsión: 14300 m3/h. Presión estática disponible: 17 mmca. Velocidad de rotación turbina: 1568 rpm. Fluido frigorífico / kg: R410A / 16.4. Alimentación eléctrica estándar: Trifásica 400V 50Hz. Alimentación eléctrica seleccionada: Trifásica 400V 50Hz + Neutro + Tierra. PED 97/23/CE:Categoría II. Fluido refrigerante / kg: R410A / 16.4. Número de circuito(s) frigorífico(s): 3. Número de compresor(es) hermético(s): 3. Regulación de potencia 3 etapa(s): 100-60-20-0 %. Funcionamiento verano. Potencia frigorífica total: 97.8 kW. Potencia frigorífica sensible: 65.5 kW. Potencia total absorbida: 38.2 kW. EER (EN 14511): 2.66. Temperatura aire de retorno bs/hr: 24.0 °C; 50.0 %(HR). Temperatura de mezcla bs/hr: 29.0 °C; 41.4 %(HR). Temperatura aire de impulsión bs: 15.0 °C. Temperatura del aire exterior: 36.8 °C. Funcionamiento invierno. Potencia calorífica (termodinámica):78.2 kW. Potencia absorbida total: 32.3 kW. COP (EN 14511): 2.67. Temperatura aire de retorno bs: 22.0 °C. Temperatura mezcla bs: 11.8 °C. Temperatura impulsión: 27.6 °C. Temperatura del aire exterior: -2.0 °C. Potencia batería eléctrica: 27.0 kW. Número de niveles: 2. Temperatura impulsión con calefacción de apoyo: 33.4 °C. : Sección tratamiento de aire: Presión disponible máxima: 36.72 mmca. Caudal de aire de impulsión: 14300 m3/h. Caudal de aire nuevo: 5760 m3/h. Presión estática disponible para red de conductos: 17 mmca. Motor asignado: 5.36 kW. Potencia absorbida motor: 4.29 kW. Velocidad rotación ventilador: 1568 rpm. Kit transmisión: R3G500RA2501 * 2. Espesor del filtro: 73 mm. Eficacia: G4+F7. Ventilador de retorno centrifugo en cajón superior. Caudal de aire: 14300 m3/h. Presión estática disponible: 20.89 mmca. Motor asignado: 4.00 kW. Potencia absorbida motor: 2.92 kW. Velocidad rotación: 717 rpm. Kit transmisión: OPK198. Sección exterior: Número de ventilador(es): 2. Caudal de aire: 30000 m3/h. Potencia total motor(es): 4.00 kW. Velocidad rotación: 895 rpm. Alimentación eléctrica estándard: Trifásica 400V 50Hz. Alimentación eléctrica seleccionada: Trifásica 400V 50Hz + Neutro + Tierra. Intensidad para selección cable de alimentación. (salvo batería eléctrica): 89.0 A Intensidad de arranque: 221.9 A Intensidad batería eléctrica: 39.0 A. Características dimensionales y peso: Largo : 2,750 mm. Ancho : 2,115 mm. Altura : 2,214 mm. Peso en vacío: 1,364.5 kg. Peso en servicio: 1,365.5 kg. Nivel de potencia sonora (lw): Irradiada (Lw global): 90 dB(A). Impulsión (Lw global): 82 dB(A). Aspiración (Lw global): 85 dB(A). Referencia de potencia acústica: 10E-12 W, tolerancía +/-3dB.. Nivel de presión sonora (lp): Irradiada (Lp global): 62 dB(A). Referencia de presión acústica: 2 * 10E-5 Pa, tolerancía +/-3 dB. Según norma ISO 3744 Lp = Lw-10 log S (a 10 m , a 1,5 m del suelo, en campo libre, directiva 2). El nivel de presión sonora depende de las condiciones de instalación, éste se da a título indicativo. Les recordamos que solamente los niveles de potencia sonora son comparables y certificados. Incluso pequeño material, y ayudas necesarias para su adecuado funcionamiento y montaje. Marca CIATESA, serie Roof top SPACE modelo IPF 0320V R410A MRC11 o idénticas características técnicas Medida la unidad totalmente instalada y funcionando.

| Código | Ud | Descripción | Rendimiento | Precio | Importe |
|---|---|---|---|---|---|
| O01B170 | h. | Oficial 1ª Fontanero/Calefactor | 6 | 14.12 | 84.72 |
| O01A030 | h. | Oficial primera | 1 | 12.32 | 12.32 |
| O01A070 | h. | Peón ordinario | 2.5 | 11.88 | 29.70 |
| WW00300 | u | MATERIAL COMPLEMENTARIO O PZAS. ESPECIALES | 25 | 0.35 | 8.75 |
| WW00400 | u | PEQUEÑO MATERIAL | 12 | 0.19 | 2.28 |
| MG00100 | h | GRUA MÓVIL AUTOPROPULSADA | 1 | 34.84 | 34.84 |
| CIA_IPF-320 | u | EQUIPO AUTÓNOMO BDC AIRE-AIRE P. FRÍO: 97,8 KW. P. CAL: 78.2 KW (material; 16/12/2011) | 1 | 11999.55 | 11999.55 |
|  |  | Total |  |  | 12172.16 |

| Medición | Uds. | Parcial |
|---|---|---|
| PRODUCCIÓN SALÓN DE ACTOS | 1 | 1.00 |
| Total |  | 1 |

**CIA-IPF-120** u EQUIPO AUTÓNOMO BDC AIRE-AIRE P. FRÍO: 28,0 KW. P. CAL: 25.7 KW (04/04/2006)
1 u × 6316.05 (6568.69 con costes indirectos) = 6568.69
Equipo autónomo bomba de calor aire-aire reversible, de construcción compacta horizontal tipo roof-top. Carrocería de chapa de acero galvanizado con pintura poliéster, color blanco RAL. 7035. Aislamiento térmico de 10 mm de espesor, con clasificación al fuego M1. Chasis autoportante y paneles de acceso al cuadro eléctrico, compresores, ventiladores, etc. Ventilador(es) axial(es) de dos velocidades con acoplamiento directo al motor. Ventilador centrífugo de acoplamiento por poleas y correas. Baterías de tubos de cobre y aletas de aluminio con bandeja de recogida de condensados (en el circuito interior). Compresor(es) hermético(s) tipo scroll, con aislamiento acústico. Tipo de refrigerante: R-410 A. Tensión: 400 V - III ph - 50 Hz. Opcionales incluidos en el equipo: Montaje circuito aire interior MS21. Regulación PCO3 térmica. Resistencias electricas 12KW. Filtros de aire impulsión F6+F7. Ventilador cent interior : imp radial PE-QE. Presostato de filtros sucios. Controlador caudal aire. Tipo de maquina : maestro plan mando CP remoto. Mando privado local. Sonda calidad aire VOC + CO2. El equipo tiene las prestaciones siguientes:
Calefacción por resistencias eléctricas.Catálogo técnico N 11N.644.F. Configuración MS : Registro de introducción de aire nuevo motorizado par el funcionamiento del free cooling.. Potencia frigorífica total: 28.0 kW. Temperatura de mezcla bs / Hr: 25.8 °C; 46.8 %(HR). Temperatura del aire exterior: 36.8 °C. Potencia calorífica (termodinámica): 25.7 kW. Temperatura de mezcla bs: 18.3 °C. Temperatura del aire exterior bh: -2.0 °C. Potencia calorífica / Batería eléctrica: 12.0 kW. Caudal de aire de impulsión: 6000 m3/h. Presión estática disponible: 24 mmca. Velocidad de rotación turbina: 1481 rpm. Fluido frigorífico / kg: R410A / 8.6. Alimentación eléctrica estándar: Trifásica 400V 50Hz. Alimentación eléctrica seleccionado: Trifásica 400V 50Hz + Neutro + Tierra. PED 97/23/CE: Categoría II. Fluido refrigerante / kg: R410A / 8.6. Número de circuito(s) frigorífico(s):1. Número de compresor(es) hermético(s): 1. Regulación de potencia 1 etapa(s): 100-0 %. Funcionamiento verano: Potencia frigorífica total: 28.0 kW. Potencia frigorífica sensible: 20.2 kW. Potencia total absorbida: 12.7 kW. EER (EN 14511): 2.41. Temperatura aire de retorno bs/hr: 24.0 °C; 50.0 %(HR). Temperatura de mezcla bs/hr: 25.8 °C; 46.8 %(HR). Temperatura aire de impulsión bs: 15.6 °C. Temperatura del aire exterior: 36.8 °C. Funcionamiento invierno: Potencia calorífica (termodinámica): 25.7 kW. Potencia absorbida total: 10.1 kW. COP (EN 14511): 2.97. Temperatura aire de retorno bs: 22.0 °C. Temperatura mezcla bs: 18.3 °C. Temperatura impulsión: 30.9 °C. Temperatura del aire exterior: -2.0 °C. Potencia batería eléctrica: 12.0 kW. Número de niveles: 2. Temperatura impulsión con calefacción de apoyo: 37.1 °C. Sección tratamiento de aire: Presión disponible máxima: 54.59 mmca. Caudal de aire de impulsión: 6000 m3/h. Caudal de aire nuevo: 864 m3/h. Presión estática disponible para red de conductos: 24 mmca. Motor asignado: 2.68 kW. Potencia absorbida motor: 1.83 kW. Velocidad rotación ventilador: 1481 rpm. Kit transmisión: R3G500RA2501 * 1. Espesor del filtro: 73 mm. Eficacia: G4+F7. Sección exterior: Número de ventilador(es): 1. Caudal de aire: 13000 m3/h. Potencia total motor(es): 2.00 kW. Velocidad rotación: 895 rpm. Alimentación eléctrica Estándar: Trifásica 400V 50Hz. Alimentación eléctrica seleccionada: Trifásica 400V 50Hz + Neutro + Tierra. Intensidad para selección cable de alimentación . (salvo batería eléctrica):29.5 A. Intensidad de arranque: 139.4 A. Intensidad batería eléctrica: 17.3 A. Características dimensionales y peso: Largo : 2,400 mm. Ancho: 1,400 mm. Altura: 1,497 mm. Peso en vacío : 588.3 kg. Peso en servicio : 589.3 kg. Nivel de potencia sonora (Lw). Irradiada (Lw global): 84 dB(A). Impulsión (Lw global): 78 dB(A). Aspiración (Lw global): 61 dB(A). Referencia de potencia acústica: 10E-12 W, tolerancía +/-3dB. Nivel de presión sonora (lp). Irradiada (Lp global): 56 dB(A). Referencia de presión acústica: 2 * 10E-5 Pa, tolerancía +/-3 dB. Según norma ISO 3744 Lp = Lw-10 log S. (a 10 m , a 1,5 m del suelo, en campo libre, directiva 2)El nivel de presión sonora depende de las condiciones de instalación, éste se da a título indicativo. Les recordamos que solamente los niveles de potencia sonora son comparables y certificados.
Incluso pequeño material, y ayudas necesarias para su adecuado funcionamiento y montaje. Marca CIATESA, serie Roof top SPACE modelo IPF IPF-120 R410A MRC11 o idénticas características técnicas Medida la unidad totalmente instalada y funcionando.

| Código | Ud | Descripción | Rendimiento | Precio | Importe |
|---|---|---|---|---|---|
| O01B170 | h. | Oficial 1ª Fontanero/Calefactor | 6 | 14.12 | 84.72 |
| O01A030 | h. | Oficial primera | 1 | 12.32 | 12.32 |
| O01A070 | h. | Peón ordinario | 2.5 | 11.88 | 29.70 |
| WW00300 | u | MATERIAL COMPLEMENTARIO O PZAS. ESPECIALES | 25 | 0.35 | 8.75 |
| WW00400 | u | PEQUEÑO MATERIAL | 12 | 0.19 | 2.28 |
| MG00100 | h | GRUA MÓVIL AUTOPROPULSADA | 1 | 34.84 | 34.84 |
| CIA_IPF-120 | u | EQUIPO AUTÓNOMO BDC AIRE-AIRE P. FRÍO: 28,0 KW. P. CAL: 25.7 KW (material; 16/12/2011) | 1 | 6143.44 | 6143.44 |
|  |  | Total |  |  | 6316.05 |

| Medición | Uds. | Parcial |
|---|---|---|
| PRODUCCIÓN CAFETERÍA | 1 | 1.00 |
| Total |  | 1 |

**CIA-RHA-65** u EQUIPO AUTÓNOMO SÓLO FRÍO AIRE-AIRE P.FRÍO: 14,6 KW. (04/04/2006)
1 u × 2372.14 (2467.03 con costes indirectos) = 2467.03
Equipo autónomo aire-aire sólo frío, de construcción compacta horizontal con carrocería de chapa de acero galvanizado con pintura poliéster y aislada térmicamente con chasis autoportante. Ventilador centrífugo. Batería de tubos de cobre y aletas de aluminio con bandeja de recogida de condensados con pintura asfáltica y desagüe independiente. Compresor Scroll con silenciador de descarga de gas. Regulación estándar electrónica AVANT. Termostato electrónico TCO. Tipo de refrigerante: R-410 A. Tensión: 400 V - III ph - 50 Hz. Opcionales incluidos: Montaje de chapa M0000 U INT RET POS-IMP FRONT. Regulación AVANT. Aislamiento fónico compresor. Reg. Presión condensación : reg. Pres.cond. Por COMP T/N. Filtros de aire interior : filtro de aire INTERIOR G4+F7. Vent centr interior : OPK0146 AT0909S 1.5KW. Vent centr exterior: OPK0021AT1010S 1.5KW. Presostato dif. Filtros sucios. Tipo de terminal MICROAT empotrar. Las características técnicas de este equipo son las siguientes: Potencia frigorífica total: 14.6 kW. Temperatura de mezcla bs / Hr: 24.0 °C; 50.0 %(HR). Temperatura del aire exterior: 36.8 °C. Caudal de aire de impulsión: 3100 m3/h. Presión estática disponible: 12.54 mmca. Velocidad de rotación turbina:1958 rpm. Fluido frigorífico / kg: R410A / 3.0. Alimentación eléctrica estándar: Trifásica 400V 50Hz + N. PED 97/23/CE: Categoría II. Fluido refrigerante / kg: R410A / 3.0. Número de circuito(s) frigorífico(s): 1. Número de compresor(es) hermético(s): 1. Regulación de potencia 1 etapa(s): 100-0%. Funcionamiento verano: Potencia frigorífica total: 14.6 kW. Potencia frigorífica sensible: 11.4 kW. Potencia total absorbida: 8.05 kW. EER (EN 14511): 1.86. Temperatura aire de retorno bs/hr: 24.0 °C; 50.0 %(HR). Temperatura de mezcla bs/hr: 24.0 °C; 50.0 %(HR). Temperatura aire de impulsión bs: 12.9 °C. Temperatura del aire exterior: 36.8 °C. Sección tratamiento de aire: Caudal de aire de impulsión: 3100 m3/h. Caudal de aire nuevo: 0.0 m3/h. Presión estática disponible para red de conductos:12.54 mmca. Motor asignado: 1.50 kW. Potencia absorbida motor: 1.48 kW. Velocidad rotación ventilador: 1958 rpm. Kit transmisión: OPK146. Espesor del filtro: 73 mm. Eficacia: G4+F7. Sección exterior: Ventilador centrifugo. Número de ventilador(es):1. Caudal de aire: 4600 m3/h. Potencia total motor(es): 1.50 kW. Velocidad rotación: 1196 rpm. Presión disponible: 10.20 mmca. Kit transmisión: OPK21. Alimentación eléctrica estándar: Trifásica 400V 50Hz + N. Intensidad para selección cable de alimentación (salvo batería eléctrica): 28.1 A. Intensidad de arranque: 140.1 A. Características dimensionales y peso: Largo: 1,465 mm. Ancho: 1,165 mm. Altura: 578 mm. Peso en vacío: 242.1 kg. Peso en servicio: 243.1 kg. Nivel de potencia sonora (lw): Irradiada (Lw global): 94 dB(A). Circuito interior Impulsión (Lw global): 82 dB(A). Circuito interior Aspiración (Lw global):72 dB(A). Circuito exterior Impulsión (Lw global): 80 dB(A). Circuito exterior Aspiración (Lw global): 69 dB(A). Referencia de potencia acústica: 10E-12 W, tolerancía +/-3dB. Nivel de presión sonora (lp). Irradiada (Lp global): 66 dB(A). Referencia de presión acústica: 2 * 10E-5 Pa, tolerancía +/-3 dB. Según norma ISO 3744 Lp = Lw-10 log S. (a 10 m , a 1,5 m del suelo, en campo libre, directiva 2)El nivel de presión sonora depende de las condiciones de instalación, éste se da a título indicativo. Les recordamos que solamente los niveles de potencia sonora son comparables y certificados. Incluso pequeño material, y ayudas necesarias para su adecuado funcionamiento y montaje. Marca CIATESA, serie HCOMPACT modelo RHA-65 o idénticas características técnicas Medida la unidad totalmente instalada y funcionando.

| Código | Ud | Descripción | Rendimiento | Precio | Importe |
|---|---|---|---|---|---|
| O01B170 | h. | Oficial 1ª Fontanero/Calefactor | 6 | 14.12 | 84.72 |
| O01A030 | h. | Oficial primera | 1 | 12.32 | 12.32 |
| O01A070 | h. | Peón ordinario | 2.5 | 11.88 | 29.70 |
| WW00300 | u | MATERIAL COMPLEMENTARIO O PZAS. ESPECIALES | 25 | 0.35 | 8.75 |
| WW00400 | u | PEQUEÑO MATERIAL | 12 | 0.19 | 2.28 |
| MG00100 | h | GRUA MÓVIL AUTOPROPULSADA | 1 | 34.84 | 34.84 |
| CIA_RHA-65 | u | EQUIPO AUTÓNOMO SÓLO FRÍO AIRE-AIRE P.FRÍO: 14,6 KW. (material; 16/12/2011) | 1 | 2199.53 | 2199.53 |
|  |  | Total |  |  | 2372.14 |

| Medición | Uds. | Parcial |
|---|---|---|
| PRODUCCIÓN SALA SERVIDORES | 1 | 1.00 |
| Total |  | 1 |

##### I04AB UTAEs AIRE PRIMARIO (04/04/2006)
Importe: 17516.61

**CIA-AAC-150-E** u UNIDAD DE TRATAMIENTO DE AIRE P.FRÍO 79,2 KW, P.CAL 29.1 KW (04/04/2006)
1 u × 9524.31 (9905.28 con costes indirectos) = 9905.28
Unidad de tratamiento de aire de la serie exterior diseñada para su aplicación en el sector terciario. Paneles deslizantes para accesibilidad total. Barra técnica superior con conexiones hidráulicas y eléctricas. Diseño autoportante y liso. Carrocería conforme a la norma EN 1886 : L2-D2-T2-TB2-F9. Certificación de la unidad EUROVENT : AHU 06-07-322. Interior galvanizado sin pintar. Carrocería exterior pintada en 2 tonos : RAL 7024 y RAL 9006. Panel sándwich espesor 50 mm con aislamiento de lana de roca 40 kg/m3 (clase: M0). Condiciones de cálculo: Altitud de referencia:182 m. Temperatura de referencia:20 °C. Rango de velocidad (impulsión / retorno) :V2(1.76 m/s) / V1(1.40 m/s). Lado Accesos y Conexiones imp./ret: Derecha / Izquierda. Filtros :Semi-sucios. Caudal de aire de impulsión: 9780 m3/h (2.72 m3/s). Caudal de aire de retorno :7740 m3/h (2.15 m3/s). Potencia específica unidad 1627.383 W/m3.s. Las prestaciones del mismo son las siguientes: Filtro rígido OD F6/M6: Eficiencia: F6/M6. Pérdida de carga para el cálculo (1/2 Sucio): 132 Pa. Pérdida de carga (Limpio, 1/2 sucio, sucio) : 64/132/200 Pa. Con tomas de presión y manómetro de líquido montado. Montaje sobre corredera y fijación. Presostato montado sobre la barra técnica (filtro 1). Sección de expansión: Recuperador rotativo higroscópico. La función de recuperación está certificada por Eurovent. Clase H1 conforme a la norma EN 13053. Altura / Anchura: 2480 / 1990 mm. Condición el invierno: Potencia total: 64190 W. Eficiencia (T°/HR): 59.42 % / 46.00 %. Caudal de aire de cálculo: 9780.00 m3/h. Tª entrada de aire / Hr %: -1.00 °C / 90 %. Tª salida de aire / Hr %: 12.67 °C / 60.58 %. Condición el verano: Potencia total: 29180 W. Eficiencia (T°/HR): 60.02 % / 16.00 %. Caudal de aire de cálculo: 9780.00 m3/h. Tª entrada de aire / Hr %: 36.80 °C / 31 %. Tª salida de aire / Hr %: 29.12 °C / 45.96 %. Motor: 90 W - 3x400 V/50 Hz. Sección de expansión. Sección de ventilador de rueda libre con motor eléctrico montado y tomas de presión conectadas en el exterior tipo: NPA500 (k=259). Conexión en la impulsión: Junta tubular M1. Caudal de aire: 9780 m3/h (2.72 m3/s). Presión disponible / conducto: 175 Pa. Presión estática: 804 Pa. Presión total: 915 Pa. Frecuencia de selección: 56 Hz. Rendimiento estático: 69.5 %. Rendimiento total: 79.1 %. Potencia sobre el eje del ventilador: 3142.04 W. Velocidad de rotación de la turbina: 1691 rpm. Motor P=4 kW N=1500 Tr/mn (IE2. IP55 - Clase F - PTO - Tensión TRI 230/400 Volts . Frecuencia máx.: 72 Hz. Velocidad máx.: 2153 rpm. Intensidad nominal (230/400 Volts): 8.90 A. Potencia eléctrica absorbida: 3814.73 W. Potencia específica (variador incluido): 1138.75 W/m3.s. Calentamiento del moto-ventilador: 1.2 °C. Rejilla de protección de acceso. Variador 4 kw, ip21, tri, sin cablear ni montar. Sección de batería de frío de 6 filas de diseño de fácil vaciado equipada de tapones de purga y de vaciado, con bandeja inox en pendiente y extraíble (sin desmontaje de la batería). Paso: 2.1 mm. Presión de servicio / de prueba: 8 bar / 20 bar. Tubes Cobre / Aletas Aluminio (0.10). Diámetro exterior de los tubos: Conexión Fileteada 2". Cotas (Alto x Ancho) Eje colector de salida / Origen Bloque M3: 1305 mm x 1536 mm. Cotas (Alto x Ancho) Eje colector de entrada / Origen Bloque M3: 1305 mm x 1690 mm. Diámetro de condensados: F40. Cotas (HxL) Eje evacuación de condensados / Origen Bloque M3: 76 mm x 1640 mm. Márgen Térmico: 4 %. Potencia frigorífica: 79208.96 W. Aire: Caudal nominal: 9780 m3/h (2.72 m3/s). Entrada de aire : Ts / Hr % /Th: 29.1 °C / 46.0 % / 20.6 °C. Salida de aire : Ts / Hr% / Th: 12.1 °C / 99 % / 11.9 °C. Deshumectación: 3.02 g/kg air. Velocidad frontal del aire: 2.33 m/s. Fluido: Fluido refrigerante: Agua. Tª entrada / Tª salida: 7.00 °C / 12.00 °C. Caudal de agua: 13.57 m3/h (0.003769 m3/s). Pérdida de carga en el agua: 27626 Pa. Contenido de agua: 33.5 l. Aislamiento armaflex de la bandeja. Sección de batería de calor de 1 fila diseño de fácil vaciado equipada de tapones de purga y vaciado. Paso: 2.1 mm. Presión de servicio / de prueba: 8 bar / 20 bar. Tubos Cobre / Aletas Aluminio (0.10). Diámetro exterior de los tubos: Conexión Fileteada 1". Cotas (Alto x Ancho) Eje colector de salida / Origen Bloque M3: 1305 mm x 1845 mm. Cotas (Alto x Ancho) Eje colector de entrada / Origen Bloque M3: 1305 mm x 1955 mm. Márgen Térmico: 32 %. Potencia calorífica: 29111.44 W. Aire: Caudal nominal: 9780 m3/h (2.72 m3/s). Entrada de aire : Ts / Hr % / Th: 12.1 °C / 98.7 % / 11.9 °C. Salida de aire : Ts / Hr % / Th: 21.1 °C / 56 % / 15.5 °C. Velocidad frontal del aire: 2.29 m/s. Fluido caloportador: Agua: Tª entrada / Tª salida: 55.00 °C / 45.00 °C. Caudal de agua: 2.55 m3/h (0.000708 m3/s). Pérdida de carga en el agua: 14967 Pa. Contenido de agua: 6.0 l. Para una batería antihielo con una temperatura de salida inferior a 15°C, utilizar una regulación de caudal de agua constante para evitar la activación de la alarma antihielo y el riesgo de congelación de la batería. Filtro rígido OD F8. Eficiencia: F8. Pérdida de carga para el cálculo (1/2 Sucio): 195 Pa. Pérdida de carga (Limpio, 1/2 sucio, sucio): 90/195/300 Pa. Con tomas de presión y manómetro de líquido montado. Montaje sobre corredera y fijación. Presostato montado sobre la barra técnica (filtro 1). Incluye tejadillo para montaje exterior (estándar en pendiente salvo un caso particular) y lamas para lluvia en aspiración (295 mm). Retorno: Filtro rígido OD F6/M6. Eficiencia: F6/M6. Pérdida de carga para el cálculo (1/2 Sucio): 121 Pa. Pérdida de carga (Limpio, 1/2 sucio, sucio): 43/121/200 Pa. Con tomas de presión y manómetro de líquido montado. Montaje sobre corredera y fijación. Presostato montado sobre la barra técnica (filtro 1). Sección de expansión. Sección de ventilador de rueda libre con motor eléctrico montado y tomas de presión conectadas en el exterior tipo: NPA500 (k=259). Conexión en la impulsión: Junta tubular M1. Caudal de aire: 7740 m3/h (2.15 m3/s). Presión disponible / conducto: 175 Pa. Presión estática: 407 Pa. Presión total: 477 Pa. Frecuencia de selección: 42 Hz. Rendimiento estático: 66.6 %. Rendimiento total: 78.0 %. Potencia sobre el eje del ventilador: 1314.07 W. Velocidad de rotación de la turbina: 1258 rpm. MOTOR P=2.2 kW N=1500 Tr/mn (IE2). IP55 - Clase F - PTO - Tensión TRI 230/400 Volts . Frecuencia máx.: 70 Hz. Velocidad máx : 2106 rpm. Intensidad nominal (230/400 Volts) : 4.70 A. Potencia eléctrica absorbida: 1588.06 W. Potencia específica (variador incluido): 617.4205 W/m3.s. Calentamiento del moto-ventilador: 0.6 °C. Rejilla de protección de acceso. Variador 2.2 kw, ip21, tri, sin cablear ni montar. Recuperador rotativo higroscópico. Condición el invierno. Caudal de aire de cálculo: 7740.00 m3/h. Tª entrada de aire / Hr %: 22.00 °C / 50 %. Tª salida de aire / Hr %: 4.90 °C / 97.88 %. Condición el verano: Caudal de aire de cálculo: 7740.00 m3/h. Tª entrada de aire / Hr %: 24.00 °C / 50 %. Tª salida de aire / Hr %: 33.71 °C / 30.12 . Incluye tejadillo para montaje exterior (estándar en pendiente salvo un caso particular) y lamas para lluvia en la descarga (295 mm). Para el ensamblaje de las 2 secciones rellenas en los lados de conexión, prever una conexión exterior (espacio necesario), o los interiores vacíos permitiendo la conexión interior. Dimensiones: Altura: 2750 mm. Anchura: 1635 mm. Longitud: 4435 & 3175 mm. Peso: 1842 Kg Recuperador: Altura: 2480 mm x anchura: 1990 mm. Incluso pequeño material, y ayudas necesarias para su adecuado funcionamiento y montaje. Marca CIATESA, serie HYDRONIC AIR ACCESS CONFORT, modelo AIR ACCESS 150, Selección: 11-208-00194-P-SOP o idénticas características técnicas Medida la unidad totalmente instalada y funcionando.

| Código | Ud | Descripción | Rendimiento | Precio | Importe |
|---|---|---|---|---|---|
| O01B170 | h. | Oficial 1ª Fontanero/Calefactor | 12 | 14.12 | 169.44 |
| O01A030 | h. | Oficial primera | 2.2 | 12.32 | 27.10 |
| O01A070 | h. | Peón ordinario | 5 | 11.88 | 59.40 |
| WW00300 | u | MATERIAL COMPLEMENTARIO O PZAS. ESPECIALES | 50 | 0.35 | 17.50 |
| WW00400 | u | PEQUEÑO MATERIAL | 25 | 0.19 | 4.75 |
| MG00100 | h | GRUA MÓVIL AUTOPROPULSADA | 1 | 34.84 | 34.84 |
| CIA_AAC-150-E | u | UNIDAD DE TRATAMIENTO DE AIRE P.FRÍO 79,2 KW, P.CAL 29.1 KW (material; 16/12/2011) | 1 | 9211.28 | 9211.28 |
|  |  | Total |  |  | 9524.31 |

| Medición | Uds. | Parcial |
|---|---|---|
| UTAE PRIMARIO OESTE | 1 | 1.00 |
| Total |  | 1 |

**CIA-AAC-75-E** u UNIDAD DE TRATAMIENTO DE AIRE P.FRÍO 45,4 KW, P.CAL 15.6 KW (04/04/2006)
1 u × 7318.59 (7611.33 con costes indirectos) = 7611.33
Unidad de tratamiento de aire de la serie exterior diseñada para su aplicación en el sector terciario. Paneles deslizantes para accesibilidad total. Barra técnica superior con conexiones hidráulicas y eléctricas. Diseño autoportante y liso. Carrocería conforme a la norma EN 1886 : L2-D2-T2-TB2-F9. Certificación de la unidad EUROVENT : AHU 06-07-322. Interior galvanizado sin pintar. Carrocería exterior pintada en 2 tonos : RAL 7024 y RAL 9006. Panel sándwich espesor 50 mm con aislamiento de lana de roca 40 kg/m3 (clase: M0). Condiciones de cálculo: Altitud de referencia :182 m. Temperatura de referencia :20 °C. Rango de velocidad (impulsión / retorno) :V2(1.73 m/s) / V1(0.89 m/s). Lado Accesos y Conexiones imp./ret. :Derecha / Izquierda. Filtros :Semi-sucios. Caudal de aire de impulsión :5222 m3/h (1.45 m3/s). Caudal de aire de retorno: 2700 m3/h (0.75 m3/s). Potencia específica unidad: 1529.67 W/m3.s. Las prestaciones del mismo son las siguientes: Filtro rígido OD F6/M6: Eficiencia : F6/M6. Pérdida de carga para el cálculo (1/2 Sucio): 136 Pa. Pérdida de carga (Limpio, 1/2 sucio, sucio): 72/136/200 Pa. Con tomas de presión y manómetro de líquido montado. Montaje sobre corredera y fijación. Presostato montado sobre la barra técnica (filtro 1). Recuperador rotativo higroscópico. La función de recuperación está certificada por Eurovent. Clase H3 conforme a la norma EN 13053. Altura / Anchura: 2110 / 1635 mm. Condición el invierno: Potencia total: 29990 W. Eficiencia (T°/HR): 49.33 % / 45.00 %. Caudal de aire de cálculo : 5220.00 m3/h. Tª entrada de aire / Hr %: -1.00 °C / 90 %. Tª salida de aire / Hr %: 10.35 °C / 70.02 %. Condición el verano: Potencia total: 12430 W. Eficiencia (T°/HR): 49.13 % / 10.00 %. Caudal de aire de cálculo: 5220.00 m3/h. Tª entrada de aire / Hr %: 36.80 °C / 31 %. Tª salida de aire / Hr %: 30.51 °C / 42.95 %. Motor: 90 W - 3x400 V/50 Hz. Sección de expansión: Sección de ventilador de rueda libre con motor eléctrico montado y tomas de presión conectadas en el exterior tipo: NPA400 (k=173). Conexión en la impulsión: Junta tubular M1. Caudal de aire: 5222 m3/h (1.45 m3/s). Presión disponible / conducto: 150 Pa. Presión estática: 843 Pa. Presión total: 918 Pa. Frecuencia de selección: 68 Hz. Rendimiento estático: 71.4 %. Rendimiento total: 77.7 %. Potencia sobre el eje del ventilador: 1713.50 W. Velocidad de rotación de la turbina: 2035 rpm. MOTOR P=2.2 kW N=1500 Tr/mn (IE2). IP55 - Clase F - PTO - Tensión TRI 230/400 Volts. Frecuencia máx.: 80 Hz. Velocidad máx.: 2400 rpm. Intensidad nominal (230/400 Volts) : 4.70 A. Potencia eléctrica absorbida: 2070.83 W. Potencia específica (variador incluido): 1172.135 W/m3.s. Calentamiento del moto-ventilador: 1.2 °C. Rejilla de protección de acceso. Variador 2.2 kw, ip21, tri, sin cablear ni montar. Sección de batería de frío de 6 filas. Diseño de fácil vaciado equipada de tapones de purga y de vaciado. Con bandeja inox en pendiente y extraíble (sin desmontaje de la batería). Paso: 2.1 mm. Presión de servicio / de prueba: 8 bar / 20 bar. Tubes Cobre / Aletas Aluminio (0.10). Diámetro exterior de los tubos: Conexión Fileteada 1"1/2. Cotas (Alto x Ancho) Eje colector de salida / Origen Bloque M3: 985 mm x 1365 mm. Cotas (Alto x Ancho) Eje colector de entrada / Origen Bloque M3: 985 mm x 1537 mm. Diámetro de condensados: F40. Cotas (HxL) Eje evacuación de condensados / Origen Bloque M3: 76 mm x 1480 mm. Márgen Térmico: 5 %. Potencia frigorífica: 45389.54 W. AIRE: Caudal nominal: 5222 m3/h (1.45 m3/s). Entrada de aire : Ts / Hr % /Th: 30.5 °C / 43.0 % / 21.2 °C. Salida de aire : Ts / Hr% / Th: 12.1 °C / 98 % / 11.9 °C. Deshumectación: 3.19 g/kg air. Velocidad frontal del aire: 2.49 m/s. Fluido refrigerante: Agua. Tª entrada / Tª salida: 7.00 °C / 12.00 °C. Caudal de agua: 7.78 m3/h (0.002160 m3/s). Pérdida de carga en el agua: 67322 Pa. Contenido de agua: 16.7 l. Aislamiento armaflex de la bandeja. Sección de batería de calor de 1 fila. Diseño de fácil vaciado equipada de tapones de purga y vaciado. Paso: 2.1 mm. Presión de servicio / de prueba: 8 bar / 20 bar. Tubos Cobre / Aletas Aluminio (0.10). Diámetro exterior de los tubos: Conexión Fileteada 1". Cotas (Alto x Ancho) Eje colector de salida / Origen Bloque M3: 985 mm x 1685 mm. Cotas (Alto x Ancho) Eje colector de entrada / Origen Bloque M3: 985 mm x 1795 mm. Márgen Térmico: 25 %. Potencia calorífica: 15526.86 W. Aire: Caudal nominal: 5222 m3/h (1.45 m3/s). Entrada de aire : Ts / Hr % / Th: 12.1 °C / 98.4 % / 11.9 °C. Salida de aire : Ts / Hr % / Th: 21.1 °C / 55 % / 15.5 °C. Velocidad frontal del aire: 2.45 m/s. Fluido: Fluido caloportador: Agua. Tª entrada / Tª salida: 55.00 °C / 45.00 °C. Caudal de agua: 1.36 m3/h (0.000377 m3/s). Pérdida de carga en el agua: 6216 Pa. Contenido de agua: 3.3 l. Para una batería antihielo con una temperatura de salida inferior a 15°C, utilizar una regulación de caudal de agua constante para evitar la activación de la alarma antihielo y el riesgo de congelación de la batería. Filtro rígido OD F8: Eficiencia: F8. Pérdida de carga para el cálculo (1/2 Sucio): 200 Pa. Pérdida de carga (Limpio, 1/2 sucio, sucio): 99/200/300 Pa. Con tomas de presión y manómetro de líquido montado. Montaje sobre corredera y fijación. Presostato montado sobre la barra técnica (filtro 1). Incluye tejadillo para montaje exterior, lamas para lluvia en aspiración (295 mm) para el ensamblaje de las 2 secciones rellenas en los lados de conexión, prever una conexión exterior (espacio necesario), o los interiores vacíos permitiendo la conexión interior. Retorno: Filtro rígido OD F6/M6 de eficiencia: F6/M6. Pérdida de carga para el cálculo (1/2 Sucio): 112 Pa. Pérdida de carga (Limpio, 1/2 sucio, sucio): 23/112/200 Pa. Con tomas de presión y manómetro de líquido montado. Montaje sobre corredera y fijación. Presostato montado sobre la barra técnica (filtro 1). Sección de expansión: Sección de ventilador de rueda libre con motor eléctrico montado y tomas de presión conectadas en el exterior tipo: NPA355 (k=134). Conexión en la impulsión: Junta tubular M1. Caudal de aire: 2700 m3/h (0.75 m3/s). Presión disponible / conducto: 200 Pa. Presión estática: 405 Pa. Presión total: 437 Pa. Frecuencia de selección: 52 Hz. Rendimiento estático: 68.6 %. Rendimiento total: 74.1 %. Potencia sobre el eje del ventilador: 442.05 W. Velocidad de rotación de la turbina: 1545 rpm. Motor P=0.55 kW N=1500 Tr/mn (IE1). IP55 - Clase F - PTO - Tensión TRI 230/400 Volts. Frecuencia máx.64 Hz. Velocidad máx 1922 rpm. Intensidad nominal (230/400 Volts): 1.4 A. Potencia eléctrica absorbida: 650.79 W. Potencia específica (variador incluido): 691.4996 W/m3.s. Calentamiento del moto-ventilador: 0.7 °C. Rejilla de protección de acceso. Variador 1.1 kw, ip21, tri, sin cablear ni montar. Recuperador rotativo higroscópico: Condición el invierno: Caudal de aire de cálculo: 2700.00 m3/h. Tª entrada de aire / Hr %: 22.00 °C / 50 %. Tª salida de aire / Hr %: 0.26 °C / 97.94 %. Condición el verano: Caudal de aire de cálculo: 2700.00 m3/h. Tª entrada de aire / Hr %: 24.00 °C / 50 %. Tª salida de aire / Hr %: 36.16 °C / 26.30 % Incluye tejadillo para montaje exterior (estándar en pendiente salvo un caso particular) y lamas para lluvia en la descarga (295 mm). Dimensiones: Altura: 2110 mm. Anchura: 1315 mm. Y longitud: 3835 & 2695 mm. Peso: 1202 Kg. Recuperador Altura: 2110 mm. Anchura: 1635 mm. Incluso pequeño material, y ayudas necesarias para su adecuado funcionamiento y montaje. Marca CIATESA, serie HYDRONIC AIR ACCESS CONFORT, modelo AIR ACCESS 75, Selección: 11-208-00194-P-SOP o idénticas características técnicas Medida la unidad totalmente instalada y funcionando.

| Código | Ud | Descripción | Rendimiento | Precio | Importe |
|---|---|---|---|---|---|
| O01B170 | h. | Oficial 1ª Fontanero/Calefactor | 12 | 14.12 | 169.44 |
| O01A030 | h. | Oficial primera | 2.2 | 12.32 | 27.10 |
| O01A070 | h. | Peón ordinario | 5 | 11.88 | 59.40 |
| WW00300 | u | MATERIAL COMPLEMENTARIO O PZAS. ESPECIALES | 50 | 0.35 | 17.50 |
| WW00400 | u | PEQUEÑO MATERIAL | 25 | 0.19 | 4.75 |
| MG00100 | h | GRUA MÓVIL AUTOPROPULSADA | 1 | 34.84 | 34.84 |
| CIA_AAC-75-E | u | UNIDAD DE TRATAMIENTO DE AIRE P.FRÍO 45,4 KW, P.CAL 15.6 KW (material; 16/12/2011) | 1 | 7005.56 | 7005.56 |
|  |  | Total |  |  | 7318.59 |

| Medición | Uds. | Parcial |
|---|---|---|
| UTAE PRIMARIO ESTE | 1 | 1.00 |
| Total |  | 1 |

##### I04AC UTAs UNIZONA (04/04/2006)
Importe: 76156.75

**CIA-AAC-50-1** u UNIDAD DE TRATAMIENTO DE AIRE P.FRÍO 17.4 KW (04/04/2006)
15 u × 2602.72 (2706.83 con costes indirectos) = 40602.45
Unidad de tratamiento de aire diseñada para su aplicación en el sector terciario. Paneles deslizantes para accesibilidad total. Barra técnica superior con conexiones hidráulicas y eléctricas. Diseño autoportante y liso. Carrocería conforme a la norma EN 1886 : L2-D2-T2-TB2-F9. Certificación de la unidad EUROVENT: AHU 06-07-322. Interior galvanizado sin pintar. Carrocería exterior pintada en 2 tonos : RAL 7024 y RAL 9006. Panel sándwich espesor 50 mm con aislamiento de lana de roca 40 kg/m3 (clase: M0). Condiciones de cálculo: Altitud de referencia: 182 m. Temperatura de referencia: 20 °C. Rango de velocidad: V2(1.73 m/s). Lado Accesos y Conexiones: Derecha. Filtros: Semi-sucios. Caudal de aire de impulsión: 3727 m3/h (1.04 m3/s). Esta unidad dispone de las siguientes prestaciones: Sección de mezcla de 2 vías lateral con registros interiores clase 1: Aire nuevo (Ts / Hr % / Th): 36.8 °C / 31 % / 23.2 °C 625 m3/h (0.17 m3/s). Aire de retorno (Ts / Hr % / Th): 24.0 °C / 50 % / 17.1 °C 3106 m3/h (0.86 m3/s). Punto de mezcla (Ts / Hr % / Th): 26.1 °C / 46 % / 18.2 °C. Posición tomas: Lateral en lado opuesto y superior. Mando de las compuertas: Motorizable con maneta para mando manual. Cantidad de servomotor necesaria: 2. Prever dispositivo antihielo para protección de las baterías posteriores a una caja de mezcla (punto de mezcla aire nuevo / aire de retorno no homogéneo). Visera lateral (590 mm). G4 sección completa + rígido OD F6/M6. Filtro G4. Eficiencia: G4. Pérdida de carga para el cálculo (1/2 Sucio): 95 Pa. Pérdida de carga (Limpio, 1/2 sucio, sucio): 41/95/150 Pa. Con tomas de presión y manómetro de líquido montado. Filtro rígido OD. Eficiencia: F6/M6. Pérdida de carga para el cálculo (1/2 Sucio): 140 Pa. Pérdida de carga (Limpio, 1/2 sucio, sucio): 81/140/200 Pa. Con tomas de presión y manómetro de líquido montado. Montaje sobre corredera y fijación. Presostato montado sobre la barra técnica (filtro 1). Presostato montado sobre la barra técnica (filtro 2). Sección de ventilador a reacción (1 motor) tipo: RDH E0-0280. Orientación de la descarga: H60 Horizontal en alto. Conexión en la impulsión: Junta tubular M1. Caudal de aire: 3727 m3/h (1.04 m3/s). Velocidad de salida aire de descarga: 7.94 m/s. Presión disponible / conducto: 160 Pa. Presión estática: 798 Pa. Presión total: 864 Pa. Rendimiento estático: 68 %. Rendimiento total: 74 %. Potencia sobre el eje del ventilador: 1210.00 W. Velocidad de rotación de la turbina: 2695 rpm. 1xMotor P=1.5 kW N=3000 Tr/mn (IE2). IP55 - Clase F - PTO - Tensión TRI 230/400 Volts 50 Hz. Intensidad nominal: 3 A. Intensidad de arranque directo: 22.8 A. Intensidad de arranque estrella-triángulo: 7.60 A. Velocidad máx.: 4000 rpm. Potencia eléctrica absorbida: 1512.93 W. Potencia específica sin variador: 984.4001 W/m3.s. Calentamiento del moto-ventilador: 1.2 °C. Con anti-vibratorios. Rejilla de protección de acceso. Sección de expansión: Sección de batería de frío de 4 filas. Diseño de fácil vaciado equipada de tapones de purga y de vaciado con bandeja inox en pendiente y extraíble (sin desmontaje de la batería). Paso: 2.1 mm. Presión de servicio / de prueba: 8 bar / 20 bar. Tubes Cobre / Aletas Aluminio (0.10). Diámetro exterior de los tubos: Conexión Fileteada 1". Cotas (Alto x Ancho) Eje colector de salida / Origen Bloque M1: 985 mm x 2177 mm. Cotas (Alto x Ancho) Eje colector de entrada / Origen Bloque M1: 985 mm x 2287 mm. Diámetro de condensados: F40. Cotas (HxL) Eje evacuación de condensados / Origen Bloque M1: 76 mm x 2260 mm. Márgen Térmico: 2 %. Potencia frigorífica: 17351.31 W. Aire: Caudal nominal: 3727 m3/h (1.04 m3/s). Aire nuevo (Ts / Hr % / Th): 36.8 °C / 31 % / 23.3 °C 625 m3/h (0.17 m3/s). Aire de retorno (Ts / Hr % / Th): 24.0 °C / 50 % / 17.1 °C 3106 m3/h (0.86 m3/s). Punto de mezcla (Ts / Hr % / Th): 26.1 °C / 46.4 % / 18.2 °C. Salida de aire : Ts / Hr% / Th: 13.8 °C / 92 % / 13.0 °C. Deshumectación: 0.72 g/kg air. Velocidad frontal del aire: 2.65 m/s. Fluido refrigerante: Agua. Tª entrada / Tª salida: 7.00 °C / 12.00 °C. Caudal de agua: 2.97 m3/h (0.000826 m3/s). Pérdida de carga en el agua: 41342 Pa. Contenido de agua: 7.8 l. Aislamiento armaflex de la bandeja. Filtro rígido OD F8. Eficiencia: F8. Pérdida de carga para el cálculo (1/2 Sucio): 202 Pa. Pérdida de carga (Limpio, 1/2 sucio, sucio): 105/202/300 Pa. Con tomas de presión y manómetro de líquido montado. Montaje sobre corredera y fijación. Presostato montado sobre la barra técnica (filtro 1). Incluye tejadillo para montaje exterior (estándar en pendiente salvo un caso particular) y lamas para lluvia en aspiración (295 mm). Para el ensamblaje de las 2 secciones rellenas en los lados de conexión, prever una conexión exterior (espacio necesario), o los interiores vacíos permitiendo la conexión interior. Dimensiones: Altura: 1055 mm. Anchura : 995 mm. Longitud : 3235 mm. Peso : 457 Kg. Incluso pequeño material, y ayudas necesarias para su adecuado funcionamiento y montaje. Marca CIATESA, serie HYDRONIC AIR ACCESS CONFORT, modelo AIR ACCESS 50, selección: 11-208-00194-P-SOP o idénticas características técnicas Medida la unidad totalmente instalada y funcionando.

| Código | Ud | Descripción | Rendimiento | Precio | Importe |
|---|---|---|---|---|---|
| O01B170 | h. | Oficial 1ª Fontanero/Calefactor | 7 | 14.12 | 98.84 |
| O01A030 | h. | Oficial primera | 1 | 12.32 | 12.32 |
| O01A070 | h. | Peón ordinario | 1 | 11.88 | 11.88 |
| WW00300 | u | MATERIAL COMPLEMENTARIO O PZAS. ESPECIALES | 40 | 0.35 | 14.00 |
| WW00400 | u | PEQUEÑO MATERIAL | 20 | 0.19 | 3.80 |
| MG00100 | h | GRUA MÓVIL AUTOPROPULSADA | 1 | 34.84 | 34.84 |
| CIA_AAC-50-1 | u | UNIDAD DE TRATAMIENTO DE AIRE P.FRÍO 17.4 KW (material; 16/12/2011) | 1 | 2427.04 | 2427.04 |
|  |  | Total |  |  | 2602.72 |

| Medición | Uds. | Parcial |
|---|---|---|
| TIPO 1. INSTITUTOS NORTE | 15 | 15.00 |
| Total |  | 15 |

**CIA-AAC-75-2** u UNIDAD DE TRATAMIENTO DE AIRE P.FRÍO 21.5 KW (04/04/2006)
6 u × 2904.36 (3020.53 con costes indirectos) = 18123.18
Unidad de tratamiento de aire diseñada para su aplicación en el sector terciario. Paneles deslizantes para accesibilidad total. Barra técnica superior con conexiones hidráulicas y eléctricas. Diseño autoportante y liso. Carrocería conforme a la norma EN 1886 : L2-D2-T2-TB2-F9. Certificación de la unidad EUROVENT : AHU 06-07-322. Interior galvanizado sin pintar. Carrocería exterior pintada en 2 tonos : RAL 7024 y RAL 9006. Panel sándwich espesor 50 mm con aislamiento de lana de roca 40 kg/m3 (clase: M0). Condiciones de cálculo: Altitud de referencia: 182 m. Temperatura de referencia: 20 °C. Rango de velocidad: V2(1.73 m/s). Lado Accesos y Conexiones: Derecha. Filtros: Semi-sucios. Caudal de aire de impulsión : 5220 m3/h (1.45 m3/s). Esta unidad dispone de las siguientes prestaciones: Sección de mezcla de 2 vías lateral con registros interiores clase 1. Aire nuevo (Ts / Hr % / Th): 36.8 °C / 31 % / 23.2 °C 625 m3/h (0.17 m3/s). Aire de retorno (Ts / Hr % / Th): 24.0 °C / 50 % / 17.1 °C 4594 m3/h (1.28 m3/s). Punto de mezcla (Ts / Hr % / Th): 25.5 °C / 47 % / 17.9 °C. Posición tomas: Lateral en lado opuesto y superior. Mando de las compuertas: Motorizable con maneta para mando manual. Cantidad de servomotor necesaria: 2. Prever dispositivo antihielo para protección de las baterías posteriores a una caja de mezcla (punto de mezcla aire nuevo / aire de retorno no homogéneo). Visera lateral (590 mm). G4 sección completa + rígido OD F6/M6. Filtro G4. Eficiencia: G4. Pérdida de carga para el cálculo (1/2 Sucio): 95 Pa. Pérdida de carga (Limpio, 1/2 sucio, sucio): 41/95/150 Pa. Con tomas de presión y manómetro de líquido montado. Filtro rígido OD. Eficiencia : F6/M6. Pérdida de carga para el cálculo (1/2 Sucio): 136 Pa. Pérdida de carga (Limpio, 1/2 sucio, sucio): 72/136/200 Pa. Con tomas de presión y manómetro de líquido montado. Montaje sobre corredera y fijación . Presostato montado sobre la barra técnica (filtro 1). Presostato montado sobre la barra técnica (filtro 2). Sección de ventilador a reacción (1 motor). Tipo: RDH E0-0315. Orientación de la descarga: H60 Horizontal en alto. Conexión en la impulsión: Junta tubular M1. Caudal de aire: 5220 m3/h (1.45 m3/s). Velocidad de salida aire de descarga: 8.88 m/s. Presión disponible / conducto: 120 Pa. Presión estática: 723 Pa. Presión total: 806 Pa. Rendimiento estático: 67 %. Rendimiento total: 75 %. Potencia sobre el eje del ventilador: 1570.00 W. Velocidad de rotación de la turbina: 2421 rpm. 1xmotor P=2.2 kW N=3000 Tr/mn (IE2. IP55 - Clase F - PTO - Tensión TRI 230/400 Volts 50 Hz. Intensidad nominal: 4.4 A. Intensidad de arranque directo: 30.36 A. Intensidad de arranque estrella-triángulo: 10.12 A. Velocidad máx.: 3500 rpm. Potencia eléctrica absorbida: 1938.87 W. Potencia específica sin variador: 874.2897 W/m3.s. Calentamiento del moto-ventilador: 1.1 °C. Con anti-vibratorios. Rejilla de protección de acceso. Sección de expansión. Sección de batería de frío de 4 filas diseño de fácil vaciado equipada de tapones de purga y de vaciado con bandeja inox en pendiente y extraíble (sin desmontaje de la batería). Paso: 2.1 mm. Presión de servicio / de prueba: 8 bar / 20 bar. Tubes Cobre / Aletas Aluminio (0.10). Diámetro exterior de los tubos: Conexión Fileteada 1"1/2. Cotas (Alto x Ancho) Eje colector de salida / Origen Bloque M2: 985 mm x 107 mm. Cotas (Alto x Ancho) Eje colector de entrada / Origen Bloque M2: 985 mm x 217 mm. Diámetro de condensados: F40. Cotas (HxL) Eje evacuación de condensados / Origen Bloque M2: 76 mm x 190 mm. Márgen Térmico: 9 %. Potencia frigorífica: 21454.80 W. Aire: Caudal nominal: 5220 m3/h (1.45 m3/s). Aire nuevo (Ts / Hr % / Th): 36.8 °C / 31 % / 23.3 °C 625 m3/h (0.17 m3/s). Aire de retorno (Ts / Hr % / Th): 24.0 °C / 50 % / 17.1 °C 4594 m3/h (1.28 m3/s). Punto de mezcla (Ts / Hr % / Th): 25.5 °C / 47.4 % / 17.9 °C. Salida de aire : Ts / Hr% / Th: 14.1 °C / 92 % / 13.3 °C. Deshumectación: 0.43 g/kg air. Velocidad frontal del aire: 2.48 m/s. Fluido refrigerante: Agua. Tª entrada / Tª salida: 7.00 °C / 12.00 °C. Caudal de agua: 3.68 m3/h (0.001021 m3/s). Pérdida de carga en el agua: 12468 Pa. Contenido de agua: 11.7 l. Aislamiento armaflex de la bandeja. .Filtro rígido OD F8. Eficiencia: F8. Pérdida de carga para el cálculo (1/2 Sucio): 200 Pa. Pérdida de carga (Limpio, 1/2 sucio, sucio): 99/200/300 Pa. Con tomas de presión y manómetro de líquido montado. Montaje sobre corredera y fijación . Presostato montado sobre la barra técnica (filtro 1). Incluido tejadillo para montaje exterior (estándar en pendiente salvo un caso particular) ylamas para lluvia en aspiración (295 mm). Para el ensamblaje de las 2 secciones rellenas en los lados de conexión, prever una conexión exterior (espacio necesario), o los interiores vacíos permitiendo la conexión interior. Dimensiones: Altura: 1055 mm. Anchura:1315mm. Longitud: 3475 mm. Peso : 588 Kg. Incluso pequeño material, y ayudas necesarias para su adecuado funcionamiento y montaje. Marca CIATESA, serie HYDRONIC AIR ACCESS CONFORT, modelo AIR ACCESS 75, Selección: 11-208-00194-P-SOP o idénticas características técnicas Medida la unidad totalmente instalada y funcionando.

| Código | Ud | Descripción | Rendimiento | Precio | Importe |
|---|---|---|---|---|---|
| O01B170 | h. | Oficial 1ª Fontanero/Calefactor | 7 | 14.12 | 98.84 |
| O01A030 | h. | Oficial primera | 1 | 12.32 | 12.32 |
| O01A070 | h. | Peón ordinario | 1 | 11.88 | 11.88 |
| WW00300 | u | MATERIAL COMPLEMENTARIO O PZAS. ESPECIALES | 40 | 0.35 | 14.00 |
| WW00400 | u | PEQUEÑO MATERIAL | 20 | 0.19 | 3.80 |
| MG00100 | h | GRUA MÓVIL AUTOPROPULSADA | 1 | 34.84 | 34.84 |
| CIA_AAC-75-2 | u | UNIDAD DE TRATAMIENTO DE AIRE P.FRÍO 21.5 KW (material; 16/12/2011) | 1 | 2728.68 | 2728.68 |
|  |  | Total |  |  | 2904.36 |

| Medición | Uds. | Parcial |
|---|---|---|
| TIPO 2. INSTITUTOS SUR | 6 | 6.00 |
| Total |  | 6 |

**CIA-AAC-75-3** u UNIDAD DE TRATAMIENTO DE AIRE P.FRÍO 23.9 KW (04/04/2006)
4 u × 2894.5 (3010.28 con costes indirectos) = 12041.12
Unidad de tratamiento de aire diseñada para su aplicación en el sector terciario. Diseño autoportante y liso Paneles deslizantes para accesibilidad total. Barra técnica superior con conexiones hidráulicas y eléctricas. Carrocería conforme a la norma EN 1886: L2-D2-T2-TB2-F9. Certificación de la unidad EUROVENT : AHU 06-07-322. Interior galvanizado sin pintar. Carrocería exterior pintada en 2 tonos : RAL 7024 y RAL 9006. Panel sándwich espesor 50 mm con aislamiento de lana de roca 40 kg/m3 (clase: M0). Condiciones de cálculo: Altitud de referencia:182 m. Temperatura de referencia:20 °C. Rango de velocidad:V2(1.93 m/s). Lado Accesos y Conexiones:Derecha. Filtros:Semi-sucios. Caudal de aire de impulsión: 5832 m3/h (1.62 m3/s). Esta unidad dispone de las siguientes prestaciones: Sección de mezcla de 2 vías lateral con registros interiores clase 1: Aire nuevo (Ts / Hr % / Th): 36.8 °C / 31 % / 23.2 °C 625 m3/h (0.17 m3/s). Aire de retorno (Ts / Hr % / Th): 24.0 °C / 50 % / 17.1 °C 5204 m3/h (1.45 m3/s). Punto de mezcla (Ts / Hr % / Th): 25.3 °C / 48 % / 17.8 °C. Posición tomas: Lateral en lado opuesto y superior. Mando de las compuertas: Motorizable con maneta para mando manual. Cantidad de servomotor necesaria: 2. Prever dispositivo antihielo para protección de las baterías posteriores a una caja de mezcla (punto de mezcla aire nuevo / aire de retorno no homogéneo). G4 sección completa + rígido OD F6/M6. Filtro G4. Eficiencia: G4. Pérdida de carga para el cálculo (1/2 Sucio): 99 Pa. Pérdida de carga (Limpio, 1/2 sucio, sucio): 48/99/150 Pa. Con tomas de presión y manómetro de líquido montado. Filtro rígido OD. Eficiencia: F6/M6. Pérdida de carga para el cálculo (1/2 Sucio): 144 Pa. Pérdida de carga (Limpio, 1/2 sucio, sucio): 87/144/200 Pa. Con tomas de presión y manómetro de líquido montado. Montaje sobre corredera y fijación. Presostato montado sobre la barra técnica (filtro 1). Presostato montado sobre la barra técnica (filtro 2). Sección de ventilador a reacción (1 motor) Tipo: RDH E0-0355. Orientación de la descarga: H60 Horizontal en alto. Conexión en la impulsión: Junta tubular M1. Caudal de aire: 5832 m3/h (1.62 m3/s). Velocidad de salida aire de descarga: 7.89 m/s. Presión disponible / conducto: 100 Pa. Presión estática: 747 Pa. Presión total: 812 Pa. Rendimiento estático: 69 %. Rendimiento total: 75 % . Potencia sobre el eje del ventilador: 1740.00 W. Velocidad de rotación de la turbina: 2063 rpm. 1xmotor P=2.2 kW N=1500 Tr/mn (IE2. IP55 - Clase F - PTO - Tensión TRI 230/400 Volts 50 Hz. Intensidad nominal: 4.70 A. Intensidad de arranque directo: 34.31 A. Intensidad de arranque estrella-triángulo: 11.44 A. Velocidad máx.: 3300 rpm. Potencia eléctrica absorbida: 2119.67 W. Potencia específica sin variador: 891.0911 W/m3.s. Calentamiento del moto-ventilador: 1.1 °C. Con anti-vibratorios. Rejilla de protección de acceso. Sección de expansión. Sección de batería de frío de 4 filas de diseño de fácil vaciado equipada de tapones de purga y de vaciado con bandeja inox en pendiente y extraíble (sin desmontaje de la batería). Paso: 2.1 mm. Presión de servicio / de prueba: 8 bar / 20 bar. Tubes Cobre / Aletas Aluminio (0.10). Diámetro exterior de los tubos: Conexión Fileteada 1"1/2. Cotas (Alto x Ancho) Eje colector de salida / Origen Bloque M2: 985 mm x 107 mm. Cotas (Alto x Ancho) Eje colector de entrada / Origen Bloque M2: 985 mm x 217 mm. Diámetro de condensados: F40. Cotas (HxL) Eje evacuación de condensados / Origen Bloque M2: 76 mm x 190 mm. Márgen Térmico: 6 %. Potencia frigorífica: 23985.32 W. Aire: Caudal nominal: 5832 m3/h (1.62 m3/s). Aire nuevo (Ts / Hr % / Th): 36.8 °C / 31 % / 23.3 °C 625 m3/h (0.17 m3/s). Aire de retorno (Ts / Hr % / Th): 24.0 °C / 50 % / 17.1 °C 5204 m3/h (1.45 m3/s). Punto de mezcla (Ts / Hr % / Th): 25.3 °C / 47.7 % / 17.8 °C. Salida de aire : Ts / Hr% / Th: 14.1 °C / 91 % / 13.2 °C. Deshumectación: 0.48 g/kg air. Velocidad frontal del aire: 2.77 m/s. Fluido refrigerante: Agua. Tª entrada / Tª salida: 7.00 °C / 12.00 °C. Caudal de agua: 4.11 m3/h (0.001141 m3/s). Pérdida de carga en el agua: 15291 Pa. Contenido de agua: 11.7 l. Aislamiento armaflex de la bandeja. Filtro rígido OD F8. Eficiencia: F8. Pérdida de carga para el cálculo (1/2 Sucio): 209 Pa. Pérdida de carga (Limpio, 1/2 sucio, sucio): 117/209/300 Pa. Con tomas de presión y manómetro de líquido montado. Montaje sobre corredera y fijación. Presostato montado sobre la barra técnica (filtro 1). Incluido tejadillo para montaje exterior (Estándar en pendiente salvo un caso particular) y lamas para lluvia en aspiración (295 mm). Para el ensamblaje de las 2 secciones rellenas en los lados de conexión, prever una conexión exterior (espacio necesario), o los interiores vacíos permitiendo la conexión interior. Esquema de la unidad Air Access 75 (según la cota). Dimensiones: Altura: 1055 mm. Anchura: 1315 mm. Longitud: 3595 mm. Peso : 597 Kg. Incluso pequeño material, y ayudas necesarias para su adecuado funcionamiento y montaje. Marca CIATESA, serie HYDRONIC AIR ACCESS CONFORT, modelo AIR ACCESS 75, Selección: 11-208-00194-P-SOP o idénticas características técnicas Medida la unidad totalmente instalada y funcionando.

| Código | Ud | Descripción | Rendimiento | Precio | Importe |
|---|---|---|---|---|---|
| O01B170 | h. | Oficial 1ª Fontanero/Calefactor | 7 | 14.12 | 98.84 |
| O01A030 | h. | Oficial primera | 1 | 12.32 | 12.32 |
| O01A070 | h. | Peón ordinario | 1 | 11.88 | 11.88 |
| WW00300 | u | MATERIAL COMPLEMENTARIO O PZAS. ESPECIALES | 40 | 0.35 | 14.00 |
| WW00400 | u | PEQUEÑO MATERIAL | 20 | 0.19 | 3.80 |
| MG00100 | h | GRUA MÓVIL AUTOPROPULSADA | 1 | 34.84 | 34.84 |
| CIA_AAC-75-3 | u | UNIDAD DE TRATAMIENTO DE AIRE P.FRÍO 23.9 KW (material; 16/12/2011) | 1 | 2718.82 | 2718.82 |
|  |  | Total |  |  | 2894.5 |

| Medición | Uds. | Parcial |
|---|---|---|
| TIPO 3. INSTITUTOS SUR ESQUINA | 4 | 4.00 |
| Total |  | 4 |

**CIA-AAC-50-4** u UNIDAD DE TRATAMIENTO DE AIRE P.FRÍO 20.0 KW (04/04/2006)
2 u × 2591.35 (2695 con costes indirectos) = 5390.00
Unidad de tratamiento de aire con paneles deslizantes para accesibilidad total. Barra técnica superior con conexiones hidráulicas y eléctricas. Diseño autoportante y liso. Carrocería conforme a la norma EN 1886: L2-D2-T2-TB2-F9. Certificación de la unidad EUROVENT: AHU 06-07-322. Interior galvanizado sin pintar. Carrocería exterior pintada en 2 tonos: RAL 7024 y RAL 9006. Panel sándwich espesor 50 mm con aislamiento de lana de roca 40 kg/m3 (clase: M0). Condiciones de cálculo: Altitud de referencia: 182 m. Temperatura de referencia: 20 °C. Rango de velocidad: V2(1.77 m/s). Lado Accesos y Conexiones: Derecha. Filtros: Semi-sucios. Caudal de aire de impulsión: 3823 m3/h (1.06 m3/s). Esta unidad dispone de las siguientes prestaciones: Sección de mezcla de 2 vías lateral con registros interiores clase 1: Aire nuevo (Ts / Hr % / Th): 36.8 °C / 31 % / 23.2 °C 900 m3/h (0.25 m3/s). Aire de retorno (Ts / Hr % / Th): 24.0 °C / 50 % / 17.1 °C 2923 m3/h (0.81 m3/s). Punto de mezcla (Ts / Hr % / Th): 26.9 °C / 45 % / 18.7 °C. Posición tomas: Lateral en lado opuesto y superior. Mando de las compuertas: Motorizable con maneta para mando manual. Cantidad de servomotor necesaria: 2. Prever dispositivo antihielo para protección de las baterías posteriores a una caja de mezcla (punto de mezcla aire nuevo / aire de retorno no homogéneo). Visera lateral (590 mm). G4 sección completa + rígido OD F6/M6. Filtro G4. Eficiencia: G4. Pérdida de carga para el cálculo (1/2 Sucio): 96 Pa. Pérdida de carga (Limpio, 1/2 sucio, sucio): 43/96/150 Pa. Con tomas de presión y manómetro de líquido montado. Filtro rígido OD. Eficiencia: F6/M6. Pérdida de carga para el cálculo (1/2 Sucio): 142 Pa. Pérdida de carga (Limpio, 1/2 sucio, sucio): 85/142/200 Pa. Con tomas de presión y manómetro de líquido montado. Montaje sobre corredera y fijación. Presostato montado sobre la barra técnica (filtro 1). Presostato montado sobre la barra técnica (filtro 2). Sección de ventilador a reacción (1 motor) tipo: RDH E0-0280. Orientación de la descarga: H60 Horizontal en alto. Conexión en la impulsión: Junta tubular M1. Caudal de aire: 3823 m3/h (1.06 m3/s). Velocidad de salida aire de descarga: 8.15 m/s. Presión disponible / conducto: 130 Pa. Presión estática: 832 Pa. Presión total: 901 Pa. Rendimiento estático: 68 %. Rendimiento total: 74 %. Potencia sobre el eje del ventilador: 1290.00 W. Velocidad de rotación de la turbina: 2756 rpm. 1xMotor P=1.5 kW N=3000 Tr/mn (IE2). IP55 - Clase F - PTO - Tensión TRI 230/400 Volts 50 Hz. Intensidad nominal: 3 A. Intensidad de arranque directo: 22.8 A. Intensidad de arranque estrella-triángulo: 7.60 A. Velocidad máx.: 4000 rpm. Potencia eléctrica absorbida: 1618.36 W Potencia específica sin variador: 1057.131 W/m3.s. Calentamiento del moto-ventilador: 1.3 °C. Con anti-vibratorios. Rejilla de protección de acceso. Sección de expansión. Sección de batería de frío de 6 filas. Diseño de fácil vaciado equipada de tapones de purga y de vaciado con bandeja inox en pendiente y extraíble (sin desmontaje de la batería). Paso: 2.1 mm. Presión de servicio / de prueba: 8 bar / 20 bar. Tubes Cobre / Aletas Aluminio (0.10). Diámetro exterior de los tubos: Conexión Fileteada 1"1/2. Cotas (Alto x Ancho) Eje colector de salida / Origen Bloque M1: 985 mm x 2125 mm. Cotas (Alto x Ancho) Eje colector de entrada / Origen Bloque M1: 985 mm x 2297 mm. Diámetro de condensados: F40. Cotas (HxL) Eje evacuación de condensados / Origen Bloque M1: 76 mm x 2240 mm. Márgen Térmico: 14 %. Potencia frigorífica: 20061.22 W. Aire: Caudal nominal: 3823 m3/h (1.06 m3/s). Aire nuevo (Ts / Hr % / Th): 36.8 °C / 31 % / 23.3 °C 900 m3/h (0.25 m3/s). Aire de retorno (Ts / Hr % / Th): 24.0 °C / 50 % / 17.1 °C 2923 m3/h (0.81 m3/s). Punto de mezcla (Ts / Hr % / Th): 26.9 °C / 45.0 % / 18.7 °C. Salida de aire : Ts / Hr% / Th: 13.1 °C / 97 % / 12.8 °C. Deshumectación: 0.84 g/kg air. Velocidad frontal del aire: 2.72 m/s. Fluido refrigerante: Agua. Tª entrada / Tª salida: 7.00 °C / 12.00 °C. Caudal de agua: 3.44 m3/h (0.000955 m3/s). Pérdida de carga en el agua: 11772 Pa. Contenido de agua: 12.2 l. Aislamiento armaflex de la bandeja. Filtro rígido OD F8. Eficiencia: F8. Pérdida de carga para el cálculo (1/2 Sucio): 204 Pa. Pérdida de carga (Limpio, 1/2 sucio, sucio): 109/204/300 Pa. Con tomas de presión y manómetro de líquido montado. Montaje sobre corredera y fijación. Presostato montado sobre la barra técnica (filtro 1). Incluido tejadillo para montaje exterior (estándar en pendiente salvo un caso particular)y lamas para lluvia en aspiración (295 mm). Para el ensamblaje de las 2 secciones rellenas en los lados de conexión, prever una conexión exterior (espacio necesario), o los interiores vacíos permitiendo la conexión interior. Dimensiones: Altura: 1055 mm. Anchura: 995 mm. Longitud: 3235 mm. Peso : 470 Kg. Incluso pequeño material, y ayudas necesarias para su adecuado funcionamiento y montaje. Marca CIATESA, serie HYDRONIC AIR ACCESS CONFORT, modelo AIR ACCESS 50, Selección: 11-208-00194-P-SOP o idénticas características técnicas Medida la unidad totalmente instalada y funcionando.

| Código | Ud | Descripción | Rendimiento | Precio | Importe |
|---|---|---|---|---|---|
| O01B170 | h. | Oficial 1ª Fontanero/Calefactor | 7 | 14.12 | 98.84 |
| O01A030 | h. | Oficial primera | 1 | 12.32 | 12.32 |
| O01A070 | h. | Peón ordinario | 1 | 11.88 | 11.88 |
| WW00300 | u | MATERIAL COMPLEMENTARIO O PZAS. ESPECIALES | 40 | 0.35 | 14.00 |
| WW00400 | u | PEQUEÑO MATERIAL | 20 | 0.19 | 3.80 |
| MG00100 | h | GRUA MÓVIL AUTOPROPULSADA | 1 | 34.84 | 34.84 |
| CIA_AAC-50-4 | u | UNIDAD DE TRATAMIENTO DE AIRE P.FRÍO 20.0 KW (material; 16/12/2011) | 1 | 2415.67 | 2415.67 |
|  |  | Total |  |  | 2591.35 |

| Medición | Uds. | Parcial |
|---|---|---|
| TIPO 4. LAVORATORIOS | 2 | 2.00 |
| Total |  | 2 |

##### I04AD FANCOILS (11/12/2007)
Importe: 31919.48

**CIA-MAJ2T202C** u FANCOIL CARROZADO HORIZONTAL P. FRIO: 1540 W. 2T (11/12/2007)
6 u × 312.52 (325.02 con costes indirectos) = 1950.12
Fancoil de acondicionamiento de aire no autónoma. Carrozado horizontal, montaje 41D, y sistema de la batería de 2 tubos. Tensión: 230 V - II ph - 50 Hz. Bomba de condensados y dispositivo de seguridad incluidos. Este fancoil tiene las prestaciones siguientes: Batería agua: 1circuito agua caliente o fría (sistema 2 tubos). Chapa galvanizada. Tubos de cobre. Lamas continuas de aluminio. Conectores giratorios planos 1/2 o 3/4 con purgadores de aire y de vaciado incorporados. Presión nominal 16 Bar (a 20°C). Presión de prueba 24 Bar. Tª agua máx.: 90°C. Tomas de batería de agua a la izquierda o a la derecha del equipo, mirando hacia el lado de impulsión (a precisar). Batería de intercambio conforme a la (DEP) Directiva Europea Equipos a Presión, 97/23/CE. Bandeja de recuperación de condensados: Bandeja: monobloque en ABS/PC V0. Aislamiento reforzado por panel PSE de serie para utilización en cualquier clima. Bandeja auxiliar en ABS V0 (suministrada en kit). Evacuación Ø 16 mm. Grupo moto-ventilador: Motor asíncrono. 5 velocidades cableadas de origen (instalado y disponible en bornero) para un ajuste personalizado. * Tipo cerrado para funcionamiento seguro, tropicalizado, con árbol protegido. Condensador permanente. Protección térmica automática interna con apertura en serie en el bobinado. Suspensiones elásticas. Alimentación 230V/1Ph/50 Hz. Bajo consumo, rendimiento y coseno phi elevados. Régimen en batería de frío: Fluido Agua. Temperatura Entrada Fluido 7 °C. Temperatura Salida Fluido 12 °C. Temperatura Entrada Aire Reciclado 24 °C. Humedad Entrada Aire Reciclado 50 %(HR). Régimen en batería de calor: Fluido Agua. Temperatura Entrada Fluido 45 °C. Temperatura Entrada Aire Reciclado 22 °C. Humedad Entrada Aire Reciclado 50 %(HR). Las características de selección del equipo son las siguientes: R (indicación Motor): V3. Pabs (Potencias absorbidas): 35 W . Qa (Caudal de aire): 365 m³/h. Batería frío: Pt (Potencia frigorífica total útil): 1540 w. Ps (Potencia sensible útil): 1360 w. Ts (Temperatura de salida de aire): 12.6 ºC. Qe (Caudal de agua): 0.264 m³/h. dP (Resistencia al paso del agua): 5.95 kPa. Batería de calor: P (Potencia calorífica útil): 1900 w. Ts (Temperatura de salida de aire): 38.7 ºC. Qe (Caudal de agua) : 0.267. m³/h. dP (Resistencia al paso del agua): 5.36 kPa. Lp (Presión acústica global ISO o NR): 29. Incluso pequeño material, y ayudas necesarias para su adecuado funcionamiento y montaje. Marca CIATESA, serie MAJOR LINE 2T modelo 202C o idénticas características técnicas. Medida la unidad totalmente instalada y funcionando.

| Código | Ud | Descripción | Rendimiento | Precio | Importe |
|---|---|---|---|---|---|
| O01B170 | h. | Oficial 1ª Fontanero/Calefactor | 2 | 14.12 | 28.24 |
| O01A030 | h. | Oficial primera | 0.5 | 12.32 | 6.16 |
| O01A070 | h. | Peón ordinario | 0.5 | 11.88 | 5.94 |
| WW00300 | u | MATERIAL COMPLEMENTARIO O PZAS. ESPECIALES | 20 | 0.35 | 7.00 |
| WW00400 | u | PEQUEÑO MATERIAL | 10 | 0.19 | 1.90 |
| CIA_MAJ2T202C | u | FANCOIL CARROZADO HORIZONTAL P. FRIO: 1540 W. 2T (material; 16/12/2011) | 1 | 185.59 | 185.59 |
| CIA_FAN-BC-DS | u | BOMBA DE CONDENSADOS + DISPOSITIVO DE SEGURIDAD (material; 16/12/2011) | 1 | 77.69 | 77.69 |
|  |  | Total |  |  | 312.52 |

| Medición | Uds. | Parcial |
|---|---|---|
| TIPO 1 | 6 | 6.00 |
| Total |  | 6 |

**CIA-MAJ2T302B** u FANCOIL CARROZADO HORIZONTAL P. FRIO: 2250 W. 2T (11/12/2007)
8 u × 334.1 (347.46 con costes indirectos) = 2779.68
Fancoil de acondicionamiento de aire no autónoma. Carrozado horizontal, montaje 41D, y sistema de la batería de 2 tubos. Tensión: 230 V - II ph - 50 Hz. Bomba de condensados y dispositivo de seguridad incluidos. Este fancoil tiene las prestaciones siguientes: Batería agua: 1circuito agua caliente o fría (sistema 2 tubos). Chapa galvanizada. Tubos de cobre. Lamas continuas de aluminio. Conectores giratorios planos 1/2 o 3/4 con purgadores de aire y de vaciado incorporados. Presión nominal 16 Bar (a 20°C). Presión de prueba 24 Bar. Tª agua máx.: 90°C. Tomas de batería de agua a la izquierda o a la derecha del equipo, mirando hacia el lado de impulsión (a precisar). Batería de intercambio conforme a la (DEP) Directiva Europea Equipos a Presión, 97/23/CE. Bandeja de recuperación de condensados: Bandeja: monobloque en ABS/PC V0. Aislamiento reforzado por panel PSE de serie para utilización en cualquier clima. Bandeja auxiliar en ABS V0 (suministrada en kit). Evacuación Ø 16 mm. Grupo moto-ventilador: Motor asíncrono. 5 velocidades cableadas de origen (instalado y disponible en bornero) para un ajuste personalizado. * Tipo cerrado para funcionamiento seguro, tropicalizado, con árbol protegido. Condensador permanente. Protección térmica automática interna con apertura en serie en el bobinado. Suspensiones elásticas. Alimentación 230V/1Ph/50 Hz. Bajo consumo, rendimiento y coseno phi elevados. Régimen en batería de frío: Fluido Agua. Temperatura Entrada Fluido 7 °C. Temperatura Salida Fluido 12 °C. Temperatura Entrada Aire Reciclado 24 °C. Humedad Entrada Aire Reciclado 50 %(HR). Régimen en batería de calor: Fluido Agua. Temperatura Entrada Fluido 45 °C. Temperatura Entrada Aire Reciclado 22 °C. Humedad Entrada Aire Reciclado 50 %(HR). Las características de selección del equipo son las siguientes: R (indicación Motor): V3. Pabs (Potencias absorbidas): 51 W. Qa (Caudal de aire): 565 m³/h. Batería frío: Pt (Potencia frigorífica total útil): 2250 w. Ps (Potencia sensible útil): 1930 w. Ts (Temperatura de salida de aire):13.8 ºC. Qe (Caudal de agua): 0.386 m³/h. dP (Resistencia al paso del agua): 11.4 kPa. Batería de calor: P (Potencia calorífica útil): 2670 w. Ts (Temperatura de salida de aire): 36.7 ºC. Qe (Caudal de agua) : 0.390 m³/h. dP (Resistencia al paso del agua): 10 kPa. Lp (Presión acústica global ISO o NR): 30. Incluso pequeño material, y ayudas necesarias para su adecuado funcionamiento y montaje. Marca CIATESA, serie MAJOR LINE 2T modelo 302B o idénticas características técnicas. Medida la unidad totalmente instalada y funcionando.

| Código | Ud | Descripción | Rendimiento | Precio | Importe |
|---|---|---|---|---|---|
| O01B170 | h. | Oficial 1ª Fontanero/Calefactor | 2 | 14.12 | 28.24 |
| O01A030 | h. | Oficial primera | 0.5 | 12.32 | 6.16 |
| O01A070 | h. | Peón ordinario | 0.5 | 11.88 | 5.94 |
| WW00300 | u | MATERIAL COMPLEMENTARIO O PZAS. ESPECIALES | 20 | 0.35 | 7.00 |
| WW00400 | u | PEQUEÑO MATERIAL | 10 | 0.19 | 1.90 |
| CIA_MAJ2T302B | u | FANCOIL CARROZADO HORIZONTAL P. FRIO: 2250 W. 2T (material; 16/12/2011) | 1 | 207.17 | 207.17 |
| CIA_FAN-BC-DS | u | BOMBA DE CONDENSADOS + DISPOSITIVO DE SEGURIDAD | 1 | 77.69 | 77.69 |
|  |  | Total |  |  | 334.1 |

| Medición | Uds. | Parcial |
|---|---|---|
| TIPO 2 | 8 | 8.00 |
| Total |  | 8 |

**CIA-MAJ2T302A** u FANCOIL CARROZADO HORIZONTAL P. FRIO: 1820 W. 2T (11/12/2007)
4 u × 332.66 (345.97 con costes indirectos) = 1383.88
Fancoil de acondicionamiento de aire no autónoma. Carrozado horizontal, montaje 41D, y sistema de la batería de 2 tubos. Tensión: 230 V - II ph - 50 Hz. Bomba de condensados y dispositivo de seguridad incluidos. Este fancoil tiene las prestaciones siguientes: Batería agua: 1circuito agua caliente o fría (sistema 2 tubos). Chapa galvanizada. Tubos de cobre. Lamas continuas de aluminio. Conectores giratorios planos 1/2 o 3/4 con purgadores de aire y de vaciado incorporados. Presión nominal 16 Bar (a 20°C). Presión de prueba 24 Bar. Tª agua máx.: 90°C. Tomas de batería de agua a la izquierda o a la derecha del equipo, mirando hacia el lado de impulsión (a precisar). Batería de intercambio conforme a la (DEP) Directiva Europea Equipos a Presión, 97/23/CE. Bandeja de recuperación de condensados: Bandeja: monobloque en ABS/PC V0. Aislamiento reforzado por panel PSE de serie para utilización en cualquier clima. Bandeja auxiliar en ABS V0 (suministrada en kit). Evacuación Ø 16 mm. Grupo moto-ventilador: Motor asíncrono. 5 velocidades cableadas de origen (instalado y disponible en bornero) para un ajuste personalizado. * Tipo cerrado para funcionamiento seguro, tropicalizado, con árbol protegido. Condensador permanente. Protección térmica automática interna con apertura en serie en el bobinado. Suspensiones elásticas. Alimentación 230V/1Ph/50 Hz. Bajo consumo, rendimiento y coseno phi elevados. Régimen en batería de frío: Fluido Agua. Temperatura Entrada Fluido 7 °C. Temperatura Salida Fluido 12 °C. Temperatura Entrada Aire Reciclado 24 °C. Humedad Entrada Aire Reciclado 50 %(HR). Régimen en batería de calor: Fluido Agua. Temperatura Entrada Fluido 45 °C. Temperatura Entrada Aire Reciclado 22 °C. Humedad Entrada Aire Reciclado 50 %(HR). Las características de selección del equipo son las siguientes: R (indicación Motor): V3. Pabs (Potencias absorbidas): 51 W. Qa (Caudal de aire): 565 m³/h. Batería frío: Pt (Potencia frigorífica total útil): 1820 w. Ps (Potencia sensible útil): 1730 w. Ts (Temperatura de salida de aire): 14.8 ºC. Qe (Caudal de agua): 0.312 m³/h. dP (Resistencia al paso del agua): 6.53 kPa. Batería de calor: P (Potencia calorífica útil): 2400 w. Ts (Temperatura de salida de aire): 35.3 ºC. Qe (Caudal de agua) : 0.316 m³/h. dP (Resistencia al paso del agua): 5.85 kPa. Lp (Presión acústica global ISO o NR): 30. Incluso pequeño material, y ayudas necesarias para su adecuado funcionamiento y montaje. Marca CIATESA, serie MAJOR LINE 2T modelo 302A o idénticas características técnicas. Medida la unidad totalmente instalada y funcionando.

| Código | Ud | Descripción | Rendimiento | Precio | Importe |
|---|---|---|---|---|---|
| O01B170 | h. | Oficial 1ª Fontanero/Calefactor | 2 | 14.12 | 28.24 |
| O01A030 | h. | Oficial primera | 0.5 | 12.32 | 6.16 |
| O01A070 | h. | Peón ordinario | 0.5 | 11.88 | 5.94 |
| WW00300 | u | MATERIAL COMPLEMENTARIO O PZAS. ESPECIALES | 20 | 0.35 | 7.00 |
| WW00400 | u | PEQUEÑO MATERIAL | 10 | 0.19 | 1.90 |
| CIA_MAJ2T302A | u | FANCOIL CARROZADO HORIZONTAL P. FRIO: 1820 W. 2T (material; 16/12/2011) | 1 | 205.73 | 205.73 |
| CIA_FAN-BC-DS | u | BOMBA DE CONDENSADOS + DISPOSITIVO DE SEGURIDAD | 1 | 77.69 | 77.69 |
|  |  | Total |  |  | 332.66 |

| Medición | Uds. | Parcial |
|---|---|---|
| TIPO 3 | 4 | 4.00 |
| Total |  | 4 |

**CIA-MAJ2T302C** u FANCOIL CARROZADO HORIZONTAL P. FRIO: 2250 W. 2T (11/12/2007)
55 u × 343.81 (357.56 con costes indirectos) = 19665.80
Fancoil de acondicionamiento de aire no autónoma. Carrozado horizontal, montaje 41D, y sistema de la batería de 2 tubos. Tensión: 230 V - II ph - 50 Hz. Bomba de condensados y dispositivo de seguridad incluidos. Este fancoil tiene las prestaciones siguientes: Batería agua: 1circuito agua caliente o fría (sistema 2 tubos). Chapa galvanizada. Tubos de cobre. Lamas continuas de aluminio. Conectores giratorios planos 1/2 o 3/4 con purgadores de aire y de vaciado incorporados. Presión nominal 16 Bar (a 20°C). Presión de prueba 24 Bar. Tª agua máx.: 90°C. Tomas de batería de agua a la izquierda o a la derecha del equipo, mirando hacia el lado de impulsión (a precisar). Batería de intercambio conforme a la (DEP) Directiva Europea Equipos a Presión, 97/23/CE. Bandeja de recuperación de condensados: Bandeja: monobloque en ABS/PC V0. Aislamiento reforzado por panel PSE de serie para utilización en cualquier clima. Bandeja auxiliar en ABS V0 (suministrada en kit). Evacuación Ø 16 mm. Grupo moto-ventilador: Motor asíncrono. 5 velocidades cableadas de origen (instalado y disponible en bornero) para un ajuste personalizado. * Tipo cerrado para funcionamiento seguro, tropicalizado, con árbol protegido. Condensador permanente. Protección térmica automática interna con apertura en serie en el bobinado. Suspensiones elásticas. Alimentación 230V/1Ph/50 Hz. Bajo consumo, rendimiento y coseno phi elevados. Régimen en batería de frío: Fluido Agua. Temperatura Entrada Fluido 7 °C. Temperatura Salida Fluido 12 °C. Temperatura Entrada Aire Reciclado 24 °C. Humedad Entrada Aire Reciclado 50 %(HR). Régimen en batería de calor: Fluido Agua. Temperatura Entrada Fluido 45 °C. Temperatura Entrada Aire Reciclado 22 °C. Humedad Entrada Aire Reciclado 50 %(HR). Las características de selección del equipo son las siguientes: R (indicación Motor): V3. Pabs (Potencias absorbidas): 51 W. Qa (Caudal de aire): 550 m³/h. Batería frío: Pt (Potencia frigorífica total útil): 2550 w. Ps (Potencia sensible útil): 2.150 w. Ts (Temperatura de salida de aire):12.2 ºC. Qe (Caudal de agua): 0.437 m³/h. dP (Resistencia al paso del agua): 16.9 kPa. Batería de calor: P (Potencia calorífica útil): 3.060 w. Ts (Temperatura de salida de aire): 39.3 ºC. Qe (Caudal de agua) : 0.442 m³/h. dP (Resistencia al paso del agua): 14.7 kPa. Lp (Presión acústica global ISO o NR): 30. Incluso pequeño material, y ayudas necesarias para su adecuado funcionamiento y montaje. Marca CIATESA, serie MAJOR LINE-2T modelo 302C o idénticas características técnicas Medida la unidad totalmente instalada y funcionando.

| Código | Ud | Descripción | Rendimiento | Precio | Importe |
|---|---|---|---|---|---|
| O01B170 | h. | Oficial 1ª Fontanero/Calefactor | 2 | 14.12 | 28.24 |
| O01A030 | h. | Oficial primera | 0.5 | 12.32 | 6.16 |
| O01A070 | h. | Peón ordinario | 0.5 | 11.88 | 5.94 |
| WW00300 | u | MATERIAL COMPLEMENTARIO O PZAS. ESPECIALES | 20 | 0.35 | 7.00 |
| WW00400 | u | PEQUEÑO MATERIAL | 10 | 0.19 | 1.90 |
| CIA_MAJ2T302C | u | FANCOIL CARROZADO HORIZONTAL P. FRIO: 2250 W. 2T (material; 16/12/2011) | 1 | 216.88 | 216.88 |
| CIA_FAN-BC-DS | u | BOMBA DE CONDENSADOS + DISPOSITIVO DE SEGURIDAD | 1 | 77.69 | 77.69 |
|  |  | Total |  |  | 343.81 |

| Medición | Uds. | Parcial |
|---|---|---|
| TIPO 4 | 55 | 55.00 |
| Total |  | 55 |

**CIA-MAJ2T402C** u FANCOIL CARROZADO HORIZONTAL P. FRIO: 3080 W. 2T (11/12/2007)
16 u × 368.99 (383.75 con costes indirectos) = 6140.00
Fancoil de acondicionamiento de aire no autónoma. Carrozado horizontal, montaje 41D, y sistema de la batería de 2 tubos. Tensión: 230 V - II ph - 50 Hz. Bomba de condensados y dispositivo de seguridad incluidos. Este fancoil tiene las prestaciones siguientes: Batería agua: 1circuito agua caliente o fría (sistema 2 tubos). Chapa galvanizada. Tubos de cobre. Lamas continuas de aluminio. Conectores giratorios planos 1/2 o 3/4 con purgadores de aire y de vaciado incorporados. Presión nominal 16 Bar (a 20°C). Presión de prueba 24 Bar. Tª agua máx.: 90°C. Tomas de batería de agua a la izquierda o a la derecha del equipo, mirando hacia el lado de impulsión (a precisar). Batería de intercambio conforme a la (DEP) Directiva Europea Equipos a Presión, 97/23/CE. Bandeja de recuperación de condensados: Bandeja: monobloque en ABS/PC V0. Aislamiento reforzado por panel PSE de serie para utilización en cualquier clima. Bandeja auxiliar en ABS V0 (suministrada en kit). Evacuación Ø 16 mm. Grupo moto-ventilador: Motor asíncrono. 5 velocidades cableadas de origen (instalado y disponible en bornero) para un ajuste personalizado. * Tipo cerrado para funcionamiento seguro, tropicalizado, con árbol protegido. Condensador permanente. Protección térmica automática interna con apertura en serie en el bobinado. Suspensiones elásticas. Alimentación 230V/1Ph/50 Hz. Bajo consumo, rendimiento y coseno phi elevados. Régimen en batería de frío: Fluido Agua. Temperatura Entrada Fluido 7 °C. Temperatura Salida Fluido 12 °C. Temperatura Entrada Aire Reciclado 24 °C. Humedad Entrada Aire Reciclado 50 %(HR). Régimen en batería de calor: Fluido Agua. Temperatura Entrada Fluido 45 °C. Temperatura Entrada Aire Reciclado 22 °C. Humedad Entrada Aire Reciclado 50 %(HR). Las características de selección del equipo son las siguientes: R (indicación Motor): V2. Pabs (Potencias absorbidas): 71 W. Qa (Caudal de aire): 655 m³/h. Batería frío: Pt (Potencia frigorífica total útil): 3080 w. Ps (Potencia sensible útil): 2630 w. Ts (Temperatura de salida de aire): 12.0 ºC. Qe (Caudal de agua): 0.527 m³/h. dP (Resistencia al paso del agua): 10.8 kPa. Batería de calor: P (Potencia calorífica útil): 3.680 w. Ts (Temperatura de salida de aire): 39.5 ºC. Qe (Caudal de agua) : 0.534 m³/h. dP (Resistencia al paso del agua): 9.70 kPa. Lp (Presión acústica global ISO o NR): 29. Incluso pequeño material, y ayudas necesarias para su adecuado funcionamiento y montaje. Marca CIATESA, serie MAJOR LINE-2T modelo 402C o idénticas características técnicas Medida la unidad totalmente instalada y funcionando.

| Código | Ud | Descripción | Rendimiento | Precio | Importe |
|---|---|---|---|---|---|
| O01B170 | h. | Oficial 1ª Fontanero/Calefactor | 2 | 14.12 | 28.24 |
| O01A030 | h. | Oficial primera | 0.5 | 12.32 | 6.16 |
| O01A070 | h. | Peón ordinario | 0.5 | 11.88 | 5.94 |
| WW00300 | u | MATERIAL COMPLEMENTARIO O PZAS. ESPECIALES | 20 | 0.35 | 7.00 |
| WW00400 | u | PEQUEÑO MATERIAL | 10 | 0.19 | 1.90 |
| CIA_MAJ2T402C | u | FANCOIL CARROZADO HORIZONTAL P. FRIO: 3080 W. 2T (material; 16/12/2011) | 1 | 242.06 | 242.06 |
| CIA_FAN-BC-DS | u | BOMBA DE CONDENSADOS + DISPOSITIVO DE SEGURIDAD | 1 | 77.69 | 77.69 |
|  |  | Total |  |  | 368.99 |

| Medición | Uds. | Parcial |
|---|---|---|
| TIPO 5 | 16 | 16.00 |
| Total |  | 16 |

##### I04A-V EQUIPOS VENTILACIÓN (11/12/2007)
Importe: 1448.47

**SYP-HCTB6500B** u VENTILADOR HELICOIDAL TEJADO EXTRACCIÓN CAUDAL 4.600 m³/h (11/12/2007)
1 u × 371.6 (386.46 con costes indirectos) = 386.46
Ventilador helicoidal de tejado en extraacción, con hélice equilibrada dinámicamente, cubo central de aluminio, álabes de plástico + fibra de vidrio, sombrero de aluminio, base en acero galvanizado, motor IP65, clase F (temperatura ambiental de trabajo de -40 ºC a +70 ºC), con protector térmico y rodamientos a bolas de engrase permanente, motor monofásico 230V - 50 Hz de 6 polos. Dimensiones: Ø895mm x Altura: 410 mm. Velocidad (r.p.m.): 840; máxima potencia absorbida (W): 290; Máxima intensidad absorbida (A): 1.60; Caudal máximo (m3/h): 4600; NPS a 1,5 metros(db(A))= 56-54 (aspiración-descarga); Peso (kg): 25; Regulador de velocidad posible: REB -2,5. Incluso elementos de soporte, conexión al conducto de extracción, cableado, conexiones eléctricas, pequeño material y ayudas de albañilería. Marca: SOLER & PALAU Modelo:HCTB/6-500-B, Ref: 5113519200 , o de idénticas características técnicas. Medida la unidad totalmente instalada y funcionando.

| Código | Ud | Descripción | Rendimiento | Precio | Importe |
|---|---|---|---|---|---|
| O01A090 | h. | Cuadrilla A | 0.2 | 30.38 | 6.08 |
| O01A030 | h. | Oficial primera | 2 | 12.32 | 24.64 |
| O01A050 | h. | Ayudante | 2 | 12.12 | 24.24 |
| WW00300 | u | MATERIAL COMPLEMENTARIO O PZAS. ESPECIALES | 6 | 0.35 | 2.10 |
| WW00400 | u | PEQUEÑO MATERIAL | 4 | 0.19 | 0.76 |
| SYP_HCTB6500B | u | VENTILADOR HELICOIDAL TEJADO EXTRACCIÓN CAUDAL 4.600 m³/h (material; 16/12/2011) | 1 | 313.78 | 313.78 |
|  |  | Total |  |  | 371.6 |

| Medición | Uds. | Parcial |
|---|---|---|
| RED ASEOS OESTE | 1 | 1.00 |
| Total |  | 1 |

**SYP-HCTB6560B** u VENTILADOR HELICOIDAL TEJADO EXTRACCIÓN CAUDAL 6.850 m³/h (11/12/2007)
1 u × 503.01 (523.13 con costes indirectos) = 523.13
Ventilador helicoidal de tejado en extraacción, con hélice equilibrada dinámicamente, cubo central de aluminio, álabes de plástico + fibra de vidrio, sombrero de aluminio, base en acero galvanizado, motor IP65, clase F (temperatura ambiental de trabajo de -40 ºC a +70 ºC), con protector térmico y rodamientos a bolas de engrase permanente, motor monofásico 230V - 50 Hz de 6 polos. Dimensiones: Ø1150 mm x Altura: 488 mm. Velocidad (r.p.m.): 900; máxima potencia absorbida (W): 420; Máxima intensidad absorbida (A): 2.40; Caudal máximo (m3/h): 6850; NPS a 1,5 metros(db(A))= 60-58 (aspiración-descarga); Peso (kg): 40; Regulador de velocidad posible: REB -2,5. Incluso elementos de soporte, conexión al conducto de extracción, cableado, conexiones eléctricas, pequeño material y ayudas de albañilería. Marca: SOLER & PALAU Modelo:HCTB/6-560-B, Ref: 5113520000, o de idénticas características técnicas. Medida la unidad totalmente instalada y funcionando.

| Código | Ud | Descripción | Rendimiento | Precio | Importe |
|---|---|---|---|---|---|
| O01A090 | h. | Cuadrilla A | 0.2 | 30.38 | 6.08 |
| O01A030 | h. | Oficial primera | 2 | 12.32 | 24.64 |
| O01A050 | h. | Ayudante | 2 | 12.12 | 24.24 |
| WW00300 | u | MATERIAL COMPLEMENTARIO O PZAS. ESPECIALES | 6 | 0.35 | 2.10 |
| WW00400 | u | PEQUEÑO MATERIAL | 4 | 0.19 | 0.76 |
| SYP_HCTB6560B | u | VENTILADOR HELICOIDAL TEJADO EXTRACCIÓN CAUDAL 6.850 m³/h (material; 16/12/2011) | 1 | 445.19 | 445.19 |
|  |  | Total |  |  | 503.01 |

| Medición | Uds. | Parcial |
|---|---|---|
| RED ASEOS ESTE | 1 | 1.00 |
| Total |  | 1 |

**SYP-ILT-4-225** u VENTILADOR CENTRÍFUGO IN-LINE MAX CAUDAL 1700 m³/h (11/12/2007)
2 u × 259.08 (269.44 con costes indirectos) = 538.88
Ventilador helicocentrífugo de bajo perfil, fabricado en chapa de acero galvanizada, tapa para inspección y limpieza, caja de bornes remota IP55, ventilador centrífugo de álabes hacia adelante equilibrado dinámicamente y motor trifásico IP55 de 4 polos, Clase F, con rodamiento a bolas de engrase permanente, protector térmico con PTC incorporado, capcitados para trabajar a temperaturas entre -20 ºC y +55 ºC. Tensión alimentación 230/400V-50Hz. Dimensiones del ventilador: Largo: 1000 mm x Ancho: 540 mm x Altura: 340 mm; Dimensiones nominales del conducto (mm): 500 x 250; Velocidad (r.p.m.): 1160; Máxima potencia absorbida (W): 500; Máxima intensidad absorbida (A): 1.70 - 0.98 (a 230 - 400 V); Caudal máximo (m3/h): 1700; NPS (db(A))= 65; Peso (kg): 20. Incluso elementos de soporte, conexión al conducto de extracción, cableado, conexiones eléctricas, pequeño material y ayudas de albañilería. Marca: SOLER & PALAU Modelo: ILT/4-225, Ref: 5132051300, o de idénticas características técnicas. Medida la unidad totalmente instalada y funcionando.

| Código | Ud | Descripción | Rendimiento | Precio | Importe |
|---|---|---|---|---|---|
| O01A090 | h. | Cuadrilla A | 0.2 | 30.38 | 6.08 |
| O01A030 | h. | Oficial primera | 2 | 12.32 | 24.64 |
| O01A050 | h. | Ayudante | 2 | 12.12 | 24.24 |
| WW00300 | u | MATERIAL COMPLEMENTARIO O PZAS. ESPECIALES | 6 | 0.35 | 2.10 |
| WW00400 | u | PEQUEÑO MATERIAL | 4 | 0.19 | 0.76 |
| SYP_ILT-4-225 | u | VENTILADOR CENTRÍFUGO IN-LINE MAX CAUDAL 1700 m³/h (material; 16/12/2011) | 1 | 201.26 | 201.26 |
|  |  | Total |  |  | 259.08 |

| Medición | Uds. | Parcial |
|---|---|---|
| RED ADMISIÓN SÓTANO | 1 | 1.00 |
| RED EXTRACCIÓN SÓTANO | 1 | 1.00 |
| Total |  | 2 |

#### I04B SISTEMA HIDRONICO (04/04/2006)
Importe: 214248.17

##### I04BA CANALIZACIONES (04/04/2006)
Importe: 174167.76

**CLI-MLC-110-E** m CANALIZACIÓN EXTERIOR PERT-AL-PERT Ø 110x10,0 mm CALORIF. ALU. (25/03/2009)
103.6 m × 108.97 (113.33 con costes indirectos) = 11740.99
Canalización exterior en superficie de tubos constituida por tubo multicapa de PERT-AL-PERT (polietileno reticulado resistente a la temperatura, aluminio y polietileno reticulado resistente a la temperatura), de 110 mm de diámetro exterior y 10 mm de espesor de pared, PN 10, fabricada conforme a las normas UNE 53960 y UNE-EN 485-2, con calorifugado de coquilla elastomérica precubierta de dimensiones 54x114 mm (espesor x diámetro), con recubrimiento de laminado de doble capa de aluminio, forrado con protección UV y base de PVC, temperatura de la line máxima: +75 ºC, temperatura de la línea mínima: -25 ºC, conductividad térmica a 0,036 W/(m·K); incluso p.p. de uniones, tes, codos y piezas especiales, pequeño material y ayudas de albañilería; instalada según RITE. Marca: UPONOR Modelo: MLCP para las tuberías y Marca: ARMACELL Modelo: ARMA-CHEK SILVER, Ref: AFS-54x114 para el calorifugado, o modelo de idénticas características técnicas. Medida la longitud totalmente instalada.

| Código | Ud | Descripción | Rendimiento | Precio | Importe |
|---|---|---|---|---|---|
| O01B170 | h. | Oficial 1ª Fontanero/Calefactor | 0.5 | 14.12 | 7.06 |
| O01A050 | h. | Ayudante | 0.5 | 12.12 | 6.06 |
| UPO_MLCP_110 | m | TUBO MULTICAPA PERT-AL-PERT Ø 110x10 mm (material; 16/12/2011) | 1.01 | 32.3 | 32.62 |
| UPO%ACCMOD | u | PORCENTAJE ACCESORIOS MLCP (14/12/2011) | 50 % | 32.62 | 16.31 |
| ARM_AFS-54114 | m | COQUILLA ESP. ELAST. REC. ALUM. 0,034 W/mºC 54x114mm ESP.xDIAM (material; 16/12/2011) | 1.01 | 46.47 | 46.93 |
|  |  | Total |  |  | 108.97 |

| Medición | Uds. | Largo | Parcial |
|---|---|---|---|
| CS1 - UTAS NORTE - IDA |  |  |  |
| Planta Terraza | 1 | 23.4 | 23.40 |
| CS1 - UTAS NORTE - RETORNO |  |  |  |
| Planta Terraza | 1 | 18 | 18.00 |
| CS2 - UTAS SUR - IDA |  |  |  |
| Planta Terraza | 1 | 28.3 | 28.30 |
| CS2 - UTAS SUR - RETORNO |  |  |  |
| Planta Terraza | 1 | 33.9 | 33.90 |
| Total |  |  | 103.6 |

**CLI-MLC-90-E** m CANALIZACIÓN EXTERIOR PERT-AL-PERT Ø 90x8,5 mm CALORIF. ALU. (25/03/2009)
223.8 m × 88.84 (92.39 con costes indirectos) = 20676.88
Canalización exterior en superficie de tubos constituida por tubo multicapa de PERT-AL-PERT (polietileno reticulado resistente a la temperatura, aluminio y polietileno reticulado resistente a la temperatura), de 90 mm de diámetro exterior y 8,5 mm de espesor de pared, PN 10, fabricada conforme a las normas UNE 53960 y UNE-EN 485-2, con calorifugado de coquilla elastomérica precubierta de dimensiones 45x89 mm (espesor x diámetro), con recubrimiento de laminado de doble capa de aluminio, forrado con protección UV y base de PVC, temperatura de la line máxima: +75 ºC, temperatura de la línea mínima: -25 ºC, conductividad térmica a 0,036 W/(m·K); incluso p.p. de uniones, tes, codos y piezas especiales, pequeño material y ayudas de albañilería; instalada según RITE. Marca: UPONOR Modelo: MLCP para las tuberías y Marca: ARMACELL Modelo: ARMA-CHEK SILVER, Ref: AFS-54x89 para el calorifugado, o modelo de idénticas características técnicas. Medida la longitud totalmente instalada.

| Código | Ud | Descripción | Rendimiento | Precio | Importe |
|---|---|---|---|---|---|
| O01B170 | h. | Oficial 1ª Fontanero/Calefactor | 0.45 | 14.12 | 6.354 |
| O01A050 | h. | Ayudante | 0.45 | 12.12 | 5.454 |
| UPO_MLCP_90 | m | TUBO MULTICAPA PERT-AL-PERT Ø 90x8,5 mm (material; 16/12/2011) | 1.01 | 27.9 | 28.179 |
| UPO%ACCMOD | u | PORCENTAJE ACCESORIOS MLCP | 50 % | 28.179 | 14.090 |
| ARM_AFS-45-89 | m | COQUILLA ESP. ELAST. REC. ALUM. 0,034 W/mºC 45x89mm ESP.xDIAM (material; 16/12/2011) | 1.01 | 34.42 | 34.764 |
|  |  | Total |  |  | 88.84 |

| Medición | Uds. | Largo | Parcial |
|---|---|---|---|
| CS1 - UTAS NORTE - IDA |  |  |  |
| Planta Terraza | 1 | 7.4 | 7.40 |
|  | 1 | 24.1 | 24.10 |
| CS1 - UTAS NORTE - RETORNO |  |  |  |
| Planta Terraza | 1 | 7.6 | 7.60 |
|  | 1 | 24.1 | 24.10 |
| CS2 - UTAS SUR - IDA |  |  |  |
| Planta Terraza | 1 | 33.8 | 33.80 |
|  | 1 | 14.5 | 14.50 |
| CS2 - UTAS SUR - RETORNO |  |  |  |
| Planta Terraza | 1 | 33.8 | 33.80 |
|  | 1 | 14.5 | 14.50 |
| CS3 - UTAES - IDA |  |  |  |
| Planta Terraza | 1 | 29.2 | 29.20 |
| CS3 - UTAES - RETORNO |  |  |  |
| Planta Terraza | 1 | 34.8 | 34.80 |
| Total |  |  | 223.8 |

**CLI-MLC-75-E** m CANALIZACIÓN EXTERIOR PERT-AL-PERT Ø 75x7,5 mm CALORIF. ALU. (25/03/2009)
460.3 m × 82.54 (85.84 con costes indirectos) = 39512.15
Canalización exterior en superficie de tubos constituida por tubo multicapa de PERT-AL-PERT (polietileno reticulado resistente a la temperatura, aluminio y polietileno reticulado resistente a la temperatura), de 75 mm de diámetro exterior y 7,5 mm de espesor de pared, PN 10, fabricada conforme a las normas UNE 53960 y UNE-EN 485-2, con calorifugado de coquilla elastomérica precubierta de dimensiones 45x76 mm (espesor x diámetro), con recubrimiento de laminado de doble capa de aluminio, forrado con protección UV y base de PVC, temperatura de la line máxima: +75 ºC, temperatura de la línea mínima: -25 ºC, conductividad térmica a 0,036 W/(m·K); incluso p.p. de uniones, tes, codos y piezas especiales, pequeño material y ayudas de albañilería; instalada según RITE. Marca: UPONOR Modelo: MLCP para las tuberías y Marca: ARMACELL Modelo: ARMA-CHEK SILVER, Ref: AFS-45x76 para el calorifugado, o modelo de idénticas características técnicas. Medida la longitud totalmente instalada.

| Código | Ud | Descripción | Rendimiento | Precio | Importe |
|---|---|---|---|---|---|
| O01B170 | h. | Oficial 1ª Fontanero/Calefactor | 0.4 | 14.12 | 5.65 |
| O01A050 | h. | Ayudante | 0.4 | 12.12 | 4.85 |
| UPO_MLCP_75 | m | TUBO MULTICAPA PERT-AL-PERT Ø 75x7,5 mm (material; 16/12/2011) | 1.01 | 25.62 | 25.88 |
| UPO%ACCMOD | u | PORCENTAJE ACCESORIOS MLCP | 50 % | 25.88 | 12.94 |
| ARM_AFS-45-76 | m | COQUILLA ESP. ELAST. REC. ALUM. 0,034 W/mºC 45x76mm ESP.xDIAM (material; 16/12/2011) | 1.01 | 32.88 | 33.21 |
|  |  | Total |  |  | 82.54 |

| Medición | Uds. | Largo | Parcial |
|---|---|---|---|
| CS1 - UTAS NORTE - IDA |  |  |  |
| Planta Terraza | 1 | 2.8 | 2.80 |
|  | 1 | 2.8 | 2.80 |
|  | 1 | 22.8 | 22.80 |
|  | 1 | 2.8 | 2.80 |
|  | 1 | 23 | 23.00 |
| CS1 - UTAS NORTE - RETORNO |  |  |  |
| Planta Terraza | 1 | 2.8 | 2.80 |
|  | 1 | 2.8 | 2.80 |
|  | 1 | 22.8 | 22.80 |
|  | 1 | 2.8 | 2.80 |
|  | 1 | 23 | 23.00 |
| CS2 - UTAS SUR - IDA |  |  |  |
| Planta Terraza | 1 | 16.9 | 16.90 |
| CS2 - UTAS SUR - RETORNO |  |  |  |
| Planta Terraza | 1 | 16.9 | 16.90 |
| CS3 - UTAES - IDA |  |  |  |
| Planta Terraza | 1 | 29.3 | 29.30 |
| CS3 - UTAES - RETORNO |  |  |  |
| Planta Terraza | 1 | 29.3 | 29.30 |
| CS5 - ADM. OESTE - IDA |  |  |  |
| Planta Terraza | 1 | 47.2 | 47.20 |
| CS5 - ADM. OESTE - RETORNO |  |  |  |
| Planta Terraza | 1 | 55.3 | 55.30 |
| CS6 - ADM. CENTRO - IDA |  |  |  |
| Planta Terraza | 1 | 35.6 | 35.60 |
| CS6 - ADM. CENTRO - RETORNO |  |  |  |
| Planta Terraza | 1 | 42.9 | 42.90 |
| CS7 - ADM. ESTE - IDA |  |  |  |
| Planta Terraza | 1 | 35.6 | 35.60 |
| CS7 - ADM. ESTE - RETORNO |  |  |  |
| Planta Terraza | 1 | 42.9 | 42.90 |
| Total |  |  | 460.3 |

**CLI-MLC-63-E** m CANALIZACIÓN EXTERIOR PERT-AL-PERT Ø 63x6,0 mm CALORIF. ALU. (25/03/2009)
248.7 m × 58.62 (60.96 con costes indirectos) = 15160.75
Canalización exterior en superficie de tubos constituida por tubo multicapa de PERT-AL-PERT (polietileno reticulado resistente a la temperatura, aluminio y polietileno reticulado resistente a la temperatura), de 63 mm de diámetro exterior y 6,0 mm de espesor de pared, PN 10, fabricada conforme a las normas UNE 53960 y UNE-EN 485-2, con calorifugado de coquilla elastomérica precubierta de dimensiones 45x60 mm (espesor x diámetro), con recubrimiento de laminado de doble capa de aluminio, forrado con protección UV y base de PVC, temperatura de la line máxima: +75 ºC, temperatura de la línea mínima: -25 ºC, conductividad térmica a 0,036 W/(m·K); incluso p.p. de uniones, tes, codos y piezas especiales, pequeño material y ayudas de albañilería; instalada según RITE. Marca: UPONOR Modelo: MLCP para las tuberías y Marca: ARMACELL Modelo: ARMA-CHEK SILVER, Ref: AFS-45x60 para el calorifugado, o modelo de idénticas características técnicas. Medida la longitud totalmente instalada.

| Código | Ud | Descripción | Rendimiento | Precio | Importe |
|---|---|---|---|---|---|
| O01B170 | h. | Oficial 1ª Fontanero/Calefactor | 0.35 | 14.12 | 4.94 |
| O01A050 | h. | Ayudante | 0.35 | 12.12 | 4.24 |
| UPO_MLCP_63 | m | TUBO MULTICAPA PERT-AL-PERT Ø 63x6,0 mm (material; 16/12/2011) | 1.01 | 12.76 | 12.89 |
| UPO%ACCMOD | u | PORCENTAJE ACCESORIOS MLCP | 50 % | 12.89 | 6.45 |
| ARM_AFS-45-60 | m | COQUILLA ESP. ELAST. REC. ALUM. 0,034 W/mºC 45x60mm ESP.xDIAM (material; 16/12/2011) | 1.01 | 29.8 | 30.10 |
|  |  | Total |  |  | 58.62 |

| Medición | Uds. | Largo | Parcial |
|---|---|---|---|
| CS1 - UTAS NORTE - IDA |  |  |  |
| Planta Terraza | 1 | 2.8 | 2.80 |
|  | 1 | 2.8 | 2.80 |
|  | 1 | 2.8 | 2.80 |
|  | 1 | 2.8 | 2.80 |
|  | 1 | 2.8 | 2.80 |
| CS1 - UTAS NORTE - RETORNO |  |  |  |
| Planta Terraza | 1 | 2.8 | 2.80 |
|  | 1 | 2.8 | 2.80 |
|  | 1 | 2.8 | 2.80 |
|  | 1 | 2.8 | 2.80 |
|  | 1 | 2.8 | 2.80 |
| CS2 - UTAS SUR - IDA |  |  |  |
| Planta Terraza | 1 | 6.5 | 6.50 |
|  | 1 | 1.1 | 1.10 |
|  | 1 | 1.1 | 1.10 |
|  | 1 | 1.1 | 1.10 |
|  | 1 | 1.1 | 1.10 |
|  | 1 | 17.6 | 17.60 |
| CS2 - UTAS SUR - RETORNO |  |  |  |
| Planta Terraza | 1 | 6.5 | 6.50 |
|  | 1 | 1.1 | 1.10 |
|  | 1 | 1.1 | 1.10 |
|  | 1 | 1.1 | 1.10 |
|  | 1 | 1.1 | 1.10 |
|  | 1 | 17.6 | 17.60 |
| CS3 - UTAES - IDA |  |  |  |
| Planta Terraza | 1 | 16 | 16.00 |
| CS3 - UTAES - RETORNO |  |  |  |
| Planta Terraza | 1 | 16 | 16.00 |
| CS4 - SEMILLEROS - IDA |  |  |  |
| Planta Terraza | 1 | 47.2 | 47.20 |
| CS4 - SEMILLEROS - RETORNO |  |  |  |
| Planta Terraza | 1 | 55.3 | 55.30 |
| CIRCUITO REC. CALOR |  |  |  |
| Planta Terraza | 1 | 29.2 | 29.20 |
| Total |  |  | 248.7 |

**CLI-MLC-50-E** m CANALIZACIÓN EXTERIOR PERT-AL-PERT Ø 50x4,5 mm CALORIF. ALU. (25/03/2009)
269 m × 48.93 (50.89 con costes indirectos) = 13689.41
Canalización exterior en superficie de tubos constituida por tubo multicapa de PERT-AL-PERT (polietileno reticulado resistente a la temperatura, aluminio y polietileno reticulado resistente a la temperatura), de 50 mm de diámetro exterior y 4,5 mm de espesor de pared, PN 10, fabricada conforme a las normas UNE 53960 y UNE-EN 485-2, con calorifugado de coquilla elastomérica precubierta de dimensiones 45x54 mm (espesor x diámetro), con recubrimiento de laminado de doble capa de aluminio, forrado con protección UV y base de PVC, temperatura de la line máxima: +75 ºC, temperatura de la línea mínima: -25 ºC, conductividad térmica a 0,036 W/(m·K); incluso p.p. de uniones, tes, codos y piezas especiales, pequeño material y ayudas de albañilería; instalada según RITE. Marca: UPONOR Modelo: MLCP para las tuberías y Marca: ARMACELL Modelo: ARMA-CHEK SILVER, Ref: AFS-45x 54 para el calorifugado, o modelo de idénticas características técnicas. Medida la longitud totalmente instalada.

| Código | Ud | Descripción | Rendimiento | Precio | Importe |
|---|---|---|---|---|---|
| O01B170 | h. | Oficial 1ª Fontanero/Calefactor | 0.3 | 14.12 | 4.24 |
| O01A050 | h. | Ayudante | 0.3 | 12.12 | 3.64 |
| UPO_MLCP_50 | m | TUBO MULTICAPA PERT-AL-PERT Ø 50x4,5 mm (material; 16/12/2011) | 1.01 | 8.24 | 8.32 |
| UPO%ACCMOD | u | PORCENTAJE ACCESORIOS MLCP | 50 % | 8.32 | 4.16 |
| ARM_AFS-45-54 | m | COQUILLA ESP. ELAST. REC. ALUM. 0,034 W/mºC 45x54mm ESP.xDIAM (material; 16/12/2011) | 1.01 | 28.3 | 28.58 |
|  |  | Total |  |  | 48.93 |

| Medición | Uds. | Largo | Parcial |
|---|---|---|---|
| CS1 - UTAS NORTE - IDA |  |  |  |
| Planta Terraza | 1 | 4 | 4.00 |
|  | 1 | 4 | 4.00 |
|  | 1 | 6.7 | 6.70 |
|  | 1 | 4 | 4.00 |
|  | 1 | 4 | 4.00 |
|  | 1 | 6.7 | 6.70 |
|  | 1 | 4 | 4.00 |
|  | 1 | 4 | 4.00 |
|  | 1 | 6.7 | 6.70 |
|  | 1 | 4 | 4.00 |
|  | 1 | 4 | 4.00 |
|  | 1 | 6.7 | 6.70 |
|  | 1 | 4 | 4.00 |
|  | 1 | 4 | 4.00 |
|  | 1 | 6.7 | 6.70 |
| CS1 - UTAS NORTE - RETORNO |  |  |  |
| Planta Terraza | 1 | 4 | 4.00 |
|  | 1 | 4 | 4.00 |
|  | 1 | 6.7 | 6.70 |
|  | 1 | 4 | 4.00 |
|  | 1 | 4 | 4.00 |
|  | 1 | 6.7 | 6.70 |
|  | 1 | 4 | 4.00 |
|  | 1 | 4 | 4.00 |
|  | 1 | 6.7 | 6.70 |
|  | 1 | 4 | 4.00 |
|  | 1 | 4 | 4.00 |
|  | 1 | 6.7 | 6.70 |
|  | 1 | 4 | 4.00 |
|  | 1 | 4 | 4.00 |
|  | 1 | 6.7 | 6.70 |
| CS2 - UTAS SUR - IDA |  |  |  |
| Planta Terraza | 1 | 4 | 4.00 |
|  | 1 | 4 | 4.00 |
|  | 1 | 3.9 | 3.90 |
|  | 1 | 6.7 | 6.70 |
|  | 1 | 3.9 | 3.90 |
|  | 1 | 6.7 | 6.70 |
|  | 1 | 3.9 | 3.90 |
|  | 1 | 6.7 | 6.70 |
|  | 1 | 3.9 | 3.90 |
|  | 1 | 6.7 | 6.70 |
|  | 1 | 3.9 | 3.90 |
|  | 1 | 6.7 | 6.70 |
| CS2 - UTAS SUR - RETORNO |  |  |  |
| Planta Terraza | 1 | 4 | 4.00 |
|  | 1 | 4 | 4.00 |
|  | 1 | 3.9 | 3.90 |
|  | 1 | 6.7 | 6.70 |
|  | 1 | 3.9 | 3.90 |
|  | 1 | 6.7 | 6.70 |
|  | 1 | 3.9 | 3.90 |
|  | 1 | 6.7 | 6.70 |
|  | 1 | 3.9 | 3.90 |
|  | 1 | 6.7 | 6.70 |
|  | 1 | 3.9 | 3.90 |
|  | 1 | 6.7 | 6.70 |
| Total |  |  | 269 |

**CLI-MLC-40-E** m CANALIZACIÓN EXTERIOR PERT-AL-PERT Ø 40x4,0 mm CALORIF. ALU. (25/03/2009)
45.3 m × 41.08 (42.72 con costes indirectos) = 1935.22
Canalización exterior en superficie de tubos constituida por tubo multicapa de PERT-AL-PERT (polietileno reticulado resistente a la temperatura, aluminio y polietileno reticulado resistente a la temperatura), de 40 mm de diámetro exterior y 4,0 mm de espesor de pared, PN 10, fabricada conforme a las normas UNE 53960 y UNE-EN 485-2, con calorifugado de coquilla elastomérica precubierta de dimensiones 45x42 mm (espesor x diámetro), con recubrimiento de laminado de doble capa de aluminio, forrado con protección UV y base de PVC, temperatura de la line máxima: +75 ºC, temperatura de la línea mínima: -25 ºC, conductividad térmica a 0,036 W/(m·K); incluso p.p. de uniones, tes, codos y piezas especiales, pequeño material y ayudas de albañilería; instalada según RITE. Marca: UPONOR Modelo: MLCP para las tuberías y Marca: ARMACELL Modelo: ARMA-CHEK SILVER, Ref: AFS-45x 42 para el calorifugado, o modelo de idénticas características técnicas. Medida la longitud totalmente instalada.

| Código | Ud | Descripción | Rendimiento | Precio |
|---|---|---|---|---|
| O01B170 | h. | Oficial 1ª Fontanero/Calefactor | 0.3 | 14.12 |
| O01A050 | h. | Ayudante | 0.3 | 12.12 |
| UPO_MLCP_40 | m | TUBO MULTICAPA PERT-AL-PERT Ø 40x4,0 mm (material; 16/12/2011) | 1.01 | 5.3 |
| UPO%ACCMOD | u | PORCENTAJE ACCESORIOS MLCP | 50 % |  |
| ARM_AFS-45-42 | m | COQUILLA ESP. ELAST. REC. ALUM. 0,034 W/mºC 45x42mm ESP.xDIAM (material; 16/12/2011) | 1.01 | 24.9 |

| Medición | Uds. | Largo | Parcial |
|---|---|---|---|
| CIRCUITO REC. CALOR |  |  |  |
| Planta Terraza | 1 | 29.3 | 29.30 |
|  | 1 | 16 | 16.00 |
| Total |  |  | 45.3 |

**CLI-MLC-75-I** m CANALIZACIÓN INTERIOR PERT-AL-PERT Ø 75x7,5 mm CALORIF. ALU. (25/03/2009)
38 m × 72.46 (75.36 con costes indirectos) = 2863.68
Canalización exterior en superficie de tubos constituida por tubo multicapa de PERT-AL-PERT (polietileno reticulado resistente a la temperatura, aluminio y polietileno reticulado resistente a la temperatura), de 75 mm de diámetro exterior y 7,5 mm de espesor de pared, PN 10, fabricada conforme a las normas UNE 53960 y UNE-EN 485-2, con calorifugado de coquilla elastomérica precubierta de dimensiones 30x76 mm (espesor x diámetro), con recubrimiento de laminado de doble capa de aluminio, forrado con protección UV y base de PVC, temperatura de la line máxima: +75 ºC, temperatura de la línea mínima: -25 ºC, conductividad térmica a 0,036 W/(m·K); incluso p.p. de uniones, tes, codos y piezas especiales, pequeño material y ayudas de albañilería; instalada según RITE. Marca: UPONOR Modelo: MLCP para las tuberías y Marca: ARMACELL Modelo: ARMA-CHEK SILVER, Ref: AFSI-5-76 para el calorifugado, o modelo de idénticas características técnicas. Medida la longitud totalmente instalada.

| Código | Ud | Descripción | Rendimiento | Precio | Importe |
|---|---|---|---|---|---|
| O01B170 | h. | Oficial 1ª Fontanero/Calefactor | 0.4 | 14.12 | 5.65 |
| O01A050 | h. | Ayudante | 0.4 | 12.12 | 4.85 |
| UPO_MLCP_75 | m | TUBO MULTICAPA PERT-AL-PERT Ø 75x7,5 mm | 1.01 | 25.62 | 25.88 |
| UPO%ACCMOD | u | PORCENTAJE ACCESORIOS MLCP | 50 % | 25.88 | 12.94 |
| ARM_AFSI-5-76 | m | COQUILLA ESP. ELAST. REC. ALUM. 0,034 W/mºC 30x76mm ESP.xDIAM (material; 16/12/2011) | 1.01 | 22.9 | 23.13 |
|  |  | Total |  |  | 72.46 |

| Medición | Uds. | Largo | Parcial |
|---|---|---|---|
| CS5 - ADM. OESTE - IDA |  |  |  |
| Planta Terraza | 1 | 3.6 | 3.60 |
|  | 1 | 1.5 | 1.50 |
| CS5 - ADM. OESTE - RETORNO |  |  |  |
| Planta Terraza | 1 | 3.6 | 3.60 |
|  | 1 | 1.5 | 1.50 |
| CS6 - ADM. CENTRO - IDA |  |  |  |
| Planta Terraza | 1 | 3.6 | 3.60 |
|  | 1 | 1.5 | 1.50 |
| CS6 - ADM. CENTRO - RETORNO |  |  |  |
| Planta Terraza | 1 | 3.6 | 3.60 |
|  | 1 | 1.5 | 1.50 |
| CS7 - ADM. ESTE - IDA |  |  |  |
| Planta Terraza | 1 | 3.6 | 3.60 |
|  | 1 | 1.5 | 1.50 |
| Planta Segunda | 1 | 3.7 | 3.70 |
| CS7 - ADM. ESTE - RETORNO |  |  |  |
| Planta Terraza | 1 | 3.6 | 3.60 |
|  | 1 | 1.5 | 1.50 |
| Planta Segunda | 1 | 3.7 | 3.70 |
| Total |  |  | 38 |

**CLI-MLC-63-I** m CANALIZACIÓN INTERIOR PERT-AL-PERT Ø 63x6,0 mm CALORIF. ALU. (25/03/2009)
615.4 m × 47.41 (49.31 con costes indirectos) = 30345.37
Canalización exterior en superficie de tubos constituida por tubo multicapa de PERT-AL-PERT (polietileno reticulado resistente a la temperatura, aluminio y polietileno reticulado resistente a la temperatura), de 63 mm de diámetro exterior y 6,0 mm de espesor de pared, PN 10, fabricada conforme a las normas UNE 53960 y UNE-EN 485-2, con calorifugado de coquilla elastomérica precubierta de dimensiones 29x60 mm (espesor x diámetro), con recubrimiento de laminado de doble capa de aluminio, forrado con protección UV y base de PVC, temperatura de la line máxima: +75 ºC, temperatura de la línea mínima: -25 ºC, conductividad térmica a 0,036 W/(m·K); incluso p.p. de uniones, tes, codos y piezas especiales, pequeño material y ayudas de albañilería; instalada según RITE. Marca: UPONOR Modelo: MLCP para las tuberías y Marca: ARMACELL Modelo: ARMA-CHEK SILVER, Ref: AFSI-5-60 para el calorifugado, o modelo de idénticas características técnicas. Medida la longitud totalmente instalada.

| Código | Ud | Descripción | Rendimiento | Precio | Importe |
|---|---|---|---|---|---|
| O01B170 | h. | Oficial 1ª Fontanero/Calefactor | 0.35 | 14.12 | 4.94 |
| O01A050 | h. | Ayudante | 0.35 | 12.12 | 4.24 |
| UPO_MLCP_63 | m | TUBO MULTICAPA PERT-AL-PERT Ø 63x6,0 mm | 1.01 | 12.76 | 12.89 |
| UPO%ACCMOD | u | PORCENTAJE ACCESORIOS MLCP | 50 % | 12.89 | 6.45 |
| ARM_AFSI-5-60 | m | COQUILLA ESP. ELAST. REC. ALUM. 0,034 W/mºC 29x60mm ESP.xDIAM (material; 16/12/2011) | 1.01 | 18.7 | 18.89 |
|  |  | Total |  |  | 47.41 |

| Medición | Uds. | Largo | Parcial |
|---|---|---|---|
| CS4 - SEMILLEROS - IDA |  |  |  |
| Planta Terraza | 1 | 3.6 | 3.60 |
|  | 1 | 1.5 | 1.50 |
| Planta Segunda | 1 | 3.7 | 3.70 |
| Planta Primera | 1 | 3.7 | 3.70 |
| Planta Baja | 1 | 34.9 | 34.90 |
| CS4 - SEMILLEROS - RETORNO |  |  |  |
| Planta Terraza | 1 | 3.6 | 3.60 |
|  | 1 | 1.5 | 1.50 |
| Planta Segunda | 1 | 3.7 | 3.70 |
| Planta Primera | 1 | 3.7 | 3.70 |
| Planta Baja | 1 | 19.6 | 19.60 |
| CS5 - ADM. OESTE - IDA |  |  |  |
| Planta Segunda | 1 | 33.2 | 33.20 |
|  | 1 | 3.7 | 3.70 |
| CS5 - ADM. OESTE - RETORNO |  |  |  |
| Planta Segunda | 1 | 26.2 | 26.20 |
|  | 1 | 3.7 | 3.70 |
| CS6 - ADM. CENTRO - IDA |  |  |  |
| Planta Segunda | 1 | 36 | 36.00 |
|  | 1 | 3.7 | 3.70 |
| Planta Primera | 1 | 36 | 36.00 |
| CS6 - ADM. CENTRO - RETORNO |  |  |  |
| Planta Segunda | 1 | 28.1 | 28.10 |
|  | 1 | 3.7 | 3.70 |
| Planta Primera | 1 | 28.1 | 28.10 |
| CS7 - ADM. ESTE - IDA |  |  |  |
| Planta Segunda | 1 | 55.1 | 55.10 |
| Planta Primera | 1 | 55.1 | 55.10 |
|  | 1 | 3.7 | 3.70 |
| Planta Baja | 1 | 55.1 | 55.10 |
| CS7 - ADM. ESTE - RETORNO |  |  |  |
| Planta Segunda | 1 | 53.6 | 53.60 |
| Planta Primera | 1 | 53.6 | 53.60 |
|  | 1 | 3.7 | 3.70 |
| Planta Baja | 1 | 53.6 | 53.60 |
| Total |  |  | 615.4 |

**CLI-MLC-50-I** m CANALIZACIÓN INTERIOR PERT-AL-PERT Ø 50x4,5 mm CALORIF. ALU. (25/03/2009)
375.2 m × 38.6 (40.14 con costes indirectos) = 15060.53
Canalización exterior en superficie de tubos constituida por tubo multicapa de PERT-AL-PERT (polietileno reticulado resistente a la temperatura, aluminio y polietileno reticulado resistente a la temperatura), de 50 mm de diámetro exterior y 4,5 mm de espesor de pared, PN 10, fabricada conforme a las normas UNE 53960 y UNE-EN 485-2, con calorifugado de coquilla elastomérica precubierta de dimensiones 28.5x54 mm (espesor x diámetro), con recubrimiento de laminado de doble capa de aluminio, forrado con protección UV y base de PVC, temperatura de la line máxima: +75 ºC, temperatura de la línea mínima: -25 ºC, conductividad térmica a 0,036 W/(m·K); incluso p.p. de uniones, tes, codos y piezas especiales, pequeño material y ayudas de albañilería; instalada según RITE. Marca: UPONOR Modelo: MLCP para las tuberías y Marca: ARMACELL Modelo: ARMA-CHEK SILVER, Ref: AFSI-5-54 para el calorifugado, o modelo de idénticas características técnicas. Medida la longitud totalmente instalada.

| Código | Ud | Descripción | Rendimiento | Precio | Importe |
|---|---|---|---|---|---|
| O01B170 | h. | Oficial 1ª Fontanero/Calefactor | 0.3 | 14.12 | 4.24 |
| O01A050 | h. | Ayudante | 0.3 | 12.12 | 3.64 |
| UPO_MLCP_50 | m | TUBO MULTICAPA PERT-AL-PERT Ø 50x4,5 mm | 1.01 | 8.24 | 8.32 |
| UPO%ACCMOD | u | PORCENTAJE ACCESORIOS MLCP | 50 % | 8.32 | 4.16 |
| ARM_AFSI-5-54 | m | COQUILLA ESP. ELAST. REC. ALUM. 0,034 W/mºC 28.5x54mm ESP.xDIAM (material; 16/12/2011) | 1.01 | 18.07 | 18.25 |
|  |  | Total |  |  | 38.6 |

| Medición | Uds. | Largo | Parcial |
|---|---|---|---|
| CS4 - SEMILLEROS - IDA |  |  |  |
| Planta Baja | 1 | 33.2 | 33.20 |
| CS4 - SEMILLEROS - RETORNO |  |  |  |
| Planta Baja | 1 | 15.9 | 15.90 |
| CS5 - ADM. OESTE - IDA |  |  |  |
| Planta Segunda | 1 | 10.6 | 10.60 |
| Planta Primera | 1 | 43.8 | 43.80 |
|  | 1 | 3.7 | 3.70 |
| Planta Baja | 1 | 33.6 | 33.60 |
| CS5 - ADM. OESTE - RETORNO |  |  |  |
| Planta Primera | 1 | 38.6 | 38.60 |
|  | 1 | 3.7 | 3.70 |
| Planta Baja | 1 | 38.8 | 38.80 |
| CS6 - ADM. CENTRO - IDA |  |  |  |
| Planta Segunda | 1 | 12.7 | 12.70 |
| Planta Primera | 1 | 12.7 | 12.70 |
|  | 1 | 3.7 | 3.70 |
| Planta Baja | 1 | 41.2 | 41.20 |
| CS6 - ADM. CENTRO - RETORNO |  |  |  |
| Planta Segunda | 1 | 11.1 | 11.10 |
| Planta Primera | 1 | 11.1 | 11.10 |
|  | 1 | 3.7 | 3.70 |
| Planta Baja | 1 | 30.7 | 30.70 |
| CS7 - ADM. ESTE - IDA |  |  |  |
| Planta Segunda | 1 | 6.6 | 6.60 |
| Planta Primera | 1 | 6.6 | 6.60 |
| Planta Baja | 1 | 6.6 | 6.60 |
| CS7 - ADM. ESTE - RETORNO |  |  |  |
| Planta Segunda | 1 | 2.2 | 2.20 |
| Planta Primera | 1 | 2.2 | 2.20 |
| Planta Baja | 1 | 2.2 | 2.20 |
| Total |  |  | 375.2 |

**CLI-MLC-40-I** m CANALIZACIÓN INTERIOR PERT-AL-PERT Ø 40x4,0 mm CALORIF. ALU. (25/03/2009)
160.4 m × 31.97 (33.25 con costes indirectos) = 5333.30
Canalización exterior en superficie de tubos constituida por tubo multicapa de PERT-AL-PERT (polietileno reticulado resistente a la temperatura, aluminio y polietileno reticulado resistente a la temperatura), de 40 mm de diámetro exterior y 4,0 mm de espesor de pared, PN 10, fabricada conforme a las normas UNE 53960 y UNE-EN 485-2, con calorifugado de coquilla elastomérica precubierta de dimensiones 27x42 mm (espesor x diámetro), con recubrimiento de laminado de doble capa de aluminio, forrado con protección UV y base de PVC, temperatura de la line máxima: +75 ºC, temperatura de la línea mínima: -25 ºC, conductividad térmica a 0,036 W/(m·K); incluso p.p. de uniones, tes, codos y piezas especiales, pequeño material y ayudas de albañilería; instalada según RITE. Marca: UPONOR Modelo: MLCP para las tuberías y Marca: ARMACELL Modelo: ARMA-CHEK SILVER, Ref: AFSI-5-42 para el calorifugado, o modelo de idénticas características técnicas. Medida la longitud totalmente instalada.

| Código | Ud | Descripción | Rendimiento | Precio |
|---|---|---|---|---|
| O01B170 | h. | Oficial 1ª Fontanero/Calefactor | 0.25 | 14.12 |
| O01A050 | h. | Ayudante | 0.25 | 12.12 |
| UPO_MLCP_40 | m | TUBO MULTICAPA PERT-AL-PERT Ø 40x4,0 mm | 1.01 | 5.3 |
| UPO%ACCMOD | u | PORCENTAJE ACCESORIOS MLCP | 50 % |  |
| ARM_AFSI-5-42 | m | COQUILLA ESP. ELAST. REC. ALUM. 0,034 W/mºC 27x42mm ESP.xDIAM (material; 16/12/2011) | 1.01 | 17.19 |

| Medición | Uds. | Largo | Parcial |
|---|---|---|---|
| CS4 - SEMILLEROS - IDA |  |  |  |
| Planta Baja | 1 | 24 | 24.00 |
| CS4 - SEMILLEROS - RETORNO |  |  |  |
| Planta Baja | 1 | 26.5 | 26.50 |
| CS5 - ADM. OESTE - IDA |  |  |  |
| Planta Segunda | 1 | 5.3 | 5.30 |
| Planta Primera | 1 | 5.3 | 5.30 |
| Planta Baja | 1 | 7.8 | 7.80 |
| CS5 - ADM. OESTE - RETORNO |  |  |  |
| Planta Segunda | 1 | 7.5 | 7.50 |
| Planta Primera | 1 | 5.2 | 5.20 |
| Planta Baja | 1 | 5 | 5.00 |
| CS6 - ADM. CENTRO - IDA |  |  |  |
| Planta Segunda | 1 | 4.5 | 4.50 |
| Planta Primera | 1 | 4.5 | 4.50 |
| Planta Baja | 1 | 4.5 | 4.50 |
| CS6 - ADM. CENTRO - RETORNO |  |  |  |
| Planta Segunda | 1 | 11.5 | 11.50 |
| Planta Primera | 1 | 11.5 | 11.50 |
| Planta Baja | 1 | 5.2 | 5.20 |
| CS7 - ADM. ESTE - IDA |  |  |  |
| Planta Segunda | 1 | 5.3 | 5.30 |
| Planta Primera | 1 | 5.3 | 5.30 |
| Planta Baja | 1 | 5.3 | 5.30 |
| CS7 - ADM. ESTE - RETORNO |  |  |  |
| Planta Segunda | 1 | 5.4 | 5.40 |
| Planta Primera | 1 | 5.4 | 5.40 |
| Planta Baja | 1 | 5.4 | 5.40 |
| Total |  |  | 160.4 |

**CLI-MLC-32-I** m CANALIZACIÓN INTERIOR PERT-AL-PERT Ø 32x3,0 mm CALORIF. ALU. (25/03/2009)
200.9 m × 28.26 (29.39 con costes indirectos) = 5904.45
Canalización exterior en superficie de tubos constituida por tubo multicapa de PERT-AL-PERT (polietileno reticulado resistente a la temperatura, aluminio y polietileno reticulado resistente a la temperatura), de 32 mm de diámetro exterior y 3,0 mm de espesor de pared, PN 10, fabricada conforme a las normas UNE 53960 y UNE-EN 485-2, con calorifugado de coquilla elastomérica precubierta de dimensiones 27x35 mm (espesor x diámetro), con recubrimiento de laminado de doble capa de aluminio, forrado con protección UV y base de PVC, temperatura de la line máxima: +75 ºC, temperatura de la línea mínima: -25 ºC, conductividad térmica a 0,036 W/(m·K); incluso p.p. de uniones, tes, codos y piezas especiales, pequeño material y ayudas de albañilería; instalada según RITE. Marca: UPONOR Modelo: MLCP para las tuberías y Marca: ARMACELL Modelo: ARMA-CHEK SILVER, Ref: AFSI-5-35 para el calorifugado, o modelo de idénticas características técnicas. Medida la longitud totalmente instalada.

| Código | Ud | Descripción | Rendimiento | Precio | Importe |
|---|---|---|---|---|---|
| O01B170 | h. | Oficial 1ª Fontanero/Calefactor | 0.25 | 14.12 | 3.53 |
| O01A050 | h. | Ayudante | 0.25 | 12.12 | 3.03 |
| UPO_MLCP_32 | m | TUBO MULTICAPA PERT-AL-PERT Ø 32x3,0 mm (material; 16/12/2011) | 1.01 | 3.26 | 3.29 |
| UPO%ACCMOD | u | PORCENTAJE ACCESORIOS MLCP | 50 % | 3.29 | 1.65 |
| ARM_AFSI-5-35 | m | COQUILLA ESP. ELAST. REC. ALUM. 0,034 W/mºC 27x35mm ESP.xDIAM (material; 16/12/2011) | 1.01 | 16.59 | 16.76 |
|  |  | Total |  |  | 28.26 |

| Medición | Uds. | Largo | Parcial |
|---|---|---|---|
| CS4 - SEMILLEROS - IDA |  |  |  |
| Planta Baja | 1 | 5.2 |  |
|  | 1 | 1.8 |  |
|  | 1 | 1.8 |  |
|  | 1 | 0.5 |  |
|  | 1 | 1.6 |  |
|  | 1 | 1.6 |  |
|  | 1 | 1.6 |  |
|  | 1 | 0.4 |  |
|  | 1 | 0.4 |  |
| CS4 - SEMILLEROS - RETORNO |  |  |  |
| Planta Baja | 1 | 36.8 |  |
|  | 1 | 1.8 |  |
|  | 1 | 1.8 |  |
|  | 1 | 0.7 |  |
|  | 1 | 1 |  |
|  | 1 | 1 |  |
|  | 1 | 1 |  |
|  | 1 | 0.6 |  |
|  |  | 0.6 |  |
| CS5 - ADM. OESTE - IDA |  |  |  |
| Planta Segunda | 1 | 4.3 |  |
|  | 1 | 1.7 |  |
| Planta Primera | 1 | 4.3 |  |
|  | 1 | 1.7 |  |
| Planta Baja | 1 | 3.8 |  |
| CS5 - ADM. OESTE - RETORNO |  |  |  |
| Planta Segunda | 1 | 5.9 |  |
|  | 1 | 1.8 |  |
|  | 1 | 1.6 |  |
| Planta Primera | 1 | 5.9 |  |
|  | 1 | 1.8 |  |
|  | 1 | 1.6 |  |
| Planta Baja | 1 | 5.9 |  |
| CS6 - ADM. CENTRO - IDA |  |  |  |
| Planta Segunda | 1 | 7.4 |  |
|  | 1 | 2.1 |  |
|  | 1 | 0.7 |  |
| Planta Primera | 1 | 7.4 |  |
|  | 1 | 2.1 |  |
|  | 1 | 0.7 |  |
| Planta Baja | 1 | 5.4 |  |
|  | 1 | 0.4 |  |
| CS6 - ADM. CENTRO - RETORNO |  |  |  |
| Planta Segunda | 1 | 1.6 |  |
|  | 1 | 0.8 |  |
|  | 1 | 1.9 |  |
| Planta Primera | 1 | 1.6 |  |
|  | 1 | 0.8 |  |
|  | 1 | 1.9 |  |
| Planta Baja | 1 | 11 |  |
|  | 1 | 0.3 |  |
| CS7 - ADM. ESTE - IDA |  |  |  |
| Planta Segunda | 1 | 4.5 |  |
|  | 1 | 0.5 |  |
|  | 1 | 1.9 |  |
|  | 1 | 0.7 |  |
| Planta Primera | 1 | 4.5 |  |
|  | 1 | 0.5 |  |
|  | 1 | 1.9 |  |
|  | 1 | 0.7 |  |
| Planta Baja | 1 | 4.5 |  |
|  | 1 | 0.5 |  |
|  | 1 | 0.7 |  |
| CS7 - ADM. ESTE - RETORNO |  |  |  |
| Planta Segunda | 1 | 2 |  |
|  | 1 | 6.4 |  |
|  | 1 | 0.6 |  |
|  | 1 | 0.6 |  |
|  | 1 | 1.8 |  |
| Planta Primera | 1 | 2 |  |
|  | 1 | 6.4 |  |
|  | 1 | 0.6 |  |
|  | 1 | 0.6 |  |
|  | 1 | 1.8 |  |
| Planta Baja | 1 | 6.3 |  |
|  | 1 | 0.6 |  |
|  | 1 | 2 |  |
|  | 1 | 0.5 |  |
|  | 1 | 1.8 |  |
| Total |  |  | 200.9 |

**CLI-MLC-25-I** m CANALIZACIÓN INTERIOR PERT-AL-PERT Ø 25x2,5 mm CALORIF. ALU. (25/03/2009)
259.9 m × 25.95 (26.99 con costes indirectos) = 7014.70
Canalización exterior en superficie de tubos constituida por tubo multicapa de PERT-AL-PERT (polietileno reticulado resistente a la temperatura, aluminio y polietileno reticulado resistente a la temperatura), de 25 mm de diámetro exterior y 2,5 mm de espesor de pared, PN 10, fabricada conforme a las normas UNE 53960 y UNE-EN 485-2, con calorifugado de coquilla elastomérica precubierta de dimensiones 25x28 mm (espesor x diámetro), con recubrimiento de laminado de doble capa de aluminio, forrado con protección UV y base de PVC, temperatura de la line máxima: +75 ºC, temperatura de la línea mínima: -25 ºC, conductividad térmica a 0,036 W/(m·K); incluso p.p. de uniones, tes, codos y piezas especiales, pequeño material y ayudas de albañilería; instalada según RITE. Marca: UPONOR Modelo: MLCP para las tuberías y Marca: ARMACELL Modelo: ARMA-CHEK SILVER, Ref: AFSI-5-28 para el calorifugado, o modelo de idénticas características técnicas. Medida la longitud totalmente instalada.

| Código | Ud | Descripción | Rendimiento | Precio | Importe |
|---|---|---|---|---|---|
| O01B170 | h. | Oficial 1ª Fontanero/Calefactor | 0.25 | 14.12 | 3.53 |
| O01A050 | h. | Ayudante | 0.25 | 12.12 | 3.03 |
| UPO_MLCP_25 | m | TUBO MULTICAPA PERT-AL-PERT Ø 25x2,5 mm (material; 16/12/2011) | 1.01 | 2.28 | 2.30 |
| UPO%ACCMOD | u | PORCENTAJE ACCESORIOS MLCP | 50 % | 2.30 | 1.15 |
| ARM_AFSI-5-28 | m | COQUILLA ESP. ELAST. REC. ALUM. 0,034 W/mºC 25x28mm ESP.xDIAM (material; 16/12/2011) | 1.01 | 15.78 | 15.94 |
|  |  | Total |  |  | 25.95 |

| Medición | Uds. | Largo | Parcial |
|---|---|---|---|
| CS4 - SEMILLEROS - IDA |  |  |  |
| Planta Baja | 1 | 7 |  |
|  | 1 | 1.8 |  |
|  | 1 | 1.8 |  |
|  | 1 | 1.8 |  |
|  | 1 | 1.8 |  |
|  | 1 | 1.6 |  |
|  | 1 | 1.6 |  |
|  | 1 | 1.6 |  |
|  | 1 | 1.6 |  |
| CS4 - SEMILLEROS - RETORNO |  |  |  |
| Planta Baja | 1 | 6.9 |  |
|  | 1 | 1.8 |  |
|  | 1 | 1.8 |  |
|  | 1 | 1.8 |  |
|  | 1 | 1 |  |
|  | 1 | 1 |  |
|  | 1 | 1 |  |
|  | 1 | 1 |  |
|  |  | 1 |  |
|  |  | 1.8 |  |
| CS5 - ADM. OESTE - IDA |  |  |  |
| Planta Segunda | 1 | 4.8 |  |
|  | 1 | 5 |  |
|  | 1 | 1 |  |
|  | 1 | 0.6 |  |
|  | 1 | 0.6 |  |
|  | 1 | 1 |  |
|  | 1 | 0.7 |  |
|  | 1 | 0.7 |  |
| Planta Primera | 1 | 4.8 |  |
|  | 1 | 1 |  |
|  | 1 | 0.7 |  |
|  | 1 | 5 |  |
|  | 1 | 1 |  |
|  | 1 | 0.7 |  |
| Planta Baja | 1 | 4.3 |  |
|  | 1 | 0.6 |  |
|  | 1 | 0.6 |  |
|  | 1 | 1.7 |  |
|  | 1 | 0.7 |  |
|  | 1 | 0.7 |  |
| CS5 - ADM. OESTE - RETORNO |  |  |  |
| Planta Segunda | 1 | 5.3 |  |
|  | 1 | 0.8 |  |
|  | 1 | 4.6 |  |
|  | 1 | 0.9 |  |
|  | 1 | 0.7 |  |
|  | 1 | 0.7 |  |
|  | 1 | 4.9 |  |
|  | 1 | 0.9 |  |
| Planta Primera | 1 | 0.8 |  |
|  | 1 | 4.6 |  |
|  | 1 | 0.9 |  |
|  | 1 | 0.6 |  |
|  | 1 | 4.8 |  |
|  | 1 | 0.9 |  |
| Planta Baja | 1 | 5.1 |  |
|  | 1 | 0.8 |  |
|  | 1 | 1.8 |  |
|  | 1 | 0.7 |  |
|  | 1 | 0.7 |  |
|  | 1 | 1.6 |  |
| CS6 - ADM. CENTRO - IDA |  |  |  |
| Planta Segunda | 1 | 4.4 |  |
|  | 1 | 0.4 |  |
|  | 1 | 0.7 |  |
|  | 1 | 3 |  |
|  | 1 | 1 |  |
|  | 1 | 1 |  |
|  | 1 |  |  |
|  | 1 |  |  |
| Planta Primera | 1 | 4.4 |  |
|  | 1 | 0.4 |  |
|  | 1 | 0.6 |  |
|  | 1 | 3 |  |
|  | 1 | 1 |  |
|  | 1 | 1 |  |
| Planta Baja | 1 | 4.3 |  |
|  | 1 | 0.6 |  |
|  | 1 | 0.6 |  |
|  | 1 | 0.6 |  |
|  | 1 | 1 |  |
|  | 1 | 1 |  |
| CS6 - ADM. CENTRO - RETORNO |  |  |  |
| Planta Segunda | 1 | 4.8 |  |
|  | 1 | 1 |  |
|  | 1 | 3.2 |  |
|  | 1 | 0.7 |  |
|  | 1 | 0.3 |  |
|  | 1 | 0.3 |  |
|  | 1 |  |  |
|  | 1 |  |  |
| Planta Primera | 1 | 4.8 |  |
|  | 1 | 0.9 |  |
|  | 1 | 3.2 |  |
|  | 1 | 0.7 |  |
|  | 1 | 0.3 |  |
|  | 1 | 0.3 |  |
| Planta Baja | 1 | 4.8 |  |
|  | 1 | 0.9 |  |
|  | 1 | 0.7 |  |
|  | 1 | 0.7 |  |
|  | 1 | 0.7 |  |
|  | 1 | 0.3 |  |
| CS7 - ADM. ESTE - IDA |  |  |  |
| Planta Segunda | 1 | 4.8 |  |
|  | 1 | 0.4 |  |
|  | 1 | 1 |  |
|  | 1 | 0.5 |  |
|  | 1 | 4.3 |  |
|  | 1 | 0.7 |  |
| Planta Primera | 1 | 4.8 |  |
|  | 1 | 0.4 |  |
|  | 1 | 1 |  |
|  | 1 | 0.5 |  |
|  | 1 | 4.3 |  |
|  | 1 | 0.7 |  |
| Planta Baja | 1 | 4.8 |  |
|  | 1 | 1 |  |
|  | 1 | 0.5 |  |
|  | 1 | 6.2 |  |
|  | 1 | 0.4 |  |
|  | 1 | 0.6 |  |
| CS7 - ADM. ESTE - RETORNO |  |  |  |
| Planta Segunda | 1 | 3.9 |  |
|  | 1 | 0.3 |  |
|  | 1 | 4.9 |  |
|  | 1 | 0.6 |  |
|  | 1 | 4.8 |  |
|  | 1 | 0.9 |  |
| Planta Primera | 1 | 3.9 |  |
|  | 1 | 0.3 |  |
|  | 1 | 4.9 |  |
|  | 1 | 0.6 |  |
|  | 1 | 4.8 |  |
|  | 1 | 0.9 |  |
| Planta Baja | 1 | 4.9 |  |
|  | 1 | 3.9 |  |
|  | 1 | 0.3 |  |
|  | 1 | 0.6 |  |
|  | 1 | 4.8 |  |
|  | 1 | 0.9 |  |
| Total |  |  | 259.9 |

**CLI-MLC-20-I** m CANALIZACIÓN INTERIOR PERT-AL-PERT Ø 20x2,2 mm CALORIF. ALU. (25/03/2009)
30.8 m × 23.58 (24.52 con costes indirectos) = 755.22
Canalización exterior en superficie de tubos constituida por tubo multicapa de PERT-AL-PERT (polietileno reticulado resistente a la temperatura, aluminio y polietileno reticulado resistente a la temperatura), de 20 mm de diámetro exterior y 2,25 mm de espesor de pared, PN 10, fabricada conforme a las normas UNE 53960 y UNE-EN 485-2, con calorifugado de coquilla elastomérica precubierta de dimensiones 25x22 mm (espesor x diámetro), con recubrimiento de laminado de doble capa de aluminio, forrado con protección UV y base de PVC, temperatura de la line máxima: +75 ºC, temperatura de la línea mínima: -25 ºC, conductividad térmica a 0,036 W/(m·K); incluso p.p. de uniones, tes, codos y piezas especiales, pequeño material y ayudas de albañilería; instalada según RITE. Marca: UPONOR Modelo: MLCP para las tuberías y Marca: ARMACELL Modelo: ARMA-CHEK SILVER, Ref: AFSI-5-22 para el calorifugado, o modelo de idénticas características técnicas. Medida la longitud totalmente instalada.

| Código | Ud | Descripción | Rendimiento | Precio |
|---|---|---|---|---|
| O01B170 | h. | Oficial 1ª Fontanero/Calefactor | 0.25 | 14.12 |
| O01A050 | h. | Ayudante | 0.25 | 12.12 |
| UPO_MLCP_20 | m | TUBO MULTICAPA PERT-AL-PERT Ø 20x2,25 mm (material; 16/12/2011) | 1.01 | 1.34 |
| UPO%ACCMOD | u | PORCENTAJE ACCESORIOS MLCP | 50 % |  |
| ARM_AFSI-5-22 | m | COQUILLA ESP. ELAST. REC. ALUM. 0,034 W/mºC 25x22mm ESP.xDIAM (material; 16/12/2011) | 1.01 | 14.82 |

| Medición | Uds. | Largo | Parcial |
|---|---|---|---|
| CS5 - ADM. OESTE - IDA |  |  |  |
| Planta Primera | 1 | 0.7 | 0.70 |
|  | 1 | 0.7 | 0.70 |
| Planta Baja | 1 | 4.9 | 4.90 |
|  | 1 | 1 | 1.00 |
|  | 1 | 5.1 | 5.10 |
|  | 1 | 1.1 | 1.10 |
| CS5 - ADM. OESTE - RETORNO |  |  |  |
| Planta Primera | 1 | 5.1 | 5.10 |
|  | 1 | 0.6 | 0.60 |
| Planta Baja | 1 | 4.7 | 4.70 |
|  | 1 | 1 | 1.00 |
|  | 1 | 4.9 | 4.90 |
|  | 1 | 1 | 1.00 |
| Total |  |  | 30.8 |

**CLI-ANE-80-E** m CANALIZACIÓN EXTERIOR AC. NEGRO ESTIR. DN 80 (3") CALORIF. ALU. (04/04/2006)
22.8 m × 72.18 (75.07 con costes indirectos) = 1711.60
Canalización, en montaje superficial, realizada con tubería de acero negro estirado, sin soldadura, calidad según UNE 19040 de 88,9 mm diám. exterior (3") y 4,5 mm espesor, uniones mediante bridas de acero soldadas a tubería y tornillería,
con calorifugado de coquilla elastomérica precubierta de dimensiones 45x89 mm (espesor x diámetro), con recubrimiento de laminado de doble capa de aluminio, forrado con protección UV y base de PVC, temperatura de la line máxima: +75 ºC, temperatura de la línea mínima: -25 ºC, conductividad térmica a 0,036 W/(m·K); incluso p.p. de uniones, tes, codos y piezas especiales, pequeño material y ayudas de albañilería; instalada según RITE. Marca: ARMACELL Modelo: ARMA-CHEK SILVER, Ref: AFS-45x89 para el calorifugado, o modelo de idénticas características técnicas. Medida la longitud totalmente instalada.

| Código | Ud | Descripción | Rendimiento | Precio | Importe |
|---|---|---|---|---|---|
| O01A030 | h. | Oficial primera | 1 | 12.32 | 12.32 |
| O01A050 | h. | Ayudante | 1 | 12.12 | 12.12 |
| IC68600 | m | TUBO ACERO NEGRO SIN SOLD. UNE 19040 88,9x4,05 mm DIÁM. x ESP. (material; 04/04/2006) | 1.01 | 7.66 | 7.74 |
| WW00300 | u | MATERIAL COMPLEMENTARIO O PZAS. ESPECIALES | 13.1 | 0.35 | 4.59 |
| WW00400 | u | PEQUEÑO MATERIAL | 3.4 | 0.19 | 0.65 |
| ARM_AFS-45-89 | m | COQUILLA ESP. ELAST. REC. ALUM. 0,034 W/mºC 45x89mm ESP.xDIAM | 1.01 | 34.42 | 34.76 |
|  |  | Total |  |  | 72.18 |

| Medición | Uds. | Largo | Parcial |
|---|---|---|---|
| C. PRIMARIO 1 - IDA | 1 | 6.8 | 6.80 |
| C. PRIMARIO 1 - RETORNO | 1 | 2.8 | 2.80 |
| C. PRIMARIO 2 - IDA | 1 | 4.5 | 4.50 |
| C. PRIMARIO 2 - RETORNO | 1 | 2.1 | 2.10 |
| C. PRIMARIO 3 - IDA | 1 | 1.9 | 1.90 |
| C. PRIMARIO 3 - RETORNO | 1 | 4.7 | 4.70 |
| Total |  |  | 22.8 |

**CLI-COL-8** m COLECTOR ACERO NEGRO AISLADO, Ø8" (11/12/2007)
12.4 m × 191.03 (198.67 con costes indirectos) = 2463.51
Colector de red primaria fabricada con canalización de acero negro, superficial, de 219 mm de diámetro exterior y 9.52 mm de espesor, montaje en superficie; con calorifugado de coquilla elastomérica precubierta de dimensiones 45x89 mm (espesor x diámetro), con recubrimiento de laminado de doble capa de aluminio, forrado con protección UV y base de PVC, temperatura de la line máxima: +75 ºC, temperatura de la línea mínima: -25 ºC, conductividad térmica a 0,036 W/(m·K); incluso incluso p.p. de perforaciones, uniones, piezas especiales y pequeño material ; instalada según RITE. Marca tubería: CODELCO; Marca: ARMACELL Modelo: ARMA-CHEK SILVER para el calorifugado, o modelo de idénticas características técnicas. Medida la longitud totalmente instalada.

| Código | Ud | Descripción | Rendimiento | Precio | Importe |
|---|---|---|---|---|---|
| O01B170 | h. | Oficial 1ª Fontanero/Calefactor | 2 | 14.12 | 28.24 |
| WW00300 | u | MATERIAL COMPLEMENTARIO O PZAS. ESPECIALES | 5 | 0.35 | 1.75 |
| WW00400 | u | PEQUEÑO MATERIAL | 6 | 0.19 | 1.14 |
| TUB-A_N 210 | m | TUBO ACERO NEGRO DIÁM.8" mm (material; 14/03/2011) | 1.01 | 98.54 | 99.53 |
| ARMS-60X210 | m2 | PLANCHA COQUILLA ESP. ELAST. 0,034 W/mºC 60 mm (material; 15/12/2011) | 1.07 | 56.42 | 60.37 |
|  |  | Total |  |  | 191.03 |

| Medición | Uds. | Largo | Parcial |
|---|---|---|---|
| COLECTOR IDA | 1 | 6.2 | 6.20 |
| COLECTOR RETORNO | 1 | 6.2 | 6.20 |
| Total |  |  | 12.4 |

##### I04BB VALVULERÍA Y ACCESORIOS (09/10/2007)
Importe: 14501.55

**CLI_V_BL_3** u VÁLVULA DE ESFERA DE LATÓN 3" (DN 80) (15/12/2007)
27 u × 52.86 (54.97 con costes indirectos) = 1484.19
Válvula de esfera de latón colocada en canalización de 3" de diámetro, para roscar, hembra-hembra, con cuerpo de latón MS58 cromado, anillos de cierre de teflón, eje de latón estampado, incluso pequeño material, construida según RITE e instrucciones del fabricante. Marca: SEI. Distrubuidor: SALVADOR ESCODA. Ref: AA 03170 o de idénticas características técnicas. Medida la unidad totalmente instalada.

| Código | Ud | Descripción | Rendimiento | Precio | Importe |
|---|---|---|---|---|---|
| O01B170 | h. | Oficial 1ª Fontanero/Calefactor | 0.35 | 14.12 | 4.94 |
| WW00400 | u | PEQUEÑO MATERIAL | 1 | 0.19 | 0.19 |
| ESC_AA03170 | u | VÁLVULA DE BOLA DE LATÓN 3" | 1 | 47.73 | 47.73 |
|  |  | Total |  |  | 52.86 |

| Medición | Uds. | Largo | Parcial |
|---|---|---|---|
| CS1 - UTAS NORTE | 1 | 5 | 5.00 |
| CS2 - UTAS SUR | 1 | 5 | 5.00 |
| COLECTORES | 1 | 5 | 5.00 |
| CIRCUITOS PRIMARIOS | 1 | 12 | 12.00 |
| Total |  |  | 27 |

**CLI_V_BL_2-12** u VÁLVULA DE ESFERA DE LATÓN 2 1/2" (DN 65) (15/12/2007)
5 u × 37.82 (39.33 con costes indirectos) = 196.65
Válvula de esfera de latón colocada en canalización de 2 1/2" de diámetro, para roscar, hembra-hembra, con cuerpo de latón MS58 cromado, anillos de cierre de teflón, eje de latón estampado, incluso pequeño material, construida según RITE e instrucciones del fabricante. Marca: SEI. Distrubuidor: SALVADOR ESCODA. Ref: AA 03169 o de idénticas características técnicas. Medida la unidad totalmente instalada.

| Código | Ud | Descripción | Rendimiento | Precio | Importe |
|---|---|---|---|---|---|
| O01B170 | h. | Oficial 1ª Fontanero/Calefactor | 0.35 | 14.12 | 4.94 |
| WW00400 | u | PEQUEÑO MATERIAL | 1 | 0.19 | 0.19 |
| ESC_AA03169 | u | VÁLVULA DE BOLA DE LATÓN 2 1/2" (material; 16/12/2011) | 1 | 32.69 | 32.69 |
|  |  | Total |  |  | 37.82 |

| Medición | Uds. | Largo | Parcial |
|---|---|---|---|
| CS3 - UTAES | 1 | 5 | 5.00 |
| Total |  |  | 5 |

**CLI_V_BL_2** u VÁLVULA DE ESFERA DE LATÓN 2" (DN 50) (15/12/2007)
33 u × 23.59 (24.53 con costes indirectos) = 809.49
Válvula de esfera de latón colocada en canalización de 2" de diámetro, para roscar, hembra-hembra, con cuerpo de latón MS58 cromado, anillos de cierre de teflón, eje de latón estampado, incluso pequeño material, construida según RITE e instrucciones del fabricante. Marca: SEI. Distrubuidor: SALVADOR ESCODA. Ref: AA 03168 o de idénticas características técnicas. Medida la unidad totalmente instalada.

| Código | Ud | Descripción | Rendimiento | Precio | Importe |
|---|---|---|---|---|---|
| O01B170 | h. | Oficial 1ª Fontanero/Calefactor | 0.35 | 14.12 | 4.94 |
| WW00400 | u | PEQUEÑO MATERIAL | 1 | 0.19 | 0.19 |
| ESC_AA03168 | u | VÁLVULA DE BOLA DE LATÓN 2" | 1 | 18.46 | 18.46 |
|  |  | Total |  |  | 23.59 |

| Medición | Uds. | Largo | Parcial |
|---|---|---|---|
| CS3 - UTAES | 1 | 6 | 6.00 |
| CS4 - SEMILLEROS | 1 | 5 | 5.00 |
| CS5 - ADM. OESTE | 1 | 5 | 5.00 |
| CS6 - ADM. CENTRO | 1 | 5 | 5.00 |
| CS7 - ADM. ESTE | 1 | 5 | 5.00 |
| CIRCUITO REC. CALOR | 1 | 7 | 7.00 |
| Total |  |  | 33 |

**CLI_V_BL_1-12** u VÁLVULA DE ESFERA DE LATÓN 1 1/ 2" (DN 40) (15/12/2007)
89 u × 15.06 (15.66 con costes indirectos) = 1393.74
Válvula de esfera de latón colocada en canalización de 1 1/2" de diámetro, para roscar, hembra-hembra, con cuerpo de latón MS58 cromado, anillos de cierre de teflón, eje de latón estampado, incluso pequeño material, construida según RITE e instrucciones del fabricante. Marca: SEI. Distrubuidor: SALVADOR ESCODA. Ref: AA 03167 o de idénticas características técnicas. Medida la unidad totalmente instalada.

| Código | Ud | Descripción | Rendimiento | Precio | Importe |
|---|---|---|---|---|---|
| O01B170 | h. | Oficial 1ª Fontanero/Calefactor | 0.35 | 14.12 | 4.94 |
| WW00400 | u | PEQUEÑO MATERIAL | 1 | 0.19 | 0.19 |
| ESC_AA03167 | u | VÁLVULA DE BOLA DE LATÓN 1 1/2" | 1 | 9.93 | 9.93 |
|  |  | Total |  |  | 15.06 |

| Medición | Uds. | Largo | Parcial |
|---|---|---|---|
| CS1 - UTAS NORTE | 1 | 45 | 45.00 |
| CS2 - UTAS SUR | 1 | 36 | 36.00 |
| CIRCUITO REC. CALOR | 1 | 3 | 3.00 |
| LLENADO y VACIADOS | 1 | 5 | 5.00 |
| Total |  |  | 89 |

**CLI_V_BL_1-14** u VÁLVULA DE ESFERA DE LATÓN 1 1/ 4" (DN 32) (15/12/2007)
2 u × 12.34 (12.83 con costes indirectos) = 25.66
Válvula de esfera de latón colocada en canalización de 1 1/4" de diámetro, para roscar, hembra-hembra, con cuerpo de latón MS58 cromado, anillos de cierre de teflón, eje de latón estampado, incluso pequeño material, construida según RITE e instrucciones del fabricante. Marca: SEI. Distrubuidor: SALVADOR ESCODA. Ref: AA 03166 o de idénticas características técnicas. Medida la unidad totalmente instalada.

| Código | Ud | Descripción | Rendimiento | Precio | Importe |
|---|---|---|---|---|---|
| O01B170 | h. | Oficial 1ª Fontanero/Calefactor | 0.35 | 14.12 | 4.94 |
| WW00400 | u | PEQUEÑO MATERIAL | 1 | 0.19 | 0.19 |
| ESC_AA03166 | u | VÁLVULA DE BOLA DE LATÓN 1 1/4" | 1 | 7.21 | 7.21 |
|  |  | Total |  |  | 12.34 |

| Medición | Uds. | Largo | Parcial |
|---|---|---|---|
| LLENADO y VACIADOS | 1 | 2 | 2.00 |
| Total |  |  | 2 |

**CLI_V_BL_1** u VÁLVULA DE ESFERA DE LATÓN 1" (DN 25) (15/12/2007)
73 u × 8.83 (9.18 con costes indirectos) = 670.14
Válvula de esfera de latón colocada en canalización de 1" de diámetro, para roscar, hembra-hembra, con cuerpo de latón MS58 cromado, anillos de cierre de teflón, eje de latón estampado, incluso pequeño material, construida según RITE e instrucciones del fabricante. Marca: SEI. Distrubuidor: SALVADOR ESCODA. Ref: AA 03165 o de idénticas características técnicas. Medida la unidad totalmente instalada.

| Código | Ud | Descripción | Rendimiento | Precio | Importe |
|---|---|---|---|---|---|
| O01B170 | h. | Oficial 1ª Fontanero/Calefactor | 0.3 | 14.12 | 4.24 |
| WW00400 | u | PEQUEÑO MATERIAL | 1 | 0.19 | 0.19 |
| ESC_AA03165 | u | VÁLVULA DE BOLA DE LATÓN 1" | 1 | 4.4 | 4.40 |
|  |  | Total |  |  | 8.83 |

| Medición | Uds. | Largo | Parcial |
|---|---|---|---|
| CS4 - SEMILLEROS | 1 | 24 | 24.00 |
| CS5 - ADM. OESTE | 1 | 18 | 18.00 |
| CS6 - ADM. CENTRO | 1 | 12 | 12.00 |
| CS7 - ADM. ESTE | 1 | 12 | 12.00 |
| LLENADO y VACIADOS | 1 | 7 | 7.00 |
| Total |  |  | 73 |

**CLI_V_BL_34** u VÁLVULA DE ESFERA DE LATÓN 3/4" (DN 20) (15/12/2007)
205 u × 6.39 (6.65 con costes indirectos) = 1363.25
Válvula de esfera de latón colocada en canalización de 3/4" de diámetro, para roscar, hembra-hembra, con cuerpo de latón MS58 cromado, anillos de cierre de teflón, eje de latón estampado, incluso pequeño material, construida según RITE e instrucciones del fabricante. Marca: SEI. Distrubuidor: SALVADOR ESCODA. Ref: AA 03164 o de idénticas características técnicas. Medida la unidad totalmente instalada.

| Código | Ud | Descripción | Rendimiento | Precio | Importe |
|---|---|---|---|---|---|
| O01B170 | h. | Oficial 1ª Fontanero/Calefactor | 0.25 | 14.12 | 3.53 |
| WW00400 | u | PEQUEÑO MATERIAL | 1 | 0.19 | 0.19 |
| ESC_AA03164 | u | VÁLVULA DE BOLA DE LATÓN 3/4" | 1 | 2.67 | 2.67 |
|  |  | Total |  |  | 6.39 |

| Medición | Uds. | Largo | Parcial |
|---|---|---|---|
| CS4 - SEMILLEROS | 1 | 30 | 30.00 |
| CS5 - ADM. OESTE | 1 | 54 | 54.00 |
| CS6 - ADM. CENTRO | 1 | 57 | 57.00 |
| CS7 - ADM. ESTE | 1 | 48 | 48.00 |
| LLENADO y VACIADOS | 1 | 2 | 2.00 |
| CONMUTACION MANÓMETROS | 1 | 14 | 14.00 |
| Total |  |  | 205 |

**CLI_V_BL_12** u VÁLVULA DE ESFERA DE LATÓN 1/2" (DN 15) (15/12/2007)
12 u × 5.55 (5.77 con costes indirectos) = 69.24
Válvula de esfera de latón colocada en canalización de 1/2" de diámetro, para roscar, hembra-hembra, con cuerpo de latón MS58 cromado, anillos de cierre de teflón, eje de latón estampado, incluso pequeño material, construida según RITE e instrucciones del fabricante. Marca: SEI. Distrubuidor: SALVADOR ESCODA. Ref: AA 03163 o de idénticas características técnicas. Medida la unidad totalmente instalada.

| Código | Ud | Descripción | Rendimiento | Precio | Importe |
|---|---|---|---|---|---|
| O01B170 | h. | Oficial 1ª Fontanero/Calefactor | 0.25 | 14.12 | 3.53 |
| WW00400 | u | PEQUEÑO MATERIAL | 1 | 0.19 | 0.19 |
| ESC_AA03163 | u | VÁLVULA DE BOLA DE LATÓN 1/2" | 1 | 1.83 | 1.83 |
|  |  | Total |  |  | 5.55 |

| Medición | Uds. | Largo | Parcial |
|---|---|---|---|
| CS7 - ADM. ESTE | 1 | 12 | 12.00 |
| Total |  |  | 12 |

**CLI_V_RT_3** u VÁLVULA RETENCIÓN DE LATÓN 3" (DN80) (15/12/2007)
2 u × 31.05 (32.29 con costes indirectos) = 64.58
Válvula de retención colocada en canalización de 3" de diámetro con cuerpo de latón, disco de nylon, junta de cierre NBR y muelle de acero inoxidable; incluso pequeño material; construida según RITE e instrucciones del fabricante. Marca: SEI. Distrubuidor: SALVADOR ESCODA. Ref: AA 05084 o de idénticas características técnicas. Medida la unidad totalmente instalada.

| Código | Ud | Descripción | Rendimiento | Precio | Importe |
|---|---|---|---|---|---|
| O01B170 | h. | Oficial 1ª Fontanero/Calefactor | 0.35 | 14.12 | 4.94 |
| WW00400 | u | PEQUEÑO MATERIAL | 1 | 0.19 | 0.19 |
| ESC_AA05088 | u | VÁLVULA RETENCIÓN DE LATÓN 3" | 1 | 25.92 | 25.92 |
|  |  | Total |  |  | 31.05 |

| Medición | Uds. | Largo | Parcial |
|---|---|---|---|
| CS1 - UTAS NORTE | 1 | 1 | 1.00 |
| CS2 - UTAS SUR | 1 | 1 | 1.00 |
| Total |  |  | 2 |

**CLI_V_RT_2-12** u VÁLVULA RETENCIÓN DE LATÓN 2 1/2" (DN65) (15/12/2007)
1 u × 24.23 (25.2 con costes indirectos) = 25.20
Válvula de retención colocada en canalización de 2 1/2" de diámetro con cuerpo de latón, disco de nylon, junta de cierre NBR y muelle de acero inoxidable; incluso pequeño material; construida según RITE e instrucciones del fabricante. Marca: SEI. Distrubuidor: SALVADOR ESCODA. Ref: AA 05084 o de idénticas características técnicas. Medida la unidad totalmente instalada.

| Código | Ud | Descripción | Rendimiento | Precio | Importe |
|---|---|---|---|---|---|
| O01B170 | h. | Oficial 1ª Fontanero/Calefactor | 0.35 | 14.12 | 4.94 |
| WW00400 | u | PEQUEÑO MATERIAL | 1 | 0.19 | 0.19 |
| ESC_AA05087 | u | VÁLVULA RETENCIÓN DE LATÓN 2 1/2" (material; 16/12/2011) | 1 | 19.1 | 19.10 |
|  |  | Total |  |  | 24.23 |

| Medición | Uds. | Largo | Parcial |
|---|---|---|---|
| CS3 - UTAES | 1 | 1 | 1.00 |
| Total |  |  | 1 |

**CLI_V_RT_2** u VÁLVULA RETENCIÓN DE LATÓN 2" (DN50) (15/12/2007)
4 u × 14.71 (15.3 con costes indirectos) = 61.20
Válvula de retención colocada en canalización de 2" de diámetro con cuerpo de latón, disco de nylon, junta de cierre NBR y muelle de acero inoxidable; incluso pequeño material; construida según RITE e instrucciones del fabricante. Marca: SEI. Distrubuidor: SALVADOR ESCODA. Ref: AA 05084 o de idénticas características técnicas. Medida la unidad totalmente instalada.

| Código | Ud | Descripción | Rendimiento | Precio | Importe |
|---|---|---|---|---|---|
| O01B170 | h. | Oficial 1ª Fontanero/Calefactor | 0.35 | 14.12 | 4.94 |
| WW00400 | u | PEQUEÑO MATERIAL | 1 | 0.19 | 0.19 |
| ESC_AA05086 | u | VÁLVULA RETENCIÓN DE LATÓN 2" | 1 | 9.58 | 9.58 |
|  |  | Total |  |  | 14.71 |

| Medición | Uds. | Largo | Parcial |
|---|---|---|---|
| CS4 - SEMILLEROS | 1 | 1 | 1.00 |
| CS5 - ADM. OESTE | 1 | 1 | 1.00 |
| CS6 - ADM. CENTRO | 1 | 1 | 1.00 |
| CS7 - ADM. ESTE | 1 | 1 | 1.00 |
| Total |  |  | 4 |

**CLI_V_RT_1-12** u VÁLVULA RETENCIÓN DE LATÓN 1-1/2" (DN40) (15/12/2007)
1 u × 11.04 (11.48 con costes indirectos) = 11.48
Válvula de retención colocada en canalización de 1 1/2" de diámetro con cuerpo de latón, disco de nylon, junta de cierre NBR y muelle de acero inoxidable; incluso pequeño material; construida según RITE e instrucciones del fabricante. Marca: SEI. Distrubuidor: SALVADOR ESCODA. Ref: AA 05084 o de idénticas características técnicas. Medida la unidad totalmente instalada.

| Código | Ud | Descripción | Rendimiento | Precio | Importe |
|---|---|---|---|---|---|
| O01B170 | h. | Oficial 1ª Fontanero/Calefactor | 0.35 | 14.12 | 4.94 |
| WW00400 | u | PEQUEÑO MATERIAL | 1 | 0.19 | 0.19 |
| ESC_AA05085 | u | VÁLVULA RETENCIÓN DE LATÓN 1 1/2" (material; 16/12/2011) | 1 | 5.91 | 5.91 |
|  |  | Total |  |  | 11.04 |

| Medición | Uds. | Largo | Parcial |
|---|---|---|---|
| LLENADO y VACIADOS | 1 | 1 | 1.00 |
| Total |  |  | 1 |

**CLI_V_CA_12** u VÁLVULA REGULADORA CAUDAL AUTOMÁTICA K-Flow 1/2" (DN 15) (15/12/2007)
6 u × 28.18 (29.31 con costes indirectos) = 175.86
Válvula de regulación automática del caudal K-Flow, diámetro 1/2", con cuerpo de latón forjado ASTM CuZn39Pb2, cartucho interior de AISI, calibrado en fábrica para su caudal nominal y regulable exteriormente; incluso pequeño material, construida según RITE e instrucciones del fabricante. Marca: SEDICAL. Ref: K2J15 o de idénticas características técnicas. Medida la unidad totalmente instalada.

| Código | Ud | Descripción | Rendimiento | Precio | Importe |
|---|---|---|---|---|---|
| O01B170 | h. | Oficial 1ª Fontanero/Calefactor | 0.45 | 14.12 | 6.35 |
| WW00400 | u | PEQUEÑO MATERIAL | 1 | 0.19 | 0.19 |
| SED_K2J15 | u | VÁLVULA REGULADORA CAUDAL AUTOMÁTICA K-Flow 1/2" (DN 15) (material; 16/12/2011) | 1 | 21.64 | 21.64 |
|  |  | Total |  |  | 28.18 |

**CLI_V_CA_34** u VÁLVULA REGULADORA CAUDAL AUTOMÁTICA K-Flow 3/4" (DN 20) (15/12/2007)
67 u × 28.18 (29.31 con costes indirectos) = 1963.77
Válvula de regulación automática del caudal K-Flow, diámetro 3/4", con cuerpo de latón forjado ASTM CuZn39Pb2, cartucho interior de AISI, calibrado en fábrica para su caudal nominal y regulable exteriormente; incluso pequeño material, construida según RITE e instrucciones del fabricante. Marca: SEDICAL. Ref: K2J20 o de idénticas características técnicas. Medida la unidad totalmente instalada.

| Código | Ud | Descripción | Rendimiento | Precio | Importe |
|---|---|---|---|---|---|
| O01B170 | h. | Oficial 1ª Fontanero/Calefactor | 0.45 | 14.12 | 6.35 |
| WW00400 | u | PEQUEÑO MATERIAL | 1 | 0.19 | 0.19 |
| SED_K2J20 | u | VÁLVULA REGULADORA CAUDAL AUTOMÁTICA K-Flow 3/4" (DN 20) (material; 16/12/2011) | 1 | 21.64 | 21.64 |
|  |  | Total |  |  | 28.18 |

**CLI_V_CA_1** u VÁLVULA REGULADORA CAUDAL AUTOMÁTICA K-Flow 1" (DN 25) (15/12/2007)
16 u × 46.56 (48.42 con costes indirectos) = 774.72
Válvula de regulación automática del caudal K-Flow, diámetro 1", con cuerpo de latón forjado ASTM CuZn39Pb2, cartucho interior de AISI, calibrado en fábrica para su caudal nominal y regulable exteriormente; incluso pequeño material, construida según RITE e instrucciones del fabricante. Marca: SEDICAL. Ref: K2J25 o de idénticas características técnicas. Medida la unidad totalmente instalada.

| Código | Ud | Descripción | Rendimiento | Precio | Importe |
|---|---|---|---|---|---|
| O01B170 | h. | Oficial 1ª Fontanero/Calefactor | 0.45 | 14.12 | 6.35 |
| WW00400 | u | PEQUEÑO MATERIAL | 1 | 0.19 | 0.19 |
| SED_K2J25 | u | VÁLVULA REGULADORA CAUDAL AUTOMÁTICA K-Flow 1" (DN 25) (material; 16/12/2011) | 1 | 40.02 | 40.02 |
|  |  | Total |  |  | 46.56 |

**CLI_V_CA_1 12** u VÁLVULA REGULADORA CAUDAL AUTOMÁTICA K-Flow 1 1/2" (DN 40) (15/12/2007)
28 u × 86.98 (90.46 con costes indirectos) = 2532.88
Válvula de regulación automática del caudal K-Flow, diámetro 1 1/2", con cuerpo de latón forjado ASTM CuZn39Pb2, cartucho interior de AISI, calibrado en fábrica para su caudal nominal y regulable exteriormente; incluso pequeño material, construida según RITE e instrucciones del fabricante. Marca: SEDICAL. Ref: K2J40 o de idénticas características técnicas. Medida la unidad totalmente instalada.

| Código | Ud | Descripción | Rendimiento | Precio | Importe |
|---|---|---|---|---|---|
| O01B170 | h. | Oficial 1ª Fontanero/Calefactor | 0.45 | 14.12 | 6.35 |
| WW00400 | u | PEQUEÑO MATERIAL | 1 | 0.19 | 0.19 |
| SED_K2J40 | u | VÁLVULA REGULADORA CAUDAL AUTOMÁTICA K-Flow 1 1/2" (DN 40) (material; 16/12/2011) | 1 | 80.44 | 80.44 |
|  |  | Total |  |  | 86.98 |

**CLI_V_CA_2** u VÁLVULA REGULADORA CAUDAL AUTOMÁTICA K-Flow 2" (DN 50) (15/12/2007)
3 u × 92.37 (96.06 con costes indirectos) = 288.18
Válvula de regulación automática del caudal K-Flow, diámetro 2", con cuerpo de latón forjado ASTM CuZn39Pb2, cartucho interior de AISI, calibrado en fábrica para su caudal nominal y regulable exteriormente; incluso pequeño material, construida según RITE e instrucciones del fabricante. Marca: SEDICAL. Ref: K2J50 o de idénticas características técnicas. Medida la unidad totalmente instalada.

| Código | Ud | Descripción | Rendimiento | Precio | Importe |
|---|---|---|---|---|---|
| O01B170 | h. | Oficial 1ª Fontanero/Calefactor | 0.45 | 14.12 | 6.35 |
| WW00400 | u | PEQUEÑO MATERIAL | 1 | 0.19 | 0.19 |
| SED_K2J50 | u | VÁLVULA REGULADORA CAUDAL AUTOMÁTICA K-Flow 2" (DN 50) (material; 16/12/2011) | 1 | 85.83 | 85.83 |
|  |  | Total |  |  | 92.37 |

**CLI_V_S_34** u VÁLVULA DE SEGURIDAD 3/4" 6 Bar (DN 20) (15/12/2007)
1 u × 8.64 (8.99 con costes indirectos) = 8.99
Válvula de seguridad colocada en canalización de 3/4" de diámetro, para roscar, hembra-hembra, con cuerpo de latón cromado, cierre de goma, presión de tarado 6 Bar, temperatura máxima 120ºC; incluso pequeño material, construida según RITE e instrucciones del fabricante. Distrubuidor: SALVADOR ESCODA. Ref: AA 11013 o de idénticas características técnicas. Medida la unidad totalmente instalada.

| Código | Ud | Descripción | Rendimiento | Precio | Importe |
|---|---|---|---|---|---|
| O01B170 | h. | Oficial 1ª Fontanero/Calefactor | 0.25 | 14.12 | 3.53 |
| WW00400 | u | PEQUEÑO MATERIAL | 1 | 0.19 | 0.19 |
| ESC_AA11013 | u | VÁLVULA DE SEGURIDAD 3/4" 6 Bar (DN 20) (material; 16/12/2011) | 1 | 4.92 | 4.92 |
|  |  | Total |  |  | 8.64 |

**CLI_V_S_1** u VÁLVULA DE SEGURIDAD 1" 6 Bar (DN 25) (15/12/2007)
1 u × 14.68 (15.27 con costes indirectos) = 15.27
Válvula de seguridad colocada en canalización de 1" de diámetro, para roscar, hembra-hembra, con cuerpo de latón cromado, cierre de goma, presión de tarado 6 Bar, temperatura máxima 120ºC; incluso pequeño material, construida según RITE e instrucciones del fabricante. Distrubuidor: SALVADOR ESCODA. Ref: AA 11023 o de idénticas características técnicas. Medida la unidad totalmente instalada.

| Código | Ud | Descripción | Rendimiento | Precio | Importe |
|---|---|---|---|---|---|
| O01B170 | h. | Oficial 1ª Fontanero/Calefactor | 0.25 | 14.12 | 3.53 |
| WW00400 | u | PEQUEÑO MATERIAL | 1 | 0.19 | 0.19 |
| ESC_AA11023 | u | VÁLVULA DE SEGURIDAD 1" 6 Bar (DN 25) (material; 16/12/2011) | 1 | 10.96 | 10.96 |
|  |  | Total |  |  | 14.68 |

**CLI-V-MA-3** u MANGUITO ANTIVIBRATORIO Ø3" (15/12/2007)
10 u × 38.76 (40.31 con costes indirectos) = 403.10
Manguito antivibratorio colocado en canalización de 3" (80 mm.) con cuerpo de EPDM, refuerzo interior de fibra de nylon, y bridas de acero carbono galvanizadas. Para una presión máxima de 10 bar, temperatura máxima -10 a +110°C y conexión con bridas taladradas s/DIN 2502 (PN16) de DN80. Incluso pequeño material y ayudas necesarias para su adecuado funcionamiento y montaje. Construido según RITE e instrucciones del fabricante. Marca: SEI, Distribuidor: SALVADOR ESCODA, Ref: AA 10 005 o idénticas características técnicas. Medida la unidad totalmente instalada

| Código | Ud | Descripción | Rendimiento | Precio | Importe |
|---|---|---|---|---|---|
| O01B170 | h. | Oficial 1ª Fontanero/Calefactor | 1 | 14.12 | 14.12 |
| WW00400 | u | PEQUEÑO MATERIAL | 10 | 0.19 | 1.90 |
| ESC_AA10005 | u | MANGUITO ANTIVIBRATORIO 3" (80 mm) (material; 16/12/2011) | 1 | 22.74 | 22.74 |
|  |  | Total |  |  | 38.76 |

**CLI-V-MA-2-12** u MANGUITO ANTIVIBRATORIO Ø2 1/2" (15/12/2007)
2 u × 34.98 (36.38 con costes indirectos) = 72.76
Manguito antivibratorio colocado en canalización de 2 1/2" (65 mm.) con cuerpo de EPDM, refuerzo interior de fibra de nylon, y bridas de acero carbono galvanizadas. Para una presión máxima de 10 bar, temperatura máxima -10 a +110°C y conexión con bridas taladradas s/DIN 2502 (PN16) de DN65. Incluso pequeño material y ayudas necesarias para su adecuado funcionamiento y montaje. Construido según RITE e instrucciones del fabricante. Marca: SEI, Distribuidor: SALVADOR ESCODA, Ref: AA 10 004 o idénticas características técnicas. Medida la unidad totalmente instalada

| Código | Ud | Descripción | Rendimiento | Precio | Importe |
|---|---|---|---|---|---|
| O01B170 | h. | Oficial 1ª Fontanero/Calefactor | 1 | 14.12 | 14.12 |
| WW00400 | u | PEQUEÑO MATERIAL | 10 | 0.19 | 1.90 |
| ESC_AA10004 | u | MANGUITO ANTIVIBRATORIO 2 1/2" (65 mm) (material; 16/12/2011) | 1 | 18.96 | 18.96 |
|  |  | Total |  |  | 34.98 |

**CLI-V-MA-2** u MANGUITO ANTIVIBRATORIO Ø2" (15/12/2007)
16 u × 28.97 (30.13 con costes indirectos) = 482.08
Manguito antivibratorio colocado en canalización de 2" (50 mm.) con cuerpo de EPDM, refuerzo interior de fibra de nylon, y bridas de acero carbono galvanizadas. Para una presión máxima de 10 bar, temperatura máxima -10 a +110°C y conexión con bridas taladradas s/DIN 2502 (PN16) de DN50. Incluso pequeño material y ayudas necesarias para su adecuado funcionamiento y montaje. Construido según RITE e instrucciones del fabricante. Marca: SEI, Distribuidor: SALVADOR ESCODA, Ref: AA 10 003 o idénticas características técnicas. Medida la unidad totalmente instalada

| Código | Ud | Descripción | Rendimiento | Precio | Importe |
|---|---|---|---|---|---|
| O01B170 | h. | Oficial 1ª Fontanero/Calefactor | 1 | 14.12 | 14.12 |
| WW00400 | u | PEQUEÑO MATERIAL | 1 | 0.19 | 0.19 |
| ESC_AA10003 | u | MANGUITO ANTIVIBRATORIO 2" (50 mm) (material; 16/12/2011) | 1 | 14.66 | 14.66 |
|  |  | Total |  |  | 28.97 |

**CLI-V-MA-1-12** u MANGUITO ANTIVIBRATORIO Ø1 1/2" (15/12/2007)
56 u × 14.31 (14.88 con costes indirectos) = 833.28
Manguito antivibratorio colocado en canalización de 1 1/2" (40 mm) con cuerpo de EPDM, refuerzo interior de fibra de nylon, y bridas de acero carbono galvanizadas. Para una presión máxima de 10 bar, temperatura máxima -10 a +110°C y conexión con bridas taladradas s/DIN 2502 (PN16) de DN40. Incluso pequeño material y ayudas necesarias para su adecuado funcionamiento y montaje. Construido según RITE e instrucciones del fabricante. Marca: SEI, Distribuidor: SALVADOR ESCODA, Ref: AA 10 002 o idénticas características técnicas. Medida la unidad totalmente instalada

| Código | Ud | Descripción | Rendimiento | Precio | Importe |
|---|---|---|---|---|---|
| O01B170 | h. | Oficial 1ª Fontanero/Calefactor | 1 | 14.12 | 14.12 |
| WW00400 | u | PEQUEÑO MATERIAL | 1 | 0.19 | 0.19 |
| ESC_AA10002 | u | MANGUITO ANTIVIBRATORIO 1 1/2" (40 mm) (material; 16/12/2011) | 0 | 11.88 | 0.00 |
|  |  | Total |  |  | 14.31 |

**CLI-V-FI-3** u FILTRO COLADOR MALLA Ø3" TAMIZ DE ACERO INOX (15/12/2007)
2 u × 46.34 (48.19 con costes indirectos) = 96.38
Filtro colador de cuerpo de latón rosca de Ø 3", tamiz a base de malla de acero Inoxidable Ø 0,8 mm , temperatura máxima 110ºC; incluso pequeño material. Construida según RITE y CTE-DB-HS4. Marca: SEI, Distribuidor: SALVADOR ESCODA, Referencia: AA 08 069, o idénticas características técnicas. Medida la unidad totalmente instalada.

| Código | Ud | Descripción | Rendimiento | Precio | Importe |
|---|---|---|---|---|---|
| O01B170 | h. | Oficial 1ª Fontanero/Calefactor | 0.45 | 14.12 | 6.35 |
| WW00400 | u | PEQUEÑO MATERIAL | 2 | 0.19 | 0.38 |
| ESC_AA08069 | u | FILTRO COLADOR MALLA Ø 3" ACERO INOX | 1 | 39.61 | 39.61 |
|  |  | Total |  |  | 46.34 |

**CLI-V-FI-2 12** u FILTRO COLADOR MALLA Ø2 1/2" TAMIZ DE ACERO INOX (15/12/2007)
1 u × 32.92 (34.24 con costes indirectos) = 34.24
Filtro colador de cuerpo de latón rosca de Ø 2 1/2", tamiz a base de malla de acero Inoxidable Ø 0,8 mm , temperatura máxima 110ºC; incluso pequeño material. Construida según RITE y CTE-DB-HS4. Marca: SEI, Distribuidor: SALVADOR ESCODA, Referencia: AA 08 068, o idénticas características técnicas. Medida la unidad totalmente instalada.

| Código | Ud | Descripción | Rendimiento | Precio | Importe |
|---|---|---|---|---|---|
| O01B170 | h. | Oficial 1ª Fontanero/Calefactor | 0.45 | 14.12 | 6.35 |
| WW00400 | u | PEQUEÑO MATERIAL | 2 | 0.19 | 0.38 |
| ESC_AA08068 | u | FILTRO COLADOR MALLA Ø 2 1/2" ACERO INOX (material; 16/12/2011) | 1 | 26.19 | 26.19 |
|  |  | Total |  |  | 32.92 |

**CLI-V-FI-2** u FILTRO COLADOR MALLA Ø2" TAMIZ DE ACERO INOX (15/12/2007)
4 u × 24.86 (25.85 con costes indirectos) = 103.40
Filtro colador de cuerpo de latón rosca de Ø 2", tamiz a base de malla de acero Inoxidable Ø 0,8 mm , temperatura máxima 110ºC; incluso pequeño material. Construida según RITE y CTE-DB-HS4. Marca: SEI, Distribuidor: SALVADOR ESCODA, Referencia: AA 08 068, o idénticas características técnicas. Medida la unidad totalmente instalada.

| Código | Ud | Descripción | Rendimiento | Precio | Importe |
|---|---|---|---|---|---|
| O01B170 | h. | Oficial 1ª Fontanero/Calefactor | 0.45 | 14.12 | 6.35 |
| WW00400 | u | PEQUEÑO MATERIAL | 2 | 0.19 | 0.38 |
| ESC_AA08067 | u | FILTRO COLADOR MALLA Ø 2" ACERO INOX (material; 16/12/2011) | 1 | 18.13 | 18.13 |
|  |  | Total |  |  | 24.86 |

**CLI-V-FI-1 12** u FILTRO COLADOR MALLA Ø1 1/2" TAMIZ DE ACERO INOX (15/12/2007)
1 u × 17.47 (18.17 con costes indirectos) = 18.17
Filtro colador de cuerpo de latón rosca de Ø 1 1/2", tamiz a base de malla de acero Inoxidable Ø 0,8 mm , temperatura máxima 110ºC; incluso pequeño material. Construida según RITE y CTE-DB-HS4. Marca: SEI, Distribuidor: SALVADOR ESCODA, Referencia: AA 08 068, o idénticas características técnicas. Medida la unidad totalmente instalada.

| Código | Ud | Descripción | Rendimiento | Precio | Importe |
|---|---|---|---|---|---|
| O01B170 | h. | Oficial 1ª Fontanero/Calefactor | 0.45 | 14.12 | 6.35 |
| WW00400 | u | PEQUEÑO MATERIAL | 2 | 0.19 | 0.38 |
| ESC_AA08066 | u | FILTRO COLADOR MALLA Ø 1 1/2" ACERO INOX (material; 16/12/2011) | 1 | 10.74 | 10.74 |
|  |  | Total |  |  | 17.47 |

**08CCV00344** u PURGADOR AUTOMÁTICO AIRE, 10 BARS. CÓN VÁLVULA CIERRE (09/10/2007)
6 u × 13.35 (13.88 con costes indirectos) = 83.28
Purgador automático de aire, para presión de trabajo de hasta 10 bars, conválvula de cierre incorporada, incluso pequeño material y montaje. Medida la unidad instalada.

| Código | Ud | Descripción | Rendimiento | Precio | Importe |
|---|---|---|---|---|---|
| O01B170 | h. | Oficial 1ª Fontanero/Calefactor | 0.4 | 14.12 | 5.65 |
| IC50200 | u | PURGADOR AUTOMÁTICO AIRE, 10 bares CON VÁLVULA CIERRE (material; 09/10/2007) | 1 | 6.98 | 6.98 |
| WW00300 | u | MATERIAL COMPLEMENTARIO O PZAS. ESPECIALES | 1.5 | 0.35 | 0.53 |
| WW00400 | u | PEQUEÑO MATERIAL | 1 | 0.19 | 0.19 |
|  |  | Total |  |  | 13.35 |

| Medición | Uds. | Largo | Parcial |
|---|---|---|---|
| COLECTORES | 1 | 2 | 2.00 |
| CIRCUITOS PRIMARIOS | 1 | 3 | 3.00 |
| CIRCUITO REC. CALOR | 1 | 1 | 1.00 |
| Total |  |  | 6 |

**FON-V-MAN** u MANÓMETRO DE ESFERA VERTICAL 1/2" 0 a 16 bar
11 u × 11.84 (12.31 con costes indirectos) = 135.41

| Medición | Uds. | Largo | Parcial |
|---|---|---|---|
| CS1 - UTAS NORTE | 1 | 1 | 1.00 |
| CS2 - UTAS SUR | 1 | 1 | 1.00 |
| CS3 - UTAES | 1 | 1 | 1.00 |
| CS4 - SEMILLEROS | 1 | 1 | 1.00 |
| CS5 - ADM. OESTE | 1 | 1 | 1.00 |
| CS6 - ADM. CENTRO | 1 | 1 | 1.00 |
| CS7 - ADM. ESTE | 1 | 1 | 1.00 |
| COLECTORES | 1 | 2 | 2.00 |
| CIRCUITO REC. CALOR | 1 | 2 | 2.00 |
| Total |  |  | 11 |

**FON-V-TER** u TERMÓMETRO DE ESFERA BIMETÁLICO VERTICAL 1/2". 0-200 ºC
14 u × 18.77 (19.52 con costes indirectos) = 273.28

| Medición | Uds. | Largo | Parcial |
|---|---|---|---|
| CS1 - UTAS NORTE | 1 | 1 | 1.00 |
| CS2 - UTAS SUR | 1 | 1 | 1.00 |
| CS3 - UTAES | 1 | 1 | 1.00 |
| CS4 - SEMILLEROS | 1 | 1 | 1.00 |
| CS5 - ADM. OESTE | 1 | 1 | 1.00 |
| CS6 - ADM. CENTRO | 1 | 1 | 1.00 |
| CS7 - ADM. ESTE | 1 | 1 | 1.00 |
| COLECTORES | 1 | 2 | 2.00 |
| CIRCUITOS PRIMARIOS | 1 | 3 | 3.00 |
| CIRCUITO REC. CALOR | 1 | 2 | 2.00 |
| Total |  |  | 14 |

**CLI_VCR_02** u VÁLVULA AUTOMÁTICA DE LLENADO Ø1 1/2" (15/12/2007)
1 u × 30.46 (31.68 con costes indirectos) = 31.68
Ud. de válvula automática de llenado de red de calefacción/climatización, de 1 1/2" de diámetro; incluso conductores eléctricos, conexiones y montaje. Medida la unidad instalada.

| Código | Ud | Descripción | Rendimiento | Precio | Importe |
|---|---|---|---|---|---|
| O01B170 | h. | Oficial 1ª Fontanero/Calefactor | 1 | 14.12 | 14.12 |
| WW00400 | u | PEQUEÑO MATERIAL | 10 | 0.19 | 1.90 |
| CLIVAL_01 1 1 | Ud | VÁLVULA AUTOMÁTICA DE LLENADO Ø 1 1/2" (material; 31/05/2010) | 1 | 14.44 | 14.44 |
|  |  | Total |  |  | 30.46 |

| Medición | Uds. | Parcial |
|---|---|---|
| LLENADO PRODUCCIÓN | 1 | 1.00 |
| Total |  | 1 |

##### I04BC EQUIPOS SISTEMA HIDRÓNICO (11/12/2007)
Importe: 25578.86

**WILO-2109792** u BOMBA CON VARIADOR ROTOR SECO ELECTRÓNICA Q=12,45 l/s; P=8 mca (11/12/2007)
2 u × 4118.68 (4283.43 con costes indirectos) = 8566.86
Bomba doble electrónica con variador de volocidad y sonda de presión, para un caudal de 12,45 l/s y una presión de 8 mca. Datos de trabajo: Fluido: Agua limpia; Temperatura de fluido: 20 ºC; Densidad: 0,9982 kg/dm³; Viscosidad cinemática: 1,001 mm²/s; Presión de vapor: 0,1 bar. Bomba doble, principal + reserva, de presión nominal PN10, temperatura mínima de fluido -20 ºC y temperatura máxima de fluido: 120 ºC. Potencia absorbida P1: 1,86 kW; velocidad 2940 1/min; NPSH: 2m. Carcasa EN-GJL-250; Eje: X 20 Cr13 (1.4021); Rodete: Sintético; Cierre mecánico: AQ1EGG (Estándar). Conexiones: Lado de aspiración DN 80 / PN16; Lado de impulsión: DN 80 / PN 16; Peso: 88 kg. Motor de potencia nominal P2: 2,2 kW; Velocidad nominal: 2900 1/min; Tensión nominal: 3-400 V - 50 Hz; I máx. absorbida: 6,8 A; Tipo de protección IP 55. Incluso piezas especiales, conexiones de fontanería y electricidad, puesta en marcha, pequeño material y ayudas de albañileria, construido según RITE. Marca: WILO Modelo: DP-E 80 /115-2,2/2, o modelo de idénticas características técnicas. Medida la unidad totalmente instalada.

| Código | Ud | Descripción | Rendimiento | Precio | Importe |
|---|---|---|---|---|---|
| WW00300 | u | MATERIAL COMPLEMENTARIO O PZAS. ESPECIALES | 30 | 0.35 | 10.50 |
| O01B170 | h. | Oficial 1ª Fontanero/Calefactor | 10 | 14.12 | 141.20 |
| WW00400 | u | PEQUEÑO MATERIAL | 15 | 0.19 | 2.85 |
| O01A090 | h. | Cuadrilla A | 1.495 | 30.38 | 45.42 |
| WILO_2109792 | u | BOMBA CON VARIADOR ROTOR SECO ELECTRÓNICA Q=12,45 l/s; P=8 mca (material; 26/03/2012) | 1 | 3918.71 | 3918.71 |
|  |  | Total |  |  | 4118.68 |

| Medición | Uds. | Parcial |
|---|---|---|
| CIRCUITO SECUNDARIO 1 | 1 | 1.00 |
| CIRCUITO SECUNDARIO 2 | 1 | 1.00 |
| Total |  | 2 |

**WILO-2109781** u BOMBA CON VARIADOR ROTOR SECO ELECTRÓNICA Q=5,93 l/s; P=10.5 mca (11/12/2007)
1 u × 3391.82 (3527.49 con costes indirectos) = 3527.49
Bomba doble electrónica con variador de volocidad y sonda de presión, para un caudal de 5,93 l/s y una presión de 10,5 mca. Datos de trabajo: Fluido: Agua limpia; Temperatura de fluido: 20 ºC; Densidad: 0,9982 kg/dm³; Viscosidad cinemática: 1,001 mm²/s; Presión de vapor: 0,1 bar. Bomba doble, principal + reserva, de presión nominal PN10, temperatura mínima de fluido -20 ºC y temperatura máxima de fluido: 120 ºC. Potencia absorbida P1: 1,36 kW; velocidad 2930 1/min; NPSH: 3.58 m. Carcasa EN-GJL-250; Eje: X 20 Cr13 (1.4021); Rodete: Sintético; Cierre mecánico: AQ1EGG (Estándar). Conexiones: Lado de aspiración DN 480 / PN16; Lado de impulsión: DN 40 / PN 16; Peso: 88 kg. Motor de potencia nominal P2: 1.5 kW; Velocidad nominal: 2900 1/min; Tensión nominal: 3-400 V - 50 Hz; I máx. absorbida: 5,2 A; Tipo de protección IP 55. Incluso piezas especiales, conexiones de fontanería y electricidad, puesta en marcha, pequeño material y ayudas de albañileria, construido según RITE. Marca: WILO Modelo: DP-E 40 /120-1,5/2, o modelo de idénticas características técnicas. Medida la unidad totalmente instalada.

| Código | Ud | Descripción | Rendimiento | Precio | Importe |
|---|---|---|---|---|---|
| WW00300 | u | MATERIAL COMPLEMENTARIO O PZAS. ESPECIALES | 30 | 0.35 | 10.50 |
| O01B170 | h. | Oficial 1ª Fontanero/Calefactor | 10 | 14.12 | 141.20 |
| WW00400 | u | PEQUEÑO MATERIAL | 15 | 0.19 | 2.85 |
| O01A090 | h. | Cuadrilla A | 1.495 | 30.38 | 45.42 |
| WILO_2109781 | u | BOMBA CON VARIADOR ROTOR SECO ELECTRÓNICA Q=5,93 l/s; P=10.5 mca (material; 26/03/2012) | 1 | 3191.85 | 3191.85 |
|  |  | Total |  |  | 3391.82 |

| Medición | Uds. | Parcial |
|---|---|---|
| CIRCUITO SECUNDARIO 3 | 1 | 1.00 |
| Total |  | 1 |

**WILO-2109778** u BOMBA CON VARIADOR ROTOR SECO ELECTRÓNICA Q=2,72 l/s; P=7 mca (11/12/2007)
3 u × 2710.11 (2818.51 con costes indirectos) = 8455.53
Bomba doble electrónica con variador de volocidad y sonda de presión, para un caudal de 2.72 l/s y una presión de 7 mca. Datos de trabajo: Fluido: Agua limpia; Temperatura de fluido: 20 ºC; Densidad: 0,9982 kg/dm³; Viscosidad cinemática: 1,001 mm²/s; Presión de vapor: 0,1 bar. Bomba doble, principal + reserva, de presión nominal PN10, temperatura mínima de fluido -20 ºC y temperatura máxima de fluido: 120 ºC. Potencia absorbida P1: 0,772 kW; velocidad 2940 1/min; NPSH: 3.4 m. Carcasa EN-GJL-250; Eje: X 20 Cr13 (1.4021); Rodete: Sintético; Cierre mecánico: AQ1EGG (Estándar). Conexiones: Lado de aspiración DN 32 / PN16; Lado de impulsión: DN 32 / PN 16; Peso: 49 kg. Motor de potencia nominal P2: 0.75 kW; Velocidad nominal: 2900 1/min; Tensión nominal: 3-400 V - 50 Hz; I máx. absorbida: 3 A; Tipo de protección IP 55. Incluso piezas especiales, conexiones de fontanería y electricidad, puesta en marcha, pequeño material y ayudas de albañileria, construido según RITE. Marca: WILO Modelo: DP-E 32 /110-0,75/2, o modelo de idénticas características técnicas. Medida la unidad totalmente instalada.

| Código | Ud | Descripción | Rendimiento | Precio | Importe |
|---|---|---|---|---|---|
| WW00300 | u | MATERIAL COMPLEMENTARIO O PZAS. ESPECIALES | 30 | 0.35 | 10.50 |
| O01A090 | h. | Cuadrilla A | 1.495 | 30.38 | 45.42 |
| O01B170 | h. | Oficial 1ª Fontanero/Calefactor | 10 | 14.12 | 141.20 |
| WW00400 | u | PEQUEÑO MATERIAL | 15 | 0.19 | 2.85 |
| WILO_2109778 | u | BOMBA CON VARIADOR ROTOR SECO ELECTRÓNICA Q=2,72 l/s; P=7 mca (material; 26/03/2012) | 1 | 2510.14 | 2510.14 |
|  |  | Total |  |  | 2710.11 |

| Medición | Uds. | Parcial |
|---|---|---|
| CIRCUITO SECUNDARIO 4 | 1 | 1.00 |
| CIRCUITO SECUNDARIO 6 | 1 | 1.00 |
| CIRCUITO SECUNDARIO 7 | 1 | 1.00 |
| Total |  | 3 |

**WILO-2109780** u BOMBA CON VARIADOR ROTOR SECO ELECTRÓNICA Q=3,52 l/s; P=7 mca (11/12/2007)
1 u × 2838.93 (2952.49 con costes indirectos) = 2952.49
Bomba doble electrónica con variador de volocidad y sonda de presión, para un caudal de 3.52 l/s y una presión de 7 mca. Datos de trabajo: Fluido: Agua limpia; Temperatura de fluido: 20 ºC; Densidad: 0,9982 kg/dm³; Viscosidad cinemática: 1,001 mm²/s; Presión de vapor: 0,1 bar. Bomba doble, principal + reserva, de presión nominal PN10, temperatura mínima de fluido -20 ºC y temperatura máxima de fluido: 120 ºC. Potencia absorbida P1: 0.604 kW; velocidad 2940 1/min; NPSH: 2.92 m. Carcasa EN-GJL-250; Eje: X 20 Cr13 (1.4021); Rodete: Sintético; Cierre mecánico: AQ1EGG (Estándar). Conexiones: Lado de aspiración DN 40 / PN 16; Lado de impulsión: DN 40 / PN 16; Peso: 48 kg. Motor de potencia nominal P2: 0.55 kW; Velocidad nominal: 2900 1/min; Tensión nominal: 3-400 V - 50 Hz; I máx. absorbida: 1.6 A; Tipo de protección IP 55. Incluso piezas especiales, conexiones de fontanería y electricidad, puesta en marcha, pequeño material y ayudas de albañileria, construido según RITE. Marca: WILO Modelo: DP-E 40 /115-0,55/2, o modelo de idénticas características técnicas. Medida la unidad totalmente instalada.

| Código | Ud | Descripción | Rendimiento | Precio | Importe |
|---|---|---|---|---|---|
| WW00300 | u | MATERIAL COMPLEMENTARIO O PZAS. ESPECIALES | 30 | 0.35 | 10.50 |
| O01B170 | h. | Oficial 1ª Fontanero/Calefactor | 10 | 14.12 | 141.20 |
| WW00400 | u | PEQUEÑO MATERIAL | 15 | 0.19 | 2.85 |
| O01A090 | h. | Cuadrilla A | 1.495 | 30.38 | 45.42 |
| WILO_2109780 | u | BOMBA CON VARIADOR ROTOR SECO ELECTRÓNICA Q=3,52 l/s; P=7 mca (material; 26/03/2012) | 1 | 2638.96 | 2638.96 |
|  |  | Total |  |  | 2838.93 |

| Medición | Uds. | Parcial |
|---|---|---|
| CIRCUITO SECUNDARIO 5 | 1 | 1.00 |
| Total |  | 1 |

**ROC-300-4** u VASO DE EXPANSIÓN CERRADO 300 LITROS LLENADO 4 BARES (11/12/2007)
1 u × 137.66 (143.17 con costes indirectos) = 143.17
Vaso de expansión cerrado para instalación de agua caliente, de 300 litros de capacidad, presión de llenado 4 bar y presión máxima de trabajo de 6 bar, de dimensiones Ø 600 mm y altura 1.328 mm, orificio de conexión Ø 1", peso 56,1 kg. Construido en acero de alta calidad, pintado exteriormente y provisto de membrana elástica especial. Con cámara de gas conteniendo nitrógeno a presión. Instalación en circuito cerrado para evitar la entrada de aire en el interior de la tubería y corrosión de las mismas. Incluso pequeño material, montaje y ayudas de albañilería, homologado por el M.I. Marca: BAXI ROCA Modelo: VASOFLEX - 300 / 4. Medida la unidad totalmente instalada.

| Código | Ud | Descripción | Rendimiento | Precio | Importe |
|---|---|---|---|---|---|
| O01A090 | h. | Cuadrilla A | 0.3 | 30.38 | 9.11 |
| O01A030 | h. | Oficial primera | 0.8 | 12.32 | 9.86 |
| O01A050 | h. | Ayudante | 0.8 | 12.12 | 9.70 |
| WW00300 | u | MATERIAL COMPLEMENTARIO O PZAS. ESPECIALES | 18 | 0.35 | 6.30 |
| WW00400 | u | PEQUEÑO MATERIAL | 6 | 0.19 | 1.14 |
| ROC_300-4 | u | VASO DE EXPANSIÓN CERRADO 300 LITROS LLENADO 4 BARES (material; 16/12/2011) | 1 | 101.55 | 101.55 |
|  |  | Total |  |  | 137.66 |

| Medición | Uds. | Parcial |
|---|---|---|
| COLECTOR DE RETORNO | 1 | 1.00 |
| Total |  | 1 |

**ROC-35-1.5** u VASO DE EXPANSIÓN CERRADO 35 LITROS LLENADO 1.5 BARES (11/12/2007)
1 u × 43.02 (44.74 con costes indirectos) = 44.74
Vaso de expansión cerrado para instalación de agua caliente, de 35 litros de capacidad, presión de llenado 1,5 bar y presión máxima de trabajo de 3 bar, de dimensiones Ø 396 mm y altura 412 mm, orificio de conexión Ø 3/4", peso 6,5 kg. Construido en acero de alta calidad, pintado exteriormente y provisto de membrana elástica especial. Con cámara de gas conteniendo nitrógeno a presión. Instalación en circuito cerrado para evitar la entrada de aire en el interior de la tubería y corrosión de las mismas. Incluso pequeño material, montaje y ayudas de albañilería, homologado por el M.I. Marca: BAXI ROCA Modelo: VASOFLEX - 35 / 1,5. Medida la unidad totalmente instalada.

| Código | Ud | Descripción | Rendimiento | Precio | Importe |
|---|---|---|---|---|---|
| O01A090 | h. | Cuadrilla A | 0.3 | 30.38 | 9.11 |
| O01A030 | h. | Oficial primera | 0.6 | 12.32 | 7.39 |
| O01A050 | h. | Ayudante | 0.6 | 12.12 | 7.27 |
| WW00300 | u | MATERIAL COMPLEMENTARIO O PZAS. ESPECIALES | 12 | 0.35 | 4.20 |
| WW00400 | u | PEQUEÑO MATERIAL | 4 | 0.19 | 0.76 |
| ROC_35-1.5 | u | VASO DE EXPANSIÓN CERRADO 35 LITROS LLENADO 1,5 BARES (material; 16/12/2011) | 1 | 14.29 | 14.29 |
|  |  | Total |  |  | 43.02 |

| Medición | Uds. | Parcial |
|---|---|---|
| CIRCUITO DE RECUPERACIÓN | 1 | 1.00 |
| Total |  | 1 |

**CLI-DI-F-500** u DEPÓSITO DE INERCIA DE FRÍO 500 LITROS (11/12/2007)
3 u × 486.19 (505.64 con costes indirectos) = 1516.92
Deposito de inercia aislado para refrigeración , 500 l de capacidad. Acabado externo en chapa de aluminio gofrado desmontable y cierre plástico de encaje regulable, tapas en ABS y patas de plástico. Presión máxima: 6 bar; Temperatura estandar de acumulación: 7 a 12 ºC (frío), 40 a 50 ºC (bomba de calor); Interior galvanizado en caliente. Aislamiento en poliuretano rígido exento de CFC de 50 mm de espesor. Incluso p.p. de piezas especiales, elementos de anclaje y sujección y ayudas de albañilería. Marca: IDROGAS, Serie: AR-A, Distribuidor: SALVADOR ESCODA, Ref: CC 09 202. Medida la unidad totalmente instalada.

| Código | Ud | Descripción | Rendimiento | Precio | Importe |
|---|---|---|---|---|---|
| WW00300 | u | MATERIAL COMPLEMENTARIO O PZAS. ESPECIALES | 40 | 0.35 | 14.00 |
| O01A030 | h. | Oficial primera | 3 | 12.32 | 36.96 |
| O01A050 | h. | Ayudante | 3 | 12.12 | 36.36 |
| O01A090 | h. | Cuadrilla A | 0.5 | 30.38 | 15.19 |
| WW00400 | u | PEQUEÑO MATERIAL | 20 | 0.19 | 3.80 |
| ESC_CC09206 | u | DEPÓSITO DE INERCIA DE FRÍO 500 LITROS (material; 16/12/2011) | 1 | 379.88 | 379.88 |
|  |  | Total |  |  | 486.19 |

| Medición | Uds. | Parcial |
|---|---|---|
| PRODUCCIÓN | 3 | 3.00 |
| Total |  | 3 |

**CLI-DI-C-200** u DEPÓSITO DE INERCIA DE CALOR 200 LITROS (11/12/2007)
1 u × 357.37 (371.66 con costes indirectos) = 371.66
Deposito de inercia aislado de acero negro para acumulación de agua caliente. Presión máxima de trabajo: 6 bar; Temperatura estándar de acumulación: -10 / +99 ºC. Acabado en inyección directa con espuma rígida de poliuretano exenta de CFC (50 mm) y funda acolchada desmontable color gris (RAL 7035). Instalación en vertical. Incluso p.p. de piezas especiales, elementos de anclaje y sujección y ayudas de albañilería. Marca: IDROGAS, Serie: PF-SOL, Distribuidor: SALVADOR ESCODA, Ref: CC 01 551. Medida la unidad totalmente instalada.

| Código | Ud | Descripción | Rendimiento | Precio | Importe |
|---|---|---|---|---|---|
| WW00300 | u | MATERIAL COMPLEMENTARIO O PZAS. ESPECIALES | 40 | 0.35 | 14.00 |
| O01A050 | h. | Ayudante | 3 | 12.12 | 36.36 |
| O01A030 | h. | Oficial primera | 3 | 12.32 | 36.96 |
| O01A090 | h. | Cuadrilla A | 0.5 | 30.38 | 15.19 |
| WW00400 | u | PEQUEÑO MATERIAL | 20 | 0.19 | 3.80 |
| ESC_CC01551 | u | DEPÓSITO DE INERCIA DE CALOR 200 LITROS (material; 16/12/2011) | 1 | 251.06 | 251.06 |
|  |  | Total |  |  | 357.37 |

| Medición | Uds. | Parcial |
|---|---|---|
| CIRCUITO DE RECUPERACIÓN | 1 | 1.00 |
| Total |  | 1 |

#### I04C SISTEMAS DE AIRE (09/10/2007)
Importe: 203089.94

##### I04CA CONDUCTOS (09/10/2007)
Importe: 157267.68

**CLI-CSCH40** m² CONDUCTO TIPO "SANDWICH" CHAPA+LANA DE VIDRIO 40mm + VELO ACUST. (09/10/2007)
1711.98 m² × 30.24 (31.45 con costes indirectos) = 53841.77
Conducto rectangular tipo "sandwich", construido por: 1) chapa de acero galvanizado, con resistencia mecánica al desgarro y despegue, estructura textil, superficie deslizante y resistente a la erosión de los sistemas de limpieza, tratamiento del canto macho, resistencia continua a cepillado e incombustibilidad; 2) Panel de aislamiento térmico-acústico de lana de vidrio de 40 mm de espesor; 3) revestimiento interior de malla textil de hilos de vidrio de refuerzo. Chapas de acero de espesor 0.80 mm. para una dimension maxima del lado mayor de la seccion de 1.450m; p.p de diagonales matrizadas, union de tramos, a 1.00 m como maximo, con bridas de angulo galvanizado de 25x25x3 mm., incluso elementos para soporte, junta y cuelgue y ayudas de albañileria. Marca de aislamiento: ISOVER. Mod. INTRAVER NETO 40 Medida la superficie ejecutada, las curvas por el radio mayor y las reducciones segun la seccion mayor.

| Código | Ud | Descripción | Rendimiento | Precio | Importe |
|---|---|---|---|---|---|
| WW00400 | u | PEQUEÑO MATERIAL | 1.2 | 0.19 | 0.23 |
| O01A090 | h. | Cuadrilla A | 0.01 | 30.38 | 0.30 |
| CA02000 | m | ANGULAR AC. GALVANIZADO 25X25X3 mm (material; 21/04/2008) | 2 | 0.96 | 1.92 |
| IC26200 | m2 | CONDUCTO RECTANGULAR DE CHAPA GALV. 0,80 mm DE ESPESOR (material; 09/10/2007) | 1.01 | 13.91 | 14.05 |
| O01A050 | h. | Ayudante | 0.4 | 12.12 | 4.85 |
| O01B041 | h. | Oficial 1ª Cerrajero | 0.4 | 13.92 | 5.57 |
| WW00300 | u | MATERIAL COMPLEMENTARIO O PZAS. ESPECIALES | 1.6 | 0.35 | 0.56 |
| ISO_INTNETO40 | m2 | PANEL RÍGIDO FIBRA VIDRIO 40 mm CON VELO ACÚSTICO INTRAVER NETO (material; 16/12/2011) | 1.01 | 2.73 | 2.76 |
|  |  | Total |  |  | 30.24 |

| Medición | Uds. | Largo | Ancho | Alto | Parcial |
|---|---|---|---|---|---|
| RED PRIMARIO OESTE ADMISION |  |  |  |  |  |
| fórmula: a*b*2*(c+d+0.16) | 1 | 2.4 | 1.15 | 0.4 | 8.21 |
| fórmula: a*b*2*(c+d+0.16) | 1 | 1.5 | 1.15 | 0.4 | 5.13 |
| fórmula: a*b*2*(c+d+0.16) | 1 | 3.7 | 1 | 0.4 | 11.54 |
| fórmula: a*b*2*(c+d+0.16) | 1 | 3.7 | 0.9 | 0.35 | 10.43 |
| RED PRIMARIO ESTE ADMISION |  |  |  |  |  |
| fórmula: a*b*2*(c+d+0.16) | 1 | 2.1 | 0.8 | 0.3 | 5.29 |
| fórmula: a*b*2*(c+d+0.16) | 1 | 1.5 | 0.8 | 0.3 | 3.78 |
| fórmula: a*b*2*(c+d+0.16) | 1 | 3.7 | 0.6 | 0.3 | 7.84 |
| fórmula: a*b*2*(c+d+0.16) | 1 | 3.7 | 0.6 | 0.2 | 7.10 |
| fórmula: a*b*2*(c+d+0.16) | 1 | 3.7 | 0.3 | 0.15 | 4.51 |
| RED INSTITUTO TIPO NORTE 1 ADMISIÓN |  |  |  |  |  |
| fórmula: a*b*2*(c+d+0.16) | 5 | 6.3 | 0.7 | 0.3 | 73.08 |
| fórmula: a*b*2*(c+d+0.16) | 5 | 8.9 | 0.7 | 0.3 | 103.24 |
| RED INSTITUTO TIPO NORTE 2 ADMISIÓN |  |  |  |  |  |
| fórmula: a*b*2*(c+d+0.16) | 10 | 2.5 | 0.7 | 0.3 | 58.00 |
| fórmula: a*b*2*(c+d+0.16) | 5 | 5.2 | 0.7 | 0.3 | 60.32 |
| fórmula: a*b*2*(c+d+0.16) | 5 | 1.5 | 0.7 | 0.3 | 17.40 |
| RED INSTITUTO TIPO SUR ADMISIÓN |  |  |  |  |  |
| fórmula: a*b*2*(c+d+0.16) | 10 | 2.9 | 0.8 | 0.4 | 78.88 |
| fórmula: a*b*2*(c+d+0.16) | 5 | 5.2 | 0.8 | 0.4 | 70.72 |
| fórmula: a*b*2*(c+d+0.16) | 5 | 1.5 | 0.8 | 0.4 | 20.40 |
| RED SALA SERVIDORES ADMISIÓN |  |  |  |  |  |
| fórmula: a*b*2*(c+d+0.16) | 1 | 7.7 | 0.35 | 0.3 | 12.47 |
| fórmula: a*b*2*(c+d+0.16) | 1 | 8.9 | 0.35 | 0.3 | 14.42 |
| RED LABORATORIO P2 ADMISIÓN |  |  |  |  |  |
| fórmula: a*b*2*(c+d+0.16) | 1 | 8.5 | 0.7 | 0.3 | 19.72 |
| fórmula: a*b*2*(c+d+0.16) | 1 | 1.5 | 0.7 | 0.3 | 3.48 |
| RED LABORATORIO P1 ADMISIÓN |  |  |  |  |  |
| fórmula: a*b*2*(c+d+0.16) | 1 | 2.8 | 0.7 | 0.3 | 6.50 |
| fórmula: a*b*2*(c+d+0.16) | 1 | 5.2 | 0.7 | 0.3 | 12.06 |
| RED CAFETERIA ADMISIÓN |  |  |  |  |  |
| fórmula: a*b*2*(c+d+0.16) | 1 | 5.2 | 0.7 | 0.4 | 13.10 |
| fórmula: a*b*2*(c+d+0.16) | 1 | 4.3 | 0.7 | 0.4 | 10.84 |
| fórmula: a*b*2*(c+d+0.16) | 1 | 8.9 | 0.7 | 0.4 | 22.43 |
| RED SALÓN DE ACTOS ADMISIÓN |  |  |  |  |  |
| fórmula: a*b*2*(c+d+0.16) | 1 | 9 | 1.3 | 0.5 | 35.28 |
| fórmula: a*b*2*(c+d+0.16) | 1 | 8.9 | 1.3 | 0.5 | 34.89 |
| RED PRIMARIO OESTE EXTRACCIÓN |  |  |  |  |  |
| fórmula: a*b*2*(c+d+0.16) | 1 | 3.2 | 1.1 | 0.4 | 10.62 |
| fórmula: a*b*2*(c+d+0.16) | 1 | 1.5 | 1.1 | 0.4 | 4.98 |
| fórmula: a*b*2*(c+d+0.16) | 1 | 3.7 | 0.8 | 0.4 | 10.06 |
| fórmula: a*b*2*(c+d+0.16) | 1 | 3.7 | 0.75 | 0.3 | 8.95 |
| RED PRIMARIO ESTE EXTRACCIÓN |  |  |  |  |  |
| fórmula: a*b*2*(c+d+0.16) | 1 | 2.5 | 0.45 | 0.3 | 4.55 |
| fórmula: a*b*2*(c+d+0.16) | 1 | 1.5 | 0.45 | 0.3 | 2.73 |
| fórmula: a*b*2*(c+d+0.16) | 1 | 3.7 | 0.4 | 0.4 | 7.10 |
| fórmula: a*b*2*(c+d+0.16) | 1 | 3.7 | 0.4 | 0.2 | 5.62 |
| RED INSTITUTO TIPO NORTE 1 EXTRACCIÓN |  |  |  |  |  |
| fórmula: a*b*2*(c+d+0.16) | 5 | 9.5 | 0.7 | 0.3 | 110.20 |
| fórmula: a*b*2*(c+d+0.16) | 5 | 8.9 | 0.7 | 0.3 | 103.24 |
| RED INSTITUTO TIPO NORTE 2 EXTRACCIÓN |  |  |  |  |  |
| fórmula: a*b*2*(c+d+0.16) | 10 | 6.5 | 0.7 | 0.3 | 150.80 |
| fórmula: a*b*2*(c+d+0.16) | 5 | 5.2 | 0.7 | 0.3 | 60.32 |
| fórmula: a*b*2*(c+d+0.16) | 5 | 1.5 | 0.7 | 0.3 | 17.40 |
| RED INSTITUTO TIPO SUR EXTRACCIÓN |  |  |  |  |  |
| fórmula: a*b*2*(c+d+0.16) | 10 | 7.2 | 0.8 | 0.4 | 195.84 |
| fórmula: a*b*2*(c+d+0.16) | 5 | 5.2 | 0.8 | 0.4 | 70.72 |
| fórmula: a*b*2*(c+d+0.16) | 5 | 1.5 | 0.8 | 0.4 | 20.40 |
| RED SALA SERVIDORES EXTRACCIÓN |  |  |  |  |  |
| fórmula: a*b*2*(c+d+0.16) | 1 | 7.4 | 0.35 | 0.3 | 11.99 |
| fórmula: a*b*2*(c+d+0.16) | 1 | 8.9 | 0.35 | 0.3 | 14.42 |
| RED LABORATORIO P2 EXTRACCIÓN |  |  |  |  |  |
| fórmula: a*b*2*(c+d+0.16) | 1 | 10.5 | 0.7 | 0.3 | 24.36 |
| fórmula: a*b*2*(c+d+0.16) | 1 | 1.5 | 0.7 | 0.3 | 3.48 |
| RED LABORATORIO P1 EXTRACCIÓN |  |  |  |  |  |
| fórmula: a*b*2*(c+d+0.16) | 1 | 6 | 0.7 | 0.3 | 13.92 |
| fórmula: a*b*2*(c+d+0.16) | 1 | 5.2 | 0.7 | 0.3 | 12.06 |
| RED CAFETERIA EXTRACCIÓN |  |  |  |  |  |
| fórmula: a*b*2*(c+d+0.16) | 1 | 5.2 | 0.7 | 0.4 | 13.10 |
| fórmula: a*b*2*(c+d+0.16) | 1 | 3.3 | 0.7 | 0.4 | 8.32 |
| fórmula: a*b*2*(c+d+0.16) | 1 | 8.9 | 0.7 | 0.4 | 22.43 |
| RED SALÓN DE ACTOS EXTRACCIÓN |  |  |  |  |  |
| fórmula: a*b*2*(c+d+0.16) | 1 | 9.8 | 1.3 | 0.5 | 38.42 |
| fórmula: a*b*2*(c+d+0.16) | 1 | 8.9 | 1.3 | 0.5 | 34.89 |
| Total |  |  |  |  | 1711.98 |

**CLI-CRLV25** m² CONDUCTO PANEL RÍGIDO LANA DE VIDRIO 25 mm (11/12/2007)
5252.11 m² × 17.32 (18.01 con costes indirectos) = 94590.50
Conducto autoportante para la distribución de aire en climatización, formado por un panel "sandwich" con alma de lana de vidrio, con elevada atenuación acústica y limpiable por medios mecánicos, constituido por: 1)Revestimiento exterior constituido por aluminio, malla de refuerzo y kraft, unido al velo que incorpora el núcleo del panel, con alta resistencia al desgarro y punzonamiento y actuando como barrera de vapor; 2) Panel de aislamiento térmico-acústico de lana de vidrio de 25 mm de espesor; y 3) Revestimiento interior de malla textil de hilos de vidrio de refuerzo unida estructuralmente al panel de lana de vidrio en su proceso de fabricación por termoprensado, con resistencia mecánica al desgarro y despegue, estructura textil, superficie deslizante y resistente a la erosión de los sistemas de limpieza, tratamiento del canto macho, resistencia continua a cepillado e incombustibilidad; Incluso formación del conducto, materiales, cola para la unión entre las piezas, bandas adhesivas de estanqueidad, elementos de cuelgue, soporte y colocación. Marca: ISOVER. Mod. CLIMAVER NETO 25. Medida la superficie desarrollada y totalmente instalada.

| Código | Ud | Descripción | Rendimiento | Precio | Importe |
|---|---|---|---|---|---|
| O01A050 | h. | Ayudante | 0.3 | 12.12 | 3.64 |
| O01A030 | h. | Oficial primera | 0.6 | 12.32 | 7.39 |
| WW00400 | u | PEQUEÑO MATERIAL | 1 | 0.19 | 0.19 |
| WW00300 | u | MATERIAL COMPLEMENTARIO O PZAS. ESPECIALES | 1 | 0.35 | 0.35 |
| ISO_CLINETO25 | m2 | PANEL RÍGIDO FIBRA VIDRIO 25 mm CLIMAVER NETO ISOVER (material; 16/12/2011) | 1 | 5.75 | 5.75 |
|  |  | Total |  |  | 17.32 |

| Medición | Uds. | Largo | Ancho | Alto | Parcial |
|---|---|---|---|---|---|
| RED PRIMARIO OESTE ADMISION |  |  |  |  |  |
| fórmula: a*b*2*(c+d+0.1) | 1 | 2.9 | 0.9 | 0.35 | 7.83 |
| fórmula: a*b*2*(c+d+0.1) | 1 | 1.6 | 0.2 | 0.2 | 1.60 |
| fórmula: a*b*2*(c+d+0.1) | 1 | 5.1 | 0.2 | 0.15 | 4.59 |
| fórmula: a*b*2*(c+d+0.1) | 8 | 0.5 | 0.2 | 0.15 | 3.60 |
| fórmula: a*b*2*(c+d+0.1) | 1 | 5.1 | 0.9 | 0.3 | 13.26 |
| fórmula: a*b*2*(c+d+0.1) | 1 | 7.3 | 0.8 | 0.35 | 18.25 |
| fórmula: a*b*2*(c+d+0.1) | 1 | 1.2 | 0.8 | 0.3 | 2.88 |
| fórmula: a*b*2*(c+d+0.1) | 1 | 3.7 | 0.3 | 0.2 | 4.44 |
| fórmula: a*b*2*(c+d+0.1) | 1 | 5.2 | 0.25 | 0.2 | 5.72 |
| fórmula: a*b*2*(c+d+0.1) | 1 | 10.6 | 0.2 | 0.2 | 10.60 |
| fórmula: a*b*2*(c+d+0.1) | 1 | 14.5 | 0.7 | 0.25 | 30.45 |
| fórmula: a*b*2*(c+d+0.1) | 1 | 9.9 | 0.35 | 0.2 | 12.87 |
| fórmula: a*b*2*(c+d+0.1) | 1 | 1.9 | 0.2 | 0.15 | 1.71 |
| fórmula: a*b*2*(c+d+0.1) | 1 | 0.6 | 0.2 | 0.1 | 0.48 |
| fórmula: a*b*2*(c+d+0.1) | 1 | 5.1 | 0.2 | 0.1 | 4.08 |
| fórmula: a*b*2*(c+d+0.1) | 1 | 1.7 | 0.25 | 0.2 | 1.87 |
| fórmula: a*b*2*(c+d+0.1) | 1 | 3.9 | 0.3 | 0.2 | 4.68 |
| fórmula: a*b*2*(c+d+0.1) | 1 | 1.7 | 0.25 | 0.2 | 1.87 |
| fórmula: a*b*2*(c+d+0.1) | 1 | 11.5 | 0.5 | 0.2 | 18.40 |
| fórmula: a*b*2*(c+d+0.1) | 1 | 14.7 | 0.45 | 0.2 | 22.05 |
| fórmula: a*b*2*(c+d+0.1) | 1 | 7.5 | 0.2 | 0.1 | 6.00 |
| fórmula: a*b*2*(c+d+0.1) | 1 | 0.4 | 0.2 | 0.1 | 0.32 |
| fórmula: a*b*2*(c+d+0.1) | 1 | 11.6 | 0.3 | 0.2 | 13.92 |
| fórmula: a*b*2*(c+d+0.1) | 1 | 15.8 | 0.7 | 0.3 | 34.76 |
| fórmula: a*b*2*(c+d+0.1) | 1 | 13 | 0.2 | 0.2 | 13.00 |
| fórmula: a*b*2*(c+d+0.1) | 1 | 14.2 | 0.7 | 0.25 | 29.82 |
| fórmula: a*b*2*(c+d+0.1) | 1 | 0.8 | 0.4 | 0.2 | 1.12 |
| fórmula: a*b*2*(c+d+0.1) | 1 | 1.9 | 0.2 | 0.15 | 1.71 |
| fórmula: a*b*2*(c+d+0.1) | 1 | 4.8 | 0.2 | 0.1 | 3.84 |
| fórmula: a*b*2*(c+d+0.1) | 1 | 0.6 | 0.2 | 0.1 | 0.48 |
| fórmula: a*b*2*(c+d+0.1) | 1 | 9.2 | 0.35 | 0.2 | 11.96 |
| fórmula: a*b*2*(c+d+0.1) | 1 | 1.7 | 0.25 | 0.2 | 1.87 |
| fórmula: a*b*2*(c+d+0.1) | 1 | 3.6 | 0.3 | 0.2 | 4.32 |
| fórmula: a*b*2*(c+d+0.1) | 1 | 1.7 | 0.25 | 0.2 | 1.87 |
| fórmula: a*b*2*(c+d+0.1) | 1 | 11.6 | 0.5 | 0.2 | 18.56 |
| fórmula: a*b*2*(c+d+0.1) | 1 | 10.5 | 0.45 | 0.2 | 15.75 |
| fórmula: a*b*2*(c+d+0.1) | 1 | 5.4 | 0.2 | 0.2 | 5.40 |
| fórmula: a*b*2*(c+d+0.1) | 1 | 3.1 | 0.2 | 0.1 | 2.48 |
| fórmula: a*b*2*(c+d+0.1) | 1 | 9 | 0.35 | 0.2 | 11.70 |
| fórmula: a*b*2*(c+d+0.1) | 1 | 1.7 | 0.25 | 0.2 | 1.87 |
| fórmula: a*b*2*(c+d+0.1) | 1 | 3.6 | 0.3 | 0.2 | 4.32 |
| fórmula: a*b*2*(c+d+0.1) | 1 | 1.7 | 0.25 | 0.2 | 1.87 |
| fórmula: a*b*2*(c+d+0.1) | 1 | 15.8 | 0.7 | 0.3 | 34.76 |
| fórmula: a*b*2*(c+d+0.1) | 1 | 13 | 0.2 | 0.2 | 13.00 |
| fórmula: a*b*2*(c+d+0.1) | 1 | 14.2 | 0.7 | 0.25 | 29.82 |
| fórmula: a*b*2*(c+d+0.1) | 1 | 0.8 | 0.4 | 0.2 | 1.12 |
| fórmula: a*b*2*(c+d+0.1) | 1 | 1.9 | 0.2 | 0.15 | 1.71 |
| fórmula: a*b*2*(c+d+0.1) | 1 | 4.8 | 0.2 | 0.1 | 3.84 |
| fórmula: a*b*2*(c+d+0.1) | 1 | 0.6 | 0.2 | 0.1 | 0.48 |
| fórmula: a*b*2*(c+d+0.1) | 1 | 9.2 | 0.35 | 0.2 | 11.96 |
| fórmula: a*b*2*(c+d+0.1) | 1 | 1.7 | 0.25 | 0.2 | 1.87 |
| fórmula: a*b*2*(c+d+0.1) | 1 | 3.6 | 0.3 | 0.2 | 4.32 |
| fórmula: a*b*2*(c+d+0.1) | 1 | 1.7 | 0.25 | 0.2 | 1.87 |
| fórmula: a*b*2*(c+d+0.1) | 1 | 11.6 | 0.5 | 0.2 | 18.56 |
| fórmula: a*b*2*(c+d+0.1) | 1 | 10.5 | 0.45 | 0.2 | 15.75 |
| fórmula: a*b*2*(c+d+0.1) | 1 | 5.4 | 0.2 | 0.2 | 5.40 |
| fórmula: a*b*2*(c+d+0.1) | 1 | 3.1 | 0.2 | 0.1 | 2.48 |
| fórmula: a*b*2*(c+d+0.1) | 1 | 9 | 0.35 | 0.2 | 11.70 |
| fórmula: a*b*2*(c+d+0.1) | 1 | 1.7 | 0.25 | 0.2 | 1.87 |
| fórmula: a*b*2*(c+d+0.1) | 1 | 3.6 | 0.3 | 0.2 | 4.32 |
| fórmula: a*b*2*(c+d+0.1) | 1 | 1.7 | 0.25 | 0.2 | 1.87 |
| RED PRIMARIO ESTE ADMISION |  |  |  |  |  |
| fórmula: a*b*2*(c+d+0.1) | 1 | 6.9 | 0.3 | 0.15 | 7.59 |
| fórmula: a*b*2*(c+d+0.1) | 1 | 20.7 | 0.25 | 0.15 | 20.70 |
| fórmula: a*b*2*(c+d+0.1) | 1 | 17 | 0.2 | 0.15 | 15.30 |
| fórmula: a*b*2*(c+d+0.1) | 1 | 15.2 | 0.6 | 0.2 | 27.36 |
| fórmula: a*b*2*(c+d+0.1) | 1 | 9.7 | 0.2 | 0.2 | 9.70 |
| fórmula: a*b*2*(c+d+0.1) | 1 | 14.2 | 0.55 | 0.2 | 24.14 |
| fórmula: a*b*2*(c+d+0.1) | 1 | 11.7 | 0.5 | 0.2 | 18.72 |
| fórmula: a*b*2*(c+d+0.1) | 1 | 9.8 | 0.45 | 0.2 | 14.70 |
| fórmula: a*b*2*(c+d+0.1) | 1 | 5.1 | 0.2 | 0.2 | 5.10 |
| fórmula: a*b*2*(c+d+0.1) | 1 | 3.1 | 0.2 | 0.1 | 2.48 |
| fórmula: a*b*2*(c+d+0.1) | 1 | 6.4 | 0.3 | 0.2 | 7.68 |
| fórmula: a*b*2*(c+d+0.1) | 1 | 1.7 | 0.25 | 0.2 | 1.87 |
| fórmula: a*b*2*(c+d+0.1) | 1 | 3.8 | 0.25 | 0.2 | 4.18 |
| fórmula: a*b*2*(c+d+0.1) | 1 | 1.7 | 0.25 | 0.2 | 1.87 |
| fórmula: a*b*2*(c+d+0.1) | 1 | 15.6 | 0.2 | 0.2 | 15.60 |
| fórmula: a*b*2*(c+d+0.1) | 1 | 2.9 | 0.6 | 0.2 | 5.22 |
| fórmula: a*b*2*(c+d+0.1) | 1 | 22.8 | 0.2 | 0.2 | 22.80 |
| fórmula: a*b*2*(c+d+0.1) | 1 | 25.3 | 0.2 | 0.2 | 25.30 |
| fórmula: a*b*2*(c+d+0.1) | 1 | 21.9 | 0.5 | 0.2 | 35.04 |
| fórmula: a*b*2*(c+d+0.1) | 1 | 28.8 | 0.45 | 0.2 | 43.20 |
| fórmula: a*b*2*(c+d+0.1) | 1 | 2.3 | 0.25 | 0.2 | 2.53 |
| fórmula: a*b*2*(c+d+0.1) | 1 | 3.8 | 0.3 | 0.2 | 4.56 |
| fórmula: a*b*2*(c+d+0.1) | 1 | 2.3 | 0.25 | 0.2 | 2.53 |
| fórmula: a*b*2*(c+d+0.1) | 1 | 12.2 | 0.2 | 0.2 | 12.20 |
| fórmula: a*b*2*(c+d+0.1) | 1 | 3.1 | 0.2 | 0.1 | 2.48 |
| fórmula: a*b*2*(c+d+0.1) | 1 | 2.9 | 0.6 | 0.2 | 5.22 |
| fórmula: a*b*2*(c+d+0.1) | 1 | 22.8 | 0.2 | 0.2 | 22.80 |
| fórmula: a*b*2*(c+d+0.1) | 1 | 25.3 | 0.2 | 0.2 | 25.30 |
| fórmula: a*b*2*(c+d+0.1) | 1 | 21.9 | 0.5 | 0.2 | 35.04 |
| fórmula: a*b*2*(c+d+0.1) | 1 | 28.8 | 0.45 | 0.2 | 43.20 |
| fórmula: a*b*2*(c+d+0.1) | 1 | 2.3 | 0.25 | 0.2 | 2.53 |
| fórmula: a*b*2*(c+d+0.1) | 1 | 3.8 | 0.3 | 0.2 | 4.56 |
| fórmula: a*b*2*(c+d+0.1) | 1 | 2.3 | 0.25 | 0.2 | 2.53 |
| fórmula: a*b*2*(c+d+0.1) | 1 | 12.2 | 0.2 | 0.2 | 12.20 |
| fórmula: a*b*2*(c+d+0.1) | 1 | 3.1 | 0.2 | 0.1 | 2.48 |
| RED INSTITUTO TIPO NORTE IMPULSIÓN |  |  |  |  |  |
| fórmula: a*b*2*(c+d+0.1) | 5 | 5.8 | 0.7 | 0.3 | 63.80 |
| fórmula: a*b*2*(c+d+0.1) | 5 | 0.8 | 0.2 | 0.2 | 4.00 |
| fórmula: a*b*2*(c+d+0.1) | 5 | 1.8 | 0.65 | 0.3 | 18.90 |
| fórmula: a*b*2*(c+d+0.1) | 5 | 2.5 | 0.6 | 0.3 | 25.00 |
| fórmula: a*b*2*(c+d+0.1) | 5 | 2.5 | 0.55 | 0.3 | 23.75 |
| fórmula: a*b*2*(c+d+0.1) | 5 | 2.5 | 0.45 | 0.3 | 21.25 |
| fórmula: a*b*2*(c+d+0.1) | 5 | 2.5 | 0.3 | 0.3 | 17.50 |
| fórmula: a*b*2*(c+d+0.1) | 5 | 2.5 | 0.2 | 0.3 | 15.00 |
| fórmula: a*b*2*(c+d+0.1) | 5 | 2.3 | 0.2 | 0.2 | 11.50 |
| fórmula: a*b*2*(c+d+0.1) | 5 | 3.8 | 0.7 | 0.3 | 41.80 |
| fórmula: a*b*2*(c+d+0.1) | 5 | 0.8 | 0.2 | 0.2 | 4.00 |
| fórmula: a*b*2*(c+d+0.1) | 5 | 1.8 | 0.65 | 0.3 | 18.90 |
| fórmula: a*b*2*(c+d+0.1) | 5 | 2.5 | 0.6 | 0.3 | 25.00 |
| fórmula: a*b*2*(c+d+0.1) | 5 | 2.5 | 0.55 | 0.3 | 23.75 |
| fórmula: a*b*2*(c+d+0.1) | 5 | 2.5 | 0.45 | 0.3 | 21.25 |
| fórmula: a*b*2*(c+d+0.1) | 5 | 2.5 | 0.3 | 0.3 | 17.50 |
| fórmula: a*b*2*(c+d+0.1) | 5 | 2.5 | 0.2 | 0.3 | 15.00 |
| fórmula: a*b*2*(c+d+0.1) | 5 | 2.3 | 0.2 | 0.2 | 11.50 |
| fórmula: a*b*2*(c+d+0.1) | 5 | 3.3 | 0.7 | 0.3 | 36.30 |
| fórmula: a*b*2*(c+d+0.1) | 5 | 0.8 | 0.2 | 0.2 | 4.00 |
| fórmula: a*b*2*(c+d+0.1) | 5 | 1.8 | 0.65 | 0.3 | 18.90 |
| fórmula: a*b*2*(c+d+0.1) | 5 | 2.5 | 0.6 | 0.3 | 25.00 |
| fórmula: a*b*2*(c+d+0.1) | 5 | 2.5 | 0.55 | 0.3 | 23.75 |
| fórmula: a*b*2*(c+d+0.1) | 5 | 2.5 | 0.45 | 0.3 | 21.25 |
| fórmula: a*b*2*(c+d+0.1) | 5 | 2.5 | 0.3 | 0.3 | 17.50 |
| fórmula: a*b*2*(c+d+0.1) | 5 | 2.5 | 0.2 | 0.3 | 15.00 |
| fórmula: a*b*2*(c+d+0.1) | 5 | 2.3 | 0.2 | 0.2 | 11.50 |
| RED INSTITUTO TIPO SUR 1 IMPULSIÓN |  |  |  |  |  |
| fórmula: a*b*2*(c+d+0.1) | 4 | 5.1 | 0.8 | 0.4 | 53.04 |
| fórmula: a*b*2*(c+d+0.1) | 4 | 1.7 | 0.2 | 0.2 | 6.80 |
| fórmula: a*b*2*(c+d+0.1) | 4 | 3.1 | 0.7 | 0.4 | 29.76 |
| fórmula: a*b*2*(c+d+0.1) | 4 | 2.5 | 0.7 | 0.3 | 22.00 |
| fórmula: a*b*2*(c+d+0.1) | 4 | 2.5 | 0.6 | 0.3 | 20.00 |
| fórmula: a*b*2*(c+d+0.1) | 4 | 2.5 | 0.4 | 0.3 | 16.00 |
| fórmula: a*b*2*(c+d+0.1) | 4 | 2.5 | 0.35 | 0.3 | 15.00 |
| fórmula: a*b*2*(c+d+0.1) | 4 | 2.5 | 0.2 | 0.3 | 12.00 |
| fórmula: a*b*2*(c+d+0.1) | 4 | 4.5 | 0.8 | 0.4 | 46.80 |
| fórmula: a*b*2*(c+d+0.1) | 4 | 1.7 | 0.2 | 0.2 | 6.80 |
| fórmula: a*b*2*(c+d+0.1) | 4 | 3.1 | 0.7 | 0.4 | 29.76 |
| fórmula: a*b*2*(c+d+0.1) | 4 | 2.5 | 0.7 | 0.3 | 22.00 |
| fórmula: a*b*2*(c+d+0.1) | 4 | 2.5 | 0.6 | 0.3 | 20.00 |
| fórmula: a*b*2*(c+d+0.1) | 4 | 2.5 | 0.4 | 0.3 | 16.00 |
| fórmula: a*b*2*(c+d+0.1) | 4 | 2.5 | 0.35 | 0.3 | 15.00 |
| fórmula: a*b*2*(c+d+0.1) | 4 | 2.5 | 0.2 | 0.3 | 12.00 |
| RED INSTITUTO TIPO SUR 2 IMPULSIÓN |  |  |  |  |  |
| fórmula: a*b*2*(c+d+0.1) | 4 | 4 | 0.8 | 0.4 | 41.60 |
| fórmula: a*b*2*(c+d+0.1) | 4 | 0.6 | 0.2 | 0.2 | 2.40 |
| fórmula: a*b*2*(c+d+0.1) | 4 | 1.7 | 0.7 | 0.4 | 16.32 |
| fórmula: a*b*2*(c+d+0.1) | 4 | 2.5 | 0.7 | 0.35 | 23.00 |
| fórmula: a*b*2*(c+d+0.1) | 4 | 2.5 | 0.65 | 0.3 | 21.00 |
| fórmula: a*b*2*(c+d+0.1) | 4 | 2.5 | 0.55 | 0.3 | 19.00 |
| fórmula: a*b*2*(c+d+0.1) | 4 | 2.5 | 0.4 | 0.3 | 16.00 |
| fórmula: a*b*2*(c+d+0.1) | 4 | 2.5 | 0.3 | 0.3 | 14.00 |
| fórmula: a*b*2*(c+d+0.1) | 4 | 2.5 | 0.2 | 0.2 | 10.00 |
| fórmula: a*b*2*(c+d+0.1) | 1 | 4 | 0.8 | 0.4 | 10.40 |
| fórmula: a*b*2*(c+d+0.1) | 1 | 0.6 | 0.2 | 0.2 | 0.60 |
| fórmula: a*b*2*(c+d+0.1) | 1 | 1.7 | 0.7 | 0.4 | 4.08 |
| fórmula: a*b*2*(c+d+0.1) | 1 | 2.5 | 0.7 | 0.35 | 5.75 |
| fórmula: a*b*2*(c+d+0.1) | 1 | 2.5 | 0.65 | 0.3 | 5.25 |
| fórmula: a*b*2*(c+d+0.1) | 1 | 2.5 | 0.55 | 0.3 | 4.75 |
| fórmula: a*b*2*(c+d+0.1) | 1 | 2.5 | 0.4 | 0.3 | 4.00 |
| fórmula: a*b*2*(c+d+0.1) | 1 | 2.5 | 0.3 | 0.3 | 3.50 |
| fórmula: a*b*2*(c+d+0.1) | 1 | 2.5 | 0.2 | 0.2 | 2.50 |
| RED SALA SERVIDORES IMPULSIÓN |  |  |  |  |  |
| fórmula: a*b*2*(c+d+0.1) | 1 | 7.1 | 0.35 | 0.3 | 10.65 |
| fórmula: a*b*2*(c+d+0.1) | 1 | 2.5 | 0.3 | 0.3 | 3.50 |
| fórmula: a*b*2*(c+d+0.1) | 1 | 2.5 | 0.25 | 0.3 | 3.25 |
| fórmula: a*b*2*(c+d+0.1) | 1 | 2.5 | 0.25 | 0.25 | 3.00 |
| fórmula: a*b*2*(c+d+0.1) | 1 | 2.5 | 0.25 | 0.2 | 2.75 |
| fórmula: a*b*2*(c+d+0.1) | 1 | 2.7 | 0.2 | 0.2 | 2.70 |
| RED LAVORATORIOS P1 IMPULSIÓN |  |  |  |  |  |
| fórmula: a*b*2*(c+d+0.1) | 1 | 7.7 | 0.7 | 0.3 | 16.94 |
| fórmula: a*b*2*(c+d+0.1) | 1 | 2.5 | 0.65 | 0.3 | 5.25 |
| fórmula: a*b*2*(c+d+0.1) | 1 | 2.5 | 0.55 | 0.3 | 4.75 |
| fórmula: a*b*2*(c+d+0.1) | 1 | 2.5 | 0.5 | 0.3 | 4.50 |
| fórmula: a*b*2*(c+d+0.1) | 1 | 2.5 | 0.4 | 0.3 | 4.00 |
| fórmula: a*b*2*(c+d+0.1) | 1 | 2.5 | 0.4 | 0.2 | 3.50 |
| fórmula: a*b*2*(c+d+0.1) | 1 | 2.5 | 0.3 | 0.2 | 3.00 |
| RED LABORATORIOS P2 IMPULSIÓN |  |  |  |  |  |
| fórmula: a*b*2*(c+d+0.1) | 1 | 6.3 | 0.7 | 0.3 | 13.86 |
| fórmula: a*b*2*(c+d+0.1) | 1 | 2.5 | 0.65 | 0.3 | 5.25 |
| fórmula: a*b*2*(c+d+0.1) | 1 | 2.5 | 0.55 | 0.3 | 4.75 |
| fórmula: a*b*2*(c+d+0.1) | 1 | 2.5 | 0.5 | 0.3 | 4.50 |
| fórmula: a*b*2*(c+d+0.1) | 1 | 2.5 | 0.4 | 0.3 | 4.00 |
| fórmula: a*b*2*(c+d+0.1) | 1 | 2.5 | 0.4 | 0.2 | 3.50 |
| fórmula: a*b*2*(c+d+0.1) | 1 | 2.5 | 0.3 | 0.2 | 3.00 |
| RED CAFETERÍA IMPULSIÓN |  |  |  |  |  |
| fórmula: a*b*2*(c+d+0.1) | 1 | 17.4 | 0.7 | 0.4 | 41.76 |
| fórmula: a*b*2*(c+d+0.1) | 1 | 0.3 | 0.4 | 0.15 | 0.39 |
| fórmula: a*b*2*(c+d+0.1) | 1 | 3.8 | 0.7 | 0.3 | 8.36 |
| fórmula: a*b*2*(c+d+0.1) | 1 | 0.3 | 0.4 | 0.15 | 0.39 |
| fórmula: a*b*2*(c+d+0.1) | 1 | 3.8 | 0.55 | 0.3 | 7.22 |
| fórmula: a*b*2*(c+d+0.1) | 1 | 0.3 | 0.4 | 0.15 | 0.39 |
| fórmula: a*b*2*(c+d+0.1) | 1 | 3.8 | 0.4 | 0.3 | 6.08 |
| fórmula: a*b*2*(c+d+0.1) | 1 | 0.3 | 0.4 | 0.15 | 0.39 |
| fórmula: a*b*2*(c+d+0.1) | 1 | 4.1 | 0.3 | 0.2 | 4.92 |
| RED SALÓN DE ACTOS IMPULSIÓN |  |  |  |  |  |
| fórmula: a*b*2*(c+d+0.1) | 1 | 6.3 | 1.3 | 0.5 | 23.94 |
| fórmula: a*b*2*(c+d+0.1) | 1 | 4.9 | 1.3 | 0.5 | 18.62 |
| fórmula: a*b*2*(c+d+0.1) | 1 | 1 | 1.25 | 0.5 | 3.70 |
| fórmula: a*b*2*(c+d+0.1) | 1 | 1 | 1.15 | 0.5 | 3.50 |
| fórmula: a*b*2*(c+d+0.1) | 1 | 1 | 1.1 | 0.5 | 3.40 |
| fórmula: a*b*2*(c+d+0.1) | 1 | 1 | 1 | 0.5 | 3.20 |
| fórmula: a*b*2*(c+d+0.1) | 1 | 1 | 0.95 | 0.5 | 3.10 |
| fórmula: a*b*2*(c+d+0.1) | 1 | 1 | 0.85 | 0.5 | 2.90 |
| fórmula: a*b*2*(c+d+0.1) | 1 | 1 | 0.8 | 0.5 | 2.80 |
| fórmula: a*b*2*(c+d+0.1) | 1 | 1 | 0.7 | 0.5 | 2.60 |
| fórmula: a*b*2*(c+d+0.1) | 1 | 1 | 0.65 | 0.5 | 2.50 |
| fórmula: a*b*2*(c+d+0.1) | 1 | 1 | 0.55 | 0.5 | 2.30 |
| fórmula: a*b*2*(c+d+0.1) | 1 | 1 | 0.5 | 0.5 | 2.20 |
| fórmula: a*b*2*(c+d+0.1) | 1 | 1 | 0.5 | 0.4 | 2.00 |
| fórmula: a*b*2*(c+d+0.1) | 1 | 1 | 0.5 | 0.35 | 1.90 |
| fórmula: a*b*2*(c+d+0.1) | 1 | 1 | 0.5 | 0.25 | 1.70 |
| fórmula: a*b*2*(c+d+0.1) | 1 | 1 | 0.5 | 0.2 | 1.60 |
| fórmula: a*b*2*(c+d+0.1) | 1 | 1 | 0.4 | 0.2 | 1.40 |
| fórmula: a*b*2*(c+d+0.1) | 1 | 1 | 0.3 | 0.2 | 1.20 |
| RED PRIMARIO OESTE EXTRACCIÓN |  |  |  |  |  |
| fórmula: a*b*2*(c+d+0.1) | 1 | 5.3 | 0.75 | 0.3 | 12.19 |
| fórmula: a*b*2*(c+d+0.1) | 1 | 8.3 | 0.3 | 0.15 | 9.13 |
| fórmula: a*b*2*(c+d+0.1) | 1 | 1 | 0.2 | 0.15 | 0.90 |
| fórmula: a*b*2*(c+d+0.1) | 1 | 5.9 | 0.2 | 0.15 | 5.31 |
| fórmula: a*b*2*(c+d+0.1) | 6 | 1.7 | 0.2 | 0.15 | 9.18 |
| fórmula: a*b*2*(c+d+0.1) | 1 | 5.4 | 0.7 | 0.3 | 11.88 |
| fórmula: a*b*2*(c+d+0.1) | 1 | 4.1 | 0.65 | 0.3 | 8.61 |
| fórmula: a*b*2*(c+d+0.1) | 1 | 8.3 | 0.4 | 0.15 | 10.79 |
| fórmula: a*b*2*(c+d+0.1) | 1 | 4.8 | 0.35 | 0.15 | 5.76 |
| fórmula: a*b*2*(c+d+0.1) | 1 | 5.2 | 0.3 | 0.15 | 5.72 |
| fórmula: a*b*2*(c+d+0.1) | 1 | 4.9 | 0.2 | 0.15 | 4.41 |
| fórmula: a*b*2*(c+d+0.1) | 1 | 12.6 | 0.6 | 0.2 | 22.68 |
| fórmula: a*b*2*(c+d+0.1) | 1 | 7.5 | 0.4 | 0.2 | 10.50 |
| fórmula: a*b*2*(c+d+0.1) | 1 | 4.5 | 0.2 | 0.15 | 4.05 |
| fórmula: a*b*2*(c+d+0.1) | 1 | 0.4 | 0.2 | 0.1 | 0.32 |
| fórmula: a*b*2*(c+d+0.1) | 1 | 3.7 | 0.2 | 0.1 | 2.96 |
| fórmula: a*b*2*(c+d+0.1) | 1 | 1.1 | 0.4 | 0.15 | 1.43 |
| fórmula: a*b*2*(c+d+0.1) | 1 | 1 | 0.25 | 0.15 | 1.00 |
| fórmula: a*b*2*(c+d+0.1) | 1 | 4.7 | 0.25 | 0.15 | 4.70 |
| fórmula: a*b*2*(c+d+0.1) | 1 | 20.1 | 0.4 | 0.2 | 28.14 |
| fórmula: a*b*2*(c+d+0.1) | 1 | 5.1 | 0.2 | 0.15 | 4.59 |
| fórmula: a*b*2*(c+d+0.1) | 1 | 0.3 | 0.2 | 0.1 | 0.24 |
| fórmula: a*b*2*(c+d+0.1) | 1 | 2.7 | 0.2 | 0.1 | 2.16 |
| fórmula: a*b*2*(c+d+0.1) | 1 | 9 | 0.3 | 0.2 | 10.80 |
| fórmula: a*b*2*(c+d+0.1) | 1 | 2.7 | 0.6 | 0.2 | 4.86 |
| fórmula: a*b*2*(c+d+0.1) | 1 | 25.9 | 0.6 | 0.2 | 46.62 |
| fórmula: a*b*2*(c+d+0.1) | 1 | 7.5 | 0.4 | 0.2 | 10.50 |
| fórmula: a*b*2*(c+d+0.1) | 1 | 4.3 | 0.2 | 0.15 | 3.87 |
| fórmula: a*b*2*(c+d+0.1) | 1 | 0.4 | 0.2 | 0.1 | 0.32 |
| fórmula: a*b*2*(c+d+0.1) | 1 | 3.6 | 0.2 | 0.1 | 2.88 |
| fórmula: a*b*2*(c+d+0.1) | 1 | 1.2 | 0.35 | 0.15 | 1.44 |
| fórmula: a*b*2*(c+d+0.1) | 1 | 1 | 0.25 | 0.15 | 1.00 |
| fórmula: a*b*2*(c+d+0.1) | 1 | 3.9 | 0.3 | 0.15 | 4.29 |
| fórmula: a*b*2*(c+d+0.1) | 1 | 1 | 0.25 | 0.15 | 1.00 |
| fórmula: a*b*2*(c+d+0.1) | 1 | 26.2 | 0.4 | 0.2 | 36.68 |
| fórmula: a*b*2*(c+d+0.1) | 1 | 1.4 | 0.2 | 0.2 | 1.40 |
| fórmula: a*b*2*(c+d+0.1) | 1 | 4.5 | 0.2 | 0.1 | 3.60 |
| fórmula: a*b*2*(c+d+0.1) | 1 | 1.3 | 0.35 | 0.2 | 1.69 |
| fórmula: a*b*2*(c+d+0.1) | 1 | 1 | 0.25 | 0.2 | 1.10 |
| fórmula: a*b*2*(c+d+0.1) | 1 | 5 | 0.25 | 0.2 | 5.50 |
| fórmula: a*b*2*(c+d+0.1) | 1 | 2.7 | 0.6 | 0.2 | 4.86 |
| fórmula: a*b*2*(c+d+0.1) | 1 | 25.9 | 0.6 | 0.2 | 46.62 |
| fórmula: a*b*2*(c+d+0.1) | 1 | 7.5 | 0.4 | 0.2 | 10.50 |
| fórmula: a*b*2*(c+d+0.1) | 1 | 4.3 | 0.2 | 0.15 | 3.87 |
| fórmula: a*b*2*(c+d+0.1) | 1 | 0.4 | 0.2 | 0.1 | 0.32 |
| fórmula: a*b*2*(c+d+0.1) | 1 | 3.6 | 0.2 | 0.1 | 2.88 |
| fórmula: a*b*2*(c+d+0.1) | 1 | 1.2 | 0.35 | 0.15 | 1.44 |
| fórmula: a*b*2*(c+d+0.1) | 1 | 1 | 0.25 | 0.15 | 1.00 |
| fórmula: a*b*2*(c+d+0.1) | 1 | 3.9 | 0.3 | 0.15 | 4.29 |
| fórmula: a*b*2*(c+d+0.1) | 1 | 1 | 0.25 | 0.15 | 1.00 |
| fórmula: a*b*2*(c+d+0.1) | 1 | 26.2 | 0.4 | 0.2 | 36.68 |
| fórmula: a*b*2*(c+d+0.1) | 1 | 1.4 | 0.2 | 0.2 | 1.40 |
| fórmula: a*b*2*(c+d+0.1) | 1 | 4.5 | 0.2 | 0.1 | 3.60 |
| fórmula: a*b*2*(c+d+0.1) | 1 | 1.3 | 0.35 | 0.2 | 1.69 |
| fórmula: a*b*2*(c+d+0.1) | 1 | 1 | 0.25 | 0.2 | 1.10 |
| fórmula: a*b*2*(c+d+0.1) | 1 | 5 | 0.25 | 0.2 | 5.50 |
| RED PRIMARIO ESTE EXTRACCIÓN |  |  |  |  |  |
| fórmula: a*b*2*(c+d+0.1) | 1 | 3 | 0.4 | 0.2 | 4.20 |
| fórmula: a*b*2*(c+d+0.1) | 1 | 51.6 | 0.4 | 0.2 | 72.24 |
| fórmula: a*b*2*(c+d+0.1) | 1 | 1.7 | 0.2 | 0.2 | 1.70 |
| fórmula: a*b*2*(c+d+0.1) | 1 | 4.2 | 0.2 | 0.1 | 3.36 |
| fórmula: a*b*2*(c+d+0.1) | 1 | 3.4 | 0.3 | 0.2 | 4.08 |
| fórmula: a*b*2*(c+d+0.1) | 1 | 5.1 | 0.25 | 0.2 | 5.61 |
| fórmula: a*b*2*(c+d+0.1) | 1 | 3.2 | 0.4 | 0.2 | 4.48 |
| fórmula: a*b*2*(c+d+0.1) | 1 | 44.2 | 0.4 | 0.2 | 61.88 |
| fórmula: a*b*2*(c+d+0.1) | 1 | 0.9 | 0.25 | 0.2 | 0.99 |
| fórmula: a*b*2*(c+d+0.1) | 1 | 4.1 | 0.3 | 0.2 | 4.92 |
| fórmula: a*b*2*(c+d+0.1) | 1 | 0.9 | 0.25 | 0.2 | 0.99 |
| fórmula: a*b*2*(c+d+0.1) | 1 | 5.1 | 0.2 | 0.2 | 5.10 |
| fórmula: a*b*2*(c+d+0.1) | 1 | 4.2 | 0.2 | 0.1 | 3.36 |
| fórmula: a*b*2*(c+d+0.1) | 1 | 3.2 | 0.4 | 0.2 | 4.48 |
| fórmula: a*b*2*(c+d+0.1) | 1 | 44.2 | 0.4 | 0.2 | 61.88 |
| fórmula: a*b*2*(c+d+0.1) | 1 | 0.9 | 0.25 | 0.2 | 0.99 |
| fórmula: a*b*2*(c+d+0.1) | 1 | 4.1 | 0.3 | 0.2 | 4.92 |
| fórmula: a*b*2*(c+d+0.1) | 1 | 0.9 | 0.25 | 0.2 | 0.99 |
| fórmula: a*b*2*(c+d+0.1) | 1 | 5.1 | 0.2 | 0.2 | 5.10 |
| fórmula: a*b*2*(c+d+0.1) | 1 | 4.2 | 0.2 | 0.1 | 3.36 |
| RED INSTITUTO TIPO NORTE RETORNO |  |  |  |  |  |
| fórmula: a*b*2*(c+d+0.1) | 5 | 7.5 | 0.7 | 3 | 285.00 |
| fórmula: a*b*2*(c+d+0.1) | 5 | 2.1 | 0.65 | 0.3 | 22.05 |
| fórmula: a*b*2*(c+d+0.1) | 5 | 2.5 | 0.6 | 0.3 | 25.00 |
| fórmula: a*b*2*(c+d+0.1) | 5 | 5 | 0.5 | 0.3 | 45.00 |
| fórmula: a*b*2*(c+d+0.1) | 5 | 4.9 | 0.3 | 0.3 | 34.30 |
| fórmula: a*b*2*(c+d+0.1) | 5 | 8.5 | 0.7 | 3 | 323.00 |
| fórmula: a*b*2*(c+d+0.1) | 5 | 2.1 | 0.65 | 0.3 | 22.05 |
| fórmula: a*b*2*(c+d+0.1) | 5 | 2.5 | 0.6 | 0.3 | 25.00 |
| fórmula: a*b*2*(c+d+0.1) | 5 | 5 | 0.5 | 0.3 | 45.00 |
| fórmula: a*b*2*(c+d+0.1) | 5 | 4.9 | 0.3 | 0.3 | 34.30 |
| fórmula: a*b*2*(c+d+0.1) | 5 | 8 | 0.7 | 3 | 304.00 |
| fórmula: a*b*2*(c+d+0.1) | 5 | 2.1 | 0.65 | 0.3 | 22.05 |
| fórmula: a*b*2*(c+d+0.1) | 5 | 2.5 | 0.6 | 0.3 | 25.00 |
| fórmula: a*b*2*(c+d+0.1) | 5 | 5 | 0.5 | 0.3 | 45.00 |
| fórmula: a*b*2*(c+d+0.1) | 5 | 4.9 | 0.3 | 0.3 | 34.30 |
| RED INSTITUTO TIPO SUR 1 RETORNO |  |  |  |  |  |
| fórmula: a*b*2*(c+d+0.1) | 4 | 9.4 | 0.8 | 0.4 | 97.76 |
| fórmula: a*b*2*(c+d+0.1) | 4 | 2.5 | 0.7 | 0.4 | 24.00 |
| fórmula: a*b*2*(c+d+0.1) | 4 | 2.5 | 0.6 | 0.4 | 22.00 |
| fórmula: a*b*2*(c+d+0.1) | 4 | 5 | 0.5 | 0.4 | 40.00 |
| fórmula: a*b*2*(c+d+0.1) | 4 | 5 | 0.3 | 0.3 | 28.00 |
| fórmula: a*b*2*(c+d+0.1) | 4 | 8.8 | 0.8 | 0.4 | 91.52 |
| fórmula: a*b*2*(c+d+0.1) | 4 | 2.5 | 0.7 | 0.4 | 24.00 |
| fórmula: a*b*2*(c+d+0.1) | 4 | 2.5 | 0.6 | 0.4 | 22.00 |
| fórmula: a*b*2*(c+d+0.1) | 4 | 5 | 0.5 | 0.4 | 40.00 |
| fórmula: a*b*2*(c+d+0.1) | 4 | 5 | 0.3 | 0.3 | 28.00 |
| RED INSTITUTO TIPO SUR 2 RETORNO |  |  |  |  |  |
| fórmula: a*b*2*(c+d+0.1) | 1 | 7.4 | 0.8 | 0.4 | 19.24 |
| fórmula: a*b*2*(c+d+0.1) | 1 | 2.5 | 0.7 | 0.4 | 6.00 |
| fórmula: a*b*2*(c+d+0.1) | 1 | 2.5 | 0.6 | 0.4 | 5.50 |
| fórmula: a*b*2*(c+d+0.1) | 1 | 5 | 0.5 | 0.4 | 10.00 |
| fórmula: a*b*2*(c+d+0.1) | 1 | 5 | 0.3 | 0.3 | 7.00 |
| fórmula: a*b*2*(c+d+0.1) | 1 | 6.7 | 0.8 | 0.4 | 17.42 |
| fórmula: a*b*2*(c+d+0.1) | 1 | 2.5 | 0.7 | 0.4 | 6.00 |
| fórmula: a*b*2*(c+d+0.1) | 1 | 2.5 | 0.6 | 0.4 | 5.50 |
| fórmula: a*b*2*(c+d+0.1) | 1 | 5 | 0.5 | 0.4 | 10.00 |
| fórmula: a*b*2*(c+d+0.1) | 1 | 5 | 0.3 | 0.3 | 7.00 |
| RED SALA SERVIDORES RETORNO |  |  |  |  |  |
| fórmula: a*b*2*(c+d+0.1) | 1 | 6.7 | 0.35 | 0.3 | 10.05 |
| fórmula: a*b*2*(c+d+0.1) | 1 | 2.5 | 0.3 | 0.3 | 3.50 |
| fórmula: a*b*2*(c+d+0.1) | 1 | 2.5 | 0.25 | 0.3 | 3.25 |
| fórmula: a*b*2*(c+d+0.1) | 1 | 2.5 | 0.25 | 0.25 | 3.00 |
| fórmula: a*b*2*(c+d+0.1) | 1 | 2.5 | 0.25 | 0.2 | 2.75 |
| fórmula: a*b*2*(c+d+0.1) | 1 | 2.5 | 0.2 | 0.2 | 2.50 |
| RED LAVORATORIOS P1 RETORNO |  |  |  |  |  |
| fórmula: a*b*2*(c+d+0.1) | 1 | 7.5 | 0.7 | 0.3 | 16.50 |
| fórmula: a*b*2*(c+d+0.1) | 1 | 2.5 | 0.65 | 0.3 | 5.25 |
| fórmula: a*b*2*(c+d+0.1) | 1 | 2.5 | 0.55 | 0.3 | 4.75 |
| fórmula: a*b*2*(c+d+0.1) | 1 | 2.5 | 0.5 | 0.3 | 4.50 |
| fórmula: a*b*2*(c+d+0.1) | 1 | 2.5 | 0.4 | 0.3 | 4.00 |
| fórmula: a*b*2*(c+d+0.1) | 1 | 2.5 | 0.4 | 0.2 | 3.50 |
| fórmula: a*b*2*(c+d+0.1) | 1 | 2.5 | 0.3 | 0.2 | 3.00 |
| RED LABORATORIOS P2 RETORNO |  |  |  |  |  |
| fórmula: a*b*2*(c+d+0.1) | 1 | 4.1 | 0.7 | 0.3 | 9.02 |
| fórmula: a*b*2*(c+d+0.1) | 1 | 2.5 | 0.65 | 0.3 | 5.25 |
| fórmula: a*b*2*(c+d+0.1) | 1 | 2.5 | 0.55 | 0.3 | 4.75 |
| fórmula: a*b*2*(c+d+0.1) | 1 | 2.5 | 0.5 | 0.3 | 4.50 |
| fórmula: a*b*2*(c+d+0.1) | 1 | 2.5 | 0.4 | 0.3 | 4.00 |
| fórmula: a*b*2*(c+d+0.1) | 1 | 2.5 | 0.4 | 0.2 | 3.50 |
| fórmula: a*b*2*(c+d+0.1) | 1 | 2.5 | 0.3 | 0.2 | 3.00 |
| RED CAFETERÍA RETORNO |  |  |  |  |  |
| fórmula: a*b*2*(c+d+0.1) | 1 | 16.4 | 0.7 | 0.4 | 39.36 |
| fórmula: a*b*2*(c+d+0.1) | 1 | 1.2 | 0.4 | 0.15 | 1.56 |
| fórmula: a*b*2*(c+d+0.1) | 1 | 4 | 0.6 | 0.4 | 8.80 |
| fórmula: a*b*2*(c+d+0.1) | 1 | 1.2 | 0.4 | 0.15 | 1.56 |
| fórmula: a*b*2*(c+d+0.1) | 1 | 3.6 | 0.5 | 0.4 | 7.20 |
| fórmula: a*b*2*(c+d+0.1) | 1 | 1.2 | 0.4 | 0.15 | 1.56 |
| fórmula: a*b*2*(c+d+0.1) | 1 | 4 | 0.4 | 0.3 | 6.40 |
| fórmula: a*b*2*(c+d+0.1) | 1 | 1.2 | 0.4 | 0.15 | 1.56 |
| fórmula: a*b*2*(c+d+0.1) | 1 | 4.9 | 0.3 | 0.2 | 5.88 |
| RED SALÓN DE ACTOS RETORNO |  |  |  |  |  |
| fórmula: a*b*2*(c+d+0.1) | 1 | 7.6 | 1.3 | 0.5 | 28.88 |
| fórmula: a*b*2*(c+d+0.1) | 1 | 1 | 1.25 | 0.5 | 3.70 |
| fórmula: a*b*2*(c+d+0.1) | 1 | 1 | 1.1 | 0.5 | 3.40 |
| fórmula: a*b*2*(c+d+0.1) | 1 | 1 | 1 | 0.5 | 3.20 |
| fórmula: a*b*2*(c+d+0.1) | 1 | 1 | 0.9 | 0.5 | 3.00 |
| fórmula: a*b*2*(c+d+0.1) | 1 | 31.2 | 0.8 | 0.5 | 87.36 |
| fórmula: a*b*2*(c+d+0.1) | 1 | 1 | 0.7 | 0.4 | 2.40 |
| fórmula: a*b*2*(c+d+0.1) | 1 | 1 | 0.6 | 0.4 | 2.20 |
| fórmula: a*b*2*(c+d+0.1) | 1 | 1 | 0.5 | 0.3 | 1.80 |
| fórmula: a*b*2*(c+d+0.1) | 1 | 1 | 0.4 | 0.3 | 1.60 |
| fórmula: a*b*2*(c+d+0.1) | 1 | 1 | 0.3 | 0.3 | 1.40 |
| RED ASEOS OESTE EXTRACCIÓN |  |  |  |  |  |
| fórmula: a*b*2*(c+d+0.1) | 1 | 2.5 | 0.25 | 0.25 | 3.00 |
| fórmula: a*b*2*(c+d+0.1) | 1 | 2.7 | 0.2 | 0.2 | 2.70 |
| fórmula: a*b*2*(c+d+0.1) | 1 | 2.5 | 0.25 | 0.25 | 3.00 |
| fórmula: a*b*2*(c+d+0.1) | 1 | 2.7 | 0.2 | 0.2 | 2.70 |
| fórmula: a*b*2*(c+d+0.1) | 1 | 2.5 | 0.25 | 0.25 | 3.00 |
| fórmula: a*b*2*(c+d+0.1) | 1 | 2.7 | 0.2 | 0.2 | 2.70 |
| fórmula: a*b*2*(c+d+0.1) | 1 | 1.9 | 0.45 | 0.3 | 3.23 |
| fórmula: a*b*2*(c+d+0.1) | 1 | 1 | 0.45 | 0.3 | 1.70 |
| fórmula: a*b*2*(c+d+0.1) | 1 | 3.7 | 0.35 | 0.3 | 5.55 |
| fórmula: a*b*2*(c+d+0.1) | 1 | 3.7 | 0.25 | 0.25 | 4.44 |
| RED ASEOS ESTE EXTRACCIÓN |  |  |  |  |  |
| fórmula: a*b*2*(c+d+0.1) | 1 | 2.6 | 0.25 | 0.25 | 3.12 |
| fórmula: a*b*2*(c+d+0.1) | 1 | 2.8 | 0.2 | 0.2 | 2.80 |
| fórmula: a*b*2*(c+d+0.1) | 1 | 2.6 | 0.25 | 0.25 | 3.12 |
| fórmula: a*b*2*(c+d+0.1) | 1 | 2.8 | 0.2 | 0.2 | 2.80 |
| fórmula: a*b*2*(c+d+0.1) | 1 | 2.6 | 0.25 | 0.25 | 3.12 |
| fórmula: a*b*2*(c+d+0.1) | 1 | 2.8 | 0.2 | 0.2 | 2.80 |
| fórmula: a*b*2*(c+d+0.1) | 1 | 2.6 | 0.25 | 0.25 | 3.12 |
| fórmula: a*b*2*(c+d+0.1) | 1 | 2.8 | 0.2 | 0.2 | 2.80 |
| fórmula: a*b*2*(c+d+0.1) | 1 | 1.9 | 0.55 | 0.3 | 3.61 |
| fórmula: a*b*2*(c+d+0.1) | 1 | 1 | 0.55 | 0.3 | 1.90 |
| fórmula: a*b*2*(c+d+0.1) | 1 | 3.7 | 0.35 | 0.3 | 5.55 |
| fórmula: a*b*2*(c+d+0.1) | 1 | 3.7 | 0.35 | 0.3 | 5.55 |
| fórmula: a*b*2*(c+d+0.1) | 1 | 3.7 | 0.25 | 0.25 | 4.44 |
| Total |  |  |  |  | 5252.11 |

**CLI-CCFA-160** m CONDUCTO FLEXIBLE AISLADO ALUMINIO Diám. 160 mm (11/12/2007)
369.3 m × 6.39 (6.65 con costes indirectos) = 2455.85
Conducto superflexible de aluminio con aislante térmico de 25 mm de fibra de vidrio, densidad 16 kg/cm3 y barrera de vapor con complejo de aluminio reforzado, clase M1, diámetro interior 160 mm; incluso unión de tramos mediante manguitos, p.p. de éstos y de abrazaderas para soporte y cuelgue y ayudas de albañilería. Marca: ESCOFLEX AISLADO, Distribuidor: SALVADOR ESCODA, Ref: CA 07 223, o de idénticas características técnicas. Medida la longitud ejecutada entre extremos de piezas especiales.

| Código | Ud | Descripción | Rendimiento | Precio | Importe |
|---|---|---|---|---|---|
| O01A050 | h. | Ayudante | 0.1 | 12.12 | 1.21 |
| O01A090 | h. | Cuadrilla A | 0.05 | 30.38 | 1.52 |
| WW00300 | u | MATERIAL COMPLEMENTARIO O PZAS. ESPECIALES | 3.2 | 0.35 | 1.12 |
| WW00400 | u | PEQUEÑO MATERIAL | 1 | 0.19 | 0.19 |
| ESC_CA07223 | m | TUBO FLEXIBLE ALUMINIO CON AISLANTE FIBRA DE VIDRIO 25mm. Ø160mm (material; 16/12/2011) | 1.01 | 2.33 | 2.35 |
|  |  | Total |  |  | 6.39 |

| Medición | Uds. | Largo | Parcial |
|---|---|---|---|
| RED PRIMARIO OESTE ADMISION |  |  |  |
| Planta Baja | 5 | 0.3 | 1.50 |
| Planta Primera | 6 | 0.3 | 1.80 |
| Planta Segunda | 6 | 0.3 | 1.80 |
| RED PRIMARIO ESTE ADMISION |  |  |  |
| Planta Sótano | 3 | 0.3 | 0.90 |
| Planta Baja | 7 | 0.3 | 2.10 |
| Planta Primera | 7 | 0.3 | 2.10 |
| Planta Segunda | 7 | 0.3 | 2.10 |
| RED INSTITUTO TIPO NORTE IMPULSIÓN |  |  |  |
| Planta Baja | 70 | 1.5 | 105.00 |
|  | 10 | 1.4 | 14.00 |
| Planta Primera | 70 | 1.5 | 105.00 |
|  | 10 | 1.4 | 14.00 |
| Planta Segunda | 70 | 1.5 | 105.00 |
|  | 10 | 1.4 | 14.00 |
| Total |  |  | 369.3 |

**CLI-CCFA-250** m CONDUCTO FLEXIBLE AISLADO ALUMINIO Diám. 250 mm (11/12/2007)
14.4 m × 7.88 (8.2 con costes indirectos) = 118.08
Conducto superflexible de aluminio con aislante térmico de 25 mm de fibra de vidrio, densidad 16 kg/cm3 y barrera de vapor con complejo de aluminio reforzado, clase M1, diámetro interior 254 mm; incluso unión de tramos mediante manguitos, p.p. de éstos y de abrazaderas para soporte y cuelgue y ayudas de albañilería. Marca: ESCOFLEX AISLADO, Distribuidor: SALVADOR ESCODA, Ref: CA 07 211, o de idénticas características técnicas. Medida la longitud ejecutada entre extremos de piezas especiales.

| Código | Ud | Descripción | Rendimiento | Precio | Importe |
|---|---|---|---|---|---|
| O01A050 | h. | Ayudante | 0.1 | 12.12 | 1.21 |
| O01A090 | h. | Cuadrilla A | 0.05 | 30.38 | 1.52 |
| WW00300 | u | MATERIAL COMPLEMENTARIO O PZAS. ESPECIALES | 3.2 | 0.35 | 1.12 |
| WW00400 | u | PEQUEÑO MATERIAL | 1 | 0.19 | 0.19 |
| ESC_CA07211 | m | TUBO FLEXIBLE ALUMINIO CON AISLANTE FIBRA DE VIDRIO 25mm. Ø254mm (material; 16/12/2011) | 1.01 | 3.8 | 3.84 |
|  |  | Total |  |  | 7.88 |

| Medición | Uds. | Largo | Parcial |
|---|---|---|---|
| RED SALÓN DE ACTOS ADMISION |  |  |  |
| Planta Baja | 36 | 0.4 | 14.40 |
| Total |  |  | 14.4 |

**CLI-CCFA-100** m CONDUCTO FLEXIBLE ALUMINIO Diám. 100 mm (11/12/2007)
25.9 m × 58.58 (60.92 con costes indirectos) = 1577.83
Conducto superflexible de aluminio con armadura helicoidal de acero y dos capas de aluminio, para temperaturas de -20 a 110 ºC, velocidad máxima de 20 m/seg., presión 175 mm c.d.a.,, clase M1, diámetro interior 100 mm; incluso unión de tramos mediante manguitos, p.p. de éstos y de abrazaderas para soporte y cuelgue y ayudas de albañilería. Marca: ESCOFLEX, Distribuidor: SALVADOR ESCODA, Ref: CA 07 105, o de idénticas características técnicas. Medida la longitud ejecutada entre extremos de piezas especiales.

| Código | Ud | Descripción | Rendimiento | Precio | Importe |
|---|---|---|---|---|---|
| O01A050 | h. | Ayudante | 0.1 | 12.12 | 1.21 |
| O01A090 | h. | Cuadrilla A | 0.05 | 30.38 | 1.52 |
| WW00300 | u | MATERIAL COMPLEMENTARIO O PZAS. ESPECIALES | 3.2 | 0.35 | 1.12 |
| WW00400 | u | PEQUEÑO MATERIAL | 1 | 0.19 | 0.19 |
| ESC_CA07105 | m | TUBO FLEXIBLE ALUMINIO Ø 102 mm (material; 16/12/2011) | 101 | 0.54 | 54.54 |
|  |  | Total |  |  | 58.58 |

| Medición | Uds. | Largo | Parcial |
|---|---|---|---|
| Planta Baja | 6 | 0.3 | 1.80 |
|  | 1 | 1.9 | 1.90 |
| Planta Primera | 6 | 0.3 | 1.80 |
|  | 1 | 1.9 | 1.90 |
| Planta Segunda | 6 | 0.3 | 1.80 |
|  | 1 | 1.9 | 1.90 |
| RED ASEOS ESTE EXTRACCIÓN |  |  |  |
| Planta Sótano | 6 | 0.3 | 1.80 |
|  | 1 | 1.9 | 1.90 |
| Planta Baja | 6 | 0.3 | 1.80 |
|  | 1 | 1.9 | 1.90 |
| Planta Primera | 6 | 0.3 | 1.80 |
|  | 1 | 1.9 | 1.90 |
| Planta Segunda | 6 | 0.3 | 1.80 |
|  | 1 | 1.9 | 1.90 |
| Total |  |  | 25.9 |

**08CVC00115** m2 CONDUCTO RECTANG. CH. ACERO ESP. 0,6 mm L. MÁX. 0,45 m (09/10/2007)
2.04 m2 × 28.42 (29.56 con costes indirectos) = 60.30
Conducto rectangular, construido con chapa de acero galvanizado de 0,6 mm de espesor, plegada en los extremos, para una dimensión máxima del lado mayor de la sección de 0,45 m, unión de los tramos, de 2,40 m de longitud máxima con baquetillas deslizantes galvanizadas, incluso elementos para soporte y cuelgue y ayudas de albañilería. Medida la superficie ejecutada, las curvas por el radio mayor y las reducciones según la sección mayor.

| Código | Ud | Descripción | Rendimiento | Precio | Importe |
|---|---|---|---|---|---|
| O01A090 | h. | Cuadrilla A | 0.05 | 30.38 | 1.52 |
| O01B041 | h. | Oficial 1ª Cerrajero | 0.5 | 13.92 | 6.96 |
| O01A050 | h. | Ayudante | 0.5 | 12.12 | 6.06 |
| IC03600 | m | BAQUETILLA PLANA DESLIZANTE, GALVANIZADA (material; 09/10/2007) | 0.6 | 1.02 | 0.61 |
| IC26100 | m2 | CONDUCTO RECTANGULAR DE CHAPA GALV. 0,60 mm DE ESPESOR (material; 09/10/2007) | 1 | 12.73 | 12.73 |
| WW00300 | u | MATERIAL COMPLEMENTARIO O PZAS. ESPECIALES | 1 | 0.35 | 0.35 |
| WW00400 | u | PEQUEÑO MATERIAL | 1 | 0.19 | 0.19 |
|  |  | Total |  |  | 28.42 |

| Medición | Uds. | Largo | Ancho | Alto | Parcial |
|---|---|---|---|---|---|
| RED VENTILACIÓN SÓTANO IMPULSIÓN |  |  |  |  |  |
| Planta Sótano | 1 | 3.3 | 0.4 | 0.2 | 0.26 |
|  | 1 | 5.1 | 0.3 | 0.2 | 0.31 |
|  | 1 | 9 | 0.3 | 0.2 | 0.54 |
|  | 1 | 1.8 | 0.2 | 0.2 | 0.07 |
|  | 1 | 1.6 | 0.2 | 0.2 | 0.06 |
| RED VENTILACIÓN SÓTANO EXTRACCIÓN |  |  |  |  |  |
| Planta Sótano | 1 | 1.6 | 0.4 | 0.2 | 0.13 |
|  | 1 | 4.8 | 0.3 | 0.2 | 0.29 |
|  | 1 | 0.3 | 0.2 | 0.2 | 0.01 |
|  | 1 | 9.2 | 0.2 | 0.2 | 0.37 |
| Total |  |  |  |  | 2.04 |

**VEN-CCG-C300** m CONDUCTO CIRCULAR HELICOIDAL DIÁM. 300 mm (11/12/2007)
20.2 m × 25.19 (26.2 con costes indirectos) = 529.24
Conducto circular formado por tubo helicoidal de chapa de acero galvanizada, de 300 mm de diámetro, unión de tramos mediante bridas y manguitos, p.p. de estos y de abrazaderas para soporte y cuelgue, incluso ayudas de albañilería. Marca: MERCATUB, Distribuidor: SALVADOR ESCODA, Ref: CA 01 002, o modelo de idénticas características técnicas. Medida la longitud ejecutada entre bridas de unión con piezas especiales.

| Código | Ud | Descripción | Rendimiento | Precio | Importe |
|---|---|---|---|---|---|
| O01A090 | h. | Cuadrilla A | 0.1 | 30.38 | 3.04 |
| O01B041 | h. | Oficial 1ª Cerrajero | 0.3 | 13.92 | 4.18 |
| O01A050 | h. | Ayudante | 0.3 | 12.12 | 3.64 |
| WW00300 | u | MATERIAL COMPLEMENTARIO O PZAS. ESPECIALES | 12 | 0.35 | 4.20 |
| WW00400 | u | PEQUEÑO MATERIAL | 2.5 | 0.19 | 0.48 |
| ESC_CA1002-30 | m | TUBO HELICOIDAL CIRCULAR CHAPA GALV. 300 mm DIÁM. (material; 16/12/2011) | 1 | 7.69 | 7.69 |
| ESC_CA1102-30 | u | BRIDA GALV. PARA CONDUCTO CIRCULAR DE 300 mm DIÁM. (material; 16/12/2011) | 0.65 | 3.02 | 1.96 |
|  |  | Total |  |  | 25.19 |

| Medición | Uds. | Largo | Parcial |
|---|---|---|---|
| RED CAMPANA COCINA EXTRACCIÓN |  |  |  |
| Planta Sótano | 1 | 6.1 | 6.10 |
| Planta Baja | 1 | 3.7 | 3.70 |
| Planta Primera | 1 | 3.7 | 3.70 |
| Planta Segunda | 1 | 3.7 | 3.70 |
| Planta Terraza | 1 | 3 | 3.00 |
| Total |  |  | 20.2 |

**VEN-CCG-C350** m CONDUCTO CIRCULAR HELICOIDAL DIÁM. 350 mm (11/12/2007)
11.4 m × 28.81 (29.96 con costes indirectos) = 341.54
Conducto circular formado por tubo helicoidal de chapa de acero galvanizada, de 350 mm de diámetro, unión de tramos mediante bridas y manguitos, p.p. de estos y de abrazaderas para soporte y cuelgue, incluso ayudas de albañilería. Marca: MERCATUB, Distribuidor: SALVADOR ESCODA, Ref: CA 01 002, o modelo de idénticas características técnicas. Medida la longitud ejecutada entre bridas de unión con piezas especiales.

| Código | Ud | Descripción | Rendimiento | Precio | Importe |
|---|---|---|---|---|---|
| O01A090 | h. | Cuadrilla A | 0.1 | 30.38 | 3.04 |
| O01B041 | h. | Oficial 1ª Cerrajero | 0.3 | 13.92 | 4.18 |
| O01A050 | h. | Ayudante | 0.3 | 12.12 | 3.64 |
| WW00300 | u | MATERIAL COMPLEMENTARIO O PZAS. ESPECIALES | 12 | 0.35 | 4.20 |
| WW00400 | u | PEQUEÑO MATERIAL | 2.5 | 0.19 | 0.48 |
| ESC_CA1002-35 | m | TUBO HELICOIDAL CIRCULAR CHAPA GALV. 350 mm DIÁM. (material; 16/12/2011) | 1 | 10.77 | 10.77 |
| ESC_CA1102-35 | u | BRIDA GALV. PARA CONDUCTO CIRCULAR DE 350 mm DIÁM. (material; 16/12/2011) | 0.65 | 3.85 | 2.50 |
|  |  | Total |  |  | 28.81 |

| Medición | Uds. | Largo | Parcial |
|---|---|---|---|
| RED VENTILACIÓN SÓTANO ADMISIÓN |  |  |  |
| Planta Sótano | 1 | 2 | 2.00 |
| Planta Baja | 1 | 3.7 | 3.70 |
| RED VENTILACIÓN SÓTANO EXTRACCIÓN |  |  |  |
| Planta Sótano | 1 | 2 | 2.00 |
| Planta Baja | 1 | 3.7 | 3.70 |
| Total |  |  | 11.4 |

**VEN-CCG-C900** m CONDUCTO CIRCULAR HELICOIDAL DIÁM. 900 mm (11/12/2007)
11.4 m × 64.48 (67.06 con costes indirectos) = 764.48
Conducto circular formado por tubo helicoidal de chapa de acero galvanizada, de 350 mm de diámetro, unión de tramos mediante bridas y manguitos, p.p. de estos y de abrazaderas para soporte y cuelgue, incluso ayudas de albañilería. Marca: MERCATUB, Distribuidor: SALVADOR ESCODA, Ref: CA 01 002, o modelo de idénticas características técnicas. Medida la longitud ejecutada entre bridas de unión con piezas especiales.

| Código | Ud | Descripción | Rendimiento | Precio | Importe |
|---|---|---|---|---|---|
| O01A090 | h. | Cuadrilla A | 0.1 | 30.38 | 3.04 |
| O01B041 | h. | Oficial 1ª Cerrajero | 0.3 | 13.92 | 4.18 |
| O01A050 | h. | Ayudante | 0.3 | 12.12 | 3.64 |
| WW00300 | u | MATERIAL COMPLEMENTARIO O PZAS. ESPECIALES | 12 | 0.35 | 4.20 |
| WW00400 | u | PEQUEÑO MATERIAL | 2.5 | 0.19 | 0.48 |
| ESC_CA1102-90 | u | BRIDA GALV. PARA CONDUCTO CIRCULAR DE 900 mm DIÁM. (material; 08/03/2012) | 0.65 | 11.44 | 7.44 |
| ESC_CA1002-90 | m | TUBO HELICOIDAL CIRCULAR CHAPA GALV. 900 mm DIÁM. (material; 08/03/2012) | 1 | 41.5 | 41.50 |
|  |  | Total |  |  | 64.48 |

| Medición | Uds. | Largo | Parcial |
|---|---|---|---|
| RED VENTILACIÓN GRUPO ELECTRÓGENO EXTRACCIÓN |  |  |  |
| Planta Sótano | 1 | 2 | 2.00 |
| Planta Baja | 1 | 3.7 | 3.70 |
| RED VENTILACIÓN GRUPO ELECTRÓGENO ADMISIÓN |  |  |  |
| Planta Sótano | 1 | 2 | 2.00 |
| Planta Baja | 1 | 3.7 | 3.70 |
| Total |  |  | 11.4 |

**VEN-CCG-S300** u SOMBRERETE CHAPA GALVANIZADA PARA TUBO Ø 300 mm (11/12/2007)
1 u × 31.84 (33.11 con costes indirectos) = 33.11
Sombrerete, de chapa galvanizada, para conducto circular de tubo helicoidal, de 300 mm de diámetro, con malla antipájaros, unión a tubería mediante bridas y manguitos, incluso p.p. de estos y de abrazaderas para soporte y cuelgue y ayudas de albañilería. Marca: MERCATUB, Distribuidor: SALVADOR ESCODA, Ref: CA01336, o modelo de idénticas características técnicas. Medida la unidad totalmente instalada.

| Código | Ud | Descripción | Rendimiento | Precio | Importe |
|---|---|---|---|---|---|
| O01A090 | h. | Cuadrilla A | 0.07 | 30.38 | 2.13 |
| O01B041 | h. | Oficial 1ª Cerrajero | 0.4 | 13.92 | 5.57 |
| O01A050 | h. | Ayudante | 0.4 | 12.12 | 4.85 |
| ESC_CA336-30 | u | SOMBRERETE CHAPA GALVANIZADA PARA TUBO Ø 300 mm (material; 16/12/2011) | 1 | 12.84 | 12.84 |
| ESC_CA1102-30 | u | BRIDA GALV. PARA CONDUCTO CIRCULAR DE 300 mm DIÁM. | 0.65 | 3.02 | 1.96 |
| WW00300 | u | MATERIAL COMPLEMENTARIO O PZAS. ESPECIALES | 12 | 0.35 | 4.20 |
| WW00400 | u | PEQUEÑO MATERIAL | 1.5 | 0.19 | 0.29 |
|  |  | Total |  |  | 31.84 |

| Medición | Uds. | Parcial |
|---|---|---|
| Cocina | 1 | 1.00 |
| Total |  | 1 |

**VEN-CCG-F350** u PIEZA CORTE DE FLAUTA CHAPA GALVANIZADA PARA TUBO Ø 350 mm (11/12/2007)
2 u × 42.78 (44.49 con costes indirectos) = 88.98
Pieza en corte de flauta, de chapa galvanizada, para conducto circular de tubo helicoidal, de 350 mm de diámetro, con malla antipájaros, unión a tubería mediante bridas y manguitos, incluso p.p. de estos y de abrazaderas para soporte y cuelgue y ayudas de albañilería. Marca: MERCATUB, Distribuidor: SALVADOR ESCODA, Ref: CA01661, o modelo de idénticas características técnicas. Medida la unidad totalmente instalada.

| Código | Ud | Descripción | Rendimiento | Precio | Importe |
|---|---|---|---|---|---|
| O01A090 | h. | Cuadrilla A | 0.07 | 30.38 | 2.13 |
| O01B041 | h. | Oficial 1ª Cerrajero | 0.4 | 13.92 | 5.57 |
| O01A050 | h. | Ayudante | 0.4 | 12.12 | 4.85 |
| ESC_CA1661-35 | u | PIEZA CORTE DE FLAUTA CHAPA GALVANIZADA PARA TUBO Ø 350 mm (material; 16/12/2011) | 1 | 23.24 | 23.24 |
| ESC_CA1102-35 | u | BRIDA GALV. PARA CONDUCTO CIRCULAR DE 350 mm DIÁM. | 0.65 | 3.85 | 2.50 |
| WW00300 | u | MATERIAL COMPLEMENTARIO O PZAS. ESPECIALES | 12 | 0.35 | 4.20 |
| WW00400 | u | PEQUEÑO MATERIAL | 1.5 | 0.19 | 0.29 |
|  |  | Total |  |  | 42.78 |

| Medición | Uds. | Parcial |
|---|---|---|
| Redes sótano | 2 | 2.00 |
| Total |  | 2 |

**CLI-CCFA-200** m CONDUCTO FLEXIBLE AISLADO ALUMINIO Diám. 200 mm (11/12/2007)
401.4 m × 6.87 (7.14 con costes indirectos) = 2866.00
Conducto superflexible de aluminio con aislante térmico de 25 mm de fibra de vidrio, densidad 16 kg/cm3 y barrera de vapor con complejo de aluminio reforzado, clase M1, diámetro interior 203 mm; incluso unión de tramos mediante manguitos, p.p. de éstos y de abrazaderas para soporte y cuelgue y ayudas de albañilería. Marca: ESCOFLEX AISLADO, Distribuidor: SALVADOR ESCODA, Ref: CA 07 209, o de idénticas características técnicas. Medida la longitud ejecutada entre extremos de piezas especiales.

| Código | Ud | Descripción | Rendimiento | Precio | Importe |
|---|---|---|---|---|---|
| O01A050 | h. | Ayudante | 0.1 | 12.12 | 1.21 |
| O01A090 | h. | Cuadrilla A | 0.05 | 30.38 | 1.52 |
| WW00300 | u | MATERIAL COMPLEMENTARIO O PZAS. ESPECIALES | 3.2 | 0.35 | 1.12 |
| WW00400 | u | PEQUEÑO MATERIAL | 1 | 0.19 | 0.19 |
| ESC_CA07209 | m | TUBO FLEXIBLE ALUMINIO CON AISLANTE FIBRA DE VIDRIO 25mm. Ø203mm (material; 07/03/2012) | 1.01 | 2.8 | 2.83 |
|  |  | Total |  |  | 6.87 |

| Medición | Uds. | Largo | Parcial |
|---|---|---|---|
| RED INSTITUTO TIPO SUR 1 IMPULSIÓN |  |  |  |
| Planta Primera | 60 | 1.5 | 90.00 |
| Planta Segunda | 60 | 1.5 | 90.00 |
| RED INSTITUTO TIPO SUR 2 IMPULSIÓN |  |  |  |
| Planta Primera | 64 | 1.5 | 96.00 |
| Planta Segunda | 64 | 1.5 | 96.00 |
| RED SALA SERVIDORES IMPULSIÓN |  |  |  |
| Planta Baja | 7 | 1.4 | 9.80 |
| RED LAVORATORIOS P1 IMPULSIÓN |  |  |  |
| Planta Baja | 7 | 1.4 | 9.80 |
| RED LABORATORIOS P2 IMPULSIÓN |  |  |  |
| Planta Baja | 7 | 1.4 | 9.80 |
| Total |  |  | 401.4 |

##### I04CB DIFUSIÓN DE AIRE (11/12/2007)
Importe: 45822.26

**SYP-BOC-100** Ud BOCA DE EXTRACCIÓN 100 mm. DIÁM. CHAPA ESMALT. NUCLEO REGUL. (15/12/2007)
49 Ud × 18.64 (19.39 con costes indirectos) = 950.11
Boca de extracción, de 100 mm de diámetro, construido en chapa de acero recubierta con pintura epoxi de color blanco. Caudal de aire constante para depresiones de entre 80 y 140 Pa, con cono de aspiración y obturador central móvil que permite el ajuste del caudal de extracción, con la boca se sumisnistra un manguito de acero galvanizado. Incluso pequeño material y ayudas de albañilería. Marca: Soler & Palau, Modelo: BOC-100 Medida la unidad instalada.

| Código | Ud | Descripción | Rendimiento | Precio | Importe |
|---|---|---|---|---|---|
| O01B170 | h. | Oficial 1ª Fontanero/Calefactor | 0.25 | 14.12 | 3.53 |
| O01A090 | h. | Cuadrilla A | 0.15 | 30.38 | 4.56 |
| WW00400 | u | PEQUEÑO MATERIAL | 4 | 0.19 | 0.76 |
| SYP_BOC-100 | u | BOCA DE EXTRACCIÓN 100 mm DIÁM. CHAPA ESMALT. NUCLEO REGUL. (material; 16/12/2011) | 1 | 9.79 | 9.79 |
|  |  | Total |  |  | 18.64 |

| Medición | Uds. | Largo | Parcial |
|---|---|---|---|
| RED ASEOS OESTE |  |  |  |
| Planta Baja | 1 | 7 | 7.00 |
| Planta Primera | 1 | 7 | 7.00 |
| Planta Segunda | 1 | 7 | 7.00 |
| RED ASEOS ESTE |  |  |  |
| Planta Sótano | 1 | 7 | 7.00 |
| Planta Baja | 1 | 7 | 7.00 |
| Planta Primera | 1 | 7 | 7.00 |
| Planta Segunda | 1 | 7 | 7.00 |
| Total |  |  | 49 |

**2045HO-120X30** u REJILLA DE LAMAS FIJAS 45º 1200x300mm COMP. REG. (15/12/2007)
20 u × 62.64 (65.15 con costes indirectos) = 1303.00
Rejilla de lamas horizontales fijas inclinadas 45º, de 1200x300 mm (bxh), construida con perfiles de aluminio anodizado en su color,con compuerta de regulación de caudal, marco metálico para montaje; incluso garras de anclaje y colocación. Instaladas según RITE. Marca: KOOLAIR, SERIE 20, Modelo: 20-45-H-O o de idénticas características técnicas ,medida la unidad totalmente instalada.

| Código | Ud | Descripción | Rendimiento | Precio | Importe |
|---|---|---|---|---|---|
| O01B170 | h. | Oficial 1ª Fontanero/Calefactor | 0.15 | 14.12 | 2.12 |
| O01A030 | h. | Oficial primera | 0.26 | 12.32 | 3.20 |
| WW00400 | u | PEQUEÑO MATERIAL | 1.1 | 0.19 | 0.21 |
| 2045HO_120X30 | u | REJILLA 1200x300 mm. LAMAS FIJAS 45º COMP. REG. 20-45-H-O (material; 16/12/2011) | 1 | 52.44 | 52.44 |
| KOO_MM-120X30 | u | MARCO METÁLICO DE MONTAJE 1200x300 mm (material; 16/12/2011) | 1 | 4.67 | 4.67 |
|  |  | Total |  |  | 62.64 |

| Medición | Uds. | Largo | Parcial |
|---|---|---|---|
| RED INSTITUTO TIPO SUR 1 RETORNO |  |  |  |
| Planta Primera | 4 | 2 | 8.00 |
| Planta Segunda | 4 | 2 | 8.00 |
| RED INSTITUTO TIPO SUR 2 RETORNO |  |  |  |
| Planta Primera | 1 | 2 | 2.00 |
| Planta Segunda | 1 | 2 | 2.00 |
| Total |  |  | 20 |

**2045HO-100X30** u REJILLA DE LAMAS FIJAS 45º 1000x300mm COMP. REG. (15/12/2007)
30 u × 54.39 (56.57 con costes indirectos) = 1697.10
Rejilla de lamas horizontales fijas inclinadas 45º, de 1000x300 mm (bxh), construida con perfiles de aluminio anodizado en su color,con compuerta de regulación de caudal, marco metálico para montaje; incluso garras de anclaje y colocación. Instaladas según RITE. Marca: KOOLAIR, SERIE 20, Modelo: 20-45-H-O o de idénticas características técnicas ,medida la unidad totalmente instalada.

| Código | Ud | Descripción | Rendimiento | Precio | Importe |
|---|---|---|---|---|---|
| O01B170 | h. | Oficial 1ª Fontanero/Calefactor | 0.15 | 14.12 | 2.12 |
| O01A030 | h. | Oficial primera | 0.26 | 12.32 | 3.20 |
| WW00400 | u | PEQUEÑO MATERIAL | 1.1 | 0.19 | 0.21 |
| 2045HO_100X30 | u | REJILLA 1000x300 mm. LAMAS FIJAS 45º COMP. REG. 20-45-H-O (material; 16/12/2011) | 1 | 44.3 | 44.30 |
| KOO_MM-100X30 | u | MARCO METÁLICO DE MONTAJE 1000x300 mm (material; 16/12/2011) | 1 | 4.56 | 4.56 |
|  |  | Total |  |  | 54.39 |

| Medición | Uds. | Largo | Parcial |
|---|---|---|---|
| RED INSTITUTO TIPO NORTE RETORNO |  |  |  |
| Planta Baja | 5 | 2 | 10.00 |
| Planta Primera | 5 | 2 | 10.00 |
| Planta Segunda | 5 | 2 | 10.00 |
| Total |  |  | 30 |

**2045HO-60X30** u REJILLA DE LAMAS FIJAS 45º 600x300mm COMP. REG. (15/12/2007)
6 u × 37.96 (39.48 con costes indirectos) = 236.88
Rejilla de lamas horizontales fijas inclinadas 45º, de 600x300 mm (bxh), construida con perfiles de aluminio anodizado en su color,con compuerta de regulación de caudal, marco metálico para montaje; incluso garras de anclaje y colocación. Instaladas según RITE. Marca: KOOLAIR, SERIE 20, Modelo: 20-45-H-O o de idénticas características técnicas ,medida la unidad totalmente instalada.

| Código | Ud | Descripción | Rendimiento | Precio | Importe |
|---|---|---|---|---|---|
| O01B170 | h. | Oficial 1ª Fontanero/Calefactor | 0.15 | 14.12 | 2.12 |
| O01A030 | h. | Oficial primera | 0.26 | 12.32 | 3.20 |
| WW00400 | u | PEQUEÑO MATERIAL | 1.1 | 0.19 | 0.21 |
| 2045HO_60X30 | u | REJILLA 600x300 mm. LAMAS FIJAS 45º COMP. REG. 20-45-H-O (material; 16/12/2011) | 1 | 29 | 29.00 |
| KOO_MM-60X30 | u | MARCO METÁLICO DE MONTAJE 600x300 mm (material; 16/12/2011) | 1 | 3.43 | 3.43 |
|  |  | Total |  |  | 37.96 |

| Medición | Uds. | Largo | Parcial |
|---|---|---|---|
| RED CAFETERÍA RETORNO |  |  |  |
| Planta Baja | 1 | 5 | 5.00 |
| RED VENTILACIÓN SÓTANO EXTRACCIÓN |  |  |  |
| Planta Sótano | 1 | 1 | 1.00 |
| Total |  |  | 6 |

**2045HO-60X20** u REJILLA DE LAMAS FIJAS 45º 600x200mm COMP. REG. (15/12/2007)
30 u × 31.94 (33.22 con costes indirectos) = 996.60
Rejilla de lamas horizontales fijas inclinadas 45º, de 600x200 mm (bxh), construida con perfiles de aluminio anodizado en su color,con compuerta de regulación de caudal, marco metálico para montaje; incluso garras de anclaje y colocación. Instaladas según RITE. Marca: KOOLAIR, SERIE 20, Modelo: 20-45-H-O o de idénticas características técnicas ,medida la unidad totalmente instalada.

| Código | Ud | Descripción | Rendimiento | Precio | Importe |
|---|---|---|---|---|---|
| O01B170 | h. | Oficial 1ª Fontanero/Calefactor | 0.15 | 14.12 | 2.12 |
| O01A030 | h. | Oficial primera | 0.26 | 12.32 | 3.20 |
| WW00400 | u | PEQUEÑO MATERIAL | 1.1 | 0.19 | 0.21 |
| 2045HO_60X20 | u | REJILLA 600x200 mm. LAMAS FIJAS 45º COMP. REG. 20-45-H-O (material; 16/12/2011) | 1 | 23.2 | 23.20 |
| KOO_MM-60X20 | u | MARCO METÁLICO DE MONTAJE 600x200 mm (material; 16/12/2011) | 1 | 3.21 | 3.21 |
|  |  | Total |  |  | 31.94 |

| Medición | Uds. | Largo | Parcial |
|---|---|---|---|
| RED INSTITUTO TIPO SUR 1 RETORNO |  |  |  |
| Planta Primera | 4 | 3 | 12.00 |
| Planta Segunda | 4 | 3 | 12.00 |
| RED INSTITUTO TIPO SUR 2 RETORNO |  |  |  |
| Planta Primera | 1 | 3 | 3.00 |
| Planta Segunda | 1 | 3 | 3.00 |
| Total |  |  | 30 |

**2045HO-60X15** u REJILLA DE LAMAS FIJAS 45º 600x150mm COMP. REG. (15/12/2007)
46 u × 28.7 (29.85 con costes indirectos) = 1373.10
Rejilla de lamas horizontales fijas inclinadas 45º, de 600x150 mm (bxh), construida con perfiles de aluminio anodizado en su color,con compuerta de regulación de caudal, marco metálico para montaje; incluso garras de anclaje y colocación. Instaladas según RITE. Marca: KOOLAIR, SERIE 20, Modelo: 20-45-H-O o de idénticas características técnicas ,medida la unidad totalmente instalada.

| Código | Ud | Descripción | Rendimiento | Precio | Importe |
|---|---|---|---|---|---|
| O01B170 | h. | Oficial 1ª Fontanero/Calefactor | 0.15 | 14.12 | 2.12 |
| O01A030 | h. | Oficial primera | 0.26 | 12.32 | 3.20 |
| WW00400 | u | PEQUEÑO MATERIAL | 1.1 | 0.19 | 0.21 |
| 2045HO_60X15 | u | REJILLA 600x150 mm. LAMAS FIJAS 45º COMP. REG. 20-45-H-O (material; 16/12/2011) | 1 | 20.06 | 20.06 |
| KOO_MM-60X15 | u | MARCO METÁLICO DE MONTAJE 600x150 mm (material; 16/12/2011) | 1 | 3.11 | 3.11 |
|  |  | Total |  |  | 28.7 |

| Medición | Uds. | Largo | Parcial |
|---|---|---|---|
| RED PRIMARIO OESTE EXTRACCIÓN |  |  |  |
| Planta Baja | 1 | 1 | 1.00 |
| RED INSTITUTO TIPO NORTE RETORNO |  |  |  |
| Planta Baja | 5 | 3 | 15.00 |
| Planta Primera | 5 | 3 | 15.00 |
| Planta Segunda | 5 | 3 | 15.00 |
| Total |  |  | 46 |

**2045HO-50X15** u REJILLA DE LAMAS FIJAS 45º 500x150mm COMP. REG. (15/12/2007)
12 u × 23.49 (24.43 con costes indirectos) = 293.16
Rejilla de lamas horizontales fijas inclinadas 45º, de 500x150 mm (bxh), construida con perfiles de aluminio anodizado en su color,con compuerta de regulación de caudal, marco metálico para montaje; incluso garras de anclaje y colocación. Instaladas según RITE. Marca: KOOLAIR, SERIE 20, Modelo: 20-45-H-O o de idénticas características técnicas ,medida la unidad totalmente instalada.

| Código | Ud | Descripción | Rendimiento | Precio | Importe |
|---|---|---|---|---|---|
| O01B170 | h. | Oficial 1ª Fontanero/Calefactor | 0.15 | 14.12 | 2.12 |
| O01A030 | h. | Oficial primera | 0.26 | 12.32 | 3.20 |
| WW00400 | u | PEQUEÑO MATERIAL | 1.1 | 0.19 | 0.21 |
| 2045HO_50X15 | u | REJILLA 500x150 mm. LAMAS FIJAS 45º COMP. REG. 20-45-H-O (material; 16/12/2011) | 1 | 15.41 | 15.41 |
| KOO_MM-50X15 | u | MARCO METÁLICO DE MONTAJE 500x150 mm (material; 16/12/2011) | 1 | 2.55 | 2.55 |
|  |  | Total |  |  | 23.49 |

| Medición | Uds. | Largo | Parcial |
|---|---|---|---|
| RED PRIMARIO OESTE EXTRACCIÓN |  |  |  |
| Planta Baja | 1 | 2 | 2.00 |
| Planta Primera | 1 | 2 | 2.00 |
| Planta Segunda | 1 | 2 | 2.00 |
| RED PRIMARIO ESTE EXTRACCIÓN |  |  |  |
| Planta Baja | 1 | 2 | 2.00 |
| Planta Primera | 1 | 2 | 2.00 |
| Planta Segunda | 1 | 2 | 2.00 |
| Total |  |  | 12 |

**2045HO-40X15** u REJILLA DE LAMAS FIJAS 45º 400x150mm COMP. REG. (15/12/2007)
11 u × 21.2 (22.05 con costes indirectos) = 242.55
Rejilla de lamas horizontales fijas inclinadas 45º, de 400x150 mm (bxh), construida con perfiles de aluminio anodizado en su color,con compuerta de regulación de caudal, marco metálico para montaje; incluso garras de anclaje y colocación. Instaladas según RITE. Marca: KOOLAIR, SERIE 20, Modelo: 20-45-H-O o de idénticas características técnicas ,medida la unidad totalmente instalada.

| Código | Ud | Descripción | Rendimiento | Precio | Importe |
|---|---|---|---|---|---|
| O01B170 | h. | Oficial 1ª Fontanero/Calefactor | 0.15 | 14.12 | 2.12 |
| O01A030 | h. | Oficial primera | 0.26 | 12.32 | 3.20 |
| WW00400 | u | PEQUEÑO MATERIAL | 1.1 | 0.19 | 0.21 |
| 2045HO_40X15 | u | REJILLA 400x150 mm. LAMAS FIJAS 45º COMP. REG. 20-45-H-O (material; 16/12/2011) | 1 | 13.34 | 13.34 |
| KOO_MM-40X15 | u | MARCO METÁLICO DE MONTAJE 400x150 mm (material; 16/12/2011) | 1 | 2.33 | 2.33 |
|  |  | Total |  |  | 21.2 |

| Medición | Uds. | Largo | Parcial |
|---|---|---|---|
| RED PRIMARIO OESTE EXTRACCIÓN |  |  |  |
| Planta Baja | 1 | 9 |  |
| RED LABORATORIO P1 RETORNO |  |  |  |
| Planta Primera |  | 7 |  |
| RED LABORATORIO P2 RETORNO |  |  |  |
| Planta Segunda |  | 7 |  |
| RED VENTILACIÓN SÓTANO EXTRACCIÓN |  |  |  |
| Planta Sótano | 1 | 2 |  |
| Total |  |  | 11 |

**2045HO-30X15** u REJILLA DE LAMAS FIJAS 45º 300x150mm COMP. REG. (15/12/2007)
7 u × 18.88 (19.64 con costes indirectos) = 137.48
Rejilla de lamas horizontales fijas inclinadas 45º, de 300x150 mm (bxh), construida con perfiles de aluminio anodizado en su color,con compuerta de regulación de caudal, marco metálico para montaje; incluso garras de anclaje y colocación. Instaladas según RITE. Marca: KOOLAIR, SERIE 20, Modelo: 20-45-H-O o de idénticas características técnicas ,medida la unidad totalmente instalada.

| Código | Ud | Descripción | Rendimiento | Precio | Importe |
|---|---|---|---|---|---|
| O01B170 | h. | Oficial 1ª Fontanero/Calefactor | 0.15 | 14.12 | 2.12 |
| O01A030 | h. | Oficial primera | 0.26 | 12.32 | 3.20 |
| WW00400 | u | PEQUEÑO MATERIAL | 1.1 | 0.19 | 0.21 |
| 2045HO_30X15 | u | REJILLA 300x150 mm. LAMAS FIJAS 45º COMP. REG. 20-45-H-O (material; 07/03/2012) | 1 | 11.24 | 11.24 |
| KOO_MM-30X15 | u | MARCO METÁLICO DE MONTAJE 300x150 mm (material; 16/12/2011) | 1 | 2.11 | 2.11 |
|  |  | Total |  |  | 18.88 |

| Medición | Uds. | Parcial |
|---|---|---|
| RED SERVIDORES RETORNO |  |  |
| Planta Baja | 7 | 7.00 |
| Total |  | 7 |

**2045HO-25X15** u REJILLA DE LAMAS FIJAS 45º 250x150mm COMP. REG. (15/12/2007)
10 u × 17.81 (18.52 con costes indirectos) = 185.20
Rejilla de lamas horizontales fijas inclinadas 45º, de 250x150 mm (bxh), construida con perfiles de aluminio anodizado en su color,con compuerta de regulación de caudal, marco metálico para montaje; incluso garras de anclaje y colocación. Instaladas según RITE. Marca: KOOLAIR, SERIE 20, Modelo: 20-45-H-O o de idénticas características técnicas ,medida la unidad totalmente instalada.

| Código | Ud | Descripción | Rendimiento | Precio | Importe |
|---|---|---|---|---|---|
| O01B170 | h. | Oficial 1ª Fontanero/Calefactor | 0.15 | 14.12 | 2.12 |
| O01A030 | h. | Oficial primera | 0.26 | 12.32 | 3.20 |
| WW00400 | u | PEQUEÑO MATERIAL | 1.1 | 0.19 | 0.21 |
| 2045HO_25X15 | u | REJILLA 250x150 mm. LAMAS FIJAS 45º COMP. REG. 20-45-H-O (material; 16/12/2011) | 1 | 10.27 | 10.27 |
| KOO_MM-25X15 | u | MARCO METÁLICO DE MONTAJE 250x150 mm (material; 16/12/2011) | 1 | 2.01 | 2.01 |
|  |  | Total |  |  | 17.81 |

| Medición | Uds. | Largo | Parcial |
|---|---|---|---|
| RED PRIMARIO OESTE EXTRACCIÓN |  |  |  |
| Planta Primera | 1 | 2 | 2.00 |
| Planta Segunda | 1 | 2 | 2.00 |
| RED SERVIDORES RETORNO |  |  |  |
| Planta Baja | 1 | 6 | 6.00 |
| Total |  |  | 10 |

**2045HO-20X10** u REJILLA DE LAMAS FIJAS 45º 200x100mm COMP. REG. (15/12/2007)
18 u × 15.57 (16.19 con costes indirectos) = 291.42
Rejilla de lamas horizontales fijas inclinadas 45º, de 200x100 mm (bxh), construida con perfiles de aluminio anodizado en su color,con compuerta de regulación de caudal, marco metálico para montaje; incluso garras de anclaje y colocación. Instaladas según RITE. Marca: KOOLAIR, SERIE 20, Modelo: 20-45-H-O o de idénticas características técnicas ,medida la unidad totalmente instalada.

| Código | Ud | Descripción | Rendimiento | Precio | Importe |
|---|---|---|---|---|---|
| O01B170 | h. | Oficial 1ª Fontanero/Calefactor | 0.15 | 14.12 | 2.12 |
| O01A030 | h. | Oficial primera | 0.26 | 12.32 | 3.20 |
| WW00400 | u | PEQUEÑO MATERIAL | 1.1 | 0.19 | 0.21 |
| 2045HO_20X10 | u | REJILLA 200x100 mm. LAMAS FIJAS 45º COMP. REG. 20-45-H-O (material; 16/12/2011) | 1 | 8.24 | 8.24 |
| KOO_MM-20X10 | u | MARCO METÁLICO DE MONTAJE 200x100 mm (material; 16/12/2011) | 1 | 1.8 | 1.80 |
|  |  | Total |  |  | 15.57 |

| Medición | Uds. | Largo | Parcial |
|---|---|---|---|
| RED PRIMARIO OESTE EXTRACCIÓN |  |  |  |
| Planta Baja | 1 | 4 | 4.00 |
| Planta Primera | 1 | 4 | 4.00 |
| Planta Segunda | 1 | 4 | 4.00 |
| RED PRIMARIO ESTE EXTRACCIÓN |  |  |  |
| Planta Baja | 1 | 2 | 2.00 |
| Planta Primera | 1 | 2 | 2.00 |
| Planta Segunda | 1 | 2 | 2.00 |
| Total |  |  | 18 |

**2045HO-90X90** u REJILLA DE LAMAS FIJAS 45º 900x900mm COMP. REG. (15/12/2007)
1 u × 75.63 (78.66 con costes indirectos) = 78.66
Rejilla de lamas horizontales fijas inclinadas 45º, de 900x900 mm (bxh), construida con perfiles de aluminio anodizado en su color,con compuerta de regulación de caudal, marco metálico para montaje; incluso garras de anclaje y colocación. Instaladas según RITE. Marca: KOOLAIR, SERIE 20, Modelo: 20-45-H-O o de idénticas características técnicas ,medida la unidad totalmente instalada.

| Código | Ud | Descripción | Rendimiento | Precio | Importe |
|---|---|---|---|---|---|
| O01B170 | h. | Oficial 1ª Fontanero/Calefactor | 0.15 | 14.12 | 2.12 |
| O01A030 | h. | Oficial primera | 0.26 | 12.32 | 3.20 |
| WW00400 | u | PEQUEÑO MATERIAL | 1.1 | 0.19 | 0.21 |
| KOO_MM-90X90 | u | MARCO METÁLICO DE MONTAJE 900x900 mm (material; 08/03/2012) | 1 | 6.05 | 6.05 |
| 2045HO_90X90 | u | REJILLA 900x900 mm. LAMAS FIJAS 45º COMP. REG. 20-45-H-O (material; 08/03/2012) | 1 | 64.05 | 64.05 |
|  |  | Total |  |  | 75.63 |

| Medición | Uds. | Largo | Parcial |
|---|---|---|---|
| ADMISIÓN GRUPO ELECTRÓGENO SÓTANO |  |  |  |
| Planta Sótano | 1 | 1 | 1.00 |
| Total |  |  | 1 |

**KOO-24S135X20** u REJILLA DE PUERTA CON CONTRAMARCO 350x200 mm (15/12/2007)
21 u × 21.48 (22.34 con costes indirectos) = 469.14
Rejilla de lamas en V para puerta, de 350x200 mm (bxh), construida en aluminio acabado con anonizado natural mate, con contramarco para puerta; Incluso pequeño material y ayudas de albañilería. Instalada según RITE. Marca: KOOLAIR, SERIE 20, Modelo: 24-S1 o de idénticas características técnicas .Medida la unidad totalmente instalada.

| Código | Ud | Descripción | Rendimiento | Precio | Importe |
|---|---|---|---|---|---|
| O01B170 | h. | Oficial 1ª Fontanero/Calefactor | 0.15 | 14.12 | 2.12 |
| O01A030 | h. | Oficial primera | 0.26 | 12.32 | 3.20 |
| WW00400 | u | PEQUEÑO MATERIAL | 1.1 | 0.19 | 0.21 |
| KOO_24S135X20 | u | REJILLA DE PUERTA CON CONTRAMARCO 350x200 mm (material; 16/12/2011) | 1 | 15.95 | 15.95 |
|  |  | Total |  |  | 21.48 |

| Medición | Uds. | Largo | Parcial |
|---|---|---|---|
| RED ASEOS OESTE |  |  |  |
| Planta Baja | 1 | 3 | 3.00 |
| Planta Primera | 1 | 3 | 3.00 |
| Planta Segunda | 1 | 3 | 3.00 |
| RED ASEOS ESTE |  |  |  |
| Planta Sótano | 1 | 3 | 3.00 |
| Planta Baja | 1 | 3 | 3.00 |
| Planta Primera | 1 | 3 | 3.00 |
| Planta Segunda | 1 | 3 | 3.00 |
| Total |  |  | 21 |

**20DHO-60X30** u REJILLA DOBLE DEF. ALETAS ORIENTABLES 600x300 mm COMP. REG. CAUD (15/12/2007)
5 u × 49.34 (51.31 con costes indirectos) = 256.55
Rejilla de doble deflexión con aletas orientables individualmente, de dimensiones 600x300 mm, con la primera fila de aletas paralelas a la dimensión mayor, construida en aluminio lacado color blanco RAL 9010, con regulador de caudal de aletas opuestas construido en acero zincado lacado negro, fijación con clips y marco de montaje. Inclus pequeño material, garras de anclaje y colocación. Instalada según RITE. Marca: KOOLAIR, SERIE 20, Modelo: 20-DH. Medida la unidad totalmente instalada.

| Código | Ud | Descripción | Rendimiento | Precio | Importe |
|---|---|---|---|---|---|
| O01B170 | h. | Oficial 1ª Fontanero/Calefactor | 0.15 | 14.12 | 2.12 |
| O01A030 | h. | Oficial primera | 0.26 | 12.32 | 3.20 |
| WW00400 | u | PEQUEÑO MATERIAL | 1.1 | 0.19 | 0.21 |
| 20DHO_60X30 | u | REJILLA 600x300 mm DOBLE DEFLEXIÓN COMP. REG. 20-DH-O (material; 16/12/2011) | 1 | 40.38 | 40.38 |
| KOO_MM-60X30 | u | MARCO METÁLICO DE MONTAJE 600x300 mm | 1 | 3.43 | 3.43 |
|  |  | Total |  |  | 49.34 |

| Medición | Uds. | Largo | Parcial |
|---|---|---|---|
| RED CAFETERÍA IMPULSIÓN |  |  |  |
| Planta Baja | 1 | 5 | 5.00 |
| Total |  |  | 5 |

**20DHO-50X30** u REJILLA DOBLE DEF. ALETAS ORIENTABLES 500x300 mm COMP. REG. CAUD (15/12/2007)
1 u × 40.45 (42.07 con costes indirectos) = 42.07
Rejilla de doble deflexión con aletas orientables individualmente, de dimensiones 500x300 mm, con la primera fila de aletas paralelas a la dimensión mayor, construida en aluminio lacado color blanco RAL 9010, con regulador de caudal de aletas opuestas construido en acero zincado lacado negro, fijación con clips y marco de montaje. Inclus pequeño material, garras de anclaje y colocación. Instalada según RITE. Marca: KOOLAIR, SERIE 20, Modelo: 20-DH. Medida la unidad totalmente instalada.

| Código | Ud | Descripción | Rendimiento | Precio | Importe |
|---|---|---|---|---|---|
| O01B170 | h. | Oficial 1ª Fontanero/Calefactor | 0.15 | 14.12 | 2.12 |
| O01A030 | h. | Oficial primera | 0.26 | 12.32 | 3.20 |
| WW00400 | u | PEQUEÑO MATERIAL | 1.1 | 0.19 | 0.21 |
| 20DHO_50X30 | u | REJILLA 500x300 mm DOBLE DEFLEXIÓN COMP. REG. 20-DH-O (material; 16/12/2011) | 1 | 32.05 | 32.05 |
| KOO_MM-50X30 | u | MARCO METÁLICO DE MONTAJE 500x300 mm (material; 16/12/2011) | 1 | 2.87 | 2.87 |
|  |  | Total |  |  | 40.45 |

| Medición | Uds. | Largo | Parcial |
|---|---|---|---|
| RED VENTILACIÓN SÓTANO IMPULSIÓN |  |  |  |
| Planta Sótano | 1 | 1 | 1.00 |
| Total |  |  | 1 |

**20DHO-50X15** u REJILLA DOBLE DEF. ALETAS ORIENTABLES 500x150 mm COMP. REG. CAUD (15/12/2007)
4 u × 29.69 (30.88 con costes indirectos) = 123.52
Rejilla de doble deflexión con aletas orientables individualmente, de dimensiones 500x150 mm, con la primera fila de aletas paralelas a la dimensión mayor, construida en aluminio lacado color blanco RAL 9010, con regulador de caudal de aletas opuestas construido en acero zincado lacado negro, fijación con clips y marco de montaje. Inclus pequeño material, garras de anclaje y colocación. Instalada según RITE. Marca: KOOLAIR, SERIE 20, Modelo: 20-DH. Medida la unidad totalmente instalada.

| Código | Ud | Descripción | Rendimiento | Precio | Importe |
|---|---|---|---|---|---|
| O01B170 | h. | Oficial 1ª Fontanero/Calefactor | 0.15 | 14.12 | 2.12 |
| O01A030 | h. | Oficial primera | 0.26 | 12.32 | 3.20 |
| WW00400 | u | PEQUEÑO MATERIAL | 1.1 | 0.19 | 0.21 |
| 20DHO_50X15 | u | REJILLA 500x150 mm DOBLE DEFLEXIÓN COMP. REG. 20-DH-O (material; 16/12/2011) | 1 | 21.61 | 21.61 |
| KOO_MM-50X15 | u | MARCO METÁLICO DE MONTAJE 500x150 mm | 1 | 2.55 | 2.55 |
|  |  | Total |  |  | 29.69 |

| Medición | Uds. | Largo | Parcial |
|---|---|---|---|
| RED PRIMARIO OESTE ADMISIÓN |  |  |  |
| Planta Primera | 1 | 2 | 2.00 |
| Planta Segunda | 1 | 2 | 2.00 |
| Total |  |  | 4 |

**20DHO-40X15** u REJILLA DOBLE DEF. ALETAS ORIENTABLES 400x150 mm COMP. REG. CAUD (15/12/2007)
1 u × 26.26 (27.31 con costes indirectos) = 27.31
Rejilla de doble deflexión con aletas orientables individualmente, de dimensiones 400x150 mm, con la primera fila de aletas paralelas a la dimensión mayor, construida en aluminio lacado color blanco RAL 9010, con regulador de caudal de aletas opuestas construido en acero zincado lacado negro, fijación con clips y marco de montaje. Inclus pequeño material, garras de anclaje y colocación. Instalada según RITE. Marca: KOOLAIR, SERIE 20, Modelo: 20-DH. Medida la unidad totalmente instalada.

| Código | Ud | Descripción | Rendimiento | Precio | Importe |
|---|---|---|---|---|---|
| O01B170 | h. | Oficial 1ª Fontanero/Calefactor | 0.15 | 14.12 | 2.12 |
| O01A030 | h. | Oficial primera | 0.26 | 12.32 | 3.20 |
| WW00400 | u | PEQUEÑO MATERIAL | 1.1 | 0.19 | 0.21 |
| 20DHO_40X15 | u | REJILLA 400x150 mm DOBLE DEFLEXIÓN COMP. REG. 20-DH-O (material; 16/12/2011) | 1 | 18.4 | 18.40 |
| KOO_MM-40X15 | u | MARCO METÁLICO DE MONTAJE 400x150 mm | 1 | 2.33 | 2.33 |
|  |  | Total |  |  | 26.26 |

| Medición | Uds. | Largo | Parcial |
|---|---|---|---|
| RED PRIMARIO OESTE ADMISIÓN |  |  |  |
| Planta Baja | 1 | 1 | 1.00 |
| Total |  |  | 1 |

**20DHO-30X15** u REJILLA DOBLE DEF. ALETAS ORIENTABLES 300x150 mm COMP. REG. CAUD (15/12/2007)
2 u × 22.77 (23.68 con costes indirectos) = 47.36
Rejilla de doble deflexión con aletas orientables individualmente, de dimensiones 300x150 mm, con la primera fila de aletas paralelas a la dimensión mayor, construida en aluminio lacado color blanco RAL 9010, con regulador de caudal de aletas opuestas construido en acero zincado lacado negro, fijación con clips y marco de montaje. Inclus pequeño material, garras de anclaje y colocación. Instalada según RITE. Marca: KOOLAIR, SERIE 20, Modelo: 20-DH. Medida la unidad totalmente instalada.

| Código | Ud | Descripción | Rendimiento | Precio | Importe |
|---|---|---|---|---|---|
| O01B170 | h. | Oficial 1ª Fontanero/Calefactor | 0.15 | 14.12 | 2.12 |
| O01A030 | h. | Oficial primera | 0.26 | 12.32 | 3.20 |
| WW00400 | u | PEQUEÑO MATERIAL | 1.1 | 0.19 | 0.21 |
| 20DHO_30X15 | u | REJILLA 300x150 mm DOBLE DEFLEXIÓN COMP. REG. 20-DH-O (material; 16/12/2011) | 1 | 15.13 | 15.13 |
| KOO_MM-30X15 | u | MARCO METÁLICO DE MONTAJE 300x150 mm | 1 | 2.11 | 2.11 |
|  |  | Total |  |  | 22.77 |

| Medición | Uds. | Largo | Parcial |
|---|---|---|---|
| RED VENTILACIÓN SÓTANO IMPULSIÓN |  |  |  |
| Planta Sótano | 1 | 2 | 2.00 |
| Total |  |  | 2 |

**20DHO-25X15** u REJILLA DOBLE DEF. ALETAS ORIENTABLES 250x150 mm COMP. REG. CAUD (15/12/2007)
12 u × 21.02 (21.86 con costes indirectos) = 262.32
Rejilla de doble deflexión con aletas orientables individualmente, de dimensiones 250x150 mm, con la primera fila de aletas paralelas a la dimensión mayor, construida en aluminio lacado color blanco RAL 9010, con regulador de caudal de aletas opuestas construido en acero zincado lacado negro, fijación con clips y marco de montaje. Inclus pequeño material, garras de anclaje y colocación. Instalada según RITE. Marca: KOOLAIR, SERIE 20, Modelo: 20-DH. Medida la unidad totalmente instalada.

| Código | Ud | Descripción | Rendimiento | Precio | Importe |
|---|---|---|---|---|---|
| O01B170 | h. | Oficial 1ª Fontanero/Calefactor | 0.15 | 14.12 | 2.12 |
| O01A030 | h. | Oficial primera | 0.26 | 12.32 | 3.20 |
| WW00400 | u | PEQUEÑO MATERIAL | 1.1 | 0.19 | 0.21 |
| 20DHO_25X15 | u | REJILLA 250x150 mm DOBLE DEFLEXIÓN COMP. REG. 20-DH-O (material; 16/12/2011) | 1 | 13.48 | 13.48 |
| KOO_MM-25X15 | u | MARCO METÁLICO DE MONTAJE 250x150 mm | 1 | 2.01 | 2.01 |
|  |  | Total |  |  | 21.02 |

| Medición | Uds. | Largo | Parcial |
|---|---|---|---|
| RED PRIMARIO OESTE ADMISIÓN |  |  |  |
| Planta Baja | 1 | 2 | 2.00 |
| Planta Primera | 1 | 2 | 2.00 |
| Planta Segunda | 1 | 2 | 2.00 |
| RED PRIMARIO OESTE ADMISIÓN |  |  |  |
| Planta Baja | 1 | 2 | 2.00 |
| Planta Primera | 1 | 2 | 2.00 |
| Planta Segunda | 1 | 2 | 2.00 |
| Total |  |  | 12 |

**20DHO-25X10** u REJILLA DOBLE DEF. ALETAS ORIENTABLES 250x100 mm COMP. REG. CAUD (15/12/2007)
1 u × 19.22 (19.99 con costes indirectos) = 19.99
Rejilla de doble deflexión con aletas orientables individualmente, de dimensiones 250x100 mm, con la primera fila de aletas paralelas a la dimensión mayor, construida en aluminio lacado color blanco RAL 9010, con regulador de caudal de aletas opuestas construido en acero zincado lacado negro, fijación con clips y marco de montaje. Inclus pequeño material, garras de anclaje y colocación. Instalada según RITE. Marca: KOOLAIR, SERIE 20, Modelo: 20-DH. Medida la unidad totalmente instalada.

| Código | Ud | Descripción | Rendimiento | Precio | Importe |
|---|---|---|---|---|---|
| O01B170 | h. | Oficial 1ª Fontanero/Calefactor | 0.15 | 14.12 | 2.12 |
| O01A030 | h. | Oficial primera | 0.26 | 12.32 | 3.20 |
| WW00400 | u | PEQUEÑO MATERIAL | 1.1 | 0.19 | 0.21 |
| 20DHO_25X10 | u | REJILLA 250x100 mm DOBLE DEFLEXIÓN COMP. REG. 20-DH-O (material; 16/12/2011) | 1 | 11.78 | 11.78 |
| KOO_MM-25X10 | u | MARCO METÁLICO DE MONTAJE 250x100 mm (material; 16/12/2011) | 1 | 1.91 | 1.91 |
|  |  | Total |  |  | 19.22 |

| Medición | Uds. | Largo | Parcial |
|---|---|---|---|
| RED PRIMARIO OESTE ADMISIÓN |  |  |  |
| Planta Baja | 1 | 1 | 1.00 |
| Total |  |  | 1 |

**20DHO-20X15** u REJILLA DOBLE DEF. ALETAS ORIENTABLES 200x150 mm COMP. REG. CAUD (15/12/2007)
8 u × 19.46 (20.24 con costes indirectos) = 161.92
Rejilla de doble deflexión con aletas orientables individualmente, de dimensiones 200x150 mm, con la primera fila de aletas paralelas a la dimensión mayor, construida en aluminio lacado color blanco RAL 9010, con regulador de caudal de aletas opuestas construido en acero zincado lacado negro, fijación con clips y marco de montaje. Inclus pequeño material, garras de anclaje y colocación. Instalada según RITE. Marca: KOOLAIR, SERIE 20, Modelo: 20-DH. Medida la unidad totalmente instalada.

| Código | Ud | Descripción | Rendimiento | Precio | Importe |
|---|---|---|---|---|---|
| O01B170 | h. | Oficial 1ª Fontanero/Calefactor | 0.15 | 14.12 | 2.12 |
| O01A030 | h. | Oficial primera | 0.26 | 12.32 | 3.20 |
| WW00400 | u | PEQUEÑO MATERIAL | 1.1 | 0.19 | 0.21 |
| 20DHO_20X15 | u | REJILLA 200x150 mm DOBLE DEFLEXIÓN COMP. REG. 20-DH-O (material; 16/12/2011) | 1 | 12.02 | 12.02 |
| KOO_MM-20X15 | u | MARCO METÁLICO DE MONTAJE 200x150 mm (material; 16/12/2011) | 1 | 1.91 | 1.91 |
|  |  | Total |  |  | 19.46 |

| Medición | Uds. | Largo | Parcial |
|---|---|---|---|
| RED PRIMARIO OESTE ADMISIÓN |  |  |  |
| Planta Baja | 1 | 8 | 8.00 |
| Total |  |  | 8 |

**20DHO-20X10** u REJILLA DOBLE DEF. ALETAS ORIENTABLES 200x100 mm COMP. REG. CAUD (15/12/2007)
19 u × 17.86 (18.57 con costes indirectos) = 352.83
Rejilla de doble deflexión con aletas orientables individualmente, de dimensiones 200x100 mm, con la primera fila de aletas paralelas a la dimensión mayor, construida en aluminio lacado color blanco RAL 9010, con regulador de caudal de aletas opuestas construido en acero zincado lacado negro, fijación con clips y marco de montaje. Inclus pequeño material, garras de anclaje y colocación. Instalada según RITE. Marca: KOOLAIR, SERIE 20, Modelo: 20-DH. Medida la unidad totalmente instalada.

| Código | Ud | Descripción | Rendimiento | Precio | Importe |
|---|---|---|---|---|---|
| O01B170 | h. | Oficial 1ª Fontanero/Calefactor | 0.15 | 14.12 | 2.12 |
| O01A030 | h. | Oficial primera | 0.26 | 12.32 | 3.20 |
| WW00400 | u | PEQUEÑO MATERIAL | 1.1 | 0.19 | 0.21 |
| 20DHO_20X10 | u | REJILLA 200x100 mm DOBLE DEFLEXIÓN COMP. REG. 20-DH-O (material; 16/12/2011) | 1 | 10.53 | 10.53 |
| KOO_MM-20X10 | u | MARCO METÁLICO DE MONTAJE 200x100 mm | 1 | 1.8 | 1.80 |
|  |  | Total |  |  | 17.86 |

| Medición | Uds. | Largo | Parcial |
|---|---|---|---|
| RED PRIMARIO OESTE ADMISIÓN |  |  |  |
| Planta Baja | 1 | 4 | 4.00 |
| Planta Primera | 1 | 4 | 4.00 |
| Planta Segunda | 1 | 4 | 4.00 |
| RED PRIMARIO ESTE ADMISIÓN |  |  |  |
| Planta Sótano | 1 |  | 1.00 |
| Planta Baja | 1 | 2 | 2.00 |
| Planta Primera | 1 | 2 | 2.00 |
| Planta Segunda | 1 | 2 | 2.00 |
| Total |  |  | 19 |

**MAD-LNG-1X1** u DIFUSOR LINEAL 1 VÍAS IMPULSIÓN Long. 1000 mm CON REG. CAUDAL (11/12/2007)
39 u × 43.7 (45.45 con costes indirectos) = 1772.55
Difusor lineal de techo de 1 vías para impulsión de 1000 mm de longitud, para ensamblado y formación de líneas continuas, con aletas deflectoras, fabricado en aluminio y aletas en aluminio color negro, con plenum de conexión lateral y regulador de caudal en el cuello; incluso elementos de cuelgue, pequeño material y ayudas de albañilería. Instalado según RITE. Marca: MADEL, Modelo: LNG, Ref: LNG-AR + PLSD-R. Medida la unidad totalmente instalada.

| Código | Ud | Descripción | Rendimiento | Precio | Importe |
|---|---|---|---|---|---|
| O01B170 | h. | Oficial 1ª Fontanero/Calefactor | 0.4 | 14.12 | 5.65 |
| O01A030 | h. | Oficial primera | 0.15 | 12.32 | 1.85 |
| WW00300 | u | MATERIAL COMPLEMENTARIO O PZAS. ESPECIALES | 2 | 0.35 | 0.70 |
| WW00400 | u | PEQUEÑO MATERIAL | 1 | 0.19 | 0.19 |
| MAD_LNG-1X1 | u | DIFUSOR LINEAL 1 VIA LONGITUD 1 METRO (material; 16/12/2011) | 1 | 14.19 | 14.19 |
| MAD_PLSDR-1X1 | u | PLENUM DE CONEXIÓN LATERAL CON REGULADOR DE CAUDAL 1V x 1 METRO (material; 16/12/2011) | 1 | 21.12 | 21.12 |
|  |  | Total |  |  | 43.7 |

| Medición | Uds. | Largo | Parcial |
|---|---|---|---|
| RED PRIMARIO OESTE ADMISIÓN |  |  |  |
| Planta Baja | 1 | 5 | 5.00 |
| Planta Primera | 1 | 6 | 6.00 |
| Planta Segunda | 1 | 6 | 6.00 |
| RED PRIMARIO OESTE ADMISIÓN |  |  |  |
| Planta Sótano | 1 |  | 1.00 |
| Planta Baja | 1 | 7 | 7.00 |
| Planta Primera | 1 | 7 | 7.00 |
| Planta Segunda | 1 | 7 | 7.00 |
| Total |  |  | 39 |

**MAD-LNG-2X1** u DIFUSOR LINEAL 2 VÍAS IMPULSIÓN Long. 1000 mm CON REG. CAUDAL (11/12/2007)
3 u × 49.74 (51.73 con costes indirectos) = 155.19
Difusor lineal de techo de 2 vías para impulsión de 1000 mm de longitud, para ensamblado y formación de líneas continuas, con aletas deflectoras, fabricado en aluminio y aletas en aluminio color negro, con plenum de conexión lateral y regulador de caudal en el cuello; incluso elementos de cuelgue, pequeño material y ayudas de albañilería. Instalado según RITE. Marca: MADEL, Modelo: LNG, Ref: LNG-AR + PLSD-R. Medida la unidad totalmente instalada.

| Código | Ud | Descripción | Rendimiento | Precio | Importe |
|---|---|---|---|---|---|
| O01B170 | h. | Oficial 1ª Fontanero/Calefactor | 0.4 | 14.12 | 5.65 |
| O01A030 | h. | Oficial primera | 0.15 | 12.32 | 1.85 |
| WW00300 | u | MATERIAL COMPLEMENTARIO O PZAS. ESPECIALES | 2 | 0.35 | 0.70 |
| WW00400 | u | PEQUEÑO MATERIAL | 1 | 0.19 | 0.19 |
| MAD_LNG-2X1 | u | DIFUSOR LINEAL 2 VIAS LONGITUD 1 METRO (material; 16/12/2011) | 1 | 19.42 | 19.42 |
| MAD_PLSDR-2X1 | u | PLENUM DE CONEXIÓN LATERAL CON REGULADOR DE CAUDAL 2V x 1 METRO (material; 16/12/2011) | 1 | 21.93 | 21.93 |
|  |  | Total |  |  | 49.74 |

| Medición | Uds. | Largo | Parcial |
|---|---|---|---|
| RED PRIMARIO OESTE ADMISIÓN |  |  |  |
| Planta Sótano | 1 | 3 | 3.00 |
| Total |  |  | 3 |

**311SBO-100X30** u REJILLA LINEAL ALETAS FIJAS 0º 1000x300mm S.B. + COMP. REG. + PF (15/12/2007)
12 u × 67.05 (69.73 con costes indirectos) = 836.76
Rejilla lineal de lamas fijas horizontales, deflexión 0º, de dimensiones 1000x300 mm (bxh), sin bastidor, construida con perfiles de aluminio anodizado en su color, con compuerta de regulación de caudal, sin bastidor, acabado en aluminio anonizado natural mate; incluso garras de anclaje y colocación. Instalada según RITE. Marca: KOOLAIR, SERIE 30, 31-1-SB-O, o de idénticas características técnicas. Medida la unidad totalmente instalada.

| Código | Ud | Descripción | Rendimiento | Precio | Importe |
|---|---|---|---|---|---|
| O01B170 | h. | Oficial 1ª Fontanero/Calefactor | 0.15 | 14.12 | 2.12 |
| O01A030 | h. | Oficial primera | 0.15 | 12.32 | 1.85 |
| WW00400 | u | PEQUEÑO MATERIAL | 1 | 0.19 | 0.19 |
| 311SBO_100X30 | u | REJILLA LINEAL ALETAS FIJAS 0º 1000x300mm S.B. + COMP. REG. (material; 16/12/2011) | 1 | 58.33 | 58.33 |
| KOO_MM-100X30 | u | MARCO METÁLICO DE MONTAJE 1000x300 mm | 1 | 4.56 | 4.56 |
|  |  | Total |  |  | 67.05 |

| Medición | Uds. | Largo | Parcial |
|---|---|---|---|
| RED CAFETERÍA RETORNO |  |  |  |
| Planta Baja | 12 | 1 | 12.00 |
| Total |  |  | 12 |

**SCH-WGAV10X22** u MULTITOBERA L=1025 mm, H=225 mm; RAL 9010 (15/12/2007)
18 u × 168.38 (175.12 con costes indirectos) = 3152.16
Multitobera de largo alcance de longitud 1025mm y altura 225mm, equipada con 20 toberas orientables individualmente de Ø45 mm, dispuestas en 2 hileras de 10 toberas por hilera, con dispositivo rotular semiesférico movilidad en un ángulo sólido de 45º, montadas sobre bastidor con marco embellecedor fabricado en chapa de acero lacado en color RAL 9010, y toberas en material sintético en color blanco RAL 9010, con plenum de expansión en chapa de acero con una boca de expansión lateral de Ø248 mm, mediante tornillos roscachapa de cabeza avellanada B3,9 según DIN 7983. Incluso garras de anclaje y colocación Marca: SCHAKO, Modelo WGA-V, Ref: WGA-V/ASK/1025/225 RAL 9010 . Medida la unidad totalmente instalada.

| Código | Ud | Descripción | Rendimiento | Precio | Importe |
|---|---|---|---|---|---|
| WW00400 | u | PEQUEÑO MATERIAL | 1 | 0.19 | 0.19 |
| O01A030 | h. | Oficial primera | 0.25 | 12.32 | 3.08 |
| O01B170 | h. | Oficial 1ª Fontanero/Calefactor | 0.15 | 14.12 | 2.12 |
| SCH_WGAV10X22 | Ud | MULTITOBERA L=1025 mm, H=325 mm; RAL 9010 (material; 15/12/2011) | 1 | 162.99 | 162.99 |
|  |  | Total |  |  | 168.38 |

| Medición | Uds. | Largo | Parcial |
|---|---|---|---|
| RED CAFETERÍA IMPULSIÓN |  |  |  |
| Planta Baja | 1 | 18 | 18.00 |
| Total |  |  | 18 |

**MAD-FOK-00X50** u COMPUERTA CORTAFUEGOS 1000x500 mm CON SERVOMOTOR (15/12/2007)
16 u × 213.24 (221.77 con costes indirectos) = 3548.32
Compuerta corta-fuego para instalar en conducto rectangular de 1000 x 500 mm, con relleno exterior refractario para montaje mural, clasificada EIS 120 según norma UNE-EN 1366-2, con cierre por fustible térmico a 72ºC, con junta intumescente para impedir la propagación del humo y junta de estanqueidad al paso de aire para impedir la propagación del humo a baja temperatura. Compuerta de conexión por bridas, con lama parlela a la cota menor, y sermotor con fin de carrera a 24 / 230V. Incluso pequeño material, ayudas necesarias para su conexionado. Fabricada e instalada según CTE-DB-SI. Marca: MADEL, Modelo: FOK-EIS-120, Ref: FOK-EIS-120V-M7F-24v., o modelo de idénticas características técnicas. Medida la unidad totalmente instalada.

| Código | Ud | Descripción | Rendimiento | Precio | Importe |
|---|---|---|---|---|---|
| O01B170 | h. | Oficial 1ª Fontanero/Calefactor | 0.3 | 14.12 | 4.24 |
| O01A030 | h. | Oficial primera | 0.26 | 12.32 | 3.20 |
| WW00400 | u | PEQUEÑO MATERIAL | 1.1 | 0.19 | 0.21 |
| MAD_FOK-00X50 | u | COMPUERTA CORTAFUEGOS 1000x500 CON SERVOMOTOR (material; 16/12/2011) | 1 | 205.59 | 205.59 |
|  |  | Total |  |  | 213.24 |

| Medición | Uds. | Largo | Parcial |
|---|---|---|---|
| RED INSTITUTO TIPO SUR 1 IMPULSIÓN |  |  |  |
| Planta Primera | 4 | 1 | 4.00 |
| Planta Segunda | 4 | 1 | 4.00 |
| RED INSTITUTO TIPO SUR 1 RETORNO |  |  |  |
| Planta Primera | 4 | 1 | 4.00 |
| Planta Segunda | 4 | 1 | 4.00 |
| Total |  |  | 16 |

**MAD-FOK-50X20** u COMPUERTA CORTAFUEGOS 500x200 mm CON SERVOMOTOR (15/12/2007)
1 u × 167.98 (174.7 con costes indirectos) = 174.70
Compuerta corta-fuego para instalar en conducto rectangular de 500 x 200 mm, con relleno exterior refractario para montaje mural, clasificada EIS 120 según norma UNE-EN 1366-2, con cierre por fustible térmico a 72ºC, con junta intumescente para impedir la propagación del humo y junta de estanqueidad al paso de aire para impedir la propagación del humo a baja temperatura. Compuerta de conexión por bridas, con lama parlela a la cota menor, y sermotor con fin de carrera a 24 / 230V. Incluso pequeño material, ayudas necesarias para su conexionado. Fabricada e instalada según CTE-DB-SI. Marca: MADEL, Modelo: FOK-EIS-120, Ref: FOK-EIS-120V-M7F-24v., o modelo de idénticas características técnicas. Medida la unidad totalmente instalada.

| Código | Ud | Descripción | Rendimiento | Precio | Importe |
|---|---|---|---|---|---|
| O01B170 | h. | Oficial 1ª Fontanero/Calefactor | 0.3 | 14.12 | 4.24 |
| O01A030 | h. | Oficial primera | 0.26 | 12.32 | 3.20 |
| WW00400 | u | PEQUEÑO MATERIAL | 1.1 | 0.19 | 0.21 |
| MAD_FOK-50X20 | u | COMPUERTA CORTAFUEGOS 500x200 mm CON SERVOMOTOR (material; 20/02/2012) | 1 | 160.33 | 160.33 |
|  |  | Total |  |  | 167.98 |

| Medición | Uds. | Parcial |
|---|---|---|
| RED PRIMARIO OESTE ADMISIÓN |  |  |
| Planta Sótano | 1 | 1.00 |
| Total |  | 1 |

**MAD-FOK-30X20** u COMPUERTA CORTAFUEGOS 300x200 mm CON SERVOMOTOR (15/12/2007)
1 u × 161.45 (167.91 con costes indirectos) = 167.91
Compuerta corta-fuego para instalar en conducto rectangular de 300 x 200 mm, con relleno exterior refractario para montaje mural, clasificada EIS 120 según norma UNE-EN 1366-2, con cierre por fustible térmico a 72ºC, con junta intumescente para impedir la propagación del humo y junta de estanqueidad al paso de aire para impedir la propagación del humo a baja temperatura. Compuerta de conexión por bridas, con lama parlela a la cota menor, y sermotor con fin de carrera a 24 / 230V. Incluso pequeño material, ayudas necesarias para su conexionado. Fabricada e instalada según CTE-DB-SI. Marca: MADEL, Modelo: FOK-EIS-120, Ref: FOK-EIS-120V-M7F-24v., o modelo de idénticas características técnicas. Medida la unidad totalmente instalada.

| Código | Ud | Descripción | Rendimiento | Precio | Importe |
|---|---|---|---|---|---|
| O01B170 | h. | Oficial 1ª Fontanero/Calefactor | 0.3 | 14.12 | 4.24 |
| O01A030 | h. | Oficial primera | 0.26 | 12.32 | 3.20 |
| WW00400 | u | PEQUEÑO MATERIAL | 1.1 | 0.19 | 0.21 |
| MAD_FOK-30X20 | u | COMPUERTA CORTAFUEGOS 300x200 mm CON SERVOMOTOR (material; 20/02/2012) | 1 | 153.8 | 153.80 |
|  |  | Total |  |  | 161.45 |

| Medición | Uds. | Parcial |
|---|---|---|
| RED PRIMARIO OESTE ADMISIÓN |  |  |
| Planta Sótano | 1 | 1.00 |
| Total |  | 1 |

**SCH-DQJASR-40** u DIFUSOR RADIAL ROTACIONAL PLACA CUADRADA 400x400 mm LAMAS CIRC. (15/12/2007)
240 u × 60.06 (62.46 con costes indirectos) = 14990.40
Difusor radial rotacional compuesto de difusor tamaño 400x400 mm integrado en placa cuadrada, fabricado en acero lacado en color RAL 9010, dotada de lamas deflectoras en disposición radial formando una circunferencia centrada en la placa, con perfil aerodinámico y giro independiente cada 100 mm sobre eje continuo de aluminio, fabricadas en material sintético color blanco RAL 9010, con plenum en chapa de acero galvanizado con boca de conexión lateral circular y chapa perforada ecualizadora y regulación de caudal accesible desde el exterior. Instalada según RITE e instrucciones del fabricante. Marca: SCHAKO, Modelo: DQJA-SR-Z, Ref: DQJA-SR-Z/SAK/400/RAL9010 o modelo de idénticas características técnicas. Medida la unidad totalmente instalada.

| Código | Ud | Descripción | Rendimiento | Precio | Importe |
|---|---|---|---|---|---|
| O01B170 | h. | Oficial 1ª Fontanero/Calefactor | 0.15 | 14.12 | 2.12 |
| O01A030 | h. | Oficial primera | 0.26 | 12.32 | 3.20 |
| WW00400 | u | PEQUEÑO MATERIAL | 1.1 | 0.19 | 0.21 |
| SCH_DQJASR-40 | u | DIFUSOR RADIAL ROTACIONAL PLACA CUADRADA 400x400 mm LAMAS CIRC. (material; 08/03/2012) | 1 | 54.53 | 54.53 |
|  |  | Total |  |  | 60.06 |

| Medición | Uds. | Largo | Parcial |
|---|---|---|---|
| RED INSTITUTO TIPO NORTE IMPULSIÓN |  |  |  |
| Planta Baja | 5 | 16 | 80.00 |
| Planta Primera | 5 | 16 | 80.00 |
| Planta Segunda | 5 | 16 | 80.00 |
| Total |  |  | 240 |

**SCH-DQJASR-50** u DIFUSOR RADIAL ROTACIONAL PLACA CUADRADA 500x500 mm LAMAS CIRC. (15/12/2007)
152 u × 72.6 (75.5 con costes indirectos) = 11476.00
Difusor radial rotacional compuesto de difusor tamaño 500x500 mm integrado en placa cuadrada, fabricado en acero lacado en color RAL 9010, dotada de lamas deflectoras en disposición radial formando una circunferencia centrada en la placa, con perfil aerodinámico y giro independiente cada 100 mm sobre eje continuo de aluminio, fabricadas en material sintético color blanco RAL 9010, con plenum en chapa de acero galvanizado con boca de conexión lateral circular y chapa perforada ecualizadora y regulación de caudal accesible desde el exterior. Instalada según RITE e instrucciones del fabricante. Marca: SCHAKO, Modelo: DQJA-SR-Z, Ref: DQJA-SR-Z/SAK/500/RAL9010 o modelo de idénticas características técnicas. Medida la unidad totalmente instalada.

| Código | Ud | Descripción | Rendimiento | Precio | Importe |
|---|---|---|---|---|---|
| O01B170 | h. | Oficial 1ª Fontanero/Calefactor | 0.15 | 14.12 | 2.12 |
| O01A030 | h. | Oficial primera | 0.26 | 12.32 | 3.20 |
| WW00400 | u | PEQUEÑO MATERIAL | 1.1 | 0.19 | 0.21 |
| SCH_DQJASR-50 | u | DIFUSOR RADIAL ROTACIONAL PLACA CUADRADA 500x500 mm LAMAS CIRC. (material; 08/03/2012) | 1 | 67.07 | 67.07 |
|  |  | Total |  |  | 72.6 |

| Medición | Uds. | Largo | Parcial |
|---|---|---|---|
| RED INSTITUTO TIPO SUR 1 IMPULSIÓN |  |  |  |
| Planta Primera | 4 | 15 | 60.00 |
| Planta Segunda | 4 | 15 | 60.00 |
| RED INSTITUTO TIPO SUR 2 IMPULSIÓN |  |  |  |
| Planta Primera | 1 | 16 | 16.00 |
| Planta Segunda | 1 | 16 | 16.00 |
| Total |  |  | 152 |

#### I04E REGULACIÓN Y CONTROL (11/12/2007)
Importe: 101038.05

##### I04EA MATERIAL DE CAMPO (11/12/2007)
Importe: 67457.43

**CON-MC-SON01** u SONDA TEMPERATURA EXTERIOR (11/12/2007)
1 u × 128.49 (133.63 con costes indirectos) = 133.63
Sonda Symaro pasiva de temperatura para exterior. Rango de utilización -35 a 70ºC, con Ni 1000 ohmios a 0ºC como elemento sensor. Constante de tiempo de 14 minutos. Conexión a dos hilos. Grado de protección IP54. Incluso parte proprocional de pequeño material necesario para la instalación completa. Se incluye también la parte proporcional de instalación eléctrica compuesta por cableado bajo tubo de PVC flexible o blindado, empotradoo o en superficie (según proceda), o bajo tubo de acero cuando la instalación transcurra por el exterior, sala de máquinas o calderas. Los tubos serñan estancos y protegidos contra daños mecánicos. El diámetro mínimo de los tubos, será en función del núumero y sección de conductores que hayan de alojar y como mínimo cumplirán lo prescrito en el Reglamento Elentrotecnico de Baja Tensión y sus Instrucciones Técnicas Complementarias. Estas canalizaciones serán de uso exclusivo para el sistéma de supervisión y gestión energética. Las secciones utilizadas podrán ser: 2x1.5 mm2 trenzado sin pantalla (entradas analógicas pasivas, entradas y salidas digitales), 3x1.5 mm2 trenzado sin pantalla (entradas y salidas analógicas, salida a tres puntos), 4x1.5 mm2 tranzado sin pantalla(entradas combinadas), 2x1.5 mm2 tranzado y apantallado (salidas analógicas a variadores) y 2x1 mm2 trenzado y sin pantalla (18 vueltas/metro) categoría 5 (bus LON). Medida la unidad totalmente instalada y puesta en marcha, inclusive desarrollo de pantallas y labores de ingeniería de programación necesarias para el correcto funcionamiento de los controladores y equipos de campo de la instalación de control. Modelo QAC22 de Siemens o identicas características técnicas.

| Código | Ud | Descripción | Rendimiento | Precio | Importe |
|---|---|---|---|---|---|
| WW00400 | u | PEQUEÑO MATERIAL | 1 | 0.19 | 0.19 |
| WW00300 | u | MATERIAL COMPLEMENTARIO O PZAS. ESPECIALES | 1 | 0.35 | 0.35 |
| O01B170 | h. | Oficial 1ª Fontanero/Calefactor | 0.5 | 14.12 | 7.06 |
| 16MM_P_PP | m | TUBO Ø16mm FLEXIBLE SEMIRRÍGIDO POLIPROPILENO | 10.1 | 0.18 | 1.82 |
| MC-SON-CA01 | m | CABLE COBRE 2X1.5 MM2 06/1kV RZ1-K(AS) (material; 28/10/2009) | 10 | 0.81 | 8.10 |
| MC-SON-CA02 | m | CABLE COBRE 4X1.5 MM2 06/1kV RZ1-K(AS) (material; 28/10/2009) | 10 | 1.62 | 16.20 |
| SON_QAC22 | Ud | Sonda temperatura de exterior (material; 31/05/2010) | 1 | 13.68 | 13.68 |
| AQF3100 | Ud | Pantalla protectora para montaje intemperie en superficie. Para utilizar con sonda QFA3160 en exterior. Grado de protección IP65. Modelo AQF3100 de Siemens. (material; 31/05/2010) | 1 | 81.09 | 81.09 |
|  |  | Total |  |  | 128.49 |

| Medición | Uds. | Parcial |
|---|---|---|
| Esquema de principio | 1 | 1.00 |
| Total |  | 1 |

**04_EP_S_AM_C1** u SONDA TEMPERATURA AMBIENTE CON CONSIGNA (11/12/2007)
2 u × 243.16 (252.89 con costes indirectos) = 505.78
Sonda Symaro pasiva de temperatura ambiente para montaje en pared con selector de consigna. Rango de selección 5 a 30 ºC, rango de utilización 0 a 50ºC, con Ni 1000 ohmios como elemento sensor. Conexión de la sonda a dos hilos. Grado de protección IP30. Incluso pequeño material y ayudas necesarias para su adecuado funcionamiento y montaje. Se incluye también la parte proporcional de instalación eléctrica compuesta por cableado bajo tubo de PVC flexible o blindado, empotrado o en superficie (según proceda), o bajo tubo de acero cuando la instalación transcurra por el exterior, sala de máquinas o calderas. Los tubos serán estancos y protegidos contra daños mecánicos. El diámetro mínimo de los tubos, será en función del número y sección de conductores que hayan de alojar y como mínimo cumplirán lo prescrito en el Reglamento Electrotécnico de Baja Tensión y sus Instrucciones Técnicas Complementarias. Estas canalizaciones serán de uso exclusivo para el sistema de supervisión y gestión energética. Las secciones utilizadas podrán ser: 2x1.5 mm2 trenzado sin pantalla (entradas analógicas pasivas, entradas y salidas digitales), 3x1.5 mm2 trenzado sin pantalla (entradas y salidas analógicas, salida a tres puntos), 4x1.5 mm2 trenzado sin pantalla(entradas combinadas), 2x1.5 mm2 tranzado y apantallado (salidas analógicas a variadores) y 2x1 mm2 trenzado y sin pantalla (18 vueltas/metro) categoría 5 (bus LON). Medida la unidad totalmente instalada y funcionando. Modelo QAA24 de Siemens o idénticas características técnicas.

| Código | Ud | Descripción | Rendimiento | Precio | Importe |
|---|---|---|---|---|---|
| QAA24 | u | Sonda temperatura ambiente (material; 16/12/2011) | 8 | 19.61 | 156.88 |
| WW00300 | u | MATERIAL COMPLEMENTARIO O PZAS. ESPECIALES | 1 | 0.35 | 0.35 |
| O01B170 | h. | Oficial 1ª Fontanero/Calefactor | 0.5 | 14.12 | 7.06 |
| 16MM_P_PP | m | TUBO Ø16mm FLEXIBLE SEMIRRÍGIDO POLIPROPILENO | 30 | 0.18 | 5.40 |
| MC-SON-CA01 | m | CABLE COBRE 2X1.5 MM2 06/1kV RZ1-K(AS) | 30 | 0.81 | 24.30 |
| MC-SON-CA02 | m | CABLE COBRE 4X1.5 MM2 06/1kV RZ1-K(AS) | 30 | 1.62 | 48.60 |
| WW00400 | u | PEQUEÑO MATERIAL | 3 | 0.19 | 0.57 |
|  |  | Total |  |  | 243.16 |

| Medición | Uds. | Parcial |
|---|---|---|
| Esquema de principio | 2 | 2.00 |
| Total |  | 2 |

**04_EP_S_INM_1** u SONDA TEMPERATURA DE INMERSIÓN, 100 mm (11/12/2007)
24 u × 122.35 (127.24 con costes indirectos) = 3053.76
Sonda Symaro pasiva de temperatura para inmersión. Rango de utilización -30 a 130ºC, con Ni 1000 ohmios como elemento sensor. Constante de tiempo de 8 segundos sin vaina de protección y 30 segundos con vaina de protección. Material de la vaina acero inoxidable, longitud 100 mm. Conexión de la sonda con terminales de tornillo. Grado de protección IP42. Incluso pequeño material y ayudas necesarias para su adecuado funcionamiento y montaje. Se incluye también la parte proporcional de instalación eléctrica compuesta por cableado bajo tubo de PVC flexible o blindado, empotrado o en superficie (según proceda), o bajo tubo de acero cuando la instalación transcurra por el exterior, sala de máquinas o calderas. Los tubos serán estancos y protegidos contra daños mecánicos. El diámetro mínimo de los tubos, será en función del número y sección de conductores que hayan de alojar y como mínimo cumplirán lo prescrito en el Reglamento Electrotécnico de Baja Tensión y sus Instrucciones Técnicas Complementarias. Estas canalizaciones serán de uso exclusivo para el sistema de supervisión y gestión energética. Las secciones utilizadas podrán ser: 2x1.5 mm2 trenzado sin pantalla (entradas analógicas pasivas, entradas y salidas digitales), 3x1.5 mm2 trenzado sin pantalla (entradas y salidas analógicas, salida a tres puntos), 4x1.5 mm2 trenzado sin pantalla(entradas combinadas), 2x1.5 mm2 tranzado y apantallado (salidas analógicas a variadores) y 2x1 mm2 trenzado y sin pantalla (18 vueltas/metro) categoría 5 (bus LON). Medida la unidad totalmente instalada y funcionando. Modelo QAE2120.010 de Siemens o idénticas características técnicas.

| Código | Ud | Descripción | Rendimiento | Precio | Importe |
|---|---|---|---|---|---|
| WW00300 | u | MATERIAL COMPLEMENTARIO O PZAS. ESPECIALES | 1 | 0.35 | 0.35 |
| O01B170 | h. | Oficial 1ª Fontanero/Calefactor | 0.5 | 14.12 | 7.06 |
| 16MM_P_PP | m | TUBO Ø16mm FLEXIBLE SEMIRRÍGIDO POLIPROPILENO | 30 | 0.18 | 5.40 |
| MC-SON-CA01 | m | CABLE COBRE 2X1.5 MM2 06/1kV RZ1-K(AS) | 30 | 0.81 | 24.30 |
| MC-SON-CA02 | m | CABLE COBRE 4X1.5 MM2 06/1kV RZ1-K(AS) | 30 | 1.62 | 48.60 |
| WW00400 | u | PEQUEÑO MATERIAL | 3 | 0.19 | 0.57 |
| QAE2120.010 | u | Sonda temperatura de inmersión, 100 mm (material; 16/12/2011) | 1 | 36.07 | 36.07 |
|  |  | Total |  |  | 122.35 |

| Medición | Uds. | Parcial |
|---|---|---|
| Esquema de principio | 24 | 24.00 |
| Total |  | 24 |

**04_EP_S_CON_2** u SONDA TEMPERATURA DE CONDUCTO, 400 mm (11/12/2007)
58 u × 120.06 (124.86 con costes indirectos) = 7241.88
Sonda Symaro pasiva de temperatura para conducto. Rango de utilización -50 a 80ºC, con Ni 1000 ohmios como elemento sensor. Constante de tiempo de 30 segundos para 2 m/s. Longitud del elemento sensor de 400 mm. Conexión de la sonda con terminales de tornillo. Fijación embridada. Grado de protección IP42. Incluso pequeño material y ayudas necesarias para su adecuado funcionamiento y montaje. Se incluye también la parte proporcional de instalación eléctrica compuesta por cableado bajo tubo de PVC flexible o blindado, empotrado o en superficie (según proceda), o bajo tubo de acero cuando la instalación transcurra por el exterior, sala de máquinas o calderas. Los tubos serán estancos y protegidos contra daños mecánicos. El diámetro mínimo de los tubos, será en función del número y sección de conductores que hayan de alojar y como mínimo cumplirán lo prescrito en el Reglamento Electrotécnico de Baja Tensión y sus Instrucciones Técnicas Complementarias. Estas canalizaciones serán de uso exclusivo para el sistema de supervisión y gestión energética. Las secciones utilizadas podrán ser: 2x1.5 mm2 trenzado sin pantalla (entradas analógicas pasivas, entradas y salidas digitales), 3x1.5 mm2 trenzado sin pantalla (entradas y salidas analógicas, salida a tres puntos), 4x1.5 mm2 trenzado sin pantalla(entradas combinadas), 2x1.5 mm2 tranzado y apantallado (salidas analógicas a variadores) y 2x1 mm2 trenzado y sin pantalla (18 vueltas/metro) categoría 5 (bus LON). Medida la unidad totalmente instalada y funcionando. Modelo QAM2120.040 de Siemens o idénticas características técnicas.

| Código | Ud | Descripción | Rendimiento | Precio | Importe |
|---|---|---|---|---|---|
| WW00300 | u | MATERIAL COMPLEMENTARIO O PZAS. ESPECIALES | 1 | 0.35 | 0.35 |
| O01B170 | h. | Oficial 1ª Fontanero/Calefactor | 0.5 | 14.12 | 7.06 |
| 16MM_P_PP | m | TUBO Ø16mm FLEXIBLE SEMIRRÍGIDO POLIPROPILENO | 30 | 0.18 | 5.40 |
| MC-SON-CA01 | m | CABLE COBRE 2X1.5 MM2 06/1kV RZ1-K(AS) | 30 | 0.81 | 24.30 |
| MC-SON-CA02 | m | CABLE COBRE 4X1.5 MM2 06/1kV RZ1-K(AS) | 30 | 1.62 | 48.60 |
| WW00400 | u | PEQUEÑO MATERIAL | 3 | 0.19 | 0.57 |
| QAM2120.040 | u | Sonda temperatura de conducto, 400 mm (material; 16/12/2011) | 1 | 33.78 | 33.78 |
|  |  | Total |  |  | 120.06 |

| Medición | Uds. | Parcial |
|---|---|---|
| Esquema de principio | 58 | 58.00 |
| Total |  | 58 |

**CON-MC-PRES02** u PRESOSTATO PRESIÓN DIFERENCIAL CONDUCTO, 300 Pa (11/12/2007)
62 u × 46.48 (48.34 con costes indirectos) = 2997.08
Presostato Symaro de presión diferencial para detección de flujo en conductos de aire o alarma de filtro colmatado. Toma de presión 6,2 mm. Montaje diafragma vertical, tomas de presión hacia abajo. Grado de protección IP54. Suministrado con dos tomas para acoplar a conducto y dos metros de tubo de plástico. Rango de medida 20...300 Pa.. Se incluye también la parte proporcional de instalación eléctrica compuesta por cableado bajo tubo de PVC flexible o blindado, empotrado o en superficie (según proceda), o bajo tubo de acero cuando la instalación transcurra por el exterior, sala de máquinas o calderas. Los tubos serán estancos y protegidos contra daños mecánicos. El diámetro mínimo de los tubos, será en función del número y sección de conductores que hayan de alojar y como mínimo cumplirán lo prescrito en el Reglamento Electrotécnico de Baja Tensión y sus Instrucciones Técnicas Complementarias. Estas canalizaciones serán de uso exclusivo para el sistema de supervisión y gestión energética. Las secciones utilizadas podrán ser: 2x1.5 mm2 trenzado sin pantalla (entradas analógicas pasivas, entradas y salidas digitales), 3x1.5 mm2 trenzado sin pantalla (entradas y salidas analógicas, salida a tres puntos), 4x1.5 mm2 tranzado sin pantalla(entradas combinadas), 2x1.5 mm2 tranzado y apantallado (salidas analógicas a variadores) y 2x1 mm2 trenzado y sin pantalla (18 vueltas/metro) categoría 5 (bus LON). Medida la unidad totalmente instalada y puesta en marcha, inclusive desarrollo de pantallas y labores de ingeniería de programación necesarias para el correcto funcionamiento de los controladores y equipos de campo de la instalación de control. Modelo QBM81-3 de Siemens o de idénticas características técnicas.

| Código | Ud | Descripción | Rendimiento | Precio | Importe |
|---|---|---|---|---|---|
| WW00400 | u | PEQUEÑO MATERIAL | 1 | 0.19 | 0.19 |
| WW00300 | u | MATERIAL COMPLEMENTARIO O PZAS. ESPECIALES | 1 | 0.35 | 0.35 |
| O01B170 | h. | Oficial 1ª Fontanero/Calefactor | 0.5 | 14.12 | 7.06 |
| 16MM_P_PP | m | TUBO Ø16mm FLEXIBLE SEMIRRÍGIDO POLIPROPILENO | 10.1 | 0.18 | 1.82 |
| MC-SON-CA01 | m | CABLE COBRE 2X1.5 MM2 06/1kV RZ1-K(AS) | 5 | 0.81 | 4.05 |
| MC-SON-CA02 | m | CABLE COBRE 4X1.5 MM2 06/1kV RZ1-K(AS) | 5 | 1.62 | 8.10 |
| QBM81-3 | u | Presostato presión diferencial conducto, 300 Pa (material; 16/12/2011) | 1 | 24.91 | 24.91 |
|  |  | Total |  |  | 46.48 |

| Medición | Uds. | Parcial |
|---|---|---|
| Esquema de principio | 62 | 62.00 |
| Total |  | 62 |

**CON-MC-PRES03** u PRESOSTATO PRESIÓN DIFERENCIAL CONDUCTO, 500 Pa (11/12/2007)
87 u × 48.7 (50.65 con costes indirectos) = 4406.55
Presostato Symaro de presión diferencial para detección de flujo en conductos de aire o alarma de filtro colmatado. Toma de presión 6,2 mm. Montaje diafragma vertical, tomas de presión hacia abajo. Grado de protección IP54. Suministrado con dos tomas para acoplar a conducto y dos metros de tubo de plástico. Rango de medida 50...500 Pa. . Se incluye también la parte proporcional de instalación eléctrica compuesta por cableado bajo tubo de PVC flexible o blindado, empotrado o en superficie (según proceda), o bajo tubo de acero cuando la instalación transcurra por el exterior, sala de máquinas o calderas. Los tubos serán estancos y protegidos contra daños mecánicos. El diámetro mínimo de los tubos, será en función del número y sección de conductores que hayan de alojar y como mínimo cumplirán lo prescrito en el Reglamento Electrotécnico de Baja Tensión y sus Instrucciones Técnicas Complementarias. Estas canalizaciones serán de uso exclusivo para el sistema de supervisión y gestión energética. Las secciones utilizadas podrán ser: 2x1.5 mm2 trenzado sin pantalla (entradas analógicas pasivas, entradas y salidas digitales), 3x1.5 mm2 trenzado sin pantalla (entradas y salidas analógicas, salida a tres puntos), 4x1.5 mm2 tranzado sin pantalla(entradas combinadas), 2x1.5 mm2 tranzado y apantallado (salidas analógicas a variadores) y 2x1 mm2 trenzado y sin pantalla (18 vueltas/metro) categoría 5 (bus LON). Medida la unidad totalmente instalada y puesta en marcha, inclusive desarrollo de pantallas y labores de ingeniería de programación necesarias para el correcto funcionamiento de los controladores y equipos de campo de la instalación de control. Modelo QBM81-5 de Siemens o de idénticas características técnicas.

| Código | Ud | Descripción | Rendimiento | Precio | Importe |
|---|---|---|---|---|---|
| WW00400 | u | PEQUEÑO MATERIAL | 1 | 0.19 | 0.19 |
| WW00300 | u | MATERIAL COMPLEMENTARIO O PZAS. ESPECIALES | 1 | 0.35 | 0.35 |
| O01B170 | h. | Oficial 1ª Fontanero/Calefactor | 0.5 | 14.12 | 7.06 |
| 16MM_P_PP | m | TUBO Ø16mm FLEXIBLE SEMIRRÍGIDO POLIPROPILENO | 10.1 | 0.18 | 1.82 |
| MC-SON-CA01 | m | CABLE COBRE 2X1.5 MM2 06/1kV RZ1-K(AS) | 6 | 0.81 | 4.86 |
| MC-SON-CA02 | m | CABLE COBRE 4X1.5 MM2 06/1kV RZ1-K(AS) | 6 | 1.62 | 9.72 |
| QBM81-5 | u | Presostato presión diferencial conducto, 500 Pa (material; 16/12/2011) | 1 | 24.7 | 24.70 |
|  |  | Total |  |  | 48.7 |

| Medición | Uds. | Parcial |
|---|---|---|
| Esquema de principio | 87 | 87.00 |
| Total |  | 87 |

**04_EP_IFLUJ_1** u INTERRUPTOR DE FLUJO LIQUIDO (11/12/2007)
3 u × 157.76 (164.07 con costes indirectos) = 492.21
Interruptor de flujo para detección de fluidos en tuberías. Presión nominal PN25. Grado de protección IP65. Contacto normalmente abierto o cerrado. Intensidad máxima 1 A. Para montaje en tubería de DN20 a DN200. Incluso pequeño material y ayudas necesarias para su adecuado funcionamiento y montaje. Se incluye también la parte proporcional de instalación eléctrica compuesta por cableado bajo tubo de PVC flexible o blindado, empotrado o en superficie (según proceda), o bajo tubo de acero cuando la instalación transcurra por el exterior, sala de máquinas o calderas. Los tubos serán estancos y protegidos contra daños mecánicos. El diámetro mínimo de los tubos, será en función del número y sección de conductores que hayan de alojar y como mínimo cumplirán lo prescrito en el Reglamento Electrotécnico de Baja Tensión y sus Instrucciones Técnicas Complementarias. Estas canalizaciones serán de uso exclusivo para el sistema de supervisión y gestión energética. Las secciones utilizadas podrán ser: 2x1.5 mm2 trenzado sin pantalla (entradas analógicas pasivas, entradas y salidas digitales), 3x1.5 mm2 trenzado sin pantalla (entradas y salidas analógicas, salida a tres puntos), 4x1.5 mm2 trenzado sin pantalla(entradas combinadas), 2x1.5 mm2 tranzado y apantallado (salidas analógicas a variadores) y 2x1 mm2 trenzado y sin pantalla (18 vueltas/metro) categoría 5 (bus LON). Medida la unidad totalmente instalada y funcionando. Modelo QVE1901 de Siemens o idénticas características técnicas.

| Código | Ud | Descripción | Rendimiento | Precio | Importe |
|---|---|---|---|---|---|
| WW00300 | u | MATERIAL COMPLEMENTARIO O PZAS. ESPECIALES | 1 | 0.35 | 0.35 |
| O01B170 | h. | Oficial 1ª Fontanero/Calefactor | 0.5 | 14.12 | 7.06 |
| 16MM_P_PP | m | TUBO Ø16mm FLEXIBLE SEMIRRÍGIDO POLIPROPILENO | 35 | 0.18 | 6.30 |
| MC-SON-CA01 | m | CABLE COBRE 2X1.5 MM2 06/1kV RZ1-K(AS) | 35 | 0.81 | 28.35 |
| MC-SON-CA02 | m | CABLE COBRE 4X1.5 MM2 06/1kV RZ1-K(AS) | 35 | 1.62 | 56.70 |
| WW00400 | u | PEQUEÑO MATERIAL | 3 | 0.19 | 0.57 |
| QVE1901 | u | Interruptor flujo líquidos (material; 16/12/2011) | 1 | 58.43 | 58.43 |
|  |  | Total |  |  | 157.76 |

| Medición | Uds. | Parcial |
|---|---|---|
| Esquema de principio | 3 | 3.00 |
| Total |  | 3 |

**04_EP_RELE** u RELÉ NIVEL DE AGUA (11/12/2007)
1 u × 178.41 (185.55 con costes indirectos) = 185.55
Relé de nivel para vigilancia y regulación nivel de 1 y 2 puntos de líquidos conductores y polvo. Resistencia a perturbaciones debido a la separación galvánica entre el circuito de medida y la red. Longitud máxima de conductores a los electrodos de 1.500 m. Gran zona de ajuste: 2-450 KÙ por lo que es posible diferenciar entre espuma y líquido. Programable para principio de circuito normalmente abierto o de circuito normalmente cerrado. Equipados con led para indicación de estados. Es necesario 2 electrodos de inmersión 5TG8223 para control de 1 nivel y 3 electrodos 5TG8223 para el control de 2 niveles. Modelo 5TT3435 de Siemens o de idénticas características técnicas. Medida la unidad totalmente instalada y funcionando.

| Código | Ud | Descripción | Rendimiento | Precio | Importe |
|---|---|---|---|---|---|
| WW00300 | u | MATERIAL COMPLEMENTARIO O PZAS. ESPECIALES | 1 | 0.35 | 0.35 |
| O01B170 | h. | Oficial 1ª Fontanero/Calefactor | 0.5 | 14.12 | 7.06 |
| 16MM_P_PP | m | TUBO Ø16mm FLEXIBLE SEMIRRÍGIDO POLIPROPILENO | 35 | 0.18 | 6.30 |
| MC-SON-CA01 | m | CABLE COBRE 2X1.5 MM2 06/1kV RZ1-K(AS) | 35 | 0.81 | 28.35 |
| MC-SON-CA02 | m | CABLE COBRE 4X1.5 MM2 06/1kV RZ1-K(AS) | 35 | 1.62 | 56.70 |
| WW00400 | u | PEQUEÑO MATERIAL | 3 | 0.19 | 0.57 |
| 5TT3435 | u | Relé nivel de agua (material; 16/12/2011) | 1 | 79.08 | 79.08 |
|  |  | Total |  |  | 178.41 |

| Medición | Uds. | Parcial |
|---|---|---|
| Esquema de principio | 1 | 1.00 |
| Total |  | 1 |

**04_EP_ELECTRO** u ELECTRODO PARA NIVEL DE AGUA (11/12/2007)
3 u × 113.1 (117.62 con costes indirectos) = 352.86
Electrodo sumergible de acero inoxidable con cubierta de cierre. Margen de temperatura 0 ... 90ºC. Ideal para agua limpia en depósitos abiertos. Con conexión con bornas. Para utilización junto regulador de nivel 5TT3435. Modelo 5TG8223 de Siemens o de idénticas características técnicas. Medida la unidad totalmente instalada y funcionando.

| Código | Ud | Descripción | Rendimiento | Precio | Importe |
|---|---|---|---|---|---|
| WW00300 | u | MATERIAL COMPLEMENTARIO O PZAS. ESPECIALES | 1 | 0.35 | 0.35 |
| O01B170 | h. | Oficial 1ª Fontanero/Calefactor | 0.5 | 14.12 | 7.06 |
| 16MM_P_PP | m | TUBO Ø16mm FLEXIBLE SEMIRRÍGIDO POLIPROPILENO | 35 | 0.18 | 6.30 |
| MC-SON-CA01 | m | CABLE COBRE 2X1.5 MM2 06/1kV RZ1-K(AS) | 35 | 0.81 | 28.35 |
| MC-SON-CA02 | m | CABLE COBRE 4X1.5 MM2 06/1kV RZ1-K(AS) | 35 | 1.62 | 56.70 |
| WW00400 | u | PEQUEÑO MATERIAL | 3 | 0.19 | 0.57 |
| 5TG8223 | u | Electrodo para nivel de agua (material; 16/12/2011) | 1 | 13.77 | 13.77 |
|  |  | Total |  |  | 113.1 |

| Medición | Uds. | Parcial |
|---|---|---|
| Esquema de principio | 3 | 3.00 |
| Total |  | 3 |

**CUI-TERMOST** u TERMOSTATO ELECTRÓNICO 2T/4T, 2P/3P, 230Vca, PANTALLA (11/12/2007)
44 u × 152.6 (158.7 con costes indirectos) = 6982.80
Termostato electrónico de ambiente para control de instalaciones de calefacción o refrigeración a dos tubos o cuatro tubos con pantalla. Secuencia de calor o frío, cambio de acción frío/calor automático, cambio de modo de funcionamiento externo en caso de 2 tubos, salidas a ventilador de tres velocidades, función de prevención de daños por humedad, algoritmo de control PI salida tres puntos o T/N con salida a dos puntos, diferencial de conmutación de 0.5K a 6K. Rango de selección 5...40ºC. Grado de protección IP30. Alimentación 230 Vca. Modelo RDG100 de Siemens o idénticas características técnicas. Medida la unidad totalmente instalada y funcionando.

| Código | Ud | Descripción | Rendimiento | Precio | Importe |
|---|---|---|---|---|---|
| WW00300 | u | MATERIAL COMPLEMENTARIO O PZAS. ESPECIALES | 1 | 0.35 | 0.35 |
| O01B170 | h. | Oficial 1ª Fontanero/Calefactor | 0.5 | 14.12 | 7.06 |
| 16MM_P_PP | m | TUBO Ø16mm FLEXIBLE SEMIRRÍGIDO POLIPROPILENO | 35 | 0.18 | 6.30 |
| MC-SON-CA01 | m | CABLE COBRE 2X1.5 MM2 06/1kV RZ1-K(AS) | 35 | 0.81 | 28.35 |
| MC-SON-CA02 | m | CABLE COBRE 4X1.5 MM2 06/1kV RZ1-K(AS) | 35 | 1.62 | 56.70 |
| WW00400 | u | PEQUEÑO MATERIAL | 3 | 0.19 | 0.57 |
| RDG100 | u | Termostato electrónico 2T/4T, 2P/3P, 230Vca, pantalla (material; 16/12/2011) | 1 | 53.27 | 53.27 |
|  |  | Total |  |  | 152.6 |

| Medición | Uds. | Parcial |
|---|---|---|
| Esquema de principio | 44 | 44.00 |
| Total |  | 44 |

**CUI-SONIV** u SONDA CAMBIO I/V PARA RCC/RDF (11/12/2007)
44 u × 128.49 (133.63 con costes indirectos) = 5879.72
Sonda de temperatura para cambio I/V para termostato RCC o RDF. Modelo QAH11.1 de Siemens o idénticas característicsas técnicas. Medida la unidad totalmente instalada y funcionando.

| Código | Ud | Descripción | Rendimiento | Precio | Importe |
|---|---|---|---|---|---|
| WW00400 | u | PEQUEÑO MATERIAL | 1 | 0.19 | 0.19 |
| WW00300 | u | MATERIAL COMPLEMENTARIO O PZAS. ESPECIALES | 1 | 0.35 | 0.35 |
| O01B170 | h. | Oficial 1ª Fontanero/Calefactor | 0.5 | 14.12 | 7.06 |
| 16MM_P_PP | m | TUBO Ø16mm FLEXIBLE SEMIRRÍGIDO POLIPROPILENO | 10.1 | 0.18 | 1.82 |
| MC-SON-CA01 | m | CABLE COBRE 2X1.5 MM2 06/1kV RZ1-K(AS) | 10 | 0.81 | 8.10 |
| MC-SON-CA02 | m | CABLE COBRE 4X1.5 MM2 06/1kV RZ1-K(AS) | 10 | 1.62 | 16.20 |
| SON_QAC22 | Ud | Sonda temperatura de exterior | 1 | 13.68 | 13.68 |
| AQF3100 | Ud | Pantalla protectora | 1 | 81.09 | 81.09 |
|  |  | Total |  |  | 128.49 |

| Medición | Uds. | Parcial |
|---|---|---|
| Esquema de principio | 44 | 44.00 |
| Total |  | 44 |

**CON-MC-ACT02** u ACTUADOR ELÉCTRICO tres puntos, 24 Vca, 5mm (11/12/2007)
91 u × 95.52 (99.34 con costes indirectos) = 9039.94
Actuador eléctrico, control a tres puntos para válvulas con carrera entre 2.5 y 5 mm, señal de posición, fuerza 100 N. Alimentación 24 Vca. . Se incluye también la parte proporcional de instalación eléctrica compuesta por cableado bajo tubo de PVC flexible o blindado, empotrado o en superficie (según proceda), o bajo tubo de acero cuando la instalación transcurra por el exterior, sala de máquinas o calderas. Los tubos serán estancos y protegidos contra daños mecánicos. El diámetro mínimo de los tubos, será en función del número y sección de conductores que hayan de alojar y como mínimo cumplirán lo prescrito en el Reglamento Electrotécnico de Baja Tensión y sus Instrucciones Técnicas Complementarias. Estas canalizaciones serán de uso exclusivo para el sistema de supervisión y gestión energética. Las secciones utilizadas podrán ser: 2x1.5 mm2 trenzado sin pantalla (entradas analógicas pasivas, entradas y salidas digitales), 3x1.5 mm2 trenzado sin pantalla (entradas y salidas analógicas, salida a tres puntos), 4x1.5 mm2 tranzado sin pantalla(entradas combinadas), 2x1.5 mm2 tranzado y apantallado (salidas analógicas a variadores) y 2x1 mm2 trenzado y sin pantalla (18 vueltas/metro) categoría 5 (bus LON). Medida la unidad totalmente instalada y puesta en marcha, inclusive desarrollo de pantallas y labores de ingeniería de programación necesarias para el correcto funcionamiento de los controladores y equipos de campo de la instalación de control. Modelo SSP81 de Siemens o de idénticas características técnicas.

| Código | Ud | Descripción | Rendimiento | Precio | Importe |
|---|---|---|---|---|---|
| WW00400 | u | PEQUEÑO MATERIAL | 1 | 0.19 | 0.19 |
| WW00300 | u | MATERIAL COMPLEMENTARIO O PZAS. ESPECIALES | 1 | 0.35 | 0.35 |
| O01B170 | h. | Oficial 1ª Fontanero/Calefactor | 0.5 | 14.12 | 7.06 |
| 16MM_P_PP | m | TUBO Ø16mm FLEXIBLE SEMIRRÍGIDO POLIPROPILENO | 10.1 | 0.18 | 1.82 |
| MC-SON-CA01 | m | CABLE COBRE 2X1.5 MM2 06/1kV RZ1-K(AS) | 5 | 0.81 | 4.05 |
| MC-SON-CA02 | m | CABLE COBRE 4X1.5 MM2 06/1kV RZ1-K(AS) | 5 | 1.62 | 8.10 |
| SQS65 | u | Actuador eléctrico tres puntos (material; 16/12/2011) | 1 | 73.95 | 73.95 |
|  |  | Total |  |  | 95.52 |

| Medición | Uds. | Parcial |
|---|---|---|
| Esquema de principio | 91 | 91.00 |
| Total |  | 91 |

**04_EP_AC_24** u ACTUADOR ELÉCTRICO 0-10V, 24 Vca, 20mm (11/12/2007)
7 u × 282.4 (293.7 con costes indirectos) = 2055.90
Actuador eléctrico para montaje en válvulas con carrera de 20 mm. Mando manual con retorno automático al modo de control. Protección contra sobrecargas mediante limitación de fuerza en la posición final. Con carcasa de plástico y rácor ciego. Fuerza 700 N, grado de protección IP54, orientación de montaje horizontal / vertical, temperatura del medio 140 ºC, temperatura ambiente -15 a 50ºC. Alimentación 24 Vca, salida 0...10 Vca, tiempo de carrera 35 segundos, sin muelle de retorno. Incluso pequeño material y ayudas necesarias para su adecuado funcionamiento y montaje. Se incluye también la parte proporcional de instalación eléctrica compuesta por cableado bajo tubo de PVC flexible o blindado, empotrado o en superficie (según proceda), o bajo tubo de acero cuando la instalación transcurra por el exterior, sala de máquinas o calderas. Los tubos serán estancos y protegidos contra daños mecánicos. El diámetro mínimo de los tubos, será en función del número yActuador eléctrico para montaje en válvulas con carrera de 5,5 mm. Mando manual con retorno automático al modo de control. Protección contra sobrecargas mediante limitación de fuerza en la posición final. Con carcasa de plástico y rácor ciego. Fuerza 400 N, grado de protección IP54, orientación de montaje horizontal / vertical, temperatura del medio 130 ºC, temperatura ambiente -5 a 50ºC. Alimentación 24 Vca, salida 0...10 Vca, tiempo de carrera 35 segundos, sin muelle de retorno. Modelo SQS65 de Siemens. sección de conductores que hayan de alojar y como mínimo cumplirán lo prescrito en el Reglamento Electrotécnico de Baja Tensión y sus Instrucciones Técnicas Complementarias. Estas canalizaciones serán de uso exclusivo para el sistema de supervisión y gestión energética. Las secciones utilizadas podrán ser: 2x1.5 mm2 trenzado sin pantalla (entradas analógicas pasivas, entradas y salidas digitales), 3x1.5 mm2 trenzado sin pantalla (entradas y salidas analógicas, salida a tres puntos), 4x1.5 mm2 trenzado sin pantalla(entradas combinadas), 2x1.5 mm2 tranzado y apantallado (salidas analógicas a variadores) y 2x1 mm2 trenzado y sin pantalla (18 vueltas/metro) categoría 5 (bus LON). Medida la unidad totalmente instalada y funcionando. Modelo SQX62 de Siemens o idénticas características técnicas.

| Código | Ud | Descripción | Rendimiento | Precio | Importe |
|---|---|---|---|---|---|
| WW00300 | u | MATERIAL COMPLEMENTARIO O PZAS. ESPECIALES | 1 | 0.35 | 0.35 |
| O01B170 | h. | Oficial 1ª Fontanero/Calefactor | 0.5 | 14.12 | 7.06 |
| 16MM_P_PP | m | TUBO Ø16mm FLEXIBLE SEMIRRÍGIDO POLIPROPILENO | 30 | 0.18 | 5.40 |
| MC-SON-CA01 | m | CABLE COBRE 2X1.5 MM2 06/1kV RZ1-K(AS) | 30 | 0.81 | 24.30 |
| MC-SON-CA02 | m | CABLE COBRE 4X1.5 MM2 06/1kV RZ1-K(AS) | 30 | 1.62 | 48.60 |
| WW00400 | u | PEQUEÑO MATERIAL | 3 | 0.19 | 0.57 |
| SQX62 | u | Actuador eléctrico 0-10V, 24 Vca, 20 mm (material; 16/12/2011) | 1 | 196.12 | 196.12 |
|  |  | Total |  |  | 282.4 |

| Medición | Uds. | Parcial |
|---|---|---|
| Esquema de principio | 7 | 7.00 |
| Total |  | 7 |

**CON-MC-ACT01** u ACTUADOR ELÉCTRICO 5,5 mm (11/12/2007)
24 u × 138.13 (143.66 con costes indirectos) = 3447.84
Actuador eléctrico para montaje en válvulas con carrera de 5,5 mm. Mando manual con retorno automático al modo de control. Protección contra sobrecargas mediante limitación de fuerza en la posición final. Con carcasa de plástico y rácor ciego. Fuerza 400 N, grado de protección IP54, orientación de montaje horizontal / vertical, temperatura del medio 130 ºC, temperatura ambiente -5 a 50ºC. Alimentación 24 Vca, salida 0...10 Vca, tiempo de carrera 35 segundos, sin muelle de retorno. Se incluye también la parte proporcional de instalación eléctrica compuesta por cableado bajo tubo de PVC flexible o blindado, empotrado o en superficie (según proceda), o bajo tubo de acero cuando la instalación transcurra por el exterior, sala de máquinas o calderas. Los tubos serán estancos y protegidos contra daños mecánicos. El diámetro mínimo de los tubos, será en función del número y sección de conductores que hayan de alojar y como mínimo cumplirán lo prescrito en el Reglamento Electrotécnico de Baja Tensión y sus Instrucciones Técnicas Complementarias. Estas canalizaciones serán de uso exclusivo para el sistema de supervisión y gestión energética. Las secciones utilizadas podrán ser: 2x1.5 mm2 trenzado sin pantalla (entradas analógicas pasivas, entradas y salidas digitales), 3x1.5 mm2 trenzado sin pantalla (entradas y salidas analógicas, salida a tres puntos), 4x1.5 mm2 tranzado sin pantalla(entradas combinadas), 2x1.5 mm2 tranzado y apantallado (salidas analógicas a variadores) y 2x1 mm2 trenzado y sin pantalla (18 vueltas/metro) categoría 5 (bus LON). Medida la unidad totalmente instalada y puesta en marcha, inclusive desarrollo de pantallas y labores de ingeniería de programación necesarias para el correcto funcionamiento de los controladores y equipos de campo de la instalación de control. Modelo SQS65 de Siemens o de idénticas características técnicas.

| Código | Ud | Descripción | Rendimiento | Precio | Importe |
|---|---|---|---|---|---|
| WW00400 | u | PEQUEÑO MATERIAL | 1 | 0.19 | 0.19 |
| WW00300 | u | MATERIAL COMPLEMENTARIO O PZAS. ESPECIALES | 1 | 0.35 | 0.35 |
| O01B170 | h. | Oficial 1ª Fontanero/Calefactor | 0.5 | 14.12 | 7.06 |
| 16MM_P_PP | m | TUBO Ø16mm FLEXIBLE SEMIRRÍGIDO POLIPROPILENO | 10.1 | 0.18 | 1.82 |
| MC-SON-CA01 | m | CABLE COBRE 2X1.5 MM2 06/1kV RZ1-K(AS) | 10 | 0.81 | 8.10 |
| ACT_SQS65 | Ud | Actuador eléctrico 5,5 mm carrera, 24V, 0-10V (material; 31/05/2010) | 1 | 104.41 | 104.41 |
| MC-SON-CA02 | m | CABLE COBRE 4X1.5 MM2 06/1kV RZ1-K(AS) | 10 | 1.62 | 16.20 |
|  |  | Total |  |  | 138.13 |

| Medición | Uds. | Parcial |
|---|---|---|
| Esquema de principio | 24 | 24.00 |
| Total |  | 24 |

**CUI-3V-40-19** u VÁLVULA TRES VÍAS DN40, kvs 19 m3/h, HIERRO FUNDIDO (11/12/2007)
2 u × 157.18 (163.47 con costes indirectos) = 326.94
Válvula de tres vías Acvatix, conexión embridada para DN40 y PN10 para agua fría, agua caliente y agua glicolada 50% en circuito cerrado. Carrera de 20 mm, temperatura del medio de -25 a 130 ºC, Kvs 19 m3/h. Cuerpo de válvula realizado en hierro fundido GG20/25 y componentes internos realizados en acero inoxidable, bronce y latón. Para funcionamiento con actuador SQX62. Modelo VXF31.40 de Siemens o modelo de idénticas características técnicas. Medida la unidad totalmente instalada.

| Código | Ud | Descripción | Rendimiento | Precio | Importe |
|---|---|---|---|---|---|
| WW00400 | u | PEQUEÑO MATERIAL | 1 | 0.19 | 0.19 |
| WW00300 | u | MATERIAL COMPLEMENTARIO O PZAS. ESPECIALES | 1 | 0.35 | 0.35 |
| O01B170 | h. | Oficial 1ª Fontanero/Calefactor | 0.5 | 14.12 | 7.06 |
| 16MM_P_PP | m | TUBO Ø16mm FLEXIBLE SEMIRRÍGIDO POLIPROPILENO | 10.1 | 0.18 | 1.82 |
| MC-SON-CA01 | m | CABLE COBRE 2X1.5 MM2 06/1kV RZ1-K(AS) | 10 | 0.81 | 8.10 |
| MC-SON-CA02 | m | CABLE COBRE 4X1.5 MM2 06/1kV RZ1-K(AS) | 10 | 1.62 | 16.20 |
| VXF31.40 | u | Válvula tres vías DN40, kvs 19 m3/h, hierro fundido (material; 16/12/2011) | 1 | 123.46 | 123.46 |
|  |  | Total |  |  | 157.18 |

| Medición | Uds. | Parcial |
|---|---|---|
| Esquema de principio | 2 | 2.00 |
| Total |  | 2 |

**CUI-3V-40-16** u VÁLVULA TRES VÍAS DN40, kvs 16 m3/h, HIERRO FUNDIDO (11/12/2007)
1 u × 157.18 (163.47 con costes indirectos) = 163.47
Válvula de tres vías Acvatix, conexión embridada para DN40 y PN10 para agua fría, agua caliente y agua glicolada 50% en circuito cerrado. Carrera de 20 mm, temperatura del medio de -25 a 130 ºC, Kvs 19 m3/h. Cuerpo de válvula realizado en hierro fundido GG20/25 y componentes internos realizados en acero inoxidable, bronce y latón. Para funcionamiento con actuador SQX62. Modelo VXF31.40 de Siemens o modelo de idénticas características técnicas. Medida la unidad totalmente instalada.

| Código | Ud | Descripción | Rendimiento | Precio | Importe |
|---|---|---|---|---|---|
| WW00400 | u | PEQUEÑO MATERIAL | 1 | 0.19 | 0.19 |
| WW00300 | u | MATERIAL COMPLEMENTARIO O PZAS. ESPECIALES | 1 | 0.35 | 0.35 |
| O01B170 | h. | Oficial 1ª Fontanero/Calefactor | 0.5 | 14.12 | 7.06 |
| 16MM_P_PP | m | TUBO Ø16mm FLEXIBLE SEMIRRÍGIDO POLIPROPILENO | 10.1 | 0.18 | 1.82 |
| MC-SON-CA01 | m | CABLE COBRE 2X1.5 MM2 06/1kV RZ1-K(AS) | 10 | 0.81 | 8.10 |
| MC-SON-CA02 | m | CABLE COBRE 4X1.5 MM2 06/1kV RZ1-K(AS) | 10 | 1.62 | 16.20 |
| VXF31.40-16 | u | Válvula tres vías DN40, kvs 16 m3/h, hierro fundido (material; 16/12/2011) | 1 | 123.46 | 123.46 |
|  |  | Total |  |  | 157.18 |

| Medición | Uds. | Parcial |
|---|---|---|
| Esquema de principio | 1 | 1.00 |
| Total |  | 1 |

**CUI-3V-40-12** u VÁLVULA TRES VÍAS DN40, kvs 12 m3/h, HIERRO FUNDIDO (11/12/2007)
4 u × 157.18 (163.47 con costes indirectos) = 653.88
Válvula de tres vías Acvatix, conexión embridada para DN40 y PN10 para agua fría, agua caliente y agua glicolada 50% en circuito cerrado. Carrera de 20 mm, temperatura del medio de -25 a 130 ºC, Kvs 19 m3/h. Cuerpo de válvula realizado en hierro fundido GG20/25 y componentes internos realizados en acero inoxidable, bronce y latón. Para funcionamiento con actuador SQX62. Modelo VXF31.40 de Siemens o modelo de idénticas características técnicas. Medida la unidad totalmente instalada.

| Código | Ud | Descripción | Rendimiento | Precio | Importe |
|---|---|---|---|---|---|
| WW00400 | u | PEQUEÑO MATERIAL | 1 | 0.19 | 0.19 |
| WW00300 | u | MATERIAL COMPLEMENTARIO O PZAS. ESPECIALES | 1 | 0.35 | 0.35 |
| O01B170 | h. | Oficial 1ª Fontanero/Calefactor | 0.5 | 14.12 | 7.06 |
| 16MM_P_PP | m | TUBO Ø16mm FLEXIBLE SEMIRRÍGIDO POLIPROPILENO | 10.1 | 0.18 | 1.82 |
| MC-SON-CA01 | m | CABLE COBRE 2X1.5 MM2 06/1kV RZ1-K(AS) | 10 | 0.81 | 8.10 |
| MC-SON-CA02 | m | CABLE COBRE 4X1.5 MM2 06/1kV RZ1-K(AS) | 10 | 1.62 | 16.20 |
| VXF31.39 | u | Válvula tres vías DN40, kvs 12 m3/h, hierro fundido (material; 16/12/2011) | 1 | 123.46 | 123.46 |
|  |  | Total |  |  | 157.18 |

| Medición | Uds. | Parcial |
|---|---|---|
| Esquema de principio | 4 | 4.00 |
| Total |  | 4 |

**CUI-3V-20-6** u VÁLVULA TRES VÍAS DN20, kvs 6.3 m3/h, BRONCE (11/12/2007)
9 u × 85.95 (89.39 con costes indirectos) = 804.51
Válvula de tres vías Acvatix, conexión roscada para DN20 y PN16 para agua fría y agua caliente a baja presión en circuitos cerrados. Carrera de 5,5 mm, temperatura del medio de 2 a 120 ºC, Kvs 6,3 m3/h. Cuerpo de válvula realizado en bronce RG5 y componentes internos realizados en acero inoxidable y bronce RG5. Para funcionamiento con actuador SQS65. Racores de conexión ALG no incluidos. Modelo VXG44.20-6.3 de Siemens o idénticas características técnicas. Medida la unidad totalmente instalada.

| Código | Ud | Descripción | Rendimiento | Precio | Importe |
|---|---|---|---|---|---|
| WW00400 | u | PEQUEÑO MATERIAL | 1 | 0.19 | 0.19 |
| WW00300 | u | MATERIAL COMPLEMENTARIO O PZAS. ESPECIALES | 1 | 0.35 | 0.35 |
| O01B170 | h. | Oficial 1ª Fontanero/Calefactor | 0.5 | 14.12 | 7.06 |
| 16MM_P_PP | m | TUBO Ø16mm FLEXIBLE SEMIRRÍGIDO POLIPROPILENO | 10.1 | 0.18 | 1.82 |
| MC-SON-CA01 | m | CABLE COBRE 2X1.5 MM2 06/1kV RZ1-K(AS) | 10 | 0.81 | 8.10 |
| MC-SON-CA02 | m | CABLE COBRE 4X1.5 MM2 06/1kV RZ1-K(AS) | 10 | 1.62 | 16.20 |
| VXG44.20-6.3 | u | Válvula tres vías DN20, kvs 6.3 m3/h, bronce (material; 16/12/2011) | 1 | 52.23 | 52.23 |
|  |  | Total |  |  | 85.95 |

| Medición | Uds. | Parcial |
|---|---|---|
| Esquema de principio | 9 | 9.00 |
| Total |  | 9 |

**CUI-3V-15-4** u VÁLVULA TRES VÍAS DN15, kvs 4 m3/h, BRONCE (11/12/2007)
15 u × 83.58 (86.92 con costes indirectos) = 1303.80
Válvula de tres vías Acvatix, conexión roscada para DN15 y PN16 para agua fría y agua caliente a baja presión en circuitos cerrados. Carrera de 5,5 mm, temperatura del medio de 2 a 120 ºC, Kvs 4 m3/h. Cuerpo de válvula realizado en bronce RG5 y componentes internos realizados en acero inoxidable y bronce RG5. Para funcionamiento con actuador SQS65. Racores de conexión ALG no incluidos. Modelo VXG44.15-4 de Siemens o idénticas características técnicas. Medida la unidad totalmente instalada.

| Código | Ud | Descripción | Rendimiento | Precio | Importe |
|---|---|---|---|---|---|
| WW00400 | u | PEQUEÑO MATERIAL | 1 | 0.19 | 0.19 |
| WW00300 | u | MATERIAL COMPLEMENTARIO O PZAS. ESPECIALES | 1 | 0.35 | 0.35 |
| O01B170 | h. | Oficial 1ª Fontanero/Calefactor | 0.5 | 14.12 | 7.06 |
| 16MM_P_PP | m | TUBO Ø16mm FLEXIBLE SEMIRRÍGIDO POLIPROPILENO | 10.1 | 0.18 | 1.82 |
| MC-SON-CA01 | m | CABLE COBRE 2X1.5 MM2 06/1kV RZ1-K(AS) | 10 | 0.81 | 8.10 |
| MC-SON-CA02 | m | CABLE COBRE 4X1.5 MM2 06/1kV RZ1-K(AS) | 10 | 1.62 | 16.20 |
| VXG44.15-4 | u | Válvula tres vías DN15, kvs 4 m3/h, bronce (material; 16/12/2011) | 1 | 49.86 | 49.86 |
|  |  | Total |  |  | 83.58 |

| Medición | Uds. | Parcial |
|---|---|---|
| Esquema de principio | 15 | 15.00 |
| Total |  | 15 |

**CUI-3V-15-2.5** u VÁLVULA TRES VÍAS DN15, kvs 2.5 m3/h (11/12/2007)
22 u × 61.26 (63.71 con costes indirectos) = 1401.62
Válvula de tres vías Acvatix conexión roscada para DN15 y PN16, para control de unidades terminales de ventilación y climatización, para instalaciones a dos tubos ó a cuatro tubos, para agua fría, caliente o con anticongelante. Carrera de 5,5 mm, Kvs 2.5 m3/h. Cuerpo de válvula realizado en bronce. Para funcionamiento con actuador SSB. Racores de conexión ALG no incluidos. Modelo VXP45.15-2.5 de Siemens o idénticas características técnicas. Medida la unidad totalmente instalada.

| Código | Ud | Descripción | Rendimiento | Precio | Importe |
|---|---|---|---|---|---|
| WW00400 | u | PEQUEÑO MATERIAL | 1 | 0.19 | 0.19 |
| WW00300 | u | MATERIAL COMPLEMENTARIO O PZAS. ESPECIALES | 1 | 0.35 | 0.35 |
| O01B170 | h. | Oficial 1ª Fontanero/Calefactor | 0.5 | 14.12 | 7.06 |
| 16MM_P_PP | m | TUBO Ø16mm FLEXIBLE SEMIRRÍGIDO POLIPROPILENO | 10.1 | 0.18 | 1.82 |
| MC-SON-CA01 | m | CABLE COBRE 2X1.5 MM2 06/1kV RZ1-K(AS) | 10 | 0.81 | 8.10 |
| MC-SON-CA02 | m | CABLE COBRE 4X1.5 MM2 06/1kV RZ1-K(AS) | 10 | 1.62 | 16.20 |
| VXP45.15-2.5 | u | Válvula tres vías DN15, kvs 2.5 m3/h (material; 16/12/2011) | 1 | 27.54 | 27.54 |
|  |  | Total |  |  | 61.26 |

| Medición | Uds. | Parcial |
|---|---|---|
| Esquema de principio | 22 | 22.00 |
| Total |  | 22 |

**CUI-3V-10-1.6** u VÁLVULA TRES VÍAS DN10, kvs 1.6 m3/h (11/12/2007)
69 u × 56.03 (58.27 con costes indirectos) = 4020.63
Válvula de tres vías Acvatix conexión roscada para DN10 y PN16, para control de unidades terminales de ventilación y climatización, para instalaciones a dos tubos ó a cuatro tubos, para agua fría, caliente o con anticongelante. Carrera de 5,5 mm, Kvs 1.6 m3/h. Cuerpo de válvula realizado en bronce. Para funcionamiento con actuador SSB. Racores de conexión ALG no incluidos. Modelo VXP45.10-1.6 de Siemens o idénticas características técnicas. Medida la unidad totalmente instalada.

| Código | Ud | Descripción | Rendimiento | Precio | Importe |
|---|---|---|---|---|---|
| WW00400 | u | PEQUEÑO MATERIAL | 1 | 0.19 | 0.19 |
| WW00300 | u | MATERIAL COMPLEMENTARIO O PZAS. ESPECIALES | 1 | 0.35 | 0.35 |
| O01B170 | h. | Oficial 1ª Fontanero/Calefactor | 0.5 | 14.12 | 7.06 |
| 16MM_P_PP | m | TUBO Ø16mm FLEXIBLE SEMIRRÍGIDO POLIPROPILENO | 10.1 | 0.18 | 1.82 |
| MC-SON-CA01 | m | CABLE COBRE 2X1.5 MM2 06/1kV RZ1-K(AS) | 10 | 0.81 | 8.10 |
| MC-SON-CA02 | m | CABLE COBRE 4X1.5 MM2 06/1kV RZ1-K(AS) | 10 | 1.62 | 16.20 |
| VXP45.10-1.6 | u | Válvula tres vías DN10, kvs 1.6 m3/h (material; 16/12/2011) | 1 | 22.31 | 22.31 |
|  |  | Total |  |  | 56.03 |

| Medición | Uds. | Parcial |
|---|---|---|
| Esquema de principio | 69 | 69.00 |
| Total |  | 69 |

**CUI-3V-10-1** u VÁLVULA TRES VÍAS DN10, kvs 1 m3/h (11/12/2007)
4 u × 56.03 (58.27 con costes indirectos) = 233.08
Válvula de tres vías Acvatix conexión roscada para DN10 y PN16, para control de unidades terminales de ventilación y climatización, para instalaciones a dos tubos ó a cuatro tubos, para agua fría, caliente o con anticongelante. Carrera de 5,5 mm, Kvs 1 m3/h. Cuerpo de válvula realizado en bronce. Para funcionamiento con actuador SSB. Racores de conexión ALG no incluidos. Modelo VXP45.10-1 de Siemens o idénticas características técnicas. Medida la unidad totalmente instalada.

| Código | Ud | Descripción | Rendimiento | Precio | Importe |
|---|---|---|---|---|---|
| WW00400 | u | PEQUEÑO MATERIAL | 1 | 0.19 | 0.19 |
| WW00300 | u | MATERIAL COMPLEMENTARIO O PZAS. ESPECIALES | 1 | 0.35 | 0.35 |
| O01B170 | h. | Oficial 1ª Fontanero/Calefactor | 0.5 | 14.12 | 7.06 |
| 16MM_P_PP | m | TUBO Ø16mm FLEXIBLE SEMIRRÍGIDO POLIPROPILENO | 10.1 | 0.18 | 1.82 |
| MC-SON-CA01 | m | CABLE COBRE 2X1.5 MM2 06/1kV RZ1-K(AS) | 10 | 0.81 | 8.10 |
| MC-SON-CA02 | m | CABLE COBRE 4X1.5 MM2 06/1kV RZ1-K(AS) | 10 | 1.62 | 16.20 |
| VXP45.10-1 | u | Válvula tres vías DN10, kvs 1 m3/h (material; 16/12/2011) | 1 | 22.31 | 22.31 |
|  |  | Total |  |  | 56.03 |

| Medición | Uds. | Parcial |
|---|---|---|
| Esquema de principio | 4 | 4.00 |
| Total |  | 4 |

**CON-MC-RAC05** u RACOR 3/4" para G1 1/4", tres unidades (11/12/2007)
9 u × 12.67 (13.18 con costes indirectos) = 118.62
Racor R3/4" conexión al adaptador para válvula con rosca G1 1/4". Realizada en fundición nodular. Caja con tres unidades. Se incluye también la parte proporcional de instalación eléctrica compuesta por cableado bajo tubo de PVC flexible o blindado, empotrado o en superficie (según proceda), o bajo tubo de acero cuando la instalación transcurra por el exterior, sala de máquinas o calderas. Los tubos serán estancos y protegidos contra daños mecánicos. El diámetro mínimo de los tubos, será en función del número y sección de conductores que hayan de alojar y como mínimo cumplirán lo prescrito en el Reglamento Electrotécnico de Baja Tensión y sus Instrucciones Técnicas Complementarias. Estas canalizaciones serán de uso exclusivo para el sistema de supervisión y gestión energética. Las secciones utilizadas podrán ser: 2x1.5 mm2 trenzado sin pantalla (entradas analógicas pasivas, entradas y salidas digitales), 3x1.5 mm2 trenzado sin pantalla (entradas y salidas analógicas, salida a tres puntos), 4x1.5 mm2 tranzado sin pantalla(entradas combinadas), 2x1.5 mm2 tranzado y apantallado (salidas analógicas a variadores) y 2x1 mm2 trenzado y sin pantalla (18 vueltas/metro) categoría 5 (bus LON). Medida la unidad totalmente instalada y puesta en marcha, inclusive desarrollo de pantallas y labores de ingeniería de programación necesarias para el correcto funcionamiento de los controladores y equipos de campo de la instalación de control. Modelo ALG203 de Siemens de idénticas características técnicas.

| Código | Ud | Descripción | Rendimiento | Precio | Importe |
|---|---|---|---|---|---|
| WW00400 | u | PEQUEÑO MATERIAL | 1 | 0.19 | 0.19 |
| WW00300 | u | MATERIAL COMPLEMENTARIO O PZAS. ESPECIALES | 1 | 0.35 | 0.35 |
| O01B170 | h. | Oficial 1ª Fontanero/Calefactor | 0.5 | 14.12 | 7.06 |
| ALG203 | u | Racor 3/4" para G1 1/4", tres unidades (material; 16/12/2011) | 1 | 5.07 | 5.07 |
|  |  | Total |  |  | 12.67 |

| Medición | Uds. | Parcial |
|---|---|---|
| Esquema de principio | 9 | 9.00 |
| Total |  | 9 |

**CON-MC-RAC03** u RACOR 1/2" para G1", tres unidades (11/12/2007)
15 u × 12.18 (12.67 con costes indirectos) = 190.05
Racor R1/2" conexión interna al adaptador para válvula con rosca G1". Realizada en fundición nodular. Caja con tres unidades. Se incluye también la parte proporcional de instalación eléctrica compuesta por cableado bajo tubo de PVC flexible o blindado, empotrado o en superficie (según proceda), o bajo tubo de acero cuando la instalación transcurra por el exterior, sala de máquinas o calderas. Los tubos serán estancos y protegidos contra daños mecánicos. El diámetro mínimo de los tubos, será en función del número y sección de conductores que hayan de alojar y como mínimo cumplirán lo prescrito en el Reglamento Electrotécnico de Baja Tensión y sus Instrucciones Técnicas Complementarias. Estas canalizaciones serán de uso exclusivo para el sistema de supervisión y gestión energética. Las secciones utilizadas podrán ser: 2x1.5 mm2 trenzado sin pantalla (entradas analógicas pasivas, entradas y salidas digitales), 3x1.5 mm2 trenzado sin pantalla (entradas y salidas analógicas, salida a tres puntos), 4x1.5 mm2 tranzado sin pantalla(entradas combinadas), 2x1.5 mm2 tranzado y apantallado (salidas analógicas a variadores) y 2x1 mm2 trenzado y sin pantalla (18 vueltas/metro) categoría 5 (bus LON). Medida la unidad totalmente instalada y puesta en marcha, inclusive desarrollo de pantallas y labores de ingeniería de programación necesarias para el correcto funcionamiento de los controladores y equipos de campo de la instalación de control. Modelo ALG153 de Siemens de idénticas características técnicas.

| Código | Ud | Descripción | Rendimiento | Precio | Importe |
|---|---|---|---|---|---|
| WW00400 | u | PEQUEÑO MATERIAL | 1 | 0.19 | 0.19 |
| WW00300 | u | MATERIAL COMPLEMENTARIO O PZAS. ESPECIALES | 1 | 0.35 | 0.35 |
| O01B170 | h. | Oficial 1ª Fontanero/Calefactor | 0.5 | 14.12 | 7.06 |
| RA_ALG153 | Ud | Racor 1/2" para G1", tres unidades (material; 31/05/2010) | 1 | 4.58 | 4.58 |
|  |  | Total |  |  | 12.18 |

| Medición | Uds. | Parcial |
|---|---|---|
| Esquema de principio | 15 | 15.00 |
| Total |  | 15 |

**CON-MC-RAC04** u RACOR 1/2" para G3/4", tres unidades (11/12/2007)
22 u × 17.56 (18.26 con costes indirectos) = 401.72
Contador Ultraheat para medida de cantidad de energía térmica intercambiada en circuito de calor y frío con agua como fluido caloportador. Principio de medida ultrasónico estático, alta precisión de la medida, estabilidad a largo plazo. Medida y recuento de datos: cantidad de energía calorífica, cálculo y acumulación de valores máximos, facturación durante un año con puesta a cero, medición de consumo según tarifa, acumulación de datos de 36 meses, identificación de errores, identificación de valores y parámetros con posibilidad de cambios, funciones de prueba y servicio. Con comunicación vía M-bus. Precisión clase 2 según EN1434. Temperatura de servicio 2...180ºC, temperatura diferencial mínima 0.2 K, resolución 0.1 ºC. Montaje roscado en retorno. Caudal nominal 2.5 m3/h, DN 1, PN16, longitud de sonda 27.5 mm. Alimentación 230 Vca ó mediante batería 24Vca. Módulo de comunicación no incluido. Sonda de temperatura de retorno integrada en el propio contador. Modelo UH5C38.F0B0A de Siemens o idénticas características técnicas. Medida la unidad totalmente instalada y funcionando.

| Código | Ud | Descripción | Rendimiento | Precio | Importe |
|---|---|---|---|---|---|
| WW00400 | u | PEQUEÑO MATERIAL | 1 | 0.19 | 0.19 |
| WW00300 | u | MATERIAL COMPLEMENTARIO O PZAS. ESPECIALES | 1 | 0.35 | 0.35 |
| O01B170 | h. | Oficial 1ª Fontanero/Calefactor | 0.5 | 14.12 | 7.06 |
| ALG143 | u | Racor 1/2" para G3/4", tres unidades (material; 16/12/2011) | 1 | 9.96 | 9.96 |
|  |  | Total |  |  | 17.56 |

| Medición | Uds. | Parcial |
|---|---|---|
| Esquema de principio | 22 | 22.00 |
| Total |  | 22 |

**04_EP_R3.8G2** u RACOR 3/8" PARA "G1/2",TRES UNIDADES (11/12/2007)
69 u × 15.66 (16.29 con costes indirectos) = 1124.01
Interruptor de flujo para detección de fluidos en tuberías. Presión nominal PN25. Grado de protección IP65. Contacto normalmente abierto o cerrado. Intensidad máxima 1 A. Para montaje en tubería de DN20 a DN200. Incluso pequeño material y ayudas necesarias para su adecuado funcionamiento y montaje. Se incluye también la parte proporcional de instalación eléctrica compuesta por cableado bajo tubo de PVC flexible o blindado, empotrado o en superficie (según proceda), o bajo tubo de acero cuando la instalación transcurra por el exterior, sala de máquinas o calderas. Los tubos serán estancos y protegidos contra daños mecánicos. El diámetro mínimo de los tubos, será en función del número y sección de conductores que hayan de alojar y como mínimo cumplirán lo prescrito en el Reglamento Electrotécnico de Baja Tensión y sus Instrucciones Técnicas Complementarias. Estas canalizaciones serán de uso exclusivo para el sistema de supervisión y gestión energética. Las secciones utilizadas podrán ser: 2x1.5 mm2 trenzado sin pantalla (entradas analógicas pasivas, entradas y salidas digitales), 3x1.5 mm2 trenzado sin pantalla (entradas y salidas analógicas, salida a tres puntos), 4x1.5 mm2 trenzado sin pantalla(entradas combinadas), 2x1.5 mm2 tranzado y apantallado (salidas analógicas a variadores) y 2x1 mm2 trenzado y sin pantalla (18 vueltas/metro) categoría 5 (bus LON). Medida la unidad totalmente instalada y funcionando. Modelo QVE1901 de Siemens o idénticas características técnicas.

| Código | Ud | Descripción | Rendimiento | Precio | Importe |
|---|---|---|---|---|---|
| WW00300 | u | MATERIAL COMPLEMENTARIO O PZAS. ESPECIALES | 1 | 0.35 | 0.35 |
| O01B170 | h. | Oficial 1ª Fontanero/Calefactor | 0.5 | 14.12 | 7.06 |
| WW00400 | u | PEQUEÑO MATERIAL | 3 | 0.19 | 0.57 |
| ALG133 | u | Racor 3/8" para G1/2", tres unidades (material; 16/12/2011) | 1 | 7.68 | 7.68 |
|  |  | Total |  |  | 15.66 |

| Medición | Uds. | Parcial |
|---|---|---|
| Esquema de principio | 69 | 69.00 |
| Total |  | 69 |

**CUI-CONT2.5** u CONTADOR ULTRASÓNICO 2,5 m3/h (11/12/2007)
21 u × 354.96 (369.16 con costes indirectos) = 7752.36
Contador Ultraheat para medida de cantidad de energía térmica intercambiada en circuito de calor y frío con agua como fluido caloportador. Principio de medida ultrasónico estático, alta precisión de la medida, estabilidad a largo plazo. Medida y recuento de datos: cantidad de energía calorífica, cálculo y acumulación de valores máximos, facturación durante un año con puesta a cero, medición de consumo según tarifa, acumulación de datos de 36 meses, identificación de errores, identificación de valores y parámetros con posibilidad de cambios, funciones de prueba y servicio. Con comunicación vía M-bus. Precisión clase 2 según EN1434. Temperatura de servicio 2...180ºC, temperatura diferencial mínima 0.2 K, resolución 0.1 ºC. Montaje roscado en retorno. Caudal nominal 2.5 m3/h, DN 1, PN16, longitud de sonda 27.5 mm. Alimentación 230 Vca ó mediante batería 24Vca. Módulo de comunicación no incluido. Sonda de temperatura de retorno integrada en el propio contador. Incluso baterías, módulo Mbus, racores y acomplamiento. Modelo UH5C38.F0B0A de Siemens, o idénticas características técnicas. Medida la unidad totalmente instalada y funcionando.

| Código | Ud | Descripción | Rendimiento | Precio | Importe |
|---|---|---|---|---|---|
| WW00300 | u | MATERIAL COMPLEMENTARIO O PZAS. ESPECIALES | 1 | 0.35 | 0.35 |
| O01B170 | h. | Oficial 1ª Fontanero/Calefactor | 0.5 | 14.12 | 7.06 |
| 16MM_P_PP | m | TUBO Ø16mm FLEXIBLE SEMIRRÍGIDO POLIPROPILENO | 35 | 0.18 | 6.30 |
| MC-SON-CA01 | m | CABLE COBRE 2X1.5 MM2 06/1kV RZ1-K(AS) | 35 | 0.81 | 28.35 |
| MC-SON-CA02 | m | CABLE COBRE 4X1.5 MM2 06/1kV RZ1-K(AS) | 35 | 1.62 | 56.70 |
| WW00400 | u | PEQUEÑO MATERIAL | 3 | 0.19 | 0.57 |
| UH5C38.F0B0A | u | Contador ultrasónico 2,5 m3/h (material; 16/12/2011) | 1 | 199.15 | 199.15 |
| WZU-BA-GUM | u | Batería para seis años. Modelo WZU-BA+GUM de Siemens. (material; 16/12/2011) | 1 | 14.44 | 14.44 |
| WZU-MB | u | Módulo Mbus para contadores familia UH-5. Modelo WZU-MB de Siemens. (material; 16/12/2011) | 1 | 32.21 | 32.21 |
| WZM-E1 | u | Racores R3/4 (material; 16/12/2011) | 1 | 4.32 | 4.32 |
| WZT-A12 | u | Acoplamiento (material; 16/12/2011) | 1 | 5.51 | 5.51 |
|  |  | Total |  |  | 354.96 |

| Medición | Uds. | Parcial |
|---|---|---|
| Esquema de principio | 21 | 21.00 |
| Total |  | 21 |

**CUI-CONT6** u CONTADOR ULTRASÓNICO 6 m3/h (11/12/2007)
4 u × 525.78 (546.81 con costes indirectos) = 2187.24
Contador Ultraheat para medida de cantidad de energía térmica intercambiada en circuito de calor y frío con agua como fluido caloportador. Principio de medida ultrasónico estático, alta precisión de la medida, estabilidad a largo plazo. Medida y recuento de datos: cantidad de energía calorífica, cálculo y acumulación de valores máximos, facturación durante un año con puesta a cero, medición de consumo según tarifa, acumulación de datos de 36 meses, identificación de errores, identificación de valores y parámetros con posibilidad de cambios, funciones de prueba y servicio. Con comunicación vía M-bus. Precisión clase 2 según EN1434. Temperatura de servicio 2...180ºC, temperatura diferencial mínima 0.2 K, resolución 0.1 ºC. Montaje roscado en retorno. Caudal nominal 6 m3/h, DN 1 1/4, PN16, longitud de sonda 27.5 mm. Alimentación 230 Vca ó mediante batería 24Vca. Módulo de comunicación no incluido. Sonda de temperatura de retorno integrada en el propio contador. Incluso baterías, módulo Mbus, racores y acomplamiento. Modelo UH5C50.F0B0A de Siemens o idénticas características técnicas. Medida la unidad totalmente instalada y funcionando.

| Código | Ud | Descripción | Rendimiento | Precio | Importe |
|---|---|---|---|---|---|
| WW00300 | u | MATERIAL COMPLEMENTARIO O PZAS. ESPECIALES | 1 | 0.35 | 0.35 |
| O01B170 | h. | Oficial 1ª Fontanero/Calefactor | 0.5 | 14.12 | 7.06 |
| 16MM_P_PP | m | TUBO Ø16mm FLEXIBLE SEMIRRÍGIDO POLIPROPILENO | 35 | 0.18 | 6.30 |
| MC-SON-CA01 | m | CABLE COBRE 2X1.5 MM2 06/1kV RZ1-K(AS) | 35 | 0.81 | 28.35 |
| MC-SON-CA02 | m | CABLE COBRE 4X1.5 MM2 06/1kV RZ1-K(AS) | 35 | 1.62 | 56.70 |
| WW00400 | u | PEQUEÑO MATERIAL | 3 | 0.19 | 0.57 |
| UH5C50.F0B0A | u | Contador ultrasónico 6 m3/h (material; 16/12/2011) | 1 | 360.28 | 360.28 |
| WZU-BA-GUM | u | Batería | 1 | 14.44 | 14.44 |
| WZU-MB | u | Módulo Mbus | 1 | 32.21 | 32.21 |
| WZM-E54 | u | Racores R1 (material; 16/12/2011) | 1 | 14.01 | 14.01 |
| WZT-A12 | u | Acoplamiento | 1 | 5.51 | 5.51 |
|  |  | Total |  |  | 525.78 |

| Medición | Uds. | Parcial |
|---|---|---|
| Esquema de principio | 4 | 4.00 |
| Total |  | 4 |

##### I04EB CUADROS DE CONTROL (23/02/2009)
Importe: 17991.41

###### CUI-CUADRO1 CUADRO DE CONTROL 1 (23/02/2009)
Importe: 7961.9

**CON-CU2-CON02** u CONTROLADOR BACNET/LON (23/02/2009)
1 u × 1786.38 (1857.84 con costes indirectos) = 1857.84
Controlador DESIGO modular libremente programable para sistemas HVAC e instalaciones técnicas de edificios, con capacidad de hasta 200 señales. Conexión a bus isla con módulos E/S externos, funciones de gestión (alarmas, programas horarios, funciones de tendencias, gestión remota, protección de acceso, etc), aplicación autónoma o uso como equipos / sistemas interconectados, conexión con unidades de ambiente, comunicación estándar BACnet sobre LON, gran selección de módulos E/S, admite memoria de configuración adicional (módulo de extensión). Instalación en puerta frontal ó en placa posterior de armario, alimentación a 24 Vca, LED's de alimentación, estado, comunicación, servicio e información. Se incluye también la parte proporcional de instalación eléctrica compuesta por cableado bajo tubo de PVC flexible o blindado, empotrado o en superficie (según proceda), o bajo tubo de acero cuando la instalación transcurra por el exterior, sala de máquinas o calderas. Los tubos serán estancos y protegidos contra daños mecánicos. El diámetro mínimo de los tubos, será en función del número y sección de conductores que hayan de alojar y como mínimo cumplirán lo prescrito en el Reglamento Electrotécnico de Baja Tensión y sus Instrucciones Técnicas Complementarias. Estas canalizaciones serán de uso exclusivo para el sistema de supervisión y gestión energética. Las secciones utilizadas podrán ser: 2x1.5 mm2 trenzado sin pantalla (entradas analógicas pasivas, entradas y salidas digitales), 3x1.5 mm2 trenzado sin pantalla (entradas y salidas analógicas, salida a tres puntos), 4x1.5 mm2 tranzado sin pantalla(entradas combinadas), 2x1.5 mm2 tranzado y apantallado (salidas analógicas a variadores) y 2x1 mm2 trenzado y sin pantalla (18 vueltas/metro) categoría 5 (bus LON). Medida la unidad totalmente instalada y puesta en marcha, inclusive desarrollo de pantallas y labores de ingeniería de programación necesarias para el correcto funcionamiento de los controladores y equipos de campo de la instalación de control. Modelo PXC100.D de Siemens o de idénticas características técnicas.

| Código | Ud | Descripción | Rendimiento | Precio | Importe |
|---|---|---|---|---|---|
| PXC200.D | u | Controlador modular Bacnet/LON (hasta 350 señales) (material; 16/12/2011) | 1 | 1770.07 | 1770.07 |
| O01B170 | h. | Oficial 1ª Fontanero/Calefactor | 0.6 | 14.12 | 8.47 |
| 16MM_P_PP | m | TUBO Ø16mm FLEXIBLE SEMIRRÍGIDO POLIPROPILENO | 3.03 | 0.18 | 0.55 |
| MC-SON-CA01 | m | CABLE COBRE 2X1.5 MM2 06/1kV RZ1-K(AS) | 3 | 0.81 | 2.43 |
| MC-SON-CA02 | m | CABLE COBRE 4X1.5 MM2 06/1kV RZ1-K(AS) | 3 | 1.62 | 4.86 |
|  |  | Total |  |  | 1786.38 |

| Medición | Uds. | Parcial |
|---|---|---|
| CUADRO DE CONTROL 1 | 1 | 1.00 |
| Total |  | 1 |

**CON-CU2-CON03** u MÓDULO DE ALIMENTACIÓN (23/02/2009)
2 u × 125.61 (130.63 con costes indirectos) = 261.26
Módulo de alimentación para módulos gama TX, 1.2A, fusible 10A. Se incluye también la parte proporcional de instalación eléctrica compuesta por cableado bajo tubo de PVC flexible o blindado, empotrado o en superficie (según proceda), o bajo tubo de acero cuando la instalación transcurra por el exterior, sala de máquinas o calderas. Los tubos serán estancos y protegidos contra daños mecánicos. El diámetro mínimo de los tubos, será en función del número y sección de conductores que hayan de alojar y como mínimo cumplirán lo prescrito en el Reglamento Electrotécnico de Baja Tensión y sus Instrucciones Técnicas Complementarias. Estas canalizaciones serán de uso exclusivo para el sistema de supervisión y gestión energética. Las secciones utilizadas podrán ser: 2x1.5 mm2 trenzado sin pantalla (entradas analógicas pasivas, entradas y salidas digitales), 3x1.5 mm2 trenzado sin pantalla (entradas y salidas analógicas, salida a tres puntos), 4x1.5 mm2 tranzado sin pantalla(entradas combinadas), 2x1.5 mm2 tranzado y apantallado (salidas analógicas a variadores) y 2x1 mm2 trenzado y sin pantalla (18 vueltas/metro) categoría 5 (bus LON). Medida la unidad totalmente instalada y puesta en marcha, inclusive desarrollo de pantallas y labores de ingeniería de programación necesarias para el correcto funcionamiento de los controladores y equipos de campo de la instalación de control. Modelo TXS1.12F10 de Siemens o de idénticas características técnicas.

| Código | Ud | Descripción | Rendimiento | Precio | Importe |
|---|---|---|---|---|---|
| TXS1.12F10 | u | Módulo de alimentación para módulos gama TX, 1.2A, fusible 10A. Modelo TXS1.12F10 de Siemens. (material; 16/12/2011) | 1 | 109.3 | 109.30 |
| O01B170 | h. | Oficial 1ª Fontanero/Calefactor | 0.6 | 14.12 | 8.47 |
| 16MM_P_PP | m | TUBO Ø16mm FLEXIBLE SEMIRRÍGIDO POLIPROPILENO | 3.03 | 0.18 | 0.55 |
| MC-SON-CA01 | m | CABLE COBRE 2X1.5 MM2 06/1kV RZ1-K(AS) | 3 | 0.81 | 2.43 |
| MC-SON-CA02 | m | CABLE COBRE 4X1.5 MM2 06/1kV RZ1-K(AS) | 3 | 1.62 | 4.86 |
|  |  | Total |  |  | 125.61 |

| Medición | Uds. | Parcial |
|---|---|---|
| CUADRO DE CONTROL 1 | 2 | 2.00 |
| Total |  | 2 |

**CON-CU2-MOD01** u MÓDULO 8 E/S (23/02/2009)
9 u × 186.45 (193.91 con costes indirectos) = 1745.19
Módulo de indicación de valor de medida o de salida de señal de posicionamiento, gama TX, para conexión a bus P, con ocho señales universales (entradas o salidas analógicas). Posibilidad de ser usado con sondas de temperatura LG-Ni1000, con entradas de tensiones de medida 0..10 Vcc o como salidas continuas de 0..10 Vcc. Conversión de las señales analógicas emitidas desde planta a señales digitales de bus P para gestión en controlador y conversión de señales digitales del controlador a señales continuas de posicionamiento para la planta. Montaje sobre carril DIN, posibilidad de cableado directo de señales sin borneros, bornas protegidas frente a cableado erróneo de tensión 24 V ac/dc, bornas con terminales de diagnóstico, direccionamiento mediante fichas. Alimentación 24 Vca. Se incluye también la parte proporcional de instalación eléctrica compuesta por cableado bajo tubo de PVC flexible o blindado, empotrado o en superficie (según proceda), o bajo tubo de acero cuando la instalación transcurra por el exterior, sala de máquinas o calderas. Los tubos serán estancos y protegidos contra daños mecánicos. El diámetro mínimo de los tubos, será en función del número y sección de conductores que hayan de alojar y como mínimo cumplirán lo prescrito en el Reglamento Electrotécnico de Baja Tensión y sus Instrucciones Técnicas Complementarias. Estas canalizaciones serán de uso exclusivo para el sistema de supervisión y gestión energética. Las secciones utilizadas podrán ser: 2x1.5 mm2 trenzado sin pantalla (entradas analógicas pasivas, entradas y salidas digitales), 3x1.5 mm2 trenzado sin pantalla (entradas y salidas analógicas, salida a tres puntos), 4x1.5 mm2 tranzado sin pantalla(entradas combinadas), 2x1.5 mm2 tranzado y apantallado (salidas analógicas a variadores) y 2x1 mm2 trenzado y sin pantalla (18 vueltas/metro) categoría 5 (bus LON). Medida la unidad totalmente instalada y puesta en marcha, inclusive desarrollo de pantallas y labores de ingeniería de programación necesarias para el correcto funcionamiento de los controladores y equipos de campo de la instalación de control. Modelo TXM1.8U de Siemens o de idénticas características técnicas.

| Código | Ud | Descripción | Rendimiento | Precio | Importe |
|---|---|---|---|---|---|
| C_TXM1.8U | Ud | Módulo 8 E/S Univ, 0..10 V (material; 31/05/2010) | 1 | 164.49 | 164.49 |
| O01B170 | h. | Oficial 1ª Fontanero/Calefactor | 1 | 14.12 | 14.12 |
| 16MM_P_PP | m | TUBO Ø16mm FLEXIBLE SEMIRRÍGIDO POLIPROPILENO | 3.03 | 0.18 | 0.55 |
| MC-SON-CA01 | m | CABLE COBRE 2X1.5 MM2 06/1kV RZ1-K(AS) | 3 | 0.81 | 2.43 |
| MC-SON-CA02 | m | CABLE COBRE 4X1.5 MM2 06/1kV RZ1-K(AS) | 3 | 1.62 | 4.86 |
|  |  | Total |  |  | 186.45 |

| Medición | Uds. | Parcial |
|---|---|---|
| CUADRO DE CONTROL 1 | 9 | 9.00 |
| Total |  | 9 |

**CON-CU2-MOD02** u MÓDULO 16 ED (23/02/2009)
10 u × 136.06 (141.5 con costes indirectos) = 1415.00
Módulo de señalización gama TX, para conexión a bus P, con dieciséis entradas de estado independientes para señales de contactos libres de potencial, dispositivos de conmutación electrónicos o impulsos. Con indicadores luminosos del estado de los contactos de entrada (verde, amarillo, rojo). Montaje sobre carril DIN, posibilidad de cableado directo de señales sin borneros, bornas protegidas frente a cableado erróneo de tensión 24 V ac/dc, bornas con terminales de diagnóstico, direccionamiento mediante fichas. Alimentación a través del bus P 24 Vcc. Se incluye también la parte proporcional de instalación eléctrica compuesta por cableado bajo tubo de PVC flexible o blindado, empotrado o en superficie (según proceda), o bajo tubo de acero cuando la instalación transcurra por el exterior, sala de máquinas o calderas. Los tubos serán estancos y protegidos contra daños mecánicos. El diámetro mínimo de los tubos, será en función del número y sección de conductores que hayan de alojar y como mínimo cumplirán lo prescrito en el Reglamento Electrotécnico de Baja Tensión y sus Instrucciones Técnicas Complementarias. Estas canalizaciones serán de uso exclusivo para el sistema de supervisión y gestión energética. Las secciones utilizadas podrán ser: 2x1.5 mm2 trenzado sin pantalla (entradas analógicas pasivas, entradas y salidas digitales), 3x1.5 mm2 trenzado sin pantalla (entradas y salidas analógicas, salida a tres puntos), 4x1.5 mm2 tranzado sin pantalla(entradas combinadas), 2x1.5 mm2 tranzado y apantallado (salidas analógicas a variadores) y 2x1 mm2 trenzado y sin pantalla (18 vueltas/metro) categoría 5 (bus LON). Medida la unidad totalmente instalada y puesta en marcha, inclusive desarrollo de pantallas y labores de ingeniería de programación necesarias para el correcto funcionamiento de los controladores y equipos de campo de la instalación de control. Modelo TXM1.16D de Siemens o de idénticas características técnicas.

| Código | Ud | Descripción | Rendimiento | Precio | Importe |
|---|---|---|---|---|---|
| C_TXM1.16D | Ud | Módulo 16 ED (material; 31/05/2010) | 1 | 114.1 | 114.10 |
| O01B170 | h. | Oficial 1ª Fontanero/Calefactor | 1 | 14.12 | 14.12 |
| 16MM_P_PP | m | TUBO Ø16mm FLEXIBLE SEMIRRÍGIDO POLIPROPILENO | 3.03 | 0.18 | 0.55 |
| MC-SON-CA01 | m | CABLE COBRE 2X1.5 MM2 06/1kV RZ1-K(AS) | 3 | 0.81 | 2.43 |
| MC-SON-CA02 | m | CABLE COBRE 4X1.5 MM2 06/1kV RZ1-K(AS) | 3 | 1.62 | 4.86 |
|  |  | Total |  |  | 136.06 |

| Medición | Uds. | Parcial |
|---|---|---|
| CUADRO DE CONTROL 1 | 10 | 10.00 |
| Total |  | 10 |

**CON-CU2-MOD03** u MÓDULO 6 SD (23/02/2009)
9 u × 147.42 (153.32 con costes indirectos) = 1379.88
Módulo de conmutación gama TX para conexión a bus P, con seis salidas independientes de control binario (dos puntos, encendido / apagado) y contactos de transferencia libres de potencial. Convierte las señales de encendido/apagado que envía el controlador a través del bus P a los comandos de encendido/apagado de la planta. Con indicadores luminosos del estado de los contactos de salida. Montaje sobre carril DIN, posibilidad de cableado directo de señales sin borneros, bornas protegidas frente a cableado erróneo de tensión 24 V ac/dc, bornas con terminales de diagnóstico, direccionamiento mediante fichas. Alimentación a través del bus P 24 Vcc. Se incluye también la parte proporcional de instalación eléctrica compuesta por cableado bajo tubo de PVC flexible o blindado, empotrado o en superficie (según proceda), o bajo tubo de acero cuando la instalación transcurra por el exterior, sala de máquinas o calderas. Los tubos serán estancos y protegidos contra daños mecánicos. El diámetro mínimo de los tubos, será en función del número y sección de conductores que hayan de alojar y como mínimo cumplirán lo prescrito en el Reglamento Electrotécnico de Baja Tensión y sus Instrucciones Técnicas Complementarias. Estas canalizaciones serán de uso exclusivo para el sistema de supervisión y gestión energética. Las secciones utilizadas podrán ser: 2x1.5 mm2 trenzado sin pantalla (entradas analógicas pasivas, entradas y salidas digitales), 3x1.5 mm2 trenzado sin pantalla (entradas y salidas analógicas, salida a tres puntos), 4x1.5 mm2 tranzado sin pantalla(entradas combinadas), 2x1.5 mm2 tranzado y apantallado (salidas analógicas a variadores) y 2x1 mm2 trenzado y sin pantalla (18 vueltas/metro) categoría 5 (bus LON). Medida la unidad totalmente instalada y puesta en marcha, inclusive desarrollo de pantallas y labores de ingeniería de programación necesarias para el correcto funcionamiento de los controladores y equipos de campo de la instalación de control. Modelo TXM1.6R de Siemens o de idénticas características técnicas.

| Código | Ud | Descripción | Rendimiento | Precio | Importe |
|---|---|---|---|---|---|
| C_TXM1.6R | Ud | Módulo 6 SD (material; 31/05/2010) | 1 | 125.46 | 125.46 |
| O01B170 | h. | Oficial 1ª Fontanero/Calefactor | 1 | 14.12 | 14.12 |
| 16MM_P_PP | m | TUBO Ø16mm FLEXIBLE SEMIRRÍGIDO POLIPROPILENO | 3.03 | 0.18 | 0.55 |
| MC-SON-CA01 | m | CABLE COBRE 2X1.5 MM2 06/1kV RZ1-K(AS) | 3 | 0.81 | 2.43 |
| MC-SON-CA02 | m | CABLE COBRE 4X1.5 MM2 06/1kV RZ1-K(AS) | 3 | 1.62 | 4.86 |
|  |  | Total |  |  | 147.42 |

| Medición | Uds. | Parcial |
|---|---|---|
| CUADRO DE CONTROL 1 | 9 | 9.00 |
| Total |  | 9 |

**CON-CU2-DIR01** u DIRECCIONES 1..12 MÓDULOS (23/02/2009)
1 u × 27.28 (28.37 con costes indirectos) = 28.37
Juego de fichas de direcciones 1...12 para módulos TX más dos fichas de borrado. Se incluye también la parte proporcional de instalación eléctrica compuesta por cableado bajo tubo de PVC flexible o blindado, empotrado o en superficie (según proceda), o bajo tubo de acero cuando la instalación transcurra por el exterior, sala de máquinas o calderas. Los tubos serán estancos y protegidos contra daños mecánicos. El diámetro mínimo de los tubos, será en función del número y sección de conductores que hayan de alojar y como mínimo cumplirán lo prescrito en el Reglamento Electrotécnico de Baja Tensión y sus Instrucciones Técnicas Complementarias. Estas canalizaciones serán de uso exclusivo para el sistema de supervisión y gestión energética. Las secciones utilizadas podrán ser: 2x1.5 mm2 trenzado sin pantalla (entradas analógicas pasivas, entradas y salidas digitales), 3x1.5 mm2 trenzado sin pantalla (entradas y salidas analógicas, salida a tres puntos), 4x1.5 mm2 tranzado sin pantalla(entradas combinadas), 2x1.5 mm2 tranzado y apantallado (salidas analógicas a variadores) y 2x1 mm2 trenzado y sin pantalla (18 vueltas/metro) categoría 5 (bus LON). Medida la unidad totalmente instalada y puesta en marcha, inclusive desarrollo de pantallas y labores de ingeniería de programación necesarias para el correcto funcionamiento de los controladores y equipos de campo de la instalación de control. Modelo TXA1.K12 de Siemens o de idénticas características técnicas.

| Código | Ud | Descripción | Rendimiento | Precio | Importe |
|---|---|---|---|---|---|
| C_TXA1.K12 | Ud | Direcciones 1...12 módulos TX (material; 28/01/2010) | 1 | 5.32 | 5.32 |
| O01B170 | h. | Oficial 1ª Fontanero/Calefactor | 1 | 14.12 | 14.12 |
| 16MM_P_PP | m | TUBO Ø16mm FLEXIBLE SEMIRRÍGIDO POLIPROPILENO | 3.03 | 0.18 | 0.55 |
| MC-SON-CA01 | m | CABLE COBRE 2X1.5 MM2 06/1kV RZ1-K(AS) | 3 | 0.81 | 2.43 |
| MC-SON-CA02 | m | CABLE COBRE 4X1.5 MM2 06/1kV RZ1-K(AS) | 3 | 1.62 | 4.86 |
|  |  | Total |  |  | 27.28 |

| Medición | Uds. | Parcial |
|---|---|---|
| CUADRO DE CONTROL 1 | 1 | 1.00 |
| Total |  | 1 |

**CON-CU2-DIR13** u DIRECCIONES 13..24 MÓDULOS (23/02/2009)
1 u × 31.5 (32.76 con costes indirectos) = 32.76
Juego de fichas de direcciones 13...24 para módulos TX más dos fichas de borrado. Se incluye también la parte proporcional de instalación eléctrica compuesta por cableado bajo tubo de PVC flexible o blindado, empotrado o en superficie (según proceda), o bajo tubo de acero cuando la instalación transcurra por el exterior, sala de máquinas o calderas. Los tubos serán estancos y protegidos contra daños mecánicos. El diámetro mínimo de los tubos, será en función del número y sección de conductores que hayan de alojar y como mínimo cumplirán lo prescrito en el Reglamento Electrotécnico de Baja Tensión y sus Instrucciones Técnicas Complementarias. Estas canalizaciones serán de uso exclusivo para el sistema de supervisión y gestión energética. Las secciones utilizadas podrán ser: 2x1.5 mm2 trenzado sin pantalla (entradas analógicas pasivas, entradas y salidas digitales), 3x1.5 mm2 trenzado sin pantalla (entradas y salidas analógicas, salida a tres puntos), 4x1.5 mm2 tranzado sin pantalla(entradas combinadas), 2x1.5 mm2 tranzado y apantallado (salidas analógicas a variadores) y 2x1 mm2 trenzado y sin pantalla (18 vueltas/metro) categoría 5 (bus LON). Medida la unidad totalmente instalada y puesta en marcha, inclusive desarrollo de pantallas y labores de ingeniería de programación necesarias para el correcto funcionamiento de los controladores y equipos de campo de la instalación de control. Modelo TXA1.K24 de Siemens o de idénticas características técnicas.

| Código | Ud | Descripción | Rendimiento | Precio | Importe |
|---|---|---|---|---|---|
| TXA1.K24 | u | Direcciones 13...24 módulos TX (material; 16/12/2011) | 1 | 9.54 | 9.54 |
| O01B170 | h. | Oficial 1ª Fontanero/Calefactor | 1 | 14.12 | 14.12 |
| 16MM_P_PP | m | TUBO Ø16mm FLEXIBLE SEMIRRÍGIDO POLIPROPILENO | 3.03 | 0.18 | 0.55 |
| MC-SON-CA01 | m | CABLE COBRE 2X1.5 MM2 06/1kV RZ1-K(AS) | 3 | 0.81 | 2.43 |
| MC-SON-CA02 | m | CABLE COBRE 4X1.5 MM2 06/1kV RZ1-K(AS) | 3 | 1.62 | 4.86 |
|  |  | Total |  |  | 31.5 |

| Medición | Uds. | Parcial |
|---|---|---|
| CUADRO DE CONTROL 1 | 1 | 1.00 |
| Total |  | 1 |

**CON-CU2-DIR25** u DIRECCIONES 25..48 MÓDULOS (23/02/2009)
1 u × 31.51 (32.77 con costes indirectos) = 32.77
Juego de fichas de direcciones 25...48 para módulos TX más dos fichas de borrado. Se incluye también la parte proporcional de instalación eléctrica compuesta por cableado bajo tubo de PVC flexible o blindado, empotrado o en superficie (según proceda), o bajo tubo de acero cuando la instalación transcurra por el exterior, sala de máquinas o calderas. Los tubos serán estancos y protegidos contra daños mecánicos. El diámetro mínimo de los tubos, será en función del número y sección de conductores que hayan de alojar y como mínimo cumplirán lo prescrito en el Reglamento Electrotécnico de Baja Tensión y sus Instrucciones Técnicas Complementarias. Estas canalizaciones serán de uso exclusivo para el sistema de supervisión y gestión energética. Las secciones utilizadas podrán ser: 2x1.5 mm2 trenzado sin pantalla (entradas analógicas pasivas, entradas y salidas digitales), 3x1.5 mm2 trenzado sin pantalla (entradas y salidas analógicas, salida a tres puntos), 4x1.5 mm2 tranzado sin pantalla(entradas combinadas), 2x1.5 mm2 tranzado y apantallado (salidas analógicas a variadores) y 2x1 mm2 trenzado y sin pantalla (18 vueltas/metro) categoría 5 (bus LON). Medida la unidad totalmente instalada y puesta en marcha, inclusive desarrollo de pantallas y labores de ingeniería de programación necesarias para el correcto funcionamiento de los controladores y equipos de campo de la instalación de control. Modelo TXA1.K12 de Siemens o de idénticas características técnicas.

| Código | Ud | Descripción | Rendimiento | Precio | Importe |
|---|---|---|---|---|---|
| TXA1.K-48 | u | Direcciones 25...48 módulos TX (material; 16/12/2011) | 1 | 9.55 | 9.55 |
| O01B170 | h. | Oficial 1ª Fontanero/Calefactor | 1 | 14.12 | 14.12 |
| 16MM_P_PP | m | TUBO Ø16mm FLEXIBLE SEMIRRÍGIDO POLIPROPILENO | 3.03 | 0.18 | 0.55 |
| MC-SON-CA01 | m | CABLE COBRE 2X1.5 MM2 06/1kV RZ1-K(AS) | 3 | 0.81 | 2.43 |
| MC-SON-CA02 | m | CABLE COBRE 4X1.5 MM2 06/1kV RZ1-K(AS) | 3 | 1.62 | 4.86 |
|  |  | Total |  |  | 31.51 |

| Medición | Uds. | Parcial |
|---|---|---|
| CUADRO DE CONTROL 1 | 1 | 1.00 |
| Total |  | 1 |

**CON-CU3-CON02** u CUADRO UN CONTROLADOR UN RAIL (23/02/2009)
1 u × 1162.34 (1208.83 con costes indirectos) = 1208.83
Cuadro eléctrico de control, IP65, metálico, apertura de puerta 180 º (DIN 18361), conforme a la norma UNE EN 60439-1, Para alojar 1 PXC y tres líneas de módulos de unión TX, medidas: 1000x1200x400, protección magnetotérmica, transformador 230VAC/24VAC, bornas de alimentación más tierra, toma de corriente de servicio, bandeja para esquemas y canaleta interior para cubrir todo el cableado. Terminado todo el cableado interior salvo conexión de señales de control Se incluye también la parte proporcional de instalación eléctrica compuesta por cableado bajo tubo de PVC flexible o blindado, empotrado o en superficie (según proceda), o bajo tubo de acero cuando la instalación transcurra por el exterior, sala de máquinas o calderas. Los tubos serán estancos y protegidos contra daños mecánicos. El diámetro mínimo de los tubos, será en función del número y sección de conductores que hayan de alojar y como mínimo cumplirán lo prescrito en el Reglamento Electrotécnico de Baja Tensión y sus Instrucciones Técnicas Complementarias. Estas canalizaciones serán de uso exclusivo para el sistema de supervisión y gestión energética. Las secciones utilizadas podrán ser: 2x1.5 mm2 trenzado sin pantalla (entradas analógicas pasivas, entradas y salidas digitales), 3x1.5 mm2 trenzado sin pantalla (entradas y salidas analógicas, salida a tres puntos), 4x1.5 mm2 tranzado sin pantalla(entradas combinadas), 2x1.5 mm2 tranzado y apantallado (salidas analógicas a variadores) y 2x1 mm2 trenzado y sin pantalla (18 vueltas/metro) categoría 5 (bus LON). Medida la unidad totalmente instalada y puesta en marcha, inclusive desarrollo de pantallas y labores de ingeniería de programación necesarias para el correcto funcionamiento de los controladores y equipos de campo de la instalación de control. Modelo PCM3 de Siemens o de idénticas características técnicas.

| Código | Ud | Descripción | Rendimiento | Precio | Importe |
|---|---|---|---|---|---|
| PCM3 | u | Cuadro eléctrico de control, IP65, metálico, apertura de puerta 180 º (DIN 18361), conforme a la norma UNE EN 60439-1, Para alojar 1 PXC y tres líneas de módulos de unión TX, medidas: 1000x1200x400, protección magnetotérmica, transformador 230VAC/24VAC, bornas de alimentación más tierra, toma de corriente de servicio, bandeja para esquemas y canaleta interior para cubrir todo el cableado. Terminado todo el cableado interior salvo conexión de señales de control. No incluye bornas para señales. Modelo PCM3 de Siemens. (material; 16/12/2011) | 1 | 1146.03 | 1146.03 |
| O01B170 | h. | Oficial 1ª Fontanero/Calefactor | 0.6 | 14.12 | 8.47 |
| 16MM_P_PP | m | TUBO Ø16mm FLEXIBLE SEMIRRÍGIDO POLIPROPILENO | 3.03 | 0.18 | 0.55 |
| MC-SON-CA01 | m | CABLE COBRE 2X1.5 MM2 06/1kV RZ1-K(AS) | 3 | 0.81 | 2.43 |
| MC-SON-CA02 | m | CABLE COBRE 4X1.5 MM2 06/1kV RZ1-K(AS) | 3 | 1.62 | 4.86 |
|  |  | Total |  |  | 1162.34 |

| Medición | Uds. | Parcial |
|---|---|---|
| CUADRO DE CONTROL 1 | 1 | 1.00 |
| Total |  | 1 |

###### CUI-CUADRO2 CUADRO DE CONTROL 2 (23/02/2009)
Importe: 6745.94

**CON-CU2-CON02** u CONTROLADOR BACNET/LON
1 u × 1786.38 (1857.84 con costes indirectos) = 1857.84

| Medición | Uds. | Parcial |
|---|---|---|
| CUADRO DE CONTROL 2 | 1 | 1.00 |
| Total |  | 1 |

**CON-CU2-CON03** u MÓDULO DE ALIMENTACIÓN
2 u × 125.61 (130.63 con costes indirectos) = 261.26

| Medición | Uds. | Parcial |
|---|---|---|
| CUADRO DE CONTROL 2 | 2 | 2.00 |
| Total |  | 2 |

**CON-CU2-MOD01** u MÓDULO 8 E/S
6 u × 186.45 (193.91 con costes indirectos) = 1163.46

| Medición | Uds. | Parcial |
|---|---|---|
| CUADRO DE CONTROL 2 | 6 | 6.00 |
| Total |  | 6 |

**CON-CU2-MOD8E** u MÓDULO 8 ED (23/02/2009)
1 u × 136.06 (141.5 con costes indirectos) = 141.50
Módulo de señalización gama TX, para conexión a bus P, con ocho entradas de estado independientes para señales de contactos libres de potencial, dispositivos de conmutación electrónicos o impulsos. Con indicadores luminosos del estado de los contactos de entrada (verde, amarillo, rojo). Montaje sobre carril DIN, posibilidad de cableado directo de señales sin borneros, bornas protegidas frente a cableado erróneo de tensión 24 V ac/dc, bornas con terminales de diagnóstico, direccionamiento mediante fichas. Alimentación a través del bus P 24 Vcc. Se incluye también la parte proporcional de instalación eléctrica compuesta por cableado bajo tubo de PVC flexible o blindado, empotrado o en superficie (según proceda), o bajo tubo de acero cuando la instalación transcurra por el exterior, sala de máquinas o calderas. Los tubos serán estancos y protegidos contra daños mecánicos. El diámetro mínimo de los tubos, será en función del número y sección de conductores que hayan de alojar y como mínimo cumplirán lo prescrito en el Reglamento Electrotécnico de Baja Tensión y sus Instrucciones Técnicas Complementarias. Estas canalizaciones serán de uso exclusivo para el sistema de supervisión y gestión energética. Las secciones utilizadas podrán ser: 2x1.5 mm2 trenzado sin pantalla (entradas analógicas pasivas, entradas y salidas digitales), 3x1.5 mm2 trenzado sin pantalla (entradas y salidas analógicas, salida a tres puntos), 4x1.5 mm2 tranzado sin pantalla(entradas combinadas), 2x1.5 mm2 tranzado y apantallado (salidas analógicas a variadores) y 2x1 mm2 trenzado y sin pantalla (18 vueltas/metro) categoría 5 (bus LON). Medida la unidad totalmente instalada y puesta en marcha, inclusive desarrollo de pantallas y labores de ingeniería de programación necesarias para el correcto funcionamiento de los controladores y equipos de campo de la instalación de control. Modelo TXM1.8D de Siemens o de idénticas características técnicas.

| Código | Ud | Descripción | Rendimiento | Precio | Importe |
|---|---|---|---|---|---|
| C_TXM1.16D | Ud | Módulo 16 ED | 1 | 114.1 | 114.10 |
| O01B170 | h. | Oficial 1ª Fontanero/Calefactor | 1 | 14.12 | 14.12 |
| 16MM_P_PP | m | TUBO Ø16mm FLEXIBLE SEMIRRÍGIDO POLIPROPILENO | 3.03 | 0.18 | 0.55 |
| MC-SON-CA01 | m | CABLE COBRE 2X1.5 MM2 06/1kV RZ1-K(AS) | 3 | 0.81 | 2.43 |
| MC-SON-CA02 | m | CABLE COBRE 4X1.5 MM2 06/1kV RZ1-K(AS) | 3 | 1.62 | 4.86 |
|  |  | Total |  |  | 136.06 |

| Medición | Uds. | Parcial |
|---|---|---|
| CUADRO DE CONTROL 2 | 1 | 1.00 |
| Total |  | 1 |

**CON-CU2-MOD02** u MÓDULO 16 ED
8 u × 136.06 (141.5 con costes indirectos) = 1132.00

| Medición | Uds. | Parcial |
|---|---|---|
| CUADRO DE CONTROL 2 | 8 | 8.00 |
| Total |  | 8 |

**CON-CU2-MOD03** u MÓDULO 6 SD
6 u × 147.42 (153.32 con costes indirectos) = 919.92

| Medición | Uds. | Parcial |
|---|---|---|
| CUADRO DE CONTROL 2 | 6 | 6.00 |
| Total |  | 6 |

**CON-CU2-DIR01** u DIRECCIONES 1..12 MÓDULOS
1 u × 27.28 (28.37 con costes indirectos) = 28.37

| Medición | Uds. | Parcial |
|---|---|---|
| CUADRO DE CONTROL 2 | 1 | 1.00 |
| Total |  | 1 |

**CON-CU2-DIR13** u DIRECCIONES 13..24 MÓDULOS
1 u × 31.5 (32.76 con costes indirectos) = 32.76

| Medición | Uds. | Parcial |
|---|---|---|
| CUADRO DE CONTROL 2 | 1 | 1.00 |
| Total |  | 1 |

**CON-CU3-CON02** u CUADRO UN CONTROLADOR UN RAIL
1 u × 1162.34 (1208.83 con costes indirectos) = 1208.83

| Medición | Uds. | Parcial |
|---|---|---|
| CUADRO DE CONTROL 2 | 1 | 1.00 |
| Total |  | 1 |

###### CUI-CUADRO3 CUADRO DE CONTROL 3 (23/02/2009)
Importe: 1898.08

**CUI-CONCOM18** u CONTROLADOR COMPACTO 18EU, 4ED, 6SA, 8SD, Lon (23/02/2009)
1 u × 1171.42 (1218.28 con costes indirectos) = 1218.28
Controlador DESIGO modular libremente programable para sistemas HVAC e instalaciones técnicas de edificios, con capacidad de hasta 200 señales. Conexión a bus isla con módulos E/S externos, funciones de gestión (alarmas, programas horarios, funciones de tendencias, gestión remota, protección de acceso, etc), aplicación autónoma o uso como equipos / sistemas interconectados, conexión con unidades de ambiente, comunicación estándar BACnet sobre LON, gran selección de módulos E/S, admite memoria de configuración adicional (módulo de extensión). Instalación en puerta frontal ó en placa posterior de armario, alimentación a 24 Vca, LED's de alimentación, estado, comunicación, servicio e información. Se incluye también la parte proporcional de instalación eléctrica compuesta por cableado bajo tubo de PVC flexible o blindado, empotrado o en superficie (según proceda), o bajo tubo de acero cuando la instalación transcurra por el exterior, sala de máquinas o calderas. Los tubos serán estancos y protegidos contra daños mecánicos. El diámetro mínimo de los tubos, será en función del número y sección de conductores que hayan de alojar y como mínimo cumplirán lo prescrito en el Reglamento Electrotécnico de Baja Tensión y sus Instrucciones Técnicas Complementarias. Estas canalizaciones serán de uso exclusivo para el sistema de supervisión y gestión energética. Las secciones utilizadas podrán ser: 2x1.5 mm2 trenzado sin pantalla (entradas analógicas pasivas, entradas y salidas digitales), 3x1.5 mm2 trenzado sin pantalla (entradas y salidas analógicas, salida a tres puntos), 4x1.5 mm2 tranzado sin pantalla(entradas combinadas), 2x1.5 mm2 tranzado y apantallado (salidas analógicas a variadores) y 2x1 mm2 trenzado y sin pantalla (18 vueltas/metro) categoría 5 (bus LON). Medida la unidad totalmente instalada y puesta en marcha, inclusive desarrollo de pantallas y labores de ingeniería de programación necesarias para el correcto funcionamiento de los controladores y equipos de campo de la instalación de control. Modelo PXC36.D de Siemens o de idénticas características técnicas.

| Código | Ud | Descripción | Rendimiento | Precio | Importe |
|---|---|---|---|---|---|
| PXC36.D | u | Controlador compacto 18EU, 4ED, 6SA, 8SD, Lon (material; 16/12/2011) | 1 | 1155.11 | 1155.11 |
| O01B170 | h. | Oficial 1ª Fontanero/Calefactor | 0.6 | 14.12 | 8.47 |
| 16MM_P_PP | m | TUBO Ø16mm FLEXIBLE SEMIRRÍGIDO POLIPROPILENO | 3.03 | 0.18 | 0.55 |
| MC-SON-CA01 | m | CABLE COBRE 2X1.5 MM2 06/1kV RZ1-K(AS) | 3 | 0.81 | 2.43 |
| MC-SON-CA02 | m | CABLE COBRE 4X1.5 MM2 06/1kV RZ1-K(AS) | 3 | 1.62 | 4.86 |
|  |  | Total |  |  | 1171.42 |

| Medición | Uds. | Parcial |
|---|---|---|
| CUADRO DE CONTROL 3 | 1 | 1.00 |
| Total |  | 1 |

**CUI-CUAPXC36** u CUADRO ELÉCTRICO PXC36 (23/02/2009)
1 u × 653.65 (679.8 con costes indirectos) = 679.80
Cuadro eléctrico de control, IP65, apertura de puerta 180 º (DIN 18361). Conforme a la norma UNE EN 60439-1. Para alojar un controlador compacto PXC36.D. Medidas: 600x500x150, dispone de diferencial, magnetotérmicos, toma de corriente y cableado de todas las señales, con todos los accesorios necesarios. Se incluye también la parte proporcional de instalación eléctrica compuesta por cableado bajo tubo de PVC flexible o blindado, empotrado o en superficie (según proceda), o bajo tubo de acero cuando la instalación transcurra por el exterior, sala de máquinas o calderas. Los tubos serán estancos y protegidos contra daños mecánicos. El diámetro mínimo de los tubos, será en función del número y sección de conductores que hayan de alojar y como mínimo cumplirán lo prescrito en el Reglamento Electrotécnico de Baja Tensión y sus Instrucciones Técnicas Complementarias. Estas canalizaciones serán de uso exclusivo para el sistema de supervisión y gestión energética. Las secciones utilizadas podrán ser: 2x1.5 mm2 trenzado sin pantalla (entradas analógicas pasivas, entradas y salidas digitales), 3x1.5 mm2 trenzado sin pantalla (entradas y salidas analógicas, salida a tres puntos), 4x1.5 mm2 tranzado sin pantalla(entradas combinadas), 2x1.5 mm2 tranzado y apantallado (salidas analógicas a variadores) y 2x1 mm2 trenzado y sin pantalla (18 vueltas/metro) categoría 5 (bus LON). Medida la unidad totalmente instalada y puesta en marcha, inclusive desarrollo de pantallas y labores de ingeniería de programación necesarias para el correcto funcionamiento de los controladores y equipos de campo de la instalación de control. Modelo PCC36 de Siemens o de idénticas características técnicas.

| Código | Ud | Descripción | Rendimiento | Precio | Importe |
|---|---|---|---|---|---|
| PCC36 | u | Cuadro eléctrico PXC36 (material; 16/12/2011) | 1 | 637.34 | 637.34 |
| O01B170 | h. | Oficial 1ª Fontanero/Calefactor | 0.6 | 14.12 | 8.47 |
| 16MM_P_PP | m | TUBO Ø16mm FLEXIBLE SEMIRRÍGIDO POLIPROPILENO | 3.03 | 0.18 | 0.55 |
| MC-SON-CA01 | m | CABLE COBRE 2X1.5 MM2 06/1kV RZ1-K(AS) | 3 | 0.81 | 2.43 |
| MC-SON-CA02 | m | CABLE COBRE 4X1.5 MM2 06/1kV RZ1-K(AS) | 3 | 1.62 | 4.86 |
|  |  | Total |  |  | 653.65 |

| Medición | Uds. | Parcial |
|---|---|---|
| CUADRO DE CONTROL 3 | 1 | 1.00 |
| Total |  | 1 |

###### CUI-CUADRO4 CUADRO DE CONTROL 4 (23/02/2009)
Importe: 1385.49

**CUI-CONCOM12** u CONTROLADOR COMPACTO 12EU, 4SA, 6SD, Lon (23/02/2009)
1 u × 678.55 (705.69 con costes indirectos) = 705.69
Controlador DESIGO compacto libremente programable para sistemas HVAC e instalaciones técnicas de edificios, con doce entradas universales, cuatro salidas analógicas y seis salidas digitales. Conexión directa de equipos de campo, funciones de gestión (alarmas, programas horarios, funciones de tendencias, gestión remota, protección de acceso, etc), aplicación autónoma o uso como equipos / sistemas interconectados, conexión con unidades de ambiente, comunicación estándar BACnet sobre LON. Montaje en carril DIN ó mediante tornillos, entradas y salidas separadas, bornas enchufables y con tornillos identificadas con colores, terminales con números, símbolos y textos. Alimentación a 24 Vca, LED's de alimentación, estado, comunicación, servicio e información.. Se incluye también la parte proporcional de instalación eléctrica compuesta por cableado bajo tubo de PVC flexible o blindado, empotrado o en superficie (según proceda), o bajo tubo de acero cuando la instalación transcurra por el exterior, sala de máquinas o calderas. Los tubos serán estancos y protegidos contra daños mecánicos. El diámetro mínimo de los tubos, será en función del número y sección de conductores que hayan de alojar y como mínimo cumplirán lo prescrito en el Reglamento Electrotécnico de Baja Tensión y sus Instrucciones Técnicas Complementarias. Estas canalizaciones serán de uso exclusivo para el sistema de supervisión y gestión energética. Las secciones utilizadas podrán ser: 2x1.5 mm2 trenzado sin pantalla (entradas analógicas pasivas, entradas y salidas digitales), 3x1.5 mm2 trenzado sin pantalla (entradas y salidas analógicas, salida a tres puntos), 4x1.5 mm2 tranzado sin pantalla(entradas combinadas), 2x1.5 mm2 tranzado y apantallado (salidas analógicas a variadores) y 2x1 mm2 trenzado y sin pantalla (18 vueltas/metro) categoría 5 (bus LON). Medida la unidad totalmente instalada y puesta en marcha, inclusive desarrollo de pantallas y labores de ingeniería de programación necesarias para el correcto funcionamiento de los controladores y equipos de campo de la instalación de control. Modelo PXC22.D de Siemens o de idénticas características técnicas.

| Código | Ud | Descripción | Rendimiento | Precio | Importe |
|---|---|---|---|---|---|
| PXC22.D | u | Controlador compacto 12EU, 4SA, 6SD, Lon (material; 16/12/2011) | 1 | 662.24 | 662.24 |
| O01B170 | h. | Oficial 1ª Fontanero/Calefactor | 0.6 | 14.12 | 8.47 |
| 16MM_P_PP | m | TUBO Ø16mm FLEXIBLE SEMIRRÍGIDO POLIPROPILENO | 3.03 | 0.18 | 0.55 |
| MC-SON-CA01 | m | CABLE COBRE 2X1.5 MM2 06/1kV RZ1-K(AS) | 3 | 0.81 | 2.43 |
| MC-SON-CA02 | m | CABLE COBRE 4X1.5 MM2 06/1kV RZ1-K(AS) | 3 | 1.62 | 4.86 |
|  |  | Total |  |  | 678.55 |

| Medición | Uds. | Parcial |
|---|---|---|
| CUADRO DE CONTROL 4 | 1 | 1.00 |
| Total |  | 1 |

**CUI-CUAPCC22** u CUADRO ELÉCTRICO PXCC22 (23/02/2009)
1 u × 653.65 (679.8 con costes indirectos) = 679.80
Cuadro eléctrico de control, IP65, apertura de puerta 180 º (DIN 18361). Conforme a la norma UNE EN 60439-1. Para alojar un controlador compacto PXC22. Medidas: 600x500x150, dispone de diferencial, magnetotérmicos, toma de corriente y cableado de todas las señales, con todos los accesorios necesarios. No incluye bornas. Se incluye también la parte proporcional de instalación eléctrica compuesta por cableado bajo tubo de PVC flexible o blindado, empotrado o en superficie (según proceda), o bajo tubo de acero cuando la instalación transcurra por el exterior, sala de máquinas o calderas. Los tubos serán estancos y protegidos contra daños mecánicos. El diámetro mínimo de los tubos, será en función del número y sección de conductores que hayan de alojar y como mínimo cumplirán lo prescrito en el Reglamento Electrotécnico de Baja Tensión y sus Instrucciones Técnicas Complementarias. Estas canalizaciones serán de uso exclusivo para el sistema de supervisión y gestión energética. Las secciones utilizadas podrán ser: 2x1.5 mm2 trenzado sin pantalla (entradas analógicas pasivas, entradas y salidas digitales), 3x1.5 mm2 trenzado sin pantalla (entradas y salidas analógicas, salida a tres puntos), 4x1.5 mm2 tranzado sin pantalla(entradas combinadas), 2x1.5 mm2 tranzado y apantallado (salidas analógicas a variadores) y 2x1 mm2 trenzado y sin pantalla (18 vueltas/metro) categoría 5 (bus LON). Medida la unidad totalmente instalada y puesta en marcha, inclusive desarrollo de pantallas y labores de ingeniería de programación necesarias para el correcto funcionamiento de los controladores y equipos de campo de la instalación de control. Modelo PCC36 de Siemens o de idénticas características técnicas.

| Código | Ud | Descripción | Rendimiento | Precio | Importe |
|---|---|---|---|---|---|
| PCC36 | u | Cuadro eléctrico PXC36 | 1 | 637.34 | 637.34 |
| O01B170 | h. | Oficial 1ª Fontanero/Calefactor | 0.6 | 14.12 | 8.47 |
| 16MM_P_PP | m | TUBO Ø16mm FLEXIBLE SEMIRRÍGIDO POLIPROPILENO | 3.03 | 0.18 | 0.55 |
| MC-SON-CA01 | m | CABLE COBRE 2X1.5 MM2 06/1kV RZ1-K(AS) | 3 | 0.81 | 2.43 |
| MC-SON-CA02 | m | CABLE COBRE 4X1.5 MM2 06/1kV RZ1-K(AS) | 3 | 1.62 | 4.86 |
|  |  | Total |  |  | 653.65 |

| Medición | Uds. | Parcial |
|---|---|---|
| CUADRO DE CONTROL 4 | 1 | 1.00 |
| Total |  | 1 |

##### I04EC PUESTO CENTRAL (16/06/2009)
Importe: 8800.7

**CUI-C-ORD** u ORDENADOR (16/06/2009)
1 u × 3951.67 (4109.74 con costes indirectos) = 4109.74
Ordenador para puesto central de gestión de instalaciones HVAC. PC Fujitsu Siemens ESPRIMO P GREEN /Core 2 Duo E6550//1 GB//250 GB//DVD-RW Super Multi//Vista Business + VFY Bus Suite + TwinLoad Win XP + Puerto paralelo + Puerto serie + 2 GB memoria RAM + WXPROFESIONAL. Modelo WSFSWXP de Siemens, o modelo de idénticas características técnicas. Medida la unidad totalmente instalada.

| Código | Ud | Descripción | Rendimiento | Precio | Importe |
|---|---|---|---|---|---|
| O01B200 | h. | Oficial 1ª Electricista | 2.5 | 14.04 | 35.10 |
| WSFSWXP | u | Ordenador para puesto central de gestión de instalaciones HVAC. PC Fujitsu Siemens ESPRIMO P GREEN /Core 2 Duo E6550//1 GB//250 GB//DVD-RW Super Multi//Vista Business + VFY Bus Suite + TwinLoad Win XP + Puerto paralelo + Puerto serie + 2 GB memoria RAM + WXPROFESIONAL. Modelo WSFSWXP de Siemens. (material; 16/12/2011) | 1 | 770.72 | 770.72 |
| 1.5_UND CABLE | u | CABLE COBRE 1x1.5 mm² 06/1kV RZ1-K(AS) (material; 16/06/2009) | 1 | 11.85 | 11.85 |
| PROG | u | PROGRAMACIÓN SISTEMA (material; 16/06/2009) | 100 | 31.34 | 3134.00 |
|  |  | Total |  |  | 3951.67 |

*Pliego de condiciones*
ES2:WSFSWXP

| Medición | Uds. | Parcial |
|---|---|---|
| PUESTO CENTRAL | 1 | 1.00 |
| Total |  | 1 |

**CUI-C-MON** u MONITOR TFT 22" (16/06/2009)
1 u × 207.73 (216.04 con costes indirectos) = 216.04
Monitor panorámico de 22" FUJITSU-SIEMENS SL3220W 22IN 16:10 5MS 10.000:1. Modelo MFS22P de Siemens, o modelo de idénticas características técnicas. Medida la unidad totalmente instalada.

| Código | Ud | Descripción | Rendimiento | Precio | Importe |
|---|---|---|---|---|---|
| 1.5_UND CABLE | u | CABLE COBRE 1x1.5 mm² 06/1kV RZ1-K(AS) | 1 | 11.85 | 11.85 |
| O01B200 | h. | Oficial 1ª Electricista | 1.2 | 14.04 | 16.85 |
| MFS22P | u | Monitor TFT 22" (material; 16/12/2011) | 1 | 179.03 | 179.03 |
|  |  | Total |  |  | 207.73 |

*Pliego de condiciones*
ES2:MFS17P

| Medición | Uds. | Parcial |
|---|---|---|
| PUESTO CENTRAL | 1 | 1.00 |
| Total |  | 1 |

**CUI-C-IMP** u IMPRESORA (16/06/2009)
1 u × 124.8 (129.79 con costes indirectos) = 129.79
Impresora Epson Stylus + cable USB. Medida la unidad totalmente instalada.

| Código | Ud | Descripción | Rendimiento | Precio | Importe |
|---|---|---|---|---|---|
| 1.5_UND CABLE | u | CABLE COBRE 1x1.5 mm² 06/1kV RZ1-K(AS) | 1 | 11.85 | 11.85 |
| O01B200 | h. | Oficial 1ª Electricista | 2 | 14.04 | 28.08 |
| EPSONSTYLUSD7 | u | Impresora Epson Stylus + cable USB (material; 16/12/2011) | 1 | 84.87 | 84.87 |
|  |  | Total |  |  | 124.8 |

*Pliego de condiciones*
ES2:EPSONSTYLUSD78

| Medición | Uds. | Parcial |
|---|---|---|
| PUESTO CENTRAL | 1 | 1.00 |
| Total |  | 1 |

**CUI-C-LIC-1** u LICENCIA DESIGO INSIGHT (03/11/2010)
1 u × 2524.48 (2625.46 con costes indirectos) = 2625.46
Paquete de licencia DESIGO INSIGHT, con módulos de visualización, históricos, libro de registros, tendencias. Gestión de instalaciones HVAC, eléctricas, detección incendios, intrusión, CCTV o cualquier otra, con informes, alarmas, registros, etc. Funcionalidad óptima de BMS integrado, aplicaciones web sin necesidad de servidores, máxima fiabilidad y seguridad, sencillez de manejo, comprobación de comunicación con controladores, lectura de alarmas, comprobación de ejecución correcta de aplicaciones, sincronización horaria, comprobación de espacio en disco duro, comprobación de bases de datos, barra de herramientas con información general del sistema, visualizador de planta, gestor de horarios, visualizador de alarmas de uno a mil edificios, encaminador de alarmas, visualizador de tendencias, visualizador de objetos, derechos de acceso de los usuarios, editor de gráficos. Modelo CMM.04 de Siemens, o modelo de idénticas características técnicas. Medida la unidad totalmente instalada.

| Código | Ud | Descripción | Rendimiento | Precio | Importe |
|---|---|---|---|---|---|
| O01B200 | h. | Oficial 1ª Electricista | 12 | 14.04 | 168.48 |
| CMM.04 | u | Licencia Desigo Insight (material; 16/12/2011) | 1550 | 1.52 | 2356.00 |
|  |  | Total |  |  | 2524.48 |

*Pliego de condiciones*
BPZ:CMM.03

| Medición | Uds. | Parcial |
|---|---|---|
| PUESTO CENTRAL | 1 | 1.00 |
| Total |  | 1 |

**CUI-C-DON** u DONGLE DESIGO - LLAVE USB (03/11/2010)
1 u × 259.42 (269.8 con costes indirectos) = 269.80
Dongle para Desigo Insight sin codificar. Modelo CMD.02 de Siemens, o modelo de idénticas características técnicas. Medida la unidad totalmente instalada.

| Código | Ud | Descripción | Rendimiento | Precio | Importe |
|---|---|---|---|---|---|
| O01B200 | h. | Oficial 1ª Electricista | 2 | 14.04 | 28.08 |
| CMD.02 | u | Dongle Desigo - Llave usb (material; 16/12/2011) | 1 | 231.34 | 231.34 |
|  |  | Total |  |  | 259.42 |

*Pliego de condiciones*
BPZ:CMD.01

| Medición | Uds. | Parcial |
|---|---|---|
| PUESTO CENTRAL | 1 | 1.00 |
| Total |  | 1 |

**CUI-C-TER** u TERMINACIÓN BUS (16/06/2009)
1 u × 87.96 (91.48 con costes indirectos) = 91.48
Terminación BUS 52.5 ohm Conector para terminación de línea para bus LON de 52,5 OHM. Modelo RXZ01.1 de Siemens, o modelo de idénticas características técnicas. Medida la unidad totalmente instalada.
.

| Código | Ud | Descripción | Rendimiento | Precio | Importe |
|---|---|---|---|---|---|
| 1.5_UND CABLE | u | CABLE COBRE 1x1.5 mm² 06/1kV RZ1-K(AS) | 1 | 11.85 | 11.85 |
| O01B200 | h. | Oficial 1ª Electricista | 4 | 14.04 | 56.16 |
| RXZ01.1 | u | Terminación BUS 52.5 ohm Conector para terminación de línea para bus LON de 52,5 OHM. Modelo RXZ01.1 de Siemens. (material; 16/12/2011) | 1 | 19.95 | 19.95 |
|  |  | Total |  |  | 87.96 |

*Pliego de condiciones*
BPZ:RXZ01.1

| Medición | Uds. | Parcial |
|---|---|---|
| PUESTO CENTRAL | 1 | 1.00 |
| Total |  | 1 |

**CUI-C-ROU** u BACNET ROUTER (16/06/2009)
1 u × 715.02 (743.62 con costes indirectos) = 743.62
Router BACnet con protocolo LON-Ethernet / IP para integración de controladores DESIGO PX en sistema de gestión a través de una red Ethernet. Modelo PXG80-N de Siemens, o modelo de idénticas características técnicas. Medida la unidad totalemte instalada.

| Código | Ud | Descripción | Rendimiento | Precio | Importe |
|---|---|---|---|---|---|
| 1.5_UND CABLE | u | CABLE COBRE 1x1.5 mm² 06/1kV RZ1-K(AS) | 1 | 11.85 | 11.85 |
| O01B200 | h. | Oficial 1ª Electricista | 6 | 14.04 | 84.24 |
| PXG80-N | u | Bacnet router (material; 16/12/2011) | 1 | 618.93 | 618.93 |
|  |  | Total |  |  | 715.02 |

*Pliego de condiciones*
BPZ:PXG80-N

| Medición | Uds. | Parcial |
|---|---|---|
| PUESTO CENTRAL | 1 | 1.00 |
| Total |  | 1 |

**CUI-C-CUA** u CUADRO ELÉCTRICO (03/11/2010)
1 u × 408.68 (425.03 con costes indirectos) = 425.03
Cuadro eléctrico de control, IP65, apertura de puerta 180 º (DIN 18361), conforme a la norma UNE EN 60439-1. Para alojar un controlador compacto PXG80N + INTERFACE 8 PUERTOS (montaje detrás de la puerta), medidas: 500x400x200. Dispone de diferencial, magnetotérmico y toma de corriente, con todos los accesorios necesarios. Modelo PCPXG80_8P de Siemens, o modelo de idénticas características técnicas. Medida la unidad totalemente instalada

| Código | Ud | Descripción | Rendimiento | Precio | Importe |
|---|---|---|---|---|---|
| O01B200 | h. | Oficial 1ª Electricista | 4 | 14.04 | 56.16 |
| PCPXG80_8P | u | Cuadro eléctrico de control, IP65, apertura de puerta 180 º (DIN 18361), conforme a la norma UNE EN 60439-1. Para alojar un controlador compacto PXG80N + INTERFACE 8 PUERTOS (montaje detrás de la puerta), medidas: 500x400x200. Dispone de diferencial, magnetotérmico y toma de corriente, con todos los accesorios necesarios. Modelo PCPXG80_8P de Siemens. (material; 16/12/2011) | 1 | 352.52 | 352.52 |
|  |  | Total |  |  | 408.68 |

*Pliego de condiciones*
ES2:PI-E1

| Medición | Uds. | Parcial |
|---|---|---|
| PUESTO CENTRAL | 1 | 1.00 |
| Total |  | 1 |

**CUI-C-SWITCH** u SWITCH 8 PUERTOS (03/11/2010)
1 u × 182.44 (189.74 con costes indirectos) = 189.74
Prosafe VPN Firewall con switch 8 puertos 10/100. Soporta 8 túneles VPN IPSEC. Modelo NETGEAR-FVS318 de Siemens. Medida la unidad totalmente instalada.

| Código | Ud | Descripción | Rendimiento | Precio | Importe |
|---|---|---|---|---|---|
| O01B200 | h. | Oficial 1ª Electricista | 4 | 14.04 | 56.16 |
| NETGEAR-FVS31 | u | Switch 8 puertos (material; 16/12/2011) | 1 | 126.28 | 126.28 |
|  |  | Total |  |  | 182.44 |

| Medición | Uds. | Parcial |
|---|---|---|
| PUESTO CENTRAL | 1 | 1.00 |
| Total |  | 1 |

##### I04ED INTEGRACIÓN DE CONTADORES (16/06/2009)
Importe: 6788.51

**CUI-C-LIC-2** u LICENCIA DESIGO INSIGHT (03/11/2010)
1 u × 487.68 (507.19 con costes indirectos) = 507.19
Paquete de licencia DESIGO INSIGHT, con módulos de visualización, históricos, libro de registros, tendencias. Gestión de instalaciones HVAC, eléctricas, detección incendios, intrusión, CCTV o cualquier otra, con informes, alarmas, registros, etc. Funcionalidad óptima de BMS integrado, aplicaciones web sin necesidad de servidores, máxima fiabilidad y seguridad, sencillez de manejo, comprobación de comunicación con controladores, lectura de alarmas, comprobación de ejecución correcta de aplicaciones, sincronización horaria, comprobación de espacio en disco duro, comprobación de bases de datos, barra de herramientas con información general del sistema, visualizador de planta, gestor de horarios, visualizador de alarmas de uno a mil edificios, encaminador de alarmas, visualizador de tendencias, visualizador de objetos, derechos de acceso de los usuarios, editor de gráficos. Modelo CMM.04 de Siemens, o modelo de idénticas características técnicas. Medida la unidad totalmente instalada.

| Código | Ud | Descripción | Rendimiento | Precio | Importe |
|---|---|---|---|---|---|
| O01B200 | h. | Oficial 1ª Electricista | 12 | 14.04 | 168.48 |
| CMM.04 | u | Licencia Desigo Insight | 210 | 1.52 | 319.20 |
|  |  | Total |  |  | 487.68 |

*Pliego de condiciones*
BPZ:CMM.03

| Medición | Uds. | Parcial |
|---|---|---|
| INTEGRACIÓN DE CONTADORES | 1 | 1.00 |
| Total |  | 1 |

**CUI-C-INT** u INTERFACE INTEGRACIÓN PX (03/11/2010)
1 u × 593.87 (617.62 con costes indirectos) = 617.62
Dongle para Desigo Insight sin codificar. Modelo CMD.01 de Siemens

| Código | Ud | Descripción | Rendimiento | Precio | Importe |
|---|---|---|---|---|---|
| O01B200 | h. | Oficial 1ª Electricista | 2 | 14.04 | 28.08 |
| PXC00-U | u | Interface integración PX (material; 16/12/2011) | 1 | 565.79 | 565.79 |
|  |  | Total |  |  | 593.87 |

*Pliego de condiciones*
BPZ:CMD.01

| Medición | Uds. | Parcial |
|---|---|---|
| INTEGRACIÓN DE CONTADORES | 1 | 1.00 |
| Total |  | 1 |

**CUI-C-TAR** u TARJETA INTEGRACIÓN PX (16/06/2009)
1 u × 4315.96 (4488.6 con costes indirectos) = 4488.60
Tarjeta de integración para Desigo PX modular, para integración de equipos terceros con protocolo de comunicación Modbus, Mbus o Konnex, para insertar en interface PXC00-U. Permite integrar hasta un máximo de 400 puntos. Modelo PXA30-RS1 de Siemens, o modelo de idénticas características técnicas. Medida la unidad totalmente instalada.

| Código | Ud | Descripción | Rendimiento | Precio | Importe |
|---|---|---|---|---|---|
| O01B200 | h. | Oficial 1ª Electricista | 2.5 | 14.04 | 35.10 |
| PXA30-RS1 | u | Tarjeta integración, 400 puntos (material; 16/12/2011) | 1 | 1135.01 | 1135.01 |
| 1.5_UND CABLE | u | CABLE COBRE 1x1.5 mm² 06/1kV RZ1-K(AS) | 1 | 11.85 | 11.85 |
| PROG | u | PROGRAMACIÓN SISTEMA | 100 | 31.34 | 3134.00 |
|  |  | Total |  |  | 4315.96 |

*Pliego de condiciones*
ES2:WSFSWXP

| Medición | Uds. | Parcial |
|---|---|---|
| INTEGRACIÓN DE CONTADORES | 1 | 1.00 |
| Total |  | 1 |

**CUI-C-CONV** u CONVERTIDOR MBUS 60 CONTADORES (16/06/2009)
1 u × 542.45 (564.15 con costes indirectos) = 564.15
Convertidor de señal Mbus de consumo a señal RS-485 para central OZW10 para un máximo de 60 contadores. Incluida fuente de alimentación. Modelo WZC-P60 de Siemens, o modelo de idénticas características técnicas. Medida la unidad totalmente instalada.

| Código | Ud | Descripción | Rendimiento | Precio | Importe |
|---|---|---|---|---|---|
| 1.5_UND CABLE | u | CABLE COBRE 1x1.5 mm² 06/1kV RZ1-K(AS) | 1 | 11.85 | 11.85 |
| O01B200 | h. | Oficial 1ª Electricista | 6 | 14.04 | 84.24 |
| WZC-P60 | u | Convertidor Mbus 60 contadores (material; 16/12/2011) | 1 | 446.36 | 446.36 |
|  |  | Total |  |  | 542.45 |

*Pliego de condiciones*
BPZ:PXG80-N

| Medición | Uds. | Parcial |
|---|---|---|
| INTEGRACIÓN DE CONTADORES | 1 | 1.00 |
| Total |  | 1 |

**CUI-C-CUA-2** u CUADRO ELÉCTRICO (03/11/2010)
1 u × 396.55 (412.41 con costes indirectos) = 412.41
Cuadro eléctrico de control, IP65, apertura de puerta 180 º (DIN 18361), conforme a la norma UNE EN 60439-1. Para alojar un controlador compacto PXR11, medidas: 500x400x150, dispone de diferencial, magnetotérmico y toma de corriente, con todos los accesorios necesarios. Modelo PCPXR1 de Siemens, o modelo de idénticas características técnicas. Medida la unidad totalmente instalada.

| Código | Ud | Descripción | Rendimiento | Precio | Importe |
|---|---|---|---|---|---|
| O01B200 | h. | Oficial 1ª Electricista | 4 | 14.04 | 56.16 |
| PCPXR1 | u | Cuadro eléctrico de control, IP65, apertura de puerta 180 º (DIN 18361), conforme a la norma UNE EN 60439-1. Para alojar un controlador compacto PXR11, medidas: 500x400x150, dispone de diferencial, magnetotérmico y toma de corriente, con todos los accesorios necesarios. Modelo PCPXR1 de Siemens. (material; 16/12/2011) | 1 | 340.39 | 340.39 |
|  |  | Total |  |  | 396.55 |

*Pliego de condiciones*
ES2:PI-E1

| Medición | Uds. | Parcial |
|---|---|---|
| INTEGRACIÓN DE CONTADORES | 1 | 1.00 |
| Total |  | 1 |

**CUI-C-PAN** u PANTALLAS INTEGRACIONES (16/06/2009)
1 u × 190.9 (198.54 con costes indirectos) = 198.54
Desarrollo de pantallas necesarias para el puesto central de gestión donde vengan recogidos los puntos a integrar de los diferentes subsistemas. Medida la unidad totalmente instalada.

| Código | Ud | Descripción | Rendimiento | Precio | Importe |
|---|---|---|---|---|---|
| 1.5_UND CABLE | u | CABLE COBRE 1x1.5 mm² 06/1kV RZ1-K(AS) | 1 | 11.85 | 11.85 |
| O01B200 | h. | Oficial 1ª Electricista | 1.2 | 14.04 | 16.85 |
| Pantallas_Int | u | Pantallas integraciones (material; 16/12/2011) | 1 | 162.2 | 162.20 |
|  |  | Total |  |  | 190.9 |

*Pliego de condiciones*
ES2:MFS17P

| Medición | Uds. | Parcial |
|---|---|---|
| INTEGRACIÓN DE CONTADORES | 1 | 1.00 |
| Total |  | 1 |

#### I04F VARIOS CLIMATIZACIÓN (04/04/2006)
Importe: 11286.33

**CLI--VV-LONA** m ACOPLAMIENTO ELÁSTICO CONDUCTO RECTANGULAR AIRE (15/12/2007)
140 m × 11.31 (11.76 con costes indirectos) = 1646.40
Acoplamiento elástico antivibratorio para colocar en conducto rectangular, de 150 mm de ancho total (45 x 60 x 45 mm), formado por banda elástica central y bandas laterales y elementos de sujeción; Incluso montaje en conducto de chapa o de fibra (“tipo sandwich”), sellado para estanqueidad y pequeño material. Distribuidor: SALVADOR ESCODA, Ref: CA09303 + AI 52015 + AI 52 038. Medido el perímetro de acoplamiento totalmente ejecutado.

| Código | Ud | Descripción | Rendimiento | Precio | Importe |
|---|---|---|---|---|---|
| ESC_CA09303 | m | JUNTA ELÁSTICA (material; 16/12/2011) | 1.01 | 1.11 | 1.12 |
| ESC_AI52015 | m | PERFIL PR 02 UNIÓN LISA (material; 16/12/2011) | 1.01 | 2.28 | 2.30 |
| ESC_AI52038 | u | ÁNGULO FT 05 TAPAJUNTAS (material; 16/12/2011) | 1 | 0.26 | 0.26 |
| O01B170 | h. | Oficial 1ª Fontanero/Calefactor | 0.5 | 14.12 | 7.06 |
| WW00400 | u | PEQUEÑO MATERIAL | 3 | 0.19 | 0.57 |
|  |  | Total |  |  | 11.31 |

| Medición | Uds. | Largo | Parcial |
|---|---|---|---|
| RED PRIMARIO OESTE ADMISION |  |  |  |
| Planta Terraza | 1 | 3.1 | 3.10 |
| RED PRIMARIO ESTE ADMISION |  |  |  |
| Planta Terraza | 1 | 2.2 | 2.20 |
| RED INSTITUTO TIPO NORTE 1 ADMISIÓN |  |  |  |
| Planta Terraza | 5 | 2 | 10.00 |
| RED INSTITUTO TIPO NORTE 2 ADMISIÓN |  |  |  |
| Planta Terraza | 10 | 2 | 20.00 |
| RED INSTITUTO TIPO SUR ADMISIÓN |  |  |  |
| Planta Terraza | 10 | 2.4 | 24.00 |
| RED SALA SERVIDORES ADMISIÓN |  |  |  |
| Planta Terraza | 1 | 1.3 | 1.30 |
| RED LABORATORIO P2 ADMISIÓN |  |  |  |
| Planta Terraza | 1 | 2 | 2.00 |
| RED LABORATORIO P1 ADMISIÓN |  |  |  |
| Planta Terraza | 1 | 2 | 2.00 |
| RED CAFETERIA ADMISIÓN |  |  |  |
| Planta Terraza | 1 | 2.2 | 2.20 |
| RED SALÓN DE ACTOS ADMISIÓN |  |  |  |
| Planta Terraza | 1 | 3.6 | 3.60 |
| RED PRIMARIO OESTE EXTRACCIÓN |  |  |  |
| Planta Terraza | 1 | 3 | 3.00 |
| RED PRIMARIO ESTE EXTRACCIÓN |  |  |  |
| Planta Terraza | 1 | 1.5 | 1.50 |
| RED INSTITUTO TIPO NORTE 1 EXTRACCIÓN |  |  |  |
| Planta Terraza | 5 | 2 | 10.00 |
| RED INSTITUTO TIPO NORTE 2 EXTRACCIÓN |  |  |  |
| Planta Terraza | 10 | 2 | 20.00 |
| RED INSTITUTO TIPO SUR EXTRACCIÓN |  |  |  |
| Planta Terraza | 10 | 2.4 | 24.00 |
| RED SALA SERVIDORES EXTRACCIÓN |  |  |  |
| Planta Terraza | 1 | 1.3 | 1.30 |
| RED LABORATORIO P2 EXTRACCIÓN |  |  |  |
| Planta Terraza | 1 | 2 | 2.00 |
| RED LABORATORIO P1 EXTRACCIÓN |  |  |  |
| Planta Terraza | 1 | 2 | 2.00 |
| RED CAFETERIA EXTRACCIÓN |  |  |  |
| Planta Terraza | 1 | 2.2 | 2.20 |
| RED SALÓN DE ACTOS EXTRACCIÓN |  |  |  |
| Planta Terraza | 1 | 3.6 | 3.60 |
| Total |  |  | 140 |

**CLI-VV-BAN-2** m2 BANCADA FLOTANTE PARA APOYO UNIDADES EXT. CLIMA (04/04/2006)
443.65 m2 × 12.79 (13.3 con costes indirectos) = 5900.55
Solera flotante, ejecutada sobre forjado, para el apoyo de equipos de climatización, formada por: (1) Lámina para aislamiento a ruido de impacto de polietileno (espesor 10 mm), Marca: DANOSA, Ref: IMPACTODAN-10; (2) Hormigón armado 1.100 kg/m³ con mallazo, espesor 10 cm con Ø6 cada 20 cm. Incluso p.p. de pavimiento según ejecución de la cubierta, junta de contorno y ayudas de albañilería. Medida la unidad totalmente ejecutada.

| Código | Ud | Descripción | Rendimiento | Precio | Importe |
|---|---|---|---|---|---|
| O01A090 | h. | Cuadrilla A | 0.179 | 30.38 | 5.44 |
| WW00300 | u | MATERIAL COMPLEMENTARIO O PZAS. ESPECIALES | 1 | 0.35 | 0.35 |
| 03AMM00010 | kg | ACERO ME B500S EN MALLA ELECTROSOLDADA (material; 21/04/2008) | 0.94 | 0.81 | 0.76 |
| QW00100 | m3 | HORMIGÓN CELULAR (material; 04/04/2006) | 0.2 | 23.74 | 4.75 |
| DAN_620017 | m2 | PANEL POLIETILENO RETICULADO Y ESPUMADO 10 mm ESPESOR (material; 16/12/2011) | 1 | 1.49 | 1.49 |
|  |  | Total |  |  | 12.79 |

| Medición | Uds. | Largo | Ancho | Parcial |
|---|---|---|---|---|
| PLANTA TERRAZA | 1 | 7 | 5 | 35.00 |
|  | 5 | 4.4 | 4.8 | 105.60 |
|  | 1 | 2.7 | 5.2 | 14.04 |
|  | 1 | 3.4 | 2.4 | 8.16 |
|  | 1 | 2.4 | 5 | 12.00 |
|  | 5 | 4.5 | 7.5 | 168.75 |
|  | 1 | 13.8 | 6.4 | 88.32 |
|  | 1 | 3.8 | 3.1 | 11.78 |
| Total |  |  |  | 443.65 |

**CLI-VV-CON-32** m CANALIZACION PVC PARA DESAGÜES CONDENSADOS Ø32 mm (09/10/2007)
208.9 m × 4.56 (4.74 con costes indirectos) = 990.19
Canalización para desagüe de condensados procedente de unidades interiores de climatización, ejecución en superficie, formada por tubo de PVC de 32 mm. de diámetro interior; incluso conexiones, contratubo, p.p. de uniones, piezas especiales y ayudas de albañilería. Medida la unidad totalmente ejecutada.

| Código | Ud | Descripción | Rendimiento | Precio | Importe |
|---|---|---|---|---|---|
| IF29000 | m | TUBO PVC DIÁM. 35 mm (material; 09/10/2007) | 1.01 | 0.69 | 0.70 |
| O01B170 | h. | Oficial 1ª Fontanero/Calefactor | 0.22 | 14.12 | 3.11 |
| WW00300 | u | MATERIAL COMPLEMENTARIO O PZAS. ESPECIALES | 1.6 | 0.35 | 0.56 |
| WW00400 | u | PEQUEÑO MATERIAL | 1 | 0.19 | 0.19 |
|  |  | Total |  |  | 4.56 |

| Medición | Uds. | Largo | Parcial |
|---|---|---|---|
| Planta Baja | 1 | 19.9 | 19.90 |
|  | 1 | 2.1 | 2.10 |
|  | 1 | 2.7 | 2.70 |
|  | 1 | 18.6 | 18.60 |
|  | 1 | 4.4 | 4.40 |
|  | 1 | 18.6 | 18.60 |
|  | 1 | 4.4 | 4.40 |
| Planta Primera | 1 | 12.6 | 12.60 |
|  | 1 | 9.5 | 9.50 |
|  | 1 | 2.6 | 2.60 |
|  | 1 | 17.4 | 17.40 |
|  | 1 | 2.1 | 2.10 |
|  | 1 | 2.7 | 2.70 |
|  | 1 | 17.4 | 17.40 |
|  | 1 | 2.1 | 2.10 |
|  | 1 | 2.7 | 2.70 |
| Planta Segunda | 1 | 12.6 | 12.60 |
|  | 1 | 9.5 | 9.50 |
|  | 1 | 2.6 | 2.60 |
|  | 1 | 17.4 | 17.40 |
|  | 1 | 2.1 | 2.10 |
|  | 1 | 2.7 | 2.70 |
|  | 1 | 17.4 | 17.40 |
|  | 1 | 2.1 | 2.10 |
|  | 1 | 2.7 | 2.70 |
| Total |  |  | 208.9 |

**CLI-VV-CON-25** m CANALIZACION PVC PARA DESAGÜES CONDENSADOS Ø25 mm (11/12/2007)
125.4 m × 4.43 (4.61 con costes indirectos) = 578.09
Canalización para desagüe de condensados procedente de unidades interiores de climatización, ejecución en superficie, formada por tubo de PVC de 25 mm. de diámetro interior; incluso conexiones, contratubo, p.p. de uniones, piezas especiales y ayudas de albañilería. Medida la unidad totalmente ejecutada.

| Código | Ud | Descripción | Rendimiento | Precio | Importe |
|---|---|---|---|---|---|
| O01B170 | h. | Oficial 1ª Fontanero/Calefactor | 0.22 | 14.12 | 3.11 |
| WW00300 | u | MATERIAL COMPLEMENTARIO O PZAS. ESPECIALES | 1.6 | 0.35 | 0.56 |
| WW00400 | u | PEQUEÑO MATERIAL | 1 | 0.19 | 0.19 |
| IF29020 | m | TUBO PVC DIÁM. 25 mm (material; 15/12/2011) | 1.01 | 0.56 | 0.57 |
|  |  | Total |  |  | 4.43 |

| Medición | Uds. | Largo | Parcial |
|---|---|---|---|
| Planta Baja | 1 | 4.1 | 4.10 |
|  | 1 | 0.3 | 0.30 |
|  | 1 | 0.4 | 0.40 |
|  | 1 | 0.4 | 0.40 |
|  | 1 | 4.7 | 4.70 |
|  | 1 | 0.7 | 0.70 |
|  | 1 | 4.3 | 4.30 |
|  | 1 | 0.5 | 0.50 |
|  | 1 | 4 | 4.00 |
|  | 1 | 0.3 | 0.30 |
|  | 1 | 0.4 | 0.40 |
|  | 1 | 0.7 | 0.70 |
|  | 1 | 0.7 | 0.70 |
|  | 1 | 3.5 | 3.50 |
|  | 1 | 0.7 | 0.70 |
|  | 1 | 4 | 4.00 |
|  | 1 | 0.3 | 0.30 |
|  | 1 | 0.4 | 0.40 |
|  | 1 | 0.7 | 0.70 |
|  | 1 | 0.7 | 0.70 |
|  | 1 | 3.5 | 3.50 |
|  | 1 | 0.7 | 0.70 |
| Planta Primera | 1 | 4.7 | 4.70 |
|  | 1 | 0.7 | 0.70 |
|  | 1 | 4.1 | 4.10 |
|  | 1 | 0.3 | 0.30 |
|  | 1 | 0.4 | 0.40 |
|  | 1 | 0.4 | 0.40 |
|  | 1 | 3.6 | 3.60 |
|  | 1 | 0.5 | 0.50 |
|  | 1 | 4.1 | 4.10 |
|  | 1 | 0.3 | 0.30 |
|  | 1 | 4.7 | 4.70 |
|  | 1 | 0.8 | 0.80 |
|  | 1 | 0.4 | 0.40 |
|  | 1 | 0.4 | 0.40 |
|  | 1 | 3.8 | 3.80 |
|  | 1 | 0.5 | 0.50 |
|  | 1 | 4.1 | 4.10 |
|  | 1 | 0.3 | 0.30 |
|  | 1 | 4.7 | 4.70 |
|  | 1 | 0.8 | 0.80 |
|  | 1 | 0.4 | 0.40 |
|  | 1 | 0.4 | 0.40 |
|  | 1 | 3.8 | 3.80 |
|  | 1 | 0.5 | 0.50 |
| Planta Segunda | 1 | 4.7 | 4.70 |
|  | 1 | 0.7 | 0.70 |
|  | 1 | 4.1 | 4.10 |
|  | 1 | 0.3 | 0.30 |
|  | 1 | 0.4 | 0.40 |
|  | 1 | 0.4 | 0.40 |
|  | 1 | 3.6 | 3.60 |
|  | 1 | 0.5 | 0.50 |
|  | 1 | 4.1 | 4.10 |
|  | 1 | 0.3 | 0.30 |
|  | 1 | 4.7 | 4.70 |
|  | 1 | 0.8 | 0.80 |
|  | 1 | 0.4 | 0.40 |
|  | 1 | 0.4 | 0.40 |
|  | 1 | 3.8 | 3.80 |
|  | 1 | 0.5 | 0.50 |
|  | 1 | 4.1 | 4.10 |
|  | 1 | 0.3 | 0.30 |
|  | 1 | 4.7 | 4.70 |
|  | 1 | 0.8 | 0.80 |
|  | 1 | 0.4 | 0.40 |
|  | 1 | 0.4 | 0.40 |
|  | 1 | 3.8 | 3.80 |
|  | 1 | 0.5 | 0.50 |
| Total |  |  | 125.4 |

**CLI-VV-E3NIV** m ESTRUCTURA 3 NIVELES CONDUCCIONES (11/12/2007)
35 m × 48.86 (50.81 con costes indirectos) = 1778.35
Estructura lineal para soporte de conducciones de climatización en 3 niveles ejecutada con perfiles de acero laminado en caliente y conformado en frío atornillada al forjado de cubierta mediante placas de anclaje. Soportes formados por UPN-80 colocados cada 2 m de distancia y vigas formadas por perfiles en T-50 apoyados en los soportes mediante platabandas soldadas en la parte interior del UPN-80. Parrilla de apoyo de conducciones ejecutada de tramex de malla cuadrada de 30 mm de intereje con pletinas portantes de 8 mm de espesor y 50 mm de canto y pletinas separadoras de 8 mm de espesor y 15 mm de canto. Incluso soldado montaje de la estructura in-situ, replanteo en cubierta, pequeño material y material complementario. Medida la unidad totalmente instalada

| Código | Ud | Descripción | Rendimiento | Precio | Importe |
|---|---|---|---|---|---|
| O01B041 | h. | Oficial 1ª Cerrajero | 0.02 | 13.92 | 0.28 |
| O01A050 | h. | Ayudante | 0.02 | 12.12 | 0.24 |
| WW00400 | u | PEQUEÑO MATERIAL | 0.08 | 0.19 | 0.02 |
| WW00300 | u | MATERIAL COMPLEMENTARIO O PZAS. ESPECIALES | 0.06 | 0.35 | 0.02 |
| UPN-80 | kg | UPN-80 (material; 05/06/2009) | 45 | 0.46 | 20.70 |
| T-50 | kg | T-50 (material; 05/06/2009) | 28 | 0.46 | 12.88 |
| T  30-50-15 | kg | TRAMEX CUADRADO 30x30 H 50-15 (material; 05/06/2009) | 32 | 0.46 | 14.72 |
|  |  | Total |  |  | 48.86 |

| Medición | Uds. | Largo | Parcial |
|---|---|---|---|
| Trazado en planta de cubierta | 1 | 35 | 35.00 |
| Total |  |  | 35 |

**PROT.BOMBAS** m2 TEJADO METÁLICO PROTECCIÓN BOMBAS CLIMATIZACIÓN (09/10/2007)
25 m2 × 15.11 (15.71 con costes indirectos) = 392.75
Tejado metálico para protección de bombas de climatización así como sus variadores de velocidad, formada por: estructura metálica, cubierta de panel sandwich en chapa prelacada por ambas caras, aislamiento, carpinteria de aluminio; incluso anclajes a las bancadas de climatización, remates y p.p. de transporte y colocación. Medida la superficie útil instalada.

| Código | Ud | Descripción | Rendimiento | Precio | Importe |
|---|---|---|---|---|---|
| HL00500 | m2 | TEJADO METÁLICO PROTECCIÓN BOMBAS CLIMATIZACIÓN (material; 15/12/2011) | 1 | 14.73 | 14.73 |
| WW00500 | u | TRABAJOS COMPLEMENTARIOS (material; 09/10/2007) | 2 | 0.19 | 0.38 |
|  |  | Total |  |  | 15.11 |

| Medición | Uds. | Largo | Parcial |
|---|---|---|---|
| Bancada bombas en cubierta | 1 | 25 | 25.00 |
| Total |  |  | 25 |

### I05 INSTALACION ELECTRICA DE M.T. (22/11/2004)
Importe: 48520.57

**E17AC040** ud EMPALMES SUBTERRANEAS DE LINEAS DE M.T. HASTA 240 mm (12/12/2011)
2 ud × 290.99 (302.63 con costes indirectos) = 605.26
Conjunto de empalmes de línea subterránea de M.T. 18/30 KV. para la intalacion en anillo existente. incluido p.p. de pequeño material y mano de obra.

| Código | Ud | Descripción | Rendimiento | Precio | Importe |
|---|---|---|---|---|---|
| P15AH970 | ud | Empalme M.T. subterráneo, conductor de 240 mm. 18/30 KV. (material; 13/12/2011) | 3 | 80.5 | 241.50 |
| O01OB200 | h. | Oficial primera (mano de obra; 09/03/2012) | 2 | 12.32 | 24.64 |
| O01OB210 | h. | Oficial segunda (mano de obra; 09/03/2012) | 2 | 12.18 | 24.36 |
| P01DW090 | ud | Pequeño material (12/12/2011) | 1 | 0.49 | 0.49 |
|  |  | Total |  |  | 290.99 |

**ALTA.00002** m APERTURA Y CIERRE DE ZANJA DE 0,4x 1,20 EN TERRENO (31/05/2008)
118 m × 4.75 (4.94 con costes indirectos) = 582.92
Zanja para red eléctrica de media tensión enterrada en terreno, de 40 cm. de ancho y 120 cm. de profundidad, incluyendo rotura de pavimento existente, excavación de zanja, asiento con 10 cm. de arena de río, montaje de 2 tubos decaplas de ø 160 mm., relleno con una capa de 25 cm. de arena de río, instalación de placa cubrecables para protección mecánica, relleno con tierra procedente de la excavación apisonada con medios manuales en tongadas de 10 cm., colocación de cinta de señalización, capa superficial de 15 cms. de hormigón H-100 y acabado superficial en mismo material que el existente antes de la apertura de la zanja, con retirada y transporte a vertedero de los productos sobrantes de la excavación, con p.p. de solicitud de lícencia de obra y chapones metalicos para permitir la circulación en tramos en obra.
.

| Código | Ud | Descripción | Rendimiento | Precio | Importe |
|---|---|---|---|---|---|
| E02EZM010 | m3 | EXC.ZANJA A MÁQUINA T. DISGREG. | 0.5 | 3.37 | 1.69 |
| E02ESZ060 | m3 | RELL.TIERR.ZANJA MANO S/APORT (17/04/2009) | 0.38 | 5.94 | 2.26 |
| P01AA020 | m3 | Arena de río 0/5 mm. (material; 31/05/2008) | 0.12 | 6.66 | 0.80 |
|  |  | Total |  |  | 4.75 |

**ALTA.00004** ud ARQUETA NORMALIZADA ENDESA con tapa fundicion 400 Kg. (13/12/2011)
5 ud × 399 (414.96 con costes indirectos) = 2074.80
Arqueta normalizada, realizada con ladrillo macizo de 1" de espesor, según detalle de plano que se adjunta, con marco y tapa de fundición de una resistencia de 400 Kg. con retirada y transporte de material sobrante a vertedero, Tubos emboquillados en la rasante de la arqueta, sellados, limpieza de fondo arqueta,

| Código | Ud | Descripción | Rendimiento | Precio | Importe |
|---|---|---|---|---|---|
| P16AA110 | ud | Arq. reg. 62x72x130 ejecutada con 1 " ladrillo macizo (13/12/2011) | 1 | 127 | 127.00 |
| P16AA130 | ud | Cerco de 62 x 72 para arqueta (13/12/2011) | 1 | 140 | 140.00 |
| P16AA140 | ud | Tapa de fundición reforzada de 62 x 72 cms. 400 Kg (13/12/2011) | 1 | 132 | 132.00 |
|  |  | Total |  |  | 399 |

**ELEC.000063** m LINEA M.T. 3x(1x240mm2) RHZ1 18/30 KV (22/11/2004)
250 m × 34.23 (35.6 con costes indirectos) = 8900.00
Red eléctrica de media tensión enterrada en cazada o bajo acera, realizada con cables conductores RHZ1 de 3(1x240)Al. 18/30 kV., con aislamiento de dieléctrico seco, formados por: conductor de aluminio compacto de sección circular, pantalla sobre el conductor de mezcla semiconductora, aislamiento de etileno-propileno (EPR), pantalla sobre el aislamiento de mezcla semiconductora pelable no metálica asociada a una corona de alambre y contraespira de cobre y cubierta termoplástica a base de poliolefina, en instalación subterránea bajo acera, en zanja de 60 cm. de ancho y 100 cm. de profundidad, incluyendo excavación de zanja, asiento con 10 cm. de arena de río, montaje de cables conductores, relleno con una capa de 25 cm. de arena de río, instalación de placa cubrecables para protección mecánica, relleno con tierra procedente de la excavación apisonada con medios manuales en tongadas de 10 cm., colocación de cinta de señalización, sin incluir la reposición de acera, incluso suministro y montaje de cables conductores, con parte proporcional de empalmes para cable, retirada y transporte a vertedero de los productos sobrantes de la excavación y pruebas de rigidez dieléctrica, totalmente instalada, transporte, montaje y conexionado.

| Código | Ud | Descripción | Rendimiento | Precio | Importe |
|---|---|---|---|---|---|
| O01OB200 | h. | Oficial primera | 0.14 | 12.32 | 1.72 |
| O01OB210 | h. | Oficial segunda | 0.14 | 12.18 | 1.71 |
| P16AF2201 | m | Tubo doble capa Decalplas de 225 ø (material; 22/11/2004) | 1 | 2.33 | 2.33 |
| P15AH010 | m. | Cinta señalizadora (material; 13/12/2011) | 2 | 0.15 | 0.30 |
| P15AH200 | m. | Placa cubrecables (material; 10/07/2005) | 1 | 2.06 | 2.06 |
| P15AC040 | m. | Cond. 1x240 Al-DHV 12/20 kV (material; 13/12/2011) | 3 | 8.54 | 25.62 |
| P01DW090 | ud | Pequeño material | 1 | 0.49 | 0.49 |
|  |  | Total |  |  | 34.23 |

| Medición | Uds. | Largo | Parcial |
|---|---|---|---|
| red entre punto de conexión y C.T. | 2 | 125 | 250.00 |
| Total |  |  | 250 |

**ELEC.000064** ud EQUIPAMIENTO DE C.T. (12/12/2011)
1 ud × 34746.19 (36136.04 con costes indirectos) = 36136.04
Equipamiento para Centro de transformación para 2 transformadores secos de 630 KVA 20 KV, con 2 celda de linea, 2 celdas de protección de transformador, juego de fusibles, conjunto de caples de M.T. para interconexión y enclavamiento entre M.T. y B.T., 2 puntos de luz, 1 emeregencia terminales, accesorios, transporte montaje y conexionado. instalado según Reglamentación en vigor.

| Código | Ud | Descripción | Rendimiento | Precio | Importe |
|---|---|---|---|---|---|
| O01OB200 | h. | Oficial primera | 10 | 12.32 | 123.20 |
| O01OB210 | h. | Oficial segunda | 10 | 12.18 | 121.80 |
| O01OB220 | h. | Ayudante-Electricista (mano de obra; 12/12/2011) | 10 | 12.16 | 121.60 |
| P15BB010 | ud | Celda línea SM6 INT-SEC+IT+PAT 400A (SIM16) (material; 15/12/2011) | 2 | 1665.52 | 3331.04 |
| P15BB030 | ud | Celda proteccion cIfusible C. SM6 INT-SEC 200A FUS/C+IT+PAT+BDIS (material; 15/12/2011) | 2 | 1995.15 | 3990.30 |
| P15BB070 | ud | Juego de fusibles 24 KV (material; 15/12/2011) | 2 | 124.91 | 249.82 |
| P15BB080 | ud | Conjunto de Calbes 95mm 12/20 KV. para conexiones interiores (material; 15/12/2011) | 2 | 624.57 | 1249.14 |
| P15BB090 | ud | Enclavamiento AUTOCODSM6SAT57, CERRADURA C4 (material; 15/12/2011) | 2 | 218.6 | 437.20 |
| P15BD070 | ud | Transf.encapsulado 630 KVA TRIHAL UNE 21538 20 KV (material; 15/12/2011) | 2 | 12560.8 | 25121.60 |
| P01DW090 | ud | Pequeño material | 1 | 0.49 | 0.49 |
|  |  | Total |  |  | 34746.19 |

**ELEC.000065** ud PUESTA A TIERRA C.T. (03/12/2004)
1 ud × 213.03 (221.55 con costes indirectos) = 221.55
Redes de puesta a tierra de protección general y servicio para el neutro, en centro de transformación, de acuerdo con lo indicado en la MIE-RAT-13, y normas de Cía Suministradora, formada la primera de ellas por cable de cobre desnudo de 50 mm2. de sección y la segunda por cable de cobre aislado, tipo RV de 0,6/1 kV, y 50 mm2. de sección y picas de tierra de acero cobrizado de 2 m. de longitud y 14 mm. de diámetro. Incluso material de conexión y fijación.

| Código | Ud | Descripción | Rendimiento | Precio | Importe |
|---|---|---|---|---|---|
| O01OB210 | h. | Oficial segunda | 2 | 12.18 | 24.36 |
| P15EA010 | ud | Pica de t.t. 200/14,3 Fe+Cu (material; 13/12/2011) | 10 | 5.69 | 56.90 |
| P15EB020 | m. | Conduc. cobre desnudo 50 mm2 (material; 13/12/2011) | 24 | 3.3 | 79.20 |
| P15AD060 | m. | Cond.aisla. 0,6-1kV 50 mm2 Cu (material; 03/12/2004) | 35 | 1.46 | 51.10 |
| P01DW090 | ud | Pequeño material | 3 | 0.49 | 1.47 |
|  |  | Total |  |  | 213.03 |

### I06 INSTALACION ELECTRICA DE B.T. (03/12/2004)
Importe: 728043.82

**E12GRUPO.01** ud GRUPO ELECTROGENO DE 180KVA MOD. HFW-180 T5 (12/12/2011)
1 ud × 21042.4 (21884.1 con costes indirectos) = 21884.10
Grupo eléctrogeno insonorizado modelo HFW-180 T5 de HIMOINSA o similar, de 180 KVA, en regimen normal, así como cuadro de conmutación automatica, instalada, conexionada y funcionado. según R.E.B.T.

| Código | Ud | Descripción | Rendimiento | Precio | Importe |
|---|---|---|---|---|---|
| P15JA070 | ud | Grupo electrogeno HFW-180 con cu.de conmutacion automatica (material; 13/12/2011) | 1 | 20943.91 | 20943.91 |
| O01OB200 | h. | Oficial primera | 4 | 12.32 | 49.28 |
| O01OB210 | h. | Oficial segunda | 4 | 12.18 | 48.72 |
| P01DW090 | ud | Pequeño material | 1 | 0.49 | 0.49 |
|  |  | Total |  |  | 21042.4 |

**E12SAI.001** ud S.A.I. DE 15 KVA 10 MINUTOS REF. OTTAWA PLUS 15KVA-10 MINUTOS (12/12/2011)
1 ud × 3898.23 (4054.16 con costes indirectos) = 4054.16
Equipo de suministro ininterrumpido de 15 KVA y 10 minutos, modelo OTTAWA PLUS 15KVA-10, o equivalente instalado y funcionando, con conexión a red. Según R.E.B.T.

| Código | Ud | Descripción | Rendimiento | Precio | Importe |
|---|---|---|---|---|---|
| P15JB0120 | ud | SAI OTTAWA PLUS 15 KVA-10 (material; 14/12/2011) | 1 | 3848.74 | 3848.74 |
| O01OB200 | h. | Oficial primera | 2 | 12.32 | 24.64 |
| O01OB210 | h. | Oficial segunda | 2 | 12.18 | 24.36 |
| P01DW090 | ud | Pequeño material | 1 | 0.49 | 0.49 |
|  |  | Total |  |  | 3898.23 |

**E12SAI.002** ud S.A.I. DE 80 KVA 10 MINUTOS REF. OTTAWA 80KVA-10 (12/12/2011)
1 ud × 12308.41 (12800.75 con costes indirectos) = 12800.75
Equipo de suministro ininterrumpido de 80 KVA y 10 minutos, modelo OTTAWA 80KVA-10, o equivalente instalado y funcionando, con conexión a red. Según R.E.B.T.

| Código | Ud | Descripción | Rendimiento | Precio | Importe |
|---|---|---|---|---|---|
| P15JB0130 | ud | SAI OTTAWA 80KVA-10 (material; 14/12/2011) | 1 | 12258.92 | 12258.92 |
| O01OB200 | h. | Oficial primera | 2 | 12.32 | 24.64 |
| O01OB210 | h. | Oficial segunda | 2 | 12.18 | 24.36 |
| P01DW090 | ud | Pequeño material | 1 | 0.49 | 0.49 |
|  |  | Total |  |  | 12308.41 |

**E12BATERIA.01** ud BOTE CONDENSADOR MODELO CSB60-440V CIRCUTOR (17/04/2009)
2 ud × 928.93 (966.09 con costes indirectos) = 1932.18
Bote condensador para corrección del factor de potencia de 60 KVA, para transformador de 630 KVA, instalado y funcionando, con p.p. de pequeño mateiral conductor de conexión y mano de obra.

| Código | Ud | Descripción | Rendimiento | Precio | Importe |
|---|---|---|---|---|---|
| P15BATE.001 | UD | Bote de Circutor CSB60-440V (material; 14/12/2011) | 1 | 749.48 | 749.48 |
| P15AD370 | m | Conductor 0,6-1 KC SZ1-K(AS+) 95 mm2 CU (material; 13/12/2011) | 18 | 7.22 | 129.96 |
| O01A030 | h. | Oficial primera | 2 | 12.32 | 24.64 |
| O01A040 | h. | Oficial segunda | 2 | 12.18 | 24.36 |
| P01DW090 | ud | Pequeño material | 1 | 0.49 | 0.49 |
|  |  | Total |  |  | 928.93 |

**E12BATERIA.02** ud BATERIA CONDENSADOR STD-SC8-450-440V (17/04/2009)
1 ud × 3429.11 (3566.27 con costes indirectos) = 3566.27
Bateria de condensadores de CIRCUTOR modelo STD-SC8-450-440V, instalado, conexionado y fundionando.

| Código | Ud | Descripción | Rendimiento | Precio | Importe |
|---|---|---|---|---|---|
| P15BATE.002 | UD | Bateria Circutor STD-SC8-450-440V (material; 14/12/2011) | 1 | 3379.62 | 3379.62 |
| O01A030 | h. | Oficial primera | 2 | 12.32 | 24.64 |
| O01A040 | h. | Oficial segunda | 2 | 12.18 | 24.36 |
| P01DW090 | ud | Pequeño material | 1 | 0.49 | 0.49 |
|  |  | Total |  |  | 3429.11 |

**E12ESV060** ud CUADRO GENERAL DE PROTECCION (12/12/2011)
1 ud × 50816.4 (52849.06 con costes indirectos) = 52849.06
Cuadro general de protección, con todos los elementos de protección y maniobra que se detallan en el descompuesto de la partida, junto con p.p. de pequeño material y mano de obra, instalado y probado, según R.E.B.T.

| Código | Ud | Descripción | Rendimiento | Precio | Importe |
|---|---|---|---|---|---|
| P15FFM.G.001 | ud | Aparato base NS1250 N 4P FIJO (material; 23/03/2012) | 3 | 3364.76 | 10094.28 |
| P15FFM.G.002 | ud | Micrologic 2.0 E para compact NS630B A (material; 15/12/2011) | 3 | 1428.88 | 4286.64 |
| P15FFM.G.003 | ud | Modulo de alimentación externa 220 VCA (material; 15/12/2011) | 2 | 447.61 | 895.22 |
| P15FFM.G.004 | ud | Modulo de bateria 24 V (material; 15/12/2011) | 2 | 565.58 | 1131.16 |
| P15FFM.G.005 | ud | Toma anterior sup. 1250 A 4P fijo (material; 15/12/2011) | 3 | 176.96 | 530.88 |
| P15FFM.G.006 | ud | Toma anterior inf. 1250 A, 4P fijo (material; 15/12/2011) | 3 | 176.96 | 530.88 |
| P15FFM.G.007 | ud | Cable NSX L=3m ULP (material; 15/12/2011) | 4 | 56.84 | 227.36 |
| P15FFM.G.008 | ud | Mando rotativo directo EST-NDAR negro (material; 15/12/2011) | 2 | 112.42 | 224.84 |
| P15FFM.G.009 | ud | Com. MODBUS aparto fijo manual (material; 15/12/2011) | 3 | 702.99 | 2108.97 |
| P15FFM.G.0010 | ud | Pantalla FDM 121 (96x96mm) mod. pant. (material; 15/12/2011) | 5 | 265.1 | 1325.50 |
| P15FFM.G.0011 | ud | Interf. comunicación ModBus SL ULP (material; 15/12/2011) | 5 | 170.02 | 850.10 |
| P15FFM.G.0012 | ud | conectores para bus de comunicación (material; 15/12/2011) | 50 | 3.3 | 165.00 |
| P15FFM.G.0013 | ud | Final de línea 120 Ohomios para fornero (material; 15/12/2011) | 5 | 5.22 | 26.10 |
| P15FFM.G.0014 | ud | Terminales ULP ULP (material; 15/12/2011) | 50 | 3.3 | 165.00 |
| P15FFM.G.0015 | ud | Conectores hembra/hembra RJ45 ULP (material; 15/12/2011) | 25 | 12.82 | 320.50 |
| P15FFM.G.0016 | ud | Enclavamiento OFF para modulo rotativo RONIS (material; 15/12/2011) | 2 | 53.96 | 107.92 |
| P15FFM.G.0017 | ud | PRF1 12.5R 3P+N 380V (material; 15/12/2011) | 2 | 256.77 | 513.54 |
| P15FFM.G.0018 | ud | "NG125N" "C" 4P 63A (material; 15/12/2011) | 2 | 190.27 | 380.54 |
| P15FFM.G.0019 | ud | Aparato de base NS1000 N 3P fijo (material; 23/03/2012) | 1 | 2090.37 | 2090.37 |
| P15FFM.G.0020 | ud | Toma anterio superior 630/1000 3P fijo (material; 15/12/2011) | 1 | 88.22 | 88.22 |
| P15FFM.G.0021 | ud | Toma anterio inferior 630/1000 3P fijo (material; 15/12/2011) | 1 | 88.22 | 88.22 |
| P15FFM.G.0023 | ud | QUICK VIGI IC60 2P40A 30mA AC (material; 15/12/2011) | 1 | 89.67 | 89.67 |
| P15FFM.G.0025 | ud | Modulo de alimentación externa 220 VCA (material; 15/12/2011) | 3 | 175.74 | 527.22 |
| P15FFM.G.0026 | ud | Prolongador adic. empuña NS630B/1600 (material; 15/12/2011) | 1 | 106.45 | 106.45 |
| P15FFM.G.0027 | ud | "NG125H" "C" 4P 32A (material; 15/12/2011) | 1 | 180.43 | 180.43 |
| P15FFM.G.0028 | ud | "NG125H" "C" 4P 63A (material; 15/12/2011) | 1 | 206.55 | 206.55 |
| P15FFM.G.0029 | ud | NSX250F micrologic 2.2 250 A 4P4R (material; 23/03/2012) | 3 | 1196.47 | 3589.41 |
| P15FFM.G.0030 | ud | NSX250F 4P SR bloque de corte (material; 15/12/2011) | 2 | 665.51 | 1331.02 |
| P15FFM.G.0031 | ud | Micrologic 5.2 E 250A 4P4R NSx250 (material; 15/12/2011) | 2 | 829.98 | 1659.96 |
| P15FFM.G.0032 | ud | Accesorio de montaje FDM (ø22) (material; 15/12/2011) | 2 | 65.23 | 130.46 |
| P15FFM.G.0033 | ud | MT250 380-45V 50/60HZ 440-480V 60HZ N (material; 23/03/2012) | 2 | 814.09 | 1628.18 |
| P15FFM.G.0034 | ud | Contacto auxiliar of/sd/sde/sdv (ns80) (material; 15/12/2011) | 4 | 33.26 | 133.04 |
| P15FFM.G.0036 | ud | Accesorio de acoplamiento (material; 15/12/2011) | 1 | 296.48 | 296.48 |
| P15FFM.G.0037 | ud | Cubrebornes cortos 4P NSC100-250 INV/I (material; 15/12/2011) | 2 | 9.45 | 18.90 |
| P15FFM.G.0038 | ud | NG160N 4P-160A (material; 15/12/2011) | 1 | 386.97 | 386.97 |
| P15FFM.G.0045 | ud | Quick VIGI IC60 4P 25A 300mA (material; 15/12/2011) | 1 | 131.27 | 131.27 |
| P15FFM.G.0046 | ud | Pasarela ETHERNET RS485 (material; 23/03/2012) | 1 | 279.02 | 279.02 |
| P15FFM.G.0047 | ud | Fuente conmut equipam. mono 24 4.2A (material; 15/12/2011) | 1 | 52.89 | 52.89 |
| P15FFM.G.0048 | ud | Envolvente C.G.P. (material; 23/03/2012) | 1 | 12100.04 | 12100.04 |
| P15FFM.G.0084 | ud | IC60H 4P 40A C (material; 15/12/2011) | 1 | 69.19 | 69.19 |
| P15FFM.G.0086 | ud | IC60H 4P 32A C (material; 15/12/2011) | 1 | 69.4 | 69.40 |
| P15FFM.G.0094 | ud | IC60N 2P 25A C (material; 15/12/2011) | 1 | 28.92 | 28.92 |
| P15FFM.G.0095 | ud | IC60N 2P 20A C (material; 15/12/2011) | 1 | 23.86 | 23.86 |
| P15FFM.G.0097 | ud | IC60H 2P 16A C (material; 15/12/2011) | 7 | 31.23 | 218.61 |
| P15FFM.G.0098 | ud | IC60H 2P 10A C (material; 15/12/2011) | 3 | 30.53 | 91.59 |
| P15FFM.G.0100 | ud | IC60N 2P 10A C (material; 15/12/2011) | 6 | 23.19 | 139.14 |
| O01OB200 | h. | Oficial primera | 48 | 12.32 | 591.36 |
| O01OB210 | h. | Oficial segunda | 48 | 12.18 | 584.64 |
| P01DW090 | ud | Pequeño material | 1 | 0.49 | 0.49 |
|  |  | Total |  |  | 50816.4 |

**E12ESV0190** ud CU. SECUNDARIO P.C.I. (12/12/2011)
1 ud × 1527.33 (1588.42 con costes indirectos) = 1588.42
Cuadro secundario de protección, para P.C.I. con todos los elementos de protección y maniobra que se detallan en el descompuesto de la partida, junto con p.p. de pequeño material y mano de obra, instalado y probado, según R.E.B.T.

| Código | Ud | Descripción | Rendimiento | Precio | Importe |
|---|---|---|---|---|---|
| P15FFM.G.0049 | ud | Interruptor 4P 32A 415V (material; 15/12/2011) | 1 | 23.7 | 23.70 |
| P15FFM.G.0051 | ud | Uni. estandr 4,5-18A 110-240V AV/DC (material; 15/12/2011) | 2 | 43.75 | 87.50 |
| P15FFM.G.0052 | ud | Base potencia 32 A (material; 15/12/2011) | 2 | 45.11 | 90.22 |
| P15FFM.G.0053 | ud | Modulo contactos auxiliares 1NA+INC (material; 15/12/2011) | 1 | 5.25 | 5.25 |
| P15FFM.G.0054 | ud | Altivar 21 5,5KW 400V IP54 RFI/B (material; 15/12/2011) | 1 | 655.1 | 655.10 |
| P15FFM.G.0055 | ud | Boton giratorio de llave (material; 15/12/2011) | 2 | 27.94 | 55.88 |
| P15FFM.G.0056 | ud | Cuarpo pulsador "NA" negro (material; 15/12/2011) | 2 | 6.98 | 13.96 |
| P15FFM.G.0057 | ud | Pulsador rasnate "NA" Verde (material; 15/12/2011) | 2 | 6.98 | 13.96 |
| P15FFM.G.0058 | ud | Envolvente cu. P.C.I. (material; 15/12/2011) | 1 | 410.83 | 410.83 |
| P15FFM.G.0105 | ud | IID 4P 40A 300mA-S A-SI (material; 15/12/2011) | 1 | 121.44 | 121.44 |
| O01OB200 | h. | Oficial primera | 2 | 12.32 | 24.64 |
| O01OB210 | h. | Oficial segunda | 2 | 12.18 | 24.36 |
| P01DW090 | ud | Pequeño material | 1 | 0.49 | 0.49 |
|  |  | Total |  |  | 1527.33 |

**E12ESV0200** ud CU. SECUNDARIO SALON DE ACTOS (12/12/2011)
1 ud × 1747.47 (1817.37 con costes indirectos) = 1817.37
Cuadro secundario de protección de Salón de Actos, con todos los elementos de protección y maniobra que se detallan en el descompuesto de la partida, junto con p.p. de pequeño material y mano de obra, instalado y probado, según R.E.B.T.

| Código | Ud | Descripción | Rendimiento | Precio | Importe |
|---|---|---|---|---|---|
| P15FFM.G.0064 | ud | Envolventa cu. salon actos (material; 15/12/2011) | 1 | 403.89 | 403.89 |
| P15FFM.G.0088 | ud | IC60N 4P 25A C (material; 15/12/2011) | 1 | 60.72 | 60.72 |
| P15FFM.G.0091 | ud | IC60N 4P 16A C (material; 15/12/2011) | 1 | 39.69 | 39.69 |
| P15FFM.G.0094 | ud | IC60N 2P 25A C | 2 | 28.92 | 57.84 |
| P15FFM.G.0096 | ud | IC60N 2P 16A C (material; 15/12/2011) | 6 | 27.54 | 165.24 |
| P15FFM.G.0100 | ud | IC60N 2P 10A C | 9 | 23.19 | 208.71 |
| P15FFM.G.0102 | ud | IID 2P 40A 30mA AC (material; 15/12/2011) | 7 | 68.01 | 476.07 |
| P15FFM.G.0104 | ud | IID 4P 25A 30mA AC (material; 23/03/2012) | 1 | 139.88 | 139.88 |
| P15FFM.G.0105 | ud | IID 4P 40A 300mA-S A-SI | 1 | 121.44 | 121.44 |
| O01OB200 | h. | Oficial primera | 3 | 12.32 | 36.96 |
| O01OB210 | h. | Oficial segunda | 3 | 12.18 | 36.54 |
| P01DW090 | ud | Pequeño material | 1 | 0.49 | 0.49 |
|  |  | Total |  |  | 1747.47 |

**E12ESV0210** ud CU. MONTACARGAS (29/03/2010)
1 ud × 220.92 (229.76 con costes indirectos) = 229.76
Cuadro secundario de protección de Montacarga, con todos los elementos de protección y maniobra que se detallan en el descompuesto de la partida, junto con p.p. de pequeño material y mano de obra, instalado y probado, según R.E.B.T.

| Código | Ud | Descripción | Rendimiento | Precio | Importe |
|---|---|---|---|---|---|
| P15FB210 | ud | Armario con puerta de 30 x 20 x 15 (material; 29/03/2010) | 1 | 24.98 | 24.98 |
| P15FFM.G.0087 | ud | IC60N 4P 32A C (material; 15/12/2011) | 1 | 61.53 | 61.53 |
| P15FFM.G.0103 | ud | IID 4P 40A 300mA AC (material; 15/12/2011) | 1 | 124.12 | 124.12 |
| O01OB200 | h. | Oficial primera | 0.4 | 12.32 | 4.93 |
| O01OB210 | h. | Oficial segunda | 0.4 | 12.18 | 4.87 |
| P01DW090 | ud | Pequeño material | 1 | 0.49 | 0.49 |
|  |  | Total |  |  | 220.92 |

**E12ESV0220** ud CU. SECUNDARIO DE CAFETERIA (12/12/2011)
1 ud × 2672.86 (2779.77 con costes indirectos) = 2779.77
Cuadro secundario de protección de Cafetería, con todos los elementos de protección y maniobra que se detallan en el descompuesto de la partida, junto con p.p. de pequeño material y mano de obra, instalado y probado, según R.E.B.T.

| Código | Ud | Descripción | Rendimiento | Precio | Importe |
|---|---|---|---|---|---|
| P15FFM.G.0041 | ud | ICT 16A 2NA 230/240VCA (material; 15/12/2011) | 1 | 24.38 | 24.38 |
| P15FFM.G.0059 | ud | Envolvente CU. Sec. Cafeteria (material; 15/12/2011) | 1 | 680.09 | 680.09 |
| P15FFM.G.0083 | ud | IC60N 4P 63A C (material; 15/12/2011) | 1 | 171.41 | 171.41 |
| P15FFM.G.0091 | ud | IC60N 4P 16A C | 2 | 39.69 | 79.38 |
| P15FFM.G.0094 | ud | IC60N 2P 25A C | 5 | 28.92 | 144.60 |
| P15FFM.G.0096 | ud | IC60N 2P 16A C | 11 | 27.54 | 302.94 |
| P15FFM.G.0100 | ud | IC60N 2P 10A C | 5 | 23.19 | 115.95 |
| P15FFM.G.0102 | ud | IID 2P 40A 30mA AC | 12 | 68.01 | 816.12 |
| P15FFM.G.0103 | ud | IID 4P 40A 300mA AC | 1 | 124.12 | 124.12 |
| P15FFM.G.0104 | ud | IID 4P 25A 30mA AC | 1 | 139.88 | 139.88 |
| O01OB200 | h. | Oficial primera | 3 | 12.32 | 36.96 |
| O01OB210 | h. | Oficial segunda | 3 | 12.18 | 36.54 |
| P01DW090 | ud | Pequeño material | 1 | 0.49 | 0.49 |
|  |  | Total |  |  | 2672.86 |

**E12ESV0230** ud CU. SECUNDARIO DE PLANTA BAJA (12/12/2011)
1 ud × 9768.21 (10158.94 con costes indirectos) = 10158.94
Cuadro secundario de planta baja, con todos los elementos de protección y maniobra que se detallan en el descompuesto de la partida, junto con p.p. de pequeño material y mano de obra, instalado y probado, según R.E.B.T.

| Código | Ud | Descripción | Rendimiento | Precio | Importe |
|---|---|---|---|---|---|
| P15FFM.G.0039 | ud | NSX250F TM250D 4P4R (material; 15/12/2011) | 1 | 1051.36 | 1051.36 |
| P15FFM.G.0042 | ud | IC ASTRO 2 CANALES (material; 15/12/2011) | 1 | 117.97 | 117.97 |
| P15FFM.G.0043 | ud | ICT 25 4NA 24VCA (material; 15/12/2011) | 1 | 40.25 | 40.25 |
| P15FFM.G.0049 | ud | Interruptor 4P 32A 415V | 1 | 23.7 | 23.70 |
| P15FFM.G.0046 | ud | Pasarela ETHERNET RS485 | 1 | 279.02 | 279.02 |
| P15FFM.G.0047 | ud | Fuente conmut equipam. mono 24 4.2A | 1 | 52.89 | 52.89 |
| P15FFM.G.0063 | ud | Envolvente CU. Sec. Pl-baja (material; 15/12/2011) | 1 | 2560.04 | 2560.04 |
| P15FFM.G.0070 | ud | Trafo carril DIN 300/5 ABER 30X10 TRO (material; 15/12/2011) | 3 | 11.45 | 34.35 |
| P15FFM.G.0072 | ud | Cubreb. prec. para ref. 16509 a 1615 (material; 15/12/2011) | 3 | 2.78 | 8.34 |
| P15FFM.G.0085 | ud | IC60N 4P 40A C (material; 15/12/2011) | 6 | 75.64 | 453.84 |
| P15FFM.G.0088 | ud | IC60N 4P 25A C | 4 | 60.72 | 242.88 |
| P15FFM.G.0096 | ud | IC60N 2P 16A C | 37 | 27.54 | 1018.98 |
| P15FFM.G.0099 | ud | IC60N 2P 10A B (material; 15/12/2011) | 27 | 31.23 | 843.21 |
| P15FFM.G.0100 | ud | IC60N 2P 10A C | 14 | 23.19 | 324.66 |
| P15FFM.G.0102 | ud | IID 2P 40A 30mA AC | 35 | 68.01 | 2380.35 |
| P15FFM.G.0104 | ud | IID 4P 25A 30mA AC | 1 | 139.88 | 139.88 |
| O01OB200 | h. | Oficial primera | 8 | 12.32 | 98.56 |
| O01OB210 | h. | Oficial segunda | 8 | 12.18 | 97.44 |
| P01DW090 | ud | Pequeño material | 1 | 0.49 | 0.49 |
|  |  | Total |  |  | 9768.21 |

**E12ESV0240** ud CU. SALA DE SERVIDORES (12/12/2011)
1 ud × 1410.31 (1466.72 con costes indirectos) = 1466.72
Cuadro secundario de sala de servidores, con todos los elementos de protección y maniobra que se detallan en el descompuesto de la partida, junto con p.p. de pequeño material y mano de obra, instalado y probado, según R.E.B.T.

| Código | Ud | Descripción | Rendimiento | Precio | Importe |
|---|---|---|---|---|---|
| P15FFM.G.0062 | ud | Envolvente sala servidores (material; 15/12/2011) | 1 | 551.7 | 551.70 |
| P15FFM.G.0075 | ud | Quick Vigi IC60 4P 40A 30mA AC (material; 15/12/2011) | 1 | 121.44 | 121.44 |
| P15FFM.G.0077 | ud | Vigi NG160 4P salida superior (material; 15/12/2011) | 1 | 360.86 | 360.86 |
| P15FFM.G.0084 | ud | IC60H 4P 40A C | 1 | 69.19 | 69.19 |
| P15FFM.G.0096 | ud | IC60N 2P 16A C | 1 | 27.54 | 27.54 |
| P15FFM.G.0100 | ud | IC60N 2P 10A C | 3 | 23.19 | 69.57 |
| P15FFM.G.0102 | ud | IID 2P 40A 30mA AC | 2 | 68.01 | 136.02 |
| O01OB200 | h. | Oficial primera | 3 | 12.32 | 36.96 |
| O01OB210 | h. | Oficial segunda | 3 | 12.18 | 36.54 |
| P01DW090 | ud | Pequeño material | 1 | 0.49 | 0.49 |
|  |  | Total |  |  | 1410.31 |

**E12ESV0250** ud CU. SECUNDARIO SALIDA SAI. P.T. (12/12/2011)
1 ud × 4437.41 (4614.91 con costes indirectos) = 4614.91
Cuadro secundario de salida de S.A.I. de P.T., con todos los elementos de protección y maniobra que se detallan en el descompuesto de la partida, junto con p.p. de pequeño material y mano de obra, instalado y probado, según R.E.B.T.

| Código | Ud | Descripción | Rendimiento | Precio | Importe |
|---|---|---|---|---|---|
| P15FFM.G.0046 | ud | Pasarela ETHERNET RS485 | 1 | 279.02 | 279.02 |
| P15FFM.G.0067 | ud | Envolvente cu. salida SAI a PT (material; 15/12/2011) | 1 | 1249.14 | 1249.14 |
| P15FFM.G.0078 | ud | Power meter PM9C 230V CA (material; 15/12/2011) | 1 | 225.54 | 225.54 |
| P15FFM.G.0092 | ud | IC60N 2P 40A C (material; 15/12/2011) | 40 | 38.17 | 1526.80 |
| P15FFM.G.0096 | ud | IC60N 2P 16A C | 16 | 27.54 | 440.64 |
| P15FFM.G.0101 | ud | IID 2P 40A 30mA A-SI (material; 23/03/2012) | 4 | 120.44 | 481.76 |
| P15FFM.G.0102 | ud | IID 2P 40A 30mA AC | 2 | 68.01 | 136.02 |
| O01OB200 | h. | Oficial primera | 4 | 12.32 | 49.28 |
| O01OB210 | h. | Oficial segunda | 4 | 12.18 | 48.72 |
| P01DW090 | ud | Pequeño material | 1 | 0.49 | 0.49 |
|  |  | Total |  |  | 4437.41 |

**E12ESV0260** ud CU. SECUNDARIO SALIDA SAI SERVIDORES (12/12/2011)
1 ud × 2776.93 (2888.01 con costes indirectos) = 2888.01
Cuadro secundario de salida de S.A.I. para servidores, con todos los elementos de protección y maniobra que se detallan en el descompuesto de la partida, junto con p.p. de pequeño material y mano de obra, instalado y probado, según R.E.B.T.

| Código | Ud | Descripción | Rendimiento | Precio | Importe |
|---|---|---|---|---|---|
| P15FFM.G.0047 | ud | Fuente conmut equipam. mono 24 4.2A | 1 | 52.89 | 52.89 |
| P15FFM.G.0068 | ud | Envolvente cu. salida SAI a servidores (material; 15/12/2011) | 1 | 870.23 | 870.23 |
| P15FFM.G.0094 | ud | IC60N 2P 25A C | 12 | 28.92 | 347.04 |
| P15FFM.G.0105 | ud | IID 4P 40A 300mA-S A-SI | 12 | 121.44 | 1457.28 |
| O01OB200 | h. | Oficial primera | 2 | 12.32 | 24.64 |
| O01OB210 | h. | Oficial segunda | 2 | 12.18 | 24.36 |
| P01DW090 | ud | Pequeño material | 1 | 0.49 | 0.49 |
|  |  | Total |  |  | 2776.93 |

**E12ESV0270** ud CU. SECUNDARIO PLANTA PRIMERA Y SEGUNDA (12/12/2011)
2 ud × 4107.52 (4271.82 con costes indirectos) = 8543.64
Cuadro secundario de plantas 1ª y 2ª , con todos los elementos de protección y maniobra que se detallan en el descompuesto de la partida, junto con p.p. de pequeño material y mano de obra, instalado y probado, según R.E.B.T.

| Código | Ud | Descripción | Rendimiento | Precio | Importe |
|---|---|---|---|---|---|
| P15FFM.G.0069 | ud | Envolvente cu. pl 1ª, pl-2ª (material; 15/12/2011) | 1 | 925.06 | 925.06 |
| P15FFM.G.0039 | ud | NSX250F TM250D 4P4R | 1 | 1051.36 | 1051.36 |
| P15FFM.G.0046 | ud | Pasarela ETHERNET RS485 | 1 | 279.02 | 279.02 |
| P15FFM.G.0047 | ud | Fuente conmut equipam. mono 24 4.2A | 1 | 52.89 | 52.89 |
| P15FFM.G.0070 | ud | Trafo carril DIN 300/5 ABER 30X10 TRO | 3 | 11.45 | 34.35 |
| P15FFM.G.0072 | ud | Cubreb. prec. para ref. 16509 a 1615 | 3 | 2.78 | 8.34 |
| P15FFM.G.0078 | ud | Power meter PM9C 230V CA | 1 | 225.54 | 225.54 |
| P15FFM.G.0085 | ud | IC60N 4P 40A C | 11 | 75.64 | 832.04 |
| P15FFM.G.0088 | ud | IC60N 4P 25A C | 3 | 60.72 | 182.16 |
| P15FFM.G.0096 | ud | IC60N 2P 16A C | 6 | 27.54 | 165.24 |
| P15FFM.G.0102 | ud | IID 2P 40A 30mA AC | 3 | 68.01 | 204.03 |
| O01OB200 | h. | Oficial primera | 6 | 12.32 | 73.92 |
| O01OB210 | h. | Oficial segunda | 6 | 12.18 | 73.08 |
| P01DW090 | ud | Pequeño material | 1 | 0.49 | 0.49 |
|  |  | Total |  |  | 4107.52 |

**E12ESV02990** ud CU, SECUNDARIO DE AIRE ACONDICIONADO (12/12/2011)
1 ud × 44431.73 (46209 con costes indirectos) = 46209.00
Cuadro general de protección y control de A.A. con todos los elementos de protección y maniobra que se detallan en el descompuesto de la partida, junto con p.p. de pequeño material y mano de obra, instalado y probado, según R.E.B.T.

| Código | Ud | Descripción | Rendimiento | Precio | Importe |
|---|---|---|---|---|---|
| P15FFM.G.0076 | ud | Envolvente CU. Clima (material; 15/12/2011) | 1 | 10236.01 | 10236.01 |
| P15FFM.G.001 | ud | Aparato base NS1250 N 4P FIJO | 1 | 3364.76 | 3364.76 |
| P15FFM.G.002 | ud | Micrologic 2.0 E para compact NS630B A | 1 | 1428.88 | 1428.88 |
| P15FFM.G.003 | ud | Modulo de alimentación externa 220 VCA | 1 | 447.61 | 447.61 |
| P15FFM.G.004 | ud | Modulo de bateria 24 V | 1 | 565.58 | 565.58 |
| P15FFM.G.005 | ud | Toma anterior sup. 1250 A 4P fijo | 1 | 176.96 | 176.96 |
| P15FFM.G.006 | ud | Toma anterior inf. 1250 A, 4P fijo | 1 | 176.96 | 176.96 |
| P15FFM.G.009 | ud | Com. MODBUS aparto fijo manual | 1 | 702.99 | 702.99 |
| P15FFM.G.0010 | ud | Pantalla FDM 121 (96x96mm) mod. pant. | 1 | 265.1 | 265.10 |
| P15FFM.G.0011 | ud | Interf. comunicación ModBus SL ULP | 1 | 170.02 | 170.02 |
| P15FFM.G.0012 | ud | conectores para bus de comunicación | 10 | 3.3 | 33.00 |
| P15FFM.G.0013 | ud | Final de línea 120 Ohomios para fornero | 1 | 5.22 | 5.22 |
| P15FFM.G.0014 | ud | Terminales ULP ULP | 10 | 3.3 | 33.00 |
| P15FFM.G.0015 | ud | Conectores hembra/hembra RJ45 ULP | 5 | 12.82 | 64.10 |
| P15FFM.G.0024 | ud | NSX400N VIGI MB MICROLOGIC 2.3 400A 4P (material; 15/12/2011) | 3 | 2773.09 | 8319.27 |
| P15FFM.G.0026 | ud | Prolongador adic. empuña NS630B/1600 | 1 | 106.45 | 106.45 |
| P15FFM.G.0082 | ud | NG125LMA 3P 25A (material; 15/12/2011) | 1 | 119.36 | 119.36 |
| P15FFM.G.0044 | ud | NG125LMA 3P 40A (material; 15/12/2011) | 1 | 57.32 | 57.32 |
| P15FFM.G.0046 | ud | Pasarela ETHERNET RS485 | 1 | 279.02 | 279.02 |
| P15FFM.G.0047 | ud | Fuente conmut equipam. mono 24 4.2A | 1 | 52.89 | 52.89 |
| P15FFM.G.0045 | ud | Quick VIGI IC60 4P 25A 300mA | 2 | 131.27 | 262.54 |
| P15FFM.G.0050 | ud | NG125N C 4P 80A (material; 15/12/2011) | 2 | 190.84 | 381.68 |
| P15FFM.G.0080 | ud | Vigi NG125 A 3P 63A 300mA (material; 15/12/2011) | 18 | 299.1 | 5383.80 |
| P15FFM.G.0106 | ud | Vigi NG125 "A2 SI 3P 125A 30mA (material; 15/12/2011) | 1 | 299.1 | 299.10 |
| P15FFM.G.0022 | ud | "NG125N" "C" 4P 63A (material; 15/12/2011) | 1 | 190.27 | 190.27 |
| P15FFM.G.0043 | ud | ICT 25 4NA 24VCA | 43 | 40.25 | 1730.75 |
| P15FFM.G.0081 | ud | NG125N C 4P 50A (material; 15/12/2011) | 15 | 185.98 | 2789.70 |
| P15FFM.G.0089 | ud | IC60N 4P 20A C (material; 15/12/2011) | 9 | 58.92 | 530.28 |
| P15FFM.G.0091 | ud | IC60N 4P 16A C | 28 | 39.69 | 1111.32 |
| P15FFM.G.0096 | ud | IC60N 2P 16A C | 11 | 27.54 | 302.94 |
| P15FFM.G.0109 | ud | ALTIVAR 21 11KW 400V 1P54 RFI/B (material; 15/12/2011) | 1 | 1002.09 | 1002.09 |
| P15FFM.G.0110 | ud | ALTIVAR 21 18,5KW 400V 1P54 RFI/B (material; 15/12/2011) | 1 | 1181.83 | 1181.83 |
| P15FFM.G.0111 | ud | ALTIVAR 21 37KW 400V 1P54 RFI/B (material; 15/12/2011) | 1 | 1976.42 | 1976.42 |
| P15FFM.G.0112 | ud | Sal. lum. led 230V NA+NC VERDE (material; 15/12/2011) | 3 | 34.7 | 104.10 |
| P15FFM.G.0113 | ud | Sal. lum. led 230V NA+NC ROJO (material; 15/12/2011) | 3 | 34.7 | 104.10 |
| P15FFM.G.0055 | ud | Boton giratorio de llave | 3 | 27.94 | 83.82 |
| O01OB200 | h. | Oficial primera | 16 | 12.32 | 197.12 |
| O01OB210 | h. | Oficial segunda | 16 | 12.18 | 194.88 |
| P01DW090 | ud | Pequeño material | 1 | 0.49 | 0.49 |
|  |  | Total |  |  | 44431.73 |

**E12ESV0300** ud CU. SECUNDARIO DE ADMINISTRACCION DE INSTITUTOS (12/12/2011)
8 ud × 1571.55 (1634.41 con costes indirectos) = 13075.28
Cuadro secundario de administración de institutos, con todos los elementos de protección y maniobra que se detallan en el descompuesto de la partida, junto con p.p. de pequeño material y mano de obra, instalado y probado, según R.E.B.T.

| Código | Ud | Descripción | Rendimiento | Precio | Importe |
|---|---|---|---|---|---|
| P15FFM.G.0046 | ud | Pasarela ETHERNET RS485 | 1 | 279.02 | 279.02 |
| P15FFM.G.0065 | ud | Envolvente Cu. adm. lab. (material; 23/03/2012) | 1 | 412.3 | 412.30 |
| P15FFM.G.0047 | ud | Fuente conmut equipam. mono 24 4.2A | 1 | 52.89 | 52.89 |
| P15FFM.G.0071 | ud | Trafo carril DIN 40/5 ABER 20X5 (material; 15/12/2011) | 3 | 12.14 | 36.42 |
| P15FFM.G.0088 | ud | IC60N 4P 25A C | 1 | 60.72 | 60.72 |
| P15FFM.G.0094 | ud | IC60N 2P 25A C | 1 | 28.92 | 28.92 |
| P15FFM.G.0096 | ud | IC60N 2P 16A C | 6 | 27.54 | 165.24 |
| P15FFM.G.0100 | ud | IC60N 2P 10A C | 3 | 23.19 | 69.57 |
| P15FFM.G.0101 | ud | IID 2P 40A 30mA A-SI | 1 | 120.44 | 120.44 |
| P15FFM.G.0102 | ud | IID 2P 40A 30mA AC | 4 | 68.01 | 272.04 |
| O01OB200 | h. | Oficial primera | 3 | 12.32 | 36.96 |
| O01OB210 | h. | Oficial segunda | 3 | 12.18 | 36.54 |
| P01DW090 | ud | Pequeño material | 1 | 0.49 | 0.49 |
|  |  | Total |  |  | 1571.55 |

**E12ESV0310** ud CU. SECUNDARIO DE LABORATORIOS Y LABORATORIOS COMUNES (12/12/2011)
27 ud × 1925.25 (2002.26 con costes indirectos) = 54061.02
Cuadro secundario de protección de laboratorios, con todos los elementos de protección y maniobra que se detallan en el descompuesto de la partida, junto con p.p. de pequeño material y mano de obra, instalado y probado, según R.E.B.T.

| Código | Ud | Descripción | Rendimiento | Precio | Importe |
|---|---|---|---|---|---|
| P15FFM.G.0046 | ud | Pasarela ETHERNET RS485 | 1 | 279.02 | 279.02 |
| P15FFM.G.0065 | ud | Envolvente Cu. adm. lab. | 1 | 412.3 | 412.30 |
| P15FFM.G.0047 | ud | Fuente conmut equipam. mono 24 4.2A | 1 | 52.89 | 52.89 |
| P15FFM.G.0071 | ud | Trafo carril DIN 40/5 ABER 20X5 | 3 | 12.14 | 36.42 |
| P15FFM.G.0078 | ud | Power meter PM9C 230V CA | 1 | 225.54 | 225.54 |
| P15FFM.G.0085 | ud | IC60N 4P 40A C | 1 | 75.64 | 75.64 |
| P15FFM.G.0091 | ud | IC60N 4P 16A C | 1 | 39.69 | 39.69 |
| P15FFM.G.0093 | ud | IC60N 2P 32A C (material; 15/12/2011) | 1 | 30.6 | 30.60 |
| P15FFM.G.0096 | ud | IC60N 2P 16A C | 6 | 27.54 | 165.24 |
| P15FFM.G.0100 | ud | IC60N 2P 10A C | 3 | 23.19 | 69.57 |
| P15FFM.G.0104 | ud | IID 4P 25A 30mA AC | 1 | 139.88 | 139.88 |
| P15FFM.G.0101 | ud | IID 2P 40A 30mA A-SI | 1 | 120.44 | 120.44 |
| P15FFM.G.0102 | ud | IID 2P 40A 30mA AC | 3 | 68.01 | 204.03 |
| O01OB200 | h. | Oficial primera | 3 | 12.32 | 36.96 |
| O01OB210 | h. | Oficial segunda | 3 | 12.18 | 36.54 |
| P01DW090 | ud | Pequeño material | 1 | 0.49 | 0.49 |
|  |  | Total |  |  | 1925.25 |

**E12EVB090** m BANDEJA METALICA ELECTROCINCADA 100x35 (11/12/2011)
49.8 m × 13.65 (14.2 con costes indirectos) = 707.16
Bandeja de interior para fijacion a forjado superior, para conduciones de cables electricos, con p.p. de pequeño material de unión y fijación, del modelo Rejiband de PEMSA o similar.

| Código | Ud | Descripción | Rendimiento | Precio | Importe |
|---|---|---|---|---|---|
| P15GH110 | m | Bandeja metalica electrocincada y bicromada de 100mm x 35mm (material; 11/12/2011) | 1 | 4.46 | 4.46 |
| P15GH230 | ud | Piezas de unión entre tramos de bandejas bicromadas (material; 11/12/2011) | 0.33 | 2.75 | 0.91 |
| P15GH300 | ud | Borna de T.T. (material; 11/12/2011) | 0.1 | 3.84 | 0.38 |
| P15GH310 | ud | Soporte ligero a techo bricromado (material; 11/12/2011) | 0.5 | 3.91 | 1.96 |
| P15GH320 | ud | Soporte universal con p.p. de varilla roscada (material; 11/12/2011) | 0.5 | 5.66 | 2.83 |
| P15GH330 | ud | Fijación de cajas y Salidas de tubos (material; 11/12/2011) | 0.06 | 2.91 | 0.17 |
| O01OB200 | h. | Oficial primera | 0.1 | 12.32 | 1.23 |
| O01OB210 | h. | Oficial segunda | 0.1 | 12.18 | 1.22 |
| P01DW090 | ud | Pequeño material | 1 | 0.49 | 0.49 |
|  |  | Total |  |  | 13.65 |

| Medición | Uds. | Largo | Parcial |
|---|---|---|---|
|  | 12 | 4.15 | 49.80 |
| Total |  |  | 49.8 |

**E12EVB0100** m BANDEJA METALICA ELECTROCINCADA 300x35 (11/12/2011)
84 m × 18.43 (19.17 con costes indirectos) = 1610.28
Bandeja de interior para fijacion a forjado superior, para conduciones de cables electricos, con p.p. de pequeño material de unión y fijación, del modelo Rejiband de PEMSA o similar.

| Código | Ud | Descripción | Rendimiento | Precio | Importe |
|---|---|---|---|---|---|
| P15GH130 | m | Bandeja metalica electrocincada y bicromada de 300mm x 35mm (material; 11/12/2011) | 1 | 9.26 | 9.26 |
| P15GH230 | ud | Piezas de unión entre tramos de bandejas bicromadas | 0.33 | 2.75 | 0.91 |
| P15GH300 | ud | Borna de T.T. | 0.1 | 3.84 | 0.38 |
| P15GH310 | ud | Soporte ligero a techo bricromado | 0.5 | 3.91 | 1.96 |
| P15GH320 | ud | Soporte universal con p.p. de varilla roscada | 0.5 | 5.66 | 2.83 |
| P15GH330 | ud | Fijación de cajas y Salidas de tubos | 0.05 | 2.91 | 0.15 |
| O01OB200 | h. | Oficial primera | 0.1 | 12.32 | 1.23 |
| O01OB210 | h. | Oficial segunda | 0.1 | 12.18 | 1.22 |
| P01DW090 | ud | Pequeño material | 1 | 0.49 | 0.49 |
|  |  | Total |  |  | 18.43 |

| Medición | Uds. | Largo | Parcial |
|---|---|---|---|
|  | 12 | 7 | 84.00 |
| Total |  |  | 84 |

**E12EVB0110** m BANDEJA METALICA ELECTROCINCADA 400x35 (11/12/2011)
96 m × 22.6 (23.5 con costes indirectos) = 2256.00
Bandeja de interior para fijacion a forjado superior, para conduciones de cables electricos, con p.p. de pequeño material de unión y fijación, del modelo Rejiband de PEMSA o similar.

| Código | Ud | Descripción | Rendimiento | Precio | Importe |
|---|---|---|---|---|---|
| P15GH140 | m | Bandeja metalica electrocincada y bicromada de 400mm x 35mm (material; 11/12/2011) | 1 | 13.43 | 13.43 |
| P15GH230 | ud | Piezas de unión entre tramos de bandejas bicromadas | 0.33 | 2.75 | 0.91 |
| P15GH300 | ud | Borna de T.T. | 0.1 | 3.84 | 0.38 |
| P15GH310 | ud | Soporte ligero a techo bricromado | 0.5 | 3.91 | 1.96 |
| P15GH320 | ud | Soporte universal con p.p. de varilla roscada | 0.5 | 5.66 | 2.83 |
| P15GH330 | ud | Fijación de cajas y Salidas de tubos | 0.05 | 2.91 | 0.15 |
| O01OB200 | h. | Oficial primera | 0.1 | 12.32 | 1.23 |
| O01OB210 | h. | Oficial segunda | 0.1 | 12.18 | 1.22 |
| P01DW090 | ud | Pequeño material | 1 | 0.49 | 0.49 |
|  |  | Total |  |  | 22.6 |

| Medición | Uds. | Largo | Parcial |
|---|---|---|---|
|  | 12 | 8 | 96.00 |
| Total |  |  | 96 |

**E12EVB0120** m BANDEJA METALICA ELECTROCINCADA 400x60 (11/12/2011)
300 m × 25.01 (26.01 con costes indirectos) = 7803.00
Bandeja de interior para fijacion a forjado superior, para conduciones de cables electricos, con p.p. de pequeño material de unión y fijación, del modelo Rejiband de PEMSA o similar.

| Código | Ud | Descripción | Rendimiento | Precio | Importe |
|---|---|---|---|---|---|
| P15GH150 | m | Bandeja metalica electrocincada y bicromada de 400mm x 60mm (material; 11/12/2011) | 1 | 15.84 | 15.84 |
| P15GH230 | ud | Piezas de unión entre tramos de bandejas bicromadas | 0.33 | 2.75 | 0.91 |
| P15GH300 | ud | Borna de T.T. | 0.1 | 3.84 | 0.38 |
| P15GH310 | ud | Soporte ligero a techo bricromado | 0.5 | 3.91 | 1.96 |
| P15GH320 | ud | Soporte universal con p.p. de varilla roscada | 0.5 | 5.66 | 2.83 |
| P15GH330 | ud | Fijación de cajas y Salidas de tubos | 0.05 | 2.91 | 0.15 |
| O01OB200 | h. | Oficial primera | 0.1 | 12.32 | 1.23 |
| O01OB210 | h. | Oficial segunda | 0.1 | 12.18 | 1.22 |
| P01DW090 | ud | Pequeño material | 1 | 0.49 | 0.49 |
|  |  | Total |  |  | 25.01 |

| Medición | Uds. | Largo | Parcial |
|---|---|---|---|
|  | 12 | 25 | 300.00 |
| Total |  |  | 300 |

**E12EVB0130** m BANDEJA METALICA ELECTROCINCADA 600x60 (11/12/2011)
150 m × 31.77 (33.04 con costes indirectos) = 4956.00
Bandeja de interior para fijacion a forjado superior, para conduciones de cables electricos, con p.p. de pequeño material de unión y fijación, del modelo Rejiband de PEMSA o similar.

| Código | Ud | Descripción | Rendimiento | Precio | Importe |
|---|---|---|---|---|---|
| P15GH160 | m | Bandeja metalica electrocincada y bicromada de 600mm x 60mm (material; 11/12/2011) | 1 | 22.6 | 22.60 |
| P15GH230 | ud | Piezas de unión entre tramos de bandejas bicromadas | 0.33 | 2.75 | 0.91 |
| P15GH300 | ud | Borna de T.T. | 0.1 | 3.84 | 0.38 |
| P15GH310 | ud | Soporte ligero a techo bricromado | 0.5 | 3.91 | 1.96 |
| P15GH320 | ud | Soporte universal con p.p. de varilla roscada | 0.5 | 5.66 | 2.83 |
| P15GH330 | ud | Fijación de cajas y Salidas de tubos | 0.05 | 2.91 | 0.15 |
| O01OB200 | h. | Oficial primera | 0.1 | 12.32 | 1.23 |
| O01OB210 | h. | Oficial segunda | 0.1 | 12.18 | 1.22 |
| P01DW090 | ud | Pequeño material | 1 | 0.49 | 0.49 |
|  |  | Total |  |  | 31.77 |

**E12EVB0140** m BANDEJA METALICA GALVANIZADA EN CALIENTE 100x35 (11/12/2011)
96 m × 17.42 (18.12 con costes indirectos) = 1739.52
Bandeja para instalaciones exteriores en terraza, para conduciones de cables electricos, con p.p. de pequeño material de unión y fijación y tapa superior, del modelo Rejiband de PEMSA o similar.

| Código | Ud | Descripción | Rendimiento | Precio | Importe |
|---|---|---|---|---|---|
| P15GH180 | m | Bandeja metalica galvanizada en caliente de 100mm x 35mm (material; 11/12/2011) | 1 | 5.97 | 5.97 |
| P15GH240 | ud | Piezas de unión entre tramos de bandejas galvanizado en caliente (material; 11/12/2011) | 0.033 | 3.18 | 0.10 |
| P15GH250 | m | Tapa recta de 100 galvanizada en caliente (material; 11/12/2011) | 1 | 7.88 | 7.88 |
| P15GH300 | ud | Borna de T.T. | 0.1 | 3.84 | 0.38 |
| P15GH330 | ud | Fijación de cajas y Salidas de tubos | 0.05 | 2.91 | 0.15 |
| O01OB200 | h. | Oficial primera | 0.1 | 12.32 | 1.23 |
| O01OB210 | h. | Oficial segunda | 0.1 | 12.18 | 1.22 |
| P01DW090 | ud | Pequeño material | 1 | 0.49 | 0.49 |
|  |  | Total |  |  | 17.42 |

**E12EVB0150** m BANDEJA METALICA GALVANIZADA EN CALIENTE 400x60 (11/12/2011)
120 m × 56.37 (58.62 con costes indirectos) = 7034.40

| Código | Ud | Descripción | Rendimiento | Precio | Importe |
|---|---|---|---|---|---|
| P15GH210 | m | Bandeja metalica galvanizada en caliente de 400mm x 60mm (material; 11/12/2011) | 1 | 20.96 | 20.96 |
| P15GH240 | ud | Piezas de unión entre tramos de bandejas galvanizado en caliente | 0.33 | 3.18 | 1.05 |
| P15GH280 | m | Tapa recta de 400 Galvanizada en caliente (material; 11/12/2011) | 1 | 30.89 | 30.89 |
| P15GH300 | ud | Borna de T.T. | 0.1 | 3.84 | 0.38 |
| P15GH330 | ud | Fijación de cajas y Salidas de tubos | 0.05 | 2.91 | 0.15 |
| O01OB200 | h. | Oficial primera | 0.1 | 12.32 | 1.23 |
| O01OB210 | h. | Oficial segunda | 0.1 | 12.18 | 1.22 |
| P01DW090 | ud | Pequeño material | 1 | 0.49 | 0.49 |
|  |  | Total |  |  | 56.37 |

**E12EVB0160** m BANDEJA METALICA GALVANIZADA EN CALIENTE 600x100 (11/12/2011)
120 m × 86.15 (89.6 con costes indirectos) = 10752.00

| Código | Ud | Descripción | Rendimiento | Precio | Importe |
|---|---|---|---|---|---|
| P15GH220 | m | Bandeja metalica galvanizada en caliente de 600mm x 100mm (material; 11/12/2011) | 1 | 36.66 | 36.66 |
| P15GH240 | ud | Piezas de unión entre tramos de bandejas galvanizado en caliente | 0.33 | 3.18 | 1.05 |
| P15GH290 | m | Tapa recta de 600 Galvanizada en caliente (material; 11/12/2011) | 1 | 44.97 | 44.97 |
| P15GH300 | ud | Borna de T.T. | 0.1 | 3.84 | 0.38 |
| P15GH330 | ud | Fijación de cajas y Salidas de tubos | 0.05 | 2.91 | 0.15 |
| O01OB200 | h. | Oficial primera | 0.1 | 12.32 | 1.23 |
| O01OB210 | h. | Oficial segunda | 0.1 | 12.18 | 1.22 |
| P01DW090 | ud | Pequeño material | 1 | 0.49 | 0.49 |
|  |  | Total |  |  | 86.15 |

**E12ECT1.0041** m Cir. TRIFAS. 1x240mm2 en AL. RZ-K(AS) colocado s/bandeja (12/12/2011)
324 m × 4.69 (4.88 con costes indirectos) = 1581.12
Línea interior de B.T. sobre bandeja metalica, realizada con cables conductores de 4x240 mm2 RZ1-K(AS) en AL. de 0,6/1 kV., formada por: conductor de aluminio con aislamiento en polietileno reticulado y cubierta de poliolefina, con suministro y montaje de cables conductores, con parte proporcional de empalmes para cable, pruebas de rigidez dieléctrica, totalmente instalada, montaje y conexionado incluida p.p. de pequeño material y mano de obra. según R.E.B.T.

| Código | Ud | Descripción | Rendimiento | Precio | Importe |
|---|---|---|---|---|---|
| O01OB200 | h. | Oficial primera | 0.07 | 12.32 | 0.86 |
| O01OB220 | h. | Ayudante-Electricista | 0.07 | 12.16 | 0.85 |
| P15AL080 | m | Cond. aislado de AL. RZ1-K(AS) de 240 mm2 (material; 13/12/2011) | 1 | 2.91 | 2.91 |
| P01DW090 | ud | Pequeño material | 0.15 | 0.49 | 0.07 |
|  |  | Total |  |  | 4.69 |

| Medición | Uds. | Largo | Parcial |
|---|---|---|---|
| de CT a CU. general | 12 | 15 | 180.00 |
|  | 12 | 12 | 144.00 |
| Total |  |  | 324 |

**E12ECT1.001** m Cir. MONOF. 2x1,5mm2+TT RZ1-K(AS) colocado sobre bandeja (25/03/2009)
1462 m × 2.35 (2.44 con costes indirectos) = 3567.28
Línea interior de B.T. para alumbrado, sobre bandeja metalica, realizada con cables conductores de 2x1,5 mm2 RZ1-K(AS) en CU. de 0,6/1 kV. más 1 x 1,5mm2 para T.T. en RZ1-K(AS), formada por: conductor de cobre con aislamiento en polietileno reticulado y cubierta de poliolefina, con suministro y montaje de cables conductores, con parte proporcional de empalmes para cable, pruebas de rigidez dieléctrica, totalmente instalada, montaje y conexionado incluida p.p. de pequeño material y mano de obra. según R.E.B.T.

| Código | Ud | Descripción | Rendimiento | Precio | Importe |
|---|---|---|---|---|---|
| O01A030 | h. | Oficial primera | 0.07 | 12.32 | 0.86 |
| O01B220 | h. | Ayudante-Electricista | 0.07 | 12.16 | 0.85 |
| P15AD437 | m | Conductor 0,6-1KV RZ1-K(AS) 1,5mm2 (material; 13/12/2011) | 3 | 0.19 | 0.57 |
| P01DW090 | ud | Pequeño material | 0.15 | 0.49 | 0.07 |
|  |  | Total |  |  | 2.35 |

| Medición | Uds. | Largo | Parcial |
|---|---|---|---|
| Cir. alumb. y emergencia pl-sótano | 1 | 15 | 15.00 |
|  | 1 | 20 | 20.00 |
|  | 1 | 32 | 32.00 |
|  | 2 | 26 | 52.00 |
|  | 2 | 55 | 110.00 |
|  | 2 | 65 | 130.00 |
| Cir. alumbrado y emergencia circulaciones | 1 | 57 | 57.00 |
|  | 2 | 50 | 100.00 |
|  | 3 | 60 | 180.00 |
|  | 1 | 22 | 22.00 |
|  | 1 | 38 | 38.00 |
|  | 1 | 69 | 69.00 |
|  | 1 | 64 | 64.00 |
|  | 1 | 76 | 76.00 |
|  | 1 | 73 | 73.00 |
|  | 1 | 68 | 68.00 |
|  | 1 | 80 | 80.00 |
|  | 1 | 77 | 77.00 |
|  | 1 | 47 | 47.00 |
|  | 1 | 35 | 35.00 |
|  | 1 | 87 | 87.00 |
|  | 1 | 30 | 30.00 |
| Total |  |  | 1462 |

**E12ECT1.002** m Cir. MONOF. 2x2,5mm2+TT RZ1-K(AS) colocado sobre bandeja (25/03/2009)
4312 m × 2.89 (3.01 con costes indirectos) = 12979.12
Línea interior de B.T. sobre bandeja metalica, realizada con cables conductores de 2x2,5 mm2 RZ1-K(AS) en CU. de 0,6/1 kV. más 1 x 2,5mm2 para T.T. en RZ1-K(AS), formada por: conductor de cobre con aislamiento en polietileno reticulado y cubierta de poliolefina, con suministro y montaje de cables conductores, con parte proporcional de empalmes para cable, pruebas de rigidez dieléctrica, totalmente instalada, montaje y conexionado incluida p.p. de pequeño material y mano de obra. según R.E.B.T.

| Código | Ud | Descripción | Rendimiento | Precio | Importe |
|---|---|---|---|---|---|
| O01A030 | h. | Oficial primera | 0.07 | 12.32 | 0.86 |
| O01B220 | h. | Ayudante-Electricista | 0.07 | 12.16 | 0.85 |
| P15AD140 | m | Conductor 0,6-1KV RZ1-K(AS) 2,5 mm2 CU (material; 13/12/2011) | 3 | 0.37 | 1.11 |
| P01DW090 | ud | Pequeño material | 0.15 | 0.49 | 0.07 |
|  |  | Total |  |  | 2.89 |

| Medición | Uds. | Largo | Parcial |
|---|---|---|---|
| Cir. A.A. a cu. admi. Laborat. | 1 | 98 | 98.00 |
|  | 1 | 71 | 71.00 |
|  | 1 | 94 | 94.00 |
|  | 1 | 54 | 54.00 |
|  | 1 | 66 | 66.00 |
|  | 1 | 90 | 90.00 |
|  | 1 | 50 | 50.00 |
|  | 1 | 62 | 62.00 |
| grupo a CU. cafeteria | 1 | 84 | 84.00 |
| Cir. Fu. usos varios pl-Sótano | 1 | 4 | 4.00 |
|  | 1 | 50 | 50.00 |
|  | 1 | 55 | 55.00 |
| Cir. alumbrado y emergencia circulaciones | 1 | 44 | 44.00 |
|  | 3 | 50 | 150.00 |
|  | 1 | 54 | 54.00 |
|  | 3 | 60 | 180.00 |
|  | 1 | 25 | 25.00 |
|  | 1 | 27 | 27.00 |
|  | 1 | 38 | 38.00 |
|  | 1 | 69 | 69.00 |
|  | 1 | 64 | 64.00 |
|  | 1 | 76 | 76.00 |
|  | 2 | 73 | 146.00 |
|  | 1 | 68 | 68.00 |
|  | 1 | 77 | 77.00 |
|  | 1 | 47 | 47.00 |
|  | 1 | 35 | 35.00 |
|  | 1 | 87 | 87.00 |
| Cir. fuerza circulaciones PL-B, 1ª, 2ª | 6 | 90 | 540.00 |
| Cir. fu. aseos PL-B, 1ª, 2ª | 3 | 42 | 126.00 |
|  | 3 | 42 | 126.00 |
|  | 3 | 13 | 39.00 |
| Cir. fu. spin | 2 | 50 | 100.00 |
|  | 1 | 45 | 45.00 |
|  | 1 | 40 | 40.00 |
|  | 1 | 35 | 35.00 |
|  | 1 | 30 | 30.00 |
|  | 1 | 25 | 25.00 |
|  | 2 | 20 | 40.00 |
| Cir. tomas blancas PT salas Spin | 2 | 50 | 100.00 |
|  | 1 | 40 | 40.00 |
|  | 1 | 35 | 35.00 |
|  | 1 | 30 | 30.00 |
|  | 1 | 25 | 25.00 |
|  | 1 | 20 | 20.00 |
|  | 2 | 16 | 32.00 |
| Cir. fanc-oil | 1 | 50 | 50.00 |
| Cir. tomas Rojas PT Spin y Oficina general | 3 | 55 | 165.00 |
|  | 2 | 21 | 42.00 |
|  | 1 | 26 | 26.00 |
|  | 1 | 31 | 31.00 |
|  | 1 | 36 | 36.00 |
|  | 1 | 41 | 41.00 |
|  | 1 | 46 | 46.00 |
|  | 1 | 51 | 51.00 |
|  | 2 | 56 | 112.00 |
| Control y C.P.I. | 2 | 55 | 110.00 |
| a cu. ascensores | 1 | 82 | 82.00 |
|  | 1 | 127 | 127.00 |
| Total |  |  | 4312 |

**E12ECT1.003** m Cir. MONOF. 2x4mm2+TT RZ1-K(AS) colocado sobre bandeja (25/03/2009)
88 m × 3.28 (3.41 con costes indirectos) = 300.08
Línea interior de B.T. sobre bandeja metalica, realizada con cables conductores de 2x4 mm2 RZ1-K(AS) en CU. de 0,6/1 kV. más 1 x 4mm2 para T.T. en RZ1-K(AS), formada por: conductor de cobre con aislamiento en polietileno reticulado y cubierta de poliolefina, con suministro y montaje de cables conductores, con parte proporcional de empalmes para cable, pruebas de rigidez dieléctrica, totalmente instalada, montaje y conexionado incluida p.p. de pequeño material y mano de obra. según R.E.B.T.

| Código | Ud | Descripción | Rendimiento | Precio | Importe |
|---|---|---|---|---|---|
| O01A030 | h. | Oficial primera | 0.07 | 12.32 | 0.86 |
| O01B220 | h. | Ayudante-Electricista | 0.07 | 12.16 | 0.85 |
| P15AD150 | m | Conductor 0,6-1KV RZ1-K(AS) 4 mm2 CU (material; 13/12/2011) | 3 | 0.5 | 1.50 |
| P01DW090 | ud | Pequeño material | 0.15 | 0.49 | 0.07 |
|  |  | Total |  |  | 3.28 |

| Medición | Uds. | Largo | Parcial |
|---|---|---|---|
| de Grupo a Cu. cafeteria | 1 | 88 | 88.00 |
| Total |  |  | 88 |

**E12ECT1.004** m Cir. MONOF. 2x6mm2+TT RZ1-K(AS) colocado sobre bandeja (12/12/2011)
2259 m × 3.55 (3.69 con costes indirectos) = 8335.71
Línea interior de B.T. sobre bandeja metalica, realizada con cables conductores de 2x6 mm2 RZ1-K(AS) en CU. de 0,6/1 kV. más 1 x 6mm2 para T.T. en RZ1-K(AS), formada por: conductor de cobre con aislamiento en polietileno reticulado y cubierta de poliolefina, con suministro y montaje de cables conductores, con parte proporcional de empalmes para cable, pruebas de rigidez dieléctrica, totalmente instalada, montaje y conexionado incluida p.p. de pequeño material y mano de obra. según R.E.B.T.

| Código | Ud | Descripción | Rendimiento | Precio | Importe |
|---|---|---|---|---|---|
| O01OB200 | h. | Oficial primera | 0.07 | 12.32 | 0.86 |
| O01OB220 | h. | Ayudante-Electricista | 0.07 | 12.16 | 0.85 |
| P15AD160 | m | Conductor 0,6-1KV RZ1-K(AS) 6 mm2 CU (material; 13/12/2011) | 3 | 0.59 | 1.77 |
| P01DW090 | ud | Pequeño material | 0.15 | 0.49 | 0.07 |
|  |  | Total |  |  | 3.55 |

| Medición | Uds. | Largo | Parcial |
|---|---|---|---|
| grupo a CU. S. Actos | 1 | 32 | 32.00 |
| Linea de S.A.I. a cu. s. actos | 1 | 119 | 119.00 |
| " a Cu. laborat. PL-B | 1 | 6 | 6.00 |
|  | 1 | 26 | 26.00 |
|  | 1 | 46 | 46.00 |
|  | 1 | 66 | 66.00 |
|  | 1 | 86 | 86.00 |
| " a cu. admi. lab. pl-baja | 1 | 15 | 15.00 |
|  | 1 | 95 | 95.00 |
| " a cu. laborat. PL-1ª | 1 | 11 | 11.00 |
|  | 1 | 31 | 31.00 |
|  | 1 | 51 | 51.00 |
|  | 1 | 71 | 71.00 |
|  | 1 | 91 | 91.00 |
|  | 1 | 37 | 37.00 |
|  | 1 | 45 | 45.00 |
|  | 1 | 83 | 83.00 |
|  | 1 | 106 | 106.00 |
|  | 1 | 114 | 114.00 |
| " a cu. admi. lab. pl-1ª | 1 | 16 | 16.00 |
|  | 1 | 56 | 56.00 |
|  | 1 | 100 | 100.00 |
| " a cu. laborat. PL-2ª | 1 | 15 | 15.00 |
|  | 1 | 35 | 35.00 |
|  | 1 | 55 | 55.00 |
|  | 1 | 75 | 75.00 |
|  | 1 | 95 | 95.00 |
|  | 1 | 40 | 40.00 |
|  | 1 | 49 | 49.00 |
|  | 1 | 87 | 87.00 |
|  | 1 | 110 | 110.00 |
|  | 1 | 118 | 118.00 |
| " a cu. admi. lab. pl-2ª | 1 | 20 | 20.00 |
|  | 1 | 60 | 60.00 |
|  | 1 | 104 | 104.00 |
| " a cu. laborat. común pl-1ª | 1 | 16 | 16.00 |
| " a cu. laborat. común pl-1ª | 1 | 22 | 22.00 |
| Linea A.A. fanc.oil general pl-baja | 1 | 55 | 55.00 |
| Total |  |  | 2259 |

**E12ECT1.009** m Cir. TRIFAS. 4x2,5mm2+TT RZ1-K(AS) colocado sobre bandeja (12/12/2011)
1743 m × 3.63 (3.78 con costes indirectos) = 6588.54
Línea interior de B.T. sobre bandeja metalica, realizada con cables conductores de 4x2,5 mm2 RZ1-K(AS) en CU. de 0,6/1 kV. más 1 x 2,5mm2 para T.T. en RZ1-K(AS), formada por: conductor de cobre con aislamiento en polietileno reticulado y cubierta de poliolefina, con suministro y montaje de cables conductores, con parte proporcional de empalmes para cable, pruebas de rigidez dieléctrica, totalmente instalada, montaje y conexionado incluida p.p. de pequeño material y mano de obra. según R.E.B.T.

| Código | Ud | Descripción | Rendimiento | Precio | Importe |
|---|---|---|---|---|---|
| O01OB200 | h. | Oficial primera | 0.07 | 12.32 | 0.86 |
| O01OB220 | h. | Ayudante-Electricista | 0.07 | 12.16 | 0.85 |
| P15AD140 | m | Conductor 0,6-1KV RZ1-K(AS) 2,5 mm2 CU | 5 | 0.37 | 1.85 |
| P01DW090 | ud | Pequeño material | 0.15 | 0.49 | 0.07 |
|  |  | Total |  |  | 3.63 |

| Medición | Uds. | Largo | Parcial |
|---|---|---|---|
| Uta este | 1 | 11 | 11.00 |
| UTAs1 | 1 | 94 | 94.00 |
|  | 1 | 93 | 93.00 |
|  | 1 | 89 | 89.00 |
|  | 1 | 74 | 74.00 |
|  | 1 | 73 | 73.00 |
|  | 1 | 69 | 69.00 |
|  | 1 | 54 | 54.00 |
|  | 1 | 53 | 53.00 |
|  | 1 | 49 | 49.00 |
|  | 2 | 46 | 92.00 |
|  | 1 | 40 | 40.00 |
|  | 2 | 65 | 130.00 |
|  | 1 | 60 | 60.00 |
| UTAs3 | 1 | 25 | 25.00 |
|  | 1 | 26 | 26.00 |
| UTAs4 | 1 | 80 | 80.00 |
|  | 1 | 85 | 85.00 |
| Bombas recirculacion | 12 | 43 | 516.00 |
| Bomba evacuación en pl-sótano | 1 | 30 | 30.00 |
| Total |  |  | 1743 |

**E12ECT1.0010** m Cir. TRIFAS. 4x4mm2+TT RZ1-K(AS) colocado sobre bandeja (25/03/2009)
418 m × 4.28 (4.45 con costes indirectos) = 1860.10
Línea interior de B.T. sobre bandeja metalica, realizada con cables conductores de 4x4 mm2 RZ1-K(AS) en CU. de 0,6/1 kV. más 1 x 4mm2 para T.T. en RZ1-K(AS), formada por: conductor de cobre con aislamiento en polietileno reticulado y cubierta de poliolefina, con suministro y montaje de cables conductores, con parte proporcional de empalmes para cable, pruebas de rigidez dieléctrica, totalmente instalada, montaje y conexionado incluida p.p. de pequeño material y mano de obra. según R.E.B.T.

| Código | Ud | Descripción | Rendimiento | Precio | Importe |
|---|---|---|---|---|---|
| O01A030 | h. | Oficial primera | 0.07 | 12.32 | 0.86 |
| O01B220 | h. | Ayudante-Electricista | 0.07 | 12.16 | 0.85 |
| P15AD150 | m | Conductor 0,6-1KV RZ1-K(AS) 4 mm2 CU | 5 | 0.5 | 2.50 |
| P01DW090 | ud | Pequeño material | 0.15 | 0.49 | 0.07 |
|  |  | Total |  |  | 4.28 |

| Medición | Uds. | Largo | Parcial |
|---|---|---|---|
| a bombas recirculacion | 2 | 43 | 86.00 |
| a UTA 2 | 1 | 70 | 70.00 |
|  | 1 | 74 | 74.00 |
|  | 1 | 58 | 58.00 |
|  | 1 | 60 | 60.00 |
|  | 1 | 20 | 20.00 |
|  | 1 | 24 | 24.00 |
|  | 1 | 12 | 12.00 |
|  | 1 | 14 | 14.00 |
| Total |  |  | 418 |

**E12ECT1.0011** m Cir. TRIFAS. 4x6mm2+TT RZ1-K(AS) colocado sobre bandeja (25/03/2009)
706 m × 4.73 (4.92 con costes indirectos) = 3473.52
Línea interior de B.T. sobre bandeja metalica, realizada con cables conductores de 4x6 mm2 RZ1-K(AS) en CU. de 0,6/1 kV. más 1 x 6mm2 para T.T. en RZ1-K(AS), formada por: conductor de cobre con aislamiento en polietileno reticulado y cubierta de poliolefina, con suministro y montaje de cables conductores, con parte proporcional de empalmes para cable, pruebas de rigidez dieléctrica, totalmente instalada, montaje y conexionado incluida p.p. de pequeño material y mano de obra. según R.E.B.T.

| Código | Ud | Descripción | Rendimiento | Precio | Importe |
|---|---|---|---|---|---|
| O01A030 | h. | Oficial primera | 0.07 | 12.32 | 0.86 |
| O01B220 | h. | Ayudante-Electricista | 0.07 | 12.16 | 0.85 |
| P15AD160 | m | Conductor 0,6-1KV RZ1-K(AS) 6 mm2 CU | 5 | 0.59 | 2.95 |
| P01DW090 | ud | Pequeño material | 0.15 | 0.49 | 0.07 |
|  |  | Total |  |  | 4.73 |

| Medición | Uds. | Largo | Parcial |
|---|---|---|---|
| a UTA oeste | 1 | 59 | 59.00 |
| a ud. A.A. S. Servidores | 1 | 87 | 87.00 |
| red a cu. s. actos | 1 | 31 | 31.00 |
| red a cu. adminis. 1 pl-baja | 1 | 46 | 46.00 |
| red a cu. adminis. 2 pl-baja | 1 | 65 | 65.00 |
| red a cu. administraciones pl-1ª y 2ª | 2 | 78 | 156.00 |
|  | 2 | 39 | 78.00 |
|  | 2 | 51 | 102.00 |
| a cu. ascensor 1 | 1 | 82 | 82.00 |
| Total |  |  | 706 |

**E12ECT1.0012** m Cir. TRIFAS. 4x10mm2+TT RZ1-K(AS) colocado sobre bandeja (25/03/2009)
1705 m × 6.18 (6.43 con costes indirectos) = 10963.15
Línea interior de B.T. sobre bandeja metalica, realizada con cables conductores de 4x10 mm2 RZ1-K(AS) en CU. de 0,6/1 kV. más 1 x 10mm2 para T.T. en RZ1-K(AS), formada por: conductor de cobre con aislamiento en polietileno reticulado y cubierta de poliolefina, con suministro y montaje de cables conductores, con parte proporcional de empalmes para cable, pruebas de rigidez dieléctrica, totalmente instalada, montaje y conexionado incluida p.p. de pequeño material y mano de obra. según R.E.B.T.

| Código | Ud | Descripción | Rendimiento | Precio | Importe |
|---|---|---|---|---|---|
| O01A030 | h. | Oficial primera | 0.07 | 12.32 | 0.86 |
| O01B220 | h. | Ayudante-Electricista | 0.07 | 12.16 | 0.85 |
| P15AD170 | m | Conductor 0,6-1KV RZ1-K(AS) 10 mm2 CU (material; 13/12/2011) | 5 | 0.88 | 4.40 |
| P01DW090 | ud | Pequeño material | 0.15 | 0.49 | 0.07 |
|  |  | Total |  |  | 6.18 |

| Medición | Uds. | Largo | Parcial |
|---|---|---|---|
| a A.A. cafeteria | 1 | 80 | 80.00 |
| de grupo a Cu. PL-B | 1 | 80 | 80.00 |
| red a cu. lab. pl-baja | 1 | 59 | 59.00 |
|  | 1 | 48 | 48.00 |
|  | 1 | 55 | 55.00 |
|  | 1 | 43 | 43.00 |
|  | 1 | 63 | 63.00 |
| red a cu. laborat. pl-1ª y 2ª | 2 | 90 | 180.00 |
|  | 2 | 70 | 140.00 |
|  | 2 | 50 | 100.00 |
|  | 2 | 37 | 74.00 |
|  | 2 | 57 | 114.00 |
|  | 2 | 67 | 134.00 |
|  | 2 | 59 | 118.00 |
|  | 2 | 25 | 50.00 |
|  | 2 | 13 | 26.00 |
|  | 2 | 21 | 42.00 |
| Re a cu. lab. comun pl-1ª y pl-2ª | 2 | 80 | 160.00 |
| a cu. asecensor 2 | 1 | 127 | 127.00 |
| a cu. montacargas | 1 | 12 | 12.00 |
| Total |  |  | 1705 |

**E12ECT1.0013** m Cir. TRIFAS. 4x16mm2+TT RZ1-K(AS) colocado sobre bandeja (25/03/2009)
84 m × 9.02 (9.38 con costes indirectos) = 787.92
Línea interior de B.T. sobre bandeja metalica, realizada con cables conductores de 4x16 mm2 RZ1-K(AS) en CU. de 0,6/1 kV. más 1 x 16mm2 para T.T. en RZ1-K(AS), formada por: conductor de cobre con aislamiento en polietileno reticulado y cubierta de poliolefina, con suministro y montaje de cables conductores, con parte proporcional de empalmes para cable, pruebas de rigidez dieléctrica, totalmente instalada, montaje y conexionado incluida p.p. de pequeño material y mano de obra. según R.E.B.T.

| Código | Ud | Descripción | Rendimiento | Precio | Importe |
|---|---|---|---|---|---|
| O01A030 | h. | Oficial primera | 0.1 | 12.32 | 1.23 |
| O01B220 | h. | Ayudante-Electricista | 0.1 | 12.16 | 1.22 |
| P15AD180 | m | Conductor 0,6-1 KV RZ1-K(AS) 16 mm2 CU (material; 13/12/2011) | 5 | 1.3 | 6.50 |
| P01DW090 | ud | Pequeño material | 0.15 | 0.49 | 0.07 |
|  |  | Total |  |  | 9.02 |

| Medición | Uds. | Largo | Parcial |
|---|---|---|---|
| de red a CU. secund. cafeteria | 1 | 84 | 84.00 |
| Total |  |  | 84 |

**E12ECT1.0014** m Cir. TRIFAS. 4x25mm2+TT RZ1-K(AS) colocado sobre bandeja (25/03/2009)
32 m × 12.15 (12.64 con costes indirectos) = 404.48
Línea interior de B.T. sobre bandeja metalica, realizada con cables conductores de 4x25 mm2 RZ1-K(AS) en CU. de 0,6/1 kV. más 1 x 16mm2 para T.T. en RZ1-K(AS), formada por: conductor de cobre con aislamiento en polietileno reticulado y cubierta de poliolefina, con suministro y montaje de cables conductores, con parte proporcional de empalmes para cable, pruebas de rigidez dieléctrica, totalmente instalada, montaje y conexionado incluida p.p. de pequeño material y mano de obra. según R.E.B.T.

| Código | Ud | Descripción | Rendimiento | Precio | Importe |
|---|---|---|---|---|---|
| O01A030 | h. | Oficial primera | 0.12 | 12.32 | 1.48 |
| O01B220 | h. | Ayudante-Electricista | 0.12 | 12.16 | 1.46 |
| P15AD190 | m | Conductor 0,6-1 KV RZ1-K(AS) 25 mm2 CU (material; 13/12/2011) | 4 | 1.96 | 7.84 |
| P15AD180 | m | Conductor 0,6-1 KV RZ1-K(AS) 16 mm2 CU | 1 | 1.3 | 1.30 |
| P01DW090 | ud | Pequeño material | 0.15 | 0.49 | 0.07 |
|  |  | Total |  |  | 12.15 |

| Medición | Uds. | Largo | Parcial |
|---|---|---|---|
| a A.A. salón de actos | 1 | 32 | 32.00 |
| Total |  |  | 32 |

**E12ECT1.0019** m Cir. TRIFAS. 4x120mm2+TT RZ1-K(AS) colocado sobre bandeja (25/03/2009)
264 m × 50.6 (52.62 con costes indirectos) = 13891.68
Línea interior de B.T. sobre bandeja metalica, realizada con cables conductores de 4x120 mm2 RZ1-K(AS) en CU. de 0,6/1 kV. más 1 x 70mm2 para T.T. en RZ1-K(AS), formada por: conductor de cobre con aislamiento en polietileno reticulado y cubierta de poliolefina, con suministro y montaje de cables conductores, con parte proporcional de empalmes para cable, pruebas de rigidez dieléctrica, totalmente instalada, montaje y conexionado incluida p.p. de pequeño material y mano de obra. según R.E.B.T.

| Código | Ud | Descripción | Rendimiento | Precio | Importe |
|---|---|---|---|---|---|
| O01A030 | h. | Oficial primera | 0.2 | 12.32 | 2.46 |
| O01B220 | h. | Ayudante-Electricista | 0.2 | 12.16 | 2.43 |
| P15AD240 | m | Conductor 0,6-1 KV RZ1-K(AS) 120 mm2 CU (material; 07/03/2012) | 4 | 9.78 | 39.12 |
| P15AD220 | m | Conductor 0,6-1 KV RZ1-K(AS) 70 mm2 CU (material; 13/12/2011) | 1 | 6.52 | 6.52 |
| P01DW090 | ud | Pequeño material | 0.15 | 0.49 | 0.07 |
|  |  | Total |  |  | 50.6 |

| Medición | Uds. | Largo | Parcial |
|---|---|---|---|
| Sum. Red a cu. PL-B | 1 | 102 | 102.00 |
| Sum. red a cu. PL-1ª | 1 | 74 | 74.00 |
| Sum. red a cu. PL-2ª | 1 | 78 | 78.00 |
| Ida a grupo elec. | 1 | 10 | 10.00 |
| Total |  |  | 264 |

**E12ECT1.0022** m Cir. TRIFAS. 4x240mm2+TT RZ1-K(AS) colocado sobre bandeja (25/03/2009)
483 m × 84.45 (87.83 con costes indirectos) = 42421.89
Línea interior de B.T. sobre bandeja metalica, realizada con cables conductores de 4x240 mm2 RZ1-K(AS) en CU. de 0,6/1 kV. más 1 x 120mm2 para T.T. en RZ1-K(AS), formada por: conductor de cobre con aislamiento en polietileno reticulado y cubierta de poliolefina, con suministro y montaje de cables conductores, con parte proporcional de empalmes para cable, pruebas de rigidez dieléctrica, totalmente instalada, montaje y conexionado incluida p.p. de pequeño material y mano de obra. según R.E.B.T.

| Código | Ud | Descripción | Rendimiento | Precio | Importe |
|---|---|---|---|---|---|
| O01A030 | h. | Oficial primera | 0.25 | 12.32 | 3.08 |
| O01B220 | h. | Ayudante-Electricista | 0.25 | 12.16 | 3.04 |
| P15AD270 | m | Conductor 0,6-1 KV RZ1-K(AS) 240 mm2 CU (material; 13/12/2011) | 4 | 17.12 | 68.48 |
| P15AD240 | m | Conductor 0,6-1 KV RZ1-K(AS) 120 mm2 CU | 1 | 9.78 | 9.78 |
| P01DW090 | ud | Pequeño material | 0.15 | 0.49 | 0.07 |
|  |  | Total |  |  | 84.45 |

| Medición | Uds. | Largo | Parcial |
|---|---|---|---|
| a maq. A.A. IWEB 1440 | 1 | 43 | 43.00 |
|  | 1 | 41 | 41.00 |
| a maq. AA IWEB 1550 | 1 | 34 | 34.00 |
| a Bateria condensadores | 3 | 15 | 45.00 |
| a Cu. Secund. Climat. | 4 | 80 | 320.00 |
| Total |  |  | 483 |

**E12ECT1.0031** m Cir. TRIFAS. 4x6mm2+TT SZ1-K(AS+) colocado sobre bandeja (25/03/2009)
21 m × 6.37 (6.62 con costes indirectos) = 139.02
Línea interior de B.T. sobre bandeja metalica, realizada con cables conductores de 4x6 mm2 SZ1-K(AS+) en CU. de 0,6/1 kV. más 1 x 6mm2 para T.T. en RZ1-K(AS), formada por: conductor de cobre con aislamiento en polietileno reticulado y cubierta de poliolefina, con suministro y montaje de cables conductores, con parte proporcional de empalmes para cable, pruebas de rigidez dieléctrica, totalmente instalada, montaje y conexionado incluida p.p. de pequeño material y mano de obra. según R.E.B.T.

| Código | Ud | Descripción | Rendimiento | Precio | Importe |
|---|---|---|---|---|---|
| O01A030 | h. | Oficial primera | 0.09 | 12.32 | 1.11 |
| O01B220 | h. | Ayudante-Electricista | 0.09 | 12.16 | 1.09 |
| P15AD300 | m | Conductor 0,6-1KV SZ1-K(AS+) 6 mm2 CU (material; 13/12/2011) | 5 | 0.82 | 4.10 |
| P01DW090 | ud | Pequeño material | 0.15 | 0.49 | 0.07 |
|  |  | Total |  |  | 6.37 |

| Medición | Uds. | Largo | Parcial |
|---|---|---|---|
| a CU. secund. P.C.I. | 1 | 21 | 21.00 |
| Total |  |  | 21 |

**E12ECT1.0038** m Cir. TRIFAS. 4x95mm2+TT SZ1-K(AS+) colocado sobre bandeja (12/12/2011)
148 m × 60.62 (63.04 con costes indirectos) = 9329.92
Línea interior de B.T. sobre bandeja metalica, realizada con cables conductores de 4x95 mm2 SZ1-K(AS+) en CU. de 0,6/1 kV. más 1 x 50mm2 para T.T. en RZ1-K(AS), formada por: conductor de cobre con aislamiento en polietileno reticulado y cubierta de poliolefina, con suministro y montaje de cables conductores, con parte proporcional de empalmes para cable, pruebas de rigidez dieléctrica, totalmente instalada, montaje y conexionado incluida p.p. de pequeño material y mano de obra. según R.E.B.T.

| Código | Ud | Descripción | Rendimiento | Precio | Importe |
|---|---|---|---|---|---|
| O01OB200 | h. | Oficial primera | 0.14 | 12.32 | 1.72 |
| O01OB220 | h. | Ayudante-Electricista | 0.14 | 12.16 | 1.70 |
| O01OB210 | h. | Oficial segunda | 2 | 12.18 | 24.36 |
| P15AD370 | m | Conductor 0,6-1 KC SZ1-K(AS+) 95 mm2 CU | 4 | 7.22 | 28.88 |
| P15AD210 | m | Conductor 0,6-1 KV RZ1-K(AS) 50 mm2 CU (material; 13/12/2011) | 1 | 3.89 | 3.89 |
| P01DW090 | ud | Pequeño material | 0.15 | 0.49 | 0.07 |
|  |  | Total |  |  | 60.62 |

| Medición | Uds. | Largo | Parcial |
|---|---|---|---|
| de Cu. General a Cu. S.A.I. | 1 | 148 | 148.00 |
| Total |  |  | 148 |

**E12ERC0510** m LINEA SZ1-K(AS+) 4x120mm2+TT colocado sobrebandeja (12/12/2011)
10 m × 51.66 (53.73 con costes indirectos) = 537.30
Línea interior de B.T. sobre bandeja metalica, realizada con cables conductores de 4x120 mm2 SZ1-K(AS+) en CU. de 0,6/1 kV. más 1 x 70mm2 para T.T., formada por: conductor de seguridad elevada al fuego, con suministro y montaje de cables conductores, con parte proporcional de empalmes para cable, pruebas de rigidez dieléctrica, totalmente instalada, montaje y conexionado incluida p.p. de pequeño material y mano de obra. según R.E.B.T.

| Código | Ud | Descripción | Rendimiento | Precio | Importe |
|---|---|---|---|---|---|
| P15AD380 | m | Conductor SZ1-K(AS+) 1x70mm2 CU (material; 28/02/2012) | 1 | 6.38 | 6.38 |
| P15AD400 | m | Conductor SZ1-K(AS+) 1x120mm2 CU (material; 28/02/2012) | 4 | 10.08 | 40.32 |
| O01OB200 | h. | Oficial primera | 0.2 | 12.32 | 2.46 |
| O01OB220 | h. | Ayudante-Electricista | 0.2 | 12.16 | 2.43 |
| P01DW090 | ud | Pequeño material | 0.15 | 0.49 | 0.07 |
|  |  | Total |  |  | 51.66 |

| Medición | Uds. | Largo | Parcial |
|---|---|---|---|
| vueltqa grupo | 1 | 10 | 10.00 |
| Total |  |  | 10 |

**E12ERC0110** m LINEA RZ1-K(AS) 2x1,5mm2+TT B/TUBO ø16mm (25/03/2009)
1680 m × 2.14 (2.23 con costes indirectos) = 3746.40
Línea interior de B.T. bajo tubo libre de halogeno de 16 mm, realizada con cables conductores de 2x1,5 mm2 RZ1-K(AS) en CU. de 0,6/1 kV. más 1 x 1,5mm2 para T.T. en RZ1-K(AS), formada por: conductor de cobre con aislamiento en polietileno reticulado y cubierta de poliolefina, con suministro y montaje de cables conductores, con parte proporcional de empalmes para cable y cajas de conesiones, pruebas de rigidez dieléctrica, totalmente instalada, montaje y conexionado incluida p.p. de pequeño material y mano de obra. según R.E.B.T.

| Código | Ud | Descripción | Rendimiento | Precio | Importe |
|---|---|---|---|---|---|
| P15AD140 | m | Conductor 0,6-1KV RZ1-K(AS) 2,5 mm2 CU | 3 | 0.37 | 1.11 |
| P15GWZ001 | m | Tubería coarrugada libre de halogeno de ø16mm (material; 01/03/2012) | 1 | 0.19 | 0.19 |
| O01B200 | h. | Oficial 1ª Electricista | 0.03 | 14.04 | 0.42 |
| O01B210 | h. | Oficial 2ª Electricista (mano de obra; 25/03/2009) | 0.03 | 13.69 | 0.41 |
| P01DW020 | ud | Pequeño material | 0.1 | 0.07 | 0.01 |
|  |  | Total |  |  | 2.14 |

| Medición | Uds. | Largo | Ancho | Parcial |
|---|---|---|---|---|
| en laboratorios | 28 | 3 | 20 | 1680.00 |
| Total |  |  |  | 1680 |

**E12ERC0120** m LINEA RZ1-K(AS) 2x2,5mm2+TT B/TUBO ø20mm (25/03/2009)
3360 m × 2.57 (2.67 con costes indirectos) = 8971.20
Línea interior de B.T. bajo tubo libre de halogeno de 20 mm, realizada con cables conductores de 2x2,5 mm2 RZ1-K(AS) en CU. de 0,6/1 kV. más 1 x 2,5mm2 para T.T. en RZ1-K(AS), formada por: conductor de cobre con aislamiento en polietileno reticulado y cubierta de poliolefina, con suministro y montaje de cables conductores, con parte proporcional de empalmes para cable y cajas de conesiones, pruebas de rigidez dieléctrica, totalmente instalada, montaje y conexionado incluida p.p. de pequeño material y mano de obra. según R.E.B.T.

| Código | Ud | Descripción | Rendimiento | Precio | Importe |
|---|---|---|---|---|---|
| P15AD150 | m | Conductor 0,6-1KV RZ1-K(AS) 4 mm2 CU | 3 | 0.5 | 1.50 |
| P15GWZ002 | m | Tubería coarrugada libre de halogeno de ø20mm (material; 01/03/2012) | 1 | 0.23 | 0.23 |
| O01B200 | h. | Oficial 1ª Electricista | 0.03 | 14.04 | 0.42 |
| O01B210 | h. | Oficial 2ª Electricista | 0.03 | 13.69 | 0.41 |
| P01DW020 | ud | Pequeño material | 0.1 | 0.07 | 0.01 |
|  |  | Total |  |  | 2.57 |

| Medición | Uds. | Largo | Ancho | Parcial |
|---|---|---|---|---|
| en laboratorios | 28 | 6 | 20 | 3360.00 |
| Total |  |  |  | 3360 |

**E12ERC0190** m LINEA RZ1-K(AS) 4x2,5mm2+TT B/TUBO ø20mm (25/03/2009)
168 m × 3.57 (3.71 con costes indirectos) = 623.28
Línea interior de B.T. bajo tubo libre de halogeno de 20 mm, realizada con cables conductores de 4x2,5 mm2 RZ1-K(AS) en CU. de 0,6/1 kV. más 1 x 2,5mm2 para T.T. en RZ1-K(AS), formada por: conductor de cobre con aislamiento en polietileno reticulado y cubierta de poliolefina, con suministro y montaje de cables conductores, con parte proporcional de empalmes para cable y cajas de conesiones, pruebas de rigidez dieléctrica, totalmente instalada, montaje y conexionado incluida p.p. de pequeño material y mano de obra. según R.E.B.T.

| Código | Ud | Descripción | Rendimiento | Precio | Importe |
|---|---|---|---|---|---|
| P15AD150 | m | Conductor 0,6-1KV RZ1-K(AS) 4 mm2 CU | 5 | 0.5 | 2.50 |
| P15GWZ002 | m | Tubería coarrugada libre de halogeno de ø20mm | 1 | 0.23 | 0.23 |
| O01B200 | h. | Oficial 1ª Electricista | 0.03 | 14.04 | 0.42 |
| O01B210 | h. | Oficial 2ª Electricista | 0.03 | 13.69 | 0.41 |
| P01DW020 | ud | Pequeño material | 0.1 | 0.07 | 0.01 |
|  |  | Total |  |  | 3.57 |

| Medición | Uds. | Largo | Parcial |
|---|---|---|---|
| Cir. tomas III laboratorios | 28 | 6 | 168.00 |
| Total |  |  | 168 |

**E12ECPV.001** ud m. circuito 2x1,5mm2+TT 0,6-1KV B/Tubo rígido ø16mm (25/03/2009)
1491 ud × 3.18 (3.31 con costes indirectos) = 4935.21
m. de circuito de superficie de conductor de 2x1,5mm2+TT con aislamiento RZ1-K(AS), canalizado bajo tubo rigido de superfice libre de halogeno de ø 16mm, con p.p. de cajas y material de fijación, totalmente instalado y conexionado, incluida mano de obra, según R.E.B.T.

| Código | Ud | Descripción | Rendimiento | Precio | Importe |
|---|---|---|---|---|---|
| P15GD011 | m | Tubo PVC rígido de ø interior 16 mm libre de halogeno (material; 13/12/2011) | 1 | 0.83 | 0.83 |
| P15AD437 | m | Conductor 0,6-1KV RZ1-K(AS) 1,5mm2 | 3 | 0.19 | 0.57 |
| O01A030 | h. | Oficial primera | 0.07 | 12.32 | 0.86 |
| O01B220 | h. | Ayudante-Electricista | 0.07 | 12.16 | 0.85 |
| P01DW090 | ud | Pequeño material | 0.15 | 0.49 | 0.07 |
|  |  | Total |  |  | 3.18 |

| Medición | Uds. | Largo | Parcial |
|---|---|---|---|
| Cir. alumb. y emergencia pl-sótano | 1 | 97 | 97.00 |
| Cir. alumb. y emergencia s. actos | 1 | 211 | 211.00 |
| Cir. alumb. sala servi. y lab. comunes | 3 | 70 | 210.00 |
| Cir. alumb. y emerg. cafetería | 6 | 18 | 108.00 |
| Cir. alumb. y emerg. ofic. general pl-baja | 1 | 89 | 89.00 |
| Cir. alumb. y emerg. ofic. institutos | 8 | 52 | 416.00 |
| Cir. alumb. y emerg. spin | 9 | 16 | 144.00 |
| Cir. alumb. y emerg. pl-baja, pl-1ª y pl-2ª | 3 | 72 | 216.00 |
| Total |  |  | 1491 |

**E12ECPV.002** ud m. circuito 2x2,5mm2+TT 0,6-1KV B/Tubo rígido ø20mm (25/03/2009)
2046 ud × 3.9 (4.06 con costes indirectos) = 8306.76
m. de circuito de superficie de conductor de 2x2,5mm2+TT con aislamiento RZ1-K(AS), canalizado bajo tubo rigido de superfice libre de halogeno de ø 20mm, con p.p. de cajas y material de fijación, totalmente instalado y conexionado, incluida mano de obra, según R.E.B.T.

| Código | Ud | Descripción | Rendimiento | Precio | Importe |
|---|---|---|---|---|---|
| P15GD021 | m | Tubo PVC rígido de ø interior 20 mm. libre de halogeno (material; 13/12/2011) | 1 | 1.01 | 1.01 |
| P15AD140 | m | Conductor 0,6-1KV RZ1-K(AS) 2,5 mm2 CU | 3 | 0.37 | 1.11 |
| O01A030 | h. | Oficial primera | 0.07 | 12.32 | 0.86 |
| O01B220 | h. | Ayudante-Electricista | 0.07 | 12.16 | 0.85 |
| P01DW090 | ud | Pequeño material | 0.15 | 0.49 | 0.07 |
|  |  | Total |  |  | 3.9 |

| Medición | Uds. | Largo | Parcial |
|---|---|---|---|
| grupo a CU. cafeteria | 1 | 4 | 4.00 |
| Cir. resistencia grupo | 1 | 15 | 15.00 |
| Cir. Fu. usos varios pl-Sótano | 1 | 65 | 65.00 |
|  | 1 | 4 | 4.00 |
|  | 1 | 8 | 8.00 |
| Cir. fuerza circulaciones PL-B, 1ª, 2ª | 69 | 4 | 276.00 |
| Cir. fu. aseos PL-B, 1ª, 2ª | 6 | 12 | 72.00 |
| Cir. fu. spin | 9 | 19 | 171.00 |
| Cir. tomas blancas PT salas Spin | 9 | 16 | 144.00 |
| Cir. fanc-oil spin | 9 | 7 | 63.00 |
| Cir. tomas Rojas PT Spin | 9 | 16 | 144.00 |
| Control y C.P.I. | 2 | 12 | 24.00 |
| cir. fu. u.v. oficinas institutos | 8 | 52 | 416.00 |
| cir. fu. tomas blancas P.T. ofic. institu. | 8 | 16 | 128.00 |
| cir. fu. tomas rojas P.T. ofic. institu. | 8 | 16 | 128.00 |
| cir. fu. fanc-oil ofic. administ. inst. | 8 | 33 | 264.00 |
| Cir. fu. cafeteria | 10 | 12 | 120.00 |
| Total |  |  | 2046 |

**E12EPVC.003** ud m.circuito 2x4mm2+TT 0,6-1KV B/Tubo rígido ø20mm (12/12/2011)
88 ud × 4.29 (4.46 con costes indirectos) = 392.48
m. de circuito de superficie de conductor de 2x4mm2+TT con aislamiento RZ1-K(AS), canalizado bajo tubo rigido de superfice libre de halogeno de ø 20mm, con p.p. de cajas y material de fijación, totalmente instalado y conexionado, incluida mano de obra, según R.E.B.T.

| Código | Ud | Descripción | Rendimiento | Precio | Importe |
|---|---|---|---|---|---|
| P15GD021 | m | Tubo PVC rígido de ø interior 20 mm. libre de halogeno | 1 | 1.01 | 1.01 |
| P15AD150 | m | Conductor 0,6-1KV RZ1-K(AS) 4 mm2 CU | 3 | 0.5 | 1.50 |
| O01OB200 | h. | Oficial primera | 0.07 | 12.32 | 0.86 |
| O01OB220 | h. | Ayudante-Electricista | 0.07 | 12.16 | 0.85 |
| P01DW090 | ud | Pequeño material | 0.15 | 0.49 | 0.07 |
|  |  | Total |  |  | 4.29 |

| Medición | Uds. | Largo | Parcial |
|---|---|---|---|
| de Grupo a Cu. cafeteria | 1 | 88 | 88.00 |
| Total |  |  | 88 |

**E12EPVC.004** ud m.circuito 2x6mm2+TT 0,6-1KV B/Tubo rígido ø25mm (12/12/2011)
242 ud × 4.91 (5.11 con costes indirectos) = 1236.62
m. de circuito de superficie de conductor de 2x6mm2+TT con aislamiento RZ1-K(AS), canalizado bajo tubo rigido de superfice libre de halogeno de ø 25mm, con p.p. de cajas y material de fijación, totalmente instalado y conexionado, incluida mano de obra, según R.E.B.T.

| Código | Ud | Descripción | Rendimiento | Precio | Importe |
|---|---|---|---|---|---|
| P15GD031 | m | Tubo PVC rígido de ø interior 25 mm libre de halogeno (material; 13/12/2011) | 1 | 1.36 | 1.36 |
| P15AD160 | m | Conductor 0,6-1KV RZ1-K(AS) 6 mm2 CU | 3 | 0.59 | 1.77 |
| O01OB200 | h. | Oficial primera | 0.07 | 12.32 | 0.86 |
| O01OB220 | h. | Ayudante-Electricista | 0.07 | 12.16 | 0.85 |
| P01DW090 | ud | Pequeño material | 0.15 | 0.49 | 0.07 |
|  |  | Total |  |  | 4.91 |

| Medición | Uds. | Largo | Parcial |
|---|---|---|---|
| grupo a CU. S. Actos | 1 | 6 | 6.00 |
| Linea de S.A.I. a cu. s. actos | 1 | 6 | 6.00 |
| " a Cu. laborat. PL-B | 5 | 4 | 20.00 |
| " a cu. admi. lab. pl-baja | 2 | 4 | 8.00 |
| " a cu. laborat. PL-1ª, 2ª | 20 | 4 | 80.00 |
| " a cu. admi. lab. pl-1ª, 2ª | 6 | 4 | 24.00 |
| " a cu. laborat. común pl-1ª | 1 | 4 | 4.00 |
| " a cu. laborat. común pl-1ª | 1 | 4 | 4.00 |
| Linea A.A. fanc.oil general pl-baja | 1 | 2 | 2.00 |
| líneas a servidores | 9 | 6 | 54.00 |
| Fu. 25 A. en cafeteria | 3 | 6 | 18.00 |
|  | 2 | 8 | 16.00 |
| Total |  |  | 242 |

**E12EPVC.007** ud m.circuito 4x2,5mm2+TT 0,6-1KV B/Tubo rígido ø20mm (12/12/2011)
54 ud × 4.89 (5.09 con costes indirectos) = 274.86
m. de circuito de superficie de conductor de 4x2,5mm2+TT con aislamiento RZ1-K(AS), canalizado bajo tubo rigido de superfice libre de halogeno de ø 20mm, con p.p. de cajas y material de fijación, totalmente instalado y conexionado, incluida mano de obra, según R.E.B.T.

| Código | Ud | Descripción | Rendimiento | Precio | Importe |
|---|---|---|---|---|---|
| P15GD021 | m | Tubo PVC rígido de ø interior 20 mm. libre de halogeno | 1 | 1.01 | 1.01 |
| P15AD140 | m | Conductor 0,6-1KV RZ1-K(AS) 2,5 mm2 CU | 5 | 0.37 | 1.85 |
| O01OB200 | h. | Oficial primera | 0.08 | 12.32 | 0.99 |
| O01OB220 | h. | Ayudante-Electricista | 0.08 | 12.16 | 0.97 |
| P01DW090 | ud | Pequeño material | 0.15 | 0.49 | 0.07 |
|  |  | Total |  |  | 4.89 |

| Medición | Uds. | Largo | Parcial |
|---|---|---|---|
| Bomba evacuación en pl-sótano | 1 | 30 | 30.00 |
| Bomba Jockey | 1 | 14 | 14.00 |
| Fuerza III salon de actos | 1 | 4 | 4.00 |
| Fu. campana extractora cafeteria | 1 | 6 | 6.00 |
| Total |  |  | 54 |

**E12EPVC.008** ud m.circuito 4x4mm2+TT 0,6-1KV B/Tubo rígido ø25mm (12/12/2011)
14 ud × 6.06 (6.3 con costes indirectos) = 88.20
m. de circuito de superficie de conductor de 4x4mm2+TT con aislamiento RZ1-K(AS), canalizado bajo tubo rigido de superfice libre de halogeno de ø 25mm, con p.p. de cajas y material de fijación, totalmente instalado y conexionado, incluida mano de obra, según R.E.B.T.

| Código | Ud | Descripción | Rendimiento | Precio | Importe |
|---|---|---|---|---|---|
| P15GD031 | m | Tubo PVC rígido de ø interior 25 mm libre de halogeno | 1 | 1.36 | 1.36 |
| P15AD150 | m | Conductor 0,6-1KV RZ1-K(AS) 4 mm2 CU | 5 | 0.5 | 2.50 |
| O01OB200 | h. | Oficial primera | 0.07 | 12.32 | 0.86 |
| O01OB220 | h. | Ayudante-Electricista | 0.07 | 12.16 | 0.85 |
| P01DW090 | ud | Pequeño material | 1 | 0.49 | 0.49 |
|  |  | Total |  |  | 6.06 |

| Medición | Uds. | Largo | Parcial |
|---|---|---|---|
| bomba G.P.I. | 1 | 14 | 14.00 |
| Total |  |  | 14 |

**E12EPVC.009** ud m.circuito 4x6mm2+TT 0,6-1KV B/Tubo rígido ø25mm (12/12/2011)
129 ud × 6.51 (6.77 con costes indirectos) = 873.33
m. de circuito de superficie de conductor de 4x6mm2+TT con aislamiento RZ1-K(AS), canalizado bajo tubo rigido de superfice libre de halogeno de ø 25mm, con p.p. de cajas y material de fijación, totalmente instalado y conexionado, incluida mano de obra, según R.E.B.T.

| Código | Ud | Descripción | Rendimiento | Precio | Importe |
|---|---|---|---|---|---|
| P15GD031 | m | Tubo PVC rígido de ø interior 25 mm libre de halogeno | 1 | 1.36 | 1.36 |
| P15AD160 | m | Conductor 0,6-1KV RZ1-K(AS) 6 mm2 CU | 5 | 0.59 | 2.95 |
| O01OB200 | h. | Oficial primera | 0.07 | 12.32 | 0.86 |
| O01OB220 | h. | Ayudante-Electricista | 0.07 | 12.16 | 0.85 |
| P01DW090 | ud | Pequeño material | 1 | 0.49 | 0.49 |
|  |  | Total |  |  | 6.51 |

| Medición | Uds. | Largo | Parcial |
|---|---|---|---|
| a ud. A.A. S. Servidores | 1 | 87 | 87.00 |
| red a cu. s. actos | 1 | 6 | 6.00 |
| red a cu. adminis. 1 pl-baja | 1 | 4 | 4.00 |
| red a cu. adminis. 2 pl-baja, 1ª y 2ª | 8 | 4 | 32.00 |
| Total |  |  | 129 |

**E12EPVC.0010** ud m.circuito 4x10mm2+TT 0,6-1KV B/Tubo rígido ø32mm (12/12/2011)
142 ud × 9.71 (10.1 con costes indirectos) = 1434.20
m. de circuito de superficie de conductor de 4x10mm2+TT con aislamiento RZ1-K(AS), canalizado bajo tubo rigido de superfice libre de halogeno de ø 32mm, con p.p. de cajas y material de fijación, totalmente instalado y conexionado, incluida mano de obra, según R.E.B.T.

| Código | Ud | Descripción | Rendimiento | Precio | Importe |
|---|---|---|---|---|---|
| P15GD041 | m | Tubo PVC rígido de ø interior 32 mm libre de halogeno (material; 13/12/2011) | 1 | 1.88 | 1.88 |
| P15AD170 | m | Conductor 0,6-1KV RZ1-K(AS) 10 mm2 CU | 5 | 0.88 | 4.40 |
| O01OB200 | h. | Oficial primera | 0.12 | 12.32 | 1.48 |
| O01OB220 | h. | Ayudante-Electricista | 0.12 | 12.16 | 1.46 |
| P01DW090 | ud | Pequeño material | 1 | 0.49 | 0.49 |
|  |  | Total |  |  | 9.71 |

| Medición | Uds. | Largo | Parcial |
|---|---|---|---|
| a A.A. cafeteria | 1 | 7 | 7.00 |
| de grupo a Cu. PL-B | 1 | 7 | 7.00 |
| red a cu. lab. pl-baja | 5 | 4 | 20.00 |
| red a cu. laborat. pl-1ª y 2ª | 20 | 4 | 80.00 |
| Re a cu. lab. comun pl-1ª y pl-2ª | 2 | 4 | 8.00 |
| cir. a SAI servidores | 1 | 10 | 10.00 |
| De SAI servidores a cu. | 1 | 10 | 10.00 |
| Total |  |  | 142 |

**E12EPVC.0011** ud m.circuito 4x16mm2+TT 0,6-IKV B/Tubo rígido ø40mm (12/12/2011)
4 ud × 12.69 (13.2 con costes indirectos) = 52.80
m. de circuito de superficie de conductor de 4x16mm2+TT con aislamiento RZ1-K(AS), canalizado bajo tubo rigido de superfice libre de halogeno de ø 40mm, con p.p. de cajas y material de fijación, totalmente instalado y conexionado, incluida mano de obra, según R.E.B.T.

| Código | Ud | Descripción | Rendimiento | Precio | Importe |
|---|---|---|---|---|---|
| P15GD051 | m | Tubo PVC rígido de ø interior 40 mm libre de halogeno (material; 13/12/2011) | 1 | 2.76 | 2.76 |
| P15AD180 | m | Conductor 0,6-1 KV RZ1-K(AS) 16 mm2 CU | 5 | 1.3 | 6.50 |
| O01OB200 | h. | Oficial primera | 0.12 | 12.32 | 1.48 |
| O01OB220 | h. | Ayudante-Electricista | 0.12 | 12.16 | 1.46 |
| P01DW090 | ud | Pequeño material | 1 | 0.49 | 0.49 |
|  |  | Total |  |  | 12.69 |

| Medición | Uds. | Largo | Parcial |
|---|---|---|---|
| de red a CU. secund. cafeteria | 1 | 4 | 4.00 |
| Total |  |  | 4 |

**E12EPVC.0012** ud m.circuito 4x25mm2+TT 0,6-1KV B/Tubo rígido ø50mm (12/12/2011)
5 ud × 16.98 (17.66 con costes indirectos) = 88.30
m. de circuito de superficie de conductor de 4x25mm2+TT con aislamiento RZ1-K(AS), canalizado bajo tubo rigido de superfice libre de halogeno de ø 50mm, con p.p. de cajas y material de fijación, totalmente instalado y conexionado, incluida mano de obra, según R.E.B.T.

| Código | Ud | Descripción | Rendimiento | Precio | Importe |
|---|---|---|---|---|---|
| P15GD052 | m | Tubo PVC rígido de ø interior 50 mm libre de halogeno (material; 13/12/2011) | 1 | 3.68 | 3.68 |
| P15AD190 | m | Conductor 0,6-1 KV RZ1-K(AS) 25 mm2 CU | 4 | 1.96 | 7.84 |
| P15AD180 | m | Conductor 0,6-1 KV RZ1-K(AS) 16 mm2 CU | 1 | 1.3 | 1.30 |
| O01OB200 | h. | Oficial primera | 0.15 | 12.32 | 1.85 |
| O01OB220 | h. | Ayudante-Electricista | 0.15 | 12.16 | 1.82 |
| P01DW090 | ud | Pequeño material | 1 | 0.49 | 0.49 |
|  |  | Total |  |  | 16.98 |

| Medición | Uds. | Largo | Parcial |
|---|---|---|---|
| a A.A. salón de actos | 1 | 5 | 5.00 |
| Total |  |  | 5 |

**E12EPVC.0013** ud m.circuito 4x6mm2+TT 0,6-1KV B/Tubo rígido ø25mm, SZ1-K(AS+) (12/12/2011)
15 ud × 7.66 (7.97 con costes indirectos) = 119.55
m. de circuito de superficie de conductor de 4x6mm2+TT con aislamiento SZ1-K(AS+), canalizado bajo tubo rigido de superfice libre de halogeno de ø 25mm, con p.p. de cajas y material de fijación, totalmente instalado y conexionado, incluida mano de obra, según R.E.B.T.

| Código | Ud | Descripción | Rendimiento | Precio | Importe |
|---|---|---|---|---|---|
| P15GD031 | m | Tubo PVC rígido de ø interior 25 mm libre de halogeno | 1 | 1.36 | 1.36 |
| P15AD300 | m | Conductor 0,6-1KV SZ1-K(AS+) 6 mm2 CU | 5 | 0.82 | 4.10 |
| O01OB200 | h. | Oficial primera | 0.07 | 12.32 | 0.86 |
| O01OB220 | h. | Ayudante-Electricista | 0.07 | 12.16 | 0.85 |
| P01DW090 | ud | Pequeño material | 1 | 0.49 | 0.49 |
|  |  | Total |  |  | 7.66 |

| Medición | Uds. | Largo | Parcial |
|---|---|---|---|
| a CU. secund. P.C.I. | 1 | 15 | 15.00 |
| Total |  |  | 15 |

**E12EIAF060** ud Lum. PENTURA, TMS122 1xTL5-35W/840 HF-P, de PHILIPS y de 49 W (25/03/2009)
431 ud × 129.07 (134.23 con costes indirectos) = 57853.13
Regleta de superficie con tubos TL5 para dimensiones reducidas, con protección IP20 clase I, cuerpo de chapa de acero de 0,7 mm., prelacadoen blanco, equipo eléctronico HF-P, con lámpara TL5 de alta eficaciá HE, super 80 de 1x35W. modelo TMS122 1xTL5-35W/840HF-Dali para control centralizado, Con difusor GMS122 135/180 difusor PC, y bornas de conexión. Totalmente instalado, incluyendo replanteo, accesorios de anclaje y conexionado.

| Código | Ud | Descripción | Rendimiento | Precio | Importe |
|---|---|---|---|---|---|
| O01B200 | h. | Oficial 1ª Electricista | 0.3 | 14.04 | 4.21 |
| O01B220 | h. | Ayudante-Electricista | 0.3 | 12.16 | 3.65 |
| P16BA0240 | ud | Luminaria TBS417 1xTL5-54W/840 HF-Dalí, de Philips (material; 23/03/2012) | 1 | 121.14 | 121.14 |
| P01DW020 | ud | Pequeño material | 1 | 0.07 | 0.07 |
|  |  | Total |  |  | 129.07 |

| Medición | Uds. | Parcial |
|---|---|---|
| de 35 W | 62 | 62.00 |
| de 49 W | 369 | 369.00 |
| Total |  | 431 |

**E12EIAF070** ud Lum. EMPOTRAR TBS417 1xTL5-54W/840 HF-Dali de Philips (25/03/2009)
653 ud × 130.75 (135.98 con costes indirectos) = 88794.94
Luminaria de empotrar para línea continua, modelo TBS417 1xTL5 54W/840 HF-Dali con difusor C8 de lamas preparadas para el control de iluminación por detección de presencia y por iluminación exterior. con p.p. de pequeño material, de empotramiento y tapas finales, junto con mano de obra, instalada y funcionando.

| Código | Ud | Descripción | Rendimiento | Precio | Importe |
|---|---|---|---|---|---|
| O01B200 | h. | Oficial 1ª Electricista | 0.3 | 14.04 | 4.21 |
| O01B220 | h. | Ayudante-Electricista | 0.3 | 12.16 | 3.65 |
| P16BA0240 | ud | Luminaria TBS417 1xTL5-54W/840 HF-Dalí, de Philips | 1 | 121.14 | 121.14 |
| P01DW020 | ud | Pequeño material | 25 | 0.07 | 1.75 |
|  |  | Total |  |  | 130.75 |

**E12EIAM070** ud LUM. SUSPENDIDA CELINO mod. TPS682 1x35W/840 HF-P C8 SM2 ALU (25/03/2009)
3 ud × 185.89 (193.33 con costes indirectos) = 579.99
Luminaria de superficie, modelo CELINO, TPS682 1x35W/840 HF-Dali C8 SM2 ALU, de Philips o similar, con protección IP20 clase I, cuerpo de aluminio anodizado natural con tapas finales de fundición de aluminio y optica de microlaminas tridimensionales de aluminio de alta calidad en acabado de alto brillo, con equipo electronico para control centralizado, lámparas fluorescente de alta eficacia TL5 HE super 80 y bornas de conexión. Totalmente instalado, incluyendo replanteo, accesorios de anclaje y conexionado. Según REBT.

| Código | Ud | Descripción | Rendimiento | Precio | Importe |
|---|---|---|---|---|---|
| O01B200 | h. | Oficial 1ª Electricista | 0.3 | 14.04 | 4.21 |
| O01B220 | h. | Ayudante-Electricista | 0.3 | 12.16 | 3.65 |
| P16BE070 | ud | Lum. CELINO, TPS682 1x35W/840 HF-Dali C8 SM2 ALU, de Philips (material; 13/12/2011) | 1 | 177.96 | 177.96 |
| P01DW020 | ud | Pequeño material | 1 | 0.07 | 0.07 |
|  |  | Total |  |  | 185.89 |

**E12EIAM080** ud LUM. SUSPENDIDA CELINO mod. TPS682 2x35W/840 HF.P C8 SM2 ALU (25/03/2009)
196 ud × 306.34 (318.59 con costes indirectos) = 62443.64
Luminaria de superficie, modelo CELINO, TPS682 2x35W/840 HF-Dali C8 SM2 ALU, de Philips o similar, con protección IP20 clase I, cuerpo de aluminio anodizado natural con tapas finales de fundición de aluminio y optica de microlaminas tridimensionales de aluminio de alta calidad en acabado de alto brillo, con equipo electronico para control centralizado, lámparas fluorescente de alta eficacia TL5 HE super 80 y bornas de conexión. Por dependencia ira una maestra y el resto esclavas, para el control y regulación del aporte de luz exterior. Totalmente instalado, incluyendo replanteo, accesorios de anclaje y conexionado. Según REBT.

| Código | Ud | Descripción | Rendimiento | Precio | Importe |
|---|---|---|---|---|---|
| O01B200 | h. | Oficial 1ª Electricista | 0.3 | 14.04 | 4.21 |
| O01B220 | h. | Ayudante-Electricista | 0.3 | 12.16 | 3.65 |
| P16BE080 | ud | Lum. CELINO, TPS682 2x35W/840 HF-Dali C8 SM2 ALU, de Philips (material; 15/12/2011) | 1 | 298.41 | 298.41 |
| P01DW020 | ud | Pequeño material | 1 | 0.07 | 0.07 |
|  |  | Total |  |  | 306.34 |

**E16IAE080** ud LUM. EST. TCW216 2TL-D 36W/840. EI arranque electronico (25/03/2009)
34 ud × 46.16 (48.01 con costes indirectos) = 1632.34
Luminaria estanca modelo TCW215 2xTL-D 36W color 840 con arranque electronico HFP de Philips o similar, incluido lamparas y bornas de conexión, Totalmente instalado, incluyendo replanteo, accesorios de anclaje y conexionado. Según REBT.

| Código | Ud | Descripción | Rendimiento | Precio | Importe |
|---|---|---|---|---|---|
| P16BB080 | ud | Lum. Est. TCW216 2xTL-D36W/84 HFP, de PHILIPS (material; 15/12/2011) | 1 | 34.35 | 34.35 |
| O01B200 | h. | Oficial 1ª Electricista | 0.3 | 14.04 | 4.21 |
| O01B220 | h. | Ayudante-Electricista | 0.3 | 12.16 | 3.65 |
| P16EC070 | ud | Tubo fluorescente master TL-D Super 80 36W/840. (material; 15/12/2011) | 2 | 1.73 | 3.46 |
| P01DW090 | ud | Pequeño material | 1 | 0.49 | 0.49 |
|  |  | Total |  |  | 46.16 |

**E12EIAP120** ud LUM. FUGATO FCS291 2xPL-C/4P26W/840 HFP C PI WH, de PHILIPS (03/11/2010)
26 ud × 114.02 (118.58 con costes indirectos) = 3083.08
Aro Downlights adosado de superficie, para lámmpara fluorescente compacta, con equipo integrado y lampara de alto rendimiento, modelo FCS291 2xPL-C/4P26W/840 HFP C PI WH, de philips, con lámparas incluida, y bornas de conexión. Totalmente instalado, incluyendo replanteo, accesorios de anclaje y conexionado. Según REBT.

| Código | Ud | Descripción | Rendimiento | Precio | Importe |
|---|---|---|---|---|---|
| O01B200 | h. | Oficial 1ª Electricista | 0.3 | 14.04 | 4.21 |
| P16BH180 | ud | Lum. FUGATO, FCS291 2xPL-C/4P26W/840 HFP C PI WH, de Philips (material; 12/12/2011) | 1 | 109.74 | 109.74 |
| P01DW020 | ud | Pequeño material | 1 | 0.07 | 0.07 |
|  |  | Total |  |  | 114.02 |

**E12EIAP130** ud LUM. GONDOLA, FWG211 1xPL-C/4P26W HF WH, de PHILIPS (03/11/2010)
11 ud × 42.27 (43.96 con costes indirectos) = 483.56
Aplique estanco IP66, para montaje adosado a pared o techo, realizada en material termoplastico reforzado con fibra de vidrio y reflector opal de policarbonato, para lámpara fluorescente compacta, con equipo integrado y lampara, modelo FWG211 1xPL-C/4P26W/840 HF WH, de philips, con lámparas incluida, y bornas de conexión. Totalmente instalado, incluyendo replanteo, accesorios de anclaje y conexionado. Según REBT.

| Código | Ud | Descripción | Rendimiento | Precio | Importe |
|---|---|---|---|---|---|
| O01B200 | h. | Oficial 1ª Electricista | 0.3 | 14.04 | 4.21 |
| P16BH190 | ud | Lum. GONDOLA, FWG211 1xPL-C/4P26W HF WH, de Philips (material; 12/12/2011) | 1 | 37.99 | 37.99 |
| P01DW020 | ud | Pequeño material | 1 | 0.07 | 0.07 |
|  |  | Total |  |  | 42.27 |

**E12EIEA0120** ud LUM. SCRABBLE MBX500 2xCDM-T70W/830 36º/36º de Pjilips (03/11/2010)
5 ud × 347.8 (361.71 con costes indirectos) = 1808.55
Luminaria modular empotrable, orientable por sistema "cardan" en grupo líneal de 2 lámparas realizada en aluminio y acero, con reflector fasceteado de aluminio de 36º con equipo electrónico y lámpara para una composición de 2 x 70 W, y bornas de conexión. Totalmente instalado, incluyendo replanteo, accesorios de anclaje y conexionado. Según REBT.

| Código | Ud | Descripción | Rendimiento | Precio | Importe |
|---|---|---|---|---|---|
| O01B200 | h. | Oficial 1ª Electricista | 0.3 | 14.04 | 4.21 |
| P16DB0150 | ud | Luminaria de empotrar Scrable mod. MBX500 2xCDM-T70W/830 C/lamp (material; 12/12/2011) | 1 | 219.47 | 219.47 |
| P16DB0170 | ud | Equipo electrónico doble para lámparas de descarga CDM-70W (EB) (material; 12/12/2011) | 1 | 124.05 | 124.05 |
| P01DW020 | ud | Pequeño material | 1 | 0.07 | 0.07 |
|  |  | Total |  |  | 347.8 |

**U08EEP080** ud LUMINARIA BEGA DE LLEDO, MOD. 2116 de 1x24 W (03/11/2010)
3 ud × 277.7 (288.81 con costes indirectos) = 866.43
Luminaria de empotrar para exterior modelo BEGA 2116 1xTC-L 24W junto con carcasa de empotrar BEGA 214 y lámpara TC-L 24W/840/21, instalado con p.p. de pequeño material, material de fijación y mano de obra, según R.E.B.T.

| Código | Ud | Descripción | Rendimiento | Precio | Importe |
|---|---|---|---|---|---|
| P16AD060 | ud | Lum. Bega, mod. 2116 de 1x24W, de Lledo c/carcasa y lámpara (material; 13/12/2011) | 1 | 273.42 | 273.42 |
| O01B200 | h. | Oficial 1ª Electricista | 0.3 | 14.04 | 4.21 |
| P01DW020 | ud | Pequeño material | 1 | 0.07 | 0.07 |
|  |  | Total |  |  | 277.7 |

**U08EEP060** ud LUMINARIA PENCIL DE IGUZZINI (03/11/2010)
7 ud × 509.49 (529.87 con costes indirectos) = 3709.09
Luminaria PENCIL de emisión lateral doble 2xT16 26 W (D:130, H:1250) incluida placa de anclaje y caja de conexiones, junto con p.p. de pequeño material y mano de obra, según R.E.B.T.

| Código | Ud | Descripción | Rendimiento | Precio | Importe |
|---|---|---|---|---|---|
| P16AD070 | ud | Lum. PENCIL 2x28W, código B497 de IGUZZINI (material; 13/12/2011) | 1 | 505.21 | 505.21 |
| O01B200 | h. | Oficial 1ª Electricista | 0.3 | 14.04 | 4.21 |
| P01DW020 | ud | Pequeño material | 1 | 0.07 | 0.07 |
|  |  | Total |  |  | 509.49 |

**U08EEP070** ud SISTEMA FRAMEWOODY C/4 PROYECTORES HST 100W
4 ud × 3908.29 (4064.62 con costes indirectos) = 16258.48
Sistema Framewoody con 4 proyectores maxiwoody HST100W optica F estructura doble para 4 proyectores (2+2) poste cilindrico con placa base L.7000, incluido caja de conexión, cimentación y pica T.T., instalado con p.p. de pequeño material, material de fijación y mano de obra, según R.E.B.T.

| Código | Ud | Descripción | Rendimiento | Precio | Importe |
|---|---|---|---|---|---|
| P16AD080 | ud | Columna de 7 m. 1289 de IGUZZINI C/ 4 PROYECT. HST 100W (material; 13/12/2011) | 1 | 3723.83 | 3723.83 |
| E33SAM040 | ud | CIMENTACIÓN P/COLUMNA 7m. | 1 | 122.52 | 122.52 |
| P27SA060 | ud | Pica toma tierra L=1 m. (material) | 1 | 10.81 | 10.81 |
| E33SAA020 | ud | ARQUETA CIEGA 60x60x55 | 1 | 46.85 | 46.85 |
| O01B200 | h. | Oficial 1ª Electricista | 0.3 | 14.04 | 4.21 |
| P01DW020 | ud | Pequeño material | 1 | 0.07 | 0.07 |
|  |  | Total |  |  | 3908.29 |

**E12EIM390** ud ALUM. EMERGENCIA 80 LUM. MOD. ARGOS N2, DAISALUX (03/11/2010)
66 ud × 36.37 (37.82 con costes indirectos) = 2496.12
Luminaria de emergencia autónoma de 80 lúmenes, autonomía 1 hora, semiempotrada, con caja, mod. Argos N2 de Daisalux, con pp. de pequeño material y mano de obra, instalada y funcionado. Según REBT.

| Código | Ud | Descripción | Rendimiento | Precio | Importe |
|---|---|---|---|---|---|
| P16FJ120 | ud | Lum. Emerrgencia n.p. 80 lúm. mod. Argos N2 (material; 14/12/2011) | 1 | 29.18 | 29.18 |
| P16FE050 | ud | Caja de semiempotrar para emergenciass serire Argos (material; 14/12/2011) | 1 | 2.91 | 2.91 |
| O01B200 | h. | Oficial 1ª Electricista | 0.3 | 14.04 | 4.21 |
| P01DW020 | ud | Pequeño material | 1 | 0.07 | 0.07 |
|  |  | Total |  |  | 36.37 |

**E12EIM400** ud ALUM. EMERGENCIA 130 LUM. MOD. ARGOS N3, DAISALUX (03/11/2010)
61 ud × 43.07 (44.79 con costes indirectos) = 2732.19
Luminaria de emergencia autónoma de 130 lúmenes, autonomía 1 hora, semiempotrada, con caja, mod. Argos N3 de Daisalux, con pp. de pequeño material y mano de obra, instalada y funcionado. Según REBT.

| Código | Ud | Descripción | Rendimiento | Precio | Importe |
|---|---|---|---|---|---|
| P16FJ130 | ud | Lum. Emergencia n.p. 130 Lúm. mod. Argos N3 (material; 14/12/2011) | 1 | 35.88 | 35.88 |
| P16FE050 | ud | Caja de semiempotrar para emergenciass serire Argos | 1 | 2.91 | 2.91 |
| O01B200 | h. | Oficial 1ª Electricista | 0.3 | 14.04 | 4.21 |
| P01DW020 | ud | Pequeño material | 1 | 0.07 | 0.07 |
|  |  | Total |  |  | 43.07 |

**E12EIM410** ud ALUM. EMERGENCIA 385 LUM. MOD. ARGOS N8, DAISALUX (03/11/2010)
99 ud × 54.08 (56.24 con costes indirectos) = 5567.76
Luminaria de emergencia autónoma de 385 lúmenes, autonomía 1 hora, semiempotrada, con caja, mod. Argos N8 de Daisalux, con pp. de pequeño material y mano de obra, instalada y funcionado. Según REBT.

| Código | Ud | Descripción | Rendimiento | Precio | Importe |
|---|---|---|---|---|---|
| P16FJ140 | ud | Lum. Emergencia n.p. 385 lúm mod. Argos N8 (material; 14/12/2011) | 1 | 46.89 | 46.89 |
| P16FE050 | ud | Caja de semiempotrar para emergenciass serire Argos | 1 | 2.91 | 2.91 |
| O01B200 | h. | Oficial 1ª Electricista | 0.3 | 14.04 | 4.21 |
| P01DW020 | ud | Pequeño material | 1 | 0.07 | 0.07 |
|  |  | Total |  |  | 54.08 |

**E12EIM420** ud ALUM. EMERGENCIA SUSP. 160 LUM. MOD. ARGOS-D N3, DAISALUX (03/11/2010)
76 ud × 67.88 (70.6 con costes indirectos) = 5365.60
Luminaria de emergencia autónoma para montaje suspendido de 160 lúmenes, autonomía 1 hora, con elementos de suspensión, mod. Argos-D N3 de Daisalux, con pp. de pequeño material y mano de obra, instalada y funcionado. Según REBT.

| Código | Ud | Descripción | Rendimiento | Precio | Importe |
|---|---|---|---|---|---|
| P16FJ150 | ud | Lum. Emergencia n.p. 160 lúm mod. Argos-D N3 (material; 14/12/2011) | 1 | 45.7 | 45.70 |
| P16FJ170 | ud | Kit para suspensión de hasta 100 cms. mod. KS100 (material; 14/12/2011) | 1 | 16.49 | 16.49 |
| O01B200 | h. | Oficial 1ª Electricista | 0.4 | 14.04 | 5.62 |
| P01DW020 | ud | Pequeño material | 1 | 0.07 | 0.07 |
|  |  | Total |  |  | 67.88 |

**E12EIM430** ud ALUM. EMERGENCIA SUSP. 320 LUM. MOD. ARGOS-D N6, DAISALUX (03/11/2010)
15 ud × 72.72 (75.63 con costes indirectos) = 1134.45
Luminaria de emergencia autónoma para montaje suspendido de 320 lúmenes, autonomía 1 hora, con elementos de suspensión, mod. Argos-D N6 de Daisalux, con pp. de pequeño material y mano de obra, instalada y funcionado. Según REBT.

| Código | Ud | Descripción | Rendimiento | Precio | Importe |
|---|---|---|---|---|---|
| P16FJ160 | ud | Lum. Emergencia n.p. 320 lúm mod. Argos-D N6 (material; 14/12/2011) | 1 | 50.54 | 50.54 |
| P16FJ170 | ud | Kit para suspensión de hasta 100 cms. mod. KS100 | 1 | 16.49 | 16.49 |
| O01B200 | h. | Oficial 1ª Electricista | 0.4 | 14.04 | 5.62 |
| P01DW020 | ud | Pequeño material | 1 | 0.07 | 0.07 |
|  |  | Total |  |  | 72.72 |

**E12EIM080** ud BALIZAMIENTO AUTÓNOMO MOD. LYRA R/B (03/11/2010)
33 ud × 28.34 (29.47 con costes indirectos) = 972.51
Piloto de emergencia autónomo colocado empotrado cada 1 m. lineal o fracción de escalón, con p.p. de pequeño material y mano de obra, instalado y funcionando. Según REBT.

| Código | Ud | Descripción | Rendimiento | Precio | Importe |
|---|---|---|---|---|---|
| O01B200 | h. | Oficial 1ª Electricista | 0.3 | 14.04 | 4.21 |
| P16FH010 | ud | Balizamiento autónomo mod. LYRA R/B de Daisalux (material; 14/12/2011) | 1 | 23.5 | 23.50 |
| P16FE60 | ud | Caja deempotrar para pilotos de balizamiento mod. KE Lyra (material; 14/12/2011) | 1 | 0.56 | 0.56 |
| P01DW020 | ud | Pequeño material | 1 | 0.07 | 0.07 |
|  |  | Total |  |  | 28.34 |

**E12ETE010** m. RED TOMA DE TIERRA ESTRUCTURA (25/03/2009)
1 m. × 2393.17 (2488.9 con costes indirectos) = 2488.90
Red de toma de tierra de estructura, realizada con cable de cobre desnudo de 50 mm2, uniéndolo mediante soldadura aluminotérmica a la armadura de acuerdo con sistema y ubicación de las mismas prefijado en plano, incluyendo parte proporcional de pica, registro de comprobación y puente de prueba.Según REBT.

| Código | Ud | Descripción | Rendimiento | Precio | Importe |
|---|---|---|---|---|---|
| O01B200 | h. | Oficial 1ª Electricista | 10 | 14.04 | 140.40 |
| O01B220 | h. | Ayudante-Electricista | 10 | 12.16 | 121.60 |
| P15EB020 | m. | Conduc. cobre desnudo 50 mm2 | 590 | 3.3 | 1947.00 |
| P15EA010 | ud | Pica de t.t. 200/14,3 Fe+Cu | 13 | 5.69 | 73.97 |
| P15ED020 | ud | Sold. alumino t. cable/redondo (material) | 38 | 2.21 | 83.98 |
| P15EC020 | ud | Puente de prueba (material) | 1 | 7.22 | 7.22 |
| P15EC030 | ud | Caja sec. y comprobación t.t. (material) | 1 | 18.93 | 18.93 |
| P01DW020 | ud | Pequeño material | 1 | 0.07 | 0.07 |
|  |  | Total |  |  | 2393.17 |

**E12ETI020** ud TOMA DE TIERRA INDEP. CON PICA (25/03/2009)
1 ud × 142.08 (147.76 con costes indirectos) = 147.76
Toma de tierra independiente con pica de acero cobrizado de D=14,3 mm. y 2 m. de longitud, cable de cobre de 35 mm2, unido mediante soldadura aluminotérmica, incluyendo registro de comprobación y puente de prueba.Según REBT.

| Código | Ud | Descripción | Rendimiento | Precio | Importe |
|---|---|---|---|---|---|
| O01B200 | h. | Oficial 1ª Electricista | 1 | 14.04 | 14.04 |
| O01B220 | h. | Ayudante-Electricista | 1 | 12.16 | 12.16 |
| P15EA010 | ud | Pica de t.t. 200/14,3 Fe+Cu | 1 | 5.69 | 5.69 |
| P15EB010 | m. | Conduc. cobre desnudo 35 mm2 (material) | 20 | 4.66 | 93.20 |
| P15ED030 | ud | Sold. alumino t. cable/placa (material) | 1 | 2.21 | 2.21 |
| P15EC010 | ud | Registro de comprobación + tapa (material) | 1 | 7.49 | 7.49 |
| P15EC020 | ud | Puente de prueba | 1 | 7.22 | 7.22 |
| P01DW020 | ud | Pequeño material | 1 | 0.07 | 0.07 |
|  |  | Total |  |  | 142.08 |

| Medición | Uds. | Parcial |
|---|---|---|
| Para grupo electrogeno | 1 | 1.00 |
| Total |  | 1 |

**ELE.00007** ud DETECTOR DE PRESENCIA (08/03/2007)
102 ud × 25.43 (26.45 con costes indirectos) = 2697.90
Detector de presencia por infrarojo para uso de interior, 360ºC radio de 8 a 10 m, empleado para el control de encendido del alumbrado, con línea eléctrica de 0,6-1KV, bajo tubo rigido, instalado y funcionando, según R.E.B.T.

| Código | Ud | Descripción | Rendimiento | Precio | Importe |
|---|---|---|---|---|---|
| P15F090 | ud | Detector de presencia para corte de luz (material; 08/03/2007) | 1 | 18.53 | 18.53 |
| P15GD011 | m | Tubo PVC rígido de ø interior 16 mm libre de halogeno | 3 | 0.83 | 2.49 |
| P15AD437 | m | Conductor 0,6-1KV RZ1-K(AS) 1,5mm2 | 9 | 0.19 | 1.71 |
| O01OB200 | h. | Oficial primera | 0.1 | 12.32 | 1.23 |
| O01OB210 | h. | Oficial segunda | 0.1 | 12.18 | 1.22 |
| P01DW090 | ud | Pequeño material | 0.5 | 0.49 | 0.25 |
|  |  | Total |  |  | 25.43 |

**E15ML090** ud INTERRUPTOR ESTANCO DE SUPERFICIE, SERIE JUNG o similar (12/12/2011)
223 ud × 8.86 (9.21 con costes indirectos) = 2053.83
Punto interruptor de superficie sencillo realizado con tubo PVC rígido de superficie libre de halogeno de ø 16mm y conductor RZ1-K(AS) de 0,6-1KV., incluyendo caja de registro, línea de dervacion al mismo, interruptor de superficie serie JUNG o similar, con p.p. de pequeño material y mano de obra totalmente instalado según R.E.B.T..

| Código | Ud | Descripción | Rendimiento | Precio | Importe |
|---|---|---|---|---|---|
| P15HV060 | ud | Interruptor estanco de superficie (material; 13/12/2011) | 1 | 3.61 | 3.61 |
| P15GD011 | m | Tubo PVC rígido de ø interior 16 mm libre de halogeno | 2 | 0.83 | 1.66 |
| P15AD437 | m | Conductor 0,6-1KV RZ1-K(AS) 1,5mm2 | 6 | 0.19 | 1.14 |
| O01OB200 | h. | Oficial primera | 0.1 | 12.32 | 1.23 |
| O01OB220 | h. | Ayudante-Electricista | 0.1 | 12.16 | 1.22 |
|  |  | Total |  |  | 8.86 |

**E12EML020** ud PUNTO LUZ CONMUTADO DE SUPERFICIE, SERIE JUNG o similar (25/03/2009)
28 ud × 19.07 (19.83 con costes indirectos) = 555.24
Punto conmutado de superficie, realizado con tubo PVC rígido de superficie libre de halogeno de ø 16mm y conductor RZ1-K(AS) de 0,6-1KV., incluyendo caja de registro, línea de dervacion al mismo, 2 conmutadores de superficie serie JUNG o similar, con p.p. de pequeño material y mano de obra totalmente instalado según R.E.B.T..

| Código | Ud | Descripción | Rendimiento | Precio | Importe |
|---|---|---|---|---|---|
| O01B200 | h. | Oficial 1ª Electricista | 0.12 | 14.04 | 1.68 |
| O01B220 | h. | Ayudante-Electricista | 0.12 | 12.16 | 1.46 |
| P15GD011 | m | Tubo PVC rígido de ø interior 16 mm libre de halogeno | 4 | 0.83 | 3.32 |
| P15AD437 | m | Conductor 0,6-1KV RZ1-K(AS) 1,5mm2 | 12 | 0.19 | 2.28 |
| P15HE020 | ud | Conmutador de superficie (material) | 2 | 5.13 | 10.26 |
| P01DW020 | ud | Pequeño material | 1 | 0.07 | 0.07 |
|  |  | Total |  |  | 19.07 |

**E12EML030** ud PUNTO LUZ CRUZAMIENTO DE SUPERFICIE, SERIE JUNG o similar (25/03/2009)
33 ud × 34.04 (35.4 con costes indirectos) = 1168.20
Punto de cruzamiento de superficie, realizado con tubo PVC rígido de superficie libre de halogeno de ø 16mm y conductor RZ1-K(AS) de 0,6-1KV., incluyendo cajas de registros, líneas de dervacion al mismo, 2 conmutadores y 1 cruzamiento de superficie serie JUNG o similar, con p.p. de pequeño material y mano de obra totalmente instalado según R.E.B.T..

| Código | Ud | Descripción | Rendimiento | Precio | Importe |
|---|---|---|---|---|---|
| O01B200 | h. | Oficial 1ª Electricista | 0.2 | 14.04 | 2.81 |
| O01B220 | h. | Ayudante-Electricista | 0.2 | 12.16 | 2.43 |
| P15HE020 | ud | Conmutador de superficie | 2 | 5.13 | 10.26 |
| P15HE030 | ud | Cruzamiento de superficie (material) | 1 | 8.93 | 8.93 |
| P15GD011 | m | Tubo PVC rígido de ø interior 16 mm libre de halogeno | 6 | 0.83 | 4.98 |
| P15AD437 | m | Conductor 0,6-1KV RZ1-K(AS) 1,5mm2 | 24 | 0.19 | 4.56 |
| P01DW020 | ud | Pequeño material | 1 | 0.07 | 0.07 |
|  |  | Total |  |  | 34.04 |

**E12EML070** ud PUNTO LUZ CON PULSADOR DE SUPERFIIE SERIE JUNG o similar (25/03/2009)
13 ud × 13.32 (13.85 con costes indirectos) = 180.05
Pulsador para alumbrado de escaleras de superficie, realizado con tubo PVC rígido de superficie libre de halogeno de ø 16mm y conductor RZ1-K(AS) de 0,6-1KV., incluyendo cajas de registros, líneas de dervacion al mismo, 1 pulsador de superficie serie JUNG o similar, con p.p. de pequeño material y mano de obra totalmente instalado según R.E.B.T..

| Código | Ud | Descripción | Rendimiento | Precio | Importe |
|---|---|---|---|---|---|
| O01B200 | h. | Oficial 1ª Electricista | 0.15 | 14.04 | 2.11 |
| O01B220 | h. | Ayudante-Electricista | 0.15 | 12.16 | 1.82 |
| P15HE060 | ud | Puls.timbre/luz (material) | 1 | 4.55 | 4.55 |
| P15GD011 | m | Tubo PVC rígido de ø interior 16 mm libre de halogeno | 3 | 0.83 | 2.49 |
| P15AD437 | m | Conductor 0,6-1KV RZ1-K(AS) 1,5mm2 | 12 | 0.19 | 2.28 |
| P01DW020 | ud | Pequeño material | 1 | 0.07 | 0.07 |
|  |  | Total |  |  | 13.32 |

**E15MOB0120** ud BASE SUPERFICIE 2P+TT 16A, TIPO SCHUCO SERIE JUNG o similar (26/11/2008)
625 ud × 16.42 (17.08 con costes indirectos) = 10675.00
Toma de corriente 2P+TT 16 A, de superficie, realizado con tubo PVC rígido de superficie libre de halogeno de ø 20mm y conductor RZ1-K(AS) de 0,6-1 KV, incluyendo cajas de registros, líneas de dervacion al mismo, 1 toma de corriente 2P+TT 16A de superficie serie JUNG o similar, con p.p. de pequeño material y mano de obra totalmente instalado según R.E.B.T..

| Código | Ud | Descripción | Rendimiento | Precio | Importe |
|---|---|---|---|---|---|
| P15HV0210 | ud | Base de superficie 2P+TT 16A (material; 26/11/2008) | 1 | 5.41 | 5.41 |
| P15GD021 | m | Tubo PVC rígido de ø interior 20 mm. libre de halogeno | 3 | 1.01 | 3.03 |
| P15AD140 | m | Conductor 0,6-1KV RZ1-K(AS) 2,5 mm2 CU | 9 | 0.37 | 3.33 |
| O01OB200 | h. | Oficial primera | 0.17 | 12.32 | 2.09 |
| O01OB210 | h. | Oficial segunda | 0.17 | 12.18 | 2.07 |
| P01DW090 | ud | Pequeño material | 1 | 0.49 | 0.49 |
|  |  | Total |  |  | 16.42 |

**E15MOB050** ud B.E. P/COCINA 2P+T.T.25A, DE SUPERFICIE, SERIE JUNG o similar (03/12/2004)
18 ud × 25.4 (26.42 con costes indirectos) = 475.56
Toma de corriente 2P+TT 25 A, de superficie, realizado con tubo PVC rígido de superficie libre de halogeno de ø 25mm y conductor RZ1-K(AS) de 0,6-1 KV, incluyendo cajas de registros, líneas de dervacion al mismo, 1 Toma de correinte 2P+TT 25A de superficie serie JUNG o similar, con p.p. de pequeño material y mano de obra totalmente instalado según R.E.B.T..

| Código | Ud | Descripción | Rendimiento | Precio | Importe |
|---|---|---|---|---|---|
| P15GD031 | m | Tubo PVC rígido de ø interior 25 mm libre de halogeno | 2 | 1.36 | 2.72 |
| P15AD160 | m | Conductor 0,6-1KV RZ1-K(AS) 6 mm2 CU | 6 | 0.59 | 3.54 |
| O01OB200 | h. | Oficial primera | 0.5 | 12.32 | 6.16 |
| O01OB220 | h. | Ayudante-Electricista | 0.5 | 12.16 | 6.08 |
| P15HV020 | ud | Base enchufe para cocina 2p+t.t 25A (material; 03/12/2004) | 1 | 6.9 | 6.90 |
|  |  | Total |  |  | 25.4 |

**E15MOB080** ud BASE SUP. IP447 16 A. 3P+N+T.T. (07/08/2009)
31 ud × 21.52 (22.38 con costes indirectos) = 693.78
Base de enchufe tipo industrial, para montaje superficial tipo Cetac, 3P+N+T.T., 16 A. 400 V., con protección IP447, realizado con tubo PVC rígido de superficie libre de halogeno de ø 20mm y conductor RZ1-K(AS) de 0,6-1 KV, incluyendo cajas de registros, líneas de dervacion al mismo, con p.p. de pequeño material y mano de obra totalmente instalado según R.E.B.T..

| Código | Ud | Descripción | Rendimiento | Precio | Importe |
|---|---|---|---|---|---|
| P15GD021 | m | Tubo PVC rígido de ø interior 20 mm. libre de halogeno | 3 | 1.01 | 3.03 |
| P15AD140 | m | Conductor 0,6-1KV RZ1-K(AS) 2,5 mm2 CU | 15 | 0.37 | 5.55 |
| O01OB200 | h. | Oficial primera | 0.25 | 12.32 | 3.08 |
| P15IA050 | ud | Base IP447 400 V. 16 A. 3p+N+t.t. (material; 07/08/2009) | 1 | 9.37 | 9.37 |
| P01DW090 | ud | Pequeño material | 1 | 0.49 | 0.49 |
|  |  | Total |  |  | 21.52 |

**E15MOT126** ud TOMA DE CORRIENTE Y TOMA RJ45, PARA REPROGRAFIA (26/11/2008)
3 ud × 30.66 (31.89 con costes indirectos) = 95.67
Caja de superficie para Toma de corriente 2P+TT 16 A, y salida RJ-45, realizado con tubo PVC rígido de superficie libre de halogeno de ø 20mm y conductor RZ1-K(AS) de 0,6-1 KV, incluyendo cajas de registros, líneas de dervacion al mismo, 1 toma de corriente 2P+TT 16A de superficie serie JUNG o similar, 1 toma de informatica RJ-45, con p.p. de pequeño material y mano de obra totalmente instalado según R.E.B.T..

| Código | Ud | Descripción | Rendimiento | Precio | Importe |
|---|---|---|---|---|---|
| P15HV0210 | ud | Base de superficie 2P+TT 16A | 1 | 5.41 | 5.41 |
| P15HV0170 | ud | toma RAJ-45 (material; 26/11/2008) | 1 | 2.91 | 2.91 |
| P15HV0270 | ud | Caja superficie para 2 mecanismos (material; 07/03/2009) | 1 | 5.45 | 5.45 |
| P15GD021 | m | Tubo PVC rígido de ø interior 20 mm. libre de halogeno | 4 | 1.01 | 4.04 |
| P15AD140 | m | Conductor 0,6-1KV RZ1-K(AS) 2,5 mm2 CU | 12 | 0.37 | 4.44 |
| P27TW150 | m | Conductor voz y datos 6 pares categoria 6 (material; 07/03/2009) | 3 | 1.01 | 3.03 |
| O01OB200 | h. | Oficial primera | 0.2 | 12.32 | 2.46 |
| O01OB220 | h. | Ayudante-Electricista | 0.2 | 12.16 | 2.43 |
| P01DW090 | ud | Pequeño material | 1 | 0.49 | 0.49 |
|  |  | Total |  |  | 30.66 |

**E15MOT080** ud PUESTO DE TRABAJO SIMPLE 4 TOMAS + 2 RJ-45 (07/03/2009)
181 ud × 77.2 (80.29 con costes indirectos) = 14532.49
Puesto para trabajos en pared, compuesto por caja superficie, para puestos de trabajo compuesto por 6 mecanismos, 4 tomas de corriente monofasicas 2P+TT 16A, 2 color rojo, 2 color blanco y 2 voz y datos RJ45, con conductor libre de halogeno RZ1-K(AS) de 2,5mm2 en CU. 0,6-1KV., y cable para voz y datos 6 pares categoria 6, así como p.p. de pequeño material, cajas de registro y mano de obra, instalada y funcionando, según R.E.B.T.

| Código | Ud | Descripción | Rendimiento | Precio | Importe |
|---|---|---|---|---|---|
| P15HV0370 | ud | Bases Rojas y blancas para caja superficie, conexión rapida (material; 07/03/2009) | 4 | 5.58 | 22.32 |
| P15HV0390 | ud | Placa con 2 conectores RJ-45 (material; 07/03/2009) | 1 | 15.54 | 15.54 |
| P15GD021 | m | Tubo PVC rígido de ø interior 20 mm. libre de halogeno | 6 | 1.01 | 6.06 |
| P15AD140 | m | Conductor 0,6-1KV RZ1-K(AS) 2,5 mm2 CU | 36 | 0.37 | 13.32 |
| P27TW150 | m | Conductor voz y datos 6 pares categoria 6 | 12 | 1.01 | 12.12 |
| O01OB220 | h. | Ayudante-Electricista | 0.3 | 12.16 | 3.65 |
| O01OB200 | h. | Oficial primera | 0.3 | 12.32 | 3.70 |
| P01DW090 | ud | Pequeño material | 1 | 0.49 | 0.49 |
|  |  | Total |  |  | 77.2 |

**E15MOT090** ud PUESTOS DE TRABAJO DOBLE C/6 TOMAS Y 4 RJ-45 (07/03/2009)
18 ud × 104.58 (108.76 con costes indirectos) = 1957.68
Puestos de trabajo doble en pared compuesto por 6 tomas de corriente 2P+TT 16 A, 3 blancas y 3 rojas, más 4 salidas de voz y datos RJ45, con conductor libre de halogeno RZ1-K(AS) de 2,5mm2 en CU. 0,6-1 KV., y cable para voz y datos 6 pares categoria 6, así como p.p. de pequeño material, cajas de registro y mano de obra, instalada y funcionando.según R.E.B.T.

| Código | Ud | Descripción | Rendimiento | Precio | Importe |
|---|---|---|---|---|---|
| P15HV0370 | ud | Bases Rojas y blancas para caja superficie, conexión rapida | 6 | 5.58 | 33.48 |
| P15HV0390 | ud | Placa con 2 conectores RJ-45 | 2 | 15.54 | 31.08 |
| P15GD021 | m | Tubo PVC rígido de ø interior 20 mm. libre de halogeno | 6 | 1.01 | 6.06 |
| P15AD140 | m | Conductor 0,6-1KV RZ1-K(AS) 2,5 mm2 CU | 18 | 0.37 | 6.66 |
| P27TW150 | m | Conductor voz y datos 6 pares categoria 6 | 12 | 1.01 | 12.12 |
| O01OB220 | h. | Ayudante-Electricista | 0.6 | 12.16 | 7.30 |
| O01OB200 | h. | Oficial primera | 0.6 | 12.32 | 7.39 |
| P01DW090 | ud | Pequeño material | 1 | 0.49 | 0.49 |
|  |  | Total |  |  | 104.58 |

**E15MOT121** ud PUESTO TRABAJO B/SUELO TECNICO 4Tomas+2 RAJ-45 (07/03/2009)
9 ud × 103.97 (108.13 con costes indirectos) = 973.17
Puesto de trabajo en suelo formado por 4 tomas de corriente (2 rojas y 2 blancas ) y 2 tomas RAJ-45, junto con p.p. de línea electricas y de voz y datos, bajo suelo, aí como p.p. de pequeño material y mano de obra, instalada y funcionando. según R.E.B.T.

| Código | Ud | Descripción | Rendimiento | Precio | Importe |
|---|---|---|---|---|---|
| P15HV0410 | ud | Caja bajo suelo tecnico para P.T. ref. U44016 de MG (material; 19/01/2010) | 1 | 31.49 | 31.49 |
| P15HV0411 | ud | Modulo enchufe doble (material; 19/01/2010) | 2 | 7.78 | 15.56 |
| P15HV0412 | ud | Modulo de 2 RAJ-45 (material; 19/01/2010) | 1 | 14.5 | 14.50 |
| P27TW140 | m | Conductor voz y datos 4 pares categoria 6 (material; 07/03/2009) | 12 | 0.9 | 10.80 |
| P15GD021 | m | Tubo PVC rígido de ø interior 20 mm. libre de halogeno | 6 | 1.01 | 6.06 |
| P15AD140 | m | Conductor 0,6-1KV RZ1-K(AS) 2,5 mm2 CU | 36 | 0.37 | 13.32 |
| O01OB220 | h. | Ayudante-Electricista | 0.5 | 12.16 | 6.08 |
| O01OB200 | h. | Oficial primera | 0.5 | 12.32 | 6.16 |
|  |  | Total |  |  | 103.97 |

| Medición | Uds. | Largo | Parcial |
|---|---|---|---|
| simples | 3 | 1 | 3.00 |
| dobles | 3 | 2 | 6.00 |
| Total |  |  | 9 |

**E15MOT071** ud CONJUNTO 2 TOMAS 2P+TT 16A + 2 RAJ-45 + TV (03/12/2004)
17 ud × 44.03 (45.79 con costes indirectos) = 778.43
Caja preparada para 2 tomas de 2P+TT 16A + 2 RAJ-45 + TV conexionada y cableada con p.p. de pequeña material y mano de obra. instalada y funcionando, según R.E.B.T.

| Código | Ud | Descripción | Rendimiento | Precio | Importe |
|---|---|---|---|---|---|
| P15HH090 | ud | Base ench. schuco (material; 03/12/2004) | 2 | 4.05 | 8.10 |
| P22AA500 | ud | Toma TV-FM (material; 03/12/2004) | 1 | 5.24 | 5.24 |
| P15HV0170 | ud | toma RAJ-45 | 2 | 2.91 | 5.82 |
| P15HV0241 | ud | Caja para 2 tomas corrientes + 2 RAJ-45 + TV (material; 07/12/2009) | 1 | 12.14 | 12.14 |
| O01OB200 | h. | Oficial primera | 0.5 | 12.32 | 6.16 |
| O01OB220 | h. | Ayudante-Electricista | 0.5 | 12.16 | 6.08 |
| P01DW090 | ud | Pequeño material | 1 | 0.49 | 0.49 |
|  |  | Total |  |  | 44.03 |

**E12PPI040** ud PARARRAYOS PDC 75 m. Nivel I. (25/03/2009)
1 ud × 2987.08 (3106.56 con costes indirectos) = 3106.56
Pararrayos electrónico con dispositivo de cebado (PDC) realizado de acuerdo con la UNE 21.186, formado por cabezal de nivel I 75 m., sobre mástil de 6 m. de acero galvanizado y 50 mm. de diámetro, sujeto por doble anclaje. De un sólo bajante de conductor de cobre trenzado de 50 mm2 de sección, sujeto por grapas adecuadas, tubo protector de 3 m. de altura, contador de rayos, puesta a tierra mediante placa de cobre electrolítico puro en arqueta registrable. Totalmente montado y conexionado.

| Código | Ud | Descripción | Rendimiento | Precio | Importe |
|---|---|---|---|---|---|
| O01A040 | h. | Oficial segunda | 1.5 | 12.18 | 18.27 |
| O01A030 | h. | Oficial primera | 1.5 | 12.32 | 18.48 |
| O01B200 | h. | Oficial 1ª Electricista | 6 | 14.04 | 84.24 |
| O01B220 | h. | Ayudante-Electricista | 6 | 12.16 | 72.96 |
| P23PA040 | ud | Cabezal pyos electrop. 75 m. Nivel I (material) | 1 | 1269.91 | 1269.91 |
| P23PB010 | ud | Pieza adapta. cabeza-mástil-conduc (material) | 1 | 28.3 | 28.30 |
| P23PB030 | ud | Sistema de anclaje longitud 60 cm. (material) | 2 | 56.13 | 112.26 |
| P23PB110 | ud | Abrazadera bronce tipo pata (material) | 130 | 5.25 | 682.50 |
| P23PB200 | ud | Mástil telescopico adosado L=6 m. (material) | 1 | 66.68 | 66.68 |
| P23PC010 | m. | Cable cobre desnudo secc. 50 mm2 (material) | 60 | 3.81 | 228.60 |
| P23PC040 | m. | Tubo protección 3 m. acero galvaniz. (material) | 1 | 5.94 | 5.94 |
| P23PC050 | ud | Contador impulsos rayo interperie (material) | 1 | 216.36 | 216.36 |
| P23PD010 | ud | Arqueta polip. 250x250 mm. t.t. (material) | 1 | 54.71 | 54.71 |
| P23PD060 | ud | Puente comprobación puesta a tierra (material) | 1 | 28.67 | 28.67 |
| P23PE010 | ud | Placa Cu t/tierra 500x500x1,5 mm. (material) | 1 | 99.13 | 99.13 |
| P01DW020 | ud | Pequeño material | 1 | 0.07 | 0.07 |
|  |  | Total |  |  | 2987.08 |

### I07 SEGURIDAD E INTRUSIÓN (09/10/2007)
Importe: 56019.22

#### I07A INTRUSIÓN SCHNEIDER (09/10/2007)
Importe: 8843.33

**SCH-CALU-DT63** u DETECTOR VOLUMÉTRICO DOBLE TECNOLOGÍA 360º 13 METROS (15/12/2007)
18 u × 59.18 (61.55 con costes indirectos) = 1107.90
Detector volumétrico digital de doble tecnología "infrarrojos/microondas" con antienmascaramiento activo (segñun normativa EN50131-1 Grado 3) y tecnología ACT, con las siguientes características: Cobertura de 360º x 13 m Ø a 4 m, apertura 110º; Tecnología ACT (Anticamuflaje) conmutada a modo de microondas para evitar intentos de camuflaje del canal PIR o ineficacia a altas temperaturas; Antienmascaramiento del canal microondas y del canal PIR, detección de obstrucciones de la lente, rociado, suciedad o envejecimiento de la lente, con 3 leds para indicación de enmascaramiento, problemas y prueba; Relé de antienmascaramiento independiente; Tecnología microondas banda x (10,525 GHz); Microondas ajustable; Tecnología Green Line que permite la desconexión del canal microondas en modo día; Resistencias de final de línea integradas seleccionables; Diseño de bajo perfil; Doble tamper; Inmunidad a interferencias electromagnéticas y fluorescentes; Alimentación de 9 a 16 Vcc de consumo máximo 39 mA; Dimensiones: Ø 135 x 27 mm. Incluso ayudas de albañilería, pequeño material y puesta en servicio. Marca: SCHENEIDER, Modelo: LUNAR DT, Ref: CALUNARDTAMG3, o modelo de idénticas características técnicas. Medida la unidad totalmente instalada.

| Código | Ud | Descripción | Rendimiento | Precio | Importe |
|---|---|---|---|---|---|
| O01B200 | h. | Oficial 1ª Electricista | 0.2 | 14.04 | 2.81 |
| O01A090 | h. | Cuadrilla A | 0.05 | 30.38 | 1.52 |
| WW00400 | u | PEQUEÑO MATERIAL | 1 | 0.19 | 0.19 |
| SCH_CALU-DT63 | u | DETECTOR VOLUMÉTRICO DOBLE TECNOLOGÍA 360º 13 METROS (material; 15/12/2011) | 1 | 54.66 | 54.66 |
|  |  | Total |  |  | 59.18 |

| Medición | Uds. | Parcial |
|---|---|---|
| PLANTA SOTANO | 1 | 1.00 |
| PLANTA BAJA | 5 | 5.00 |
| PLANTA PRIMERA | 6 | 6.00 |
| PLANTA SEGUNDA | 6 | 6.00 |
| Total |  | 18 |

**SCH-CADT15AM** u DETECTOR VOLUMÉTRICO DOBLE TECNOLOGÍA 15 M / 90º (15/12/2007)
17 u × 54.55 (56.73 con costes indirectos) = 964.41
Detector volumétrico digital de doble tecnología "infrarrojos/microondas" con antienmascaramiento por infrarrojos activos (segñun normativa EN50131-1 Grado 3) con las siguientes características: Cobertura de 15 m / 90º; Tecnología anticamuflaje para la detección y el funcionamiento AND (Y) de las dos tecnologías en presencia de temperatura ambiental crítica y/o intentos de camuflaje; Antienmascaramiento por infrarrojos, para aplicaciones de muy alta seguridad; Espejo especial para la detección de ángulo cero y 3 leds para indicación y pruebas; Tecnología microondas de precisión de banda X; Posibilidad de inhibición del canal microondas en modo día; Inmunidad a interferencias electromagnéticas y fluorescentes; Ajuste horizontal; Supervisión continua del funcionamiento del sensor con salida de avería; Conmutación automática a modo sólo PIR o MW, en caso de fallo de una de las dos tecnologías; Diferentes valores de resistores finales de línea para facilitar su instalación; Auto-test remoto; Óptica varifocal, que no requiere ajuste y optimiza el área de detección; Ajuste preciso de rango de microondas; Relé de estado sólido; Supervisión de tensión de alimentación; Alimentación de 9 a 16 Vcc de consumo máximo 15-23 mA; Temperatura de trabajo: -10 a 55 ºC; Dimensiones: 110 x 66 x 42 mm. Incluso ayudas de albañilería, pequeño material y puesta en servicio. Marca: SCHENEIDER, Ref: CADT15AM, o modelo de idénticas características técnicas. Medida la unidad totalmente instalada.

| Código | Ud | Descripción | Rendimiento | Precio | Importe |
|---|---|---|---|---|---|
| O01B200 | h. | Oficial 1ª Electricista | 0.2 | 14.04 | 2.81 |
| O01A090 | h. | Cuadrilla A | 0.05 | 30.38 | 1.52 |
| WW00400 | u | PEQUEÑO MATERIAL | 1 | 0.19 | 0.19 |
| SCH_CADT15AM | u | DETECTOR VOLUMÉTRICO DOBLE TECNOLOGÍA 15 M / 90º (material; 15/12/2011) | 1 | 50.03 | 50.03 |
|  |  | Total |  |  | 54.55 |

| Medición | Uds. | Parcial |
|---|---|---|
| PLANTA SOTANO | 2 | 2.00 |
| PLANTA BAJA | 9 | 9.00 |
| PLANTA PRIMERA | 3 | 3.00 |
| PLANTA SEGUNDA | 3 | 3.00 |
| Total |  | 17 |

**SCH-PAAPR3ZX4** u MÓDULO EXPANSOR DE 4 ZONAS (15/12/2007)
11 u × 30.75 (31.98 con costes indirectos) = 351.78
Módulo expansor de 4 zonas (8 con ATZ) + 1 salida PGM. Incluso ayudas de albañilería, pequeño material y puesta en servicio. Marca: SCHENEIDER, Ref: PAAPR3-ZX4, o modelo de idénticas características técnicas. Medida la unidad totalmente instalada.

| Código | Ud | Descripción | Rendimiento | Precio | Importe |
|---|---|---|---|---|---|
| O01B200 | h. | Oficial 1ª Electricista | 0.1 | 14.04 | 1.40 |
| WW00400 | u | PEQUEÑO MATERIAL | 1 | 0.19 | 0.19 |
| SCH_PAAPR3ZX4 | u | MODULO EXPANSOR DE 4 ZONAS (material; 15/12/2011) | 1 | 29.16 | 29.16 |
|  |  | Total |  |  | 30.75 |

| Medición | Uds. | Parcial |
|---|---|---|
| PLANTA SOTANO | 2 | 2.00 |
| PLANTA BAJA | 3 | 3.00 |
| PLANTA PRIMERA | 3 | 3.00 |
| PLANTA SEGUNDA | 3 | 3.00 |
| Total |  | 11 |

**SCH-PAAPR3ZX8** u MÓDULO EXPANSOR DE 8 ZONAS (15/12/2007)
1 u × 46.15 (48 con costes indirectos) = 48.00
Módulo expansor de 8 zonas (16 con ATZ) + 1 salida PGM. Incluso ayudas de albañilería, pequeño material y puesta en servicio. Marca: SCHENEIDER, Ref: PAAPR3-ZX4, o modelo de idénticas características técnicas. Medida la unidad totalmente instalada.

| Código | Ud | Descripción | Rendimiento | Precio | Importe |
|---|---|---|---|---|---|
| O01B200 | h. | Oficial 1ª Electricista | 0.1 | 14.04 | 1.40 |
| WW00400 | u | PEQUEÑO MATERIAL | 1 | 0.19 | 0.19 |
| SCH_PAAPR3ZX8 | u | MODULO EXPANSOR DE 8 ZONAS (material; 15/12/2011) | 1 | 44.56 | 44.56 |
|  |  | Total |  |  | 46.15 |

| Medición | Uds. | Parcial |
|---|---|---|
| PLANTA BAJA | 1 | 1.00 |
| Total |  | 1 |

**SCH-CAM6100** u SIRENA EXTERIOR ÓPTICO-ACÚSTICA (15/12/2007)
2 u × 41.89 (43.57 con costes indirectos) = 87.14
Sirena exterior óptico-acústica, con tamper de apertura de la tapa, de pared y de inserción en espuma, construida en una extrusión de policarbonato y ABS, activación independiente de la señal óptica y la acústica y programable en función del tipo de señal de la fuente de activación mediante 4 jumper (aplicar / quitar positivo o negativo), dos tipos de sonido, tiempo de sonido y ciclos preestablecidos y seleccionables mediante jumper para adaptarlos a las necesidades, nivel sonoro 84dB/3m, tensión nominal 13,8 Vcc. con consumo máximo 250 mA, dimensiones 330 x 190 x 90 mm. Incluso ayudas, pequeño material y puesta en servicio. Marca: SCHENEIDER, Ref: CAM6100, o modelo de idénticas características técnicas. Medida la unidad totalmente instalada.

| Código | Ud | Descripción | Rendimiento | Precio | Importe |
|---|---|---|---|---|---|
| O01B200 | h. | Oficial 1ª Electricista | 0.3 | 14.04 | 4.21 |
| WW00400 | u | PEQUEÑO MATERIAL | 2 | 0.19 | 0.38 |
| SCH_CAM6100 | u | SIRENA EXTERIOR ÓPTICO-ACÚSTICA (material; 15/12/2011) | 1 | 37.3 | 37.30 |
|  |  | Total |  |  | 41.89 |

| Medición | Uds. | Parcial |
|---|---|---|
| PLANTA BAJA | 2 | 2.00 |
| Total |  | 2 |

**SCH-CASP60** u SIRENA INTERIOR PIEZOELÉCTRICA (15/12/2007)
1 u × 15.19 (15.8 con costes indirectos) = 15.80
Sirena piezoeléctrica, tipo bitonal, para uso interior, con potencia sonora de 110 dB a 1 metro. Incorpora tamper. Alimentación: 12 Vcc. Consumo: 140 mA. Dimensiones: 110 x 110 x 56 mm. Incluso ayudas, pequeño material y puesta en servicio. Marca: SCHENEIDER, Ref: CASP60, o modelo de idénticas características técnicas. Medida la unidad totalmente instalada.

| Código | Ud | Descripción | Rendimiento | Precio | Importe |
|---|---|---|---|---|---|
| O01B200 | h. | Oficial 1ª Electricista | 0.3 | 14.04 | 4.21 |
| WW00400 | u | PEQUEÑO MATERIAL | 2 | 0.19 | 0.38 |
| SCH_CASP60 | u | SIRENA INTERIOR PIEZOELÉCTRICA (material; 15/12/2011) | 1 | 10.6 | 10.60 |
|  |  | Total |  |  | 15.19 |

| Medición | Uds. | Parcial |
|---|---|---|
| PLANTA BAJA | 1 | 1.00 |
| Total |  | 1 |

**SCH-PAEVO-192** u CENTRAL DE INTRUSIÓN 192 ZONAS EN CUADRO DE CONTROL (15/12/2007)
1 u × 1620.66 (1685.49 con costes indirectos) = 1685.49
Central de intrusión de 192 zonas, con 8 entradas de zona cableadas en placa (16 con la función ATZ), ampliable a 192 zonas por bus a 4 hilos, 5 salidas programables en placa, disparo de negativo o positivo, soporte de hasta 254 módulos de ampliación en el bus, 999 códigos de usuario, 8 particiones. Colocada en cuadro de control estándar tipo 3 de las siguientes características: Dimensiones 600 x 500 x 150 mm; Equipos suficientes para albergar puntos de control que depende de la subestación; Cuadro sin bornas de conexionado, previsto para conexionarse directamente en las bornas de los controladores o equipos de control; Elementos montados y con cableado interno del bus de comunicaciones y de alimentación eléctrica de elementos interiores al cuadro que incluye: armario, placa de montaje, trafo tecnotrafo, montaje de equipo de gestión, magnetotérmico I 2 A, magnetotérmico II 10A, base Schuko, base portafusible, 6 bornes WD, 5 bornes doble piso, 3 bornes de tierra, 1 tope y tapas finales. Teclado con pantalla LCD en color azul + 1 salida PGM. Transmisor telefónico con detector GSM para incorporar tarjetas SIM, con posibilidad de alojar en su interior una batería de 12 V 1,2 Ah. Módulo para conexión de la central a internet a traves de la red ethernet. Fuente de alimentación conmutada 12V 5A controlada por microprocesador con control constante de la alimentación con desconexión automática en caso de fallo, de dimensiones 166 x 38 x 98 mm. Caja para fuente de alimentación de dimensiones 330 x 90 x 195 mm. Batería de plomo ácido sin mantenimiento, con tecnología de recombinación de oxígeno para control efectivo de generación de gases, densidad de energía superior, sistema especial de suspensión del electrolito para evitar fugas, de dimensiones 151 x 65 x 97,5 mm. Incluso programación e ingeniería, ayudas, pequeño material y puesta en servicio. Marca: SCHENEIDER, Ref: PAEVO-192, o modelo de idénticas características técnicas. Medida la unidad totalmente instalada.
Central de alarma de 16 zonas en la unidad central expandible hasta 464 zonas. Capacidad de 154 salidas y 32 teclados de control. Bus único de expansión con topología libre (ramificaciones necesarias) y posible riesgo eléctrico distribuido mediante aisladores. 16 particiones con 8 espacios posibles por partición. Hasta 128 subsistemas independientemente controladas desde teclados o llaves. Control de accesos opcional. Comunicación a CRA vía RTB, RDSI y/o GSM, con protocolos estándar. Comunicación IP. 497 códigos de usuario. Función anti-intimidación. Verificación de alarmas mediante métodos internos y/o audio desde la CRA. Software bidireccional de altas prestaciones. Batería de hasta 27 Ah. Registro de las últimas 1500 incidencias, con fecha y hora. Integrable para gestión gráfica mediante diversos software (Graviss, etc.). Alimentación 230 Vca +/- 10%, 50 Hz. Salida de la fuente 2,3 A a 13,8 Vcc. Consumo mín. 155 mA y máx. 290 mA. Marca: Siemens, Modelo Sintony 400 SI411ES, o de idénticas características técnicas. Incluso P.P puesta en servicio, medida la unidad totalmente instalada.

| Código | Ud | Descripción | Rendimiento | Precio | Importe |
|---|---|---|---|---|---|
| O01B200 | h. | Oficial 1ª Electricista | 50 | 14.04 | 702.00 |
| O01A090 | h. | Cuadrilla A | 0.2 | 30.38 | 6.08 |
| WW00400 | u | PEQUEÑO MATERIAL | 5 | 0.19 | 0.95 |
| SCH_CUADRO3 | u | CUADRO CONTROL ESTÁNDAR TIPO 3 (material; 15/12/2011) | 1 | 337.47 | 337.47 |
| SCH_PAEVO-192 | u | CENTRAL DE INTRUSIÓN 192 ZONAS (material; 15/12/2011) | 1 | 105.85 | 105.85 |
| SCH_PAEVO-641 | u | TECLADO CON LCD (material; 15/12/2011) | 1 | 85.87 | 85.87 |
| SCH_PASMARTLI | u | TRANSMISOR GSM (material; 15/12/2011) | 1 | 156.62 | 156.62 |
| SCH_PAIP100 | u | MODULO DE INTERNET (material; 15/12/2011) | 1 | 135.02 | 135.02 |
| SCH_CADPS6012 | u | FUENTE DE ALIMENTACIÓN 12V 5A (material; 15/12/2011) | 1 | 47.79 | 47.79 |
| SCH_CAP3BX | u | CAJA PARA FUENTE DE ALIMENTACIÓN (material; 15/12/2011) | 1 | 24.76 | 24.76 |
| SCH_CBAT12V7A | u | BATERÍA 12V 7Ah (material; 15/12/2011) | 1 | 18.25 | 18.25 |
|  |  | Total |  |  | 1620.66 |

*Pliego de condiciones*
BPZ:8008660001

| Medición | Uds. | Parcial |
|---|---|---|
| PLANTA BAJA | 1 | 1.00 |
| Total |  | 1 |

**ISI-BUS-4-1.5** m CIRCUITO E-BUS INST. SEGURIDAD 2x2x.5 mm² (09/10/2007)
1372.1 m × 3.21 (3.34 con costes indirectos) = 4582.81
Circuito, instalado con cable de cobre de dos + dos conductores de 1,5 mm² de sección nominal, empotrado y aislado con tubo de PVC rígido de 13 mm de diámetro y 1 mm de pared, incluso p.p. de cajas de derivación, grapas, piezas especiales y ayudas de albañilería; instalado según REBT. Medida la longitud ejecutada.

| Código | Ud | Descripción | Rendimiento | Precio | Importe |
|---|---|---|---|---|---|
| O01B200 | h. | Oficial 1ª Electricista | 0.046 | 14.04 | 0.65 |
| O01A090 | h. | Cuadrilla A | 0.03 | 30.38 | 0.91 |
| IE12000 | m | TUBO PVC FLEXIBLE CORRUGADO DIÁM. 16 mm (material; 09/10/2007) | 1.01 | 0.13 | 0.13 |
| WW00300 | u | MATERIAL COMPLEMENTARIO O PZAS. ESPECIALES | 0.6 | 0.35 | 0.21 |
| WW00400 | u | PEQUEÑO MATERIAL | 0.3 | 0.19 | 0.06 |
| 1.5_750_K(AS) | m | CABLE COBRE 1x1.5 mm² 750V ES07Z1-K(AS) | 4.04 | 0.31 | 1.25 |
|  |  | Total |  |  | 3.21 |

| Medición | Uds. | Largo | Parcial |
|---|---|---|---|
| A MÓDULOS EXPANSORES | 1 | 84.3 | 84.30 |
|  | 1 | 62.7 | 62.70 |
|  | 1 | 45.5 | 45.50 |
|  | 1 | 76.2 | 76.20 |
|  | 1 | 57.6 | 57.60 |
|  | 1 | 4.8 | 4.80 |
|  | 1 | 70.8 | 70.80 |
|  | 1 | 42 | 42.00 |
|  | 1 | 71 | 71.00 |
|  | 1 | 74.5 | 74.50 |
|  | 1 | 45.7 | 45.70 |
|  | 1 | 74.7 | 74.70 |
| A DETECTORES PLANTA SÓTANO | 1 | 3.5 | 3.50 |
|  | 1 | 10 | 10.00 |
|  | 1 | 2.7 | 2.70 |
| A DETECTORES PLANTA BAJA | 1 | 38.5 | 38.50 |
|  | 1 | 9 | 9.00 |
|  | 1 | 14.6 | 14.60 |
|  | 1 | 8.7 | 8.70 |
|  | 1 | 14.4 | 14.40 |
|  | 1 | 10.9 | 10.90 |
|  | 1 | 12 | 12.00 |
|  | 1 | 19 | 19.00 |
|  | 1 | 17.7 | 17.70 |
|  | 1 | 8.2 | 8.20 |
|  | 1 | 4.6 | 4.60 |
|  | 1 | 31.3 | 31.30 |
|  | 1 | 28.1 | 28.10 |
|  | 1 | 13 | 13.00 |
|  | 1 | 12.7 | 12.70 |
|  | 1 | 12 | 12.00 |
| A DETECTORES PLANTA PRIMERA | 1 | 30.6 | 30.60 |
|  | 1 | 7.4 | 7.40 |
|  | 1 | 54.6 | 54.60 |
|  | 1 | 36.4 | 36.40 |
|  | 1 | 22.2 | 22.20 |
|  | 1 | 20 | 20.00 |
|  | 1 | 6.9 | 6.90 |
|  | 1 | 8.8 | 8.80 |
|  | 1 | 8.8 | 8.80 |
| A DETECTORES PLANTA SEGUNDA | 1 | 30.6 | 30.60 |
|  | 1 | 7.4 | 7.40 |
|  | 1 | 54.6 | 54.60 |
|  | 1 | 36.4 | 36.40 |
|  | 1 | 22.2 | 22.20 |
|  | 1 | 20 | 20.00 |
|  | 1 | 6.9 | 6.90 |
|  | 1 | 8.8 | 8.80 |
|  | 1 | 8.8 | 8.80 |
| Total |  |  | 1372.1 |

#### I07B CIRCUITO CERRADO DE TELEVISIÓN SCHNEIDER (11/12/2007)
Importe: 47175.89

**SCH-IM10V** u MINIDOMO 1.3 MEGAPIXEL COLOR D/N 2.8-10 mm (03/11/2010)
48 u × 371.7 (386.57 con costes indirectos) = 18555.36
Minidomo fijo, color, día-noche, para exteriores antivandálico, de características: CMOS 1/3 escaneo progresivo; Resolución máxima de 1,3 megapíxeles (1280 x 1024); Hasta 30 imágenes por segundo (ips) a 1280 x 720; WDR (wide dinamic range) de 60 DB; Tamaño compacto con burbuja de 7,6 cm; Lente megapíxel de distancia focal variable 2.8-10mm, Compresión H.264 y MJPEG; Sensibilidad hasta 0.12 lux; Línea de entrada de audio y micrófono incorporado; Alimentación POE (Power Over Ethernet), 802.11 af. consumo máximo 200 mA.; Ajuste de imagen: Wide dinamic range, ajustes de blancos, autoiris con lentes tipo DC, aspecto 16:9, 5:4 y 4:3, configuración 4 ventanas de privacidad; Conector de configuración de video accesible con el domo instalado; Hasta 2 streams de videos simultáneos; Visualización web, hasta 16 cámaras simultáneas; Estándares de IP abiertos; Instalación de superficie o empotrado; Acabado en negro; Burbuja transparente. Con inyector de pueto único de alta potencia de 1,6 w, control de voltaje, sobrecarga y desconexión y detección totalmente compatible (IEEE 802.3af), informe de pruebas UNH-IOL, diodos LED de diagnóstico, protección completa, protección contra sobrecarga de corriente (OCP) y protección contra sobretensiones (OVP), estuche sin orificios de ventilación. Incluso inyector de corriente, pequeño material y ayudas para instalación y conexionado. Marca: SCHNEIDER ELECTRIC - PELCO, Modelo: SARIX IM10-V, Ref: IM10DN10-1V, o modelo de idénticas características técnicas. Medida la unidad totalemente instalada y funcionando.

| Código | Ud | Descripción | Rendimiento | Precio | Importe |
|---|---|---|---|---|---|
| O01B200 | h. | Oficial 1ª Electricista | 2 | 14.04 | 28.08 |
| SCH_IM10V | u | MINIDOMO 1.3 MEGAPIXEL COLOR D/N 2.8-10 mm (material; 15/12/2011) | 1 | 306.61 | 306.61 |
| SCH_POE20U560 | u | INYECTOR POE PARA MINIDOMO (material; 15/12/2011) | 1 | 37.01 | 37.01 |
|  |  | Total |  |  | 371.7 |

*Pliego de condiciones*
S54561-C62-A1

| Medición | Uds. | Parcial |
|---|---|---|
| PLANTA BAJA | 20 | 20.00 |
| PLANTA PRIMERA | 14 | 14.00 |
| PLANTA SEGUNDA | 14 | 14.00 |
| Total |  | 48 |

**SCH-IM10V-S** u MINIDOMO SUPERFICIE 1.3 MEGAPIXEL COLOR D/N 2.8-10 mm (03/11/2010)
5 u × 386.14 (401.59 con costes indirectos) = 2007.95
Minidomo en superficie fijo, color, día-noche, para exteriores antivandálico, de características: CMOS 1/3 escaneo progresivo; Resolución máxima de 1,3 megapíxeles (1280 x 1024); Hasta 30 imágenes por segundo (ips) a 1280 x 720; WDR (wide dinamic range) de 60 DB; Tamaño compacto con burbuja de 7,6 cm; Lente megapíxel de distancia focal variable 2.8-10mm, Compresión H.264 y MJPEG; Sensibilidad hasta 0.12 lux; Línea de entrada de audio y micrófono incorporado; Alimentación POE (Power Over Ethernet), 802.11 af. consumo máximo 200 mA.; Ajuste de imagen: Wide dinamic range, ajustes de blancos, autoiris con lentes tipo DC, aspecto 16:9, 5:4 y 4:3, configuración 4 ventanas de privacidad; Conector de configuración de video accesible con el domo instalado; Hasta 2 streams de videos simultáneos; Visualización web, hasta 16 cámaras simultáneas; Estándares de IP abiertos; Instalación de superficie o empotrado; Acabado en negro; Burbuja transparente. Con inyector de pueto único de alta potencia de 1,6 w, control de voltaje, sobrecarga y desconexión y detección totalmente compatible (IEEE 802.3af), informe de pruebas UNH-IOL, diodos LED de diagnóstico, protección completa, protección contra sobrecarga de corriente (OCP) y protección contra sobretensiones (OVP), estuche sin orificios de ventilación. Anillo de montaje en superficie. Incluso inyector de corriente, anillo, pequeño material y ayudas para instalación y conexionado. Marca: SCHNEIDER ELECTRIC - PELCO, Modelo: SARIX IM10-V, Ref: IM10DN10-1V, o modelo de idénticas características técnicas. Medida la unidad totalemente instalada y funcionando.

| Código | Ud | Descripción | Rendimiento | Precio | Importe |
|---|---|---|---|---|---|
| O01B200 | h. | Oficial 1ª Electricista | 2 | 14.04 | 28.08 |
| SCH_IM10V | u | MINIDOMO 1.3 MEGAPIXEL COLOR D/N 2.8-10 mm | 1 | 306.61 | 306.61 |
| SCH_POE20U560 | u | INYECTOR POE PARA MINIDOMO | 1 | 37.01 | 37.01 |
| SCH_IM-VESM | u | ANILLO MONTAJE SUPERFICIE PARA MINIDOMO (material; 15/12/2011) | 1 | 14.44 | 14.44 |
|  |  | Total |  |  | 386.14 |

*Pliego de condiciones*
S54561-C62-A1

| Medición | Uds. | Parcial |
|---|---|---|
| PLANTA SOTANO | 5 | 5.00 |
| Total |  | 5 |

**SCH-IE10DN8-1** u DOMO FIJO SUSPENDIDO 1.3 MEGAPIXEL DIA-NOCHE 2.8-8 mm (03/11/2010)
20 u × 564.88 (587.48 con costes indirectos) = 11749.60
Domo fijo suspendido, color, día-noche, para exteriores, de características: CMOS 1/3 escaneo progresivo; Resolución máxima hasta 1280 x 1024 px; Hasta 30 imágenes por segundo (ips) a 1280 x 720; Lente megapíxel de distancia focal variable 2.8-8 mm; Autofocus para enfoque de gran precisión; Compresión H.264, MPEG-4 y MJPEG; Sensibilidad hasta 0.12 lux color / 0,03 lux B/N; Alimentación POE (Power Over Ethernet), de acuerdo a la norma IEEE 802.3af; 104 mA consumo sin activar la calefacción, 2.5 A con la calefacción; Ajuste de imagen: Wide dinamic range, ajustes de blancos, autoiris con lentes tipo DC, aspecto 16:9, 5:4 y 4:3, configuración 4 ventanas de privacidad; Conector de configuración de video y botón de enfoque accesible con el domo cerrado; Hasta 2 pistas de videos simultáneas; Visualización web, hasta 16 cámaras simultáneas; Almacenamiento local (Micro SD) para capturas de alarmas; Estándares de IP abiertos; Instalación de superficie o empotrado; Burbuja transparente. Con soporte para suspensión. Incluso soporte para suspensión, pequeño material y ayudas para instalación y conexionado. Marca: SCHNEIDER ELECTRIC - PELCO, Modelo: IE10 SERIES SARIX, Ref: IE10DN8-1, o modelo de idénticas características técnicas. Medida la unidad totalemente instalada y funcionando.

| Código | Ud | Descripción | Rendimiento | Precio | Importe |
|---|---|---|---|---|---|
| O01B200 | h. | Oficial 1ª Electricista | 2 | 14.04 | 28.08 |
| SCH_IE10DN8-1 | u | DOMO FIJO 1.3 MEGAPIXEL DIA-NOCHE 2.8-8 mm (material; 15/12/2011) | 1 | 518.44 | 518.44 |
| SCH_ID-P | u | SOPORTE SUSPENDIDO PARA DOMO (material; 15/12/2011) | 1 | 18.36 | 18.36 |
|  |  | Total |  |  | 564.88 |

*Pliego de condiciones*
S54561-C62-A1

| Medición | Uds. | Parcial |
|---|---|---|
| EXTERIOR PLANTA BAJA | 20 | 20.00 |
| Total |  | 20 |

**SCH-DSN-32-15** u VIDEOGRABADOR NETWORK 32 CÁMARAS IP. 1500 GB (03/11/2010)
2 u × 2815.11 (2927.71 con costes indirectos) = 5855.42
Videograbador Network para 32 cámaras IP con disco duro de 1,5 TB, con las siguientes características: software para acceso remoto; Modo de grabación continuo, por movimiento o por alarma; Permite 25 IPS@1CIF por cámara ó 12,5IPS@4CIF por cámara; Resolución de la imagen: 1 CIF, 2 CIF, D1; Comunicación de alarma por email; Unidad de DVD-RW; Función de Watchdog incluida; Control de cámaras PTZ; Administración y operación local y remoto; detección de pérdida de señal; Sistema de compresión de vídeo MPEG4 para las cámaras IP; Conexión SCSI de serie para almacenamiento externo; Conexión de KBD300 con un conversor KBD300USBKIT-X. Incluso pequeño material y ayudas necesarias para su instalación y conexionado. Marca: SCHNEIDER ELECTRIC - PELCO, Modelo: DS NVs, Ref: DSNVR321500, o modelo de idénticas características técnicas. Medida la unidad totalemente instalada y funcionando.

| Código | Ud | Descripción | Rendimiento | Precio | Importe |
|---|---|---|---|---|---|
| O01B200 | h. | Oficial 1ª Electricista | 30 | 14.04 | 421.20 |
| SCH_DSN-32-15 | u | VIDEOGRABADOR NETWORK 32 CÁMARAS IP. 1500 GB (material; 15/12/2011) | 1 | 2393.91 | 2393.91 |
|  |  | Total |  |  | 2815.11 |

*Pliego de condiciones*
S24245-F5085-A1

| Medición | Uds. | Parcial |
|---|---|---|
| PLANTA BAJA | 2 | 2.00 |
| Total |  | 2 |

**SCH-DSN-16-15** u VIDEOGRABADOR NETWORK 16 CÁMARAS IP. 1500 GB (03/11/2010)
1 u × 2017.14 (2097.83 con costes indirectos) = 2097.83
Videograbador Network para 16 cámaras IP con disco duro de 1,5 TB, con las siguientes características: software para acceso remoto; Modo de grabación continuo, por movimiento o por alarma; Permite 25 IPS@4CIF por cámara; Resolución de la imagen: 1 CIF, 2 CIF, D1; Comunicación de alarma por email; Unidad de DVD-RW; Función de Watchdog incluida; Control de cámaras PTZ; Administración y operación local y remoto; Detección de pérdida de señal; Sistema de compresión de vídeo MPEG4 para las cámaras IP; Conexión SCSI de serie para almacenamiento externo; Conexión de KBD300 con un conversor KBD300USBKIT-X. Incluso pequeño material y ayudas necesarias para su instalación y conexionado. Marca: SCHNEIDER ELECTRIC - PELCO, Modelo: DS NVs, Ref: DSNVR161500, o modelo de idénticas características técnicas. Medida la unidad totalemente instalada y funcionando.

| Código | Ud | Descripción | Rendimiento | Precio | Importe |
|---|---|---|---|---|---|
| O01B200 | h. | Oficial 1ª Electricista | 30 | 14.04 | 421.20 |
| SCH_DSN-16-15 | u | VIDEOGRABADOR NETWORK 16 CÁMARAS IP. 1500 GB (material; 15/12/2011) | 1 | 1595.94 | 1595.94 |
|  |  | Total |  |  | 2017.14 |

*Pliego de condiciones*
S24245-F5085-A1

| Medición | Uds. | Parcial |
|---|---|---|
| PLANTA BAJA | 1 | 1.00 |
| Total |  | 1 |

**SCH-PMCL532F** u MONITOR LCD 32" HD (03/11/2010)
3 u × 697.37 (725.26 con costes indirectos) = 2175.78
Monitor color LCD 32" HD con las siguientes características: Diseño delgado; Alta resolución de contraste 5000:1; colores brillantes 450 cd/m²; Resolución HD 1920 x 1080p; Aspecto: 16:9; Tiempo máximo de respuesta de 8ms; PIP (Imagen en recuadro); Entradas DVi, BNC con looping, 1 S-Video, VGA, 1 HDMi; Control remoto; Pie de escritorio; Fuente de alimentación interna de regulación automática de 100/240 VCA, 60/50 Hz; Consumo 100 W. Con soporte para pared de inclinación. Incluso soporte para pared, pequeño material y ayudas necesarias para su instalación y conexionado. Marca: SCHNEIDER ELECTRIC - PELCO, Modelo: SERIE 5, Ref: PMCL532F, o modelo de idénticas características técnicas. Medida la unidad totalemente instalada y funcionando.

| Código | Ud | Descripción | Rendimiento | Precio | Importe |
|---|---|---|---|---|---|
| O01B200 | h. | Oficial 1ª Electricista | 1 | 14.04 | 14.04 |
| SCH_PMCL532F | u | MONITOR LCD 32" HD (material; 15/12/2011) | 1 | 602.39 | 602.39 |
| SCH_PMCL-WMTF | u | SOPORTE PARED PARA MONITOR (material; 15/12/2011) | 1 | 80.94 | 80.94 |
|  |  | Total |  |  | 697.37 |

*Pliego de condiciones*
2GF3126-8AA

| Medición | Uds. | Parcial |
|---|---|---|
| PLANTA BAJA | 3 | 3.00 |
| Total |  | 3 |

**LEG-032861** m CABLE 4 PARES FTP CAT6 CLASE E (17/04/2009)
3308.4 m × 1.03 (1.07 con costes indirectos) = 3539.99
Cable de 4 pares trenzado de 100 ohmios, clase e categoría 6 U/UTP, conforme a las normas ISO/IEC 11801 ed. 2.2, EN 50173-1 y EIA/TIA 568 B2.10, código de color según EIA/TIA, funda de LSOH libre de halógenos, color azul RAL 5015, instalado de una tirada entre las tomas y los paneles repartidores o el armario principal de voz y datos, formando un conjunto de cat-6 con las tomas rj-45 y rj-11. Incluso clipado al comienzo y al final del cable y ayudas necesarias para su colocación. Marca: LEGRAND, Ref: 032861 o de idénticas características técnicas. Medida la longitud totalmente ejecutada.

| Código | Ud | Descripción | Rendimiento | Precio | Importe |
|---|---|---|---|---|---|
| O01B200 | h. | Oficial 1ª Electricista | 0.02 | 14.04 | 0.28 |
| O01A050 | h. | Ayudante | 0.01 | 12.12 | 0.12 |
| LEG_032861 | Ud | CABLE C6 U/UTP 4P LSOH 500M (material; 15/12/2011) | 1.01 | 0.62 | 0.63 |
|  |  | Total |  |  | 1.03 |

| Medición | Uds. | Largo | Parcial |
|---|---|---|---|
| CÁMARAS PLANTA SOTANO | 1 | 47.4 | 47.40 |
|  | 1 | 35.6 | 35.60 |
|  | 1 | 34.6 | 34.60 |
|  | 1 | 17.2 | 17.20 |
|  | 1 | 16.6 | 16.60 |
| CÁMARAS PLANTA BAJA | 1 | 54.9 | 54.90 |
|  | 1 | 53.9 | 53.90 |
|  | 1 | 36.4 | 36.40 |
|  | 1 | 34.4 | 34.40 |
|  | 1 | 102.7 | 102.70 |
|  | 1 | 102.7 | 102.70 |
|  | 1 | 69.4 | 69.40 |
|  | 1 | 68.7 | 68.70 |
|  | 1 | 51.3 | 51.30 |
|  | 1 | 49.3 | 49.30 |
|  | 1 | 45.6 | 45.60 |
|  | 1 | 43.5 | 43.50 |
|  | 1 | 43.5 | 43.50 |
|  | 1 | 25.3 | 25.30 |
|  | 1 | 13.9 | 13.90 |
|  | 1 | 27.3 | 27.30 |
|  | 1 | 27.3 | 27.30 |
|  | 1 | 70.2 | 70.20 |
|  | 1 | 70.2 | 70.20 |
|  | 1 | 33.9 | 33.90 |
|  | 1 | 33.9 | 33.90 |
|  | 1 | 39.2 | 39.20 |
|  | 1 | 34.3 | 34.30 |
|  | 1 | 34.3 | 34.30 |
|  | 1 | 18.6 | 18.60 |
|  | 1 | 39.5 | 39.50 |
|  | 1 | 39.5 | 39.50 |
|  | 1 | 13.4 | 13.40 |
|  | 1 | 65.6 | 65.60 |
|  | 1 | 65.6 | 65.60 |
|  | 1 | 48.2 | 48.20 |
|  | 1 | 45.8 | 45.80 |
|  | 1 | 64.3 | 64.30 |
|  | 1 | 61.8 | 61.80 |
|  | 1 | 34.1 | 34.10 |
|  | 1 | 34.1 | 34.10 |
|  | 1 | 34 | 34.00 |
|  | 1 | 34 | 34.00 |
|  | 1 | 44.4 | 44.40 |
|  | 1 | 44.4 | 44.40 |
| CÁMARAS PLANTA PRIMERA | 1 | 74.5 | 74.50 |
|  | 1 | 74.5 | 74.50 |
|  | 1 | 73.2 | 73.20 |
|  | 1 | 73.2 | 73.20 |
|  | 1 | 33.8 | 33.80 |
|  | 1 | 33.8 | 33.80 |
|  | 1 | 58.9 | 58.90 |
|  | 1 | 58.9 | 58.90 |
|  | 1 | 52.6 | 52.60 |
|  | 1 | 18.8 | 18.80 |
|  | 1 | 18.8 | 18.80 |
|  | 1 | 10.6 | 10.60 |
|  | 1 | 35.1 | 35.10 |
|  | 1 | 35.1 | 35.10 |
| CÁMARAS PLANTA SEGUNDA | 1 | 74.5 | 74.50 |
|  | 1 | 74.5 | 74.50 |
|  | 1 | 73.2 | 73.20 |
|  | 1 | 73.2 | 73.20 |
|  | 1 | 33.8 | 33.80 |
|  | 1 | 33.8 | 33.80 |
|  | 1 | 58.9 | 58.90 |
|  | 1 | 58.9 | 58.90 |
|  | 1 | 52.6 | 52.60 |
|  | 1 | 18.8 | 18.80 |
|  | 1 | 18.8 | 18.80 |
|  | 1 | 10.6 | 10.60 |
|  | 1 | 35.1 | 35.10 |
|  | 1 | 35.1 | 35.10 |
| Total |  |  | 3308.4 |

**ELE_CMS_2.5C** m CIRCUITO MONOFÁSICO 3x2,5mm² ES07Z1-K(AS) SUPERFICIE (11/12/2007)
290.5 m × 3.95 (4.11 con costes indirectos) = 1193.96
Circuito monofásico de tres conductores de 2.5 mm² de sección nominal mínima, tensión nominal 750 V, tipo ES07Z1-K(AS) según norma UNE 211002, en montaje superficial y aislado con tubo protector semi rígido reforzado, según ITC-BT-21, de 20 mm de diámetro , instalado con cable de cobre electrolítico recocido, flexibilidad clase 5, temperatura máxima 70ºC en servicio continuo y 160ºC en cortocircuito, aislamiento termoplástico tipo Z1, libre de halógenos, reducida emisión de gases tóxicos, reducida emisión de humos opacos, nula emisión de gases corrosivos, no propagador de llama, no propagador de incendios, especialmente adecuado a locales de pública concurrencia; Incluso p.p. de cajas de derivación, grapas, piezas especiales y ayudas de alba ilería; construido según NTE/IEB-43 y 45 y REBT. Medida la longitud totalmente ejecutada.

| Código | Ud | Descripción | Rendimiento | Precio | Importe |
|---|---|---|---|---|---|
| WW00400 | u | PEQUEÑO MATERIAL | 0.3 | 0.19 | 0.06 |
| WW00300 | u | MATERIAL COMPLEMENTARIO O PZAS. ESPECIALES | 0.6 | 0.35 | 0.21 |
| O01B200 | h. | Oficial 1ª Electricista | 0.1 | 14.04 | 1.40 |
| O01A090 | h. | Cuadrilla A | 0.03 | 30.38 | 0.91 |
| 2.5_750_K(AS) | m | CABLE COBRE 1x2.5 mm² 750V ES07Z1-K(AS) (material; 09/09/2010) | 3.03 | 0.37 | 1.12 |
| 20MM_P_PP | m | TUBO Ø20mm FLEXIBLE CORRUGADO POLIPROPILENO REFORZADO (material; 09/09/2010) | 1.01 | 0.25 | 0.25 |
|  |  | Total |  |  | 3.95 |

| Medición | Uds. | Largo | Parcial |
|---|---|---|---|
| ALIMENTACIÓN CÁMARAS EXTERIORES | 1 | 2.2 | 2.20 |
|  | 1 | 70.4 | 70.40 |
|  | 1 | 1.3 | 1.30 |
|  | 1 | 1.3 | 1.30 |
|  | 1 | 67.1 | 67.10 |
|  | 1 | 1.3 | 1.30 |
|  | 1 | 1.3 | 1.30 |
|  | 1 | 89.5 | 89.50 |
|  | 1 | 1.3 | 1.30 |
|  | 1 | 1.3 | 1.30 |
|  | 1 | 1.3 | 1.30 |
|  | 1 | 50.9 | 50.90 |
|  | 1 | 1.3 | 1.30 |
| Total |  |  | 290.5 |

### I08 INSTALACIONES VOZ Y DATOS (25/02/2003)
Importe: 167006.08

**E12TM040** ud SIST. MEGAFONÍA S. CONFERENCIAS (25/03/2009)
1 ud × 5138.74 (5344.29 con costes indirectos) = 5344.29
Sistema de megafonía para sala de conferencias formado por alimentador mezclador, selector-preamplificador con doce canales de entrada, y cada canal con selector de autorización de palabra con testigo luminoso de petición y control de nivel microfónico, pupitre de control, 12 micrófonos de participante y 1 preferente, totalmente instalado y probado.

| Código | Ud | Descripción | Rendimiento | Precio | Importe |
|---|---|---|---|---|---|
| O01B200 | h. | Oficial 1ª Electricista | 5 | 14.04 | 70.20 |
| O01B220 | h. | Ayudante-Electricista | 5 | 12.16 | 60.80 |
| P22DV020 | ud | Alimen-mezcla sistem.confer. (material) | 1 | 773.74 | 773.74 |
| P22DV030 | ud | Selector-preampli.sis.confer. (material) | 1 | 663.65 | 663.65 |
| P22DM025 | ud | Pupitre de control (material) | 1 | 197.33 | 197.33 |
| P22DM070 | ud | Micrófono participante (material) | 12 | 256.88 | 3082.56 |
| P22DM080 | ud | Micrófono preferente (material) | 1 | 290.39 | 290.39 |
| P01DW020 | ud | Pequeño material | 1 | 0.07 | 0.07 |
|  |  | Total |  |  | 5138.74 |

**E12TM090** ud DIFUSOR MURAL 6W (25/03/2009)
6 ud × 58.48 (60.82 con costes indirectos) = 364.92
Difusor mural de 6 W. con altavoz de 200 mm. de diámetro para uso interior con caja acústica en material plástico autoextinguible, en montaje superficial, con línea de alimentación de 0,75 mm2., bajo tubo corrugado de PVC D=16 mm., totalmente instalado.

| Código | Ud | Descripción | Rendimiento | Precio | Importe |
|---|---|---|---|---|---|
| O01B200 | h. | Oficial 1ª Electricista | 1 | 14.04 | 14.04 |
| O01B220 | h. | Ayudante-Electricista | 1 | 12.16 | 12.16 |
| P22DI050 | ud | Difusor mural 6 W. inst. sup. (material) | 1 | 24.21 | 24.21 |
| P22DD060 | m. | Tubo PVC articulado D=16 (material) | 10 | 0.22 | 2.20 |
| P22DD050 | m. | Paralelo de 2x0,75 mm2. (material) | 10 | 0.58 | 5.80 |
| P01DW020 | ud | Pequeño material | 1 | 0.07 | 0.07 |
|  |  | Total |  |  | 58.48 |

**E12TVT010** ud SISTEMA ANTENA SATEL./TERR. INDIVIDUAL (25/03/2009)
1 ud × 3069.84 (3192.63 con costes indirectos) = 3192.63
Equipo de captación colectivo con 8 canales, 6 terrestres y 2 satélite, de emisiones vía satélite y terrestre, con dos antenas parabólicas fijas de distinta orientación de 100 cm de diámetro, con base mástil y soporte conectado a tierra y antena terrestre de 16 dB, y FM. Todo totalmente instalado, incluido cableado y conexionado, según Ley de Instalación de TV Digital.

| Código | Ud | Descripción | Rendimiento | Precio | Importe |
|---|---|---|---|---|---|
| O01B200 | h. | Oficial 1ª Electricista | 5 | 14.04 | 70.20 |
| O01B220 | h. | Ayudante-Electricista | 5 | 12.16 | 60.80 |
| P22AB350 | ud | Antena parabólica D=1 m (material) | 2 | 278.14 | 556.28 |
| P22AA320 | ud | Antena 16 dB canales 21 al 69 (material) | 1 | 33.03 | 33.03 |
| P22AA330 | ud | Mástil 3 m. 2 mm espesor (material) | 1 | 27.13 | 27.13 |
| P22AA370 | ud | Garra muro reforzada (material) | 2 | 5.61 | 11.22 |
| P22AB400 | ud | Fuente alimentación 12 V-2A (material) | 1 | 169.33 | 169.33 |
| P22AB380 | ud | Amplificador monocanal UHF (material) | 3 | 116.38 | 349.14 |
| P22AA400 | ud | Amplificador UHF (material) | 3 | 103.44 | 310.32 |
| P22AA380 | ud | Amplif.mást.blind.1 entr.VHF/UHF (material) | 3 | 47.25 | 141.75 |
| P22AB370 | ud | Unidad extern. polar.conmutab. (material) | 2 | 73.19 | 146.38 |
| P22AB500 | ud | Derivador 4 líneas (15 dB) (material) | 10 | 8.39 | 83.90 |
| P22AB510 | ud | Distribuidor induct. 2 direc. (material) | 20 | 11.62 | 232.40 |
| P22AA060 | m. | Cable coaxial 75 ohmios (material) | 400 | 1.12 | 448.00 |
| P15GD011 | m | Tubo PVC rígido de ø interior 16 mm libre de halogeno | 400 | 0.83 | 332.00 |
| P22R030 | ud | Antena FM onmidirec. circ. (material) | 1 | 21.03 | 21.03 |
| P22R190 | ud | Amplificador FM (material) | 1 | 76.86 | 76.86 |
| P01DW020 | ud | Pequeño material | 1 | 0.07 | 0.07 |
|  |  | Total |  |  | 3069.84 |

**E12TPP020** ud VIDEOPORTERO 8 INSTITUTOS + 1 GENERAL (25/03/2009)
1 ud × 5527.85 (5748.96 con costes indirectos) = 5748.96
Instalación de videoportero para 8 institutos y 1 recepcion general formado por placa de calle con telecámara, abrepuerta, alimentador, monitor empotrado en caja con marco en cada vivienda, totalmente instalado, incluyen interconexión con 8 institutos + un servicio general en recepción, con cableado y conexionado.

| Código | Ud | Descripción | Rendimiento | Precio | Importe |
|---|---|---|---|---|---|
| O01B200 | h. | Oficial 1ª Electricista | 24 | 14.04 | 336.96 |
| O01B220 | h. | Ayudante-Electricista | 24 | 12.16 | 291.84 |
| P22CA020 | ud | Placa c/telecámara 10 pulsadores (material) | 1 | 944.44 | 944.44 |
| P22CB020 | ud | Alimentador-amplificad. 10-32 v. (material) | 1 | 272.68 | 272.68 |
| P22CC010 | ud | Caja con marco empotrar monitor (material) | 10 | 19.52 | 195.20 |
| P22CC020 | ud | Monitor 8" con autoencendido (material) | 9 | 263.6 | 2372.40 |
| P22CD010 | ud | Abrepuerta (material) | 1 | 22.26 | 22.26 |
| P15GD011 | m | Tubo PVC rígido de ø interior 16 mm libre de halogeno | 400 | 0.83 | 332.00 |
| P22BF010 | ud | Manguera 5x0,25 mm2. (material) | 400 | 0.78 | 312.00 |
| P22AA060 | m. | Cable coaxial 75 ohmios | 400 | 1.12 | 448.00 |
| P01DW020 | ud | Pequeño material | 1 | 0.07 | 0.07 |
|  |  | Total |  |  | 5527.85 |

**E12EVB090** m BANDEJA METALICA ELECTROCINCADA 100x35
49.8 m × 13.65 (14.2 con costes indirectos) = 707.16

| Medición | Uds. | Largo | Parcial |
|---|---|---|---|
|  | 12 | 4.15 | 49.80 |
| Total |  |  | 49.8 |

**E12EVB0100** m BANDEJA METALICA ELECTROCINCADA 300x35
84 m × 18.43 (19.17 con costes indirectos) = 1610.28

| Medición | Uds. | Largo | Parcial |
|---|---|---|---|
|  | 12 | 7 | 84.00 |
| Total |  |  | 84 |

**E12EVB0110** m BANDEJA METALICA ELECTROCINCADA 400x35
96 m × 22.6 (23.5 con costes indirectos) = 2256.00

| Medición | Uds. | Largo | Parcial |
|---|---|---|---|
|  | 12 | 8 | 96.00 |
| Total |  |  | 96 |

**E12FFIBRA.01** m CONDUCTOR FIBRA OPTICA 9/125 (03/11/2010)
420 m × 1.94 (2.02 con costes indirectos) = 848.40
Fibra optica para conexion entre switches de armarios, para ppuestos de más de 100 m. instalado sobre bandeja de informatica, con p.p. de pequeño material y mano de obra. instalada conexionada y comprobada

| Código | Ud | Descripción | Rendimiento | Precio | Importe |
|---|---|---|---|---|---|
| P22FIBRA.01 | m | conductor de fibra optica 9/125 (material; 14/12/2011) | 1 | 1.51 | 1.51 |
| O01B200 | h. | Oficial 1ª Electricista | 0.03 | 14.04 | 0.42 |
| P01DW020 | ud | Pequeño material | 0.1 | 0.07 | 0.01 |
|  |  | Total |  |  | 1.94 |

| Medición | Uds. | Largo | Parcial |
|---|---|---|---|
| Pl-baja | 1 | 96 | 96.00 |
| Pl-1ª | 1 | 100 | 100.00 |
| Pl-2ª | 1 | 104 | 104.00 |
| a servidores | 8 | 15 | 120.00 |
| Total |  |  | 420 |

**E12TIB060** ud CABLE UTP C-6 LIBRE DE HALOGENO (03/11/2010)
20785 ud × 1.16 (1.21 con costes indirectos) = 25149.85
cable para interconexiones de voz y datos, UTP C6, libre de halogeno para conexión entre armario y P.T. para distancias inferiores a 100 m. instalado sobre bandeja de informatica, con p.p. de pequeño material y mano de obra. instalada conexionada y comprobada

| Código | Ud | Descripción | Rendimiento | Precio | Importe |
|---|---|---|---|---|---|
| P22IB070 | m | Calbe UTP C-6 libre de halogeno (material; 14/12/2011) | 1 | 0.73 | 0.73 |
| O01B200 | h. | Oficial 1ª Electricista | 0.03 | 14.04 | 0.42 |
| P01DW020 | ud | Pequeño material | 0.1 | 0.07 | 0.01 |
|  |  | Total |  |  | 1.16 |

| Medición | Uds. | Largo | Parcial |
|---|---|---|---|
| PL.BAJA | 1 | 8246 | 8246.00 |
| PL-1ª | 1 | 6118 | 6118.00 |
| PL-2ª | 1 | 6421 | 6421.00 |
| Total |  |  | 20785 |

**E12TTW010** m. CANALIZACIÓN PARA ACOMETIDA TELEFONICA (25/02/2003)
46 m. × 15.34 (15.95 con costes indirectos) = 733.70
Canalización prevista para acometida a edificio de línea telefonica realizada con tubo coarrugado ø110 mm. y guía de alambre galvanizado, con apertura y cierre de zanja para la canalización incluyendo cajas de registro, totalmente terminada.

| Código | Ud | Descripción | Rendimiento | Precio | Importe |
|---|---|---|---|---|---|
| E02EZM010 | m3 | EXC.ZANJA A MÁQUINA T. DISGREG. | 0.24 | 3.37 | 0.81 |
| E02ESZ060 | m3 | RELL.TIERR.ZANJA MANO S/APORT | 0.24 | 5.94 | 1.43 |
| P01AA020 | m3 | Arena de río 0/5 mm. | 0.005 | 6.66 | 0.03 |
| O01B200 | h. | Oficial 1ª Electricista | 0.2 | 14.04 | 2.81 |
| O01B220 | h. | Ayudante-Electricista | 0.2 | 12.16 | 2.43 |
| P01DW020 | ud | Pequeño material | 1 | 0.07 | 0.07 |
| P16AF190 | m | Tubo doble capa Decaplas de 110 ø (material; 25/02/2003) | 4 | 1.94 | 7.76 |
|  |  | Total |  |  | 15.34 |

**E12TIR080** ud ARMARIO RACK GENERAL Y PARA 50 P.T. C/ SWICH FIBRA OPTICA (25/03/2009)
1 ud × 6098.85 (6342.8 con costes indirectos) = 6342.80

| Código | Ud | Descripción | Rendimiento | Precio | Importe |
|---|---|---|---|---|---|
| P22ARMA.001 | Ud | armario 19" S24U F900 A600 GTLan (material; 15/12/2011) | 1 | 285.91 | 285.91 |
| P22ARMA.002 | UD | Panel 50 RJ45 telefonico HUIMEL VDIG141501 (material; 15/12/2011) | 2 | 80.5 | 161.00 |
| P22ARMA.003 | ud | Panel 19" pasacables 5 anillas HIMEL NSYCRTM1U4 (material; 15/12/2011) | 6 | 7.08 | 42.48 |
| P22ARMA.004 | ud | Panel RJ45 ALUM. NEGRO P/24K6/K5E 3M FQ10007396 (material; 15/12/2011) | 6 | 29.15 | 174.90 |
| P22ARMA.005 | ud | Toma RJ45 K6 UTP C/GUARDAPOLVO 3M FQ100027 (material; 15/12/2011) | 100 | 3.4 | 340.00 |
| P22ARMA.007 | ud | Grupo fijación P/VD (material; 15/12/2011) | 1 | 11.1 | 11.10 |
| P22ARMA.008 | ud | Latiguillos CAT6 UTP 1M OPTRONIC UTP6+GY1 (material; 15/12/2011) | 100 | 1.91 | 191.00 |
| P22ARMA.006 | ud | LANGSINE SWICH 52 PORT 19" 10/100 + 2 10/100/1000 BASE T ó SFP (material; 15/12/2011) | 1 | 239.42 | 239.42 |
| P22ARMA.009 | ud | Swich nivel 3 c/2 opciones para un modulo fibra 100base-FX/LC (material; 15/12/2011) | 4 | 853.58 | 3414.32 |
| P22IA040 | ud | certificacion de puesto de voz y datos (material; 14/12/2011) | 56 | 9.02 | 505.12 |
| O01B200 | h. | Oficial 1ª Electricista | 28 | 14.04 | 393.12 |
| O01B220 | h. | Ayudante-Electricista | 28 | 12.16 | 340.48 |
|  |  | Total |  |  | 6098.85 |

**E12TIR060** ud ARMARIO RACK PARA 28 P.T. (VOZ+DATOS) (25/03/2009)
11 ud × 3285.19 (3416.6 con costes indirectos) = 37582.60
Armario Armario base de RACK para 28 puestos de trabajo, ( voz y datos) con ventilación forzada, ruedas y 2 bandejas fijas, base 19" con 8 tomas 2P+TT 16A, con interruptor, con interconexión de fibra optica, con espacio para equipamiento electronico y de servidores dentro del armario, instalado, comprobado y certificado los puntos de voz y datos, según normativa vigente.

| Código | Ud | Descripción | Rendimiento | Precio | Importe |
|---|---|---|---|---|---|
| P22ARMA.0010 | ud | armario 19" S42U (material; 15/12/2011) | 1 | 648.86 | 648.86 |
| P22ARMA.002 | UD | Panel 50 RJ45 telefonico HUIMEL VDIG141501 | 1 | 80.5 | 80.50 |
| P22ARMA.003 | ud | Panel 19" pasacables 5 anillas HIMEL NSYCRTM1U4 | 4 | 7.08 | 28.32 |
| P22ARMA.004 | ud | Panel RJ45 ALUM. NEGRO P/24K6/K5E 3M FQ10007396 | 4 | 29.15 | 116.60 |
| P22ARMA.005 | ud | Toma RJ45 K6 UTP C/GUARDAPOLVO 3M FQ100027 | 56 | 3.4 | 190.40 |
| P22ARMA.006 | ud | LANGSINE SWICH 52 PORT 19" 10/100 + 2 10/100/1000 BASE T ó SFP | 1 | 239.42 | 239.42 |
| P22ARMA.009 | ud | Swich nivel 3 c/2 opciones para un modulo fibra 100base-FX/LC | 1 | 853.58 | 853.58 |
| P22IR030 | ud | Router Modem ADSL-2/2+ (1 LAN + 1 WAN) RTB (material; 01/09/2009) | 1 | 32.73 | 32.73 |
| P22ARMA.007 | ud | Grupo fijación P/VD | 1 | 11.1 | 11.10 |
| P22ARMA.008 | ud | Latiguillos CAT6 UTP 1M OPTRONIC UTP6+GY1 | 56 | 1.91 | 106.96 |
| P22IA040 | ud | certificacion de puesto de voz y datos | 56 | 9.02 | 505.12 |
| O01B200 | h. | Oficial 1ª Electricista | 18 | 14.04 | 252.72 |
| O01B220 | h. | Ayudante-Electricista | 18 | 12.16 | 218.88 |
|  |  | Total |  |  | 3285.19 |

**E12DOMO.001** ud INSTALACIONES PARA EL CONTROL DOMOTICO DEL EDIFICIO (25/03/2009)
1 ud × 74158.16 (77124.49 con costes indirectos) = 77124.49
Sistema de control centralizado del edificio, comprendiendo, climatización, electricidad, mecanismo, contraincendios, seguridd y transporte vertical, con todos los elementos para el correcto funcionamiento de los mismos y que se desglosan en el descompuesto de la presente partida. instalado, funcionando y con programación incluida.

| Código | Ud | Descripción | Rendimiento | Precio | Importe |
|---|---|---|---|---|---|
| P22DOMO.001 | ud | Detector presencia IR de techo IEB 360º (ABB 6131/10-24-500) (material; 15/12/2011) | 45 | 147.92 | 6656.40 |
| P22DOMO.002 | ud | Detector de movimiento 220º IEB (ABB 6179 AGM-204-50) (material; 15/12/2011) | 28 | 190.63 | 5337.64 |
| P22DOMO.003 | ud | Actuador interruptor, 12 salidad, 16 A, perfil DIN mod. ABB SA/S (material; 15/12/2011) | 2 | 406.6 | 813.20 |
| P22DOMO.004 | ud | Interface de pulsadores 4 canales (ABB US/U 4.2) (material; 15/12/2011) | 3 | 76.19 | 228.57 |
| P22DOMO.005 | ud | Interface de pulsadores 12 canales (ABB US/U 12.2 (material; 15/12/2011) | 25 | 156.78 | 3919.50 |
| P22DOMO.006 | ud | Sensor de luz (ABB LF/U 2.1) (material; 15/12/2011) | 30 | 48.36 | 1450.80 |
| P22DOMO.007 | ud | Regulador de luz DALI, 8 canales DIN 8 ABB DLR/S 8.16 1M (material; 15/12/2011) | 18 | 483.53 | 8703.54 |
| P22DOMO.008 | ud | Actuador interruptor 12 sal. 16A, DIN 12 (ABB SA/S 12.16.1) (material; 15/12/2011) | 1 | 450.56 | 450.56 |
| P22DOMO.009 | ud | Pasarela PLC CLIMA-KNK (IntersisBox KNK-Modbus RTU/TCP master (material; 15/12/2011) | 1 | 1249.14 | 1249.14 |
| P22DOMO.0010 | ud | Actuador fac-oil calor o frio, DIN(2modu) LFA/S 1.1 (material; 15/12/2011) | 89 | 175.83 | 15648.87 |
| P22DOMO.0011 | ud | Triton 3 canales c/termostato y display (6320/38-24G-500) (material; 23/03/2012) | 89 | 220.97 | 19666.33 |
| P22DOMO.0012 | ud | Actuador de energía 3 canales, DIN 4 mod. (ABB SE/S 3.16.1) (material; 15/12/2011) | 1 | 289.38 | 289.38 |
| P22DOMO.0013 | ud | Modulo medición con interface KNX (ABB ZS/S 1.1) (material; 15/12/2011) | 1 | 142.86 | 142.86 |
| P22DOMO.0014 | ud | Gateway EIB-LAN ara control insta. via LAN-Internet (ABB 9637.1) (material; 15/12/2011) | 1 | 1373.67 | 1373.67 |
| P22DOMO.0015 | ud | U32 Armario empotrado para inmotica 72 modulos, pta. metalica (material; 15/12/2011) | 1 | 214.47 | 214.47 |
| P22DOMO.0016 | ud | U41 Armario empotrado para inmotica 48 mod. pta. metalica (material; 15/12/2011) | 2 | 172.12 | 344.24 |
| P22DOMO.0017 | ud | Fuente de alimentación 160 ma (ABB SV/S 30.160.5) (material; 15/12/2011) | 1 | 126.75 | 126.75 |
| P22DOMO.0018 | ud | Fuente de alimentación 640 mA (ABB SV/S 30.640.5) (material; 15/12/2011) | 4 | 267.41 | 1069.64 |
| P22DOMO.0019 | ud | Acoplador de línea/aerea (ABB LK/S 4.1) (material; 15/12/2011) | 4 | 258.16 | 1032.64 |
| P22DOMO.0020 | ud | Interface USB, carril DIN (ABB USB/S 1.1) (material; 15/12/2011) | 2 | 182.06 | 364.12 |
| P22DOMO.0021 | ud | Fuente de alimentación auxiliar 12Vcc-1600 mA (material; 15/12/2011) | 1 | 68.29 | 68.29 |
| P22DOMO.0022 | ud | Terminal conexión bus (ABB BUSKLEMME) (material; 15/12/2011) | 50 | 0.99 | 49.50 |
| P22DOMO.0023 | ud | Cable Bus EIB libre halogeno L.H. /ABB 9684 L.H.) (material; 15/12/2011) | 2500 | 1.46 | 3650.00 |
| P22DOMO.0024 | ud | Protector contra sobretensiones ABB US/E.1) (material; 15/12/2011) | 5 | 52.01 | 260.05 |
| O01B200 | h. | Oficial 1ª Electricista | 40 | 14.04 | 561.60 |
| O01B220 | h. | Ayudante-Electricista | 40 | 12.16 | 486.40 |
|  |  | Total |  |  | 74158.16 |

## C17 APARATOS SANITARIOS (14/05/1999)
Importe: 17377.08

**E21ALE050** ud LAV.55x42 DAMA SENSO SUSP. GRIF. MONODIN (14/05/1999)
14 ud × 134.34 (139.71 con costes indirectos) = 1955.94
Lavabo de porcelana vitrificada blanco marca Roca modelo Dama Senso suspendido o equivalente, con grifo monomando Roca modelo Monodin fria caliente o equivalente, con aireador y enlaces de alimentación flexibles, incluso válvula de desagüe de 32 mm., llaves de escuadra de 1/2" cromadas, y latiguillos flexibles de 20 cm. y de 1/2", totalmente instalado y funcionando.

| Código | Ud | Descripción | Rendimiento | Precio | Importe |
|---|---|---|---|---|---|
| O01B170 | h. | Oficial 1ª Fontanero/Calefactor | 1.1 | 14.12 | 15.53 |
| P18LE080 | ud | Lavabo Dama Senso de Roca blanco (material; 24/01/2012) | 1 | 80 | 80.00 |
| P18GL280 | ud | G. monomando Monodin de Roca (material; 24/01/2012) | 1 | 30 | 30.00 |
| P17SV100 | ud | Válvula p/lavabo-bidé de 32 mm. (material; 14/05/1999) | 1 | 1.11 | 1.11 |
| P17XT030 | ud | Llave de escuadra de 1/2" a 1/2" (material; 14/12/2011) | 2 | 2.37 | 4.74 |
| P18GW040 | ud | Latiguillo flex.20cm.1/2"a 1/2" (material; 14/12/2011) | 2 | 1.48 | 2.96 |
|  |  | Total |  |  | 134.34 |

| Medición | Uds. | Parcial |
|---|---|---|
| SOTANO |  |  |
| aseos | 2 | 2.00 |
| PLANTA BAJA |  |  |
| aseos | 4 | 4.00 |
| PLANTA PRIMERA |  |  |
| aseos | 4 | 4.00 |
| PLANTA SEGUNDA |  |  |
| aseos | 4 | 4.00 |
| Total |  | 14 |

**E21ANS030** ud INODORO SUSP. DAMA SENSO TANQUE DUPLO WC (25/03/2009)
42 ud × 186.27 (193.72 con costes indirectos) = 8136.24
Inodoro suspendido de la marca Roca modelo Dama Senso, de tanque oculto y de porcelana vitrificada blanca o equivalente, con estribo de fijación especial a la pared y tapa blancos, cisterna empotrada DUPLO WC o equivalente, pulsadores de acero inox.. Totalmente instalado y funcionando, incluso p.p. de llave de escuadra de 1/2" cromada y latiguillo flexible de 20 cm. de 1/2".

| Código | Ud | Descripción | Rendimiento | Precio | Importe |
|---|---|---|---|---|---|
| O01B170 | h. | Oficial 1ª Fontanero/Calefactor | 1.8 | 14.12 | 25.42 |
| P18IE042 | ud | Inod.suspendido Dama Senso (material; 24/01/2012) | 1 | 125 | 125.00 |
| P18IE041 | ud | Cisterna oculta Duplo WC (material; 16/12/2011) | 1 | 32 | 32.00 |
| P17XT030 | ud | Llave de escuadra de 1/2" a 1/2" | 1 | 2.37 | 2.37 |
| P18GW040 | ud | Latiguillo flex.20cm.1/2"a 1/2" | 1 | 1.48 | 1.48 |
|  |  | Total |  |  | 186.27 |

| Medición | Uds. | Parcial |
|---|---|---|
| SOTANO |  |  |
| aseos | 6 | 6.00 |
| PLANTA BAJA |  |  |
| aseos | 12 | 12.00 |
| PLANTA PRIMERA |  |  |
| aseos | 12 | 12.00 |
| PLANTA SEGUNDA |  |  |
| aseos | 12 | 12.00 |
| Total |  | 42 |

**E16ALS010** ud LAV.MINUSV.C/AP.CODOS G.MONOMAN. (14/05/1999)
7 ud × 389.13 (404.7 con costes indirectos) = 2832.90
Lavabo especial para minusválidos, de porcelana vitrificada en color blanco, con cuenca cóncava, apoyos para codos y alzamiento para salpicaduras, provisto de desagüe superior y jabonera lateral, colocado mediante pernos a la pared, y con grifo mezclador monomando, con palanca larga, con aireador y enlaces de alimentación flexibles, cromado, incluso válvula de desagüe de 32 mm., llaves de escuadra de 1/2" cromadas y latiguillos flexibles de 20 cm. y de 1/2", totalmente instalado y funcionando.

| Código | Ud | Descripción | Rendimiento | Precio | Importe |
|---|---|---|---|---|---|
| O01B170 | h. | Oficial 1ª Fontanero/Calefactor | 1.1 | 14.12 | 15.53 |
| P18LX010 | ud | Lav.cerá.fijo min.70x57cm.s/man. (material; 09/03/2012) | 1 | 280 | 280.00 |
| P18GL150 | ud | G.monomando s.media cromado (material; 24/01/2012) | 1 | 55 | 55.00 |
| P18GW080 | ud | Manecilla gerontolog.p/monom. (material) | 1 | 29.79 | 29.79 |
| P17SV100 | ud | Válvula p/lavabo-bidé de 32 mm. | 1 | 1.11 | 1.11 |
| P17XT030 | ud | Llave de escuadra de 1/2" a 1/2" | 2 | 2.37 | 4.74 |
| P18GW040 | ud | Latiguillo flex.20cm.1/2"a 1/2" | 2 | 1.48 | 2.96 |
|  |  | Total |  |  | 389.13 |

| Medición | Uds. | Parcial |
|---|---|---|
| SOTANO |  |  |
| aseos | 1 | 1.00 |
| PLANTA BAJA |  |  |
| aseos | 2 | 2.00 |
| PLANTA PRIMERA |  |  |
| aseos | 2 | 2.00 |
| PLANTA SEGUNDA |  |  |
| aseos | 2 | 2.00 |
| Total |  | 7 |

**E16ANS030** ud INODORO MINUSV.SUSP. TANQUE BAJO (25/03/2009)
7 ud × 278.27 (289.4 con costes indirectos) = 2025.80
Inodoro suspendido especial para minusválidos de tanque bajo y de porcelana vitrificada blanca, con estribo de fijación especial a la pared, de acero revestido de ABS y dotado de asiento ergonómico abierto por delante y tapa blancos, y cisterna con mando neumático, totalmente instalado y funcionando, incluso p.p. de llave de escuadra de 1/2" cromada y latiguillo flexible de 20 cm. de 1/2".

| Código | Ud | Descripción | Rendimiento | Precio | Importe |
|---|---|---|---|---|---|
| O01B170 | h. | Oficial 1ª Fontanero/Calefactor | 1.8 | 14.12 | 25.42 |
| P18IE040 | ud | Inod.minusvál.t.bajo suspendido (material; 24/01/2012) | 1 | 249 | 249.00 |
| P17XT030 | ud | Llave de escuadra de 1/2" a 1/2" | 1 | 2.37 | 2.37 |
| P18GW040 | ud | Latiguillo flex.20cm.1/2"a 1/2" | 1 | 1.48 | 1.48 |
|  |  | Total |  |  | 278.27 |

| Medición | Uds. | Parcial |
|---|---|---|
| SOTANO |  |  |
| aseos | 1 | 1.00 |
| PLANTA BAJA |  |  |
| aseos | 2 | 2.00 |
| PLANTA PRIMERA |  |  |
| aseos | 2 | 2.00 |
| PLANTA SEGUNDA |  |  |
| aseos | 2 | 2.00 |
| Total |  | 7 |

**E16AWV010** ud VERTEDERO PORC.48x50 G.PARED (25/03/2009)
7 ud × 109.03 (113.39 con costes indirectos) = 793.73
Vertedero de porcelana vitrificada, blanco, de 48x50 cm., dotado de rejilla de desagüe y enchufe de unión, colocado mediante tacos y tornillos al solado, incluso sellado con silicona, e instalado con grifo de pared convencional, incluso válvula de desagüe de 40 mm., funcionando. (El sifón está incluido e las instalaciones de desagüe).

| Código | Ud | Descripción | Rendimiento | Precio | Importe |
|---|---|---|---|---|---|
| O01B170 | h. | Oficial 1ª Fontanero/Calefactor | 0.9 | 14.12 | 12.71 |
| P18WV010 | ud | Verted.porc.c/rej.48x50cm.blan. (material; 16/12/2011) | 1 | 85 | 85.00 |
| P17XW010 | ud | Grifo de pared convenc.cal.media (material) | 1 | 7.89 | 7.89 |
| P17SV070 | ud | Válv.gigante inox.p/fregade.40mm (material) | 1 | 3.43 | 3.43 |
|  |  | Total |  |  | 109.03 |

**E16BW020** ud ASIDERO MINUSV. ESCUADRA P/INOD (11/05/2009)
7 ud × 124.93 (129.93 con costes indirectos) = 909.51
Asidero en escuadra para inodoro, especial para minusválidos, de 90x70x70 cm. de medidas totales, compuesto por tubos cromados, con fijaciones empotradas a la pared, totalmente instalado, incluso con p.p. de accesorios y remates.

| Código | Ud | Descripción | Rendimiento | Precio | Importe |
|---|---|---|---|---|---|
| O01A030 | h. | Oficial primera | 0.4 | 12.32 | 4.93 |
| P18CW070 | ud | Barra duc-bañ.2 par.p/mi.61x61cm (material; 16/12/2011) | 1 | 120 | 120.00 |
|  |  | Total |  |  | 124.93 |

| Medición | Uds. | Parcial |
|---|---|---|
| SOTANO |  |  |
| aseos | 1 | 1.00 |
| PLANTA BAJA |  |  |
| aseos | 2 | 2.00 |
| PLANTA PRIMERA |  |  |
| aseos | 2 | 2.00 |
| PLANTA SEGUNDA |  |  |
| aseos | 2 | 2.00 |
| Total |  | 7 |

**E16BW030** ud EMPUÑAD.LAT.SEGUR.MINUSV. P/INOD (11/05/2009)
7 ud × 99.31 (103.28 con costes indirectos) = 722.96
Empuñadura lateral de seguridad para inodoro, especial para minusválidos, de 70x19 cm. de medidas totales, abatible y dotada de portarrollos, compuesta por tubos cromados, con fijaciones empotradas a la pared, totalmente instalada, incluso con p.p. de accesorios y remates.

| Código | Ud | Descripción | Rendimiento | Precio | Importe |
|---|---|---|---|---|---|
| O01A030 | h. | Oficial primera | 0.35 | 12.32 | 4.31 |
| P18CW060 | ud | Barra WC-bidé 2 paredes p/minus. (material; 16/12/2011) | 1 | 95 | 95.00 |
|  |  | Total |  |  | 99.31 |

| Medición | Uds. | Parcial |
|---|---|---|
| SOTANO |  |  |
| aseos | 1 | 1.00 |
| PLANTA BAJA |  |  |
| aseos | 2 | 2.00 |
| PLANTA PRIMERA |  |  |
| aseos | 2 | 2.00 |
| PLANTA SEGUNDA |  |  |
| aseos | 2 | 2.00 |
| Total |  | 7 |

## C18 VARIOS (14/11/2007)
Importe: 22657.86

**E13JWW080** ud TOPE METÁLICO PROTECCIÓN PUERTAS (25/03/2009)
172 ud × 5.89 (6.13 con costes indirectos) = 1054.36
Tope de goma con acero inoxidable, para protección de puertas. Instalado completo.

| Código | Ud | Descripción | Rendimiento | Precio | Importe |
|---|---|---|---|---|---|
| O01B042 | h. | Ayudante-Cerrajero | 0.15 | 13.31 | 2.00 |
| P13WW060 | ud | Tope goma y acero inox. (material) | 1 | 3.89 | 3.89 |
|  |  | Total |  |  | 5.89 |

| Medición | Uds. | Parcial |
|---|---|---|
| P0 | 11 | 11.00 |
| P1 | 4 | 4.00 |
| P2 | 9 | 9.00 |
| P3 | 24 | 24.00 |
| P4 | 4 | 4.00 |
| P6 | 2 | 2.00 |
| P8 | 1 | 1.00 |
| P9 | 44 | 44.00 |
| P10 | 15 | 15.00 |
| P11 | 3 | 3.00 |
| P12 | 5 | 5.00 |
| P13 | 1 | 1.00 |
| P14 | 4 | 4.00 |
| P15 | 40 | 40.00 |
| P16 | 4 | 4.00 |
| P17 | 1 | 1.00 |
| Total |  | 172 |

**E33VCC160** ud CARTEL "ROTULACION EDIFICIO" (17/04/2009)
1 ud × 2449.96 (2547.96 con costes indirectos) = 2547.96
Cartel de señalización exterior, realizado con letras de acero inoxidable de 1ª calidad de 18/8, ejecutado según el manual de imagen corporativo, soldadas a pletinas, incluso material de anclaje. Unidad totalmente montada.

| Código | Ud | Descripción | Rendimiento | Precio | Importe |
|---|---|---|---|---|---|
| O01A040 | h. | Oficial segunda | 1 | 12.18 | 12.18 |
| O01A070 | h. | Peón ordinario | 1 | 11.88 | 11.88 |
| P27ER4801 | ud | Cartel de texto realizado en acero inox. 18/8 (material; 23/03/2012) | 1 | 2425.9 | 2425.90 |
|  |  | Total |  |  | 2449.96 |

**E26FJ119** ud SEÑALIZACIÓN INTERIOR PUERTAS 23*12 (17/04/2009)
254 ud × 8.19 (8.52 con costes indirectos) = 2164.08
Unidad de señalización interior sobre puerta, de 23*12 cms., ejecutada según el manual de imagen corporativo, ejecutada en perfilería de aluminio cocido al horno serigrafiada, incluso material de anclaje. Unidad totalmente montada.

| Código | Ud | Descripción | Rendimiento | Precio | Importe |
|---|---|---|---|---|---|
| O01A060 | h. | Peón especializado | 0.1 | 11.94 | 1.19 |
| P23FK910 | ud | señalización interior 23*12 (material; 09/03/2012) | 1 | 7 | 7.00 |
|  |  | Total |  |  | 8.19 |

| Medición | Uds. | Parcial |
|---|---|---|
| P0 | 11 | 11.00 |
| P1 | 4 | 4.00 |
| P2 | 9 | 9.00 |
| P3 | 24 | 24.00 |
| P4 | 4 | 4.00 |
| P5 | 79 | 79.00 |
| P6 | 2 | 2.00 |
| P7 | 2 | 2.00 |
| P8 | 1 | 1.00 |
| P9 | 45 | 45.00 |
| P10 | 15 | 15.00 |
| P11 | 3 | 3.00 |
| P12 | 5 | 5.00 |
| P13 | 1 | 1.00 |
| P14 | 4 | 4.00 |
| P15 | 40 | 40.00 |
| P16 | 4 | 4.00 |
| P17 | 1 | 1.00 |
| Total |  | 254 |

**E26FJ221** ud SEÑALIZACIÓN INTERIOR DIRECTORIO GENERAL 88*82 (17/04/2009)
1 ud × 228.61 (237.75 con costes indirectos) = 237.75
Unidad de señalización interior, de 88*82 cms., ejecutada según el manual de imagen corporativo, ejecutada en perfilería de aluminio cocido al horno serigrafiada, incluso material de anclaje. Unidad totalmente montada.

| Código | Ud | Descripción | Rendimiento | Precio | Importe |
|---|---|---|---|---|---|
| O01A060 | h. | Peón especializado | 0.25 | 11.94 | 2.99 |
| P23FK911 | ud | Señalización interior 88*82 Directorio general (material; 16/12/2011) | 1 | 225.62 | 225.62 |
|  |  | Total |  |  | 228.61 |

**E26FJ222** ud SEÑALIZACIÓN INTERIOR DIRECTORIO ZONA 56*41 (17/04/2009)
8 ud × 45.22 (47.03 con costes indirectos) = 376.24
Unidad de señalización interior, directorio general, de 56*81 cms., ejecutada según el manual de imagen corporativo, ejecutada en perfilería de aluminio cocido al horno serigrafiada, incluso material de anclaje. Unidad totalmente montada.

| Código | Ud | Descripción | Rendimiento | Precio | Importe |
|---|---|---|---|---|---|
| O01A060 | h. | Peón especializado | 0.25 | 11.94 | 2.99 |
| P23FK912 | ud | Señalización interior 56*41 Directorio general (material; 15/10/2010) | 1 | 42.23 | 42.23 |
|  |  | Total |  |  | 45.22 |

**EBARRSRECEP** ml MOSTRADOR DE CONTROL (14/11/2007)
5 ml × 226.88 (235.96 con costes indirectos) = 1179.80
Mostrador de control formado por: subestructura de apoyos y cierre de mostrador realizada con tablero DM 40mm, barnizado mate, mueble cajonera realizado en tablero DM, barnizado mate, pieza superior de mostrador de madera maciza de IPE 40mm tratado con ceras y aceites tipo Jensen y revestimiento de paramentos verticales con plancha de metacrilato 6 mm en colores fuertes a elección de la DF, colocada mediante fijación oculta. Todo ejecutado según planos de carpintería y directrices de la D.F.

| Código | Ud | Descripción | Rendimiento | Precio | Importe |
|---|---|---|---|---|---|
| E12PNA030 | m. | ENCIMERA IPE 40, 80 CM. (material; 14/11/2007) | 1 | 102.39 | 102.39 |
| E08PML032 | m2 | FORRADO TABLERO DE DM Y METACRILATO (material; 14/02/2008) | 1 | 63.42 | 63.42 |
| E30VC023 | m. | CAJONERA BAJA CORRIDA (material; 08/09/2009) | 0.33 | 185.07 | 61.07 |
|  |  | Total |  |  | 226.88 |

**C15001** ud MASTIL BANDERA TUBO AC. GALV. 9m (03/11/2010)
4 ud × 39.4 (40.98 con costes indirectos) = 163.92
Mástil de acero galvanizado de alta resistencia de 9 metros. Incluso pomo superior, driza y tope de retención.

| Código | Ud | Descripción | Rendimiento | Precio | Importe |
|---|---|---|---|---|---|
| C150011 | ud | Mastil ac. galv 9m (material; 03/11/2010) | 1 | 39.4 | 39.40 |
|  |  | Total |  |  | 39.4 |

**C15002** ud BASE EMPOTRAR MASTIL BANDERA (03/11/2010)
4 ud × 81.2 (84.45 con costes indirectos) = 337.80
Base para empotrar mástil realizado mediante excavación para cimentación de 1,20 x 1,20 x 1,20 m., hormigón en masa HM-20, asi como carga y transporte de tierras sobrantes a vertedero.

| Código | Ud | Descripción | Rendimiento | Precio | Importe |
|---|---|---|---|---|---|
| C150021 | ud | Base empotrar mastil 1,20x1,20x1,20, excav y HM-20 (material; 03/11/2010) | 1 | 81.2 | 81.20 |
|  |  | Total |  |  | 81.2 |

**C15003** ud FUENTE AGUA FRIA (03/11/2010)
6 ud × 150 (156 con costes indirectos) = 936.00
Fuente COPROLINOR Serie 8, modelo M-88A o equivalente, de gran capacidad, con cuello de cisne para llenado de recipientes. Construida totalmente en Acero Inoxidable A-304 (interior y exterior). Temperatura del agua regulable por termostato.

| Código | Ud | Descripción | Rendimiento | Precio | Importe |
|---|---|---|---|---|---|
| C150031 | ud | Fuente (material; 03/11/2010) | 1 | 150 | 150.00 |
|  |  | Total |  |  | 150 |

**E30IO030** m2 TOLDO SISTEMA VERANDA DE BANDALUX (17/04/2009)
278.32 m2 × 47.19 (49.08 con costes indirectos) = 13659.95
Toldo electrico de la casa Bandalux, sistema Veranda o equivalente, mecanizado desde el interior del edificio, apoyado en la estructura metálica auxiliar incluida en el precio, incluso motores, realizada con tejido de Polyscreen modelo 351 o equivalente, color a decidir en obra por la D.F. Totalmente montado y acabado, incluso conexiones eléctricas y de control.

| Código | Ud | Descripción | Rendimiento | Precio | Importe |
|---|---|---|---|---|---|
| O01A090 | h. | Cuadrilla A | 0.5 | 30.38 | 15.19 |
| P34IO030 | ud | Toldo Bandalux 351 (material; 09/03/2012) | 1 | 32 | 32.00 |
|  |  | Total |  |  | 47.19 |

Claves: brazo, fachada, toldo, línea, manual

| Medición | Uds. | Largo | Ancho | Parcial |
|---|---|---|---|---|
|  | 2 | 19.6 | 7.1 | 278.32 |
| Total |  |  |  | 278.32 |

## C19 URBANIZACION (25/03/2009)
Importe: 136743.64

**E02DM030** m3 EXC.VAC.A MÁQUINA T.COMPACTOS
295 m3 × 1.62 (1.68 con costes indirectos) = 495.60

| Medición | Uds. | Largo | Alto | Parcial |
|---|---|---|---|---|
| RAMPA | 1 | 118 | 2.5 | 295.00 |
| Total |  |  |  | 295 |

**E02PM030** m3 EXC.POZOS A MÁQUINA T.COMPACT
264.18 m3 × 7.71 (8.02 con costes indirectos) = 2118.72

| Medición | Uds. | Largo | Ancho | Alto | Parcial |
|---|---|---|---|---|---|
| MC-1 | 1 | 6.85 | 4.55 | 2 | 62.34 |
|  | 1 | 5.75 | 3.3 | 2 | 37.95 |
| MC-2 | 1 | 6.5 | 3.3 | 2 | 42.90 |
| MC-2 | 1 | 9.5 | 3.3 | 2 | 62.70 |
| MC-3 | 1 | 5.6 | 1.1 | 2 | 12.32 |
|  | 1 | 5.85 | 1.1 | 2 | 12.87 |
| MC-4 | 1 | 7.5 | 1.1 | 2 | 16.50 |
| MC-5 | 1 | 8.3 | 1 | 2 | 16.60 |
| Total |  |  |  |  | 264.18 |

**E04CM060** m3 HORM. HM-20/B/32/I CIM. V.MANUAL
132.1 m3 × 42.07 (43.75 con costes indirectos) = 5779.38

| Medición | Uds. | Largo | Ancho | Alto | Parcial |
|---|---|---|---|---|---|
| MC-1 | 1 | 6.85 | 4.55 | 1 | 31.17 |
|  | 1 | 5.75 | 3.3 | 1 | 18.98 |
| MC-2 | 1 | 6.5 | 3.3 | 1 | 21.45 |
| MC-2 | 1 | 9.5 | 3.3 | 1 | 31.35 |
| MC-3 | 1 | 5.6 | 1.1 | 1 | 6.16 |
|  | 1 | 5.85 | 1.1 | 1 | 6.44 |
| MC-4 | 1 | 7.5 | 1.1 | 1 | 8.25 |
| MC-5 | 1 | 8.3 | 1 | 1 | 8.30 |
| Total |  |  |  |  | 132.1 |

**E04CA060** m3 H.ARM. HA-25/B/32/IIa CIM.V.G.ENCOF
64.4 m3 × 163.37 (169.9 con costes indirectos) = 10941.56

| Medición | Uds. | Largo | Ancho | Alto | Parcial |
|---|---|---|---|---|---|
| MC-1 | 1 | 6.85 | 4.55 | 0.5 | 15.58 |
|  | 1 | 5.75 | 3.3 | 0.5 | 9.49 |
| MC-2 | 1 | 6.5 | 3.3 | 0.5 | 10.73 |
| MC-2 | 1 | 9.5 | 3.3 | 0.5 | 15.68 |
| MC-3 | 1 | 5.6 | 1.1 | 0.5 | 3.08 |
|  | 1 | 5.85 | 1.1 | 0.5 | 3.22 |
| MC-4 | 1 | 7.5 | 1.1 | 0.4 | 3.30 |
| MC-5 | 1 | 8.3 | 1 | 0.4 | 3.32 |
| Total |  |  |  |  | 64.4 |

**E04MA20jeN** m3 HA-25/B/20/IIb M. PANTALLA TABLILLAS 2CV urbanizacion (25/03/2009)
86.89 m3 × 217.84 (226.55 con costes indirectos) = 19684.93
Suministro y puesta en obra de Hormigón armado en pantallas vistas en urbanización de las siguientes características:
- Hormigón HA-25/B/20/IIb, según Instrucción EHE, Tam. máx. 20 mm, con cualquiera de los cementos propuestos en el P.P.T. del proyecto, para este tipo de elementos, elaborado en central para la formación de muros.
- Vertido por medios manuales y/o mecánicos, bombeo, vibrado y curado.
- Armado con acero tipo B 500-S, certificado, en posesión de la marca ARCER, con una cuantía según planos, elaborado en taller según planos y colocado después de prefabricada la armadura, con separadores plásticos para conseguir un recubrimiento de 3,5 cm, alambre de atar, despuntes, solapes, grifados, soldaduras y p.p. de medios auxiliares, según EHE.
- Encofrado a dos caras tipo Peri o equivalente para pantallas con encofrado de estructura metálica y tableros de panel fenólico con un recubrimiento de 220 gr/m² mínimo y molde por una cara realizado con tablas machihembradas de tarima de pino de Suecia de 20-22 mm de espesor y 10-12 cm de anchura, con acabado sierra, sin cepillar y con similar capacidad de succión o absorción y ausencia de nudos, uso cuidada con 12 puestas como máximo (siempre que la D.F. considere que se encuentra en condiciones de obtener el acabado previsto), pedidas y suministradas en una sola partida para evitar irregularidades en el suministro; para quedar visto H. tipo "natural", clasificado como "especial" (arquitectónico), según la comisión W.29 de C.I.B. (informe nº 24), incluso sellado de los paneles con poliuretano en cada puesta para evitar pérdidas de lechada; con p.p. de colocación y posterior retirada de berenjenos en juntas y esquinas, p.p. de anclajes, protecciones colectivas de seguridad y desencofrado, incluidos todos los elementos del sistema y parte proporcional de los componentes de seguridad y salud que les son propios según su fabricante. Incluso empleo de vibradores externos.
Se controlará que el número de puestas de las tablas sea el mismo, o sensiblemente igual, para evitar la falta de uniformidad en el color. En el caso de emplearse tablas nuevas, se impregnarán éstas, al menos dos veces, dado que su absorción suele ser mayor.
- Realización de juntas de retracción cada 6 metros mediante la colocación de berenjenos verticales de sección triangular en ambas caras,
- Sellado de juntas de dilatación con masilla elástica de poliuretano previa colocación de cordón de fondo de junta y previa imprimación de los bordes de la junta.
- Curado específico con los productos y medios adecuados para un clima seco con humedades relativas inferiores al 30% en los meses calurosos, como es el caso de Badajoz, realizado de forma continua, mediante un peine de aspersores situado bajo la plataforma del encofrado y alimentado mediante manguera flexible.
- Conos y vainas para latiguillos con una longitud 2 mm superior al espesor teórico del muro para garantizar la estanquidad y evitar la pérdida de lechada.
- Negativos constituidos por elementos metálicos ( mecanismos de anclaje en losa a base de cajetín metálico hembra, grasa consistente y todas aquellas piezas previstas en proyecto para materialeizar la pieza ) placas para posterior fijación de otros elementos.
- Canaletas con tapa específicas para protección de armaduras de anclaje en losas interiores del núcleo.
- Parte proporcional de conectores, sean del tipo que sean, cuando el despiece no permita el empalme de armaduras.
- Incluso pasatubos, contramoldes para huecos, posicionado y protección de conductos y cajas en el interior del encofrado, separadores dotados de funda plástica y retacado de los orificios y con p.p. de placas en coronación, termómetros para medir la temperatura exterior e interior del hormigón, anemómetro para controlar el viento y medios auxiliares.
- Incluso realización de cuatro muestras de acabado con diferentes moldes y texturas de 3 x 3 m.
- Empleo de cualquier tipo de medio de elevación y alcance que el elemento requiera, como grúa pluma, grúa autopropulsada telescópica, grúa sobre cadenas,..
- Medido sin descontar huecos inferiores a 3 m2.
Todo ello ejecutado según planos de cimentación y estructura, planos de taller efectuados por el Dto técnico de la empresa constructora, Pliego de Condiciones de Proyecto e indicaciones de la Dirección Facultativa. Según normas NTE-CCM, EME y EHE.

| Código | Ud | Descripción | Rendimiento | Precio | Importe |
|---|---|---|---|---|---|
| E04CA040 | m3 | H.ARM. HA-25/B/32/IIa CIM. V. GRÚA | 1 | 71.82 | 71.82 |
| E04MEM053 | m2 | ENCOF.TAB.AGLO.MUROS 2CV PARA FORRAR 2C (material) | 5 | 8.07 | 40.35 |
| E04AB020 | kg | ACERO CORRUGADO B 500 S/SD | 90 | 0.98 | 88.20 |
| P01ES50je3 | m2 | p.p.molde tablillas madera pino suecia urbanizacion (material; 23/03/2012) | 5 | 3 | 15.00 |
| M02GC091 | h. | Grúa celosía s/cadenas 200 t. | 0.013 | 95 | 1.24 |
| M01HA030 | h. | Autob.hormig.<40m3, pluma 43m | 0.013 | 94.9 | 1.23 |
|  |  | Total |  |  | 217.84 |

| Medición | Uds. | Largo | Ancho | Alto | Parcial |
|---|---|---|---|---|---|
| MC-1 | 1 | 7 | 0.3 | 4.4 | 9.24 |
|  | 1 | 4.55 | 0.3 | 4.4 | 6.01 |
|  | 1 | 9.25 | 0.3 | 4.4 | 12.21 |
|  | 1 | 5.5 | 0.3 | 4.4 | 7.26 |
| MC-2 | 2 | 6 | 0.3 | 3.9 | 14.04 |
| MC-2 | 2 | 9 | 0.3 | 3.4 | 18.36 |
| MC-3 | 1 | 5.1 | 0.3 | 2.9 | 4.44 |
|  | 1 | 5.6 | 0.3 | 2.9 | 4.87 |
| MC-4 | 1 | 7.5 | 0.3 | 2.5 | 5.63 |
| MC-5 | 1 | 8.05 | 0.3 | 2 | 4.83 |
| Total |  |  |  |  | 86.89 |

**E05AW021** m. LLANTA METALICA CHAPA GAL. 250x10 (25/03/2009)
612.4 m. × 12.45 (12.95 con costes indirectos) = 7930.58
Llanta metalica de chapa galvanizada de 25 cm. de ancho y 10 mm. de espesor, p.p. de garras cada 50 cm. con perfiles metalicos anclados a hormigob en masa para su fijaccion colocado a modo de bordillo. Totalmente colocada y montada.

| Código | Ud | Descripción | Rendimiento | Precio | Importe |
|---|---|---|---|---|---|
| O01B041 | h. | Oficial 1ª Cerrajero | 0.15 | 13.92 | 2.09 |
| O01B042 | h. | Ayudante-Cerrajero | 0.15 | 13.31 | 2.00 |
| P13TC010 | kg | Chapa galvanizada 1 mm. (material) | 7.85 | 0.93 | 7.30 |
| P03AL160 | kg | Acero laminado S 275 JR | 1 | 1.06 | 1.06 |
|  |  | Total |  |  | 12.45 |

| Medición | Uds. | Largo | Parcial |
|---|---|---|---|
| Aparcamientos | 1 | 181 | 181.00 |
| Edificio | 1 | 310 | 310.00 |
| Rampa | 1 | 12.5 | 12.50 |
|  | 1 | 14.9 | 14.90 |
| Acceso principal | 1 | 94 | 94.00 |
| Total |  |  | 612.4 |

**E04SE010** m2 ENCACHADO PIEDRA 40/80 e=15cm
1961 m2 × 3.68 (3.83 con costes indirectos) = 7510.63
Encachado de piedra caliza 40/80 de 15 cm. de espesor en sub-base de solera, i/extendido y compactado con pisón.

| Código | Ud | Descripción | Rendimiento | Precio | Importe |
|---|---|---|---|---|---|
| O01A070 | h. | Peón ordinario | 0.15 | 11.88 | 1.78 |
| P01AG150 | m3 | Grava 40/80 mm. | 0.165 | 9.53 | 1.57 |
| M08RI010 | h. | Pisón vibrante 70 kg. | 0.15 | 2.19 | 0.33 |
|  |  | Total |  |  | 3.68 |

| Medición | Uds. | Largo | Parcial |
|---|---|---|---|
| APARCAMIENTO | 1 | 1690 | 1690.00 |
| ENTRADA | 1 | 115 | 115.00 |
| RAMPA | 1 | 156 | 156.00 |
| Total |  |  | 1961 |

**E04SA030** m2 SOLER.HA-25/B/16/IIa 10cm.#15x15/8
1961 m2 × 14.72 (15.31 con costes indirectos) = 30022.91

| Medición | Uds. | Largo | Parcial |
|---|---|---|---|
| APARCAMIENTO | 1 | 1690 | 1690.00 |
| ENTRADA | 1 | 115 | 115.00 |
| RAMPA | 1 | 156 | 156.00 |
| Total |  |  | 1961 |

**E10CCT040** m2 PAVIMENTO CONTINUO NEGRO RAYADO (17/04/2009)
1961 m2 × 4.1 (4.26 con costes indirectos) = 8353.86
Pavimento continuo negro rayado sobre solera de hormigón o forjado, sin incluir éstos, con acabado monolítico, i/replanteo de solera, encofrado y desencofrado, colocación del hormigón, regleado y nivelacion perfecta de solera utilizando medios laser, fratasado mecánico, incorporación capa de rodadura, enlisado y pulimentado manteniendo poro abierto a la superficie del hormigon, curado del hormigón, aserrado de juntas y sellado con masilla de poliuretano de elasticidad permanente, medido en superficie realmente ajecutada.Según condiciones del CTE, recogidas en el Pliego de Condiciones.

| Código | Ud | Descripción | Rendimiento | Precio | Importe |
|---|---|---|---|---|---|
| O01A030 | h. | Oficial primera | 0.1 | 12.32 | 1.23 |
| O01A070 | h. | Peón ordinario | 0.1 | 11.88 | 1.19 |
| P08CT010 | m2 | Pavimento continuo negro rayado (material; 27/10/2010) | 1.06 | 1.19 | 1.26 |
| P08SW020 | m. | Sellado de juntas 3 mm. (material; 27/10/2010) | 0.52 | 0.8 | 0.42 |
|  |  | Total |  |  | 4.1 |

| Medición | Uds. | Largo | Parcial |
|---|---|---|---|
| APARCAMIENTO | 1 | 1690 | 1690.00 |
| ENTRADA | 1 | 115 | 115.00 |
| RAMPA | 1 | 156 | 156.00 |
| Total |  |  | 1961 |

**E15SO010** m2 TRATAMIENTO SUPERFICIAL HORM. JENSEN SI-22
2540.2 m2 × 5.21 (5.42 con costes indirectos) = 13767.88

| Medición | Uds. | Largo | Alto | Parcial |
|---|---|---|---|---|
| APARCAMIENTO | 1 | 1690 |  | 1690.00 |
| ENTRADA | 1 | 115 |  | 115.00 |
| RAMPA | 1 | 156 |  | 156.00 |
| MC-1 | 2 | 7 | 4.4 | 61.60 |
|  | 2 | 4.55 | 4.4 | 40.04 |
|  | 2 | 9.25 | 4.4 | 81.40 |
|  | 2 | 5.5 | 4.4 | 48.40 |
| MC-2 | 4 | 6 | 3.9 | 93.60 |
| MC-2 | 4 | 9 | 3.4 | 122.40 |
| MC-3 | 2 | 5.1 | 2.9 | 29.58 |
|  | 2 | 5.6 | 2.9 | 32.48 |
| MC-4 | 2 | 7.5 | 2.5 | 37.50 |
| MC-5 | 2 | 8.05 | 2 | 32.20 |
| Total |  |  |  | 2540.2 |

**U09PC320** ud PLATANUS ACERIFOLIA 14-16 R.D.
10 ud × 40.95 (42.59 con costes indirectos) = 425.90
Platanus acerifolia (Plátano) de 14 a 16 cm. de perímetro de tronco, suministrado en a raíz desnuda y plantación en hoyo de 1x1x1x m., incluso apertura del mismo con los medios indicados, abonado, formación de alcorque y primer riego.

| Código | Ud | Descripción | Rendimiento | Precio | Importe |
|---|---|---|---|---|---|
| O01B270 | h. | Oficial 1ª Jardinero | 0.2 | 12.68 | 2.54 |
| O01A070 | h. | Peón ordinario | 0.4 | 11.88 | 4.75 |
| M05EN020 | h. | Excav.hidr.neumáticos 84 CV (maquinaria) | 0.15 | 41.28 | 6.19 |
| P28EC320 | ud | Platanus acerifolia 14-16 raíz (material) | 1 | 27.11 | 27.11 |
| P28DA080 | kg | Substrato vegetal fertilizado (material) | 5 | 0.06 | 0.30 |
| P01DW010 | m3 | Agua (material) | 0.1 | 0.59 | 0.06 |
|  |  | Total |  |  | 40.95 |

**E02SA030** m3 RELL/APIS.MEC.C.ABIER.ZAHORRA ARTIFICIAL
1421.32 m3 × 9.28 (9.65 con costes indirectos) = 13715.74

| Medición | Uds. | Largo | Alto | Parcial |
|---|---|---|---|---|
| 2 |  |  |  |  |
| BAJO ARIPAC |  |  |  |  |
| PERIMETRO EDIFICIO | 1 | 660 | 0.2 | 132.00 |
|  | 1 | 13.6 | 0.2 | 2.72 |
| 3 |  |  |  |  |
| APARCAMIENTO | 1 | 263 | 0.2 | 52.60 |
| 4 |  |  |  |  |
| PARCELA | 1 | 12610 | 0.2 | 2522.00 |
| a deducir |  |  |  |  |
| zona edificio | -1 | 4412 | 0.2 | -882.40 |
| aparcamiento | -1 | 1690 | 0.2 | -338.00 |
|  | -1 | 263 | 0.2 | -52.60 |
| rampa | -1 | 75 | 0.2 | -15.00 |
| Total |  |  |  | 1421.32 |

**U10PT010** m2 PAV. TERRIZO ARIPAQ e=8cm
673.6 m2 × 10.65 (11.08 con costes indirectos) = 7463.49
Pavimento ecológico terrizo ARIPAQ o equivalente de 8 cm de espesor, apto para uso peatonal y mantenimientocon vehículos ligeros, realizado con árido calizo o silíceo en la zona de la obra, de granulometría 0-5 mm, impermeabilizado y estabilizado con ligante incoloro, basado en calcín de vidrio y reactivosbásicos, sobre explanada afirmada con terrizo existente, no considerada en el presenteprecio, extendido, nivelado y compactado al 95% del Proctor Modificado, i/preparación de la mezcla,perfilado de bordes, humectación, apisonado y limpieza, medida la superficie ejecutada en obra.

| Código | Ud | Descripción | Rendimiento | Precio | Importe |
|---|---|---|---|---|---|
| O01A070 | h. | Peón ordinario | 0.5 | 11.88 | 5.94 |
| M08NM020 | h. | Motoniveladora de 200 CV | 0.02 | 54.05 | 1.08 |
| M08RN010 | h. | Rodillo vibr.autopr.mixto 3 t. | 0.01 | 7.51 | 0.08 |
| M08CA110 | h. | Cisterna agua s/camión 10.000 l. | 0.002 | 28.27 | 0.06 |
| P01AG060 | m3 | Gravilla 20/40 mm. (material) | 0.1 | 10.42 | 1.04 |
| P01AG130 | m3 | Gravilla 12/18 mm. machaqueo (material) | 0.05 | 9.78 | 0.49 |
| P01AA030 | m3 | Arena de río 0/5 mm. | 0.05 | 8.8 | 0.44 |
| P01AA100 | m3 | Arena de miga cribada (material) | 0.05 | 12.39 | 0.62 |
| P01DW010 | m3 | Agua | 0.006 | 0.59 | 0.00 |
| P01CL070 | kg | Cal sacos para estabilizaciones (material) | 10 | 0.09 | 0.90 |
|  |  | Total |  |  | 10.65 |

| Medición | Uds. | Largo | Parcial |
|---|---|---|---|
| PERIMETRO EDIFICIO | 1 | 660 | 660.00 |
|  | 1 | 13.6 | 13.60 |
| Total |  |  | 673.6 |

**E13JDCE020** m2 ENTRAMADO 30x30/40x3 GALV. (25/03/2009)
7 m2 × 146.18 (152.03 con costes indirectos) = 1064.21
Entramado metálico formado por rejilla de pletina de acero galvanizado de 40x3 y 10x3 mm., formando cuadrícula de 30x30 mm. y bastidor con uniones electrosoldadas marco mediante angulares 40.40.3 mm del mismo material, i/soldadura y ajuste a otros elementos.

| Código | Ud | Descripción | Rendimiento | Precio | Importe |
|---|---|---|---|---|---|
| O01B041 | h. | Oficial 1ª Cerrajero | 0.485 | 13.92 | 6.75 |
| O01B042 | h. | Ayudante-Cerrajero | 0.485 | 13.31 | 6.46 |
| P13DE020 | m2 | Enrejado tramex 30x30/30x2 galv. (material) | 1 | 132.97 | 132.97 |
|  |  | Total |  |  | 146.18 |

| Medición | Uds. | Largo | Ancho | Parcial |
|---|---|---|---|---|
| ENTRADA | 2 | 5 | 0.7 | 7.00 |
| Total |  |  |  | 7 |

**E13JDBA100** m. BARANDILLA PLETINAS 50.8 mm AC. GALV.
10.3 m. × 60.44 (62.86 con costes indirectos) = 647.46

| Medición | Uds. | Largo | Parcial |
|---|---|---|---|
| ENTRADA RAMPA | 1 | 6.4 | 6.40 |
|  | 1 | 3.9 | 3.90 |
| Total |  |  | 10.3 |

**E12HCM050** m. CONDUCTO VENT. ACE. INOX.DOBLE P.D=200
21 m. × 74.05 (77.01 con costes indirectos) = 1617.21
Conducto de salida de humos en tubo de doble pared de acero inoxidable de 200 mm. de diámetro interior y 250 mm. el exterior, con aislamiento de lana de roca, i/abrazadera en las juntas de unión y material de fijación, totalmente instalado, medido en su longitud.

| Código | Ud | Descripción | Rendimiento | Precio | Importe |
|---|---|---|---|---|---|
| O01A030 | h. | Oficial primera | 0.2 | 12.32 | 2.46 |
| O01A050 | h. | Ayudante | 0.2 | 12.12 | 2.42 |
| P10CM050 | m. | Cond.ac.inox.dob.pared D=200-250 (material; 16/12/2011) | 1 | 57.24 | 57.24 |
| P10CW040 | ud | Abrazadera cond.dobl.pared D=250 (material) | 1 | 9.98 | 9.98 |
| P10CW050 | ud | Material fijación conduc.pared (material) | 1 | 1.95 | 1.95 |
|  |  | Total |  |  | 74.05 |

| Medición | Uds. | Largo | Parcial |
|---|---|---|---|
|  | 3 | 7 | 21.00 |
| Total |  |  | 21 |

**E12HCM060** ud ASPIRADOR ESTÁTICO ACERO INOX. D=200 (11/05/2009)
3 ud × 82.04 (85.32 con costes indirectos) = 255.96
Aspirador estático de acero acoplado al tubo de ventilación de chapa de acero inoxidable de 200 mm. de diámetro y 1,5 mm. de espesor, con lamas para aspiración, totalmente instalado.

| Código | Ud | Descripción | Rendimiento | Precio | Importe |
|---|---|---|---|---|---|
| O01A030 | h. | Oficial primera | 0.13 | 12.32 | 1.60 |
| P10CW060 | ud | Aspirador estático acero inox D=20 (material; 24/01/2012) | 1 | 80.44 | 80.44 |
|  |  | Total |  |  | 82.04 |

**U16D070** m2 CUNETA REVESTIDA DE HORMIGÓN
150 m2 × 15.48 (16.1 con costes indirectos) = 2415.00
Cuneta revestida de hormigón de espesor 12 cm. y 2 m2/m., ejecutada en hormigón HM-20/P20 IIa, totalmente terminada.

| Código | Ud | Descripción | Rendimiento | Precio | Importe |
|---|---|---|---|---|---|
| O01A020 | h. | Capataz (mano de obra; 03/11/2010) | 0.005 | 12.44 | 0.06 |
| O01A070 | h. | Peón ordinario | 0.2 | 11.88 | 2.38 |
| O01A030 | h. | Oficial primera | 0.2 | 12.32 | 2.46 |
| M08RB070 | h. | Bandeja vib.300kg (70 cm) rever. (maquinaria) | 0.2 | 5.46 | 1.09 |
| M12EM030 | m2 | Tablero encofrar 22 mm. 4 p. (maquinaria) | 0.05 | 2.24 | 0.11 |
| P01HC003 | m3 | Hormigón HM-20/P/20/I central | 0.24 | 33.36 | 8.01 |
| M07W110 | t. | km transporte hormigón (maquinaria) | 7.2 | 0.19 | 1.37 |
|  |  | Total |  |  | 15.48 |

**U16D160** m. PASO SALVACUNETAS TUBO D=60 cm.
5 m. × 43.76 (45.51 con costes indirectos) = 227.55
Paso salvacunetas realizado con tubo de hormigón centrifugado de 60 cm. de diámetro, incluso cama recubrimiento de hormigón HM-20/P/20 IIa, incluso pavimento de hormigón de 15 cm. de espesor, totalmente terminado.

| Código | Ud | Descripción | Rendimiento | Precio | Importe |
|---|---|---|---|---|---|
| O01A020 | h. | Capataz | 0.1 | 12.44 | 1.24 |
| O01A070 | h. | Peón ordinario | 0.2 | 11.88 | 2.38 |
| O01A030 | h. | Oficial primera | 0.2 | 12.32 | 2.46 |
| M08RB070 | h. | Bandeja vib.300kg (70 cm) rever. | 0.2 | 5.46 | 1.09 |
| M05RN010 | h. | Retrocargadora neum. 50 CV (maquinaria) | 0.2 | 26.85 | 5.37 |
| P02TH330 | m. | Tubo HM j.machihembrada D=600mm (material; 19/08/2009) | 1.03 | 16.27 | 16.76 |
| P01MC120 | m3 | Mortero cem. gris II/B-M 32,5 M-5/CEM (material; 15/04/2009) | 0.02 | 60.45 | 1.21 |
| P01HC003 | m3 | Hormigón HM-20/P/20/I central | 0.35 | 33.36 | 11.68 |
| M12EM030 | m2 | Tablero encofrar 22 mm. 4 p. | 0.7 | 2.24 | 1.57 |
|  |  | Total |  |  | 43.76 |

**E15SS010** m. MARCADO PLAZA GARAJE (25/03/2009)
545 m. × 2.3 (2.39 con costes indirectos) = 1302.55
Marcado de plaza de garaje con pintura al clorocaucho, con una anchura de línea de 10 cm., i/limpieza de superficies, neutralización, replanteo y encintado.

| Código | Ud | Descripción | Rendimiento | Precio | Importe |
|---|---|---|---|---|---|
| O01B230 | h. | Oficial 1ª Pintor | 0.1 | 12.72 | 1.27 |
| P24WD040 | kg | Disolvente clorocaucho (material) | 0.025 | 2.47 | 0.06 |
| P24QC010 | kg | Clorocaucho suelos (color) (material) | 0.075 | 12.25 | 0.92 |
| P24WW220 | ud | Pequeño material | 0.05 | 1.03 | 0.05 |
|  |  | Total |  |  | 2.3 |

| Medición | Uds. | Largo | Parcial |
|---|---|---|---|
|  | 2 | 50 | 100.00 |
|  | 3 | 45 | 135.00 |
|  | 19 | 10 | 190.00 |
|  | 24 | 5 | 120.00 |
| Total |  |  | 545 |

**E15SS040** ud ROTULACIÓN NÚMERO PLAZA GARAJE (25/03/2009)
90 ud × 1.89 (1.97 con costes indirectos) = 177.30
Rotulación de plaza de garaje con pintura al clorocaucho, con una anchura de línea de 10 cm., i/limpieza de superficies, neutralización, replanteo y encintado.

| Código | Ud | Descripción | Rendimiento | Precio | Importe |
|---|---|---|---|---|---|
| O01B230 | h. | Oficial 1ª Pintor | 0.1 | 12.72 | 1.27 |
| P24WD040 | kg | Disolvente clorocaucho | 0.01 | 2.47 | 0.02 |
| P24QC010 | kg | Clorocaucho suelos (color) | 0.045 | 12.25 | 0.55 |
| P24WW220 | ud | Pequeño material | 0.05 | 1.03 | 0.05 |
|  |  | Total |  |  | 1.89 |

**E10CCH020** m. ENC.ADOQUINES HORM.COLOR NEGRO 20x10x8
160 m. × 4.93 (5.13 con costes indirectos) = 820.80
Encintado con adoquines de hormigón color negro en piezas rectangulares de 20x10x8 cm., colocados previa compactación del terreno, sobre capa de arena de río compactada de 10 cm. de espesor, i/relleno de juntas con arena de río y limpieza, medida la superficie ejecutada.Según condiciones del CTE, recogidas en el Pliego de Condiciones.

| Código | Ud | Descripción | Rendimiento | Precio | Importe |
|---|---|---|---|---|---|
| O01A030 | h. | Oficial primera | 0.1 | 12.32 | 1.23 |
| O01A050 | h. | Ayudante | 0.1 | 12.12 | 1.21 |
| P08CA020 | m2 | Ado.rectangular h. color 20x10x8 (material) | 0.1 | 13.98 | 1.40 |
| P01AA030 | m3 | Arena de río 0/5 mm. | 0.01 | 8.8 | 0.09 |
| M08RB050 | h. | Bandeja vib.170kg (50 cm) rever. (maquinaria) | 0.3 | 3.34 | 1.00 |
|  |  | Total |  |  | 4.93 |

| Medición | Uds. | Largo | Parcial |
|---|---|---|---|
| Aparcamiento de zahorra | 4 | 17.5 | 70.00 |
|  | 2 | 15 | 30.00 |
|  | 12 | 5 | 60.00 |
| Total |  |  | 160 |

**E16G020** ud GRIFO CON BOCA PARA ROSCAR (25/03/2009)
1 ud × 4.25 (4.42 con costes indirectos) = 4.42
Suministro y colocación de grifo de 1/2" de diámetro, con boca para roscar, colocado roscado, totalmente equipado, instalado y funcionando.

| Código | Ud | Descripción | Rendimiento | Precio | Importe |
|---|---|---|---|---|---|
| O01B170 | h. | Oficial 1ª Fontanero/Calefactor | 0.1 | 14.12 | 1.41 |
| P17XW050 | ud | Grifo norm. 1/2" boca rosca (material) | 1 | 2.84 | 2.84 |
|  |  | Total |  |  | 4.25 |

## C20 GESTION DE RESIDUOS
Importe: 47558.25

**G02TTT010** m3 RETIRADA DE TIERRAS INERTES N.P. A VERTEDERO AUTORIZADO
11673.73 m3 × 2.23 (2.32 con costes indirectos) = 27083.05
Retira de tierras inertes en obra de nueva planta a vertedero autorizado, formada por: selcción, carga, transporte, descarga y canon de vertido. Medido el volumen esponjado.

| Código | Ud | Descripción | Rendimiento | Precio | Importe |
|---|---|---|---|---|---|
| M05PC010 | h. | Pala carg.cadenas 50 CV/0,60m3 (maquinaria; 23/11/2010) | 0.015 | 14.35 | 0.22 |
| M07CB010 | h. | Camión basculante 4x2 10 t. | 0.069 | 14.58 | 1.01 |
| M07N150 | m3 | Canon vertido tierras inertes (maquinaria; 02/09/2009) | 1 | 1 | 1.00 |
|  |  | Total |  |  | 2.23 |

| Medición | Uds. | Parcial |
|---|---|---|
|  | 2522 | 2522.00 |
|  | 6697.67 | 6697.67 |
|  | 1859.05 | 1859.05 |
|  | 35.83 | 35.83 |
|  | 295 | 295.00 |
|  | 264.18 | 264.18 |
| Total |  | 11673.73 |

**G02DMM020** t. RETIRADA EN CONTENEDOR 3 m3 RESIDUOS MADERA DEM. DIST.MÁX. (17/04/2009)
1513.2 t. × 6.3 (6.55 con costes indirectos) = 9911.46
Retirada en contenedor de 3 m3 de residuos de madera en obra de demolición a planta de valorización, formada por: carga, transporte a planta, descarga y canon de gestión. Medido el peso en bascula puesto en planta.

| Código | Ud | Descripción | Rendimiento | Precio | Importe |
|---|---|---|---|---|---|
| O01A060 | h. | Peón especializado | 0.025 | 11.94 | 0.30 |
| M07N140 | t | Canon gestion de residuos de madera (maquinaria; 02/09/2009) | 1 | 6 | 6.00 |
|  |  | Total |  |  | 6.3 |

**G02RRR030** m3 RETIRADA EN CONTENEDOR 3 m3 RESIDUOS MIXTOS N.P. (17/04/2009)
137.6 m3 × 12.8 (13.31 con costes indirectos) = 1831.46
Retirada en contenedor de 3 m3 de resduos mixtos en obra de nueva planta a planta de valorización, formada por: carga, transporte a planta, descarga y canon de gestion. Medido el volumen esponjado.

| Código | Ud | Descripción | Rendimiento | Precio | Importe |
|---|---|---|---|---|---|
| O01A060 | h. | Peón especializado | 0.025 | 11.94 | 0.30 |
| M07N130 | m3 | Canon gestion de residuos mixtos (maquinaria; 02/09/2009) | 1 | 12.5 | 12.50 |
|  |  | Total |  |  | 12.8 |

**G01MHA030** t. RETIRADA EN CONTENEDOR 3 m3 RESIDUOS ACERO DEM, DIST. MAX. (17/04/2009)
17.62 t. × 74.34 (77.31 con costes indirectos) = 1362.20
Retirada en contenedor de 3 m3 de residuos de acero en obra de demolición, formada por: carga, transporte y descarga en almacén. Medido el peso en bascula puesto en almacén.

| Código | Ud | Descripción | Rendimiento | Precio | Importe |
|---|---|---|---|---|---|
| O01A060 | h. | Peón especializado | 0.025 | 11.94 | 0.30 |
| P35020 | t. | Residuos de acero (material; 02/09/2009) | 1 | 74.04 | 74.04 |
|  |  | Total |  |  | 74.34 |

**G02HAV030** m3 RETIRADA EN CONTENEDOR 3 m3 RESIDUOS ARIDOS Y PIEDRAS N.P. (17/04/2009)
528.7 m3 × 13.4 (13.94 con costes indirectos) = 7370.08
Retirada en contenedor de 3 m3 de residuos de áridos y piedras en obra de nueva planta de valorización, formada por: selección, carga, transporte a planta, descarga y canon de gestion. Medido el volumen esponjado.

| Código | Ud | Descripción | Rendimiento | Precio | Importe |
|---|---|---|---|---|---|
| O01A060 | h. | Peón especializado | 0.075 | 11.94 | 0.90 |
| M07N130 | m3 | Canon gestion de residuos mixtos | 1 | 12.5 | 12.50 |
|  |  | Total |  |  | 13.4 |

## C21 CONTROL DE CALIDAD (03/12/2004)
Importe: 39988.9

### P CONTROL DE MATERIALES (03/12/2004)
Importe: 14850.56

**C02FF010** ud ENS.SERIE 4 PROBETAS, HORMIGÓN
108 ud × 67.21 (69.9 con costes indirectos) = 7549.20
Ensayo estadístico de un hormigón con la toma de muestras, fabricación, conservación en cámara húmeda, refrendado y rotura de 4 probetas, cilíndricas de 15x30 cm., una a 7 días, y las tres restantes a 28 días, con el ensayo de consistencia, con dos medidas por toma, según UNE 83300/1/3/4/13; incluso emisión del acta de resultados.

| Código | Ud | Descripción | Rendimiento | Precio | Importe |
|---|---|---|---|---|---|
| P32HF010 | ud | Consist.cono Abrams,hormigón (material) | 2 | 8.3 | 16.60 |
| P32HF020 | ud | Resist.compr.4 probetas,hormigón (material; 07/03/2012) | 1 | 50.61 | 50.61 |
|  |  | Total |  |  | 67.21 |

| Medición | Uds. | Parcial |
|---|---|---|
| CIMENTACION | 36 | 36.00 |
| MUROS | 32 | 32.00 |
| PILARES | 20 | 20.00 |
| ESTRUCTURA | 20 | 20.00 |
| Total |  | 108 |

**C02CS010** ud ENSAYO COMPLETO ACERO EN BARRAS (03/12/2004)
25 ud × 150.67 (156.7 con costes indirectos) = 3917.50
Ensayo completo, según EHE, sobre acero en barras para su empleo en obras de hormigón armado, con la determinación de sus características físicas, geométricas, mecánicas y de soldabilidad, incluso emisión del acta de resultados.

| Código | Ud | Descripción | Rendimiento | Precio | Importe |
|---|---|---|---|---|---|
| P32HC820 | ud | Ovalidad calibrado, acero (material; 26/12/2007) | 1 | 6 | 6.00 |
| P32HC830 | ud | Sección equiv.-desv.masa,acero (material; 03/12/2004) | 1 | 9.76 | 9.76 |
| P32HC840 | ud | Caract.geomét.resaltos,acero (material; 03/12/2004) | 1 | 12.84 | 12.84 |
| P32HC850 | ud | Doblado simple 180º, acero (material) | 1 | 14.1 | 14.10 |
| P32HC860 | ud | Doblado-desdoblado 90º, acero (material; 07/03/2012) | 1 | 10.23 | 10.23 |
| P32HC870 | ud | L.elástico y t.rotura, acero (material; 26/12/2007) | 1 | 29.45 | 29.45 |
| P32HC880 | ud | Alargamiento rotura, acero (material; 03/12/2004) | 1 | 17.72 | 17.72 |
| P32HC890 | ud | Aptitud al soldeo en obra, acero (material; 07/03/2012) | 1 | 50.57 | 50.57 |
|  |  | Total |  |  | 150.67 |

| Medición | Uds. | Parcial |
|---|---|---|
| Cimentación: |  |  |
|  | 10 | 10.00 |
| Estructura: |  |  |
|  | 15 | 15.00 |
| Total |  | 25 |

**C02CS050** ud ENSAYO COMPLETO ACERO EN MALLAS (03/12/2004)
3 ud × 209.52 (217.9 con costes indirectos) = 653.70
Ensayo completo sobre mallas de acero para su uso en obras de hormigón armado comprendiendo la comprobación de las características geométricas de la malla, según UNE 36092-81, de las características geométricas, físicas y mecánicas de las barras componentes, según UNE 36088/099/401, y de la resistencia al arrancamiento del nudo, según UNE 36482-80 y la soldabilidad; incluso emisión del acta de resultados.

| Código | Ud | Descripción | Rendimiento | Precio | Importe |
|---|---|---|---|---|---|
| P32HC900 | ud | Caract.geomet., malla acero (material) | 1 | 18.76 | 18.76 |
| P32HC820 | ud | Ovalidad calibrado, acero | 1 | 6 | 6.00 |
| P32HC830 | ud | Sección equiv.-desv.masa,acero | 1 | 9.76 | 9.76 |
| P32HC840 | ud | Caract.geomét.resaltos,acero | 1 | 12.84 | 12.84 |
| P32HC850 | ud | Doblado simple 180º, acero | 1 | 14.1 | 14.10 |
| P32HC860 | ud | Doblado-desdoblado 90º, acero | 1 | 10.23 | 10.23 |
| P32HC870 | ud | L.elástico y t.rotura, acero | 1 | 29.45 | 29.45 |
| P32HC880 | ud | Alargamiento rotura, acero | 1 | 17.72 | 17.72 |
| P32HC910 | ud | Resist.arrancamiento nudo, malla (material; 03/12/2004) | 1 | 40.09 | 40.09 |
| P32HC890 | ud | Aptitud al soldeo en obra, acero | 1 | 50.57 | 50.57 |
|  |  | Total |  |  | 209.52 |

| Medición | Uds. | Parcial |
|---|---|---|
| FORJADOS: |  |  |
|  | 3 | 3.00 |
| Total |  | 3 |

**C04EI040** ud COMPROB.CALIDAD MORTEROS
12 ud × 58.23 (60.56 con costes indirectos) = 726.72
Ud. de ensayo para comprobación, en la recepción, de la calidad de los morteros de cemento mediante la fabricación de 3 probetas de 4x4x16 cm. y comprobación de la resistencia a compresión, a 14 y 28 días, de probetas talladas de 4x4x4 cm.

| Código | Ud | Descripción | Rendimiento | Precio | Importe |
|---|---|---|---|---|---|
| P32HO005 | ud | Fab.3 prob.4x4x16 cm. mortero (material) | 1 | 19.17 | 19.17 |
| P32HO060 | ud | Resist.comprensión morteros (material) | 1 | 39.06 | 39.06 |
|  |  | Total |  |  | 58.23 |

**E39KR0701** ud ENSAYO ADHERENCIA A BASE, REV.CERÁM. (13/11/2007)
4 ud × 260 (270.4 con costes indirectos) = 1081.60
Ensayo para la comprobación de la adherencia a la base de revestimientos cerámicos; incluso emisión del acta de resultados.

| Código | Ud | Descripción | Rendimiento | Precio | Importe |
|---|---|---|---|---|---|
| P32EC4601 | ud | Adherencia a base,rev.cerámico (material; 13/11/2007) | 1 | 260 | 260.00 |
|  |  | Total |  |  | 260 |

**C04FT010** ud ENSAYO PREFABRICADO YESO-ESCAYOL
2 ud × 443.19 (460.92 con costes indirectos) = 921.84
Ensayo completo de los prefabricados de yeso y/o escayola con la determinación de las características geométricas, las resistencias a flexión y al impacto, la dureza superficial, y la planicidad y angularidad, según UNE 102030-83; incluso emisión del acta de resultados.

| Código | Ud | Descripción | Rendimiento | Precio | Importe |
|---|---|---|---|---|---|
| P32EY010 | ud | Caract.geomét.,prefabricado yeso (material) | 1 | 61.77 | 61.77 |
| P32EY020 | ud | Planicidad-angularidad,prefab ye (material) | 1 | 61.69 | 61.69 |
| P32EY030 | ud | Resist.flexión, prefab. yeso-esc (material; 07/03/2012) | 1 | 207.73 | 207.73 |
| P32EY040 | ud | Resist.impacto, prefab. yeso-esc (material) | 1 | 83.63 | 83.63 |
| P32EY050 | ud | Dureza superficial, prefab. yeso (material) | 1 | 28.37 | 28.37 |
|  |  | Total |  |  | 443.19 |

### E05 CONTROL CIMENTACION Y ESTRUCTURA (03/12/2004)
Importe: 7910

**E39XX0101** ud CONTROL EJECUCION ESTRUC. Y CIMENT. (03/12/2004)
1 ud × 5625 (5850 con costes indirectos) = 5850.00
Control de ejecución a nivelde cimentación y estructura de hormigón armado en edificación, según EHE, incluyendo visitas de inspección por parte de técnico competente, y la realización de las comprobaciones detalladas a título orientativo, según capítulo 17 de la EHE, incluyendo la realización de informe final recogiendo los resultados de las inspecciones. Icluyendo revisión completa de todos los armados tanto en cimentación (zapatas, zanjas, muros,), estructura (pilares, pantallas, forjados

| Código | Ud | Descripción | Rendimiento | Precio | Importe |
|---|---|---|---|---|---|
| O01OB5201 | h. | E técn. lab. (personal + equipos) (mano de obra; 12/12/2011) | 125 | 36 | 4500.00 |
| %25001 | % | Medios auxiliares (03/12/2004) | 25 % | 4500.00 | 1125.00 |
|  |  | Total |  |  | 5625 |

**C03S010** ud ENS.C/LÍQUIDOS PENETR., SOLDAD. (13/11/2007)
100 ud × 19.81 (20.6 con costes indirectos) = 2060.00
Ensayo y reconocimiento de cordón de soldadura, realizado con líquidos penetrantes, según UNE 7419-78; incluso emisión del informe.

| Código | Ud | Descripción | Rendimiento | Precio | Importe |
|---|---|---|---|---|---|
| P32MM050 | ud | Ensayo soldadura líqu.penetrante (material; 12/12/2011) | 1 | 18.01 | 18.01 |
| %2000 | % | Medios auxiliares (13/11/2007) | 10 % | 18.01 | 1.80 |
|  |  | Total |  |  | 19.81 |

### E07 CONTROL CERRAMIENTOS, CUBIERTA Y ACABADOS (03/12/2004)
Importe: 3556.8

**E39XX0102** ud CONTROL EJECUCION CERRAMIENTO (03/12/2004)
1 ud × 2700 (2808 con costes indirectos) = 2808.00
Control de ejecución a nivel normal de cerramientos, cubierta, albañileria y acabados, verificando el cumplimiento del CTE y las normativas que les sea de aplicación, incluyendo el desplazamiento de personal especializado a la obra y la realización de informe final recogiendo los resultados de las inspecciones.

| Código | Ud | Descripción | Rendimiento | Precio | Importe |
|---|---|---|---|---|---|
| O01OB5201 | h. | E técn. lab. (personal + equipos) | 60 | 36 | 2160.00 |
| %25001 | % | Medios auxiliares | 25 % | 2160.00 | 540.00 |
|  |  | Total |  |  | 2700 |

**E39XIE0301** ud PRUEBA ESTANQUIEDAD CUBIERTA PLANA (26/12/2007)
2 ud × 360 (374.4 con costes indirectos) = 748.80
Prueba de llenado para comprobar las condiciones de estanqueidad de una cubierta plana (transitable o no) de hasta 50 m2 o fracción, mediante inundación de la cubierta, comprobandose las filtraciones al interior durante las siguientes 48 horas, incluso emisión del informe correspondiente.

| Código | Ud | Descripción | Rendimiento | Precio | Importe |
|---|---|---|---|---|---|
| O01OB52011 | I | E técn. lab. (personal + equipos) (mano de obra; 26/12/2007) | 1 | 360 | 360.00 |
|  |  | Total |  |  | 360 |

### E08 CONTROL DE INSTALACIONES (03/12/2004)
Importe: 9438

**E39XIP02011** ud CONTROL Y PRUEBA COMPLETA INST.FONTANERÍA Y SANEAMIENTO (03/12/2004)
1 ud × 750 (780 con costes indirectos) = 780.00
Control de ejecución y Prueba de presión interior y estanqueidad de la red de fontanería de la edificación, según el artículo 6.2 de N.B.I.I.S.A., con carga hasta 20 kp/cm2. para comprobar la resistencia y mantenimiento posterior durante 15 minutos, a una presión de 6 kp/cm2., funcionamiento de la grifería y de los elementos de regulación, asi como la verificación de los trazados y secciones de tuberías de los circuitos; incluso emisión del acta de resultados.

| Código | Ud | Descripción | Rendimiento | Precio | Importe |
|---|---|---|---|---|---|
| O01OB52051 | h | E técn. lab. (personal + equipos) (mano de obra; 07/03/2012) | 10 | 60 | 600.00 |
| %25001 | % | Medios auxiliares | 25 % | 600.00 | 150.00 |
|  |  | Total |  |  | 750 |

**E39XIP06011** ud CONTROL Y PRUEBA COMPLETA INSTALACION ELECTRICA (03/12/2004)
1 ud × 2625 (2730 con costes indirectos) = 2730.00
Prueba completa de la instalación eléctrica interior de la edificación, comprobando los diámetros de los tubos de protección, la sección de los conductores, la medición en el C.G.M.P. de la resistencia en el circuito de puesta a tierra y el funcionamiento de los mecanismos;realizado por personal especializado con emisión del informe.

| Código | Ud | Descripción | Rendimiento | Precio | Importe |
|---|---|---|---|---|---|
| O01OB5204 | h. | E técn. lab. (personal + equipos) (mano de obra; 07/03/2012) | 35 | 60 | 2100.00 |
| %25001 | % | Medios auxiliares | 25 % | 2100.00 | 525.00 |
|  |  | Total |  |  | 2625 |

**E39XIP06012** ud CONTROL Y PRUEBA COMPLETA INSTALACION CLIMATIZACIÓN (03/12/2004)
1 ud × 3000 (3120 con costes indirectos) = 3120.00
Control de ejecución y prueba de funcionamiento de la instalación de climatización, comprobando los diámetros de los conductos, tuberías, sala de máquinas, equipos y sistemas, realizado por personal especializado con emisión del informe.

| Código | Ud | Descripción | Rendimiento | Precio | Importe |
|---|---|---|---|---|---|
| O01OB5203 | h. | E técn. lab. (personal + equipos) (mano de obra; 07/03/2012) | 40 | 60 | 2400.00 |
| %25001 | % | Medios auxiliares | 25 % | 2400.00 | 600.00 |
|  |  | Total |  |  | 3000 |

**E39XIP06013** ud CONTROL Y PRUEBA COMPLETA INSTALACION CONTRA INCENDIOS (03/12/2004)
1 ud × 750 (780 con costes indirectos) = 780.00
Control de ejecución y prueba completa de instalación de proteccion contra-incendios en la edificación, con comprobación de funcionamiento de los detectores de humo, rociadores automáticos, bocas de incendios, central de alarma, colocación de extintores y demas equipo necesario, todo ello según el CTE DB-SI y norma municipal que le sea de aplicación, incluso emisión del informe correspondiente.

| Código | Ud | Descripción | Rendimiento | Precio | Importe |
|---|---|---|---|---|---|
| O01OB5206 | h. | E técn. lab. (personal + equipos) (mano de obra; 07/03/2012) | 10 | 60 | 600.00 |
| %25001 | % | Medios auxiliares | 25 % | 600.00 | 150.00 |
|  |  | Total |  |  | 750 |

**E39XIP06014** ud CONTROL Y PRUEBA COMPLETA INSTALACION VOZ Y DATOS (03/12/2004)
1 ud × 600 (624 con costes indirectos) = 624.00
Prueba completa de la instalación de voz y datos, incluso emisión del informe. Parámetros de la red:Mapa de conexión. Longitud del cable. Resistencia del cable. Pérdidas de retorno. Atenuación del enlace y de paradiafonía.

| Código | Ud | Descripción | Rendimiento | Precio | Importe |
|---|---|---|---|---|---|
| O01OB52071 | h. | E técn. lab. (personal + equipos) (mano de obra; 07/03/2012) | 8 | 60 | 480.00 |
| %25001 | % | Medios auxiliares | 25 % | 480.00 | 120.00 |
|  |  | Total |  |  | 600 |

**E39XIP060142** ud CONTROL Y PRUEBA COMPLETA ENERGIA SOLAR TERMICA (03/12/2004)
1 ud × 750 (780 con costes indirectos) = 780.00
Prueba completa de la instalación solar térmica, incluso emisión de informes, según el Reglamento instalaciones térmicas en edificios (RITE, R.D. 1751/1998 de 31 de Julio).Intercambiador de calor: Medida temperaturas de entrada y salida de agua en circuitos primario y secundario. Depósitos acumuladores: Comprobación de temperatura de acumulación. Electrobombas: Funcionamiento, correctos sentidos de giro y consumos eléctricos mediante pinza amperimétrica. Válvulas de tres vías:Correcto accionamiento de las mismas.

| Código | Ud | Descripción | Rendimiento | Precio | Importe |
|---|---|---|---|---|---|
| O01OB52071 | h. | E técn. lab. (personal + equipos) | 10 | 60 | 600.00 |
| %25001 | % | Medios auxiliares | 25 % | 600.00 | 150.00 |
|  |  | Total |  |  | 750 |

**E39XIP060143** ud CONTROL Y PRUEBA COMPLETA MEGAFONIA Y LLAMADAS (03/12/2004)
1 ud × 600 (624 con costes indirectos) = 624.00
Prueba completa de la instalación de megafonia y llamadas, incluso emisión de informes. Equipo amplificador: Comprobar que se activa al actuar sobre el interruptor de red. Subir los controles de volumen y comprobar que no aparece autooscilación en las unidades amplificadoras. Comprobar que llega señal al altavoz monitor. Circuitos de distribución: Comprobar resistencia de aislamiento. Altavoces: Comprobar existencia de señal y ausencia de vibraciones anómalas. Selectores de programa:Seleccionar sucesivamente distintos programas y comprobar que llega señal y no existe diafonía entre programas. Reguladores del nivel sonoro: Accionarlo de máximo a mínimo comprobando la regulación del nivel sonoro y la posibilidad de silenciamiento total. Instalación de llamadas:Funcionamiento de dispositivos óptico-acústicos.
Equipo amplificador: Comprobar que se activa al actuar sobre el interruptor de red. Subir los controles de volumen y comprobar que no aparece autooscilación en las unidades amplificadoras. Comprobar que llega señal al altavoz monitor. Circuitos de distribución: Comprobar resistencia de aislamiento. Altavoces: Comprobar existencia de señal y ausencia de vibraciones anómalas. Selectores de programa: Seleccionar sucesivamente distintos programas y comprobar que llega señal y no existe diafonía entre programas. Reguladores del nivel sonoro: Accionarlo de máximo a mínimo comprobando la regulación del nivel sonoro y la posibilidad de silenciamiento total. Instalación de llamadas: Funcionamiento de dispositivos óptico-acústicos.

| Código | Ud | Descripción | Rendimiento | Precio | Importe |
|---|---|---|---|---|---|
| O01OB52071 | h. | E técn. lab. (personal + equipos) | 8 | 60 | 480.00 |
| %25001 | % | Medios auxiliares | 25 % | 480.00 | 120.00 |
|  |  | Total |  |  | 600 |

### E009 MEDIDA NIVELES DE EMISION DE RUIDOS (03/12/2004)
Importe: 1737.54

**E39IL0101** ud MEDICIÓN ACUSTICA (03/12/2004)
3 ud × 556.9 (579.18 con costes indirectos) = 1737.54
Medidas de niveles de emisión acústicos de recepción interno y externo de las máquina de climatización y extracción. Ultimado el montaje de las instalaciones, y una vez ajustados los equipos, se procederá a efectuar la medición de los niveles de recepción interno (desde la dependencia más afectada por el funcionamiento de las unidades) y externo producidos por el ruido generado por el funcionamiento de las unidades climatizadoras.El procedimiento para efectuar dichas mediciones se ajustará al recogido en el Decreto 19/1997 de Ruidos y vibraciones de la Junta de Extremadura y a la Ordenanza municipal de protección contra el ruido de Badajoz. Los valores obtenidos, tanto en horario de funcionamiento diurno como nocturno, se evaluarán con respecto a la normativa mencionada anteriormente.

| Código | Ud | Descripción | Rendimiento | Precio | Importe |
|---|---|---|---|---|---|
| O01OB520 | h. | E técn. lab. (personal + equipos) (mano de obra; 03/12/2004) | 10 | 55.69 | 556.90 |
|  |  | Total |  |  | 556.9 |

### E006 CONTROL SUELOS Y VIALES (07/03/2012)
Importe: 2496

**C10EF126** ud C.B.R. COMPACT. PROCTOR MODIFICADO (07/03/2012)
40 ud × 60 (62.4 con costes indirectos) = 2496.00
Ensayo para determinar el C.B.R. compactación Proctor modificado, incluso emisión del informe.

| Código | Ud | Descripción | Rendimiento | Precio | Importe |
|---|---|---|---|---|---|
| P32SF250 | ud | C.B.R. compactación Proctor modificado (material; 07/03/2012) | 1 | 60 | 60.00 |
|  |  | Total |  |  | 60 |

## C22 SEGURIDAD Y SALUD (26/02/2009)
Importe: 79092.86

### C2201 PROTECCIONES INDIVIDUALES (26/02/2009)
Importe: 6409.06

**E38PIA010** ud CASCO DE SEGURIDAD (07/03/2012)
90 ud × 2.8 (2.91 con costes indirectos) = 261.90
Casco de seguridad con arnés de adaptación, homologado. Certificado CE. s/ R.D. 773/97.

| Código | Ud | Descripción | Rendimiento | Precio | Importe |
|---|---|---|---|---|---|
| P31IA010 | ud | Casco seguridad homologado (material; 07/03/2012) | 1 | 2.8 | 2.80 |
|  |  | Total |  |  | 2.8 |

**E38PIC090** ud MONO DE TRABAJO (07/03/2012)
90 ud × 8.69 (9.04 con costes indirectos) = 813.60
Mono de trabajo de una pieza de poliéster-algodón. Amortizable en un uso. Certificado CE; s/ R.D. 773/97.

| Código | Ud | Descripción | Rendimiento | Precio | Importe |
|---|---|---|---|---|---|
| P31IC090 | ud | Mono de trabajo poliéster-algod. (material; 07/03/2012) | 1 | 8.69 | 8.69 |
|  |  | Total |  |  | 8.69 |

**E38PIC100** ud TRAJE IMPERMEABLE
30 ud × 6.71 (6.98 con costes indirectos) = 209.40
Traje impermeable de trabajo, 2 piezas de PVC. Amortizable en un uso. Certificado CE; s/ R.D. 773/97.

| Código | Ud | Descripción | Rendimiento | Precio | Importe |
|---|---|---|---|---|---|
| P31IC100 | ud | Traje impermeable 2 p. P.V.C. (material) | 1 | 6.71 | 6.71 |
|  |  | Total |  |  | 6.71 |

**E38PIP010** ud PAR DE BOTAS DE AGUA
30 ud × 6.71 (6.98 con costes indirectos) = 209.40
Par de botas altas de agua. Certificado CE; s/ R.D. 773/97.

| Código | Ud | Descripción | Rendimiento | Precio | Importe |
|---|---|---|---|---|---|
| P31IP010 | ud | Par botas altas de agua (negras) (material) | 1 | 6.71 | 6.71 |
|  |  | Total |  |  | 6.71 |

**E38PIP030** ud PAR DE BOTAS C/PUNTERA METAL.
90 ud × 6.7 (6.97 con costes indirectos) = 627.30
Par de botas de seguridad con puntera metálica para refuerzo y plantillas de acero flexibles, para riesgos de perforación, (amortizables en 3 usos). Certificado CE; s/ R.D. 773/97.

| Código | Ud | Descripción | Rendimiento | Precio | Importe |
|---|---|---|---|---|---|
| P31IP020 | ud | Par botas c/puntera/plant. metál (material) | 0.333 | 20.12 | 6.70 |
|  |  | Total |  |  | 6.7 |

**E38PIP040** ud PAR DE BOTAS AISLANTES
20 ud × 9.66 (10.05 con costes indirectos) = 201.00
Par de botas aislantes para electricista hasta 5.000 V. de tensión, (amortizables en 3 usos). Certificado CE; s/ R.D. 773/97.

| Código | Ud | Descripción | Rendimiento | Precio | Importe |
|---|---|---|---|---|---|
| P31IP030 | ud | Par botas aislantes 5.000 V. (material) | 0.333 | 29.02 | 9.66 |
|  |  | Total |  |  | 9.66 |

**E38PIP070** ud PAR PLANTILLAS RESIS.PERFORACIÓN
90 ud × 1.27 (1.32 con costes indirectos) = 118.80
Par de plantillas de protección frente a riesgos de perforación (amortizable en 3 usos). Certificado CE; s/ R.D. 773/97.

| Código | Ud | Descripción | Rendimiento | Precio | Importe |
|---|---|---|---|---|---|
| P31IP040 | ud | Par plantillas resis.perforación (material) | 0.333 | 3.8 | 1.27 |
|  |  | Total |  |  | 1.27 |

**E38PIM060** ud PAR GUANTES PARA SOLDADOR
5 ud × 2.16 (2.25 con costes indirectos) = 11.25
Par de guantes para soldador, (amortizables en 3 usos). Certificado CE; s/ R.D. 773/97.

| Código | Ud | Descripción | Rendimiento | Precio | Importe |
|---|---|---|---|---|---|
| P31IM040 | ud | Par guantes p/soldador (material) | 0.333 | 6.48 | 2.16 |
|  |  | Total |  |  | 2.16 |

**E38PIM070** ud PAR GUANTES AISLANTE 5.000 V.
4 ud × 10.35 (10.76 con costes indirectos) = 43.04
Par de guantes aislantes para protección de contacto eléctrico en tensión hasta 5.000 V., (amortizables en 3 usos). Certificado CE; s/ R.D. 773/97.

| Código | Ud | Descripción | Rendimiento | Precio | Importe |
|---|---|---|---|---|---|
| P31IM050 | ud | Par guantes aislam. 5.000 V. (material) | 0.333 | 31.09 | 10.35 |
|  |  | Total |  |  | 10.35 |

**E38PIM010** ud PAR GUANTES DE GOMA LÁTEX-ANTIC.
15 ud × 2.01 (2.09 con costes indirectos) = 31.35
Par guantes de goma látex-anticorte. Certificado CE; s/ R.D. 773/97.

| Código | Ud | Descripción | Rendimiento | Precio | Importe |
|---|---|---|---|---|---|
| P31IM010 | ud | Par guantes de goma látex-antic. (material) | 1 | 2.01 | 2.01 |
|  |  | Total |  |  | 2.01 |

**S03IM040** ud PAR GUANTES DE USO GENERAL
90 ud × 1.12 (1.16 con costes indirectos) = 104.40
Par de guantes de uso general de lona y serraje. Certificado CE; s/ R.D. 773/97.

| Código | Ud | Descripción | Rendimiento | Precio | Importe |
|---|---|---|---|---|---|
| P31IM030 | ud | Par guantes uso general serraje (material) | 1 | 1.12 | 1.12 |
|  |  | Total |  |  | 1.12 |

**E38PIM030** ud PAR GUANTES NITRILO ALTA-RESIST.
4 ud × 3.35 (3.48 con costes indirectos) = 13.92
Par de guantes de nitrilo alta-resistencia. Certificado CE; s/ R.D. 773/97.

| Código | Ud | Descripción | Rendimiento | Precio | Importe |
|---|---|---|---|---|---|
| P31IM025 | ud | Par guantes nitrilo amarillo (material) | 1 | 3.35 | 3.35 |
|  |  | Total |  |  | 3.35 |

**E38PIA090** ud GAFAS ANTIPOLVO
45 ud × 0.47 (0.49 con costes indirectos) = 22.05
Gafas antipolvo antiempañables, panorámicas, (amortizables en 3 usos). Certificado CE. s/ R.D. 773/97.

| Código | Ud | Descripción | Rendimiento | Precio | Importe |
|---|---|---|---|---|---|
| P31IA140 | ud | Gafas antipolvo (material) | 0.333 | 1.4 | 0.47 |
|  |  | Total |  |  | 0.47 |

**E38PIA050** ud PANTALLA CASCO SEGURIDAD SOLDAR
5 ud × 2.24 (2.33 con costes indirectos) = 11.65
Pantalla de seguridad para soldador, con fijación en cabeza, (amortizable en 5 usos). Certificado CE. s/ R.D. 773/97.

| Código | Ud | Descripción | Rendimiento | Precio | Importe |
|---|---|---|---|---|---|
| P31IA105 | ud | Casco pantalla soldador (material) | 0.2 | 11.18 | 2.24 |
|  |  | Total |  |  | 2.24 |

**E38PIA070** ud GAFAS CONTRA IMPACTOS
20 ud × 0.75 (0.78 con costes indirectos) = 15.60
Gafas protectoras contra impactos, incoloras, homologadas, (amortizables en 3 usos). Certificado CE. s/ R.D. 773/97.

| Código | Ud | Descripción | Rendimiento | Precio | Importe |
|---|---|---|---|---|---|
| P31IA120 | ud | Gafas protectoras homologadas (material) | 0.333 | 2.24 | 0.75 |
|  |  | Total |  |  | 0.75 |

**E38PIA040** ud PANTALLA SEGURIDAD SOLDADOR
5 ud × 1.79 (1.86 con costes indirectos) = 9.30
Pantalla manual de seguridad para soldador, con fijación en cabeza, (amortizable en 5 usos). Certificado CE. s/ R.D. 773/97.

| Código | Ud | Descripción | Rendimiento | Precio | Importe |
|---|---|---|---|---|---|
| P31IA100 | ud | Pantalla mano seguridad soldador (material) | 0.2 | 8.94 | 1.79 |
|  |  | Total |  |  | 1.79 |

**E38PIC130** ud MANDIL CUERO PARA SOLDADOR
5 ud × 4.82 (5.01 con costes indirectos) = 25.05
Mandil de cuero para soldador, (amortizable en 3 usos). Certificado CE; s/ R.D. 773/97.

| Código | Ud | Descripción | Rendimiento | Precio | Importe |
|---|---|---|---|---|---|
| P31IC130 | ud | Mandil cuero para soldador (material) | 0.333 | 14.46 | 4.82 |
|  |  | Total |  |  | 4.82 |

**S03IP050** ud PAR DE POLAINAS SOLDADURA
10 ud × 2.42 (2.52 con costes indirectos) = 25.20
Par de polainas para soldador, (amortizables en 3 usos). Certificado CE; s/ R.D. 773/97.

| Código | Ud | Descripción | Rendimiento | Precio | Importe |
|---|---|---|---|---|---|
| P31IP050 | ud | Par polainas para soldador (material) | 0.333 | 7.26 | 2.42 |
|  |  | Total |  |  | 2.42 |

**E38PIA120** ud CASCOS PROTECTORES AUDITIVOS
30 ud × 2.23 (2.32 con costes indirectos) = 69.60
Protectores auditivos con arnés a la nuca, (amortizables en 3 usos). Certificado CE. s/ R.D. 773/97.

| Código | Ud | Descripción | Rendimiento | Precio | Importe |
|---|---|---|---|---|---|
| P31IA200 | ud | Cascos protectores auditivos (material) | 0.333 | 6.71 | 2.23 |
|  |  | Total |  |  | 2.23 |

**E38PIA130** ud JUEGO TAPONES ANTIRUIDO SILIC.
15 ud × 1.11 (1.15 con costes indirectos) = 17.25
Juego de tapones antiruido de silicona ajustables. Certificado CE. s/ R.D. 773/97.

| Código | Ud | Descripción | Rendimiento | Precio | Importe |
|---|---|---|---|---|---|
| P31IA210 | ud | Juego tapones antiruido silicona (material) | 1 | 1.11 | 1.11 |
|  |  | Total |  |  | 1.11 |

**E38PIA100** ud SEMI MÁSCARA ANTIPOLVO 1 FILTRO
30 ud × 2.53 (2.63 con costes indirectos) = 78.90
Semi-mascarilla antipolvo un filtro, (amortizable en 3 usos). Certificado CE. s/ R.D. 773/97.

| Código | Ud | Descripción | Rendimiento | Precio | Importe |
|---|---|---|---|---|---|
| P31IA150 | ud | Semi-mascarilla 1 filtro (material) | 0.333 | 7.6 | 2.53 |
|  |  | Total |  |  | 2.53 |

**E38PIA110** ud FILTRO RECAMBIO MASCARILLA
10 ud × 2.01 (2.09 con costes indirectos) = 20.90
Filtro recambio de mascarilla para polvo y humos, homologado. Certificado CE. s/ R.D. 773/97.

| Código | Ud | Descripción | Rendimiento | Precio | Importe |
|---|---|---|---|---|---|
| P31IA160 | ud | Filtro antipolvo (material) | 1 | 2.01 | 2.01 |
|  |  | Total |  |  | 2.01 |

**S03IEL020** m. LÍNEA HORIZONTAL DE SEGURIDAD (17/04/2009)
280 m. × 9.31 (9.68 con costes indirectos) = 2710.40
Línea horizontal de seguridad para anclaje y desplazamiento de cinturones de seguridad con cuerda para dispositivo anticaída, D=14 mm., y anclaje autoblocante de fijación de mosquetones de los cinturones, i/desmontaje.

| Código | Ud | Descripción | Rendimiento | Precio | Importe |
|---|---|---|---|---|---|
| O01A030 | h. | Oficial primera | 0.1 | 12.32 | 1.23 |
| O01A070 | h. | Peón ordinario | 0.1 | 11.88 | 1.19 |
| P31IS470 | ud | Disp. ant. tb. vert./hor. desliz.+esl.90 cm. (material; 06/03/2012) | 0.07 | 80.2 | 5.61 |
| P31IS600 | m. | Cuerda nylon 14 mm. (material; 06/03/2012) | 1.05 | 1.22 | 1.28 |
|  |  | Total |  |  | 9.31 |

| Medición | Uds. | Largo | Parcial |
|---|---|---|---|
|  | 2 | 110 | 220.00 |
|  | 2 | 30 | 60.00 |
| Total |  |  | 280 |

**S03IEA120** ud ARNÉS AM. DORSAL + CINTURÓN (26/02/2009)
20 ud × 36.43 (37.89 con costes indirectos) = 757.80
Arnés de seguridad con amarre dorsal con anilla, regulación en piernas y hombros y hebillas automáticas + cinturón de amarre lateral de doble regulación, fabricados con cinta de nylon de 45 mm. y elementos metálicos de acero inoxidable, amortizable en 5 obras. Certificado CE Norma EN 361 + EN 358 s/R.D. 773/97 y R.D. 1407/92.

| Código | Ud | Descripción | Rendimiento | Precio | Importe |
|---|---|---|---|---|---|
| P31IS060 | ud | Arnés am. dorsal h. autom. + cinturón (material; 26/02/2009) | 0.2 | 182.17 | 36.43 |
|  |  | Total |  |  | 36.43 |

### C2202 PROTECCIONES COLECTIVAS (26/02/2009)
Importe: 32379.31

**S03CB175** m. VALLA CHAPA METÁLICA GALVANIZADA
467 m. × 9.14 (9.51 con costes indirectos) = 4441.17
Valla metálica prefabricada de 2,00 m. de altura y 1 mm. de espesor, con protección de intemperie con chapa ciega y soporte del mismo material tipo omega, separados cada 2 m., considerando 5 usos, incluso p.p. de apertura de pozos, hormigón H-10/B/40, montaje y desmontaje. s/ R.D. 486/97.

| Código | Ud | Descripción | Rendimiento | Precio | Importe |
|---|---|---|---|---|---|
| O01A030 | h. | Oficial primera | 0.1 | 12.32 | 1.23 |
| O01A070 | h. | Peón ordinario | 0.1 | 11.88 | 1.19 |
| P31CB100 | m. | Valla estándar chapa galvan. 2 m (material; 06/03/2012) | 0.2 | 20.2 | 4.04 |
| A01RH060 | m3 | HORMIGÓN HM-10/P/40 (material) | 0.07 | 38.26 | 2.68 |
|  |  | Total |  |  | 9.14 |

| Medición | Uds. | Largo | Parcial |
|---|---|---|---|
| CERRAMIENTO OBRA |  |  |  |
|  | 2 | 148 | 296.00 |
|  | 1 | 84 | 84.00 |
|  | 1 | 87 | 87.00 |
| Total |  |  | 467 |

**S03CH100** m2 PROTECCIÓN HUECO C/RED HORIZONT.
1554.4 m2 × 2.43 (2.53 con costes indirectos) = 3932.63
Red horizontal de seguridad en cubrición de huecos formada por malla de poliamida de 7x7 cms. ennudada con cuerda de D=3 mm. y cuerda perimetral de D=10 mm. para amarre de la red a los anclajes de acero de D=10 mm. conectados a las armaduras perimetrales del hueco cada 50 cms. y cinta perimetral de señalización fijada a pies derechos. (amortizable en ocho usos). s/ R.D. 486/97.

| Código | Ud | Descripción | Rendimiento | Precio | Importe |
|---|---|---|---|---|---|
| O01A030 | h. | Oficial primera | 0.04 | 12.32 | 0.49 |
| O01A060 | h. | Peón especializado | 0.05 | 11.94 | 0.60 |
| P31CR030 | m2 | Red seguridad poliamida 7x7 D=3 (material) | 0.135 | 1.78 | 0.24 |
| P31SB010 | m. | Cinta balizamiento bicolor 8 cm. (material) | 1.4 | 0.04 | 0.06 |
| P31CR160 | m. | Cuerda poliamida D=10 mm. (material) | 1.28 | 0.22 | 0.28 |
| P31CR140 | ud | Gancho montaje red D=12 mm. (material) | 1.6 | 0.35 | 0.56 |
| P31SV050 | ud | Poste galvanizado 80x40x2 de 2 m (material) | 0.016 | 12.34 | 0.20 |
|  |  | Total |  |  | 2.43 |

| Medición | Uds. | Largo | Parcial |
|---|---|---|---|
| lucernarios | 10 | 64 | 640.00 |
| patios | 6 | 145 | 870.00 |
| terrazas | 2 | 12.95 | 25.90 |
|  | 2 | 9.25 | 18.50 |
| Total |  |  | 1554.4 |

**S03CR010** m. RED SEGURIDAD TIPO HORCA 1ª PTA.
832.5 m. × 5.61 (5.83 con costes indirectos) = 4853.48
Red vertical de seguridad de malla de poliamida de 7x7 cm. de paso, ennudada con cuerda de D=3 mm. en módulos de 10x5 m. incluso pescante metálico tipo horca de 8,00x2,00 m. en tubo de 80x40x1,5 mm. colocados cada 4,50 m., soporte mordaza (amortizable en 20 usos) anclajes de red, cuerdas de unión y red (amortizable en 10 usos) incluso colocación y desmontaje en primera puesta. s/ R.D. 486/97.

| Código | Ud | Descripción | Rendimiento | Precio | Importe |
|---|---|---|---|---|---|
| O01A030 | h. | Oficial primera | 0.1 | 12.32 | 1.23 |
| O01A070 | h. | Peón ordinario | 0.1 | 11.88 | 1.19 |
| P31CR030 | m2 | Red seguridad poliamida 7x7 D=3 | 0.6 | 1.78 | 1.07 |
| P31CR120 | ud | Pescante/horca 8,00 m. 80x40x1,5 (material; 06/03/2012) | 0.02 | 45.24 | 0.90 |
| P31CR130 | ud | Gancho anclaje forjado D=16 mm. (material; 06/03/2012) | 0.7 | 1 | 0.70 |
| P31CR140 | ud | Gancho montaje red D=12 mm. | 1.1 | 0.35 | 0.39 |
| P31CR160 | m. | Cuerda poliamida D=10 mm. | 0.6 | 0.22 | 0.13 |
|  |  | Total |  |  | 5.61 |

| Medición | Uds. | Largo | Parcial |
|---|---|---|---|
| PLANTA PRIMERA |  |  |  |
| perimetro exterior | 2 | 107.75 | 215.50 |
|  | 2 | 31 | 62.00 |
| PLANTA SEGUNDA |  |  |  |
| perimetro exterior | 2 | 107.75 | 215.50 |
|  | 2 | 31 | 62.00 |
| CUBIERTA |  |  |  |
| perimetro exterior | 2 | 107.75 | 215.50 |
|  | 2 | 31 | 62.00 |
| Total |  |  | 832.5 |

**S03CH050** m2 PROTECCIÓN HUECO HORZ. C/MALLAZO
161.5 m2 × 5.24 (5.45 con costes indirectos) = 880.18
Cubrición de hueco horizontal con mallazo electrosoldado de 15x15 cm. D=4 mm., para protección fijado con conectores al zuncho del hueco y pasante sobre las tabicas y empotrado un metro a cada lado en la capa de compresión por cada lado, incluso cinta de señalización a 0,90 m. de altura fijada con pies derechos. (amortizable en un solo uso). s/ R.D. 486/97.

| Código | Ud | Descripción | Rendimiento | Precio | Importe |
|---|---|---|---|---|---|
| O01A030 | h. | Oficial primera | 0.08 | 12.32 | 0.99 |
| O01A060 | h. | Peón especializado | 0.08 | 11.94 | 0.96 |
| P31CR150 | m2 | Mallazo 15x15x4-1.330 kg/m2. (material) | 4 | 0.75 | 3.00 |
| P31SB010 | m. | Cinta balizamiento bicolor 8 cm. | 0.428 | 0.04 | 0.02 |
| P31SV050 | ud | Poste galvanizado 80x40x2 de 2 m | 0.016 | 12.34 | 0.20 |
| P01DW020 | ud | Pequeño material | 1 | 0.07 | 0.07 |
|  |  | Total |  |  | 5.24 |

| Medición | Uds. | Largo | Parcial |
|---|---|---|---|
| patinillos instalaciones | 7 | 7.9 | 55.30 |
|  | 30 | 2.5 | 75.00 |
|  | 3 | 8 | 24.00 |
| hueco ascensor | 2 | 3.6 | 7.20 |
| Total |  |  | 161.5 |

**S03CB070** m. BARAND. ESCAL. GUARDACUE. MADERA
124.35 m. × 7.1 (7.38 con costes indirectos) = 917.70
Barandilla de protección de escaleras, compuesta por guardacuerpos metálico cada 1,5 m. (amortizable en 8 usos), fijado por apriete al forjado, pasamanos formado por tablón de madera de pino de 20x5 cm., rodapié y travesaño intermedio de 15x5 cm. (amortizable en 3 usos), incluso colocación y desmontaje. s/ R.D. 486/97.

| Código | Ud | Descripción | Rendimiento | Precio | Importe |
|---|---|---|---|---|---|
| O01A030 | h. | Oficial primera | 0.15 | 12.32 | 1.85 |
| O01A070 | h. | Peón ordinario | 0.15 | 11.88 | 1.78 |
| P31CB020 | ud | Guardacuerpos metálico (material; 06/03/2012) | 0.15 | 8.96 | 1.34 |
| P31CB035 | m3 | Tabloncillo madera pino 20x5 cm. (material) | 0.004 | 304.99 | 1.22 |
| P31CB040 | m3 | Tabla madera pino 15x5 cm. (material) | 0.003 | 304.99 | 0.91 |
|  |  | Total |  |  | 7.1 |

| Medición | Uds. | Largo | Parcial |
|---|---|---|---|
| PLANTA BAJA |  |  |  |
| escalera lateral | 2 | 4.7 | 9.40 |
|  | 1 | 2.3 | 2.30 |
| escalera | 2 | 4.6 | 9.20 |
|  | 1 | 3.55 | 3.55 |
| PLANTA PRIMERA |  |  |  |
| escalera lateral | 2 | 4.7 | 9.40 |
|  | 1 | 2.3 | 2.30 |
| escalera | 4 | 4.6 | 18.40 |
|  | 2 | 3.55 | 7.10 |
| PLANTA SEGUNDA |  |  |  |
| escalera lateral | 2 | 4.7 | 9.40 |
|  | 1 | 2.3 | 2.30 |
| escalera | 4 | 4.6 | 18.40 |
|  | 2 | 3.55 | 7.10 |
| CUBIERTA |  |  |  |
| escalera | 4 | 4.6 | 18.40 |
|  | 2 | 3.55 | 7.10 |
| Total |  |  | 124.35 |

**S03CB020** m. BARANDILLA GUARDACUERPOS Y TUBOS
2152.3 m. × 4.79 (4.98 con costes indirectos) = 10718.45
Barandilla de protección de perímetros de forjados, compuesta por guardacuerpos metálico cada 2,5 m. (amortizable en 8 usos), fijado por apriete al forjado, pasamanos y travesaño intermedio formado por tubo 50 mm. (amortizable en 10 usos), pintado en amarillo y negro, y rodapié de 15x5 cm. (amortizable en 3 usos), para aberturas corridas, incluso colocación y desmontaje. s/ R.D. 486/97.

| Código | Ud | Descripción | Rendimiento | Precio | Importe |
|---|---|---|---|---|---|
| O01A030 | h. | Oficial primera | 0.1 | 12.32 | 1.23 |
| O01A070 | h. | Peón ordinario | 0.1 | 11.88 | 1.19 |
| P31CB020 | ud | Guardacuerpos metálico | 0.065 | 8.96 | 0.58 |
| P31CB210 | m. | Pasamanos tubo D=50 mm. (material; 06/03/2012) | 0.24 | 3.65 | 0.88 |
| P31CB040 | m3 | Tabla madera pino 15x5 cm. | 0.003 | 304.99 | 0.91 |
|  |  | Total |  |  | 4.79 |

| Medición | Uds. | Largo | Parcial |
|---|---|---|---|
| SOTANO |  |  |  |
|  | 1 | 32.5 | 32.50 |
|  | 1 | 25.2 | 25.20 |
|  | 1 | 9.2 | 9.20 |
|  | 2 | 32.75 | 65.50 |
|  | 1 | 8.1 | 8.10 |
|  | 1 | 16.8 | 16.80 |
|  | 2 | 20 | 40.00 |
|  | 1 | 7.7 | 7.70 |
| PLANTA BAJA |  |  |  |
| lucernario | 2 | 17.25 | 34.50 |
|  | 2 | 3.65 | 7.30 |
| hueco ascensor | 4 | 2.25 | 9.00 |
|  | 4 | 1.55 | 6.20 |
| patinillo | 2 | 3.35 | 6.70 |
|  | 2 | 2.25 | 4.50 |
| hueco | 1 | 3.5 | 3.50 |
|  | 2 | 2.3 | 4.60 |
| salon actos | 2 | 20.2 | 40.40 |
| PLANTA PRIMERA |  |  |  |
| perimetro exterior | 2 | 107.75 | 215.50 |
|  | 2 | 31 | 62.00 |
| lucernario | 6 | 17.25 | 103.50 |
|  | 6 | 3.65 | 21.90 |
| patios | 4 | 19.6 | 78.40 |
|  | 4 | 7.1 | 28.40 |
| hueco ascensor | 4 | 1.55 | 6.20 |
| patinillo | 2 | 3.35 | 6.70 |
|  | 2 | 2.25 | 4.50 |
| hueco | 1 | 3.5 | 3.50 |
|  | 1 | 2.3 | 2.30 |
| paso instalaciones | 18 | 2.35 | 42.30 |
|  | 18 | 1.1 | 19.80 |
| terrazas | 1 | 7.25 | 7.25 |
|  | 1 | 2.2 | 2.20 |
|  | 1 | 2.3 | 2.30 |
|  | 2 | 2.35 | 4.70 |
| PLANTA SEGUNDA |  |  |  |
| perimetro exterior | 2 | 107.75 | 215.50 |
|  | 2 | 31 | 62.00 |
| lucernario | 6 | 17.25 | 103.50 |
|  | 6 | 3.65 | 21.90 |
| patios | 4 | 19.6 | 78.40 |
|  | 4 | 7.1 | 28.40 |
| hueco ascensor | 4 | 1.55 | 6.20 |
| patinillo | 2 | 3.35 | 6.70 |
|  | 2 | 2.25 | 4.50 |
| hueco | 1 | 3.5 | 3.50 |
|  | 1 | 2.3 | 2.30 |
| paso instalaciones | 18 | 2.35 | 42.30 |
|  | 18 | 1.1 | 19.80 |
| terrazas | 1 | 7.25 | 7.25 |
|  | 1 | 2.2 | 2.20 |
|  | 1 | 2.3 | 2.30 |
|  | 2 | 2.35 | 4.70 |
| CUBIERTA |  |  |  |
| perimetro exterior | 2 | 107.75 | 215.50 |
|  | 2 | 31 | 62.00 |
| lucernario | 6 | 17.25 | 103.50 |
|  | 6 | 3.65 | 21.90 |
| patios | 4 | 19.6 | 78.40 |
|  | 4 | 7.1 | 28.40 |
| hueco ascensor | 4 | 1.55 | 6.20 |
| patinillo | 2 | 3.35 | 6.70 |
|  | 2 | 2.25 | 4.50 |
| fin escalera | 2 | 4.6 | 9.20 |
|  | 2 | 1.75 | 3.50 |
| paso instalaciones | 20 | 2.35 | 47.00 |
|  | 19 | 1.1 | 20.90 |
| Total |  |  | 2152.3 |

**E13JVPB010** ud PUERTA ABAT. BARR. 30x30 1 H. 1x2 m. (26/02/2009)
2 ud × 286.46 (297.92 con costes indirectos) = 595.84
Puerta de una hoja abatible de 1x2 m. para cerramiento exterior, formada por bastidor de tubo de acero laminado de 60x40x1,5 mm., barrotes de 30x30x1,5 mm. y columnas de fijación de 100x100x2 mm. galvanizado en caliente Z-275 por inmersión, i/herrajes de colgar y seguridad, pasador de pie, elaborada en taller, ajuste y montaje en obra.

| Código | Ud | Descripción | Rendimiento | Precio | Importe |
|---|---|---|---|---|---|
| O01B041 | h. | Oficial 1ª Cerrajero | 1 | 13.92 | 13.92 |
| O01B042 | h. | Ayudante-Cerrajero | 1 | 13.31 | 13.31 |
| P13VT010 | ud | Puerta abat. tubo 30x30 galv. 1x2m (material; 26/02/2009) | 1 | 259.23 | 259.23 |
|  |  | Total |  |  | 286.46 |

**E13JVPB060** ud PUERTA ABAT. BARR. 30x30 2 H. 5x2 m. (25/03/2009)
1 ud × 1096.15 (1140 con costes indirectos) = 1140.00
Puerta de dos hojas abatibles de 5x2 m. para cerramiento exterior, formada por bastidor de tubo de acero laminado de 60x40x1,5 mm., barrotes de 30x30x1,5 mm. y columnas de fijación de 100x100x2 mm. galvanizado en caliente Z-275 por inmersión, i/herrajes de colgar y seguridad, pasador de pie, elaborada en taller, ajuste y montaje en obra.

| Código | Ud | Descripción | Rendimiento | Precio | Importe |
|---|---|---|---|---|---|
| O01B041 | h. | Oficial 1ª Cerrajero | 5 | 13.92 | 69.60 |
| O01B042 | h. | Ayudante-Cerrajero | 5 | 13.31 | 66.55 |
| P13VT060 | ud | Puerta abat. tubo 30x30 galv. 5x2-2h. (material; 06/03/2012) | 1 | 960 | 960.00 |
|  |  | Total |  |  | 1096.15 |

**S03CB180** ud VALLA CONTENCIÓN DE PEATONES
15 ud × 13.09 (13.61 con costes indirectos) = 204.15
Valla de contención de peatones, metálica, prolongable de 2,50 m. de largo y 1 m. de altura, color amarillo, amortizable en 5 usos, incluso colocación y desmontaje. s/ R.D. 486/97.

| Código | Ud | Descripción | Rendimiento | Precio | Importe |
|---|---|---|---|---|---|
| O01A070 | h. | Peón ordinario | 0.1 | 11.88 | 1.19 |
| P31CB050 | ud | Valla contención peatones 2,5 m. (material) | 0.2 | 59.52 | 11.90 |
|  |  | Total |  |  | 13.09 |

**S03CM060** ud PLATAFORMA VOLADA DESCARGA
6 ud × 33.62 (34.96 con costes indirectos) = 209.76
Plataforma metálica portátil para descarga de materiales en planta con barandillas y compuertas de seguridad de 1,80x1,56 m. de chapa lagrimada, apilable y plegable (amortizable en 20 usos), fijada al forjado mediante anclajes y puntales metálicos telescópicos (amortizable en 10 usos). totalmente instalada i/desmontaje. s/ R.D. 486/97.

| Código | Ud | Descripción | Rendimiento | Precio | Importe |
|---|---|---|---|---|---|
| O01A030 | h. | Oficial primera | 0.2 | 12.32 | 2.46 |
| O01A050 | h. | Ayudante | 0.2 | 12.12 | 2.42 |
| P31CB010 | ud | Puntal metálico telescópico 3 m. (material) | 0.6 | 12.6 | 7.56 |
| P31CM080 | ud | Plataforma volada metálica (material) | 0.05 | 423.5 | 21.18 |
|  |  | Total |  |  | 33.62 |

**S03CE020** ud TOMA DE TIERRA R80 Oh;R=100 Oh.m
5 ud × 52.45 (54.55 con costes indirectos) = 272.75
Toma de tierra para una resistencia de tierra R</=80 Ohmios y una resistividad R=100 Oh.m. formada por arqueta de ladrillo macizo de 38x38x30 cm., tapa de hormigón armado, tubo de PVC de D=75 mm., electrodo de acero cobrizado 14,3 mm. y 100 cm., de profundidad hincado en el terreno, línea de t.t. de cobre desnudo de 35 mm2., con abrazadera a la pica, totalmente instalado. MI BT 039.

| Código | Ud | Descripción | Rendimiento | Precio | Importe |
|---|---|---|---|---|---|
| O01A030 | h. | Oficial primera | 0.8 | 12.32 | 9.86 |
| O01A070 | h. | Peón ordinario | 0.1 | 11.88 | 1.19 |
| O01B200 | h. | Oficial 1ª Electricista | 0.3 | 14.04 | 4.21 |
| P01LT020 | ud | Ladrillo perfora. tosco 25x12x7 | 45 | 0.04 | 1.80 |
| A01MA080 | m3 | MORTERO CEMENTO 1/6 M-40 (material) | 0.02 | 48.15 | 0.96 |
| A01MA050 | m3 | MORTERO CEMENTO 1/3 M-160 (material) | 0.015 | 60.37 | 0.91 |
| P02AC020 | ud | Tapa arqueta HA 50x50x6 cm. (material; 06/03/2012) | 1 | 10.2 | 10.20 |
| P02TC030 | ud | Codo 87,5º PVC san.j.peg. 75 mm. (material) | 0.5 | 2.77 | 1.39 |
| P31CE040 | m. | Pica cobre p/toma tierra 14,3 (material) | 0.8 | 6.41 | 5.13 |
| P31CE020 | m. | Cable cobre desnudo D=35 mm. (material; 06/03/2012) | 3 | 2.86 | 8.58 |
| P31CE050 | ud | Grapa para pica (material; 06/03/2012) | 1 | 1 | 1.00 |
| P15EC020 | ud | Puente de prueba | 1 | 7.22 | 7.22 |
|  |  | Total |  |  | 52.45 |

**S03CE070** ud CUADRO GENERAL OBRA Pmáx= 40 kW. (06/03/2012)
2 ud × 234.21 (243.58 con costes indirectos) = 487.16
Cuadro general de mandos y protección de obra para una potencia máxima de 40 kW. compuesto por armario metálico con revestimiento de poliéster, de 90x60 cm., índice de protección IP 559, con cerradura, interruptor automático magnetotérmico más diferencial de 4x125 A., un interruptor automático magnetotérmico de 4x63 A., y 5 interruptores automáticos magnetotérmicos de 2x25 A., incluyendo cableado, rótulos de identificación de circuitos, bornas de salida y p.p. de conexión a tierra, para una resistencia no superior de 80 Ohmios, totalmente instalado. (amortizable en 4 obras). s/ R.D. 486/97.

| Código | Ud | Descripción | Rendimiento | Precio | Importe |
|---|---|---|---|---|---|
| P31CE100 | ud | Cuadro general obra pmáx. 40 kW. (material; 06/03/2012) | 0.25 | 936.85 | 234.21 |
|  |  | Total |  |  | 234.21 |

**S03CE130** ud CUADRO SECUNDARIO OBRA Pmáx.40kW (06/03/2012)
10 ud × 225.59 (234.61 con costes indirectos) = 2346.10
Cuadro secundario de obra para una potencia máxima de 40 kW. compuesto por armario metálico con revestimiento de poliéster, de 90x60 cm., índice de protección IP 559, con cerradura, interruptor automático magnetotérmico+diferencial de 4x125 A., dos interruptores automático magnetotérmico de 4x63 A., dos de 4x30 A., dos de 2x25 A. y dos de 2x16 A., dos bases de enchufe IP 447 de 400 V. 63 A. 3p+T., dos de 400 V. 32 A. 3p+T., dos de 230 V. 32 A. 2p+T. y dos de 230 V. 16 A. 2p+T. incluyendo cableado, rótulos de identificación de circuitos, bornas de salida y p.p. de conexión a tierra, para una resistencia no superior de 80 Ohmios, totalmente instalado, (amortizable en 4 obras). s/ R.D. 486/97.

| Código | Ud | Descripción | Rendimiento | Precio | Importe |
|---|---|---|---|---|---|
| P31CE160 | ud | Cuadro secundario obra pmáx.40kW (material; 06/03/2012) | 0.25 | 902.35 | 225.59 |
|  |  | Total |  |  | 225.59 |

**S03CE040** ud TRANSFORMADOR DE SEGURIDAD
4 ud × 36.46 (37.92 con costes indirectos) = 151.68
Transformador de seguridad con primario para 220 V. y secundario de 24 V. y 1000 W., totalmente instalado, (amortizable en 5 usos). s/ R.D. 486/97.

| Código | Ud | Descripción | Rendimiento | Precio | Importe |
|---|---|---|---|---|---|
| O01A030 | h. | Oficial primera | 0.1 | 12.32 | 1.23 |
| P31CE060 | ud | Transformador seg. 24 1000 W. (material) | 0.2 | 176.14 | 35.23 |
|  |  | Total |  |  | 36.46 |

**S03CW010** m. BAJANTE DE ESCOMBROS METÁLICA
12 m. × 14.28 (14.85 con costes indirectos) = 178.20
Bajante de escombros metálica de D=40 cm. amortizable en 5 usos, i/p.p. de bocas de vertido (amortizable en 10 usos) arandelas de sujeción y puntales de acodalamiento, colocación y desmontaje.

| Código | Ud | Descripción | Rendimiento | Precio | Importe |
|---|---|---|---|---|---|
| O01A070 | h. | Peón ordinario | 0.4 | 11.88 | 4.75 |
| P31CW010 | ud | Bajante met. escombros D=40cm (material) | 0.2 | 24.67 | 4.93 |
| P31CW020 | ud | Embocadura p/ bajante D=40cm (material) | 0.08 | 32.22 | 2.58 |
| P31CB010 | ud | Puntal metálico telescópico 3 m. | 0.16 | 12.6 | 2.02 |
|  |  | Total |  |  | 14.28 |

**S03CF010** ud EXTINTOR POLVO ABC 6 kg. PR.INC.
10 ud × 52.88 (55 con costes indirectos) = 550.00
Extintor de polvo químico ABC polivalente antibrasa de eficacia 34A/233B, de 6 kg. de agente extintor, con soporte, manómetro comprobable y boquilla con difusor. Medida la unidad instalada. s/ R.D. 486/97.

| Código | Ud | Descripción | Rendimiento | Precio | Importe |
|---|---|---|---|---|---|
| O01A070 | h. | Peón ordinario | 0.1 | 11.88 | 1.19 |
| P31CI010 | ud | Extintor polvo ABC 6 kg. (material) | 1 | 51.69 | 51.69 |
|  |  | Total |  |  | 52.88 |

**S03CA040** ud TAPA PROVISIONAL ARQUETA 80x80
10 ud × 20.52 (21.34 con costes indirectos) = 213.40
Tapa provisional para arquetas de 80x80 cm., huecos de forjado o asimilables, formada mediante tablones de madera de 20x5 cms. armados mediante clavazón, incluso colocación, (amortizable en dos usos).

| Código | Ud | Descripción | Rendimiento | Precio | Importe |
|---|---|---|---|---|---|
| O01A070 | h. | Peón ordinario | 0.2 | 11.88 | 2.38 |
| P31CA040 | ud | Tapa provisional arqueta 80x80 (material) | 0.5 | 36.14 | 18.07 |
| P01DW020 | ud | Pequeño material | 1 | 0.07 | 0.07 |
|  |  | Total |  |  | 20.52 |

**S03CM120** m. PASARELA MADERA SOBRE ZANJAS
22 m. × 12.53 (13.03 con costes indirectos) = 286.66
Pasarela para paso sobre zanjas formada por tres tablones de 20x7 cm. cosidos a clavazón y doble barandilla formada por pasamanos de madera de 20x5, rodapié y travesaño intermedio de 15x5 cm., sujetos con pies derechos de madera cada 1 m. incluso colocación y desmontaje (amortizable en 3 usos). s/ R.D. 486/97.

| Código | Ud | Descripción | Rendimiento | Precio | Importe |
|---|---|---|---|---|---|
| O01B010 | h. | Oficial 1ª Encofrador | 0.3 | 13.5 | 4.05 |
| O01A070 | h. | Peón ordinario | 0.15 | 11.88 | 1.78 |
| P31CB030 | m3 | Tablón madera pino 20x7 cm. (material) | 0.015 | 304.99 | 4.57 |
| P31CB035 | m3 | Tabloncillo madera pino 20x5 cm. | 0.004 | 304.99 | 1.22 |
| P31CB040 | m3 | Tabla madera pino 15x5 cm. | 0.003 | 304.99 | 0.91 |
|  |  | Total |  |  | 12.53 |

### C2203 SEÑALIZACION
Importe: 1649.72

**S02V080** ud CHALECO DE OBRAS REFLECTANTE
90 ud × 3.86 (4.01 con costes indirectos) = 360.90
Chaleco de obras reflectante. Amortizable en 5 usos. Certificado CE. s/ R.D. 773/97.

| Código | Ud | Descripción | Rendimiento | Precio | Importe |
|---|---|---|---|---|---|
| P31SS080 | ud | Chaleco de obras reflectante (material) | 0.2 | 19.3 | 3.86 |
|  |  | Total |  |  | 3.86 |

**E38ES080** ud PLACA SEÑALIZACIÓN RIESGO
20 ud × 3.71 (3.86 con costes indirectos) = 77.20
Placa señalización-información en PVC serigrafiado de 50x30 cm., fijada mecanicamente, amortizable en 3 usos, incluso colocación y desmontaje. s/ R.D. 485/97.

| Código | Ud | Descripción | Rendimiento | Precio | Importe |
|---|---|---|---|---|---|
| O01A070 | h. | Peón ordinario | 0.15 | 11.88 | 1.78 |
| P31SV120 | ud | Placa informativa PVC 50x30 (material) | 0.333 | 5.81 | 1.93 |
|  |  | Total |  |  | 3.71 |

**E38ES070** ud PANEL DIRECCIONAL C/SOPORTE
10 ud × 33.09 (34.41 con costes indirectos) = 344.10
Panel direccional reflectante de 60x90 cm., con soporte metálico, amortizable en cinco usos, i/p.p. de apertura de pozo, hormigonado H-10/B/40, colocación y montaje. s/ R.D. 485/97.

| Código | Ud | Descripción | Rendimiento | Precio | Importe |
|---|---|---|---|---|---|
| O01A070 | h. | Peón ordinario | 0.2 | 11.88 | 2.38 |
| P31SV100 | ud | Panel direc. reflec. 165x45 cm. (material) | 0.2 | 125.47 | 25.09 |
| P31SV110 | ud | Soporte panel direc. metálico (material) | 0.2 | 15.85 | 3.17 |
| A01RH060 | m3 | HORMIGÓN HM-10/P/40 | 0.064 | 38.26 | 2.45 |
|  |  | Total |  |  | 33.09 |

**S02S010** ud SEÑAL TRIANGULAR I/SOPORTE
10 ud × 20.9 (21.74 con costes indirectos) = 217.40
Señal de seguridad triangular de L=70 cm., normalizada, con trípode tubular, amortizable en cinco usos, i/colocación y desmontaje. s/ R.D. 485/97.

| Código | Ud | Descripción | Rendimiento | Precio | Importe |
|---|---|---|---|---|---|
| O01A050 | h. | Ayudante | 0.15 | 12.12 | 1.82 |
| P31SV010 | ud | Señal triang. L=70 cm.reflex. EG (material) | 0.2 | 65.11 | 13.02 |
| P31SV060 | ud | Trípode tubular para señal (material) | 0.2 | 30.31 | 6.06 |
|  |  | Total |  |  | 20.9 |

**S02S030** ud SEÑAL CIRCULAR I/SOPORTE
10 ud × 23.17 (24.1 con costes indirectos) = 241.00
Señal de seguridad circular de D=60 cm., normalizada, con soporte metálico de acero galvanizado de 80x40x2 mm. y 2 m. de altura, amortizable en cinco usos, i/p.p. de apertura de pozo, hormigonado H-10/B/40, colocación y desmontaje. s/ R.D. 485/97.

| Código | Ud | Descripción | Rendimiento | Precio | Importe |
|---|---|---|---|---|---|
| O01A070 | h. | Peón ordinario | 0.2 | 11.88 | 2.38 |
| P31SV030 | ud | Señal circul. D=60 cm.reflex.EG (material) | 0.2 | 79.37 | 15.87 |
| P31SV050 | ud | Poste galvanizado 80x40x2 de 2 m | 0.2 | 12.34 | 2.47 |
| A01RH060 | m3 | HORMIGÓN HM-10/P/40 | 0.064 | 38.26 | 2.45 |
|  |  | Total |  |  | 23.17 |

**S02S040** ud SEÑAL STOP I/SOPORTE
2 ud × 23.17 (24.1 con costes indirectos) = 48.20
Señal de stop, tipo octogonal de D=60 cm., normalizada, con soporte de acero galvanizado de 80x40x2 mm. y 2 m. de altura, amortizable en cinco usos, i/p.p. de apertura de pozo, hormigonado H-10/B/40, colocación y desmontaje. s/ R.D. 485/97.

| Código | Ud | Descripción | Rendimiento | Precio | Importe |
|---|---|---|---|---|---|
| O01A070 | h. | Peón ordinario | 0.2 | 11.88 | 2.38 |
| P31SV040 | ud | Señal stop D=60 cm.oct.reflex.EG (material) | 0.2 | 79.37 | 15.87 |
| P31SV050 | ud | Poste galvanizado 80x40x2 de 2 m | 0.2 | 12.34 | 2.47 |
| A01RH060 | m3 | HORMIGÓN HM-10/P/40 | 0.064 | 38.26 | 2.45 |
|  |  | Total |  |  | 23.17 |

**E38ES060** ud PALETA MANUAL 2 CARAS STOP-OBL.
4 ud × 7.43 (7.73 con costes indirectos) = 30.92
Señal de seguridad manual a dos caras: Stop-Dirección obligatoria, tipo paleta. (amortizable en dos usos). s/ R.D. 485/97.

| Código | Ud | Descripción | Rendimiento | Precio | Importe |
|---|---|---|---|---|---|
| P31SV090 | ud | Paleta manual 2c. stop-d.obli (material) | 0.5 | 14.86 | 7.43 |
|  |  | Total |  |  | 7.43 |

**E38EB010** m. CINTA BALIZAMIENTO BICOLOR 8 cm.
500 m. × 0.63 (0.66 con costes indirectos) = 330.00
Cinta de balizamiento bicolor rojo/blanco de material plástico, incluso colocación y desmontaje.R.D. 485/97.

| Código | Ud | Descripción | Rendimiento | Precio | Importe |
|---|---|---|---|---|---|
| O01A070 | h. | Peón ordinario | 0.05 | 11.88 | 0.59 |
| P31SB010 | m. | Cinta balizamiento bicolor 8 cm. | 1.1 | 0.04 | 0.04 |
|  |  | Total |  |  | 0.63 |

### C2204 INSTALACIONES DE BIENESTAR (25/03/2009)
Importe: 34301.16

**S01A010** m. ACOMETIDA ELÉCT. CASETA 4x4 mm2.
45 m. × 5.28 (5.49 con costes indirectos) = 247.05
Acometida provisional de electricidad a caseta de obra, desde el cuadro general formada por manguera flexible de 4x4 mm2. de tensión nominal 750 V., incorporando conductor de tierra color verde y amarillo, fijada sobre apoyos intermedios cada 2,50 m. totalmente instalada.

| Código | Ud | Descripción | Rendimiento | Precio | Importe |
|---|---|---|---|---|---|
| O01B200 | h. | Oficial 1ª Electricista | 0.1 | 14.04 | 1.40 |
| P31CE030 | m. | Manguera flex. 750 V. 4x4 mm2. (material) | 1.1 | 3.53 | 3.88 |
|  |  | Total |  |  | 5.28 |

**S01A030** ud ACOMETIDA PROV.FONTANERÍA 25 mm.
1 ud × 106.58 (110.84 con costes indirectos) = 110.84
Acometida provisional de fontanería para obra de la red general municipal de agua potable hasta una longitud máxima de 8 m., realizada con tubo de polietileno de 25 mm. de diámetro, de alta densidad y para 10 atmósferas de presión máxima con collarín de toma de fundición, p.p. de piezas especiales de polietileno y tapón roscado, incluso derechos y permisos para la conexión, totalmente terminada y funcionando, y sin incluir la rotura del pavimento.

| Código | Ud | Descripción | Rendimiento | Precio | Importe |
|---|---|---|---|---|---|
| P31BA020 | ud | Acometida prov. fonta.a caseta (material) | 1 | 106.58 | 106.58 |
|  |  | Total |  |  | 106.58 |

**S01A040** ud ACOMETIDA PROVIS. SANEAMIENTO
1 ud × 597.77 (621.68 con costes indirectos) = 621.68
Acometida provisional de saneamiento de caseta de obra a la red general municipal, hasta una distancia máxima de 8 m., formada por: rotura del pavimento con compresor, excavación manual de zanjas de saneamiento en terrenos de consistencia dura, colocación de tubería de hormigón en masa de enchufe de campana, con junta de goma de 20 cm. de diámetro interior, tapado posterior de la acometida y reposición del pavimento con hormigón en masa HM/15/B/40, sin incluir formación del pozo en el punto de acometida y con p.p. de medios auxiliares.

| Código | Ud | Descripción | Rendimiento | Precio | Importe |
|---|---|---|---|---|---|
| P31BA030 | ud | Acometida prov. sane.a caseta (material) | 1 | 597.77 | 597.77 |
|  |  | Total |  |  | 597.77 |

**S01C231** ud CONSTRUC. CASETA COMEDOR 120 m2 (25/03/2009)
1 ud × 12317.22 (12809.91 con costes indirectos) = 12809.91
Ejecución de caseta para comedor provisional de obra de 120 m2. de superficie formada por: Preparación del terreno, excavación de zanjas, cimentación de hormigón armado, solera de 10 cm. sobre encachado de piedra, cerramiento de bloque de hormigón gris 40x20x20 a una cara vista enfoscado en su interior con mortero de cemento 1/4, falso techo de placas aislantes, cubierta de placa de fibrocemento g.o. gris sobre perfilería metálica, puertas en madera enrasada pintadas, 5 ventanas correderas de aluminio natural con luna de 6 mm. i. pintura, instalación eléctrica, fontanería y saneamiento, p.p. de desmontaje, demolición y ayudas de albañilería, totalmente terminada. s/ R.D. 486/97.

| Código | Ud | Descripción | Rendimiento | Precio | Importe |
|---|---|---|---|---|---|
| E02AM010 | m2 | DESBR.Y LIMP.TERRENO A MÁQUINA | 120 | 0.36 | 43.20 |
| E02ZM020 | m3 | EXC.ZANJA A MÁQUINA T. FLOJOS | 10 | 5.04 | 50.40 |
| E04CA010 | m3 | H.ARM. HA-25/B/32/IIa CIM. V.MANUAL (25/03/2009) | 10 | 103.43 | 1034.30 |
| E04SM080 | m2 | SOL.HM-17,5/B/16 10cm.+ ENCA.15cm | 120 | 10.43 | 1251.60 |
| E06WD010 | m. | CARGADERO HORMIGÓN D/T 19 cm. | 15 | 14.52 | 217.80 |
| P03AL160 | kg | Acero laminado S 275 JR | 440 | 1.06 | 466.40 |
| E06BHG030 | m2 | FÁB.BLOQ.HORMIG.GRIS 40x20x20 cm | 90 | 21.84 | 1965.60 |
| E06RDC020 | m2 | RECIBIDO CERCOS EN MUROS INT. | 17.34 | 7.74 | 134.21 |
| E08PFA050 | m2 | ENFOSCADO BUENA VISTA M-5 VERTI. <3 m. | 100 | 4.69 | 469.00 |
| E07IFG010 | m2 | CUB.FIBRO. GRANONDA NATUR. | 120 | 17.24 | 2068.80 |
| E08FAK010 | m2 | F.TECHO CARTÓN YESO LISO 13mm | 50.4 | 17.84 | 899.14 |
| E13MPPL010 | ud | P.P. LISA HUECA, PINO LACADA (25/03/2009) | 4 | 166.99 | 667.96 |
| E13AAA040 | ud | VENT.AL.NA.CORRED. 2H.120x120cm. (25/03/2009) | 3 | 80.88 | 242.64 |
| E14ALA050 | m2 | LUNA INCOLORA 6 mm. | 4.32 | 52.46 | 226.63 |
| P31BA070 | ud | Instalac. eléctrica caseta 100 m2 (material; 07/03/2012) | 1.2 | 302.15 | 362.58 |
| P31BA100 | ud | Inst. fontan/sanita. caseta 100m2 (material; 07/03/2012) | 1.2 | 1035.52 | 1242.62 |
| P31BA130 | ud | Red saneamiento caseta 100 m2. (material; 07/03/2012) | 1.2 | 356.2 | 427.44 |
| E15IPA010 | m2 | PINTU.PLÁSTICA LISA BLANCA MATE | 100 | 2.66 | 266.00 |
| E15ME030 | m2 | ESMALTE MATE S/MADERA (25/03/2009) | 33.6 | 8.36 | 280.90 |
|  |  | Total |  |  | 12317.22 |

**S01C230** ud CONSTRUC. CASETA VESTUARIO-ASEO 60 m2 (25/03/2009)
2 ud × 8767.84 (9118.55 con costes indirectos) = 18237.10
Ejecución de caseta para vestuario provisional de obra de 60 m2. de superficie formada por: Preparación del terreno, excavación de zanjas, cimentación de hormigón armado, solera de 10 cm. sobre encachado de piedra, cerramiento de bloque de hormigón gris 40x20x20 a una cara vista enfoscado en su interior con mortero de cemento 1/4, distribución de aseos y duchas con tabicón de L.H.D., alicatado de azulejo blanco 15x15, falso techo de placas aislantes, cubierta de placa de fibrocemento g.o. gris sobre perfilería metálica, puertas en madera enrasada pintadas, 3 ventanas correderas de aluminio natural con luna de 6 mm. i. pintura, instalación eléctrica, fontanería y saneamiento para tres lavabos, dos inodoros y tres platos de ducha, p.p. de desmontaje, demolición y ayudas de albañilería, totalmente terminada. s/ R.D. 486/97.

| Código | Ud | Descripción | Rendimiento | Precio | Importe |
|---|---|---|---|---|---|
| E02AM010 | m2 | DESBR.Y LIMP.TERRENO A MÁQUINA | 60 | 0.36 | 21.60 |
| E02ZM020 | m3 | EXC.ZANJA A MÁQUINA T. FLOJOS | 14.76 | 5.04 | 74.39 |
| E04CA010 | m3 | H.ARM. HA-25/B/32/IIa CIM. V.MANUAL | 5 | 103.43 | 517.15 |
| E04SM080 | m2 | SOL.HM-17,5/B/16 10cm.+ ENCA.15cm | 60 | 10.43 | 625.80 |
| E06WD010 | m. | CARGADERO HORMIGÓN D/T 19 cm. | 10 | 14.52 | 145.20 |
| P03AL160 | kg | Acero laminado S 275 JR | 446.5 | 1.06 | 473.29 |
| E06BHG030 | m2 | FÁB.BLOQ.HORMIG.GRIS 40x20x20 cm | 50 | 21.84 | 1092.00 |
| E06DBL060 | m2 | TABICÓN LADRILLO H/D 25x12x8 cm. | 38.75 | 11.77 | 456.09 |
| E06RDC020 | m2 | RECIBIDO CERCOS EN MUROS INT. | 17.34 | 7.74 | 134.21 |
| E08PFA050 | m2 | ENFOSCADO BUENA VISTA M-5 VERTI. <3 m. | 70 | 4.69 | 328.30 |
| E11ABC020 | m2 | ALIC.AZULEJO COLOR 15x15 cm. 1ª | 25 | 20.79 | 519.75 |
| E07IFG010 | m2 | CUB.FIBRO. GRANONDA NATUR. | 60 | 17.24 | 1034.40 |
| E08FAK010 | m2 | F.TECHO CARTÓN YESO LISO 13mm | 50 | 17.84 | 892.00 |
| E13MPPL010 | ud | P.P. LISA HUECA, PINO LACADA | 3 | 166.99 | 500.97 |
| E13AAA040 | ud | VENT.AL.NA.CORRED. 2H.120x120cm. | 3 | 80.88 | 242.64 |
| E14ALA050 | m2 | LUNA INCOLORA 6 mm. | 4.32 | 52.46 | 226.63 |
| P31BA070 | ud | Instalac. eléctrica caseta 100 m2 | 0.6 | 302.15 | 181.29 |
| P31BA100 | ud | Inst. fontan/sanita. caseta 100m2 | 0.6 | 1035.52 | 621.31 |
| P31BA130 | ud | Red saneamiento caseta 100 m2. | 0.6 | 356.2 | 213.72 |
| E15IPA010 | m2 | PINTU.PLÁSTICA LISA BLANCA MATE | 70 | 2.66 | 186.20 |
| E15ME030 | m2 | ESMALTE MATE S/MADERA | 33.6 | 8.36 | 280.90 |
|  |  | Total |  |  | 8767.84 |

**S01M070** ud TAQUILLA METÁLICA INDIVIDUAL (17/04/2009)
50 ud × 14.6 (15.18 con costes indirectos) = 759.00
Taquilla metálica individual para vestuario de 1,80 m. de altura en acero laminado en frío, con tratamiento antifosfatante y antocorrosivo, con pintura secada al horno, cerradura, balda y tubo percha, lamas de ventilación en puerta, colocada, (amortizable en 3 usos).

| Código | Ud | Descripción | Rendimiento | Precio | Importe |
|---|---|---|---|---|---|
| O01A070 | h. | Peón ordinario | 0.1 | 11.88 | 1.19 |
| P31BM070 | ud | Taquilla metálica individual (material; 06/03/2012) | 0.333 | 40.26 | 13.41 |
|  |  | Total |  |  | 14.6 |

**E38BM080** ud MESA MELAMINA PARA 10 PERSONAS
6 ud × 57.09 (59.37 con costes indirectos) = 356.22
Mesa de melamina para comedor de obra con capacidad para 10 personas, (amortizable en 4 usos).

| Código | Ud | Descripción | Rendimiento | Precio | Importe |
|---|---|---|---|---|---|
| O01A070 | h. | Peón ordinario | 0.1 | 11.88 | 1.19 |
| P31BM080 | ud | Mesa melamina para 10 personas (material) | 0.25 | 223.6 | 55.90 |
|  |  | Total |  |  | 57.09 |

**E38BM090** ud BANCO MADERA PARA 5 PERSONAS
12 ud × 56.43 (58.69 con costes indirectos) = 704.28
Banco de madera con capacidad para 5 personas, (amortizable en 2 usos).

| Código | Ud | Descripción | Rendimiento | Precio | Importe |
|---|---|---|---|---|---|
| O01A070 | h. | Peón ordinario | 0.1 | 11.88 | 1.19 |
| P31BM090 | ud | Banco madera para 5 personas (material) | 0.5 | 110.48 | 55.24 |
|  |  | Total |  |  | 56.43 |

**E38BM020** ud PORTARROLLOS INDUS.C/CERRADUR
4 ud × 8.93 (9.29 con costes indirectos) = 37.16
Portarollos industrial con cerradura de seguridad, colocado, (amortizable en 3 usos).

| Código | Ud | Descripción | Rendimiento | Precio | Importe |
|---|---|---|---|---|---|
| O01A070 | h. | Peón ordinario | 0.1 | 11.88 | 1.19 |
| P31BM020 | ud | Portarrollos indust.c/cerrad. (material) | 0.333 | 23.23 | 7.74 |
|  |  | Total |  |  | 8.93 |

**E38BM030** ud ESPEJO VESTUARIOS Y ASEOS
6 ud × 16.09 (16.73 con costes indirectos) = 100.38
Espejo para vestuarios y aseos, colocado.

| Código | Ud | Descripción | Rendimiento | Precio | Importe |
|---|---|---|---|---|---|
| O01A070 | h. | Peón ordinario | 0.1 | 11.88 | 1.19 |
| P31BM030 | ud | Espejo vestuarios y aseos (material) | 1 | 14.9 | 14.90 |
|  |  | Total |  |  | 16.09 |

**E38BM010** ud PERCHA PARA DUCHA O ASEO
30 ud × 5.3 (5.51 con costes indirectos) = 165.30
Percha para aseos o duchas en aseos de obra, colocada.

| Código | Ud | Descripción | Rendimiento | Precio | Importe |
|---|---|---|---|---|---|
| O01A070 | h. | Peón ordinario | 0.1 | 11.88 | 1.19 |
| P31BM010 | ud | Percha para aseos o duchas (material) | 1 | 4.11 | 4.11 |
|  |  | Total |  |  | 5.3 |

**E38BM100** ud DEPÓSITO-CUBO DE BASURAS
4 ud × 30.67 (31.9 con costes indirectos) = 127.60
Cubo para recogida de basuras. (amortizable en 2 usos).

| Código | Ud | Descripción | Rendimiento | Precio | Importe |
|---|---|---|---|---|---|
| P31BM100 | ud | Depósito-cubo basuras (material) | 0.5 | 61.34 | 30.67 |
|  |  | Total |  |  | 30.67 |

**S01M040** ud JABONERA INDUSTRIAL 1 l.
2 ud × 11.85 (12.32 con costes indirectos) = 24.64
Dosificador de jabón de uso industrial de 1 l. de capacidad, con dosificador de jabón colocada (amortizable en 3 usos).

| Código | Ud | Descripción | Rendimiento | Precio | Importe |
|---|---|---|---|---|---|
| O01A070 | h. | Peón ordinario | 0.1 | 11.88 | 1.19 |
| P31BM040 | ud | Jabonera industrial 1 l. (material) | 0.333 | 32.01 | 10.66 |
|  |  | Total |  |  | 11.85 |

### C2205 MEDICINA PREVEN. Y MANO DE OBRA S.S.
Importe: 4353.61

**E38BM110** ud BOTIQUÍN DE URGENCIA
2 ud × 91.11 (94.75 con costes indirectos) = 189.50
Botiquín de urgencia para obra con contenidos mínimos obligatorios, colocado.

| Código | Ud | Descripción | Rendimiento | Precio | Importe |
|---|---|---|---|---|---|
| O01A070 | h. | Peón ordinario | 0.1 | 11.88 | 1.19 |
| P31BM110 | ud | Botiquín de urgencias (material) | 1 | 89.92 | 89.92 |
|  |  | Total |  |  | 91.11 |

**E38BM120** ud REPOSICIÓN BOTIQUÍN
10 ud × 68.37 (71.1 con costes indirectos) = 711.00
Reposición de material de botiquín de urgencia.

| Código | Ud | Descripción | Rendimiento | Precio | Importe |
|---|---|---|---|---|---|
| P31BM120 | ud | Reposición de botiquín (material) | 1 | 68.37 | 68.37 |
|  |  | Total |  |  | 68.37 |

**E38W030** ud COSTO DE CONSERVACIÓN (06/03/2012)
1 ud × 1635 (1700.4 con costes indirectos) = 1700.40
Costo de conservación por la totalidad de la obra de instalaciones provisionales de obra, considerando 2 horas a la semana un oficial de 2ª.

| Código | Ud | Descripción | Rendimiento | Precio | Importe |
|---|---|---|---|---|---|
| P31W030 | ud | Costo de conservación (material; 06/03/2012) | 1 | 1635 | 1635.00 |
|  |  | Total |  |  | 1635 |

**E38W040** ud COSTO LIMPIEZA Y DESINF. (06/03/2012)
1 ud × 1685.3 (1752.71 con costes indirectos) = 1752.71
Costo por la totalidad de la obra de la limpieza y desinfección de casetas de obra, considerando dos horas a la semana un peón ordinario. Art 32 y 42.

| Código | Ud | Descripción | Rendimiento | Precio | Importe |
|---|---|---|---|---|---|
| P31W040 | ud | Costo limpieza-desinfec. (material; 06/03/2012) | 1 | 1685.3 | 1685.30 |
|  |  | Total |  |  | 1685.3 |

**E06MMD090** m2 MAMP. LAJ. PIZARRA HUESO e=30cm.
Precio: 84.95
Suministro y colocación de piedra para formar mampostería de lajas de pizarra negra Villar del Rey de 30 cm. de espesor con un corte natural recto, a una cara vista, colocada a hueso recibida con mortero de cemento sin apreciarse en el exterior, incluso limpieza de la piedra.

## Precios auxiliares

**E04CA040** m3 H.ARM. HA-25/B/32/IIa CIM. V. GRÚA (material)
Precio: 71.82
Hormigón armado HA-25/B/32/IIa, de 25 N/mm2., consistencia blanda, Tmáx. 32 mm., para ambiente humedad alta, elaborado en central en relleno de zapatas y zanjas de cimentación, incluso armadura (40 kg/m3.), vertido con grúa, vibrado, curado y colocado. Según EHE.

| Código | Ud | Descripción | Rendimiento | Precio | Importe |
|---|---|---|---|---|---|
| E04CM120 | m3 | HORM. HA-25/B/32/IIa CIM. V. GRÚA (material) | 1 | 71.82 | 71.82 |
|  |  | Total |  |  | 71.82 |

**E04CE020** m2 ENCOF.MAD.ZAP.Y VIG.RIOS.Y ENCE. (material)
Precio: 9.56
Encofrado y desencofrado con madera suelta en zapatas, zanjas, vigas y encepados, considerando 4 posturas, incluyendo la aplicación de aditivo desencofrante. Según EHE-08 y DB-SE-C.

| Código | Ud | Descripción | Rendimiento | Precio | Importe |
|---|---|---|---|---|---|
| O01B010 | h. | Oficial 1ª Encofrador | 0.2 | 13.5 | 2.70 |
| O01B020 | h. | Ayudante- Encofrador | 0.2 | 13.02 | 2.60 |
| P01ES130 | m3 | Madera pino encofrar 26 mm. | 0.027 | 142.83 | 3.86 |
| P03AA020 | kg | Alambre atar 1,30 mm. | 0.1 | 0.93 | 0.09 |
| P01UC030 | kg | Puntas 20x100 | 0.05 | 0.79 | 0.04 |
| P01DC010 | kg | Aditivo desencofrante (material) | 0.2 | 1.33 | 0.27 |
|  |  | Total |  |  | 9.56 |

**E04AB020** kg ACERO CORRUGADO B 500 S/SD (material; 25/03/2009)
Precio: 0.98
Acero corrugado B 500 S/SD, cortado, doblado, armado y colocado en obra, incluso p.p. de despuntes. Según EHE-08 y CTE-SE-A

| Código | Ud | Descripción | Rendimiento | Precio | Importe |
|---|---|---|---|---|---|
| O01B030 | h. | Oficial 1ª Ferrallista (mano de obra; 25/03/2009) | 0.012 | 13.92 | 0.17 |
| O01B040 | h. | Ayudante- Ferrallista (mano de obra; 25/03/2009) | 0.012 | 13.31 | 0.16 |
| P03AC200 | kg | Acero corrugado B 500 S/SD (material; 14/12/2011) | 1.08 | 0.6 | 0.65 |
| P03AA020 | kg | Alambre atar 1,30 mm. | 0.005 | 0.93 | 0.00 |
|  |  | Total |  |  | 0.98 |

**E04MEM051** m2 ENCOF.TAB.AGLO.MUROS 2CV PARA FORRAR 2C (material)
Precio: 8.07
Encofrado y desencofrado a dos caras vistas, en muros con tableros fenólicos de madera hidrofugada de 22 mm, considerando 4 puestas, con p.p. de colocación y posterior retirada de berenjenos en juntas y esquinas.

| Código | Ud | Descripción | Rendimiento | Precio | Importe |
|---|---|---|---|---|---|
| O01B010 | h. | Oficial 1ª Encofrador | 0.094 | 13.5 | 1.27 |
| O01B020 | h. | Ayudante- Encofrador | 0.1 | 13.02 | 1.30 |
| P01EL100 | m2 | Tablero hidrófugo 22 mm. (material) | 0.55 | 6.52 | 3.59 |
| P01ES130 | m3 | Madera pino encofrar 26 mm. | 0.01 | 142.83 | 1.43 |
| P01UC030 | kg | Puntas 20x100 | 0.05 | 0.79 | 0.04 |
| P01DC010 | kg | Aditivo desencofrante | 0.07 | 1.33 | 0.09 |
| P06SI060 | m. | Cordón sellador poliuretano | 0.8 | 0.44 | 0.35 |
|  |  | Total |  |  | 8.07 |

**E04MEM052** m2 ENCOF.TAB.AGLO.MUROS 2CV PARA FORRAR 1C (material)
Precio: 8.34
Encofrado y desencofrado a dos caras vistas, en muros con tableros fenólicos de madera hidrofugada de 22 mm, considerando 4 puestas, con p.p. de colocación y posterior retirada de berenjenos en juntas y esquinas.

| Código | Ud | Descripción | Rendimiento | Precio | Importe |
|---|---|---|---|---|---|
| O01B010 | h. | Oficial 1ª Encofrador | 0.101 | 13.5 | 1.36 |
| O01B020 | h. | Ayudante- Encofrador | 0.113 | 13.02 | 1.47 |
| P01EL100 | m2 | Tablero hidrófugo 22 mm. | 0.552 | 6.52 | 3.60 |
| P01ES130 | m3 | Madera pino encofrar 26 mm. | 0.01 | 142.83 | 1.43 |
| P01UC030 | kg | Puntas 20x100 | 0.05 | 0.79 | 0.04 |
| P01DC010 | kg | Aditivo desencofrante | 0.07 | 1.33 | 0.09 |
| P06SI060 | m. | Cordón sellador poliuretano | 0.8 | 0.44 | 0.35 |
|  |  | Total |  |  | 8.34 |

**E04SE070** m3 HORMIGÓN HA-25/B/16/IIa EN SOLERA (material; 14/04/2009)
Precio: 75.84
Hormigón para armar HA-25/B/16/IIa, de 25 N/mm2.,consistencia blanda, Tmáx. 16 mm, ambiente humedad alta, de central, i/vertido de forma manual, colocado y p.p. de vibrado regleado y curado en soleras. Según EHE-08 y DB-sE-C.

| Código | Ud | Descripción | Rendimiento | Precio | Importe |
|---|---|---|---|---|---|
| O01A030 | h. | Oficial primera | 0.6 | 12.32 | 7.39 |
| O01A070 | h. | Peón ordinario | 0.6 | 11.88 | 7.13 |
| P01HC173 | m3 | Hormigón HA-25/B/16/IIa central (material; 18/02/2010) | 1.06 | 56.96 | 60.38 |
| M10HV080 | h. | Vibrador hormigón gasolina 75 mm | 0.6 | 1.56 | 0.94 |
|  |  | Total |  |  | 75.84 |

**E04AM090** m2 ME 15x15 A Ø 8-8 B500T 6x2,2 (material; 25/03/2009)
Precio: 5.49
Malla electrosoldada en cuadrícula 15x15 cm. con acero corrugado de Ø 8 mm. B 500 T, de dimensiones 6x2,2 m. Totalmente colocado en obra, i/p.p. de alambre de atar. Según normas EHE - 08 y DB-SE-A.

| Código | Ud | Descripción | Rendimiento | Precio | Importe |
|---|---|---|---|---|---|
| O01B030 | h. | Oficial 1ª Ferrallista | 0.014 | 13.92 | 0.19 |
| O01B040 | h. | Ayudante- Ferrallista | 0.014 | 13.31 | 0.19 |
| P03AM040 | m2 | ME 15x15 A Ø 8-8 B500T 6x2.2 (4,735 kg/m2) | 1.207 | 4.23 | 5.11 |
|  |  | Total |  |  | 5.49 |

**E04LM030** m3 HORM HA-25/B/16/IIa LOSA CIM.V.GRÚA (material)
Precio: 73.57
Hormigón para armar HM-25/B/16/IIa, de 25 N/mm2., consistencia blanda, Tmáx. 16 mm., para ambiente humedad alta, elaborado en central en losas de cimentación, incluso vertido con grúa, vibrado, curado y colocado. Según EHE-08 y DB-SE-C.

| Código | Ud | Descripción | Rendimiento | Precio | Importe |
|---|---|---|---|---|---|
| O01B010 | h. | Oficial 1ª Encofrador | 0.2 | 13.5 | 2.70 |
| O01B020 | h. | Ayudante- Encofrador | 0.2 | 13.02 | 2.60 |
| O01B025 | h. | Oficial 1ª Gruista | 0.2 | 12.15 | 2.43 |
| M02GT140 | h. | Grúa torre automontante 40 txm. (maquinaria) | 0.2 | 24.55 | 4.91 |
| M10HV080 | h. | Vibrador hormigón gasolina 75 mm | 0.35 | 1.56 | 0.55 |
| P01HC173 | m3 | Hormigón HA-25/B/16/IIa central | 1.06 | 56.96 | 60.38 |
|  |  | Total |  |  | 73.57 |

**E03CAE020** m. TUBERÍA HGÓN.ENCH/CAMP.D=20cm (material)
Precio: 15.61
Tubería enterrada de hormigón en masa de enchufe campana, con junta de goma, de 20 cm. de diámetro interior, colocada sobre cama de arena de río 10 cm. espesor,en caso de terrenos compactos, relleno lateral y superior hasta 15 cm. por encima de la generatriz con la misma arena; compactando ésta hasta los riñones, sin incluir la excavación de las zanjas, y con p.p. de medios auxiliares, cumpliendo normas de colocación y diseños recogidas en el DB-HS5.

| Código | Ud | Descripción | Rendimiento | Precio | Importe |
|---|---|---|---|---|---|
| O01A030 | h. | Oficial primera | 0.32 | 12.32 | 3.94 |
| O01A060 | h. | Peón especializado | 0.32 | 11.94 | 3.82 |
| P02TE020 | m. | Tubo san.HM E-C 6000 kg.D=20 (material) | 1 | 4.74 | 4.74 |
| P01AA030 | m3 | Arena de río 0/5 mm. | 0.353 | 8.8 | 3.11 |
|  |  | Total |  |  | 15.61 |

**A01MA200** m3 MORTERO CEMENTO M-5 (material)
Precio: 59.95

| Código | Ud | Descripción | Rendimiento | Precio | Importe |
|---|---|---|---|---|---|
| O01A070 | h. | Peón ordinario | 1.7 | 11.88 | 20.20 |
| P01CC270 | t. | Cemento CEM II/B-P 32,5 N granel (material) | 0.27 | 108.94 | 29.41 |
| P01AA030 | m3 | Arena de río 0/5 mm. | 1.09 | 8.8 | 9.59 |
| P01DW010 | m3 | Agua | 0.255 | 0.59 | 0.15 |
| M03HH030 | h. | Hormigonera 200 l. gasolina (maquinaria; 29/01/2010) | 0.4 | 1.49 | 0.60 |
|  |  | Total |  |  | 59.95 |

**A01AA030** m3 PASTA DE YESO NEGRO (material)
Precio: 75.66

| Código | Ud | Descripción | Rendimiento | Precio | Importe |
|---|---|---|---|---|---|
| O01A070 | h. | Peón ordinario | 2.5 | 11.88 | 29.70 |
| P01CY010 | t. | Yeso negro en sacos (material) | 0.85 | 53.66 | 45.61 |
| P01DW010 | m3 | Agua | 0.6 | 0.59 | 0.35 |
|  |  | Total |  |  | 75.66 |

**O01A090** h. Cuadrilla A (mano de obra; 17/04/2009)
Precio: 30.38

| Código | Ud | Descripción | Rendimiento | Precio | Importe |
|---|---|---|---|---|---|
| O01A030 | h. | Oficial primera | 1 | 12.32 | 12.32 |
| O01A050 | h. | Ayudante | 1 | 12.12 | 12.12 |
| O01A070 | h. | Peón ordinario | 0.5 | 11.88 | 5.94 |
|  |  | Total |  |  | 30.38 |

**E05HVA010** m3 HA-25/P/20/I E.MADER.JÁCENAS PLA (material; 25/03/2009)
Precio: 462.58
Hormigón armado HA-25/P/20/I, de 25 N/mm2., consistencia blanda, Tmáx. 20 mm., para ambiente normal, elaborado en central, en jácenas planas, i/p.p. de armadura (180 kg/m3.), encofrado y desencofrado de madera, vertido con pluma-grúa, vibrado, curado y colocado. Según EHE-08 y DB-SE-AE.

| Código | Ud | Descripción | Rendimiento | Precio | Importe |
|---|---|---|---|---|---|
| E05HVM010 | m3 | HORM. P/ARMAR HA-25/P/20/I JÁCENAS | 1 | 66.28 | 66.28 |
| E05HVE010 | m2 | ENCOF. MADERA JÁCENAS 4 POST. | 9.17 | 23.98 | 219.90 |
| E04AB020 | kg | ACERO CORRUGADO B 500 S/SD | 180 | 0.98 | 176.40 |
|  |  | Total |  |  | 462.58 |

**E05HSA010** m3 HA-25/P/20/I E.METÁL. PILARES (material; 25/03/2009)
Precio: 226.52
Hormigón armado HA-25/P/20/I, de 25 N/mm2., consistencia plástica, Tmáx. 20 mm., para ambiente normal, elaborado en central, en pilares de 30x30 cm., i/p.p. de armadura (80 kg/m3.), encofrado metálico y desencofrado, vertido con pluma-grúa, vibrado, curado y colocado. Según EHE-08 y DB-SE-AE.

| Código | Ud | Descripción | Rendimiento | Precio | Importe |
|---|---|---|---|---|---|
| E05HSM010 | m3 | HORM.PARA ARMAR HA-25/P/20/I PILAR | 1 | 72.01 | 72.01 |
| E05HSF010 | m2 | ENCOFRADO METÁLICO EN PILARES | 13.33 | 5.71 | 76.11 |
| E04AB020 | kg | ACERO CORRUGADO B 500 S/SD | 80 | 0.98 | 78.40 |
|  |  | Total |  |  | 226.52 |

**E05HVA060** m3 HA-25/P/20/I E.MADER. ZUNCHOS PL (material; 25/03/2009)
Precio: 447.58
Hormigón armado HA-25/P/20/I, de 25 N/mm2., consistencia blanda, Tmáx. 20 mm., para ambiente normal, elaborado central, en zunchos planos, i/p.p. de armadura (75 kg/m3.), encofrado y desencofrado de madera, vertido con pluma-grúa, vibrado, curado y colocado. Según EHE-08 y DB-SE-AE.

| Código | Ud | Descripción | Rendimiento | Precio | Importe |
|---|---|---|---|---|---|
| E05HVM030 | m3 | HORM. P/ARMAR HA-25/P/20/I ZUNCHOS | 1 | 66.28 | 66.28 |
| E05HVE030 | m2 | ENC.ZUNCHOS CON MADERA 4 POS. | 13.5 | 22.8 | 307.80 |
| E04AB020 | kg | ACERO CORRUGADO B 500 S/SD | 75 | 0.98 | 73.50 |
|  |  | Total |  |  | 447.58 |

**E04AM050** m2 ME 20x30 A Ø 5-5 B500T 6x2,2 (material; 25/03/2009)
Precio: 2.13
Malla electrosoldada en cuadrícula 20x30 cm. con acero corrugado de Ø 5 mm. B 500 T, de dimensiones 6x2,2 m. Totalmente colocado en obra, i/p.p. de alambre de atar.Según normas EHE - 08 y DB-SE-A.

| Código | Ud | Descripción | Rendimiento | Precio | Importe |
|---|---|---|---|---|---|
| O01B030 | h. | Oficial 1ª Ferrallista | 0.004 | 13.92 | 0.06 |
| O01B040 | h. | Ayudante- Ferrallista | 0.004 | 13.31 | 0.05 |
| P03AM170 | m2 | ME 20x30 A Ø 5-5 B500T 6x2.2 (1,284 kg/m2) (material) | 1.127 | 1.79 | 2.02 |
|  |  | Total |  |  | 2.13 |

**E05HFE010** m2 ENCOF. MADERA EN FORJADOS (material)
Precio: 2.54
Encofrado y desencofrado continuo con puntales y sopandas en forjados de viguetas y bovedillas, hasta 3,5 m. de altura, con madera suelta.Según EHE y CTE.

| Código | Ud | Descripción | Rendimiento | Precio | Importe |
|---|---|---|---|---|---|
| O01B010 | h. | Oficial 1ª Encofrador | 0.055 | 13.5 | 0.74 |
| O01B020 | h. | Ayudante- Encofrador | 0.05 | 13.02 | 0.65 |
| P01ES130 | m3 | Madera pino encofrar 26 mm. | 0.007 | 142.83 | 1.00 |
| P01UC030 | kg | Puntas 20x100 | 0.05 | 0.79 | 0.04 |
| P03AA020 | kg | Alambre atar 1,30 mm. | 0.04 | 0.93 | 0.04 |
| M12CP080 | ud | Puntal telescópico 3m., 1,5 t. (maquinaria) | 0.005 | 13.16 | 0.07 |
|  |  | Total |  |  | 2.54 |

**E05HLM050** m3 H. P/ARMAR HA-25/B/16/I LOSA PLANA (material)
Precio: 64.55
Hormigón para armar HA-25/B/16/I, de 25 N/mm2., consistencia blanda, Tmáx.16 mm. y ambiente normal, elaborado en central, en losas planas, incluso vertido con pluma-grúa, vibrado curado y colocado. Según EHE-08 y DB-SE-AE.

| Código | Ud | Descripción | Rendimiento | Precio | Importe |
|---|---|---|---|---|---|
| O01B010 | h. | Oficial 1ª Encofrador | 0.15 | 13.5 | 2.03 |
| O01B020 | h. | Ayudante- Encofrador | 0.15 | 13.02 | 1.95 |
| O01B025 | h. | Oficial 1ª Gruista | 0.1 | 12.15 | 1.22 |
| M02GT002 | h. | Grúa pluma 30 m./0,75t. | 0.1 | 22.36 | 2.24 |
| P01HC072 | m3 | Hormigón HA-25/B/16/I central | 1 | 57.11 | 57.11 |
|  |  | Total |  |  | 64.55 |

**E05HLE010** m2 ENCOFR. MADERA LOSAS 4 POST. (material)
Precio: 9.23
Encofrado y desencofrado de losa armada plana con tablero de madera de pino de 22 mm., confeccionado previamente, considerando 4 posturas.Según CTE.

| Código | Ud | Descripción | Rendimiento | Precio | Importe |
|---|---|---|---|---|---|
| O01B010 | h. | Oficial 1ª Encofrador | 0.15 | 13.5 | 2.03 |
| O01B020 | h. | Ayudante- Encofrador | 0.15 | 13.02 | 1.95 |
| M12EM030 | m2 | Tablero encofrar 22 mm. 4 p. | 1.05 | 2.24 | 2.35 |
| P01ES130 | m3 | Madera pino encofrar 26 mm. | 0.018 | 142.83 | 2.57 |
| P01UC030 | kg | Puntas 20x100 | 0.08 | 0.79 | 0.06 |
| P03AA020 | kg | Alambre atar 1,30 mm. | 0.15 | 0.93 | 0.14 |
| M12CP080 | ud | Puntal telescópico 3m., 1,5 t. | 0.01 | 13.16 | 0.13 |
|  |  | Total |  |  | 9.23 |

**E06DBL060** m2 TABICÓN LADRILLO H/D 25x12x8 cm. (material)
Precio: 11.77
Tabicón de ladrillo hueco doble de 25x12x8 cm. recibido con mortero de cemento CEM II/B-M 32,5 R y arena de río 1/6, i/p.p. de replanteo, aplomado y recibido de cercos, roturas, humedecido de las piezas, limpieza y medios auxiliares, s/DB-SE-F y RC-08, medido deduciendo huecos superiores a 2 m2.

| Código | Ud | Descripción | Rendimiento | Precio | Importe |
|---|---|---|---|---|---|
| O01A030 | h. | Oficial primera | 0.4 | 12.32 | 4.93 |
| O01A070 | h. | Peón ordinario | 0.2 | 11.88 | 2.38 |
| P01LH020 | ud | Ladrillo h. doble 25x12x8 (material) | 34 | 0.11 | 3.74 |
| A01MA080 | m3 | MORTERO CEMENTO 1/6 M-40 | 0.015 | 48.15 | 0.72 |
|  |  | Total |  |  | 11.77 |

**A01RS010** m3 HORMIG. CELULAR CEM II/B-M 32,5R (material)
Precio: 59.83

| Código | Ud | Descripción | Rendimiento | Precio | Importe |
|---|---|---|---|---|---|
| O01A030 | h. | Oficial primera | 0.85 | 12.32 | 10.47 |
| O01A070 | h. | Peón ordinario | 0.85 | 11.88 | 10.10 |
| P01CC020 | t. | Cemento CEM II/B-M 32,5 R sacos* (material) | 0.3 | 70.08 | 21.02 |
| P01DS020 | kg | Aditivo aireante (material) | 3 | 1.04 | 3.12 |
| P01DW010 | m3 | Agua | 0.4 | 0.59 | 0.24 |
| M01HE010 | h. | Bomb.horm.estacionaria 20 m3/h. (maquinaria) | 0.1 | 148.82 | 14.88 |
|  |  | Total |  |  | 59.83 |

**A01MS210** m2 MORTERO CEMENTO ADHESIVO-COLA 5-7 mm ESPESOR akg gazbeton (material)
Precio: 3.63

| Código | Ud | Descripción | Rendimiento | Precio | Importe |
|---|---|---|---|---|---|
| O01A070 | h. | Peón ordinario | 0.2 | 11.88 | 2.38 |
| P01DA010 | kg | Mortero cola gris (material) | 6 | 0.19 | 1.14 |
| P01DW010 | m3 | Agua | 0.002 | 0.59 | 0.00 |
| M10Q010 | h. | Mezcladora-batidora mort. (maquinaria; 03/09/2009) | 0.15 | 0.75 | 0.11 |
|  |  | Total |  |  | 3.63 |

**A01AL090** m3 LECHADA CEM. BLANCO BL-V 22,5 akg gazbeton (material)
Precio: 143.92

| Código | Ud | Descripción | Rendimiento | Precio | Importe |
|---|---|---|---|---|---|
| O01A070 | h. | Peón ordinario | 2 | 11.88 | 23.76 |
| P01CC160 | t. | Cemento blanco BL-V 22,5 sacos* | 0.5 | 239.25 | 119.63 |
| P01DW010 | m3 | Agua | 0.9 | 0.59 | 0.53 |
|  |  | Total |  |  | 143.92 |

**E12PFKW010** ud SACO IGNÍF. INTUMESC.200x150x40 (material)
Precio: 27.34
Sistema de sellado contra incendios a base de almohadillas, consistente en lana mineral de alta estabilidad térmica con materiales intumescentes y empaquetado en una bolsa hermética recubierta por un tejido de fibras minerales, exento totalmente de amianto. Tipo I, dimensiones 200x150x40 mm. en bolsas de 50 unidades. Medida la unidad instalada.

| Código | Ud | Descripción | Rendimiento | Precio | Importe |
|---|---|---|---|---|---|
| O01A060 | h. | Peón especializado | 0.1 | 11.94 | 1.19 |
| P23FL400 | ud | Saco igníf. intumesc.200x150x40 (material) | 1 | 26.15 | 26.15 |
|  |  | Total |  |  | 27.34 |

**E12PFKW020** ud SACO IGNÍF. INTUMESC.300x200x100 (material)
Precio: 33.66
Sistema de sellado contra incendios a base de almohadillas, consistente en lana mineral de alta estabilidad térmica con materiales intumescentes y empaquetado en una bolsa hermética recubierta por un tejido de fibras minerales, exento totalmente de amianto. Tipo II, dimensiones 300x200x100 mm. en bolsas de 20 unidades. Medida la unidad instalada.

| Código | Ud | Descripción | Rendimiento | Precio | Importe |
|---|---|---|---|---|---|
| O01A060 | h. | Peón especializado | 0.1 | 11.94 | 1.19 |
| P23FL500 | ud | Saco igníf. intumesc.300x200x100 (material) | 1 | 32.47 | 32.47 |
|  |  | Total |  |  | 33.66 |

**A01MS230** m2 MORTERO CEMENTO ADHESIVO-COLA 5-7 mm ESPESOR/ MAT. PORCELÁNICOS (material)
Precio: 4.59

| Código | Ud | Descripción | Rendimiento | Precio | Importe |
|---|---|---|---|---|---|
| O01A070 | h. | Peón ordinario | 0.2 | 11.88 | 2.38 |
| P01DA050 | kg | Mortero cola gris altas prestac. (material) | 6 | 0.35 | 2.10 |
| P01DW010 | m3 | Agua | 0.002 | 0.59 | 0.00 |
| M10Q010 | h. | Mezcladora-batidora mort. | 0.15 | 0.75 | 0.11 |
|  |  | Total |  |  | 4.59 |

**A01MA240** m3 MORTERO CEMENTO M-5 C/ A.MIGA (material)
Precio: 63.99

| Código | Ud | Descripción | Rendimiento | Precio | Importe |
|---|---|---|---|---|---|
| O01A070 | h. | Peón ordinario | 1.7 | 11.88 | 20.20 |
| P01CC270 | t. | Cemento CEM II/B-P 32,5 N granel | 0.27 | 108.94 | 29.41 |
| P01AA100 | m3 | Arena de miga cribada | 1.1 | 12.39 | 13.63 |
| P01DW010 | m3 | Agua | 0.255 | 0.59 | 0.15 |
| M03HH030 | h. | Hormigonera 200 l. gasolina | 0.4 | 1.49 | 0.60 |
|  |  | Total |  |  | 63.99 |

**E10CCF050** m2 RECRECIDO 5 cm. MORTERO M-5 (material)
Precio: 7.54
Recrecido del soporte de pavimentos con mortero de cemento CEM II/B-P 32,5 N y arena de río (Mortero tipo M-5) de 5 cm. de espesor, maestreado, medido en superficie realmente ejecutada. Según RC-08.Según condiciones del CTE, recogidas en el Pliego de Condiciones.

| Código | Ud | Descripción | Rendimiento | Precio | Importe |
|---|---|---|---|---|---|
| O01A030 | h. | Oficial primera | 0.18 | 12.32 | 2.22 |
| O01A070 | h. | Peón ordinario | 0.18 | 11.88 | 2.14 |
| A01MA200 | m3 | MORTERO CEMENTO M-5 | 0.053 | 59.95 | 3.18 |
|  |  | Total |  |  | 7.54 |

**AGM00200** m3 MORTERO DE CEMENTO M15 (1:3) CEM II/A-L 32,5 N (material; 04/04/2006)
Precio: 42.13
Mortero de cemento CEM II/A-L 32,5 N, tipo M15 (1:3), con una resistencia a compresión de 15 N/mm2, según UNE-EN 998-2:2004.

| Código | Ud | Descripción | Rendimiento | Precio | Importe |
|---|---|---|---|---|---|
| O01A060 | h. | Peón especializado | 1.03 | 11.94 | 12.30 |
| GC00200 | t | CEMENTO CEM II/A-L 32,5 N EN SACOS (material; 04/04/2006) | 0.453 | 58.01 | 26.28 |
| P01AA040 | t. | Arena de río 0/5 mm. | 1.004 | 3.45 | 3.46 |
| GW00100 | m3 | AGUA POTABLE (material; 04/04/2006) | 0.268 | 0.35 | 0.09 |
|  |  | Total |  |  | 42.13 |

**O01A100** h Cuadrilla Albañileria (mano de obra; 17/04/2009)
Precio: 24.12
Cuadrilla albañilería, formada por oficial 2ª y peón especial.

| Código | Ud | Descripción | Rendimiento | Precio | Importe |
|---|---|---|---|---|---|
| O01A060 | h. | Peón especializado | 1 | 11.94 | 11.94 |
| O01A040 | h. | Oficial segunda | 1 | 12.18 | 12.18 |
|  |  | Total |  |  | 24.12 |

**MC-SON-CA01** m CABLE COBRE 2X1.5 MM2 06/1kV RZ1-K(AS) (material; 28/10/2009)
Precio: 0.81

| Código | Ud | Descripción | Rendimiento | Precio | Importe |
|---|---|---|---|---|---|
| 1.5_1KV_K(AS) | m | CABLE COBRE 1x1.5 mm² 06/1kV RZ1-K(AS) (material; 28/10/2009) | 2.02 | 0.4 | 0.81 |
|  |  | Total |  |  | 0.81 |

**MC-SON-CA02** m CABLE COBRE 4X1.5 MM2 06/1kV RZ1-K(AS) (material; 28/10/2009)
Precio: 1.62

| Código | Ud | Descripción | Rendimiento | Precio | Importe |
|---|---|---|---|---|---|
| 1.5_1KV_K(AS) | m | CABLE COBRE 1x1.5 mm² 06/1kV RZ1-K(AS) | 4.04 | 0.4 | 1.62 |
|  |  | Total |  |  | 1.62 |

**03AMM00010** kg ACERO ME B500S EN MALLA ELECTROSOLDADA (material; 21/04/2008)
Precio: 0.81
Acero en malla electrosoldada fábricada con alambres corrugados ME B 500 S en elementos de cimentación, incluso corte, colocación y solapes, puesto en obra según instrucción EHE. Medido en peso nominal.

| Código | Ud | Descripción | Rendimiento | Precio | Importe |
|---|---|---|---|---|---|
| O01B030 | h. | Oficial 1ª Ferrallista | 0.01 | 13.92 | 0.14 |
| CA00520 | kg | ACERO ELECTROSOLDADO ME B 500 S EN MALLA (material; 21/04/2008) | 1.15 | 0.58 | 0.67 |
| CA01700 | kg | ALAMBRE DE ATAR (material; 21/04/2008) | 0.001 | 0.77 | 0.00 |
|  |  | Total |  |  | 0.81 |

**E02EZM010** m3 EXC.ZANJA A MÁQUINA T. DISGREG.
Precio: 3.37
Excavación en zanjas, en terrenos disgregados, por medios mecánicos, con extracción de tierras a los bordes, sin carga ni transporte al vertedero y con p.p. de medios auxiliares.

| Código | Ud | Descripción | Rendimiento | Precio | Importe |
|---|---|---|---|---|---|
| O01A070 | h. | Peón ordinario | 0.075 | 11.88 | 0.89 |
| M05RN020 | h. | Retrocargadora neum. 75 CV (maquinaria) | 0.1 | 24.83 | 2.48 |
|  |  | Total |  |  | 3.37 |

**E02ESZ060** m3 RELL.TIERR.ZANJA MANO S/APORT (17/04/2009)
Precio: 5.94
Relleno y extendido de tierras propias en zanjas, por medios manuales, sin aporte de tierras, y con p.p. de medios auxiliares.

| Código | Ud | Descripción | Rendimiento | Precio | Importe |
|---|---|---|---|---|---|
| O01A070 | h. | Peón ordinario | 0.5 | 11.88 | 5.94 |
|  |  | Total |  |  | 5.94 |

**E33SAM040** ud CIMENTACIÓN P/COLUMNA 7m.
Precio: 122.52
Cimentación para báculo de semáforos, de 8 a 12 m. de altura de dimensiones 80x80x120 cm., en hormigón HM-20 N/mm2., i/excavación, pernos de anclaje y codo embutido de PVC de 100 mm. de diámetro.

| Código | Ud | Descripción | Rendimiento | Precio | Importe |
|---|---|---|---|---|---|
| O01A090 | h. | Cuadrilla A | 0.8 | 30.38 | 24.30 |
| E02EZM010 | m3 | EXC.ZANJA A MÁQUINA T. DISGREG. | 0.972 | 3.37 | 3.28 |
| E04CM060 | m3 | HORM. HM-20/B/32/I CIM. V.MANUAL | 0.768 | 42.07 | 32.31 |
| P27SA020 | ud | Codo PVC 90º D=100 mm. (material) | 1 | 4.07 | 4.07 |
| P27SA050 | ud | Perno anclaje D=2,0cm., L=70cm (material) | 4 | 14.64 | 58.56 |
|  |  | Total |  |  | 122.52 |

**E33SAA020** ud ARQUETA CIEGA 60x60x55
Precio: 46.85
Arqueta ciega adosada a cimentación de báculo de 60x60x55 cm. bajo solado de acera, sin incluir éste, i/solera de hormigón HM-10/B/40, alzados de fábrica de ladrillo macizo 1/2 pie enfoscado con mortero de cemento CEM II/B-M 32,5 R y arena de río 1/6 y tapa prefabricada de hormigón de 70x70x6 cm.

| Código | Ud | Descripción | Rendimiento | Precio | Importe |
|---|---|---|---|---|---|
| O01A030 | h. | Oficial primera | 1 | 12.32 | 12.32 |
| O01A050 | h. | Ayudante | 0.5 | 12.12 | 6.06 |
| P01LT020 | ud | Ladrillo perfora. tosco 25x12x7 | 68 | 0.04 | 2.72 |
| A01MA080 | m3 | MORTERO CEMENTO 1/6 M-40 | 0.052 | 48.15 | 2.50 |
| A01RH060 | m3 | HORMIGÓN HM-10/P/40 | 0.065 | 38.26 | 2.49 |
| P27SA100 | ud | Tapa 70x70x6 cm. hormigón armado (material) | 1 | 20.76 | 20.76 |
|  |  | Total |  |  | 46.85 |

**E12PNA030** m. ENCIMERA IPE 40, 80 CM. (material; 14/11/2007)
Precio: 102.39

| Código | Ud | Descripción | Rendimiento | Precio | Importe |
|---|---|---|---|---|---|
| O01B150 | h. | Oficial 1ª Carpintero | 0.25 | 12.11 | 3.03 |
| O01B160 | h. | Ayudante-Carpintero | 0.25 | 11.38 | 2.85 |
| P09ED020 | m. | Encime.IPE 80*4 aceites jensen (material; 08/09/2009) | 1 | 89.45 | 89.45 |
| P09ED030 | ud | Material aux. anclaje encimera (material; 14/11/2007) | 1 | 7.06 | 7.06 |
|  |  | Total |  |  | 102.39 |

**E08PML032** m2 FORRADO TABLERO DE DM Y METACRILATO (material; 14/02/2008)
Precio: 63.42

| Código | Ud | Descripción | Rendimiento | Precio | Importe |
|---|---|---|---|---|---|
| O01B150 | h. | Oficial 1ª Carpintero | 0.45 | 12.11 | 5.45 |
| O01A030 | h. | Oficial primera | 0.45 | 12.32 | 5.54 |
| O01A070 | h. | Peón ordinario | 0.45 | 11.88 | 5.35 |
| P04ML052 | m2 | Forrado Tablero DM aceites jensen (material; 08/09/2009) | 1.05 | 37.22 | 39.08 |
| P08MA080 | m. | Rastrel pino 70x70 cm. (material) | 3 | 2.22 | 6.66 |
| A01A030 | m3 | PASTA DE YESO NEGRO (material; 14/02/2008) | 0.006 | 75.79 | 0.45 |
| P04MW010 | ud | Mater. auxiliar revest. madera (material) | 1 | 0.89 | 0.89 |
|  |  | Total |  |  | 63.42 |

**E04MEM053** m2 ENCOF.TAB.AGLO.MUROS 2CV PARA FORRAR 2C (material)
Precio: 8.07
Encofrado y desencofrado a dos caras vistas, en muros con tableros fenólicos de madera hidrofugada de 22 mm, considerando 4 puestas, con p.p. de colocación y posterior retirada de berenjenos en juntas y esquinas.

| Código | Ud | Descripción | Rendimiento | Precio | Importe |
|---|---|---|---|---|---|
| O01B010 | h. | Oficial 1ª Encofrador | 0.094 | 13.5 | 1.27 |
| O01B020 | h. | Ayudante- Encofrador | 0.1 | 13.02 | 1.30 |
| P01EL100 | m2 | Tablero hidrófugo 22 mm. | 0.55 | 6.52 | 3.59 |
| P01ES130 | m3 | Madera pino encofrar 26 mm. | 0.01 | 142.83 | 1.43 |
| P01UC030 | kg | Puntas 20x100 | 0.05 | 0.79 | 0.04 |
| P01DC010 | kg | Aditivo desencofrante | 0.07 | 1.33 | 0.09 |
| P06SI060 | m. | Cordón sellador poliuretano | 0.8 | 0.44 | 0.35 |
|  |  | Total |  |  | 8.07 |

**A01RH060** m3 HORMIGÓN HM-10/P/40 (material)
Precio: 38.26

| Código | Ud | Descripción | Rendimiento | Precio | Importe |
|---|---|---|---|---|---|
| O01A070 | h. | Peón ordinario | 1.25 | 11.88 | 14.85 |
| P01CC020 | t. | Cemento CEM II/B-M 32,5 R sacos* | 0.225 | 70.08 | 15.77 |
| P01AA040 | t. | Arena de río 0/5 mm. | 0.7 | 3.45 | 2.42 |
| P01AG070 | t. | Gravilla 20/40 mm. | 1.4 | 3.13 | 4.38 |
| P01DW010 | m3 | Agua | 0.16 | 0.59 | 0.09 |
| M03HH030 | h. | Hormigonera 200 l. gasolina | 0.5 | 1.49 | 0.75 |
|  |  | Total |  |  | 38.26 |

**A01MA080** m3 MORTERO CEMENTO 1/6 M-40 (material)
Precio: 48.15

| Código | Ud | Descripción | Rendimiento | Precio | Importe |
|---|---|---|---|---|---|
| O01A070 | h. | Peón ordinario | 1.7 | 11.88 | 20.20 |
| P01CC020 | t. | Cemento CEM II/B-M 32,5 R sacos* | 0.25 | 70.08 | 17.52 |
| P01AA030 | m3 | Arena de río 0/5 mm. | 1.1 | 8.8 | 9.68 |
| P01DW010 | m3 | Agua | 0.255 | 0.59 | 0.15 |
| M03HH030 | h. | Hormigonera 200 l. gasolina | 0.4 | 1.49 | 0.60 |
|  |  | Total |  |  | 48.15 |

**A01MA050** m3 MORTERO CEMENTO 1/3 M-160 (material)
Precio: 60.37

| Código | Ud | Descripción | Rendimiento | Precio | Importe |
|---|---|---|---|---|---|
| O01A070 | h. | Peón ordinario | 1.7 | 11.88 | 20.20 |
| P01CC020 | t. | Cemento CEM II/B-M 32,5 R sacos* | 0.44 | 70.08 | 30.84 |
| P01AA030 | m3 | Arena de río 0/5 mm. | 0.975 | 8.8 | 8.58 |
| P01DW010 | m3 | Agua | 0.26 | 0.59 | 0.15 |
| M03HH030 | h. | Hormigonera 200 l. gasolina | 0.4 | 1.49 | 0.60 |
|  |  | Total |  |  | 60.37 |

**E02AM010** m2 DESBR.Y LIMP.TERRENO A MÁQUINA
Precio: 0.36
Desbroce y limpieza superficial del terreno por medios mecánicos, sin carga ni transporte al vertedero y con p.p. de medios auxilares.

| Código | Ud | Descripción | Rendimiento | Precio | Importe |
|---|---|---|---|---|---|
| O01A070 | h. | Peón ordinario | 0.005 | 11.88 | 0.06 |
| M05PN010 | h. | Pala carg.neumát. 85 CV/1,2m3 | 0.008 | 37.41 | 0.30 |
|  |  | Total |  |  | 0.36 |

**E02ZM020** m3 EXC.ZANJA A MÁQUINA T. FLOJOS
Precio: 5.04
Excavación en zanjas, en terrenos flojos, por medios mecánicos, con extracción de tierras a los bordes, sin carga ni transporte al vertedero y con p.p. de medios auxiliares.

| Código | Ud | Descripción | Rendimiento | Precio | Importe |
|---|---|---|---|---|---|
| O01A070 | h. | Peón ordinario | 0.1 | 11.88 | 1.19 |
| M05RN020 | h. | Retrocargadora neum. 75 CV | 0.155 | 24.83 | 3.85 |
|  |  | Total |  |  | 5.04 |

**E04CA010** m3 H.ARM. HA-25/B/32/IIa CIM. V.MANUAL (25/03/2009)
Precio: 103.43
Hormigón armado HA-25/B/32/IIa, de 25 N/mm2., consistencia blanda, Tmáx. 32 mm., para ambiente humedad alta, elaborado en central en relleno de zapatas y zanjas de cimentación, incluso armadura (40 kg/m3.), vertido por medios manuales, vibrado, curado y colocado. Según EHE.

| Código | Ud | Descripción | Rendimiento | Precio | Importe |
|---|---|---|---|---|---|
| E04CM070 | m3 | HORM. HA-25/B/32/IIa CIM. V.MANUAL (14/04/2009) | 1 | 64.23 | 64.23 |
| E04AB020 | kg | ACERO CORRUGADO B 500 S/SD | 40 | 0.98 | 39.20 |
|  |  | Total |  |  | 103.43 |

**E04SM080** m2 SOL.HM-17,5/B/16 10cm.+ ENCA.15cm
Precio: 10.43
Solera de hormigón en masa de 10 cm. de espesor sin uso estructural, realizada con hormigón HM-17,5/B/16, de central, i/encachado de piedra caliza 40/80 mm. de 15 cm. de espesor, vertido, curado, colocación, p.p. de juntas, aserrado de las mismas y fratasado. Según la normativa en vigor EHE-08 y DB-SE-C.

| Código | Ud | Descripción | Rendimiento | Precio | Importe |
|---|---|---|---|---|---|
| E04SE050 | m3 | HORMIGÓN HM-17,5/B/16 EN SOLERA | 0.1 | 67.47 | 6.75 |
| E04SE010 | m2 | ENCACHADO PIEDRA 40/80 e=15cm | 1 | 3.68 | 3.68 |
|  |  | Total |  |  | 10.43 |

**E06WD010** m. CARGADERO HORMIGÓN D/T 19 cm.
Precio: 14.52
Cargadero autorresistente de hormigón pretensado D/T, recibido con mortero de cemento y arena de río 1/6 M-5, i/cajeado en fábrica.

| Código | Ud | Descripción | Rendimiento | Precio | Importe |
|---|---|---|---|---|---|
| O01A030 | h. | Oficial primera | 0.25 | 12.32 | 3.08 |
| O01A070 | h. | Peón ordinario | 0.25 | 11.88 | 2.97 |
| P03EL130 | m. | Cargadero h.19 cm. D/T (material) | 1 | 7.99 | 7.99 |
| A01MA200 | m3 | MORTERO CEMENTO M-5 | 0.008 | 59.95 | 0.48 |
|  |  | Total |  |  | 14.52 |

**E06BHG030** m2 FÁB.BLOQ.HORMIG.GRIS 40x20x20 cm
Precio: 21.84
Fábrica de bloques huecos de hormigón gris estándar de 40x20x20 cm. para revestir, recibidos con mortero de cemento CEM II/B-M 32,5 R y arena de río 1/6 , mortero tipo M-5, rellenos de hormigón HA-25/P/20/I y armadura según normativa, i/p.p. de formación de dinteles, zunchos, jambas, ejecución de encuentros, piezas especiales, roturas, replanteo, nivelación, aplomado, rejuntado, limpieza y medios auxiliares, medida deduciendo huecos superiores a 1 m2. Según DB-SE-F y RC-08.

| Código | Ud | Descripción | Rendimiento | Precio | Importe |
|---|---|---|---|---|---|
| O01A030 | h. | Oficial primera | 0.51 | 12.32 | 6.28 |
| O01A070 | h. | Peón ordinario | 0.255 | 11.88 | 3.03 |
| P01BG080 | ud | Bloque hormigón gris 40x20x20 (material) | 13 | 0.56 | 7.28 |
| A01RP040 | m3 | HORMIG. HA-25/P/20/I CENTRAL (material) | 0.02 | 56.67 | 1.13 |
| A01MA200 | m3 | MORTERO CEMENTO M-5 | 0.02 | 59.95 | 1.20 |
| P03AC090 | kg | Acero corrugado B 400 S/SD (material) | 2.3 | 1.27 | 2.92 |
|  |  | Total |  |  | 21.84 |

**E06RDC020** m2 RECIBIDO CERCOS EN MUROS INT.
Precio: 7.74
Recibido y aplomado de cercos en muros interiores, con pasta de yeso negro.

| Código | Ud | Descripción | Rendimiento | Precio | Importe |
|---|---|---|---|---|---|
| O01A030 | h. | Oficial primera | 0.22 | 12.32 | 2.71 |
| O01A050 | h. | Ayudante | 0.22 | 12.12 | 2.67 |
| A01AA030 | m3 | PASTA DE YESO NEGRO | 0.03 | 75.66 | 2.27 |
| P01UC030 | kg | Puntas 20x100 | 0.12 | 0.79 | 0.09 |
|  |  | Total |  |  | 7.74 |

**E08PFA050** m2 ENFOSCADO BUENA VISTA M-5 VERTI. <3 m.
Precio: 4.69
Enfoscado a buena vista sin maestrear con mortero de cemento CEM II/B-M 32,5 R y arena de río 1/6 (M-40) en paramentos verticales de 20 mm. de espesor, regleado, i/p.p. de andamiaje (hasta 3 m de altura), medido deduciendo huecos. Según RC-08.

| Código | Ud | Descripción | Rendimiento | Precio | Importe |
|---|---|---|---|---|---|
| O01A030 | h. | Oficial primera | 0.19 | 12.32 | 2.34 |
| O01A050 | h. | Ayudante | 0.095 | 12.12 | 1.15 |
| A01MA200 | m3 | MORTERO CEMENTO M-5 | 0.02 | 59.95 | 1.20 |
|  |  | Total |  |  | 4.69 |

**E07IFG010** m2 CUB.FIBRO. GRANONDA NATUR.
Precio: 17.24
Cubierta de fibrocemento granonda en color natural de 6 mm. de espesor, sobre correas metálicas (sin incluir), i/p.p. de solapes, caballetes, limas, remates, encuentros, accesorios de fijación, juntas de estanqueidad, medios auxiliares y elementos de seguridad, totalmente instalado, medida en verdadera magnitud. Según DB-HS.

| Código | Ud | Descripción | Rendimiento | Precio | Importe |
|---|---|---|---|---|---|
| O01A030 | h. | Oficial primera | 0.12 | 12.32 | 1.48 |
| O01A050 | h. | Ayudante | 0.12 | 12.12 | 1.45 |
| P05FG010 | m2 | Placa fibro. granonda natu.e=6 (material; 07/03/2012) | 1.15 | 10.5 | 12.08 |
| P05FG210 | m. | Caballete articu. natural (material) | 0.06 | 13.64 | 0.82 |
| P05FW050 | ud | Tornillo autotaladran.6,3x120 (material) | 1.5 | 0.94 | 1.41 |
|  |  | Total |  |  | 17.24 |

**E08FAK010** m2 F.TECHO CARTÓN YESO LISO 13mm
Precio: 17.84
Falso techo de cartón yeso formado por una placa de yeso de 13 mm. de espesor, colocada sobre una estructura oculta de acero galvanizado, formada por perfiles T/C de 40 mm. cada 40 cm. y perfilería U de 34x31x34 mm., i/replanteo auxiliar, accesorios de fijación, nivelación y repaso de juntas con cinta y pasta, montaje y desmontaje de andamios, totalmente terminado, medido deduciendo huecos superiores a 2 m2.

| Código | Ud | Descripción | Rendimiento | Precio | Importe |
|---|---|---|---|---|---|
| O01A030 | h. | Oficial primera | 0.32 | 12.32 | 3.94 |
| O01A050 | h. | Ayudante | 0.32 | 12.12 | 3.88 |
| P04PY030 | m2 | Placa yeso terminac.normal 15 mm | 1.05 | 5.02 | 5.27 |
| P04PW040 | kg | Pasta para juntas placas de yeso | 0.47 | 0.93 | 0.44 |
| P04PW010 | m. | Cinta juntas placas cart-yeso | 1.89 | 0.08 | 0.15 |
| P04PW150 | m. | Perfil laminado U 34x31x34 mm | 0.7 | 0.8 | 0.56 |
| P04TW070 | m. | Perfil techo continuo T/C | 2.6 | 0.92 | 2.39 |
| P04PW090 | ud | Tornillo PM-25 mm. | 10 | 0.01 | 0.10 |
| P04PW100 | ud | Tornillo MM-9,5 mm. | 5 | 0.03 | 0.15 |
| P04TW080 | ud | Pieza empalme techo T-40 | 0.32 | 0.29 | 0.09 |
| P04TW090 | ud | Horquilla techo T-40 | 1.26 | 0.42 | 0.53 |
| P04PW030 | kg | Pasta de agarre para placa yeso | 0.53 | 0.64 | 0.34 |
|  |  | Total |  |  | 17.84 |

**E13MPPL010** ud P.P. LISA HUECA, PINO LACADA (25/03/2009)
Precio: 166.99
Puerta de paso ciega normalizada, serie económica, lisa hueca (CLH) de pino melis lacada , con cerco directo de pino macizo 70x50 mm., tapajuntas lisos de DM rechapados de pino 70x10 mm. en ambas caras, y herrajes de colgar y de cierre latonados, totalmente montada, incluso p.p. de medios auxiliares.

| Código | Ud | Descripción | Rendimiento | Precio | Importe |
|---|---|---|---|---|---|
| O01B150 | h. | Oficial 1ª Carpintero | 0.9 | 12.11 | 10.90 |
| O01B160 | h. | Ayudante-Carpintero | 0.45 | 11.38 | 5.12 |
| P11PD010 | m. | Cerco direc.pino melis m.70x50mm (material) | 5.2 | 14.04 | 73.01 |
| P11TL010 | m. | Tapajunt. DM LR pino melis 70x10 (material) | 10.2 | 1.84 | 18.77 |
| P11CH010 | ud | P.paso CLH pino para pintar (material) | 1 | 42.76 | 42.76 |
| P11RB040 | ud | Pernio latón 80/95 mm. codillo (material) | 3 | 0.58 | 1.74 |
| P11WP080 | ud | Tornillo ensamble zinc/pavón | 18 | 0.02 | 0.36 |
| P11RP010 | ud | Pomo latón normal con resbalón (material) | 1 | 14.33 | 14.33 |
|  |  | Total |  |  | 166.99 |

**E13AAA040** ud VENT.AL.NA.CORRED. 2H.120x120cm. (25/03/2009)
Precio: 80.88
Ventana corredera de 2 hojas de aluminio anodizado en color natural de 15 micras, de 120x120 cm. de medidas totales, compuesta por cerco, hojas y herrajes de deslizamiento y de seguridad, totalmente instalada sobre precerco de aluminio, sellado de juntas y limpieza, incluso con p.p. de medios auxiliares.

| Código | Ud | Descripción | Rendimiento | Precio | Importe |
|---|---|---|---|---|---|
| O01B041 | h. | Oficial 1ª Cerrajero | 0.25 | 13.92 | 3.48 |
| O01B042 | h. | Ayudante-Cerrajero | 0.125 | 13.31 | 1.66 |
| P12PW010 | m. | Premarco aluminio RPT | 4.8 | 2.55 | 12.24 |
| P12AC010 | ud | Ventana corred.2 hojas 120x120cm (material) | 1 | 63.5 | 63.50 |
|  |  | Total |  |  | 80.88 |

**E14ALA050** m2 LUNA INCOLORA 6 mm.
Precio: 52.46
Acristalamiento con luna incolora transparente, de 6 mm. de espesor, fijación sobre carpintería con acuñado mediante calzos de apoyo perimetrales y laterales y sellado en frío con silicona incolora, incluso cortes del vidrio y colocación de junquillos.

| Código | Ud | Descripción | Rendimiento | Precio | Importe |
|---|---|---|---|---|---|
| P14AA050 | m2 | Luna pulida incolora 6mm. (material) | 1.006 | 52.15 | 52.46 |
|  |  | Total |  |  | 52.46 |

**E15ME030** m2 ESMALTE MATE S/MADERA (25/03/2009)
Precio: 8.36
Pintura al esmalte mate sobre carpintería de madera, i/lijado, imprimación, plastecido, mano de fondo y acabado con una mano de esmalte.

| Código | Ud | Descripción | Rendimiento | Precio | Importe |
|---|---|---|---|---|---|
| O01B230 | h. | Oficial 1ª Pintor | 0.27 | 12.72 | 3.43 |
| O01B240 | h. | Ayudante-Pintor | 0.27 | 12.33 | 3.33 |
| P24MA030 | l. | Imprimación poro abierto (fondo) (material) | 0.08 | 5.49 | 0.44 |
| P24OF010 | kg | Fondo esmalte satinado (material) | 0.12 | 5.82 | 0.70 |
| P24OF030 | kg | Fondo esmalte mate (material) | 0.075 | 5.06 | 0.38 |
| P24WW220 | ud | Pequeño material | 0.08 | 1.03 | 0.08 |
|  |  | Total |  |  | 8.36 |

**E11ABC020** m2 ALIC.AZULEJO COLOR 15x15 cm. 1ª
Precio: 20.79
Alicatado con azulejo color 15x15 cm. 1ª, recibido con mortero de cemento CEM II/B-M 32,5 R y arena de miga 1/6 (mortero tipo M-5), i/p.p. de cortes, ingletes, piezas especiales, rejuntado con lechada de cemento blanco BL-V 22,5 y limpieza, medido deduciendo huecos superiores a 1 m2.Segun RC-08.

| Código | Ud | Descripción | Rendimiento | Precio | Importe |
|---|---|---|---|---|---|
| O01A030 | h. | Oficial primera | 0.3 | 12.32 | 3.70 |
| O01A050 | h. | Ayudante | 0.3 | 12.12 | 3.64 |
| O01A070 | h. | Peón ordinario | 0.15 | 11.88 | 1.78 |
| P09AC040 | m2 | Azulejo color 15x15 cm. 1ª (material) | 1.05 | 9.15 | 9.61 |
| A01AL090 | m3 | LECHADA CEM. BLANCO BL-V 22,5 akg gazbeton | 0.001 | 143.92 | 0.14 |
| A01MA240 | m3 | MORTERO CEMENTO M-5 C/ A.MIGA | 0.03 | 63.99 | 1.92 |
|  |  | Total |  |  | 20.79 |

**A01A030** m3 PASTA DE YESO NEGRO (material; 14/02/2008)
Precio: 75.79
Pasta de yeso negro amasado manualmente s/RY-85.

| Código | Ud | Descripción | Rendimiento | Precio | Importe |
|---|---|---|---|---|---|
| O01A070 | h. | Peón ordinario | 2.5 | 11.88 | 29.70 |
| P01CY010 | t. | Yeso negro en sacos | 0.85 | 53.66 | 45.61 |
| P01DW050 | m3 | Agua (material; 14/02/2008) | 0.6 | 0.8 | 0.48 |
|  |  | Total |  |  | 75.79 |

**A01RP040** m3 HORMIG. HA-25/P/20/I CENTRAL (material)
Precio: 56.67

| Código | Ud | Descripción | Rendimiento | Precio | Importe |
|---|---|---|---|---|---|
| P01HC071 | m3 | Hormigón HA-25/P/20/I central (material) | 1 | 56.67 | 56.67 |
|  |  | Total |  |  | 56.67 |

**E04CM070** m3 HORM. HA-25/B/32/IIa CIM. V.MANUAL (14/04/2009)
Precio: 64.23
Hormigón para armar HA-25/B/32/IIa, de 25 N/mm2., consistencia blanda, Tmáx.32, ambiente humedad alta, elaborado en central en relleno de zapatas y zanjas de cimentación, incluso encamillado de pilares y muros, vertido por medios manuales, vibrado, curado y colocación. Según EHE-08 y DB-SE-C.

| Código | Ud | Descripción | Rendimiento | Precio | Importe |
|---|---|---|---|---|---|
| O01B010 | h. | Oficial 1ª Encofrador | 0.26 | 13.5 | 3.51 |
| O01B020 | h. | Ayudante- Encofrador | 0.26 | 13.02 | 3.39 |
| M10HV080 | h. | Vibrador hormigón gasolina 75 mm | 0.4 | 1.56 | 0.62 |
| P01HC086 | m3 | Hormigón HA-25/B/32/IIa central (material; 14/12/2011) | 1.06 | 53.5 | 56.71 |
|  |  | Total |  |  | 64.23 |

**E04CM120** m3 HORM. HA-25/B/32/IIa CIM. V. GRÚA (material)
Precio: 71.82
Hormigón para armar HA-25/B/32/IIa, de 25 N/mm2., consistencia blanda, Tmáx 32, ambiente humedad alta, elaborado en central en relleno de zapatas y zanjas de cimentación, incluso vertido con grúa, vibrado, curado y colocado. Según EHE-08 y DB-SE-C.

| Código | Ud | Descripción | Rendimiento | Precio | Importe |
|---|---|---|---|---|---|
| O01B025 | h. | Oficial 1ª Gruista | 0.2 | 12.15 | 2.43 |
| O01B010 | h. | Oficial 1ª Encofrador | 0.2 | 13.5 | 2.70 |
| O01B020 | h. | Ayudante- Encofrador | 0.2 | 13.02 | 2.60 |
| M10HV220 | h. | Vibrador hormigón gasolina 75 mm (maquinaria; 14/04/2009) | 0.26 | 2.25 | 0.59 |
| P01HC086 | m3 | Hormigón HA-25/B/32/IIa central | 1.1 | 53.5 | 58.85 |
| M02GT130 | h. | Grúa torre automontante 35 txm. (maquinaria) | 0.2 | 23.24 | 4.65 |
|  |  | Total |  |  | 71.82 |

**E04SE050** m3 HORMIGÓN HM-17,5/B/16 EN SOLERA
Precio: 67.47
Hormigón HM-17,5/B/16, de 17,5 N/mm2.,consistencia blanda, Tmáx. 16 mm, de central sin uso estructural, i/vertido de forma manual, colocado y p.p. de vibrado regleado y curado en soleras. Según EHE-08 y DB-SE-C.

| Código | Ud | Descripción | Rendimiento | Precio | Importe |
|---|---|---|---|---|---|
| O01A030 | h. | Oficial primera | 0.6 | 12.32 | 7.39 |
| O01A070 | h. | Peón ordinario | 0.6 | 11.88 | 7.13 |
| P01HD190 | m3 | Horm.elem. no rest.HM-17,5/P/20 central (material) | 1.06 | 49.07 | 52.01 |
| M10HV080 | h. | Vibrador hormigón gasolina 75 mm | 0.6 | 1.56 | 0.94 |
|  |  | Total |  |  | 67.47 |

**E05HSF010** m2 ENCOFRADO METÁLICO EN PILARES
Precio: 5.71
Encofrado y desencofrado de pilares hasta 3 m. de altura y 0,16 m2. de sección, con chapas metálicas de 300x50 cm.Según CTE.

| Código | Ud | Descripción | Rendimiento | Precio | Importe |
|---|---|---|---|---|---|
| O01B010 | h. | Oficial 1ª Encofrador | 0.07 | 13.5 | 0.95 |
| O01B020 | h. | Ayudante- Encofrador | 0.07 | 13.02 | 0.91 |
| M12EF010 | m2 | Encof. chapa hasta 1 m2.10 p. (maquinaria) | 1 | 3.76 | 3.76 |
| P01UC030 | kg | Puntas 20x100 | 0.05 | 0.79 | 0.04 |
| P03AA020 | kg | Alambre atar 1,30 mm. | 0.05 | 0.93 | 0.05 |
|  |  | Total |  |  | 5.71 |

**E05HSM010** m3 HORM.PARA ARMAR HA-25/P/20/I PILAR
Precio: 72.01
Hormigón para armar HA-25/P/20/I, de 25 N/mm2., consistencia blanda, Tmáx. 20 mm.,para ambiente normal, elaborado en central, en pilares, incluso vertido con pluma-grúa, vibrado, curado y colocado.Según EHE-08 y DB-SE-AE.

| Código | Ud | Descripción | Rendimiento | Precio | Importe |
|---|---|---|---|---|---|
| O01B010 | h. | Oficial 1ª Encofrador | 0.25 | 13.5 | 3.38 |
| O01B020 | h. | Ayudante- Encofrador | 0.25 | 13.02 | 3.26 |
| O01B025 | h. | Oficial 1ª Gruista | 0.17 | 12.15 | 2.07 |
| M02GT002 | h. | Grúa pluma 30 m./0,75t. | 0.17 | 22.36 | 3.80 |
| P01HC071 | m3 | Hormigón HA-25/P/20/I central | 1.05 | 56.67 | 59.50 |
|  |  | Total |  |  | 72.01 |

**E05HVE010** m2 ENCOF. MADERA JÁCENAS 4 POST.
Precio: 23.98
Encofrado y desencofrado de jácenas con tableros de madera de pino de 22 mm. confeccionados previamente, considerando 4 posturas.Según CTE.

| Código | Ud | Descripción | Rendimiento | Precio | Importe |
|---|---|---|---|---|---|
| O01B010 | h. | Oficial 1ª Encofrador | 0.65 | 13.5 | 8.78 |
| O01B020 | h. | Ayudante- Encofrador | 0.65 | 13.02 | 8.46 |
| M12EM030 | m2 | Tablero encofrar 22 mm. 4 p. | 1.05 | 2.24 | 2.35 |
| P01ES130 | m3 | Madera pino encofrar 26 mm. | 0.028 | 142.83 | 4.00 |
| P01UC030 | kg | Puntas 20x100 | 0.07 | 0.79 | 0.06 |
| P03AA020 | kg | Alambre atar 1,30 mm. | 0.07 | 0.93 | 0.07 |
| M12CP080 | ud | Puntal telescópico 3m., 1,5 t. | 0.02 | 13.16 | 0.26 |
|  |  | Total |  |  | 23.98 |

**E05HVE030** m2 ENC.ZUNCHOS CON MADERA 4 POS.
Precio: 22.8
Encofrado y desencofrado de zunchos con tableros de madera de pino de 22 mm., considerando 4 posturas.Según CTE.

| Código | Ud | Descripción | Rendimiento | Precio | Importe |
|---|---|---|---|---|---|
| O01B010 | h. | Oficial 1ª Encofrador | 0.65 | 13.5 | 8.78 |
| O01B020 | h. | Ayudante- Encofrador | 0.65 | 13.02 | 8.46 |
| M12EM030 | m2 | Tablero encofrar 22 mm. 4 p. | 1 | 2.24 | 2.24 |
| P01ES120 | m3 | Madera pino encofrar 22 mm. (material) | 0.015 | 205.81 | 3.09 |
| P01UC030 | kg | Puntas 20x100 | 0.06 | 0.79 | 0.05 |
| P03AA020 | kg | Alambre atar 1,30 mm. | 0.05 | 0.93 | 0.05 |
| M12CP080 | ud | Puntal telescópico 3m., 1,5 t. | 0.01 | 13.16 | 0.13 |
|  |  | Total |  |  | 22.8 |

**E05HVM010** m3 HORM. P/ARMAR HA-25/P/20/I JÁCENAS
Precio: 66.28
Hormigón para armar HA-25/P/20/I, de 25 N/mm2., consistencia plástica, Tmáx. 20 mm., para ambiente normal, elaborado en central, en jácenas, incluso vertido con pluma-grúa, vibrado, curado y colocado.Según EHE-08 y DB-SE-AE.

| Código | Ud | Descripción | Rendimiento | Precio | Importe |
|---|---|---|---|---|---|
| O01B010 | h. | Oficial 1ª Encofrador | 0.125 | 13.5 | 1.69 |
| O01B020 | h. | Ayudante- Encofrador | 0.125 | 13.02 | 1.63 |
| O01B025 | h. | Oficial 1ª Gruista | 0.1 | 12.15 | 1.22 |
| M02GT002 | h. | Grúa pluma 30 m./0,75t. | 0.1 | 22.36 | 2.24 |
| P01HC071 | m3 | Hormigón HA-25/P/20/I central | 1.05 | 56.67 | 59.50 |
|  |  | Total |  |  | 66.28 |

**E05HVM030** m3 HORM. P/ARMAR HA-25/P/20/I ZUNCHOS
Precio: 66.28
Hormigón para armar HA-25/P/20/I, de 25 N/mm2., consistencia plástica, Tmáx. 20 mm., para ambiente normal, elaborado en central, en zunchos perimetrales, incluso vertido con pluma-grúa, vibrado, curado y colocado. Según EHE-08 y DB-SE-AE.

| Código | Ud | Descripción | Rendimiento | Precio | Importe |
|---|---|---|---|---|---|
| O01B010 | h. | Oficial 1ª Encofrador | 0.125 | 13.5 | 1.69 |
| O01B020 | h. | Ayudante- Encofrador | 0.125 | 13.02 | 1.63 |
| O01B025 | h. | Oficial 1ª Gruista | 0.1 | 12.15 | 1.22 |
| M02GT002 | h. | Grúa pluma 30 m./0,75t. | 0.1 | 22.36 | 2.24 |
| P01HC071 | m3 | Hormigón HA-25/P/20/I central | 1.05 | 56.67 | 59.50 |
|  |  | Total |  |  | 66.28 |

## Recursos

**E05HFE021** ud ENCOFRADO FORJADO PLACA PREFAB
Encofrado y desencofrado continuo con puntales y sopandas en forjados de placas prefabricadas, hasta 3,5 m. de altura con madera suelta.Según EHE y CTE.

**SON_QAC22** Ud Sonda temperatura de exterior
Sonda Symaro pasiva de temperatura para exterior. Rango de utilización -35 a 70ºC, con Ni 1000 ohmios a 0ºC como elemento sensor. Constante de tiempo de 14 minutos. Conexión a dos hilos. Grado de protección IP54. Modelo QAC22 de Siemens.

*Pliego de condiciones*
BPZ:QAC22

**AQF3100** Ud Pantalla protectora

*Pliego de condiciones*
BPZ:AQF3100

**QAA24** u Sonda temperatura ambiente

*Pliego de condiciones*
BPZ:QAA24

**QAE2120.010** u Sonda temperatura de inmersión, 100 mm

*Pliego de condiciones*
BPZ:QAE2120.010

**QAM2120.040** u Sonda temperatura de conducto, 400 mm

*Pliego de condiciones*
BPZ:QAM2120.040

**QBM81-3** u Presostato presión diferencial conducto, 300 Pa
Presostato Symaro de presión diferencial para detección de flujo en conductos de aire o alarma de filtro colmatado. Toma de presión 6,2 mm. Montaje diafragma vertical, tomas de presión hacia abajo. Grado de protección IP54. Suministrado con dos tomas para acoplar a conducto y dos metros de tubo de plástico. Rango de medida 20...300 Pa. Modelo QBM81-3 de Siemens.

*Pliego de condiciones*
BPZ:QBM81-3

**QBM81-5** u Presostato presión diferencial conducto, 500 Pa
Presostato Symaro de presión diferencial para detección de flujo en conductos de aire o alarma de filtro colmatado. Toma de presión 6,2 mm. Montaje diafragma vertical, tomas de presión hacia abajo. Grado de protección IP54. Suministrado con dos tomas para acoplar a conducto y dos metros de tubo de plástico. Rango de medida 50...500 Pa. Modelo QBM81-5 de Siemens.

*Pliego de condiciones*
BPZ:QBM81-5

**QVE1901** u Interruptor flujo líquidos

*Pliego de condiciones*
BPZ:QVE1901

**5TT3435** u Relé nivel de agua

*Pliego de condiciones*
5TT3435

**5TG8223** u Electrodo para nivel de agua
Electrodo sumergible de acero inoxidable con cubierta de cierre. Margen de temperatura 0 ... 90ºC. Ideal para agua limpia en depósitos abiertos. Con conexión con bornas. Para utilización junto regulador de nivel 5TT3435. Modelo 5TG8223 de Siemens.

*Pliego de condiciones*
5TG8223

**RDG100** u Termostato electrónico 2T/4T, 2P/3P, 230Vca, pantalla

*Pliego de condiciones*
S55770-T158

**SQS65** u Actuador eléctrico tres puntos
Actuador rotativo para compuertas de aire, línea OpenAir, sin muelle de retorno, con autocentrador para ejes de 8 a 25 mm de diámetro o cuadrados de 6 a 18 mm, indicación de posición y limitación de carrera ajustable mecánicamente, botón para mando manual, caja de aluminio inyectado y cable de conexión de 0,9 m. Par 10 Nm, rotación angular 90º, área máxima de la compuerta de 2 m2, tiempo de carrera 150 segundos, grado de protección IP54. Alimentación 24 Vca, señal de control 0...10 Vcc. Modelo GLB161.1E de Siemens.

*Pliego de condiciones*
BPZ:GLB161.1E

**SQX62** u Actuador eléctrico 0-10V, 24 Vca, 20 mm

*Pliego de condiciones*
BPZ:SQX62

**ACT_SQS65** Ud Actuador eléctrico 5,5 mm carrera, 24V, 0-10V
Actuador eléctrico para montaje en válvulas con carrera de 5,5 mm. Mando manual con retorno automático al modo de control. Protección contra sobrecargas mediante limitación de fuerza en la posición final. Con carcasa de plástico y rácor ciego. Fuerza 400 N, grado de protección IP54, orientación de montaje horizontal / vertical, temperatura del medio 130 ºC, temperatura ambiente -5 a 50ºC. Alimentación 24 Vca, salida 0...10 Vca, tiempo de carrera 35 segundos, sin muelle de retorno. Modelo SQS65 de Siemens.

*Pliego de condiciones*
BPZ:SQS65

**VXF31.40** u Válvula tres vías DN40, kvs 19 m3/h, hierro fundido
Válvula de tres vías Acvatix, conexión embridada para DN40 y PN10 para agua fría, agua caliente y agua glicolada 50% en circuito cerrado. Carrera de 20 mm, temperatura del medio de -25 a 130 ºC, Kvs 19 m3/h. Cuerpo de válvula realizado en hierro fundido GG20/25 y componentes internos realizados en acero inoxidable, bronce y latón. Para funcionamiento con actuador SQX62. Modelo VXF31.40 de Siemens.

*Pliego de condiciones*
BPZ:VXF31.40

**VXF31.40-16** u Válvula tres vías DN40, kvs 16 m3/h, hierro fundido
Válvula de tres vías Acvatix, conexión embridada para DN40 y PN10 para agua fría, agua caliente y agua glicolada 50% en circuito cerrado. Carrera de 20 mm, temperatura del medio de -25 a 130 ºC, Kvs 16 m3/h. Cuerpo de válvula realizado en hierro fundido GG20/25 y componentes internos realizados en acero inoxidable, bronce y latón. Para funcionamiento con actuador SQX62. Modelo VXF31.40-16 de Siemens.

*Pliego de condiciones*
BPZ:VXF31.40-16

**VXF31.39** u Válvula tres vías DN40, kvs 12 m3/h, hierro fundido
Válvula de tres vías Acvatix, conexión embridada para DN40 y PN10 para agua fría, agua caliente y agua glicolada 50% en circuito cerrado. Carrera de 20 mm, temperatura del medio de -25 a 130 ºC, Kvs 12 m3/h. Cuerpo de válvula realizado en hierro fundido GG20/25 y componentes internos realizados en acero inoxidable, bronce y latón. Para funcionamiento con actuador SQX62. Modelo VXF31.39 de Siemens.

*Pliego de condiciones*
BPZ:VXF31.39

**VXG44.20-6.3** u Válvula tres vías DN20, kvs 6.3 m3/h, bronce
Válvula de tres vías Acvatix, conexión roscada para DN20 y PN16 para agua fría y agua caliente a baja presión en circuitos cerrados. Carrera de 5,5 mm, temperatura del medio de 2 a 120 ºC, Kvs 6,3 m3/h. Cuerpo de válvula realizado en bronce RG5 y componentes internos realizados en acero inoxidable y bronce RG5. Para funcionamiento con actuador SQS65. Racores de conexión ALG no incluidos. Modelo VXG44.20-6.3 de Siemens.

*Pliego de condiciones*
BPZ:VXG44.20-6.3

**VXG44.15-4** u Válvula tres vías DN15, kvs 4 m3/h, bronce
Válvula de tres vías Acvatix, conexión roscada para DN15 y PN16 para agua fría y agua caliente a baja presión en circuitos cerrados. Carrera de 5,5 mm, temperatura del medio de 2 a 120 ºC, Kvs 4 m3/h. Cuerpo de válvula realizado en bronce RG5 y componentes internos realizados en acero inoxidable y bronce RG5. Para funcionamiento con actuador SQS65. Racores de conexión ALG no incluidos. Modelo VXG44.15-4 de Siemens.

*Pliego de condiciones*
BPZ:VXG44.15-4

**VXP45.15-2.5** u Válvula tres vías DN15, kvs 2.5 m3/h
Válvula de tres vías Acvatix conexión roscada para DN15 y PN16, para control de unidades terminales de ventilación y climatización, para instalaciones a dos tubos ó a cuatro tubos, para agua fría, caliente o con anticongelante. Carrera de 5,5 mm, Kvs 2.5 m3/h. Cuerpo de válvula realizado en bronce. Para funcionamiento con actuador SSB. Racores de conexión ALG no incluidos. Modelo VXP45.15-2.5 de Siemens.

*Pliego de condiciones*
BPZ:VXP45.15-2.5

**VXP45.10-1.6** u Válvula tres vías DN10, kvs 1.6 m3/h
Válvula de tres vías Acvatix conexión roscada para DN10 y PN16, para control de unidades terminales de ventilación y climatización, para instalaciones a dos tubos ó a cuatro tubos, para agua fría, caliente o con anticongelante. Carrera de 5,5 mm, Kvs 1.6 m3/h. Cuerpo de válvula realizado en bronce. Para funcionamiento con actuador SSB. Racores de conexión ALG no incluidos. Modelo VXP45.10-1.6 de Siemens.

*Pliego de condiciones*
BPZ:VXP45.10-1.6

**VXP45.10-1** u Válvula tres vías DN10, kvs 1 m3/h
Válvula de tres vías Acvatix conexión roscada para DN10 y PN16, para control de unidades terminales de ventilación y climatización, para instalaciones a dos tubos ó a cuatro tubos, para agua fría, caliente o con anticongelante. Carrera de 5,5 mm, Kvs 1 m3/h. Cuerpo de válvula realizado en bronce. Para funcionamiento con actuador SSB. Racores de conexión ALG no incluidos. Modelo VXP45.10-1 de Siemens.

*Pliego de condiciones*
BPZ:VXP45.10-1

**ALG203** u Racor 3/4" para G1 1/4", tres unidades
Racor R3/4" conexión al adaptador para válvula con rosca G1 1/4". Realizada en fundición nodular. Caja con tres unidades. Modelo ALG203 de Siemens.

*Pliego de condiciones*
BPZ:ALG203

**RA_ALG153** Ud Racor 1/2" para G1", tres unidades
Racor R1/2" conexión interna al adaptador para válvula con rosca G1". Realizada en fundición nodular. Caja con tres unidades. Modelo ALG153 de Siemens.

*Pliego de condiciones*
BPZ:ALG153

**ALG143** u Racor 1/2" para G3/4", tres unidades
Racor R1/2" conexión externa al adaptador para válvula con rosca G3/4". Realizada en latón. Caja con tres unidades. Modelo ALG143 de Siemens.

*Pliego de condiciones*
BPZ:ALG143

**ALG133** u Racor 3/8" para G1/2", tres unidades

*Pliego de condiciones*
BPZ:ALG133

**UH5C38.F0B0A** u Contador ultrasónico 2,5 m3/h
Contador Ultraheat para medida de cantidad de energía térmica intercambiada en circuito de calor y frío con agua como fluido caloportador. Principio de medida ultrasónico estático, alta precisión de la medida, estabilidad a largo plazo. Medida y recuento de datos: cantidad de energía calorífica, cálculo y acumulación de valores máximos, facturación durante un año con puesta a cero, medición de consumo según tarifa, acumulación de datos de 36 meses, identificación de errores, identificación de valores y parámetros con posibilidad de cambios, funciones de prueba y servicio. Con comunicación vía M-bus. Precisión clase 2 según EN1434. Temperatura de servicio 2...180ºC, temperatura diferencial mínima 0.2 K, resolución 0.1 ºC. Montaje roscado en retorno. Caudal nominal 2.5 m3/h, DN 1, PN16, longitud de sonda 27.5 mm. Alimentación 230 Vca ó mediante batería 24Vca. Módulo de comunicación no incluido. Sonda de temperatura de retorno integrada en el propio contador. Modelo UH5C38.F0B0A de Siemens.

*Pliego de condiciones*
ES2:UH5C38.F0B0A

**WZU-BA-GUM** u Batería

*Pliego de condiciones*
ES2:WZU-BA+GUM

**WZU-MB** u Módulo Mbus

*Pliego de condiciones*
ES2:WZU-MB

**WZM-E1** u Racores R3/4
Juego de dos racores para contadores de energía R3/4 xG1". Modelo WZM-E1 de Siemens.

*Pliego de condiciones*
BPZ:WZM-E1

**WZT-A12** u Acoplamiento
Pieza en T de G 1/2" para acoplamiento de sonda de 27,5 mm de insercción para contadores. Modelo WZT-A12 de Siemens.

*Pliego de condiciones*
ES2:WZT-A12

**UH5C50.F0B0A** u Contador ultrasónico 6 m3/h
Contador Ultraheat para medida de cantidad de energía térmica intercambiada en circuito de calor y frío con agua como fluido caloportador. Principio de medida ultrasónico estático, alta precisión de la medida, estabilidad a largo plazo. Medida y recuento de datos: cantidad de energía calorífica, cálculo y acumulación de valores máximos, facturación durante un año con puesta a cero, medición de consumo según tarifa, acumulación de datos de 36 meses, identificación de errores, identificación de valores y parámetros con posibilidad de cambios, funciones de prueba y servicio. Con comunicación vía M-bus. Precisión clase 2 según EN1434. Temperatura de servicio 2...180ºC, temperatura diferencial mínima 0.2 K, resolución 0.1 ºC. Montaje roscado en retorno. Caudal nominal 6 m3/h, DN 1 1/4, PN16, longitud de sonda 27.5 mm. Alimentación 230 Vca ó mediante batería 24Vca. Módulo de comunicación no incluido. Sonda de temperatura de retorno integrada en el propio contador. Modelo UH5C50.F0B0A de Siemens.

*Pliego de condiciones*
ES2:UH5C50.F0B0A

**WZM-E54** u Racores R1
Juego de dos racores para contadores de energía R1xG11/4". Modelo WZM-E54 de Siemens.

*Pliego de condiciones*
ES2:WZM-E54

**PXC200.D** u Controlador modular Bacnet/LON (hasta 350 señales)
Controlador DESIGO modular libremente programable para sistemas HVAC e instalaciones técnicas de edificios, con capacidad de hasta 350 señales. Conexión a bus isla con módulos E/S externos, funciones de gestión (alarmas, programas horarios, funciones de tendencias, gestión remota, protección de acceso, etc), aplicación autónoma o uso como equipos / sistemas interconectados, conexión con unidades de ambiente, comunicación estándar BACnet sobre LON, gran selección de módulos E/S, admite memoria de configuración adicional (módulo de extensión). Microprocesador de 32 bit con velocidad de 66 MHz .Memoria 64 MB SDRAM y 32 MB Flash, con soporte pila para copia de seguridad de datos en caso de fallo de energía con duración 10 años, con posibilidad de comunicación por Ethernet del edificio velocidad 10/100 Mbit/s, interface de comunicación por USB ó por RS232, con led de verificación de funcionamiento (alimentación, firmware, batería, comunicación LON, comunicación Ethernet). Instalación en puerta frontal ó en placa posterior de armario, alimentación a 24 Vca, LED's de alimentación, estado, comunicación, servicio e información. Modelo PXC200.D de Siemens.

*Pliego de condiciones*
BPZ:PXC200.D

**TXS1.12F10** u Módulo de alimentación

*Pliego de condiciones*
BPZ:TXS1.12F10

**C_TXM1.8U** Ud Módulo 8 E/S Univ, 0..10 V

*Pliego de condiciones*
BPZ:TXM1.8U

**C_TXM1.16D** Ud Módulo 16 ED

*Pliego de condiciones*
BPZ:TXM1.16D

**C_TXM1.6R** Ud Módulo 6 SD

*Pliego de condiciones*
BPZ:TXM1.6R

**C_TXA1.K12** Ud Direcciones 1...12 módulos TX

*Pliego de condiciones*
BPZ:TXA1.K12

**TXA1.K24** u Direcciones 13...24 módulos TX
Juego de fichas de direcciones 13...24 para módulos TX más dos fichas de borrado. Modelo TXA1.K24 de Siemens.

*Pliego de condiciones*
BPZ:TXA1.K24

**TXA1.K-48** u Direcciones 25...48 módulos TX
Juego de fichas de direcciones 25...48 para módulos TX más dos fichas de borrado. Modelo TXA1.K-48 de Siemens.

*Pliego de condiciones*
BPZ:TXA1.K-48

**PCM3** u Cuadro eléctrico de control

*Pliego de condiciones*
ES2:PCM3

**PXC36.D** u Controlador compacto 18EU, 4ED, 6SA, 8SD, Lon
Controlador DESIGO compacto libremente programable para sistemas HVAC e instalaciones técnicas de edificios, con dieciocho entradas universales, cuatro entradas digitales, seis salidas analógicas y ocho salidas digitales. Conexión directa de equipos de campo, funciones de gestión (alarmas, programas horarios, funciones de tendencias, gestión remota, protección de acceso, etc), aplicación autónoma o uso como equipos / sistemas interconectados, conexión con unidades de ambiente, comunicación estándar BACnet sobre LON. Montaje en carril DIN ó mediante tornillos, entradas y salidas separadas, bornas enchufables y con tornillos identificadas con colores, terminales con números, símbolos y textos. Alimentación a 24 Vca, LED's de alimentación, estado, comunicación, servicio e información. Modelo PXC36.D de Siemens.

*Pliego de condiciones*
BPZ:PXC36.D

**PCC36** u Cuadro eléctrico PXC36
Cuadro eléctrico de control, IP65, apertura de puerta 180 º (DIN 18361). Conforme a la norma UNE EN 60439-1. Para alojar un controlador compacto PXC36.D. Medidas: 600x500x150, dispone de diferencial, magnetotérmicos, toma de corriente y cableado de todas las señales, con todos los accesorios necesarios. No incluye bornas. Modelo PCC36 de Siemens.

*Pliego de condiciones*
ES2:PCC36

**PXC22.D** u Controlador compacto 12EU, 4SA, 6SD, Lon
Controlador DESIGO compacto libremente programable para sistemas HVAC e instalaciones técnicas de edificios, con doce entradas universales, cuatro salidas analógicas y seis salidas digitales. Conexión directa de equipos de campo, funciones de gestión (alarmas, programas horarios, funciones de tendencias, gestión remota, protección de acceso, etc), aplicación autónoma o uso como equipos / sistemas interconectados, conexión con unidades de ambiente, comunicación estándar BACnet sobre LON. Montaje en carril DIN ó mediante tornillos, entradas y salidas separadas, bornas enchufables y con tornillos identificadas con colores, terminales con números, símbolos y textos. Alimentación a 24 Vca, LED's de alimentación, estado, comunicación, servicio e información. Modelo PXC22.D de Siemens.

*Pliego de condiciones*
BPZ:PXC22.D

**WSFSWXP** u Ordenador

*Pliego de condiciones*
ES2:WSFSWXP

**MFS22P** u Monitor TFT 22"
Monitor panorámico de 22" FUJITSU-SIEMENS SL3220W 22IN 16:10 5MS 10.000:1. Modelo MFS22P de Siemens.

*Pliego de condiciones*
ES2:MFS22P

**EPSONSTYLUSD7** u Impresora

*Pliego de condiciones*
ES2:EPSONSTYLUSD78

**CMM.04** u Licencia Desigo Insight
Paquete de licencia DESIGO INSIGHT, con módulos de visualización, históricos, libro de registros, tendencias. Gestión de instalaciones HVAC, eléctricas, detección incendios, intrusión, CCTV o cualquier otra, con informes, alarmas, registros, etc. Funcionalidad óptima de BMS integrado, aplicaciones web sin necesidad de servidores, máxima fiabilidad y seguridad, sencillez de manejo, comprobación de comunicación con controladores, lectura de alarmas, comprobación de ejecución correcta de aplicaciones, sincronización horaria, comprobación de espacio en disco duro, comprobación de bases de datos, barra de herramientas con información general del sistema, visualizador de planta, gestor de horarios, visualizador de alarmas de uno a mil edificios, encaminador de alarmas, visualizador de tendencias, visualizador de objetos, derechos de acceso de los usuarios, editor de gráficos. Modelo CMM.04 de Siemens.

*Pliego de condiciones*
S55801-Y100

**CMD.02** u Dongle Desigo - Llave usb
Dongle para Desigo Insight sin codificar, para puerto USB. Modelo CMD.02 de Siemens.

*Pliego de condiciones*
BPZ:CMD.02

**RXZ01.1** u Terminación BUS

*Pliego de condiciones*
BPZ:RXZ01.1

**PXG80-N** u Bacnet router
Router BACnet con protocolo LON-Ethernet / IP para integración de controladores DESIGO PX en sistema de gestión a través de una red Ethernet. Modelo PXG80-N de Siemens.

*Pliego de condiciones*
BPZ:PXG80-N

**PCPXG80_8P** u Cuadro eléctrico

*Pliego de condiciones*
ES2:PCPXG80_8P

**NETGEAR-FVS31** u Switch 8 puertos
Prosafe VPN Firewall con switch 8 puertos 10/100. Soporta 8 túneles VPN IPSEC. Modelo NETGEAR-FVS318 de Siemens

*Pliego de condiciones*
ES2:NETGEAR-FVS318

**PXC00-U** u Interface integración PX
Módulo interface para integración Desigo PX de terceros, con comunicación LON para funciones de control y monitorización en instalaciones técnicas de edificios. Alimentación 24 Vac. Modelo PXC00-U de Siemens.

*Pliego de condiciones*
BPZ:PXC00-U

**PXA30-RS1** u Tarjeta integración, 400 puntos
Tarjeta de integración para Desigo PX modular, para integración de equipos terceros con protocolo de comunicación Modbus, Mbus o Konnex, para insertar en interface PXC00-U. Permite integrar hasta un máximo de 400 puntos. Modelo PXA30-RS1 de Siemens

*Pliego de condiciones*
BPZ:PXA30-RS1

**WZC-P60** u Convertidor Mbus 60 contadores
Convertidor de señal Mbus de consumo a señal RS-485 para central OZW10 para un máximo de 60 contadores. Incluida fuente de alimentación. Modelo WZC-P60 de Siemens.

*Pliego de condiciones*
BPZ:WZC-P60

**PCPXR1** u Cuadro eléctrico

*Pliego de condiciones*
ES2:PCPXR1

**Pantallas_Int** u Pantallas integraciones
Desarrollo de pantallas necesarias para el puesto central de gestión donde vengan recogidos los puntos a integrar de los diferentes subsistemas.

## Entidades
- 1, Julian Prieto Fdez., C
